# Rehabilitación del edificio de la aduana de Tui

- Propiedad del archivo: SOFT S.A.
- Formato: FIEBDC-3/2002
- Programa: Presto 8.8
- Fecha de los precios: 14/01/2026
- Divisa: EUR
- Código: ADUANA_TUI_V0 (31/01/2000)
Importe: 1162948.77

## 0 ACTUACIONES PREVIAS
Importe: 508.61

**0AA010** Ud Desconexión de acometida de teléfono.
1 Ud × 14.38 = 14.38
Desconexión de la acometida aérea de la instalación telefónica del edificio, con corte de actividad y servicio, previa anulación y neutralización por parte de la compañía suministradora, sin afectar a la estabilidad de los elementos constructivos a los que pueda estar unida. Incluso limpieza, acopio, retirada y carga manual de escombros sobre camión o contenedor.
Incluye: Desconexión de la acometida. Retirada de escombros. Carga de escombros sobre camión o contenedor.
Criterio de medición de proyecto: Número de unidades previstas, según documentación gráfica de Proyecto.
Criterio de medición de obra: Se medirá el número de unidades realmente ejecutadas según especificaciones de Proyecto.

| Código | Ud | Descripción | Rendimiento | Precio | Importe |
|---|---|---|---|---|---|
| mo003 | h | Oficial 1ª electricista. (mano de obra) | 0.594 | 23.74 | 14.10 |
| %0200 | % | Medios auxiliares (30/07/2012) | 2 % | 14.10 | 0.28 |
|  |  | Total |  |  | 14.38 |

| Medición | Uds. | Parcial |
|---|---|---|
| REHABILITACIÓN DE EDIFICIO ORIGINAL | 1 | 1.000 |
| Total |  | 1 |

**0AA020** Ud Desconexión de acometida de telecomunicaciones.
1 Ud × 43.18 = 43.18
Desconexión de la acometida de la instalación de telecomunicaciones del edificio, con corte de actividad y servicio, previa anulación y neutralización por parte de la compañía suministradora, sin afectar a la estabilidad de los elementos constructivos a los que pueda estar unida. Incluso limpieza, acopio, retirada y carga manual de escombros sobre camión o contenedor.
Incluye: Desconexión de la acometida. Retirada de escombros. Carga de escombros sobre camión o contenedor.
Criterio de medición de proyecto: Número de unidades previstas, según documentación gráfica de Proyecto.
Criterio de medición de obra: Se medirá el número de unidades realmente ejecutadas según especificaciones de Proyecto.

| Código | Ud | Descripción | Rendimiento | Precio | Importe |
|---|---|---|---|---|---|
| mo003 | h | Oficial 1ª electricista. | 1.783 | 23.74 | 42.33 |
| %0200 | % | Medios auxiliares | 2 % | 42.33 | 0.85 |
|  |  | Total |  |  | 43.18 |

| Medición | Uds. | Parcial |
|---|---|---|
| REHABILITACIÓN DE EDIFICIO ORIGINAL | 1 | 1.000 |
| Total |  | 1 |

**0AE010** Ud Desconexión de acometida eléctrica.
1 Ud × 230.29 = 230.29
Desconexión de la acometida aérea de la instalación eléctrica del edificio, con corte del fluido eléctrico, previa anulación y neutralización por parte de la compañía suministradora, sin afectar a la estabilidad de los elementos constructivos a los que pueda estar unida. Incluso limpieza, acopio, retirada y carga manual de escombros sobre camión o contenedor.
Incluye: Desconexión de la acometida. Retirada de escombros. Carga de escombros sobre camión o contenedor.
Criterio de medición de proyecto: Número de unidades previstas, según documentación gráfica de Proyecto.
Criterio de medición de obra: Se medirá el número de unidades realmente ejecutadas según especificaciones de Proyecto.

| Código | Ud | Descripción | Rendimiento | Precio | Importe |
|---|---|---|---|---|---|
| mo003 | h | Oficial 1ª electricista. | 9.51 | 23.74 | 225.77 |
| %0200 | % | Medios auxiliares | 2 % | 225.77 | 4.52 |
|  |  | Total |  |  | 230.29 |

| Medición | Uds. | Parcial |
|---|---|---|
| REHABILITACIÓN DE EDIFICIO ORIGINAL | 1 | 1.000 |
| Total |  | 1 |

**0AF010** Ud Desconexión de acometida de la red de agua potable.
1 Ud × 55.94 = 55.94
Desconexión de la acometida de la red de agua potable del edificio, con corte del fluido mediante llave de cierre, previa anulación y neutralización por parte de la compañía suministradora, sin afectar a la estabilidad de los elementos constructivos a los que pueda estar unida. Incluso limpieza, acopio, retirada y carga manual de escombros sobre camión o contenedor.
Incluye: Desconexión de la acometida. Colocación de tapones. Retirada de escombros. Carga de escombros sobre camión o contenedor.
Criterio de medición de proyecto: Número de unidades previstas, según documentación gráfica de Proyecto.
Criterio de medición de obra: Se medirá el número de unidades realmente ejecutadas según especificaciones de Proyecto.

| Código | Ud | Descripción | Rendimiento | Precio | Importe |
|---|---|---|---|---|---|
| mo008 | h | Oficial 1ª fontanero. (mano de obra) | 2.378 | 23.06 | 54.84 |
| %0200 | % | Medios auxiliares | 2 % | 54.84 | 1.10 |
|  |  | Total |  |  | 55.94 |

| Medición | Uds. | Parcial |
|---|---|---|
| REHABILITACIÓN DE EDIFICIO ORIGINAL | 1 | 1.000 |
| Total |  | 1 |

**0AS010** Ud Desconexión de acometida de saneamiento.
1 Ud × 164.82 = 164.82
Desconexión de la acometida de la instalación de saneamiento del edificio, identificando su ubicación mediante consulta al Ayuntamiento e investigación in situ, detallando los puntos de acometida y trazado de los colectores, con realización de las catas necesarias y pruebas con aguas coloreadas, sin afectar a la estabilidad de los elementos constructivos a los que pueda estar unida. Incluso taponado del alcantarillado, limpieza, acopio, retirada y carga manual de escombros sobre camión o contenedor.
Incluye: Desconexión de la acometida. Colocación de tapones. Retirada de escombros. Carga de escombros sobre camión o contenedor.
Criterio de medición de proyecto: Número de unidades previstas, según documentación gráfica de Proyecto.
Criterio de medición de obra: Se medirá el número de unidades realmente ejecutadas según especificaciones de Proyecto.

| Código | Ud | Descripción | Rendimiento | Precio | Importe |
|---|---|---|---|---|---|
| mo020 | h | Oficial 1ª construcción. (mano de obra) | 4.755 | 22.45 | 106.75 |
| mo008 | h | Oficial 1ª fontanero. | 2.378 | 23.06 | 54.84 |
| %0200 | % | Medios auxiliares | 2 % | 161.59 | 3.23 |
|  |  | Total |  |  | 164.82 |

| Medición | Uds. | Parcial |
|---|---|---|
| REHABILITACIÓN DE EDIFICIO ORIGINAL | 1 | 1.000 |
| Total |  | 1 |

## D DEMOLICIONES
Importe: 52040.4

### DE Estructuras
Importe: 25461.55

**DEH060** m² Demolición de losa de escalera de hormigón.
9.12 m² × 53.02 = 483.54
Demolición de losa de escalera de hormigón armado, hasta 25 cm de espesor, y peldaños, con medios manuales, martillo neumático y equipo de oxicorte, y carga manual sobre camión o contenedor.
Incluye: Demolición del elemento. Corte de las armaduras. Fragmentación de los escombros en piezas manejables. Retirada y acopio de escombros. Limpieza de los restos de obra. Carga manual de escombros sobre camión o contenedor.
Criterio de medición de proyecto: Superficie medida por su intradós en verdadera magnitud, según documentación gráfica de Proyecto.
Criterio de medición de obra: Se medirá, por el intradós, la superficie realmente demolida según especificaciones de Proyecto.

| Código | Ud | Descripción | Rendimiento | Precio | Importe |
|---|---|---|---|---|---|
| mq05mai030 | h | Martillo neumático. (maquinaria) | 0.8 | 4.64 | 3.71 |
| mq05pdm110 | h | Compresor portátil diesel media presión 10 m³/min. (maquinaria) | 0.4 | 7.86 | 3.14 |
| mq08sol010 | h | Equipo de oxicorte, con acetileno como combustible y oxígeno com (maquinaria) | 0.2 | 8.35 | 1.67 |
| mo019 | h | Oficial 1ª soldador. (mano de obra) | 0.226 | 22.73 | 5.14 |
| mo112 | h | Peón especializado construcción. (mano de obra) | 0.905 | 21.32 | 19.29 |
| mo113 | h | Peón ordinario construcción. (mano de obra) | 0.905 | 21.03 | 19.03 |
| %0200 | % | Medios auxiliares | 2 % | 51.98 | 1.04 |
|  |  | Total |  |  | 53.02 |

| Medición | Uds. | Largo | Ancho | Parcial |
|---|---|---|---|---|
| REHABILITACIÓN DE EDIFICIO ORIGINAL |  |  |  |  |
| Tramo planta baja-planta primera | 2 | 3.8 | 1.2 | 9.120 |
| Total |  |  |  | 9.12 |

**DCE010** Ud Demolición completa de edificio adosado a edificio original
1 Ud × 6229 = 6229.00
Demolición completa de edificio adosado a edificio original, combinada, parte elemento a elemento con medios manuales y mecánicos y parte mediante pala giratoria sobre cadenas con cizalla y compresor neumático de edificio de 90 m² de superficie total, y carga mecánica sobre camión o contenedor, aislado, compuesto por 1 planta sobre rasante con una altura edificada de 4,5 m y 1 planta bajo rasante hasta una profundidad de 0 m. El edificio presenta una estructura de hormigón y su estado de conservación es normal, a la vista de los estudios previos realizados. Se demolerán todos los elementos existentes incluidos en su huella de implantación, incluso las escaleras que comunican la planta primera con la planta baja.
Incluye: Demolición combinada del edificio, con el apuntalamiento provisional que sea necesario. Fragmentación de los escombros en piezas manejables. Limpieza final del solar. Retirada y acopio de escombros. Limpieza de los restos de obra. Carga mecánica de escombros sobre camión o contenedor y traslado a vertedero autorizado.
Criterio de medición de proyecto: Número de unidades previstas, según documentación gráfica de Proyecto.
Criterio de medición de obra: Se medirá el número de unidades realmente ejecutadas según especificaciones de Proyecto.

| Medición | Uds. | Parcial |
|---|---|---|
| REHABILITACIÓN DE EDIFICIO ORIGINAL |  |  |
| Demolición edificio adosado a edificio original | 1 | 1.000 |
| Total |  | 1 |

**DCE010b** Ud Demolición completa de escalera existente en la fachada sur (22/11/2025)
1 Ud × 1850 = 1850.00
Demolición completa de escalera exterior existente en la fachada sur, ejecutada en hormigón armado, con sus correspondientes peldaños, zancas, rellanos intermedios y apoyos estructurales, incluida la retirada de barandillas metálicas, pretiles, revestimientos, elementos de protección y remates de encuentro con los edificios adyacentes.
Incluye:
Corte y seccionado previo de encuentros con los edificios colindantes mediante disco diamantado. Demolición manual y/o con martillo eléctrico según zonas, garantizando la seguridad estructural de las edificaciones existentes. Apeos provisionales si fueran necesarios para evitar desprendimientos incontrolados. Carga manual y retirada de todos los escombros a contenedor homologado. Transporte a vertedero autorizado, con canon de vertido incluido. Protección de zonas de circulación y bienes colindantes. Señalización temporal y vallado de la zona de trabajo. Los trabajos se desarrollarán garantizando la estabilidad de los muros y estructuras en contacto, así como la seguridad de usuarios y trabajadores, conforme al Plan de Seguridad y Salud.
Criterio de valoración económica: El precio comprende la demolición completa de la escalera, con todos los medios auxiliares necesarios: andamios puntuales, apeos, maquinaria ligera, herramientas de corte, protecciones colectivas, retirada de escombros y canon de vertido.
Incluye: DMedios auxiliares (borriquetas, apuntalamientos, andamios móviles). Corte con disco diamantado en encuentros. Demolición manual y mecánica. Desmontaje de barandillas metálicas. Retirada completa de escombros. Clasificación y carga en contenedor. Transporte y canon de vertedero autorizado. Limpieza final de la zona. Mano de obra especializada. Seguros, EPIs, seguridad y salud.
Criterio de medición de proyecto: Número de unidades previstas, según documentación gráfica de Proyecto.
Criterio de medición de obra: Se medirá el número de unidades realmente ejecutadas según especificaciones de Proyecto.

| Medición | Uds. | Parcial |
|---|---|---|
| REHABILITACIÓN DE EDIFICIO ORIGINAL |  |  |
| Escalera adosada a edificicación que comunica la planta primera | 1 | 1.000 |
| Total |  | 1 |

**DEH020** m² Demolición de forjado de hormigón armado, con medios manuales.
298.501 m² × 50.17 = 14975.80
Demolición de losa maciza de hormigón armado de hasta 20 cm de canto total, con medios manuales, martillo neumático y equipo de oxicorte, previo levantado del pavimento y su base, y carga manual sobre camión o contenedor.
Criterio de valoración económica: El precio incluye el levantado del pavimento.
Incluye: Replanteo de la superficie de forjado a demoler. Levantado del pavimento. Demolición del elemento. Corte de las armaduras. Fragmentación de los escombros en piezas manejables. Retirada y acopio de escombros. Limpieza de los restos de obra. Carga manual de escombros sobre camión o contenedor.
Criterio de medición de proyecto: Superficie medida según documentación gráfica de Proyecto.
Criterio de medición de obra: Se medirá la superficie realmente demolida según especificaciones de Proyecto.

| Código | Ud | Descripción | Rendimiento | Precio | Importe |
|---|---|---|---|---|---|
| mq05mai030 | h | Martillo neumático. | 0.92 | 4.64 | 4.27 |
| mq05pdm110 | h | Compresor portátil diesel media presión 10 m³/min. | 0.46 | 7.86 | 3.62 |
| mq08sol010 | h | Equipo de oxicorte, con acetileno como combustible y oxígeno com | 0.279 | 8.35 | 2.33 |
| mo019 | h | Oficial 1ª soldador. | 0.266 | 22.73 | 6.05 |
| mo112 | h | Peón especializado construcción. | 0.887 | 21.32 | 18.91 |
| mo113 | h | Peón ordinario construcción. | 0.666 | 21.03 | 14.01 |
| %0200 | % | Medios auxiliares | 2 % | 49.19 | 0.98 |
|  |  | Total |  |  | 50.17 |

| Medición | Uds. | Largo | Ancho | Parcial |
|---|---|---|---|---|
| REHABILITACIÓN DE EDIFICIO ORIGINAL |  |  |  |  |
| PLANTA PRIMERA |  |  |  |  |
| Demolición de pasarelas exteriores con paves | 1 | 3.55 | 2.5 | 8.875 |
|  | 1 | 3.5 | 2.8 | 9.800 |
| Demolición forjados | 1 | 3.55 | 11.25 | 39.938 |
|  | 1 | 6.8 | 7.75 | 52.700 |
|  | 1 | 6.8 | 3.04 | 20.672 |
|  | 1 | 3.6 | 11.25 | 40.500 |
| PLANTA SEGUNDA |  |  |  |  |
| Demolición forjados | 1 | 3.45 | 7.65 | 26.393 |
|  | 1 | 6.8 | 8 | 54.400 |
|  | 1 | 7.7 | 2.3 | 17.710 |
|  | 1 | 3.55 | 7.75 | 27.513 |
| Total |  |  |  | 298.501 |

**DEM100** m² Demolición de entramado de madera.
67.91 m² × 28.32 = 1923.21
Demolición de entramado de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.3 | 3.39 | 1.02 |
| mo020 | h | Oficial 1ª construcción. | 0.339 | 22.45 | 7.61 |
| mo112 | h | Peón especializado construcción. | 0.339 | 21.32 | 7.23 |
| mo113 | h | Peón ordinario construcción. | 0.566 | 21.03 | 11.90 |
| %0200 | % | Medios auxiliares | 2 % | 27.76 | 0.56 |
|  |  | Total |  |  | 28.32 |

*SC00001*
Demolición de entramado de madera, con medios manuales y motosierra, y carga manual sobre camión o contenedor.

*SC00002*
Ejecución: NTE-ADD. Acondicionamiento del terreno. Desmontes: Demoliciones.

*SC00003*
Superficie medida según documentación gráfica de Proyecto.

*SC00004*
Las zonas a demoler habrán sido identificadas y marcadas. El elemento objeto de la demolición no estará sometido a la acción de cargas o momentos, y se verificará la estabilidad del resto de la estructura y elementos de su entorno, que estarán debidamente apuntalados. Deberán haberse concluido todas aquellas actuaciones previas previstas en el Proyecto de Derribo correspondiente: medidas de seguridad, anulación y neutralización por parte de las compañías suministradoras de las acometidas de instalaciones, trabajos de campo y ensayos, apeo y apuntalamientos necesarios. Se habrán tomado las medidas de protección indicadas en el correspondiente Estudio de Seguridad y Salud, tanto en relación con los operarios encargados de la demolición como con terceras personas, viales, elementos públicos o edificios colindantes. Se dispondrá en obra de los medios necesarios para evitar la formación de polvo durante los trabajos de demolición y de los sistemas de extinción de incendios adecuados.

*SC00005*
Se suspenderán los trabajos cuando llueva, nieve o la velocidad del viento sea superior a 60 km/h.

*SC00006*
Habrá recibido por escrito la aprobación, por parte del director de la ejecución de la obra, de su programa de trabajo, conforme al Proyecto de Derribo.

*SC00007*
Demolición del elemento. Fragmentación de los escombros en piezas manejables. Retirada y acopio de escombros. Limpieza de los restos de obra. Carga manual de escombros sobre camión o contenedor.

*SC00008*
No quedarán partes inestables del elemento demolido parcialmente, y la zona de trabajo estará limpia de escombros.

*SC00011*
Mientras se sigan realizando los trabajos de rehabilitación y no se haya consolidado definitivamente la zona de trabajo, se conservarán los apeos y apuntalamientos previstos.

*SC00012*
Se medirá la superficie realmente demolida según especificaciones de Proyecto.

| Medición | Uds. | Largo | Ancho | Parcial |
|---|---|---|---|---|
| REHABILITACIÓN DE EDIFICIO ORIGINAL |  |  |  |  |
| PLANTA CUBIERTA |  |  |  |  |
|  | 1 | 7.8 | 2.35 | 18.330 |
|  | 1 | 14.8 | 3.35 | 49.580 |
| Total |  |  |  | 67.91 |

### DP Particiones
Importe: 8058.37

**DPT020** m² Demolición de partición interior de fábrica revestida.
217.408 m² × 7.16 = 1556.64
Demolición de partición interior de fábrica revestida, formada por ladrillo hueco doble de 7/9 cm de espesor, con medios manuales, sin afectar a la estabilidad de los elementos constructivos contiguos, y carga manual sobre camión o contenedor.
Criterio de valoración económica: El precio incluye el desmontaje previo de las hojas de la carpintería.
Incluye: Demolición de la fábrica y sus revestimientos. Fragmentación de los escombros en piezas manejables. Retirada y acopio de escombros. Limpieza de los restos de obra. Carga manual de escombros sobre camión o contenedor.
Criterio de medición de proyecto: Superficie medida según documentación gráfica de Proyecto.
Criterio de medición de obra: Se medirá la superficie realmente demolida según especificaciones de Proyecto.

| Código | Ud | Descripción | Rendimiento | Precio | Importe |
|---|---|---|---|---|---|
| mo113 | h | Peón ordinario construcción. | 0.334 | 21.03 | 7.02 |
| %0200 | % | Medios auxiliares | 2 % | 7.02 | 0.14 |
|  |  | Total |  |  | 7.16 |

| Medición | Uds. | Largo | Alto | Parcial |
|---|---|---|---|---|
| REHABILITACIÓN DE EDIFICIO ORIGINAL |  |  |  |  |
| PLANTA BAJA | 1 | 3 | 3.5 | 10.500 |
|  | 1 | 1 | 3.5 | 3.500 |
|  | 1 | 1.4 | 3.5 | 4.900 |
|  | 1 | 4 | 3.5 | 14.000 |
|  | 1 | 2.4 | 3.5 | 8.400 |
|  | 1 | 5.05 | 3.5 | 17.675 |
|  | 1 | 3.1 | 3.5 | 10.850 |
| PLANTA PRIMERA | 1 | 3.55 | 4.55 | 16.153 |
|  | 2 | 3.6 | 4.55 | 32.760 |
| PLANTA SEGUNDA | 2 | 6.8 | 3.45 | 46.920 |
|  | 1 | 5.7 | 3.45 | 19.665 |
|  | 1 | 3.5 | 3.45 | 12.075 |
|  | 1 | 1 | 3.45 | 3.450 |
|  | 1 | 4.8 | 3.45 | 16.560 |
| Total |  |  |  | 217.408 |

**DPT040** m² Demolición de partición exterior de fábrica de bloques de vidrio
8.55 m² × 9.46 = 80.88
Demolición de partición exterior de fábrica de bloques de vidrio moldeado de 100 mm de espesor, con medios manuales, sin afectar a la estabilidad de los elementos constructivos contiguos, y carga manual sobre camión o contenedor.
Criterio de valoración económica: El precio incluye el desmontaje previo de las hojas de la carpintería.
Incluye: Demolición del elemento. Fragmentación de los escombros en piezas manejables. Retirada y acopio de escombros. Limpieza de los restos de obra. Carga manual de escombros sobre camión o contenedor.
Criterio de medición de proyecto: Superficie medida según documentación gráfica de Proyecto.
Criterio de medición de obra: Se medirá la superficie realmente demolida según especificaciones de Proyecto.

| Código | Ud | Descripción | Rendimiento | Precio | Importe |
|---|---|---|---|---|---|
| mo113 | h | Peón ordinario construcción. | 0.441 | 21.03 | 9.27 |
| %0200 | % | Medios auxiliares | 2 % | 9.27 | 0.19 |
|  |  | Total |  |  | 9.46 |

| Medición | Uds. | Largo | Alto | Parcial |
|---|---|---|---|---|
| REHABILITACIÓN DE EDIFICIO ORIGINAL | 2 | 1.5 | 2.85 | 8.550 |
| Total |  |  |  | 8.55 |

**R03DDV040b** ud Desmontaje de dintel de sillería de dimensiones 130x40x50 cm, (22/11/2025)
2 ud × 93.51 = 187.02
Desmontaje de dintel de sillería de dimensiones 130x40x50 cm, ejecutado a mano sin compresor, incluso corte o eliminación de grapas metálica y retirada de escombros y carga, sin incluir transporte a vertedero o planta de reciclaje. Medida la longitud ejecutada.

| Código | Ud | Descripción | Rendimiento | Precio | Importe |
|---|---|---|---|---|---|
| mo112 | h | Peón especializado construcción. | 2.5 | 21.32 | 53.30 |
| O01OA070 | h. | Peón ordinario (mano de obra; 15/07/2008) | 2.5 | 15.35 | 38.38 |
| %0200 | % | Medios auxiliares | 2 % | 91.68 | 1.83 |
|  |  | Total |  |  | 93.51 |

| Medición | Uds. | Parcial |
|---|---|---|
| REHABILITACIÓN DE EDIFICIO ORIGINAL |  |  |
| PLANTA PRIMERA |  |  |
| Fachada Este | 2 | 2.000 |
| Total |  | 2 |

**DPT010** ud Demolición de chimenea francesa de fábrica de ladrillo vista, r
1 ud × 107.25 = 107.25
Demolición de chimenea francesa formada por: hogar de fábrica de ladrillo visto y ladrillo refractario, repisa y tiro de ladrillo revestido,incluso demolición de tubo de salida de humos en planta bajo cubierta, con medios manuales, sin afectar a la estabilidad de los elementos constructivos contiguos, y carga manual sobre camión o contenedor.
Criterio de valoración económica: El precio incluye el desmontaje de todos los elementos.
Incluye: Demolición del elemento. Fragmentación de los escombros en piezas manejables. Retirada y acopio de escombros. Limpieza de los restos de obra. Carga manual de escombros sobre camión o contenedor.
Criterio de medición de proyecto: Superficie medida según documentación gráfica de Proyecto.
Criterio de medición de obra: Se medirá la superficie realmente demolida según especificaciones de Proyecto.

| Código | Ud | Descripción | Rendimiento | Precio | Importe |
|---|---|---|---|---|---|
| mo113 | h | Peón ordinario construcción. | 5 | 21.03 | 105.15 |
| %0200 | % | Medios auxiliares | 2 % | 105.15 | 2.10 |
|  |  | Total |  |  | 107.25 |

| Medición | Uds. | Parcial |
|---|---|---|
| REHABILITACIÓN DE EDIFICIO ORIGINAL |  |  |
| PLANTA SEGUNDA | 1 | 1.000 |
| Total |  | 1 |

**DEC043** m³ Apertura de hueco de fachada tapiado con fábrica de ladrillo cer
14.764 m³ × 148.36 = 2190.39
Apertura de hueco de fachada tapiado con de fábrica de ladrillo cerámico perforado, revestida, en muro de mampostería, con medios manuales considerando un grado de complejidad medio, y carga manual sobre camión o contenedor.
Incluye: Demolición del elemento. Fragmentación de los escombros en piezas manejables. Retirada y acopio de escombros. Limpieza de los restos de obra. Carga manual de escombros sobre camión o contenedor.
Criterio de medición de proyecto: Volumen medido según documentación gráfica de Proyecto.
Criterio de medición de obra: Se medirá el volumen realmente demolido según especificaciones de Proyecto.

| Código | Ud | Descripción | Rendimiento | Precio | Importe |
|---|---|---|---|---|---|
| mo112 | h | Peón especializado construcción. | 0.986 | 21.32 | 21.02 |
| mo113 | h | Peón ordinario construcción. | 5.917 | 21.03 | 124.43 |
| %0200 | % | Medios auxiliares | 2 % | 145.45 | 2.91 |
|  |  | Total |  |  | 148.36 |

| Medición | Uds. | Largo | Ancho | Parcial |
|---|---|---|---|---|
| REHABILITACIÓN DE EDIFICIO ORIGINAL |  |  |  |  |
| PLANTA BAJA |  |  |  |  |
| VE05 | 1 | 2.34 | 0.3 | 0.702 |
| VE04 | 1 | 6.1 | 0.3 | 1.830 |
| VE03 | 1 | 5.96 | 0.3 | 1.788 |
| CE02 | 1 | 1.78 | 0.65 | 1.157 |
| CE01 | 2 | 2.33 | 0.6 | 2.796 |
| PI03 | 2 | 2.56 | 0.65 | 3.328 |
| PLANTA PRIMERA |  |  |  |  |
| VE07 | 1 | 3.36 | 0.3 | 1.008 |
| VE08 | 1 | 3.37 | 0.15 | 0.506 |
| VE09 | 1 | 3.07 | 0.15 | 0.461 |
| PLANTA SEGUNDA |  |  |  |  |
| VE19 | 1 | 0.92 | 0.3 | 0.276 |
| PI10 | 1 | 3.04 | 0.3 | 0.912 |
| Total |  |  |  | 14.764 |

**DEF041** m³ Apertura de hueco en muro de fábrica.
1.155 m³ × 85.67 = 98.95
Apertura de hueco en muro de fábrica de ladrillo cerámico macizo, con martillo neumático, sin afectar a la estabilidad del muro, y carga manual sobre camión o contenedor.
Criterio de valoración económica: El precio incluye el corte previo del contorno del hueco, pero no incluye el montaje y desmontaje del apeo del hueco ni la colocación de dinteles.
Incluye: Replanteo del hueco en el paramento. Corte previo del contorno del hueco. Demolición del elemento. Fragmentación de los escombros en piezas manejables. Retirada y acopio de escombros. Limpieza de los restos de obra. Carga manual de escombros sobre camión o contenedor.
Criterio de medición de proyecto: Volumen medido según documentación gráfica de Proyecto.
Criterio de medición de obra: Se medirá el volumen realmente demolido según especificaciones de Proyecto.

| Código | Ud | Descripción | Rendimiento | Precio | Importe |
|---|---|---|---|---|---|
| mq05mai030 | h | Martillo neumático. | 1.1 | 4.64 | 5.10 |
| mq05pdm110 | h | Compresor portátil diesel media presión 10 m³/min. | 0.55 | 7.86 | 4.32 |
| mo112 | h | Peón especializado construcción. | 1.87 | 21.32 | 39.87 |
| mo113 | h | Peón ordinario construcción. | 1.65 | 21.03 | 34.70 |
| %0200 | % | Medios auxiliares | 2 % | 83.99 | 1.68 |
| op00amo010 |  | Amoladora o radial. | 0 | 0 | 0.00 |
|  |  | Total |  |  | 85.67 |

| Medición | Uds. | Largo | Ancho | Alto | Parcial |
|---|---|---|---|---|---|
| REHABILITACIÓN DE EDIFICIO ORIGINAL |  |  |  |  |  |
| PLANTA SEGUNDA |  |  |  |  |  |
| Apertura vertical para pase de instalaciones | 1 | 0.35 | 0.2 | 3.5 | 0.245 |
| PLANTA PRIMERA |  |  |  |  |  |
| Apertura vertical para pase de instalaciones | 2 | 0.5 | 0.2 | 4.55 | 0.910 |
| Total |  |  |  |  | 1.155 |

**DEF042b** Ud Apertura de mechinal en muro de fábrica.
209 Ud × 18.36 = 3837.24
Apertura de mechinal en muro de fábrica de ladrillo cerámico macizo, revestida para apoyo de elemento estructural o pase de instalaciones, de hasta 60x50x40 cm, realizado con medios manuales, sin afectar a la estabilidad del muro, y carga manual sobre camión o contenedor.
Criterio de valoración económica: El precio incluye el corte previo del contorno del hueco y la demolición del revestimiento.
Incluye: Replanteo del hueco en el paramento. Corte previo del contorno del hueco. Demolición del muro de fábrica y sus revestimientos. Fragmentación de los escombros en piezas manejables. Retirada y acopio de escombros. Limpieza de los restos de obra. Carga manual de escombros sobre camión o contenedor.
Criterio de medición de proyecto: Número de unidades previstas, según documentación gráfica de Proyecto.
Criterio de medición de obra: Se medirá el número de unidades realmente ejecutadas según especificaciones de Proyecto.

| Código | Ud | Descripción | Rendimiento | Precio | Importe |
|---|---|---|---|---|---|
| mo112 | h | Peón especializado construcción. | 0.425 | 21.32 | 9.06 |
| mo113 | h | Peón ordinario construcción. | 0.425 | 21.03 | 8.94 |
| %0200 | % | Medios auxiliares | 2 % | 18.00 | 0.36 |
|  |  | Total |  |  | 18.36 |

| Medición | Uds. | Parcial |
|---|---|---|
| REHABILITACIÓN DE EDIFICIO ORIGINAL |  |  |
| CUBIERTA |  |  |
| Apertura de hueco para apoyo de vigas metálicas | 42 | 42.000 |
| PLANTA SEGUNDA (TECHO) |  |  |
| Apertura de hueco para apoyo vigas metálicas | 71 | 71.000 |
| Apertura de huecos para paso de instalaciones | 12 | 12.000 |
| PLANTA SEGUNDA |  |  |
| Apertura de hueco para apoyo vigas metálicas | 28 | 28.000 |
| Apertura de huecos para paso de instalaciones | 3 | 3.000 |
| PLANTA PRIMERA |  |  |
| Apertura de hueco para apoyo vigas metálicas | 51 | 51.000 |
| Apertura de huecos para paso de instalaciones | 2 | 2.000 |
| Total |  | 209 |

### DR Revestimientos y trasdosados
Importe: 9009.8

**DRT020** m² Demolición de falso techo continuo de placas de yeso o de escayo
230.641 m² × 8.46 = 1951.22
Demolición de falso techo continuo de placas de yeso o de escayola, situado a una altura menor de 4 m, con medios manuales, sin deteriorar los elementos constructivos contiguos, y carga manual sobre camión o contenedor.
Criterio de valoración económica: El precio incluye la demolición de la estructura metálica de sujeción, de las falsas vigas y de los remates.
Incluye: Demolición del elemento. Fragmentación de los escombros en piezas manejables. Retirada y acopio de escombros. Limpieza de los restos de obra. Carga manual de escombros sobre camión o contenedor.
Criterio de medición de proyecto: Superficie medida según documentación gráfica de Proyecto.
Criterio de medición de obra: Se medirá la superficie realmente demolida según especificaciones de Proyecto.

| Código | Ud | Descripción | Rendimiento | Precio | Importe |
|---|---|---|---|---|---|
| mo113 | h | Peón ordinario construcción. | 0.394 | 21.03 | 8.29 |
| %0200 | % | Medios auxiliares | 2 % | 8.29 | 0.17 |
|  |  | Total |  |  | 8.46 |

| Medición | Uds. | Largo | Ancho | Parcial |
|---|---|---|---|---|
| REHABILITACIÓN DE EDIFICIO ORIGINAL |  |  |  |  |
| PLANTA BAJA | 1 | 3.1 | 10.7 | 33.170 |
|  | 1 | 6.45 | 7.25 | 46.763 |
|  | 1 | 6.45 | 2.8 | 18.060 |
| PLANTA PRIMERA | 1 | 3.55 | 11.25 | 39.938 |
|  | 1 | 6.76 | 7.75 | 52.390 |
|  | 1 | 3.6 | 11.2 | 40.320 |
| Total |  |  |  | 230.641 |

**DRT030** m² Demolición de falso techo registrable de placas de yeso o de esc
24.66 m² × 7.53 = 185.69
Demolición de falso techo registrable de placas de escayola, situado a una altura menor de 4 m, con medios manuales, sin deteriorar los elementos constructivos a los que se sujeta, y carga manual sobre camión o contenedor.
Criterio de valoración económica: El precio incluye la demolición de la estructura metálica de sujeción, de las falsas vigas y de los remates.
Incluye: Demolición del elemento. Fragmentación de los escombros en piezas manejables. Retirada y acopio de escombros. Limpieza de los restos de obra. Carga manual de escombros sobre camión o contenedor.
Criterio de medición de proyecto: Superficie medida según documentación gráfica de Proyecto.
Criterio de medición de obra: Se medirá la superficie realmente demolida según especificaciones de Proyecto.

| Código | Ud | Descripción | Rendimiento | Precio | Importe |
|---|---|---|---|---|---|
| mo113 | h | Peón ordinario construcción. | 0.351 | 21.03 | 7.38 |
| %0200 | % | Medios auxiliares | 2 % | 7.38 | 0.15 |
|  |  | Total |  |  | 7.53 |

| Medición | Uds. | Largo | Ancho | Parcial |
|---|---|---|---|---|
| REHABILITACIÓN DE EDIFICIO ORIGINAL |  |  |  |  |
| PLANTA SEGUNDA | 1 | 3.6 | 2.9 | 10.440 |
|  | 1 | 2.4 | 4.8 | 11.520 |
|  | 1 | 1 | 2.7 | 2.700 |
| Total |  |  |  | 24.66 |

**R03DRT030** m2 Desmontaje de falsos techos de lamas de madera, metálicas, de al (17/11/2025)
144.76 m2 × 7.76 = 1123.34
Desmontaje de falsos techos de lamas de madera, metálicas, de aluminio o material similar, por medios manuales, incluyendo fijaciones, limpieza y retirada de escombros a pie de carga, sin transporte a vertedero. No se incluyen medios de seguridad ni equipos de elevación. Demolición según NTE-ADD/1975-12.

| Código | Ud | Descripción | Rendimiento | Precio | Importe |
|---|---|---|---|---|---|
| O01OA060 | h | Peón especializado montador (mano de obra; 17/11/2025) | 0.367 | 21.14 | 7.76 |
|  |  | Total |  |  | 7.76 |

| Medición | Uds. | Largo | Ancho | Parcial |
|---|---|---|---|---|
| REHABILITACIÓN DE EDIFICIO ORIGINAL |  |  |  |  |
| PLANTA SEGUNDA | 1 | 3.5 | 3.1 | 10.850 |
|  | 1 | 3.4 | 7.7 | 26.180 |
|  | 1 | 6.85 | 3.2 | 21.920 |
|  | 1 | 6.8 | 8 | 54.400 |
|  | 1 | 7.7 | 2.3 | 17.710 |
|  | 1 | 3.6 | 3.25 | 11.700 |
|  | 1 | 1 | 2 | 2.000 |
| Total |  |  |  | 144.76 |

**DRF011** m² Eliminación de enfoscado en paramento interior.
257.25 m² × 11.48 = 2953.23
Eliminación de enfoscado de cal y cemento, aplicado sobre paramento vertical interior de más de 3 m de altura, con martillo eléctrico, sin deteriorar la superficie soporte, que quedará al descubierto y preparada para su posterior revestimiento, y carga manual sobre camión o contenedor.
Incluye: Eliminación del revestimiento. Retirada y acopio de escombros. Limpieza de los restos de obra. Carga manual de escombros sobre camión o contenedor.
Criterio de medición de proyecto: Superficie medida según documentación gráfica de Proyecto.
Criterio de medición de obra: Se medirá la superficie realmente demolida según especificaciones de Proyecto.

| Código | Ud | Descripción | Rendimiento | Precio | Importe |
|---|---|---|---|---|---|
| mq05mai040 | h | Martillo eléctrico. (maquinaria) | 0.402 | 3.19 | 1.28 |
| mo113 | h | Peón ordinario construcción. | 0.474 | 21.03 | 9.97 |
| %0200 | % | Medios auxiliares | 2 % | 11.25 | 0.23 |
|  |  | Total |  |  | 11.48 |

| Medición | Uds. | Largo | Alto | Parcial |
|---|---|---|---|---|
| REHABILITACIÓN DE EDIFICIO ORIGINAL |  |  |  |  |
| PLANTA BAJA | 2 | 3.1 | 3.5 | 21.700 |
|  | 2 | 10.7 | 3.5 | 74.900 |
|  | 2 | 6.45 | 3.5 | 45.150 |
|  | 2 | 7.25 | 3.5 | 50.750 |
|  | 2 | 6.45 | 3.5 | 45.150 |
|  | 2 | 2.8 | 3.5 | 19.600 |
| Total |  |  |  | 257.25 |

**DMX021** m² Demolición de solera o pavimento de hormigón.
131.698 m² × 8.87 = 1168.16
Demolición de solera o pavimento de hormigón armado de hasta 15 cm de espesor, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. | 0.196 | 4.64 | 0.91 |
| mq05pdm010a | h | Compresor portátil eléctrico 2 m³/min de caudal. (maquinaria) | 0.196 | 4.27 | 0.84 |
| mo112 | h | Peón especializado construcción. | 0.197 | 21.32 | 4.20 |
| mo113 | h | Peón ordinario construcción. | 0.131 | 21.03 | 2.75 |
| %0200 | % | Medios auxiliares | 2 % | 8.70 | 0.17 |
|  |  | Total |  |  | 8.87 |

| Medición | Uds. | Largo | Ancho | Parcial |
|---|---|---|---|---|
| REHABILITACIÓN DE EDIFICIO ORIGINAL |  |  |  |  |
| PLANTA BAJA | 1 | 3.1 | 10.7 | 33.170 |
|  | 1 | 6.45 | 2.8 | 18.060 |
|  | 1 | 6.45 | 7.25 | 46.763 |
|  | 1 | 3.15 | 10.7 | 33.705 |
| Total |  |  |  | 131.698 |

**R03DRS060** m2 Desmontaje de pavimentos de baldosas de granito con recuperación (22/11/2025)
57.6 m2 × 21.65 = 1247.04
Desmontaje de pavimentos de baldosas de granito, realizada a mano, con recuperación de las piezas, retirada de escombros y carga, sin incluir transporte a vertedero o planta de reciclaje, según NTE-ADD/1975-10.

| Código | Ud | Descripción | Rendimiento | Precio | Importe |
|---|---|---|---|---|---|
| O01OA060 | h | Peón especializado montador | 0.75 | 21.14 | 15.86 |
| O01OA070 | h. | Peón ordinario | 0.35 | 15.35 | 5.37 |
| %0200 | % | Medios auxiliares | 2 % | 21.23 | 0.42 |
|  |  | Total |  |  | 21.65 |

| Medición | Uds. | Largo | Ancho | Parcial |
|---|---|---|---|---|
| REHABILITACIÓN DE EDIFICIO ORIGINAL |  |  |  |  |
| Acera existente |  |  |  |  |
| Estimación de superficie a levantar | 2 | 16.5 | 1.2 | 39.600 |
|  | 1 | 15 | 1.2 | 18.000 |
| Total |  |  |  | 57.6 |

**R03DRS130** m Desmontaje de bordillo de piedra con recuperación (11/11/2025)
48 m × 7.94 = 381.12
Desmontaje de bordillo de piedra sentados sobre hormigón, realizada a mano, con recuperación de las piezas, retirada de escombros y carga, sin incluir transporte a vertedero o planta de reciclaje, según NTE-ADD/1975-10.

| Código | Ud | Descripción | Rendimiento | Precio | Importe |
|---|---|---|---|---|---|
| O01OA060 | h | Peón especializado montador | 0.15 | 21.14 | 3.17 |
| O01OA070 | h. | Peón ordinario | 0.3 | 15.35 | 4.61 |
| %0200 | % | Medios auxiliares | 2 % | 7.78 | 0.16 |
|  |  | Total |  |  | 7.94 |

| Medición | Uds. | Largo | Parcial |
|---|---|---|---|
| REHABILITACIÓN DE EDIFICIO ORIGINAL |  |  |  |
| Acera existente |  |  |  |
| Estimación de longitud de bordillo a levantar | 2 | 16.5 | 33.000 |
|  | 1 | 15 | 15.000 |
| Total |  |  | 48 |

### DQ Cubiertas
Importe: 8660.84

**DQC040** m² Desmontaje y recuperación de cobertura de tejas en cubierta incl
220.546 m² × 35.48 = 7824.97
Desmontaje y recuperación de cobertura de teja cerámica plana alicantina, colocada con clavos sobre rastreles a menos de 20 m de altura, en cubierta inclinada a cuatro aguas con una pendiente media del 67%; con medios manuales y recuperación del 100% del material para su posterior ubicación en otro emplazamiento, siendo el orden de ejecución del proceso inverso al de su instalación, y carga manual sobre camión o contenedor.
Criterio de valoración económica: El precio incluye el desmontaje de los elementos de fijación, de los remates, de los canalones y de las bajantes.
Incluye: Desmontaje del elemento. Clasificación y etiquetado. Acopio de los materiales a reutilizar. Carga manual del material a reutilizar sobre camión. Retirada y acopio de los restos de obra. Limpieza de los restos de obra. Carga manual de escombros sobre camión o contenedor.
Criterio de medición de proyecto: Superficie medida según documentación gráfica de Proyecto.
Criterio de medición de obra: Se medirá la superficie realmente desmontada según especificaciones de Proyecto.

| Código | Ud | Descripción | Rendimiento | Precio | Importe |
|---|---|---|---|---|---|
| mo020 | h | Oficial 1ª construcción. | 0.425 | 22.45 | 9.54 |
| mo113 | h | Peón ordinario construcción. | 1.2 | 21.03 | 25.24 |
| %0200 | % | Medios auxiliares | 2 % | 34.78 | 0.70 |
|  |  | Total |  |  | 35.48 |

| Medición | Uds. | Largo | Ancho | Parcial |
|---|---|---|---|---|
| REHABILITACIÓN DE EDIFICIO ORIGINAL |  |  |  |  |
| Cubierta central |  |  |  |  |
|  | 2 | 7.13 | 4.85 | 69.161 |
|  | 2 | 3.75 | 4.85 | 36.375 |
|  | 2 | 4 | 4.85 | 38.800 |
| Cubierta lateral oeste | 1 | 7.8 | 2.75 | 21.450 |
| Cubiertas laterales este | 1 | 14.8 | 3.7 | 54.760 |
| Total |  |  |  | 220.546 |

**DQF030** m² Desmontaje de tablero de madera en cubierta inclinada.
220.546 m² × 3.79 = 835.87
Desmontaje de tablero de madera, situado a menos de 20 m de altura, en cubierta inclinada a cuatro aguas con una pendiente media del 67%, con medios manuales, y carga manual sobre camión o contenedor.
Criterio de valoración económica: El precio incluye el desmontaje de los elementos de fijación.
Incluye: Desmontaje del elemento. Retirada y acopio del material desmontado. Limpieza de los restos de obra. Carga manual del material desmontado y restos de obra sobre camión o contenedor.
Criterio de medición de proyecto: Superficie medida según documentación gráfica de Proyecto.
Criterio de medición de obra: Se medirá la superficie realmente desmontada según especificaciones de Proyecto.

| Código | Ud | Descripción | Rendimiento | Precio | Importe |
|---|---|---|---|---|---|
| mo113 | h | Peón ordinario construcción. | 0.177 | 21.03 | 3.72 |
| %0200 | % | Medios auxiliares | 2 % | 3.72 | 0.07 |
|  |  | Total |  |  | 3.79 |

| Medición | Uds. | Largo | Ancho | Parcial |
|---|---|---|---|---|
| REHABILITACIÓN DE EDIFICIO ORIGINAL |  |  |  |  |
| Cubierta central |  |  |  |  |
|  | 2 | 7.13 | 4.85 | 69.161 |
|  | 2 | 3.75 | 4.85 | 36.375 |
|  | 2 | 4 | 4.85 | 38.800 |
| Cubierta lateral oeste | 1 | 7.8 | 2.75 | 21.450 |
| Cubiertas laterales este | 1 | 14.8 | 3.7 | 54.760 |
| Total |  |  |  | 220.546 |

### DL Carpintería, vidrios y protecciones solares
Importe: 849.84

**DLC010** Ud Desmontaje de hoja de carpintería exterior.
41 Ud × 19.02 = 779.82
Desmontaje de hoja de carpintería acristalada de cualquier tipo situada en fachada, entre 3 y 6 m² de superficie, con medios manuales, sin deteriorar los elementos constructivos a los que está sujeta, y carga manual sobre camión o contenedor.
Incluye: Desmontaje del elemento. Retirada y acopio del material desmontado. Limpieza de los restos de obra. Carga manual del material desmontado y restos de obra sobre camión o contenedor.
Criterio de medición de proyecto: Número de unidades previstas, según documentación gráfica de Proyecto.
Criterio de medición de obra: Se medirá el número de unidades realmente desmontadas según especificaciones de Proyecto.

| Código | Ud | Descripción | Rendimiento | Precio | Importe |
|---|---|---|---|---|---|
| mo113 | h | Peón ordinario construcción. | 0.887 | 21.03 | 18.65 |
| %0200 | % | Medios auxiliares | 2 % | 18.65 | 0.37 |
|  |  | Total |  |  | 19.02 |

| Medición | Uds. | Parcial |
|---|---|---|
| REHABILITACIÓN DE EDIFICIO ORIGINAL |  |  |
| PLANTA BAJA |  |  |
| VE06 | 1 | 1.000 |
| PE01 | 1 | 1.000 |
| VE05 | 2 | 2.000 |
| VE04 | 1 | 1.000 |
| VE03 | 1 | 1.000 |
| CE01 | 4 | 4.000 |
| PLANTA PRIMERA |  |  |
| VE07 | 2 | 2.000 |
| PE04 | 1 | 1.000 |
| VE13 | 2 | 2.000 |
| PE03 | 1 | 1.000 |
| VE12 | 3 | 3.000 |
| VE11 | 2 | 2.000 |
| VE10 | 1 | 1.000 |
| VE08 | 1 | 1.000 |
| VE09 | 1 | 1.000 |
| PE02 | 2 | 2.000 |
| PLANTA SEGUNDA |  |  |
| VE22 | 1 | 1.000 |
| VE21 | 2 | 2.000 |
| VE19 | 3 | 3.000 |
| VE20 | 2 | 2.000 |
| VE18 | 1 | 1.000 |
| VE17 | 2 | 2.000 |
| VE16 | 4 | 4.000 |
| Total |  | 41 |

**DFD020** m Levantado de barandilla metálica.
9.25 m × 7.57 = 70.02
Levantado con medios manuales y equipo de oxicorte, de barandilla metálica en forma recta, de 100 cm de altura, situada en balcón o terraza de fachada y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno com | 0.106 | 8.35 | 0.89 |
| mo019 | h | Oficial 1ª soldador. | 0.101 | 22.73 | 2.30 |
| mo113 | h | Peón ordinario construcción. | 0.201 | 21.03 | 4.23 |
| %0200 | % | Medios auxiliares | 2 % | 7.42 | 0.15 |
|  |  | Total |  |  | 7.57 |

| Medición | Uds. | Largo | Parcial |
|---|---|---|---|
| REHABILITACIÓN DE EDIFICIO ORIGINAL |  |  |  |
| Tramo planta baja-planta primera | 1 | 1.5 | 1.500 |
|  | 2 | 1.8 | 3.600 |
| Barandilla exterior | 1 | 2.5 | 2.500 |
|  | 1 | 1.65 | 1.650 |
| Total |  |  | 9.25 |

## A ACONDICIONAMIENTO DEL TERRENO
Importe: 27367.78

### AD Movimiento de tierras en edificación (07/11/2025)
Importe: 13341.39

**ADE010** m³ Excavación de zanjas y pozos para cimentaciones (material)
100.307 m³ × 27.65 = 2773.49
Excavación de zanjas y pozos para cimentaciones hasta una profundidad de 2 m, en suelo de arcilla semidura, con medios mecánicos, y carga a camión.
Criterio de valoración económica: El precio no incluye el transporte de los materiales excavados.
Incluye: Replanteo general y fijación de los puntos y niveles de referencia. Colocación de las camillas en las esquinas y extremos de las alineaciones. Excavación en sucesivas franjas horizontales y extracción de tierras. Refinado de fondos y laterales a mano, con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

| Código | Ud | Descripción | Rendimiento | Precio | Importe |
|---|---|---|---|---|---|
| mq01exn020b | h | Retroexcavadora hidráulica sobre neumáticos, de 115 kW. (maquinaria) | 0.394 | 55.14 | 21.73 |
| mo113 | h | Peón ordinario construcción. | 0.256 | 21.03 | 5.38 |
| %0200 | % | Medios auxiliares | 2 % | 27.11 | 0.54 |
|  |  | Total |  |  | 27.65 |

| Medición | Uds. | Largo | Ancho | Alto | Parcial |
|---|---|---|---|---|---|
| OBRA NUEVA (PABELLÓN) |  |  |  |  |  |
| PLANTA BAJA |  |  |  |  |  |
| Zapata muros de contención perimental |  |  |  |  |  |
|  | 1 | 3.55 | 3.6 | 0.9 | 11.502 |
|  | 1 | 9.3 | 1.5 | 0.6 | 8.370 |
|  | 1 | 4.78 | 1.9 | 0.6 | 5.449 |
|  | 1 | 12.85 | 3.6 | 0.9 | 41.634 |
|  | 1 | 4.55 | 3.8 | 0.9 | 15.561 |
| Zapata muros apoyo graderío | 1 | 2.55 | 1.2 | 0.6 | 1.836 |
| Zapata apoyo pilares prefabricados | 1 | 6.3 | 2.4 | 0.6 | 9.072 |
|  | 1 | 4.78 | 2.4 | 0.6 | 6.883 |
| Total |  |  |  |  | 100.307 |

**ADE010b** m³ Excavación de zanjas y pozos para instalaciones. (material)
76.497 m³ × 24.28 = 1857.35
Excavación de zanjas y pozos para instalaciones hasta una profundidad de 2 m, en suelo de arcilla semidura, con medios mecánicos, y carga a camión.
Criterio de valoración económica: El precio no incluye el transporte de los materiales excavados.
Incluye: Replanteo general y fijación de los puntos y niveles de referencia. Colocación de las camillas en las esquinas y extremos de las alineaciones. Excavación en sucesivas franjas horizontales y extracción de tierras. Refinado de fondos con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

| Código | Ud | Descripción | Rendimiento | Precio | Importe |
|---|---|---|---|---|---|
| mq01exn020b | h | Retroexcavadora hidráulica sobre neumáticos, de 115 kW. | 0.342 | 55.14 | 18.86 |
| mo113 | h | Peón ordinario construcción. | 0.235 | 21.03 | 4.94 |
| %0200 | % | Medios auxiliares | 2 % | 23.80 | 0.48 |
|  |  | Total |  |  | 24.28 |

| Medición | Uds. | Largo | Ancho | Alto | Parcial |
|---|---|---|---|---|---|
| REHABILITACIÓN DE EDIFICIO ORIGINAL |  |  |  |  |  |
| PLANTA BAJA |  |  |  |  |  |
| Red de drenaje lineal |  |  |  |  |  |
|  | 2 | 12.3 | 0.5 | 1 | 12.300 |
|  | 1 | 15.2 | 0.5 | 1 | 7.600 |
| Red de pluviales |  |  |  |  |  |
| Arquetas | 6 | 0.7 | 0.7 | 0.6 | 1.764 |
| Colectores | 1 | 1.1 | 0.4 | 0.6 | 0.264 |
|  | 1 | 8.5 | 0.4 | 0.6 | 2.040 |
|  | 1 | 4.55 | 0.4 | 0.6 | 1.092 |
|  | 1 | 6.4 | 0.4 | 0.6 | 1.536 |
|  | 1 | 3.9 | 0.4 | 0.6 | 0.936 |
|  | 1 | 8.5 | 0.4 | 0.6 | 2.040 |
|  | 1 | 6.3 | 0.4 | 0.6 | 1.512 |
| Rejilla plaza | 1 | 13.5 | 0.4 | 0.6 | 3.240 |
| Red de fecales |  |  |  |  |  |
| Arquetas | 4 | 0.7 | 0.7 | 0.6 | 1.176 |
| Colectores | 1 | 2.2 | 0.4 | 0.6 | 0.528 |
|  | 1 | 4.25 | 0.4 | 0.6 | 1.020 |
|  | 1 | 12.1 | 0.4 | 0.6 | 2.904 |
|  | 1 | 6.31 | 0.4 | 0.6 | 1.514 |
|  | 1 | 1.9 | 0.4 | 0.6 | 0.456 |
|  | 1 | 2.15 | 0.4 | 0.6 | 0.516 |
|  | 1 | 0.9 | 0.4 | 0.6 | 0.216 |
| Red de condensados |  |  |  |  |  |
| Colectores | 1 | 2.2 | 0.4 | 0.6 | 0.528 |
|  | 1 | 0.7 | 0.4 | 0.6 | 0.168 |
|  | 1 | 2.1 | 0.4 | 0.6 | 0.504 |
|  | 1 | 1.8 | 0.4 | 0.6 | 0.432 |
|  | 1 | 2.8 | 0.4 | 0.6 | 0.672 |
| Red de bombeo |  |  |  |  |  |
| Pozo | 1 | 2 | 3.5 | 2.5 | 17.500 |
| Colector | 1 | 2.7 | 0.4 | 0.6 | 0.648 |
|  | 1 | 9.2 | 0.4 | 0.6 | 2.208 |
| PLANTA PRIMERA |  |  |  |  |  |
| Red de pluviales |  |  |  |  |  |
| Arquetas | 4 | 0.7 | 0.7 | 0.7 | 1.372 |
| Colectores | 1 | 8.3 | 0.4 | 0.6 | 1.992 |
|  | 1 | 7.3 | 0.4 | 0.6 | 1.752 |
|  | 1 | 5.1 | 0.4 | 0.6 | 1.224 |
| Red de fecales |  |  |  |  |  |
| Pozo | 1 | 1.5 | 1.5 | 2 | 4.500 |
| Arqueta | 1 | 0.7 | 0.7 | 0.7 | 0.343 |
| Total |  |  |  |  | 76.497 |

**ADE006** m³ Excavación en el interior del edificio. (material)
105.138 m³ × 4.92 = 517.28
Excavación en el interior del edificio, en suelo de arcilla semidura, con medios mecánicos, y carga a camión o contenedor.
Criterio de valoración económica: El precio no incluye el transporte de los materiales excavados.
Incluye: Replanteo general y fijación de los puntos y niveles de referencia. Excavación en sucesivas franjas horizontales y extracción de tierras. Refinado de fondos y laterales a mano, con extracción de las tierras. Carga a camión o contenedor de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq01exn010j | h | Miniretroexcavadora sobre neumáticos, de 43 kW. (maquinaria) | 0.07 | 51.65 | 3.62 |
| mo113 | h | Peón ordinario construcción. | 0.057 | 21.03 | 1.20 |
| %0200 | % | Medios auxiliares | 2 % | 4.82 | 0.10 |
|  |  | Total |  |  | 4.92 |

| Medición | Uds. | Largo | Ancho | Alto | Parcial |
|---|---|---|---|---|---|
| REHABILITACIÓN DE EDIFICIO ORIGINAL |  |  |  |  |  |
| PLANTA BAJA |  |  |  |  |  |
| Nucleo de comunicaciones | 1 | 3.1 | 10.75 | 0.6 | 19.995 |
| Zona de trabajo | 1 | 6.45 | 7.25 | 0.6 | 28.058 |
| Instalaciones_archivo | 1 | 6.5 | 2.8 | 0.6 | 10.920 |
| Soportal | 1 | 3.1 | 10.7 | 0.6 | 19.902 |
| Huecos interiores de puertas | 6 | 1 | 0.65 | 0.6 | 2.340 |
|  | 2 | 1.47 | 0.65 | 0.6 | 1.147 |
| Huecos exteriores de puertas | 2 | 2.1 | 0.65 | 0.6 | 1.638 |
|  | 4 | 1 | 0.65 | 0.6 | 1.560 |
|  | 1 | 1.2 | 0.65 | 0.6 | 0.468 |
| Foso ascensor | 1 | 3.5 | 2.6 | 2.1 | 19.110 |
| Total |  |  |  |  | 105.138 |

**ADE005** m³ Excavación de sótanos. (material)
675.396 m³ × 7.23 = 4883.11
Excavación de sótanos con el muro pantalla ya ejecutado, que en todo su perímetro quedan por debajo de la rasante natural, en suelo de arcilla semidura, con medios mecánicos, y carga a camión.
Criterio de valoración económica: El precio incluye la formación de la rampa provisional para acceso de la maquinaria al fondo de la excavación y su posterior retirada, pero no incluye el transporte de los materiales excavados.
Incluye: Replanteo general y fijación de los puntos y niveles de referencia. Excavación en sucesivas franjas horizontales y extracción de tierras. Refinado de fondos y laterales a mano, con extracción de las tierras. Carga a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq01ret020b | h | Retrocargadora sobre neumáticos, de 70 kW. (maquinaria) | 0.145 | 41.49 | 6.02 |
| mo113 | h | Peón ordinario construcción. | 0.051 | 21.03 | 1.07 |
| %0200 | % | Medios auxiliares | 2 % | 7.09 | 0.14 |
|  |  | Total |  |  | 7.23 |

| Medición | Uds. | Largo | Ancho | Alto | Parcial |
|---|---|---|---|---|---|
| OBRA NUEVA (PABELLÓN) |  |  |  |  |  |
| Vaciado en zona de nueva edificación |  |  |  |  |  |
|  | 1 | 12.85 | 14.4 | 3.65 | 675.396 |
| Total |  |  |  |  | 675.396 |

**ANE010** m² Encachado en caja para base de solera. (material)
253.322 m² × 11.5 = 2913.20
Encachado en caja para base de solera de 20 cm de espesor, mediante relleno y extendido en tongadas de espesor no superior a 20 cm de gravas procedentes de cantera granítica de 40/80 mm; y posterior compactación mediante equipo manual con rodillo vibrante de guiado manual, sobre la explanada homogénea y nivelada.
Criterio de valoración económica: El precio no incluye la ejecución de la explanada.
Incluye: Transporte y descarga del material de relleno a pie de tajo. Extendido del material de relleno en tongadas de espesor uniforme. Humectación o desecación de cada tongada. Compactación y nivelación.
Criterio de medición de proyecto: Superficie medida según documentación gráfica de Proyecto.
Criterio de medición de obra: Se medirá la superficie realmente ejecutada según especificaciones de Proyecto.

| Código | Ud | Descripción | Rendimiento | Precio | Importe |
|---|---|---|---|---|---|
| mt01are010b | m³ | Grava de cantera de piedra granítica, de 40 a 70 mm de diámetro. (material) | 0.22 | 21.92 | 4.82 |
| mq01pan010a | h | Pala cargadora sobre neumáticos de 120 kW/1,9 m³. (maquinaria) | 0.013 | 45.06 | 0.59 |
| mq02cia020j | h | Camión cisterna, de 8 m³ de capacidad. (maquinaria) | 0.013 | 120.04 | 1.56 |
| mq02roa010a | h | Rodillo vibrante de guiado manual, de 700 kg, anchura de trabajo 70 cm. (maquinaria) | 0.013 | 9.48 | 0.12 |
| mo113 | h | Peón ordinario construcción. | 0.199 | 21.03 | 4.18 |
| %0200 | % | Medios auxiliares | 2 % | 11.27 | 0.23 |
|  |  | Total |  |  | 11.5 |

| Medición | Uds. | Largo | Ancho | Parcial |
|---|---|---|---|---|
| REHABILITACIÓN DE EDIFICIO ORIGINAL |  |  |  |  |
| PLANTA BAJA |  |  |  |  |
| Nucleo de comunicaciones | 1 | 3.1 | 10.75 | 33.325 |
| Zona de trabajo | 1 | 6.45 | 7.25 | 46.763 |
| Instalaciones_archivo | 1 | 6.5 | 2.8 | 18.200 |
| Soportal | 1 | 3.1 | 10.7 | 33.170 |
| Huecos interiores de puertas | 6 | 1 | 0.65 | 3.900 |
|  | 2 | 1.47 | 0.65 | 1.911 |
| Huecos exteriores de puertas | 2 | 2.1 | 0.65 | 2.730 |
|  | 4 | 1 | 0.65 | 2.600 |
|  | 1 | 1.2 | 0.65 | 0.780 |
| OBRA NUEVA (PABELLÓN) |  |  |  |  |
| PLANTA BAJA |  |  |  |  |
| Sala polivalente | 1 | 7 | 9.05 | 63.350 |
| Almacén_aseo | 1 | 3.05 | 6.5 | 19.825 |
| Solera bajo graderío | 1 | 4.15 | 6.45 | 26.768 |
| Total |  |  |  | 253.322 |

**ADR010** m³ Relleno de zanjas para instalaciones. (material)
46.537 m³ × 8.53 = 396.96
Relleno envolvente y principal de zanjas para instalaciones, con tierra seleccionada procedente de la propia excavación y compactación en tongadas sucesivas de 20 cm de espesor máximo con bandeja vibrante de guiado manual, hasta alcanzar una densidad seca no inferior al 95% de la máxima obtenida en el ensayo Proctor Modificado, realizado según UNE 103501. Incluso cinta o distintivo indicador de la instalación.
Criterio de valoración económica: El precio no incluye la realización del ensayo Proctor Modificado.
Incluye: Extendido del material de relleno en tongadas de espesor uniforme. Humectación o desecación de cada tongada. Colocación de cinta o distintivo indicador de la instalación. Compactación.
Criterio de medición de proyecto: Volumen medido sobre las secciones teóricas de la excavación, según documentación gráfica de Proyecto.
Criterio de medición de obra: Se medirá, en perfil compactado, el volumen realmente ejecutado según especificaciones de Proyecto, sin incluir los incrementos por excesos de excavación no autorizados.

| Código | Ud | Descripción | Rendimiento | Precio | Importe |
|---|---|---|---|---|---|
| mt01var010 | m | Cinta plastificada. (material) | 1.1 | 0.3 | 0.33 |
| mq04dua020b | h | Dumper de descarga frontal de 2 t de carga útil. (maquinaria) | 0.1 | 10.5 | 1.05 |
| mq02rod010d | h | Bandeja vibrante de guiado manual, de 300 kg, anchura de trabajo 70 cm, reversible. (maquinaria) | 0.15 | 7.16 | 1.07 |
| mq02cia020j | h | Camión cisterna, de 8 m³ de capacidad. | 0.01 | 120.04 | 1.20 |
| mq04cab010c | h | Camión basculante de 12 t de carga, de 162 kW. (maquinaria) | 0.015 | 44.99 | 0.67 |
| mo113 | h | Peón ordinario construcción. | 0.192 | 21.03 | 4.04 |
| %0200 | % | Medios auxiliares | 2 % | 8.36 | 0.17 |
|  |  | Total |  |  | 8.53 |

| Medición | Uds. | Largo | Ancho | Alto | Parcial |
|---|---|---|---|---|---|
| REHABILITACIÓN DE EDIFICIO ORIGINAL |  |  |  |  |  |
| PLANTA BAJA |  |  |  |  |  |
| Red de drenaje lineal |  |  |  |  |  |
|  | 2 | 12.3 | 0.5 | 0.6 | 7.380 |
|  | 1 | 15.2 | 0.5 | 0.6 | 4.560 |
| Red de pluviales |  |  |  |  |  |
| Arquetas | 6 | 0.7 | 0.7 | 0.4 | 1.176 |
| Colectores | 1 | 1.1 | 0.4 | 0.4 | 0.176 |
|  | 1 | 8.5 | 0.4 | 0.4 | 1.360 |
|  | 1 | 4.55 | 0.4 | 0.4 | 0.728 |
|  | 1 | 6.4 | 0.4 | 0.4 | 1.024 |
|  | 1 | 3.9 | 0.4 | 0.4 | 0.624 |
|  | 1 | 8.5 | 0.4 | 0.4 | 1.360 |
|  | 1 | 6.3 | 0.4 | 0.4 | 1.008 |
| Rejilla plaza | 1 | 13.5 | 0.4 | 0.4 | 2.160 |
| Red de fecales |  |  |  |  |  |
| Arquetas | 4 | 0.7 | 0.7 | 0.4 | 0.784 |
| Colectores | 1 | 2.2 | 0.4 | 0.4 | 0.352 |
|  | 1 | 4.25 | 0.4 | 0.4 | 0.680 |
|  | 1 | 12.1 | 0.4 | 0.4 | 1.936 |
|  | 1 | 6.31 | 0.4 | 0.4 | 1.010 |
|  | 1 | 1.9 | 0.4 | 0.4 | 0.304 |
|  | 1 | 2.15 | 0.4 | 0.4 | 0.344 |
|  | 1 | 0.9 | 0.4 | 0.4 | 0.144 |
| Red de condensados |  |  |  |  |  |
| Colectores | 1 | 2.2 | 0.4 | 0.4 | 0.352 |
|  | 1 | 0.7 | 0.4 | 0.4 | 0.112 |
|  | 1 | 2.1 | 0.4 | 0.4 | 0.336 |
|  | 1 | 1.8 | 0.4 | 0.4 | 0.288 |
|  | 1 | 2.8 | 0.4 | 0.4 | 0.448 |
| Red de bombeo |  |  |  |  |  |
| Pozo | 1 | 2 | 3.5 | 1.25 | 8.750 |
| Colector | 1 | 2.7 | 0.4 | 0.4 | 0.432 |
|  | 1 | 9.2 | 0.4 | 0.4 | 1.472 |
| PLANTA PRIMERA |  |  |  |  |  |
| Red de pluviales |  |  |  |  |  |
| Arquetas | 4 | 0.7 | 0.7 | 0.5 | 0.980 |
| Colectores | 1 | 8.3 | 0.4 | 0.4 | 1.328 |
|  | 1 | 7.3 | 0.4 | 0.4 | 1.168 |
|  | 1 | 5.1 | 0.4 | 0.4 | 0.816 |
| Red de fecales |  |  |  |  |  |
| Pozo | 1 | 1.5 | 1.5 | 1.2 | 2.700 |
| Arqueta | 1 | 0.7 | 0.7 | 0.5 | 0.245 |
| Total |  |  |  |  | 46.537 |

### AN Nivelación (07/11/2025)
Importe: 11155.95

**ANV030** m² Solera ventilada de hormigón, sistema "CÁVITI". (material)
226.554 m² × 25.71 = 5824.70
Solera ventilada de hormigón armado de 10+5 cm de canto, sobre encofrado perdido de piezas de polipropileno reciclado, C-10 "CÁVITI", de 780x580x100 mm, color negro, realizada con hormigón HA-25/B/12/XC2 fabricado en central, y malla electrosoldada ME 15x15 Ø 6-6 B 500 T 6x2,20 UNE-EN 10080 como armadura de reparto, colocada sobre separadores homologados en capa de compresión de 5 cm de espesor; apoyado todo ello sobre base de hormigón de limpieza.
Criterio de valoración económica: El precio no incluye la capa de hormigón de limpieza.
Incluye: Replanteo de las piezas. Corte de las piezas. Colocación y montaje de las piezas. Realización de los orificios de paso de instalaciones. Colocación de los elementos para paso de instalaciones. Colocación de la malla electrosoldada. Vertido, extendido y vibrado del hormigón. Regleado y nivelación de la capa de compresión. Curado del hormigón.
Criterio de medición de proyecto: Superficie medida según documentación gráfica de Proyecto.
Criterio de medición de obra: Se medirá la superficie realmente ejecutada según especificaciones de Proyecto, sin deducir la superficie ocupada por los pilares situados dentro de su perímetro.

| Código | Ud | Descripción | Rendimiento | Precio |
|---|---|---|---|---|
| mt07cav010bb | m² | Encofrado perdido de piezas de polipropileno reciclado, C-10 "CÁ (material) | 1.05 | 10.02 |
| mt08var050 | kg | Alambre galvanizado para atar, de 1,30 mm de diámetro. (material) | 0.005 | 1.53 |
| mt07ame010g | m² | Malla electrosoldada ME 15x15 Ø 6-6 B 500 T 6x2,20 UNE-EN 10080. (material) | 1.1 | 4.82 |
| mt10haf010ctm | m³ | Hormigón HA-25/F/20/XC2, fabricado en central. (material) | 0.061 | 93.7 |
| mt07aco020m | Ud | Separador homologado para malla electrosoldada. (material) | 1 | 0.09 |
| mq06vib020 | h | Regla vibrante de 3 m. (maquinaria) | 0.083 | 5.28 |
| mo044 | h | Oficial 1ª encofrador. (mano de obra) | 0.011 | 23.39 |
| mo091 | h | Ayudante encofrador. (mano de obra) | 0.011 | 22.46 |
| mo043 | h | Oficial 1ª ferrallista. (mano de obra) | 0.026 | 23.39 |
| mo090 | h | Ayudante ferrallista. (mano de obra) | 0.026 | 22.46 |
| mo045 | h | Oficial 1ª estructurista, en trabajos de puesta en obra del horm (mano de obra) | 0.013 | 23.39 |
| mo092 | h | Ayudante estructurista, en trabajos de puesta en obra del hormig (mano de obra) | 0.056 | 22.46 |
| %0200 | % | Medios auxiliares | 2 % |  |
| op00sie010 |  | Sierra de calar. | 0 | 0 |
| op00amo010 |  | Amoladora o radial. | 0 | 0 |
| au00auh010 |  | Cubilote. | 0 | 0 |
| au00auh040 |  | Vibrador de hormigón, eléctrico. | 0 | 0 |

| Medición | Uds. | Largo | Ancho | Parcial |
|---|---|---|---|---|
| REHABILITACIÓN EDIFICIO ORIGINAL |  |  |  |  |
| PLANTA BAJA |  |  |  |  |
| Nucleo de comunicaciones | 1 | 3.1 | 10.75 | 33.325 |
| Zona de trabajo | 1 | 6.45 | 7.25 | 46.763 |
| Instalaciones_archivo | 1 | 6.5 | 2.8 | 18.200 |
| Soportal | 1 | 3.1 | 10.7 | 33.170 |
| Huecos interiores de puertas | 6 | 1 | 0.65 | 3.900 |
|  | 2 | 1.47 | 0.65 | 1.911 |
| Huecos exteriores de puertas | 2 | 2.1 | 0.65 | 2.730 |
|  | 4 | 1 | 0.65 | 2.600 |
|  | 1 | 1.2 | 0.65 | 0.780 |
| OBRA NUEVA (PABELLÓN) |  |  |  |  |
| Sala polivalente | 1 | 7 | 9.05 | 63.350 |
| Almacén_aseo | 1 | 3.05 | 6.5 | 19.825 |
| Total |  |  |  | 226.554 |

**ANS010** m² Solera de hormigón con adición de fibras. (material)
226.554 m² × 19.1 = 4327.18
Solera de hormigón con adición de fibras de 10 cm de espesor, realizada con hormigón HM-25/B/12/X0 fabricado en central y vertido con bomba con un contenido de fibras sin función estructural, fibras de vidrio resistentes a los álcalis (AR) de 2 kg/m³, extendido y vibrado manual mediante regla vibrante, sin tratamiento de su superficie; con juntas de retracción de 5 mm de espesor, mediante corte con disco de diamante. Incluso panel de poliestireno expandido de 3 cm de espesor, para la ejecución de juntas de dilatación.
Criterio de valoración económica: El precio no incluye la base de la solera.
Incluye: Preparación de la superficie de apoyo del hormigón. Replanteo de las juntas de construcción y de dilatación. Tendido de niveles mediante toques, maestras de hormigón o reglas. Riego de la superficie base. Formación de juntas de construcción y de juntas perimetrales de dilatación. Conexionado, anclaje y emboquillado de las redes de instalaciones proyectadas. Mezclado en camión hormigonera. Vertido, extendido y vibrado del hormigón. Curado del hormigón. Replanteo de las juntas de retracción. Corte del hormigón. Limpieza final de las juntas de retracción.
Criterio de medición de proyecto: Superficie medida según documentación gráfica de Proyecto.
Criterio de medición de obra: Se medirá la superficie realmente ejecutada según especificaciones de Proyecto, sin deducir la superficie ocupada por los pilares situados dentro de su perímetro.

| Código | Ud | Descripción | Rendimiento | Precio | Importe |
|---|---|---|---|---|---|
| mt08fic020b | kg | Fibras de vidrio resistentes a los álcalis (AR), con un contenid (material) | 0.2 | 8.91 | 1.78 |
| mt10hmf010tNb | m³ | Hormigón HM-25/B/12/X0, fabricado en central. (material) | 0.105 | 91.47 | 9.60 |
| mt16pea020c | m² | Panel rígido de poliestireno expandido, según UNE-EN 13163, meca (material) | 0.05 | 2.08 | 0.10 |
| mq06vib020 | h | Regla vibrante de 3 m. | 0.085 | 5.28 | 0.45 |
| mq06cor020 | h | Equipo para corte de juntas en soleras de hormigón. (maquinaria) | 0.082 | 10.74 | 0.88 |
| mq06bhe010 | h | Camión bomba estacionado en obra, para bombeo de hormigón. (maquinaria) | 0.004 | 192.23 | 0.77 |
| mo112 | h | Peón especializado construcción. | 0.084 | 21.32 | 1.79 |
| mo020 | h | Oficial 1ª construcción. | 0.062 | 22.45 | 1.39 |
| mo113 | h | Peón ordinario construcción. | 0.062 | 21.03 | 1.30 |
| mo077 | h | Ayudante construcción. (mano de obra) | 0.031 | 21.56 | 0.67 |
| %0200 | % | Medios auxiliares | 2 % | 18.73 | 0.37 |
|  |  | Total |  |  | 19.1 |

| Medición | Uds. | Largo | Ancho | Parcial |
|---|---|---|---|---|
| REHABILITACIÓN EDIFICIO ORIGINAL |  |  |  |  |
| PLANTA BAJA |  |  |  |  |
| Nucleo de comunicaciones | 1 | 3.1 | 10.75 | 33.325 |
| Zona de trabajo | 1 | 6.45 | 7.25 | 46.763 |
| Instalaciones_archivo | 1 | 6.5 | 2.8 | 18.200 |
| Soportal | 1 | 3.1 | 10.7 | 33.170 |
| Huecos interiores de puertas | 6 | 1 | 0.65 | 3.900 |
|  | 2 | 1.47 | 0.65 | 1.911 |
| Huecos exteriores de puertas | 2 | 2.1 | 0.65 | 2.730 |
|  | 4 | 1 | 0.65 | 2.600 |
|  | 1 | 1.2 | 0.65 | 0.780 |
| OBRA NUEVA (PABELLÓN) |  |  |  |  |
| Sala polivalente | 1 | 7 | 9.05 | 63.350 |
| Almacén_aseo | 1 | 3.05 | 6.5 | 19.825 |
| Total |  |  |  | 226.554 |

**ANS010c** m² Solera de hormigón con malla electrosoldada (material)
26.768 m² × 37.51 = 1004.07
Solera de hormigón con malla electrosoldada de 15 cm de espesor, realizada con hormigón HM-25/B/20/X0 fabricado en central y vertido con bomba, con malla electrosoldada superior como armadura de reparto, ME 20x20 Ø 5-5 B 500 T 6x2,20 UNE-EN 10080, extendido y vibrado manual mediante regla vibrante, con acabado superficial mediante fratasadora mecánica y posterior aplicación de agente filmógeno, (0,15 l/m²); con juntas de retracción de 5 mm de espesor, mediante corte con disco de diamante. Incluso panel de poliestireno expandido de 3 cm de espesor, para la ejecución de juntas de dilatación.
Criterio de valoración económica: El precio no incluye la base de la solera.
Incluye: Preparación de la superficie de apoyo del hormigón. Replanteo de las juntas de construcción y de dilatación. Tendido de niveles mediante toques, maestras de hormigón o reglas. Riego de la superficie base. Formación de juntas de construcción y de juntas perimetrales de dilatación. Colocación de la malla electrosoldada con separadores homologados. Conexionado, anclaje y emboquillado de las redes de instalaciones proyectadas. Vertido, extendido y vibrado del hormigón. Conexión de los elementos exteriores. Aplicación del agente filmógeno. Fratasado mecánico de la superficie. Replanteo de las juntas de retracción. Corte del hormigón. Limpieza final de las juntas de retracción.
Criterio de medición de proyecto: Superficie medida según documentación gráfica de Proyecto.
Criterio de medición de obra: Se medirá la superficie realmente ejecutada según especificaciones de Proyecto, sin deducir la superficie ocupada por los pilares situados dentro de su perímetro.

| Código | Ud | Descripción | Rendimiento | Precio | Importe |
|---|---|---|---|---|---|
| mt07aco020n | Ud | Separador homologado para malla electrosoldada superior. (material) | 2 | 1.06 | 2.12 |
| mt07ame010d | m² | Malla electrosoldada ME 20x20 Ø 5-5 B 500 T 6x2,20 UNE-EN 10080. (material) | 1.2 | 2.52 | 3.02 |
| mt10hmf010tOb | m³ | Hormigón HM-25/B/20/X0, fabricado en central. (material) | 0.158 | 88 | 13.90 |
| mt08cur020a | l | Agente filmógeno, para el curado de hormigones y morteros. (material) | 0.15 | 1.59 | 0.24 |
| mt16pea020c | m² | Panel rígido de poliestireno expandido, según UNE-EN 13163, meca | 0.05 | 2.08 | 0.10 |
| mq06vib020 | h | Regla vibrante de 3 m. | 0.086 | 5.28 | 0.45 |
| mq06fra010 | h | Fratasadora mecánica de hormigón. (maquinaria) | 0.55 | 5.68 | 3.12 |
| mq06cor020 | h | Equipo para corte de juntas en soleras de hormigón. | 0.19 | 10.74 | 2.04 |
| mq06bhe010 | h | Camión bomba estacionado en obra, para bombeo de hormigón. | 0.006 | 192.23 | 1.15 |
| mo112 | h | Peón especializado construcción. | 0.102 | 21.32 | 2.17 |
| mo020 | h | Oficial 1ª construcción. | 0.156 | 22.45 | 3.50 |
| mo113 | h | Peón ordinario construcción. | 0.156 | 21.03 | 3.28 |
| mo077 | h | Ayudante construcción. | 0.078 | 21.56 | 1.68 |
| %0200 | % | Medios auxiliares | 2 % | 36.77 | 0.74 |
|  |  | Total |  |  | 37.51 |

*SC00001*
Solera de hormigón con malla electrosoldada de 15 cm de espesor, realizada con hormigón HM-25/B/20/X0 fabricado en central y vertido con bomba, con malla electrosoldada superior como armadura de reparto, ME 20x20 Ø 5-5 B 500 T 6x2,20 UNE-EN 10080, extendido y vibrado manual mediante regla vibrante, con acabado superficial mediante fratasadora mecánica y posterior aplicación de agente filmógeno, (0,15 l/m²); con juntas de retracción de 5 mm de espesor, mediante corte con disco de diamante. Incluso panel de poliestireno expandido de 3 cm de espesor, para la ejecución de juntas de dilatación.

*SC00002*
Elaboración, transporte y puesta en obra del hormigón: Código Estructural.
Ejecución: NTE-RSS. Revestimientos de suelos: Soleras.

*SC00003*
Superficie medida según documentación gráfica de Proyecto.

*SC00004*
Se comprobará que la superficie base presenta una planeidad adecuada, cumple los valores resistentes tenidos en cuenta en la hipótesis de cálculo, y no tiene blandones, bultos ni materiales sensibles a las heladas. El nivel freático no originará sobreempujes.

*SC00005*
Se suspenderán los trabajos de hormigonado cuando llueva con intensidad, nieve, exista viento excesivo, una temperatura ambiente superior a 40°C o se prevea que dentro de las 48 horas siguientes pueda descender la temperatura ambiente por debajo de los 0°C.

*SC00006*
Dispondrá en obra de una serie de medios, en previsión de que se produzcan cambios bruscos de las condiciones ambientales durante el hormigonado o posterior periodo de fraguado, no pudiendo comenzarse el hormigonado de los diferentes elementos sin la autorización por escrito del director de la ejecución de la obra.

*SC00007*
Preparación de la superficie de apoyo del hormigón. Replanteo de las juntas de construcción y de dilatación. Tendido de niveles mediante toques, maestras de hormigón o reglas. Riego de la superficie base. Formación de juntas de construcción y de juntas perimetrales de dilatación. Colocación de la malla electrosoldada con separadores homologados. Conexionado, anclaje y emboquillado de las redes de instalaciones proyectadas. Vertido, extendido y vibrado del hormigón. Conexión de los elementos exteriores. Aplicación del agente filmógeno. Fratasado mecánico de la superficie. Replanteo de las juntas de retracción. Corte del hormigón. Limpieza final de las juntas de retracción.

*SC00008*
La superficie de la solera cumplirá las exigencias de planeidad, acabado superficial y resistencia.

*SC00011*
Se protegerá el hormigón fresco frente a lluvias, heladas y temperaturas elevadas. Se protegerá el firme frente al tránsito pesado hasta que transcurra el tiempo previsto.

*SC00012*
Se medirá la superficie realmente ejecutada según especificaciones de Proyecto, sin deducir la superficie ocupada por los pilares situados dentro de su perímetro.

*SC00013*
El precio no incluye la base de la solera.

| Medición | Uds. | Largo | Ancho | Parcial |
|---|---|---|---|---|
| OBRA NUEVA (PABELLÓN) |  |  |  |  |
| Solera bajo graderío | 1 | 4.15 | 6.45 | 26.768 |
| Total |  |  |  | 26.768 |

### AU Drenajes (10/11/2025)
Importe: 2870.44
DRENAJES

**AUZ015** m Zanja drenante en perímetro de muro en contacto con el terreno. (material)
75.3 m × 38.12 = 2870.44
Zanja drenante en perímetro de muro en contacto con el terreno, de 41 cm de altura y 66 cm de anchura, con una pendiente mínima del 0,50%, para captación de las aguas que se filtran a través de la superficie del terreno, en cuyo fondo se dispone un tubo ranurado de PVC de doble pared, la exterior corrugada y la interior lisa, color teja RAL 8023, con ranurado a lo largo de un arco de 220° en el valle del corrugado, para drenaje, rigidez anular nominal 4 kN/m², de 160 mm de diámetro nominal, 146 mm de diámetro interior, según UNE-EN 13476-1, longitud nominal 6 m, unión por copa con junta elástica de EPDM, colocado sobre solera de hormigón en masa HM-20/B/20/X0, de 10 cm de espesor, en forma de cuna para recibir el tubo y formar las pendientes, con relleno de 25 cm a cada lado del tubo y relleno superior de 25 cm por encima de la generatriz superior del tubo con grava filtrante sin clasificar, todo ello envuelto en un geotextil no tejido compuesto por fibras de poliéster unidas por agujeteado, con una resistencia a la tracción longitudinal de 1,63 kN/m, una resistencia a la tracción transversal de 2,08 kN/m, una apertura de cono al ensayo de perforación dinámica según UNE-EN ISO 13433 inferior a 27 mm, resistencia CBR a punzonamiento 0,4 kN y una masa superficial de 200 g/m². Incluso lubricante para montaje.
Criterio de valoración económica: El precio no incluye la excavación ni el relleno principal.
Incluye: Replanteo y trazado del conducto en planta y pendientes. Formación de la solera de hormigón. Colocación del geotextil. Descenso y colocación de los tubos en el fondo de la zanja. Montaje, conexionado y comprobación de su correcto funcionamiento. Ejecución del relleno envolvente. Cierre de doble solapa del paquete filtrante realizado con el propio geotextil.
Criterio de medición de proyecto: Longitud medida en proyección horizontal, según documentación gráfica de Proyecto.
Criterio de medición de obra: Se medirá, en proyección horizontal, la longitud realmente ejecutada según especificaciones de Proyecto.

| Código | Ud | Descripción | Rendimiento | Precio | Importe |
|---|---|---|---|---|---|
| mt10hmf010tLb | m³ | Hormigón HM-20/B/20/X0, fabricado en central. (material) | 0.062 | 87.2 | 5.41 |
| mt11tdv015d | m | Tubo ranurado de PVC de doble pared, la exterior corrugada y la (material) | 1.02 | 11.03 | 11.25 |
| mt11ade100a | kg | Lubricante para unión mediante junta elástica de tubos y accesor (material) | 0.004 | 21.99 | 0.09 |
| mt01ard030b | t | Grava filtrante sin clasificar. (material) | 0.376 | 19.4 | 7.29 |
| mt14gsa020ce | m² | Geotextil no tejido compuesto por fibras de poliéster unidas por (material) | 2.354 | 0.95 | 2.24 |
| mq04dua020b | h | Dumper de descarga frontal de 2 t de carga útil. | 0.031 | 10.5 | 0.33 |
| mq02rop020 | h | Pisón vibrante de guiado manual, de 80 kg, con placa de 30x30 cm (maquinaria) | 0.052 | 3.96 | 0.21 |
| mo020 | h | Oficial 1ª construcción. | 0.145 | 22.45 | 3.26 |
| mo112 | h | Peón especializado construcción. | 0.342 | 21.32 | 7.29 |
| %0200 | % | Medios auxiliares | 2 % | 37.37 | 0.75 |
| au00auh040 |  | Vibrador de hormigón, eléctrico. | 0 | 0 | 0.00 |
|  |  | Total |  |  | 38.12 |

| Medición | Uds. | Largo | Parcial |
|---|---|---|---|
| REHABILITACIÓN DE EDIFICIO ORIGINAL |  |  |  |
| PLANTA BAJA |  |  |  |
|  | 2 | 12.3 | 24.600 |
|  | 2 | 15.2 | 30.400 |
| OBRA NUEVA (PABELLÓN) |  |  |  |
| PLANTA BAJA |  |  |  |
|  | 1 | 7.8 | 7.800 |
|  | 1 | 6 | 6.000 |
|  | 1 | 6.5 | 6.500 |
| Total |  |  | 75.3 |

## C CIMENTACIONES
Importe: 45492.82

### CS Superficiales
Importe: 21896.6

**CRL010** m² Capa de hormigón de limpieza. HL-200/B/20
125.656 m² × 10.66 = 1339.49
Capa de hormigón de limpieza y nivelado de fondos de cimentación, de 10 cm de espesor, de hormigón HL-200/B/20, fabricado en central y vertido con bomba, en el fondo de la excavación previamente realizada.
Incluye: Replanteo. Colocación de toques y/o formación de maestras. Vertido y compactación del hormigón. Coronación y enrase del hormigón.
Criterio de medición de proyecto: Superficie medida sobre la superficie teórica de la excavación, según documentación gráfica de Proyecto.
Criterio de medición de obra: Se medirá la superficie teórica ejecutada según especificaciones de Proyecto, sin incluir los incrementos por excesos de excavación no autorizados.

| Código | Ud | Descripción | Rendimiento | Precio | Importe |
|---|---|---|---|---|---|
| mt10hmf011jb | m³ | Hormigón de limpieza HL-200/B/20, fabricado en central. (material) | 0.105 | 82.73 | 8.69 |
| mq06bhe010 | h | Camión bomba estacionado en obra, para bombeo de hormigón. | 0.006 | 192.23 | 1.15 |
| mo045 | h | Oficial 1ª estructurista, en trabajos de puesta en obra del horm | 0.006 | 23.39 | 0.14 |
| mo092 | h | Ayudante estructurista, en trabajos de puesta en obra del hormig | 0.021 | 22.46 | 0.47 |
| %0200 | % | Medios auxiliares | 2 % | 10.45 | 0.21 |
|  |  | Total |  |  | 10.66 |

| Medición | Uds. | Largo | Ancho | Parcial |
|---|---|---|---|---|
| REHABILITACIÓN DE EDIFICIO ORIGINAL |  |  |  |  |
| PLANTA BAJA |  |  |  |  |
| Foso ascensor | 1 | 3.5 | 2.6 | 9.100 |
| OBRA NUEVA (PABELLÓN) |  |  |  |  |
| PLANTA BAJA |  |  |  |  |
| Zapata muros de contención perimental | 1 | 12.85 | 3.4 | 43.690 |
|  | 1 | 3.55 | 3.4 | 12.070 |
|  | 1 | 9.3 | 1.3 | 12.090 |
|  | 1 | 4.78 | 1.7 | 8.126 |
|  | 1 | 2.55 | 3.6 | 9.180 |
| Zapata muro apoyo graderío | 1 | 2.55 | 0.8 | 2.040 |
| Zapata apoyo pilares prefabricados | 1 | 9.9 | 2 | 19.800 |
|  | 1 | 4.78 | 2 | 9.560 |
| Total |  |  |  | 125.656 |

**CSV010** m³ Zapata corrida de cimentación de hormigón armado. HA-25/F/20/XC2
79.92 m³ × 220.65 = 17634.35
Zapata corrida de cimentación, de hormigón armado, realizada en excavación previa, con hormigón HA-25/F/20/XC2 fabricado en central, y vertido con bomba, y acero UNE-EN 10080 B 500 S, con la cuantía de acero especificada en la documentación gráfica de proyecto. Incluso armaduras de espera de los pilares u otros elementos, alambre de atar, separadores y tubos para paso de instalaciones.
Criterio de valoración económica: El precio incluye la elaboración de la ferralla (corte, doblado y conformado de elementos) en taller industrial y el montaje en el lugar definitivo de su colocación en obra, pero no incluye el encofrado.
Incluye: Replanteo y trazado de las vigas y de los pilares u otros elementos estructurales que apoyen en las mismas. Colocación de separadores y fijación de las armaduras. Colocación de tubos para paso de instalaciones. Vertido y compactación del hormigón. Coronación y enrase de cimientos. Curado del hormigón.
Criterio de medición de proyecto: Volumen medido sobre las secciones teóricas de la excavación, según documentación gráfica de Proyecto.
Criterio de medición de obra: Se medirá el volumen teórico ejecutado según especificaciones de Proyecto, sin incluir los incrementos por excesos de excavación no autorizados.

| Código | Ud | Descripción | Rendimiento | Precio | Importe |
|---|---|---|---|---|---|
| mt07aco020a | Ud | Separador homologado para cimentaciones. (material) | 7 | 0.15 | 1.05 |
| mt07aco010c | kg | Ferralla elaborada en taller industrial con acero en barras corr (material) | 50 | 1.64 | 82.00 |
| mt08var050 | kg | Alambre galvanizado para atar, de 1,30 mm de diámetro. | 0.6 | 1.53 | 0.92 |
| mt10haf010ctm | m³ | Hormigón HA-25/F/20/XC2, fabricado en central. | 1.1 | 93.7 | 103.07 |
| mt11var300 | m | Tubo de PVC liso, de varios diámetros. (material) | 0.02 | 6.77 | 0.14 |
| mq06bhe010 | h | Camión bomba estacionado en obra, para bombeo de hormigón. | 0.056 | 192.23 | 10.76 |
| mo043 | h | Oficial 1ª ferrallista. | 0.248 | 23.39 | 5.80 |
| mo090 | h | Ayudante ferrallista. | 0.248 | 22.46 | 5.57 |
| mo045 | h | Oficial 1ª estructurista, en trabajos de puesta en obra del horm | 0.052 | 23.39 | 1.22 |
| mo092 | h | Ayudante estructurista, en trabajos de puesta en obra del hormig | 0.258 | 22.46 | 5.79 |
| %0200 | % | Medios auxiliares | 2 % | 216.32 | 4.33 |
| op00ciz020 |  | Cizalla para acero en barras corrugadas. | 0 | 0 | 0.00 |
| op00ata010 |  | Atadora de ferralla. | 0 | 0 | 0.00 |
| au00auh040 |  | Vibrador de hormigón, eléctrico. | 0 | 0 | 0.00 |
|  |  | Total |  |  | 220.65 |

| Medición | Uds. | Largo | Ancho | Alto | Parcial |
|---|---|---|---|---|---|
| OBRA NUEVA (PABELLÓN) |  |  |  |  |  |
| PLANTA BAJA |  |  |  |  |  |
| Zapata muros de contención perimental |  |  |  |  |  |
|  | 1 | 3.55 | 3.4 | 0.8 | 9.656 |
|  | 1 | 9.3 | 1.3 | 0.5 | 6.045 |
|  | 1 | 4.78 | 1.7 | 0.5 | 4.063 |
|  | 1 | 12.85 | 3.4 | 0.8 | 34.952 |
|  | 1 | 4.55 | 3.6 | 0.8 | 13.104 |
| Zapata muros apoyo graderío | 1 | 2.55 | 0.8 | 0.5 | 1.020 |
| Zapata apoyo pilares prefabricados | 1 | 6.3 | 2 | 0.5 | 6.300 |
|  | 1 | 4.78 | 2 | 0.5 | 4.780 |
| Total |  |  |  |  | 79.92 |

**CSV020** m² Sistema de encofrado para zapata corrida de cimentación.
35.1 m² × 17.94 = 629.69
Montaje de sistema de encofrado recuperable metálico, para zapata corrida de cimentación de sección rectangular, formado por paneles metálicos, amortizables en 100 usos, y posterior desmontaje del sistema de encofrado. Incluso elementos de sustentación, fijación y acodalamientos necesarios para su estabilidad y líquido desencofrante, para evitar la adherencia del hormigón al encofrado.
Incluye: Limpieza y preparación del plano de apoyo. Replanteo. Aplicación del líquido desencofrante. Montaje del sistema de encofrado. Colocación de elementos de sustentación, fijación y acodalamiento. Aplomado y nivelación del encofrado. Desmontaje del sistema de encofrado. Limpieza y almacenamiento del encofrado.
Criterio de medición de proyecto: Superficie de encofrado en contacto con el hormigón, medida según documentación gráfica de Proyecto.
Criterio de medición de obra: Se medirá la superficie de encofrado en contacto con el hormigón realmente ejecutada según especificaciones de Proyecto.

| Código | Ud | Descripción | Rendimiento | Precio | Importe |
|---|---|---|---|---|---|
| mt08eme040 | m² | Paneles metálicos de varias dimensiones, para encofrar elementos (material) | 0.01 | 53.06 | 0.53 |
| mt50spa052b | m | Tablón de madera de pino, de 20x7,2 cm. (material) | 0.02 | 6.49 | 0.13 |
| mt50spa081a | Ud | Puntal metálico telescópico, de hasta 3 m de altura. (material) | 0.013 | 19.77 | 0.26 |
| mt08eme051a | m | Fleje de acero galvanizado, para encofrado metálico. (material) | 0.1 | 0.3 | 0.03 |
| mt08var050 | kg | Alambre galvanizado para atar, de 1,30 mm de diámetro. | 0.05 | 1.53 | 0.08 |
| mt08var060 | kg | Puntas de acero de 20x100 mm. (material) | 0.1 | 8.93 | 0.89 |
| mt08dba010b | l | Agente desmoldeante, a base de aceites especiales, emulsionable (material) | 0.03 | 1.84 | 0.06 |
| mo044 | h | Oficial 1ª encofrador. | 0.31 | 23.39 | 7.25 |
| mo091 | h | Ayudante encofrador. | 0.372 | 22.46 | 8.36 |
| %0200 | % | Medios auxiliares | 2 % | 17.59 | 0.35 |
|  |  | Total |  |  | 17.94 |

| Medición | Uds. | Largo | Alto | Parcial |
|---|---|---|---|---|
| OBRA NUEVA (PABELLÓN) |  |  |  |  |
| PLANTA BAJA |  |  |  |  |
| Horizontales | 1 | 3.55 | 0.8 | 2.840 |
|  | 2 | 6.6 | 0.5 | 6.600 |
|  | 1 | 1.9 | 0.5 | 0.950 |
|  | 1 | 3.6 | 0.5 | 1.800 |
|  | 1 | 4.85 | 0.8 | 3.880 |
|  | 1 | 3.6 | 0.8 | 2.880 |
| Verticales | 1 | 3.4 | 0.8 | 2.720 |
|  | 1 | 8.08 | 0.5 | 4.040 |
|  | 2 | 2.55 | 0.5 | 2.550 |
|  | 1 | 2.55 | 0.8 | 2.040 |
|  | 2 | 4.8 | 0.5 | 4.800 |
| Total |  |  |  | 35.1 |

**CVF010** m³ Foso de ascensor.HA-25/F/20/XC2
6.22 m³ × 368.66 = 2293.07
Foso de ascensor a nivel de cimentación, mediante vaso de hormigón armado, realizado con hormigón HA-25/F/20/XC2 fabricado en central, y vertido con bomba, y acero UNE-EN 10080 B 500 S, con una cuantía aproximada de 75 kg/m³. Incluso armaduras para formación de zunchos de borde y refuerzos, armaduras de espera, alambre de atar, separadores y líquido desencofrante, para evitar la adherencia del hormigón al encofrado.
Criterio de valoración económica: El precio incluye el montaje y desmontaje del sistema de encofrado, la elaboración de la ferralla (corte, doblado y conformado de elementos) en taller industrial y el montaje en el lugar definitivo de su colocación en obra.
Incluye: Replanteo y trazado de los elementos. Colocación de separadores y fijación de las armaduras. Montaje del sistema de encofrado. Vertido y compactación del hormigón. Desmontaje del sistema de encofrado. Curado del hormigón.
Criterio de medición de proyecto: Volumen medido sobre las secciones teóricas de cálculo, según documentación gráfica de Proyecto.
Criterio de medición de obra: Se medirá el volumen teórico ejecutado según especificaciones de Proyecto.

| Código | Ud | Descripción | Rendimiento | Precio | Importe |
|---|---|---|---|---|---|
| mt08eme040 | m² | Paneles metálicos de varias dimensiones, para encofrar elementos | 0.025 | 53.06 | 1.33 |
| mt50spa052b | m | Tablón de madera de pino, de 20x7,2 cm. | 0.1 | 6.49 | 0.65 |
| mt50spa081a | Ud | Puntal metálico telescópico, de hasta 3 m de altura. | 0.065 | 19.77 | 1.29 |
| mt08eme051a | m | Fleje de acero galvanizado, para encofrado metálico. | 0.5 | 0.3 | 0.15 |
| mt08var050 | kg | Alambre galvanizado para atar, de 1,30 mm de diámetro. | 0.55 | 1.53 | 0.84 |
| mt08var060 | kg | Puntas de acero de 20x100 mm. | 0.5 | 8.93 | 4.47 |
| mt08dba010b | l | Agente desmoldeante, a base de aceites especiales, emulsionable | 0.15 | 1.84 | 0.28 |
| mt07sep010ab | Ud | Separador homologado de plástico, para armaduras de cimentacione (material) | 4 | 0.16 | 0.64 |
| mt07aco020d | Ud | Separador homologado para muros. (material) | 8 | 0.06 | 0.48 |
| mt07aco010c | kg | Ferralla elaborada en taller industrial con acero en barras corr | 75 | 1.64 | 123.00 |
| mt10haf010ctm | m³ | Hormigón HA-25/F/20/XC2, fabricado en central. | 1.1 | 93.7 | 103.07 |
| mq06bhe010 | h | Camión bomba estacionado en obra, para bombeo de hormigón. | 0.056 | 192.23 | 10.76 |
| mo044 | h | Oficial 1ª encofrador. | 1.55 | 23.39 | 36.25 |
| mo091 | h | Ayudante encofrador. | 2.067 | 22.46 | 46.42 |
| mo043 | h | Oficial 1ª ferrallista. | 0.248 | 23.39 | 5.80 |
| mo090 | h | Ayudante ferrallista. | 0.372 | 22.46 | 8.36 |
| mo045 | h | Oficial 1ª estructurista, en trabajos de puesta en obra del horm | 0.258 | 23.39 | 6.03 |
| mo092 | h | Ayudante estructurista, en trabajos de puesta en obra del hormig | 0.517 | 22.46 | 11.61 |
| %0200 | % | Medios auxiliares | 2 % | 361.43 | 7.23 |
| op00ciz020 |  | Cizalla para acero en barras corrugadas. | 0 | 0 | 0.00 |
| op00ata010 |  | Atadora de ferralla. | 0 | 0 | 0.00 |
| au00auh040 |  | Vibrador de hormigón, eléctrico. | 0 | 0 | 0.00 |
|  |  | Total |  |  | 368.66 |

| Medición | Uds. | Largo | Ancho | Alto | Parcial |
|---|---|---|---|---|---|
| REHABILITACIÓN DE EDIFICIO ORIGINAL |  |  |  |  |  |
| PLANTA BAJA |  |  |  |  |  |
| Nucleo comunicaciones | 1 | 3.1 | 2.4 | 0.6 | 4.464 |
|  | 2 | 1.65 | 0.25 | 1.3 | 1.073 |
|  | 1 | 2.1 | 0.25 | 1.3 | 0.683 |
| Total |  |  |  |  | 6.22 |

### CC Contenciones
Importe: 19010.11

**CCS010b** m³ Muro de sótano ejecutado por bataches. HA-30/F/12/XC3
46.981 m³ × 318.45 = 14961.10
Muro de sótano de hormigón armado, realizado con hormigón HA-30/F/12/XC3 fabricado en central, y vertido con cubilote, y acero UNE-EN 10080 B 500 S, con la cuantía la cuantia de acero especificada en la documentación gráfica de proyecto, ejecutado por bataches, con un grado de complejidad alto. Incluso alambre de atar y separadores; espuma de poliuretano monocomponente, para sellado de los huecos pasamuros para paso de los tensores del encofrado.
Criterio de valoración económica: El precio incluye la elaboración y el montaje de la ferralla en el lugar definitivo de su colocación en obra, pero no incluye el encofrado.
Incluye: Colocación de la armadura con separadores homologados. Resolución de juntas de construcción. Limpieza de la base de apoyo del muro en la cimentación. Vertido y compactación del hormigón. Curado del hormigón. Sellado de los huecos pasamuros. Reparación de defectos superficiales, si procede.
Criterio de medición de proyecto: Volumen medido sobre la sección teórica de cálculo, según documentación gráfica de Proyecto, deduciendo los huecos de superficie mayor de 2 m².
Criterio de medición de obra: Se medirá el volumen teórico ejecutado según especificaciones de Proyecto, deduciendo los huecos de superficie mayor de 2 m².

| Código | Ud | Descripción | Rendimiento | Precio | Importe |
|---|---|---|---|---|---|
| mt07aco020d | Ud | Separador homologado para muros. | 8 | 0.06 | 0.48 |
| mt07aco010g | kg | Acero en barras corrugadas, UNE-EN 10080 B 500 S, suministrado en obra en barras sin elaborar, de varios diámetros. (material) | 80 | 1.22 | 97.60 |
| mt08var050 | kg | Alambre galvanizado para atar, de 1,30 mm de diámetro. | 1.95 | 1.53 | 2.98 |
| mt10haf010dtn | m³ | Hormigón HA-30/F/12/XS1, fabricado en central. (material) | 1.05 | 97.2 | 102.06 |
| mt13blw110b | Ud | Aerosol de 750 cm³ de espuma de poliuretano, de 22,5 kg/m³ de de (material) | 0.084 | 7.35 | 0.62 |
| mo043 | h | Oficial 1ª ferrallista. | 1.606 | 23.39 | 37.56 |
| mo090 | h | Ayudante ferrallista. | 2.043 | 22.46 | 45.89 |
| mo113 | h | Peón ordinario construcción. | 0.011 | 21.03 | 0.23 |
| mo045 | h | Oficial 1ª estructurista, en trabajos de puesta en obra del horm | 0.219 | 23.39 | 5.12 |
| mo092 | h | Ayudante estructurista, en trabajos de puesta en obra del hormig | 0.876 | 22.46 | 19.67 |
| %0200 | % | Medios auxiliares | 2 % | 312.21 | 6.24 |
|  |  | Total |  |  | 318.45 |

*SC00001*
Muro de sótano de hormigón armado, realizado con hormigón HA-30/F/12/XC3 fabricado en central, y vertido con cubilote, y acero UNE-EN 10080 B 500 S, con una cuantía aproximada de 150 kg/m³, ejecutado por bataches, con un grado de complejidad alto. Incluso alambre de atar y separadores; espuma de poliuretano monocomponente, para sellado de los huecos pasamuros para paso de los tensores del encofrado.

*SC00002*
Elaboración, transporte y puesta en obra del hormigón:
- Código Estructural.
Ejecución:
- CTE. DB-HS Salubridad
- CTE. DB-SE-C Seguridad estructural: Cimientos
- NTE-CCM. Cimentaciones. Contenciones: Muros.

*SC00003*
Volumen medido sobre la sección teórica de cálculo, según documentación gráfica de Proyecto, deduciendo los huecos de superficie mayor de 2 m².

*SC00004*
Se comprobará la existencia de las armaduras de espera en el plano de apoyo del muro, que presentará una superficie horizontal y limpia.

*SC00005*
Se suspenderán los trabajos de hormigonado cuando llueva con intensidad, nieve, exista viento excesivo, una temperatura ambiente superior a 40°C o se prevea que dentro de las 48 horas siguientes pueda descender la temperatura ambiente por debajo de los 0°C.

*SC00006*
Dispondrá en obra de una serie de medios, en previsión de que se produzcan cambios bruscos de las condiciones ambientales durante el hormigonado o posterior periodo de fraguado, no pudiendo comenzarse el hormigonado de los diferentes elementos sin la autorización por escrito del director de la ejecución de la obra.

*SC00007*
Colocación de la armadura con separadores homologados. Resolución de juntas de construcción. Limpieza de la base de apoyo del muro en la cimentación. Vertido y compactación del hormigón. Curado del hormigón. Sellado de los huecos pasamuros. Reparación de defectos superficiales, si procede.

*SC00008*
Serán básicas las condiciones de aplomado y monolitismo con la cimentación. Las superficies que vayan a quedar vistas no presentarán imperfecciones.

*SC00011*
Se evitará la actuación sobre el elemento de acciones mecánicas no previstas en el cálculo. Se evitará la circulación de vehículos y la colocación de cargas en las proximidades del trasdós del muro hasta que se ejecute la estructura del edificio.

*SC00012*
Se medirá el volumen teórico ejecutado según especificaciones de Proyecto, deduciendo los huecos de superficie mayor de 2 m².

*SC00013*
El precio incluye la elaboración y el montaje de la ferralla en el lugar definitivo de su colocación en obra, pero no incluye el encofrado.

| Medición | Uds. | Largo | Ancho | Alto | Parcial |
|---|---|---|---|---|---|
| OBRA NUEVA (PABELLÓN) |  |  |  |  |  |
| PLANTA BAJA |  |  |  |  |  |
| M03 | 1 | 9.3 | 0.3 | 3.35 | 9.347 |
|  | 1 | 2.1 | 0.3 | 3.35 | 2.111 |
| M04 | 1 | 4.48 | 0.3 | 3.35 | 4.502 |
| M06 | 1 | 12.85 | 0.4 | 3.35 | 17.219 |
|  | 1 | 6.75 | 0.4 | 3.35 | 9.045 |
|  | 1 | 3.55 | 0.4 | 3.35 | 4.757 |
| Total |  |  |  |  | 46.981 |

**CCS020b** m² Sistema de encofrado industrial para muro de sótano.
34.673 m² × 39.25 = 1360.92
Montaje y desmontaje, de sistema de encofrado a una cara con acabado tipo industrial para revestir, realizado con paneles metálicos modulares, amortizables en 150 usos, para formación de muro de hormigón armado, de entre 3 y 6 m de altura y superficie plana, para contención de tierras, por bataches, con un grado de complejidad alto. Incluso tubos para paso de instalaciones; pasamuros para paso de los tensores; elementos de sustentación, fijación y apuntalamiento necesarios para su estabilidad; y líquido desencofrante, para evitar la adherencia del hormigón al encofrado.
Incluye: Limpieza y preparación del plano de apoyo. Replanteo del encofrado de los bataches sobre la cimentación. Replanteo de las juntas de construcción y de dilatación. Colocación de tubos para paso de instalaciones. Colocación de pasamuros para paso de los tensores. Montaje del sistema de encofrado. Colocación de elementos de sustentación, fijación y apuntalamiento. Aplomado y nivelación del encofrado. Desmontaje del sistema de encofrado. Limpieza y almacenamiento del encofrado.
Criterio de medición de proyecto: Superficie de encofrado en contacto con el hormigón, medida según documentación gráfica de Proyecto, sin deducir huecos menores de 1 m².
Criterio de medición de obra: Se medirá la superficie de encofrado en contacto con el hormigón realmente ejecutada según especificaciones de Proyecto, sin deducir huecos menores de 1 m².

| Código | Ud | Descripción | Rendimiento | Precio | Importe |
|---|---|---|---|---|---|
| mt08eme070b | m² | Paneles metálicos modulares, para encofrar muros de hormigón de entre 3 y 6 m de altura. (material) | 0.007 | 200 | 1.40 |
| mt08eme075g | Ud | Estructura soporte de sistema de encofrado vertical, para muros (material) | 0.005 | 421.14 | 2.11 |
| mt08dba010b | l | Agente desmoldeante, a base de aceites especiales, emulsionable | 0.03 | 1.84 | 0.06 |
| mt11var300 | m | Tubo de PVC liso, de varios diámetros. | 0.02 | 6.77 | 0.14 |
| mt08var204 | Ud | Pasamuros de PVC para paso de los tensores del encofrado, de var (material) | 0.4 | 1.38 | 0.55 |
| mo044 | h | Oficial 1ª encofrador. | 0.713 | 23.39 | 16.68 |
| mo091 | h | Ayudante encofrador. | 0.781 | 22.46 | 17.54 |
| %0200 | % | Medios auxiliares | 2 % | 38.48 | 0.77 |
|  |  | Total |  |  | 39.25 |

*SC00001*
Montaje y desmontaje, de sistema de encofrado a una cara con acabado tipo industrial para revestir, realizado con paneles metálicos modulares, amortizables en 150 usos, para formación de muro de hormigón armado, de entre 3 y 6 m de altura y superficie plana, para contención de tierras, por bataches, con un grado de complejidad alto. Incluso tubos para paso de instalaciones; pasamuros para paso de los tensores; elementos de sustentación, fijación y apuntalamiento necesarios para su estabilidad; y líquido desencofrante, para evitar la adherencia del hormigón al encofrado.

*SC00002*
Ejecución: Código Estructural.

*SC00003*
Superficie de encofrado en contacto con el hormigón, medida según documentación gráfica de Proyecto, sin deducir huecos menores de 1 m².

*SC00004*
Antes de proceder a la ejecución de los encofrados hay que asegurarse de que las excavaciones están no sólo abiertas, sino en las condiciones que convenga a las características y dimensiones del encofrado.

*SC00006*
No podrá comenzar el montaje del encofrado sin la autorización por escrito del director de la ejecución de la obra, quien comprobará que el estado de conservación de su superficie y de las uniones, se ajusta al acabado del hormigón previsto en el proyecto.

*SC00007*
Limpieza y preparación del plano de apoyo. Replanteo del encofrado de los bataches sobre la cimentación. Replanteo de las juntas de construcción y de dilatación. Colocación de tubos para paso de instalaciones. Colocación de pasamuros para paso de los tensores. Montaje del sistema de encofrado. Colocación de elementos de sustentación, fijación y apuntalamiento. Aplomado y nivelación del encofrado. Desmontaje del sistema de encofrado. Limpieza y almacenamiento del encofrado.

*SC00008*
Las superficies que vayan a quedar vistas no presentarán imperfecciones.

*SC00012*
Se medirá la superficie de encofrado en contacto con el hormigón realmente ejecutada según especificaciones de Proyecto, sin deducir huecos menores de 1 m².

| Medición | Uds. | Largo | Alto | Parcial |
|---|---|---|---|---|
| OBRA NUEVA (PABELLÓN) |  |  |  |  |
| PLANTA BAJA | 1 | 9 | 3.35 | 30.150 |
|  | 1 | 1.35 | 3.35 | 4.523 |
| Total |  |  |  | 34.673 |

**CCS020c** m² Sistema de encofrado visto para muro de sótano.
53.601 m² × 50.15 = 2688.09
Montaje y desmontaje, de sistema de encofrado a una cara con acabado visto con textura lisa, realizado con tablero contrachapado fenólico con bastidor metálico, amortizable en 20 usos, para formación de muro de hormigón armado, de entre 3 y 6 m de altura y superficie plana, para contención de tierras, por bataches, con un grado de complejidad alto. Incluso tubos para paso de instalaciones; pasamuros para paso de los tensores; elementos de sustentación, fijación y apuntalamiento necesarios para su estabilidad; y líquido desencofrante, para evitar la adherencia del hormigón al encofrado.
Incluye: Limpieza y preparación del plano de apoyo. Replanteo del encofrado de los bataches sobre la cimentación. Replanteo de las juntas de construcción y de dilatación. Colocación de tubos para paso de instalaciones. Colocación de pasamuros para paso de los tensores. Montaje del sistema de encofrado. Colocación de elementos de sustentación, fijación y apuntalamiento. Aplomado y nivelación del encofrado. Humectación del encofrado. Desmontaje del sistema de encofrado. Limpieza y almacenamiento del encofrado.
Criterio de medición de proyecto: Superficie de encofrado en contacto con el hormigón, medida según documentación gráfica de Proyecto, sin deducir huecos menores de 1 m².
Criterio de medición de obra: Se medirá la superficie de encofrado en contacto con el hormigón realmente ejecutada según especificaciones de Proyecto, sin deducir huecos menores de 1 m².

| Código | Ud | Descripción | Rendimiento | Precio | Importe |
|---|---|---|---|---|---|
| mt08ema070b | m² | Tablero contrachapado fenólico de madera de pino, de 18 mm de es (material) | 0.05 | 255.1 | 12.76 |
| mt08eme075g | Ud | Estructura soporte de sistema de encofrado vertical, para muros | 0.005 | 421.14 | 2.11 |
| mt08var050 | kg | Alambre galvanizado para atar, de 1,30 mm de diámetro. | 0.12 | 1.53 | 0.18 |
| mt08var060 | kg | Puntas de acero de 20x100 mm. | 0.04 | 8.93 | 0.36 |
| mt08dba010a | l | Agente desmoldeante biodegradable en fase acuosa, para hormigone (material) | 0.013 | 4.68 | 0.06 |
| mt11var300 | m | Tubo de PVC liso, de varios diámetros. | 0.02 | 6.77 | 0.14 |
| mt08var204 | Ud | Pasamuros de PVC para paso de los tensores del encofrado, de var | 0.4 | 1.38 | 0.55 |
| mo044 | h | Oficial 1ª encofrador. | 0.72 | 23.39 | 16.84 |
| mo091 | h | Ayudante encofrador. | 0.72 | 22.46 | 16.17 |
| %0200 | % | Medios auxiliares | 2 % | 49.17 | 0.98 |
|  |  | Total |  |  | 50.15 |

*SC00001*
Montaje y desmontaje, de sistema de encofrado a una cara con acabado visto con textura lisa, realizado con tablero contrachapado fenólico con bastidor metálico, amortizable en 20 usos, para formación de muro de hormigón armado, de entre 3 y 6 m de altura y superficie plana, para contención de tierras, por bataches, con un grado de complejidad alto. Incluso tubos para paso de instalaciones; pasamuros para paso de los tensores; elementos de sustentación, fijación y apuntalamiento necesarios para su estabilidad; y líquido desencofrante, para evitar la adherencia del hormigón al encofrado.

*SC00002*
Ejecución: Código Estructural.

*SC00003*
Superficie de encofrado en contacto con el hormigón, medida según documentación gráfica de Proyecto, sin deducir huecos menores de 1 m².

*SC00004*
Antes de proceder a la ejecución de los encofrados hay que asegurarse de que las excavaciones están no sólo abiertas, sino en las condiciones que convenga a las características y dimensiones del encofrado.

*SC00006*
No podrá comenzar el montaje del encofrado sin la autorización por escrito del director de la ejecución de la obra, quien comprobará que el estado de conservación de su superficie y de las uniones, se ajusta al acabado del hormigón previsto en el proyecto.

*SC00007*
Limpieza y preparación del plano de apoyo. Replanteo del encofrado de los bataches sobre la cimentación. Replanteo de las juntas de construcción y de dilatación. Colocación de tubos para paso de instalaciones. Colocación de pasamuros para paso de los tensores. Montaje del sistema de encofrado. Colocación de elementos de sustentación, fijación y apuntalamiento. Aplomado y nivelación del encofrado. Humectación del encofrado. Desmontaje del sistema de encofrado. Limpieza y almacenamiento del encofrado.

*SC00008*
Las superficies que vayan a quedar vistas no presentarán imperfecciones.

*SC00012*
Se medirá la superficie de encofrado en contacto con el hormigón realmente ejecutada según especificaciones de Proyecto, sin deducir huecos menores de 1 m².

| Medición | Uds. | Largo | Alto | Parcial |
|---|---|---|---|---|
| OBRA NUEVA (PABELLÓN) |  |  |  |  |
| PLANTA BAJA | 1 | 12.45 | 3.35 | 41.708 |
|  | 1 | 3.55 | 3.35 | 11.893 |
| Total |  |  |  | 53.601 |

### CH Hormigones, aceros y encofrados
Importe: 4586.11

**ANS010b** m² Hormigón de limpieza. HL-200/B/20 armada con malla electrosoldad (material)
184.107 m² × 24.91 = 4586.11
Hormigón de limpieza armada con malla electrosoldada de 10 cm de espesor, realizada con hormigón HM-20/B/20/X0 fabricado en central y vertido con bomba, con malla electrosoldada superior como armadura de reparto, ME 15x15 Ø 6-6 B 500 T 6x2,20 UNE-EN 10080, extendido y vibrado manual mediante regla vibrante, sin tratamiento de su superficie. Incluso panel de poliestireno expandido de 3 cm de espesor, para la ejecución de juntas de dilatación.
Criterio de valoración económica: El precio no incluye la base de la solera.
Incluye: Preparación de la superficie de apoyo del hormigón. Replanteo de las juntas de construcción y de dilatación. Tendido de niveles mediante toques, maestras de hormigón o reglas. Riego de la superficie base. Formación de juntas de construcción y de juntas perimetrales de dilatación. Colocación de la malla electrosoldada con separadores homologados. Conexionado, anclaje y emboquillado de las redes de instalaciones proyectadas. Vertido, extendido y vibrado del hormigón. Curado del hormigón.
Criterio de medición de proyecto: Superficie medida según documentación gráfica de Proyecto.
Criterio de medición de obra: Se medirá la superficie realmente ejecutada según especificaciones de Proyecto, sin deducir la superficie ocupada por los pilares situados dentro de su perímetro.

| Código | Ud | Descripción | Rendimiento | Precio | Importe |
|---|---|---|---|---|---|
| mt07aco020n | Ud | Separador homologado para malla electrosoldada superior. | 2 | 1.06 | 2.12 |
| mt07ame010g | m² | Malla electrosoldada ME 15x15 Ø 6-6 B 500 T 6x2,20 UNE-EN 10080. | 1.2 | 4.82 | 5.78 |
| mt10hmf010tLb | m³ | Hormigón HM-20/B/20/X0, fabricado en central. | 0.105 | 87.2 | 9.16 |
| mt16pea020c | m² | Panel rígido de poliestireno expandido, según UNE-EN 13163, meca | 0.05 | 2.08 | 0.10 |
| mq06vib020 | h | Regla vibrante de 3 m. | 0.097 | 5.28 | 0.51 |
| mq06bhe010 | h | Camión bomba estacionado en obra, para bombeo de hormigón. | 0.005 | 192.23 | 0.96 |
| mo020 | h | Oficial 1ª construcción. | 0.107 | 22.45 | 2.40 |
| mo113 | h | Peón ordinario construcción. | 0.107 | 21.03 | 2.25 |
| mo077 | h | Ayudante construcción. | 0.053 | 21.56 | 1.14 |
| %0200 | % | Medios auxiliares | 2 % | 24.42 | 0.49 |
|  |  | Total |  |  | 24.91 |

| Medición | Uds. | Largo | Ancho | Parcial |
|---|---|---|---|---|
| REHABILITACIÓN DE EDIFICIO ORIGINAL |  |  |  |  |
| PLANTA BAJA |  |  |  |  |
| Nucleo de comunicaciones | 1 | 3.1 | 10.75 | 33.325 |
| Zona de trabajo | 1 | 6.45 | 7.25 | 46.763 |
| Instalaciones_archivo | 1 | 6.5 | 2.8 | 18.200 |
| Soportal | 1 | 3.1 | 10.7 | 33.170 |
| Huecos interiores de puertas | 6 | 1 | 0.65 | 3.900 |
|  | 2 | 1.47 | 0.65 | 1.911 |
| Huecos exteriores de puertas | 2 | 2.1 | 0.65 | 2.730 |
|  | 4 | 1 | 0.65 | 2.600 |
|  | 1 | 1.2 | 0.65 | 0.780 |
| OBRA NUEVA (PABELLÓN) |  |  |  |  |
| PLANTA BAJA |  |  |  |  |
| Sala polivalente | 1 | 6.6 | 4.78 | 31.548 |
| Bajo graderío | 1 | 3.6 | 2.55 | 9.180 |
| Total |  |  |  | 184.107 |

## E ESTRUCTURAS
Importe: 118310.51

### EM Madera
Importe: 2045.98

**EME020** m Vigueta de madera aserrada.
61.1 m × 15.54 = 949.49
Vigueta de madera aserrada de pino silvestre (Pinus sylvestris) procedente de España con certificado PEFC, de 100x150 mm de sección, clase resistente C24 según UNE-EN 338 y UNE-EN 1912, calidad estructural MEG según UNE 56544; para clase de uso 2 según UNE-EN 335, con protección frente a agentes bióticos que se corresponde con la clase de penetración NP1 según UNE-EN 351-1, con acabado cepillado. Colocación en obra: simplemente apoyada.
Incluye: Replanteo y marcado de ejes, en los puntos de apoyo de la vigueta. Colocación y fijación provisional de la vigueta. Aplomado y nivelación.
Criterio de medición de proyecto: Longitud medida según documentación gráfica de Proyecto, incluyendo las entregas.
Criterio de medición de obra: Se medirá la longitud realmente ejecutada según especificaciones de Proyecto, incluyendo las entregas. Se consideran incluidos todos los elementos integrantes de la estructura señalados en los planos y detalles del Proyecto.

| Código | Ud | Descripción | Rendimiento | Precio | Importe |
|---|---|---|---|---|---|
| mt07mee100gaw | m³ | Madera aserrada de pino silvestre (Pinus sylvestris) procedente de España con certificado PEFC, para viguetas, de hasta 5 m de longitud, de 100x150 mm de sección, clase resistente C24 según UNE-EN 338 y UNE-EN 1912, calidad estructural MEG según UNE 56544; para clase de uso 2 según UNE-EN 335, con protección frente a agentes bióticos que se corresponde con la clase de penetración NP1 según UNE-EN 351-1, con acabado cepillado. (material) | 0.015 | 727.6 | 10.91 |
| mo048 | h | Oficial 1ª montador de estructura de madera. (mano de obra) | 0.116 | 25.13 | 2.92 |
| mo095 | h | Ayudante montador de estructura de madera. (mano de obra) | 0.059 | 23.82 | 1.41 |
| %0200 | % | Medios auxiliares | 2 % | 15.24 | 0.30 |
|  |  | Total |  |  | 15.54 |

*SC00000*
Se evitará el contacto directo de la madera con el cemento y la cal.

*SC00001*
Vigueta de madera aserrada de pino silvestre (Pinus sylvestris) procedente de España con certificado PEFC, de 100x150 mm de sección, clase resistente C24 según UNE-EN 338 y UNE-EN 1912, calidad estructural MEG según UNE 56544; para clase de uso 2 según UNE-EN 335, con protección frente a agentes bióticos que se corresponde con la clase de penetración NP1 según UNE-EN 351-1, con acabado cepillado. Colocación en obra: simplemente apoyada.

*SC00002*
Ejecución: CTE. DB-SE-M Seguridad estructural: Madera.

*SC00003*
Longitud medida según documentación gráfica de Proyecto, incluyendo las entregas.

*SC00004*
El contenido de humedad de la madera será el de equilibrio higroscópico antes de su utilización en obra.

*SC00007*
Replanteo y marcado de ejes, en los puntos de apoyo de la vigueta. Colocación y fijación provisional de la vigueta. Aplomado y nivelación.

*SC00008*
Las cargas se transmitirán correctamente a la estructura. El acabado superficial será el adecuado para el posterior tratamiento de protección.

*SC00011*
Se evitará la actuación sobre el elemento de acciones mecánicas no previstas en el cálculo.

*SC00012*
Se medirá la longitud realmente ejecutada según especificaciones de Proyecto, incluyendo las entregas. Se consideran incluidos todos los elementos integrantes de la estructura señalados en los planos y detalles del Proyecto.

| Medición | Uds. | Largo | Parcial |
|---|---|---|---|
| REHABILITACIÓN DE EDIFICIO ORIGINAL |  |  |  |
| CUBIERTA |  |  |  |
|  | 2 | 14.6 | 29.200 |
|  | 2 | 8 | 16.000 |
|  | 2 | 4.05 | 8.100 |
|  | 1 | 7.8 | 7.800 |
| Total |  |  | 61.1 |

**EMZ220bb** ud Refuerzo puntual en cercha de madera mediante doble perfil metál (21/11/2025)
1 ud × 200.63 = 200.63
Refuerzo puntual de unión entre pendolón y cordón inferior de cercha, mediante doble perfil metálico UPN-120 abrazando la pieza de madera y fijado mediante pasadores Ø12 mm calidad 8.8 al tresbolillo, con recrecido de calzos de madera encolados a ambas caras.
Refuerzo puntual de cercha de madera existente mediante la instalación de un conjunto metálico formado por dos perfiles UPN-120, longitud ˜ 480 mm, dispuestos a ambas caras del elemento de madera, incluyendo:
Calzos laterales de madera de pino encolados, espesor 15 mm, mecanizados y adaptados a la geometría de la cercha.
Tornillos estructurales de cabeza fresada y rosca completa tipo M10×155 mm, acero calidad 8.8, colocados al tresbolillo cada 300 mm.
Pasadores metálicos Ø12 mm calidad 8.8, perforación y taladrado en madera y acero.
Suministro, corte y preparación de perfiles UPN120 (incluye imprimación antioxidante).
Ajustes de geometría, preapriete y apriete final.
Medios auxiliares de elevación, sujeción y seguridad en altura.
Criterio de valoración económica: El precio incluye: Suministro y corte de perfiles UPN 120 (longitud según detalle). Fabricación de calzos de madera e instalación. Trazado, perforación y ejecución de uniones mecánicas con pasadores Ø12 mm 8.8. Tratamiento anticorrosivo y pintura del acero. Ajuste en obra y montaje manual en altura.
Incluye: Replanteo del punto de refuerzo. Presentación, colocación y alineación de perfiles UPN. Fabricación y encolado de calzos laterales. Perforación de madera existente y perfiles. Colocación y apriete de pasadores Ø12 calidad 8.8. Sellado y protección anticorrosiva. Medios auxiliares ligeros (andamio de caballetes o plataforma). Limpieza final.
Criterio de medición de proyecto: Unidad medida, según documentación gráfica de Proyecto.
Criterio de medición de obra: Se medirá la unidad realmente ejecutada según especificaciones de Proyecto.

| Código | Ud | Descripción | Rendimiento | Precio |
|---|---|---|---|---|
| mt07ala230bb | kg | Perfil UPN120 S275JR corte 480 mm, con protección anticorrosiva. (material; 21/11/2025) | 14 | 3.1 |
| mt07ala230bbb | ud | Calzos de madera de pino 15 mm mecanizados y encolados (material; 21/11/2025) | 2 | 12 |
| mt26reh305cdb | Ud | Tornillos estructurales M10X100 mm. (material; 21/11/2025) | 2 | 1.2 |
| mt26reh305cdb | Ud | Tornillos estructurales M10X100 mm. | 4 | 1.2 |
| mo048 | h | Oficial 1ª montador de estructura de madera. | 2 | 25.13 |
| mo095 | h | Ayudante montador de estructura de madera. | 2 | 23.82 |
| %0200 | % | Medios auxiliares | 2 % |  |

Claves: refuerzo, humedad, existente

| Medición | Uds. | Parcial |
|---|---|---|
| REHABILITACIÓN DE EDIFICIO ORIGINAL |  |  |
| CUBIERTA |  |  |
| Detalle 1 | 1 | 1.000 |
| Total |  | 1 |

**EMZ220bbb** ud Refuerzo puntual en nodo inferior de cercha mediante placa metál (21/11/2025)
2 ud × 280.39 = 560.78
Refuerzo puntual en nodo inferior de cercha mediante placa metálica tipo “A”, doble perfil UPN120 y mejora del apoyo sobre muro mediante mortero sin retracción.
Refuerzo puntual de cercha de madera existente en su apoyo sobre el muro mediante combinación de refuerzos metálicos y mejora del asiento, compuesto por:
Placa metálica “A” según plano (70×40×40×40×70 mm aprox., esp. 6–8 mm), acero S275JR.
Dos perfiles UPN-120, longitud ˜ 460 mm, colocados a ambas caras.
Calzos de madera de pino encolados, espesor 15 mm.
Pasadores Ø12 mm calidad 8.8 en la zona del nudo.
Tornillos estructurales M10×155 calidad 8.8 colocados al tresbolillo cada 300 mm.
Mejora de apoyo en muro existente con Sikagrout-212 fluid, relleno y nivelado.
Preparación del soporte, limpieza, mecanizado, taladros y montaje completo.
Medios auxiliares, seguridad y remates necesarios.
Criterio de valoración económica: Suministro de acero (según espesor indicado en detalle 2). Corte y mecanizado (taladros, aristas, repasos). Fabricación de calzos o recrecidos de madera. Colocación, adhesivado y fijación mecánica. Tratamiento antioxidante + acabado. Medios auxiliares y montaje.
Incluye: Replanteo del refuerzo. Corte y montaje de placas metálicas. Ejecución de recrecido/madera de ajuste. Perforaciones y montaje de tornillería estructural. Remates, sellados y limpieza final.
Criterio de medición de proyecto: Unidad medida, según documentación gráfica de Proyecto.
Criterio de medición de obra: Se medirá la unidad realmente ejecutada según especificaciones de Proyecto.

| Código | Ud | Descripción | Rendimiento | Precio |
|---|---|---|---|---|
| mt07ala230bbc | ud | Placa metálica “A” fabricada + perforada (material; 21/11/2025) | 1 | 34 |
| mt07ala230bbd | kg | Perfil UPN120 S275JR corte 460 mm, con protección anticorrosiva. (material; 21/11/2025) | 13.5 | 3.1 |
| mt07ala230bbb | ud | Calzos de madera de pino 15 mm mecanizados y encolados | 2 | 12 |
| mt26reh305cdb | Ud | Tornillos estructurales M10X100 mm. | 2 | 1.2 |
| mt26reh305cdb | Ud | Tornillos estructurales M10X100 mm. | 4 | 1.2 |
| mt26reh305cdb | Ud | Tornillos estructurales M10X100 mm. | 3 | 1.2 |
| mo048 | h | Oficial 1ª montador de estructura de madera. | 3 | 25.13 |
| mo095 | h | Ayudante montador de estructura de madera. | 2.5 | 23.82 |
| %0200 | % | Medios auxiliares | 2 % |  |

Claves: incluyendo, colocacion, de, del, existente, limpieza, medicion, obra, pino, refuerzo, union, y, montaje, tornillos

| Medición | Uds. | Parcial |
|---|---|---|
| REHABILITACIÓN DE EDIFICIO ORIGINAL |  |  |
| CUBIERTA |  |  |
| Detalle 2 | 2 | 2.000 |
| Total |  | 2 |

**EMZ220b** m Refuerzo lateral de pieza de madera existente (21/11/2025)
7.68 m × 43.63 = 335.08
Refuerzo estructural de elemento lineal de cercha de madera existente de aprox. 7,5 × 15 cm, mediante recrecido lateral por ambas caras, formado por piezas de madera estructural de 50 × 150 mm, calidad C24, dispuestas longitudinalmente según detalle de proyecto. El refuerzo se fija a la pieza existente mediante tornillería estructural de cabeza fresada y rosca completa M10×100 mm, colocada en tresbolillo cada 30 cm, garantizando el adecuado acoplamiento mecánico entre ambas piezas.
Incluye: Suministro de piezas nuevas de madera C24 para recrecido lateral. Presentación, replanteo, corte, mecanizado y ajuste sobre la pieza existente. Taladros y avellanados para tornillería. Suministro y colocación de tornillos estructurales M10×100 mm (˜6 ud/ml). Aplicación de tratamiento protector en todas las caras nuevas y en los cortes. Mano de obra especializada de carpintería estructural. Herramientas, consumibles y medios auxiliares menores. Limpieza final de la zona.
Criterio de medición de proyecto: Longitud medida, según documentación gráfica de Proyecto.
Criterio de medición de obra: Se medirá la longitud realmente ejecutada según especificaciones de Proyecto.

| Código | Ud | Descripción | Rendimiento | Precio | Importe |
|---|---|---|---|---|---|
| mt07ala230b | m3 | Madera estructural C24 50×150 mm (2 caras) (material; 21/11/2025) | 0.015 | 650 | 9.75 |
| mt26reh305cdb | Ud | Tornillos estructurales M10X100 mm. | 6 | 1.2 | 7.20 |
| mt26reh306b | Ud | Tratamiento protector (lasur/funguicida/incolora) (material; 21/11/2025) | 0.3 | 8 | 2.40 |
| mo048 | h | Oficial 1ª montador de estructura de madera. | 0.6 | 25.13 | 15.08 |
| mo095 | h | Ayudante montador de estructura de madera. | 0.35 | 23.82 | 8.34 |
| %0200 | % | Medios auxiliares | 2 % | 42.77 | 0.86 |
|  |  | Total |  |  | 43.63 |

Claves: colocacion, de, existente, limpieza, mano, mecanico, medicion, obra, refuerzo, y, tornillos

| Medición | Uds. | Largo | Parcial |
|---|---|---|---|
| REHABILITACIÓN DE EDIFICIO ORIGINAL |  |  |  |
| CUBIERTA |  |  |  |
| Detalle 3 | 2 | 3.84 | 7.680 |
| Total |  |  | 7.68 |

### EH Hormigón armado
Importe: 70358.04

**EHX005** m² Losa mixta con chapa colaborante. HA-30/F/12/XS1
274.794 m² × 85.09 = 23382.22
Losa mixta de 12 cm de canto, con chapa colaborante de acero galvanizado con forma grecada, de 0,80 mm de espesor, 60 mm de altura de perfil y 220 mm de intereje, y hormigón armado realizado con hormigón HA-30/F/12/XS1 fabricado en central, y vertido con bomba, volumen total de hormigón 0,082 m³/m²; acero UNE-EN 10080 B 500 S, con la cuantía de acero especificada en los planos de proyecto; y malla electrosoldada ME 15x15 Ø 8-8 B 500 T 6x2,20 UNE-EN 10080; apoyado todo ello sobre estructura metálica; apuntalamiento y desapuntalamiento de la losa. Incluso piezas angulares para remates perimetrales y de voladizos, tornillos para fijación de las chapas, alambre de atar, separadores y agente filmógeno, para el curado de hormigones y morteros.
Criterio de valoración económica: El precio incluye la elaboración de la ferralla (corte, doblado y conformado de elementos) en taller industrial y el montaje en el lugar definitivo de su colocación en obra, pero no incluye la estructura metálica.
Incluye: Replanteo. Montaje de las chapas. Apuntalamiento. Fijación de las chapas y resolución de los apoyos. Colocación de armaduras con separadores homologados. Vertido y compactación del hormigón. Regleado y nivelación de la superficie de acabado. Curado del hormigón. Desapuntalamiento.
Criterio de medición de proyecto: Superficie medida en verdadera magnitud, según documentación gráfica de Proyecto, deduciendo los huecos de superficie mayor de 6 m².
Criterio de medición de obra: Se medirá, en verdadera magnitud, la superficie realmente ejecutada según especificaciones de Proyecto, deduciendo los huecos de superficie mayor de 6 m².

| Código | Ud | Descripción | Rendimiento | Precio |
|---|---|---|---|---|
| mt07pcl010adg | m² | Perfil de chapa de acero galvanizado con forma grecada, de 0,8 mm de espesor, 60 mm de altura de perfil y 220 mm de intereje, 8 a 9 kg/m² y un momento de inercia de 60 a 70 cm4. (material) | 1.05 | 30.48 |
| mt07pcl020 | m | Pieza angular de chapa de acero galvanizado, para remates perimetrales y de voladizos. (material) | 0.04 | 27.2 |
| mt07pcl030 | Ud | Tornillo autotaladrante rosca-chapa, para fijación de chapas. (material) | 6 | 0.35 |
| mt50spa052b | m | Tablón de madera de pino, de 20x7,2 cm. | 0.04 | 6.49 |
| mt50spa101 | kg | Clavos de acero. (material) | 0.045 | 1.87 |
| mt50spa081a | Ud | Puntal metálico telescópico, de hasta 3 m de altura. | 0.013 | 19.77 |
| mt07aco020i | Ud | Separador homologado para losas. (material) | 3 | 0.09 |
| mt07aco010c | kg | Ferralla elaborada en taller industrial con acero en barras corr | 5 | 1.64 |
| mt08var050 | kg | Alambre galvanizado para atar, de 1,30 mm de diámetro. | 0.078 | 1.53 |
| mt07ame010l | m² | Malla electrosoldada ME 15x15 Ø 8-8 B 500 T 6x2,20 UNE-EN 10080. (material) | 1.15 | 8.41 |
| mt10haf010ctn | m³ | Hormigón HA-30/B/12/XS1, fabricado en central. (material) | 0.086 | 93.2 |
| mt08cur020a | l | Agente filmógeno, para el curado de hormigones y morteros. | 0.15 | 1.59 |
| mq06bhe010 | h | Camión bomba estacionado en obra, para bombeo de hormigón. | 0.008 | 192.23 |
| mo047 | h | Oficial 1ª montador de estructura metálica. (mano de obra) | 0.136 | 23.39 |
| mo094 | h | Ayudante montador de estructura metálica. (mano de obra) | 0.272 | 22.46 |
| mo044 | h | Oficial 1ª encofrador. | 0.114 | 23.39 |
| mo091 | h | Ayudante encofrador. | 0.114 | 22.46 |
| mo043 | h | Oficial 1ª ferrallista. | 0.096 | 23.39 |
| mo090 | h | Ayudante ferrallista. | 0.085 | 22.46 |
| mo045 | h | Oficial 1ª estructurista, en trabajos de puesta en obra del horm | 0.005 | 23.39 |
| mo092 | h | Ayudante estructurista, en trabajos de puesta en obra del hormig | 0.019 | 22.46 |
| %0200 | % | Medios auxiliares | 2 % |  |

*SC00001*
Losa mixta de 12 cm de canto, con chapa colaborante de acero galvanizado con forma grecada, de 0,80 mm de espesor, 60 mm de altura de perfil y 220 mm de intereje, y hormigón armado realizado con hormigón HA-30/F/12/XC2 fabricado en central, y vertido con bomba, volumen total de hormigón 0,082 m³/m²; acero UNE-EN 10080 B 500 S, con una cuantía total de 5 kg/m²; y malla electrosoldada ME 15x15 Ø 8-8 B 500 T 6x2,20 UNE-EN 10080; apoyado todo ello sobre estructura metálica; apuntalamiento y desapuntalamiento de la losa. Incluso piezas angulares para remates perimetrales y de voladizos, tornillos para fijación de las chapas, alambre de atar, separadores y agente filmógeno, para el curado de hormigones y morteros.

*SC00002*
Elaboración, transporte y puesta en obra del hormigón: Código Estructural.
Ejecución: UNE-EN 1994. Eurocódigo 4: Proyecto de estructuras mixtas de hormigón y acero.

*SC00003*
Superficie medida en verdadera magnitud, según documentación gráfica de Proyecto, deduciendo los huecos de superficie mayor de 6 m².

*SC00005*
Se suspenderán los trabajos de hormigonado cuando llueva con intensidad, nieve, exista viento excesivo, una temperatura ambiente superior a 40°C o se prevea que dentro de las 48 horas siguientes pueda descender la temperatura ambiente por debajo de los 0°C.

*SC00006*
Dispondrá en obra de una serie de medios, en previsión de que se produzcan cambios bruscos de las condiciones ambientales durante el hormigonado o posterior periodo de fraguado, no pudiendo comenzarse el hormigonado de los diferentes elementos sin la autorización por escrito del director de la ejecución de la obra.

*SC00007*
Replanteo. Montaje de las chapas. Apuntalamiento. Fijación de las chapas y resolución de los apoyos. Colocación de armaduras con separadores homologados. Vertido y compactación del hormigón. Regleado y nivelación de la superficie de acabado. Curado del hormigón. Desapuntalamiento.

*SC00008*
La losa será monolítica y transmitirá correctamente las cargas. La superficie quedará uniforme y sin irregularidades.

*SC00011*
Se evitará la actuación sobre el elemento de acciones mecánicas no previstas en el cálculo.

*SC00012*
Se medirá, en verdadera magnitud, la superficie realmente ejecutada según especificaciones de Proyecto, deduciendo los huecos de superficie mayor de 6 m².

*SC00013*
El precio incluye la elaboración de la ferralla (corte, doblado y conformado de elementos) en taller industrial y el montaje en el lugar definitivo de su colocación en obra, pero no incluye la estructura metálica.

| Medición | Uds. | Largo | Ancho | Parcial |
|---|---|---|---|---|
| REHABILITACIÓN DE EDIFICIO ORIGINAL |  |  |  |  |
| PLANTA PRIMERA |  |  |  |  |
| Zona comunicaciones | 1 | 3.55 | 7.3 | 25.915 |
| A deducir |  |  |  |  |
| Hueco ascensor | -1 | 1.7 | 1.6 | -2.720 |
| Hueco instalaciones | -1 | 1.4 | 0.28 | -0.392 |
| Porche 1 | 1 | 6.75 | 3.05 | 20.588 |
| Sala de trabajo-recepción | 1 | 6.8 | 7.75 | 52.700 |
| Despacho 2-hall-aseo-despacho 3 | 1 | 3.6 | 11.25 | 40.500 |
| PLANTA SEGUNDA |  |  |  |  |
| Zona comunicaciones | 1 | 3.55 | 3.7 | 13.135 |
| A deducir |  |  |  |  |
| Hueco ascensor | -1 | 1.7 | 1.6 | -2.720 |
| Hueco instalaciones | -1 | 1.4 | 0.28 | -0.392 |
| Zona de trabajo | 1 | 6.9 | 8.05 | 55.545 |
|  | 1 | 7.7 | 2.3 | 17.710 |
| Sala reuniones - aseo | 1 | 3.6 | 7.75 | 27.900 |
| CUBIERTA |  |  |  |  |
| Forjado hueco ascensor | 1 | 1.8 | 1.8 | 3.240 |
| Forjado apoyo máquinas | 1 | 7.1 | 3.35 | 23.785 |
| Total |  |  |  | 274.794 |

**EHL010c** m² Losa maciza inclinada. HA-30/B/12/XS1
63.05 m² × 183.61 = 11576.61
Losa maciza de hormigón armado, inclinada, para formación de graderío, con altura libre de planta variable, canto 20 cm, realizada con hormigón HA-30/B/12/XS1 fabricado en central, y vertido con cubilote, y acero UNE-EN 10080 B 500 S, con la cuantia de acero especificada en los planos de proyecto; montaje y desmontaje de sistema de encofrado continuo, con acabado tipo industrial para revestir, formado por: superficie encofrante de tableros de madera tratada, reforzados con varillas y perfiles, amortizables en 25 usos; estructura soporte horizontal de sopandas metálicas y accesorios de montaje, amortizables en 150 usos y estructura soporte vertical de puntales metálicos, amortizables en 150 usos. Incluso peldañeado conformado en el propio hormigón estructural, replanteo, formación de las huellas y tabicas, y todos los trabajos auxiliares necesarios, nervios y zunchos perimetrales de planta y huecos, alambre de atar, separadores, aplicación de líquido desencofrante.
Criterio de valoración económica: El precio incluye la elaboración de la ferralla (corte, doblado y conformado de elementos) en taller industrial y el montaje en el lugar definitivo de su colocación en obra.
Incluye: Replanteo del sistema de encofrado. Montaje del sistema de encofrado. Replanteo de la geometría de la planta sobre el encofrado. Colocación de armaduras con separadores homologados. Formación completa de tabicas y huellas mediante tableros fenólicos, perfectamente alineados, Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con va (material) | 0.044 | 46.43 | 2.04 |
| mt08eva030 | m² | Estructura soporte para encofrado recuperable, compuesta de: sop (material) | 0.007 | 104.08 | 0.73 |
| mt50spa081c | Ud | Puntal metálico telescópico, de hasta 4 m de altura. (material) | 0.027 | 27.19 | 0.73 |
| mt08cim030b | m³ | Madera de pino. (material) | 0.003 | 362.75 | 1.09 |
| mt08var060 | kg | Puntas de acero de 20x100 mm. | 0.04 | 8.93 | 0.36 |
| mt08dba010b | l | Agente desmoldeante, a base de aceites especiales, emulsionable | 0.03 | 1.84 | 0.06 |
| mt07aco020h | Ud | Separador homologado para losas macizas. (material) | 3 | 0.09 | 0.27 |
| mt07aco010c | kg | Ferralla elaborada en taller industrial con acero en barras corr | 55 | 1.64 | 90.20 |
| mt08var050 | kg | Alambre galvanizado para atar, de 1,30 mm de diámetro. | 0.6 | 1.53 | 0.92 |
| mt10haf010ctn | m³ | Hormigón HA-30/B/12/XS1, fabricado en central. | 0.25 | 93.2 | 23.30 |
| mt08aaa010a | m³ | Agua. (material) | 0.005 | 1.53 | 0.01 |
| mo044 | h | Oficial 1ª encofrador. | 0.691 | 23.39 | 16.16 |
| mo091 | h | Ayudante encofrador. | 0.691 | 22.46 | 15.52 |
| mo043 | h | Oficial 1ª ferrallista. | 0.543 | 23.39 | 12.70 |
| mo090 | h | Ayudante ferrallista. | 0.453 | 22.46 | 10.17 |
| mo045 | h | Oficial 1ª estructurista, en trabajos de puesta en obra del horm | 0.05 | 23.39 | 1.17 |
| mo092 | h | Ayudante estructurista, en trabajos de puesta en obra del hormig | 0.204 | 22.46 | 4.58 |
| %0200 | % | Medios auxiliares | 2 % | 180.01 | 3.60 |
|  |  | Total |  |  | 183.61 |

*SC00001*
Losa maciza de hormigón armado, inclinada, con altura libre de planta de entre 3 y 4 m, canto 20 cm, realizada con hormigón HA-30/B/12/XC2 fabricado en central, y vertido con cubilote, y acero UNE-EN 10080 B 500 S, con una cuantía aproximada de 50 kg/m²; montaje y desmontaje de sistema de encofrado continuo, con acabado tipo industrial para revestir, formado por: superficie encofrante de tableros de madera tratada, reforzados con varillas y perfiles, amortizables en 25 usos; estructura soporte horizontal de sopandas metálicas y accesorios de montaje, amortizables en 150 usos y estructura soporte vertical de puntales metálicos, amortizables en 150 usos. Incluso nervios y zunchos perimetrales de planta y huecos, alambre de atar, separadores, aplicación de líquido desencofrante.

*SC00002*
Elaboración, transporte y puesta en obra del hormigón:
- Código Estructural.
Montaje y desmontaje del sistema de encofrado:
- Código Estructural
- NTE-EME. Estructuras de madera: Encofrados.

*SC00003*
Superficie medida en verdadera magnitud desde las caras exteriores de los zunchos del perímetro, según documentación gráfica de Proyecto, deduciendo los huecos de superficie mayor de 6 m².

*SC00005*
Se suspenderán los trabajos de hormigonado cuando llueva con intensidad, nieve, exista viento excesivo, una temperatura ambiente superior a 40°C o se prevea que dentro de las 48 horas siguientes pueda descender la temperatura ambiente por debajo de los 0°C.

*SC00006*
Dispondrá en obra de una serie de medios, en previsión de que se produzcan cambios bruscos de las condiciones ambientales durante el hormigonado o posterior periodo de fraguado, no pudiendo comenzarse el hormigonado de los diferentes elementos sin la autorización por escrito del director de la ejecución de la obra.

*SC00007*
Replanteo del sistema de encofrado. Montaje del sistema de encofrado. Replanteo de la geometría de la planta sobre el encofrado. Colocación de armaduras con separadores homologados. Vertido y compactación del hormigón. Regleado y nivelación de la capa de compresión. Curado del hormigón. Desmontaje del sistema de encofrado.

*SC00008*
La losa será monolítica y transmitirá correctamente las cargas. La superficie quedará uniforme y sin irregularidades.

*SC00011*
Se evitará la actuación sobre el elemento de acciones mecánicas no previstas en el cálculo.

*SC00012*
Se medirá, en verdadera magnitud, desde las caras exteriores de los zunchos del perímetro, la superficie realmente ejecutada según especificaciones de Proyecto, deduciendo los huecos de superficie mayor de 6 m².

*SC00013*
El precio incluye la elaboración de la ferralla (corte, doblado y conformado de elementos) en taller industrial y el montaje en el lugar definitivo de su colocación en obra, pero no incluye los pilares.

| Medición | Uds. | Largo | Ancho | Parcial |
|---|---|---|---|---|
| OBRA NUEVA (PABELLÓN) |  |  |  |  |
| PLANTA BAJA |  |  |  |  |
| Base de graderío | 1 | 0.5 | 6.5 | 3.250 |
|  | 1 | 3.2 | 6.5 | 20.800 |
|  | 1 | 0.6 | 6.5 | 3.900 |
|  | 1 | 3 | 6.5 | 19.500 |
|  | 1 | 0.4 | 6.5 | 2.600 |
|  | 1 | 2 | 6.5 | 13.000 |
| Total |  |  |  | 63.05 |

**EHL010d** m² Losa maciza horizontal. HA-30/F/12/XS1
100.16 m² × 189.88 = 19018.38
Losa maciza de hormigón armado, horizontal, con altura libre de planta de entre 3 y 4 m, canto 20 cm, realizada con hormigón HA-30/F/12/XS1 fabricado en central, y vertido con bomba, y acero UNE-EN 10080 B 500 S, con una cuantía aproximada de 60 kg/m²; montaje y desmontaje de sistema de encofrado continuo, con acabado tipo industrial para revestir, formado por: superficie encofrante de tableros de madera tratada, reforzados con varillas y perfiles, amortizables en 25 usos; estructura soporte horizontal de sopandas metálicas y accesorios de montaje, amortizables en 150 usos y estructura soporte vertical de puntales metálicos, amortizables en 150 usos. Incluso nervios y zunchos perimetrales de planta y huecos, alambre de atar, separadores, aplicación de líquido desencofrante.
Criterio de valoración económica: El precio incluye la elaboración de la ferralla (corte, doblado y conformado de elementos) en taller industrial y el montaje en el lugar definitivo de su colocación en obra, pero no incluye los pilares.
Incluye: Replanteo del sistema de encofrado. Montaje del sistema de encofrado. Replanteo de la geometría de la planta sobre el encofrado. Colocación de armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con va | 0.044 | 46.43 | 2.04 |
| mt08eva030 | m² | Estructura soporte para encofrado recuperable, compuesta de: sop | 0.007 | 104.08 | 0.73 |
| mt50spa081c | Ud | Puntal metálico telescópico, de hasta 4 m de altura. | 0.027 | 27.19 | 0.73 |
| mt08cim030b | m³ | Madera de pino. | 0.003 | 362.75 | 1.09 |
| mt08var060 | kg | Puntas de acero de 20x100 mm. | 0.04 | 8.93 | 0.36 |
| mt08dba010b | l | Agente desmoldeante, a base de aceites especiales, emulsionable | 0.03 | 1.84 | 0.06 |
| mt07aco020h | Ud | Separador homologado para losas macizas. | 3 | 0.09 | 0.27 |
| mt07aco010c | kg | Ferralla elaborada en taller industrial con acero en barras corr | 60 | 1.64 | 98.40 |
| mt08var050 | kg | Alambre galvanizado para atar, de 1,30 mm de diámetro. | 0.72 | 1.53 | 1.10 |
| mt10haf010dtn | m³ | Hormigón HA-30/F/12/XS1, fabricado en central. | 0.21 | 97.2 | 20.41 |
| mt08aaa010a | m³ | Agua. | 0.005 | 1.53 | 0.01 |
| mq06bhe010 | h | Camión bomba estacionado en obra, para bombeo de hormigón. | 0.019 | 192.23 | 3.65 |
| mo044 | h | Oficial 1ª encofrador. | 0.622 | 23.39 | 14.55 |
| mo091 | h | Ayudante encofrador. | 0.622 | 22.46 | 13.97 |
| mo043 | h | Oficial 1ª ferrallista. | 0.652 | 23.39 | 15.25 |
| mo090 | h | Ayudante ferrallista. | 0.543 | 22.46 | 12.20 |
| mo045 | h | Oficial 1ª estructurista, en trabajos de puesta en obra del horm | 0.011 | 23.39 | 0.26 |
| mo092 | h | Ayudante estructurista, en trabajos de puesta en obra del hormig | 0.048 | 22.46 | 1.08 |
| %0200 | % | Medios auxiliares | 2 % | 186.16 | 3.72 |
|  |  | Total |  |  | 189.88 |

*SC00001*
Losa maciza de hormigón armado, horizontal, con altura libre de planta de entre 3 y 4 m, canto 20 cm, realizada con hormigón HA-30/F/12/XC3 fabricado en central, y vertido con bomba, y acero UNE-EN 10080 B 500 S, con una cuantía aproximada de 60 kg/m²; montaje y desmontaje de sistema de encofrado continuo, con acabado tipo industrial para revestir, formado por: superficie encofrante de tableros de madera tratada, reforzados con varillas y perfiles, amortizables en 25 usos; estructura soporte horizontal de sopandas metálicas y accesorios de montaje, amortizables en 150 usos y estructura soporte vertical de puntales metálicos, amortizables en 150 usos. Incluso nervios y zunchos perimetrales de planta y huecos, alambre de atar, separadores, aplicación de líquido desencofrante.

*SC00002*
Elaboración, transporte y puesta en obra del hormigón:
- Código Estructural.
Montaje y desmontaje del sistema de encofrado:
- Código Estructural
- NTE-EME. Estructuras de madera: Encofrados.

*SC00003*
Superficie medida en verdadera magnitud desde las caras exteriores de los zunchos del perímetro, según documentación gráfica de Proyecto, deduciendo los huecos de superficie mayor de 6 m².

*SC00005*
Se suspenderán los trabajos de hormigonado cuando llueva con intensidad, nieve, exista viento excesivo, una temperatura ambiente superior a 40°C o se prevea que dentro de las 48 horas siguientes pueda descender la temperatura ambiente por debajo de los 0°C.

*SC00006*
Dispondrá en obra de una serie de medios, en previsión de que se produzcan cambios bruscos de las condiciones ambientales durante el hormigonado o posterior periodo de fraguado, no pudiendo comenzarse el hormigonado de los diferentes elementos sin la autorización por escrito del director de la ejecución de la obra.

*SC00007*
Replanteo del sistema de encofrado. Montaje del sistema de encofrado. Replanteo de la geometría de la planta sobre el encofrado. Colocación de armaduras con separadores homologados. Vertido y compactación del hormigón. Regleado y nivelación de la capa de compresión. Curado del hormigón. Desmontaje del sistema de encofrado.

*SC00008*
La losa será monolítica y transmitirá correctamente las cargas. La superficie quedará uniforme y sin irregularidades.

*SC00011*
Se evitará la actuación sobre el elemento de acciones mecánicas no previstas en el cálculo.

*SC00012*
Se medirá, en verdadera magnitud, desde las caras exteriores de los zunchos del perímetro, la superficie realmente ejecutada según especificaciones de Proyecto, deduciendo los huecos de superficie mayor de 6 m².

*SC00013*
El precio incluye la elaboración de la ferralla (corte, doblado y conformado de elementos) en taller industrial y el montaje en el lugar definitivo de su colocación en obra, pero no incluye los pilares.

| Medición | Uds. | Largo | Ancho | Parcial |
|---|---|---|---|---|
| OBRA NUEVA (PABELLÓN) |  |  |  |  |
| PLANTA BAJA |  |  |  |  |
| Forjado techo planta baja | 1 | 9.4 | 3.1 | 29.140 |
|  | 1 | 4.7 | 4.7 | 22.090 |
|  | 1 | 2.1 | 1.6 | 3.360 |
| PLANTA PRIMERA |  |  |  |  |
| Forjado techo planta primera | 1 | 9.3 | 4.9 | 45.570 |
| Total |  |  |  | 100.16 |

**EHM010** m³ Muro de hormigón de 20 cm a dos caras con encofrado visto. HA-30
14.864 m³ × 663.17 = 9857.36
Muro de hormigón armado 2C, de entre 3 y 6 m de altura, espesor 20 cm, superficie plana, realizado con hormigón HA-30/F/12/XS1 fabricado en central, con cemento MR, y vertido con bomba, y acero UNE-EN 10080 B 500 S, con la cuantía la cuantia de acero especificada en la documentación gráfica de proyecto, ejecutado en condiciones complejas; montaje y desmontaje de sistema de encofrado con acabado visto con textura lisa, realizado con tablero contrachapado fenólico con bastidor metálico, amortizable en 20 usos. Incluso alambre de atar, separadores, colocación de elementos para paso de instalaciones, pasamuros para paso de los tensores y líquido desencofrante, para evitar la adherencia del hormigón al encofrado; cordón de polietileno expandido, para fondo de junta; masilla elastómera tixotrópica, monocomponente, aplicada con pistola desde el fondo de junta hacia fuera; y posterior revestimiento con mortero tixotrópico monocomponente, para sellado impermeabilizante de los huecos pasamuros para paso de los tensores del encofrado.
Criterio de valoración económica: El precio incluye la elaboración de la ferralla (corte, doblado y conformado de elementos) en taller industrial y el montaje en el lugar definitivo de su colocación en obra.
Incluye: Limpieza y preparación de la superficie de apoyo. Replanteo. Colocación de las armaduras con separadores homologados. Formación de juntas. Colocación de elementos para paso de instalaciones. Colocación de pasamuros para paso de los tensores. Limpieza y almacenamiento del encofrado. Vertido y compactación del hormigón. Desmontaje del sistema de encofrado. Curado del hormigón. Extracción de los pasamuros. Sellado de los huecos pasamuros. Limpieza de la superficie de coronación del muro. Reparación de defectos superficiales, si procede.
Criterio de medición de proyecto: Volumen medido sobre la sección teórica de cálculo, según documentación gráfica de Proyecto, deduciendo los huecos de superficie mayor de 2 m².
Criterio de medición de obra: Se medirá el volumen teórico ejecutado según especificaciones de Proyecto, deduciendo los huecos de superficie mayor de 2 m².

| Código | Ud | Descripción | Rendimiento | Precio | Importe |
|---|---|---|---|---|---|
| mt08ema070b | m² | Tablero contrachapado fenólico de madera de pino, de 18 mm de es | 0.5 | 255.1 | 127.55 |
| mt08eme075l | Ud | Estructura soporte de sistema de encofrado vertical, para muros de hormigón a dos caras, de entre 3 y 6 m de altura, formada por tornapuntas metálicos para estabilización y aplomado de la superficie encofrante. (material) | 0.067 | 257.95 | 17.28 |
| mt08var050 | kg | Alambre galvanizado para atar, de 1,30 mm de diámetro. | 1.65 | 1.53 | 2.52 |
| mt08var060 | kg | Puntas de acero de 20x100 mm. | 0.4 | 8.93 | 3.57 |
| mt08dba010a | l | Agente desmoldeante biodegradable en fase acuosa, para hormigone | 0.13 | 4.68 | 0.61 |
| mt08var204 | Ud | Pasamuros de PVC para paso de los tensores del encofrado, de var | 4 | 1.38 | 5.52 |
| mt07aco020d | Ud | Separador homologado para muros. | 8 | 0.06 | 0.48 |
| mt07aco010c | kg | Ferralla elaborada en taller industrial con acero en barras corr | 75 | 1.64 | 123.00 |
| mt10haf010itn | m³ | Hormigón HA-30/F/12/XS1, fabricado en central, con cemento MR. (material) | 1.05 | 113.6 | 119.28 |
| mt15bas010d | m | Cordón de polietileno expandido de celdas cerradas, de sección c (material) | 0.5 | 0.16 | 0.08 |
| mt15bas035a | Ud | Cartucho de masilla elastómera tixotrópica, monocomponente, a ba (material) | 0.052 | 8.24 | 0.43 |
| mt09reh090a | kg | Mortero tixotrópico monocomponente, modificado con polímeros, re (material) | 0.06 | 1.62 | 0.10 |
| mq06bhe010 | h | Camión bomba estacionado en obra, para bombeo de hormigón. | 0.131 | 192.23 | 25.18 |
| mo044 | h | Oficial 1ª encofrador. | 4.175 | 23.39 | 97.65 |
| mo091 | h | Ayudante encofrador. | 4.175 | 22.46 | 93.77 |
| mo043 | h | Oficial 1ª ferrallista. | 0.475 | 23.39 | 11.11 |
| mo090 | h | Ayudante ferrallista. | 0.611 | 22.46 | 13.72 |
| mo113 | h | Peón ordinario construcción. | 0.078 | 21.03 | 1.64 |
| mo045 | h | Oficial 1ª estructurista, en trabajos de puesta en obra del horm | 0.057 | 23.39 | 1.33 |
| mo092 | h | Ayudante estructurista, en trabajos de puesta en obra del hormig | 0.238 | 22.46 | 5.35 |
| %0200 | % | Medios auxiliares | 2 % | 650.17 | 13.00 |
|  |  | Total |  |  | 663.17 |

*SC00001*
Muro de hormigón armado 2C, de entre 3 y 6 m de altura, espesor 20 cm, superficie plana, realizado con hormigón HA-30/F/12/XS1 fabricado en central, con cemento MR, y vertido con bomba, y acero UNE-EN 10080 B 500 S, con una cuantía aproximada de 75 kg/m³, ejecutado en condiciones complejas; montaje y desmontaje de sistema de encofrado con acabado visto con textura lisa, realizado con tablero contrachapado fenólico con bastidor metálico, amortizable en 20 usos. Incluso alambre de atar, separadores, colocación de elementos para paso de instalaciones, pasamuros para paso de los tensores y líquido desencofrante, para evitar la adherencia del hormigón al encofrado; cordón de polietileno expandido, para fondo de junta; masilla elastómera tixotrópica, monocomponente, aplicada con pistola desde el fondo de junta hacia fuera; y posterior revestimiento con mortero tixotrópico monocomponente, para sellado impermeabilizante de los huecos pasamuros para paso de los tensores del encofrado.

*SC00002*
Elaboración, transporte y puesta en obra del hormigón: Código Estructural.
Montaje y desmontaje del sistema de encofrado: Código Estructural.

*SC00003*
Volumen medido sobre la sección teórica de cálculo, según documentación gráfica de Proyecto, deduciendo los huecos de superficie mayor de 2 m².

*SC00004*
Se comprobará la existencia de las armaduras de espera en el plano de apoyo del muro, que presentará una superficie horizontal y limpia.

*SC00005*
Se suspenderán los trabajos de hormigonado cuando llueva con intensidad, nieve, exista viento excesivo, una temperatura ambiente superior a 40°C o se prevea que dentro de las 48 horas siguientes pueda descender la temperatura ambiente por debajo de los 0°C.

*SC00006*
Dispondrá en obra de una serie de medios, en previsión de que se produzcan cambios bruscos de las condiciones ambientales durante el hormigonado o posterior periodo de fraguado, no pudiendo comenzarse el hormigonado de los diferentes elementos sin la autorización por escrito del director de la ejecución de la obra.

*SC00007*
Limpieza y preparación de la superficie de apoyo. Replanteo. Colocación de las armaduras con separadores homologados. Formación de juntas. Colocación de elementos para paso de instalaciones. Colocación de pasamuros para paso de los tensores. Limpieza y almacenamiento del encofrado. Vertido y compactación del hormigón. Desmontaje del sistema de encofrado. Curado del hormigón. Extracción de los pasamuros. Sellado de los huecos pasamuros. Limpieza de la superficie de coronación del muro. Reparación de defectos superficiales, si procede.

*SC00011*
Se evitará la actuación sobre el elemento de acciones mecánicas no previstas en el cálculo.

*SC00012*
Se medirá el volumen teórico ejecutado según especificaciones de Proyecto, deduciendo los huecos de superficie mayor de 2 m².

*SC00013*
El precio incluye la elaboración de la ferralla (corte, doblado y conformado de elementos) en taller industrial y el montaje en el lugar definitivo de su colocación en obra.

| Medición | Uds. | Largo | Ancho | Alto | Parcial |
|---|---|---|---|---|---|
| OBRA NUEVA (PABELLÓN) |  |  |  |  |  |
| PLANTA PRIMERA |  |  |  |  |  |
| Configuración zona jardinera | 1 | 7.3 | 0.2 | 0.8 | 1.168 |
|  | 2 | 2.6 | 0.2 | 0.8 | 0.832 |
|  | 1 | 2 | 0.2 | 0.4 | 0.160 |
|  | 1 | 2.6 | 0.2 | 0.4 | 0.208 |
| Configuración volumen del punto de información | 1 | 9.3 | 0.2 | 3.5 | 6.510 |
|  | 1 | 4.9 | 0.2 | 3.5 | 3.430 |
| CUBIERTA | 1 | 9.3 | 0.2 | 0.3 | 0.558 |
|  | 1 | 4.9 | 0.2 | 0.3 | 0.294 |
|  | 1 | 9.3 | 0.4 | 0.3 | 1.116 |
|  | 1 | 4.9 | 0.4 | 0.3 | 0.588 |
| Total |  |  |  |  | 14.864 |

**EHM010d** m³ Muro de hormigón de 20 cm encofrado a dos caras con encofrado in
3.429 m³ × 535.39 = 1835.85
Muro de hormigón armado 2C, de entre 3 y 6 m de altura, espesor 20 cm, superficie plana, realizado con hormigón HA-30/F/12/XS1 fabricado en central, y vertido con bomba, y acero UNE-EN 10080 B 500 S, ccon la cuantía la cuantia de acero especificada en la documentación gráfica de proyecto, ejecutado en condiciones complejas; montaje y desmontaje de sistema de encofrado con acabado tipo industrial para revestir, realizado con paneles metálicos modulares, amortizables en 150 usos. Incluso alambre de atar, separadores, colocación de elementos para paso de instalaciones, pasamuros para paso de los tensores y líquido desencofrante, para evitar la adherencia del hormigón al encofrado; cordón de polietileno expandido, para fondo de junta; masilla elastómera tixotrópica, monocomponente, aplicada con pistola desde el fondo de junta hacia fuera; y posterior revestimiento con mortero tixotrópico monocomponente, para sellado impermeabilizante de los huecos pasamuros para paso de los tensores del encofrado.
Criterio de valoración económica: El precio incluye la elaboración de la ferralla (corte, doblado y conformado de elementos) en taller industrial y el montaje en el lugar definitivo de su colocación en obra.
Incluye: Limpieza y preparación de la superficie de apoyo. Replanteo. Colocación de las armaduras con separadores homologados. Formación de juntas. Colocación de elementos para paso de instalaciones. Colocación de pasamuros para paso de los tensores. Limpieza y almacenamiento del encofrado. Vertido y compactación del hormigón. Desmontaje del sistema de encofrado. Curado del hormigón. Extracción de los pasamuros. Sellado de los huecos pasamuros. Limpieza de la superficie de coronación del muro. Reparación de defectos superficiales, si procede.
Criterio de medición de proyecto: Volumen medido sobre la sección teórica de cálculo, según documentación gráfica de Proyecto, deduciendo los huecos de superficie mayor de 2 m².
Criterio de medición de obra: Se medirá el volumen teórico ejecutado según especificaciones de Proyecto, deduciendo los huecos de superficie mayor de 2 m².

| Código | Ud | Descripción | Rendimiento | Precio | Importe |
|---|---|---|---|---|---|
| mt08eme070b | m² | Paneles metálicos modulares, para encofrar muros de hormigón de | 0.067 | 200 | 13.40 |
| mt08eme075l | Ud | Estructura soporte de sistema de encofrado vertical, para muros | 0.067 | 257.95 | 17.28 |
| mt08dba010b | l | Agente desmoldeante, a base de aceites especiales, emulsionable | 0.3 | 1.84 | 0.55 |
| mt08var204 | Ud | Pasamuros de PVC para paso de los tensores del encofrado, de var | 4 | 1.38 | 5.52 |
| mt07aco020d | Ud | Separador homologado para muros. | 8 | 0.06 | 0.48 |
| mt07aco010c | kg | Ferralla elaborada en taller industrial con acero en barras corr | 75 | 1.64 | 123.00 |
| mt08var050 | kg | Alambre galvanizado para atar, de 1,30 mm de diámetro. | 0.9 | 1.53 | 1.38 |
| mt10haf010dtn | m³ | Hormigón HA-30/F/12/XS1, fabricado en central. | 1.05 | 97.2 | 102.06 |
| mt15bas010d | m | Cordón de polietileno expandido de celdas cerradas, de sección c | 0.5 | 0.16 | 0.08 |
| mt15bas035a | Ud | Cartucho de masilla elastómera tixotrópica, monocomponente, a ba | 0.052 | 8.24 | 0.43 |
| mt09reh090a | kg | Mortero tixotrópico monocomponente, modificado con polímeros, re | 0.06 | 1.62 | 0.10 |
| mq06bhe010 | h | Camión bomba estacionado en obra, para bombeo de hormigón. | 0.131 | 192.23 | 25.18 |
| mo044 | h | Oficial 1ª encofrador. | 3.87 | 23.39 | 90.52 |
| mo091 | h | Ayudante encofrador. | 3.87 | 22.46 | 86.92 |
| mo043 | h | Oficial 1ª ferrallista. | 0.95 | 23.39 | 22.22 |
| mo090 | h | Ayudante ferrallista. | 1.222 | 22.46 | 27.45 |
| mo113 | h | Peón ordinario construcción. | 0.078 | 21.03 | 1.64 |
| mo045 | h | Oficial 1ª estructurista, en trabajos de puesta en obra del horm | 0.057 | 23.39 | 1.33 |
| mo092 | h | Ayudante estructurista, en trabajos de puesta en obra del hormig | 0.238 | 22.46 | 5.35 |
| %0200 | % | Medios auxiliares | 2 % | 524.89 | 10.50 |
|  |  | Total |  |  | 535.39 |

*SC00001*
Muro de hormigón armado 2C, de entre 3 y 6 m de altura, espesor 20 cm, superficie plana, realizado con hormigón HA-30/F/12/XC3 fabricado en central, y vertido con bomba, y acero UNE-EN 10080 B 500 S, con una cuantía aproximada de 150 kg/m³, ejecutado en condiciones complejas; montaje y desmontaje de sistema de encofrado con acabado tipo industrial para revestir, realizado con paneles metálicos modulares, amortizables en 150 usos. Incluso alambre de atar, separadores, colocación de elementos para paso de instalaciones, pasamuros para paso de los tensores y líquido desencofrante, para evitar la adherencia del hormigón al encofrado; cordón de polietileno expandido, para fondo de junta; masilla elastómera tixotrópica, monocomponente, aplicada con pistola desde el fondo de junta hacia fuera; y posterior revestimiento con mortero tixotrópico monocomponente, para sellado impermeabilizante de los huecos pasamuros para paso de los tensores del encofrado.

*SC00002*
Elaboración, transporte y puesta en obra del hormigón: Código Estructural.
Montaje y desmontaje del sistema de encofrado: Código Estructural.

*SC00003*
Volumen medido sobre la sección teórica de cálculo, según documentación gráfica de Proyecto, deduciendo los huecos de superficie mayor de 2 m².

*SC00004*
Se comprobará la existencia de las armaduras de espera en el plano de apoyo del muro, que presentará una superficie horizontal y limpia.

*SC00005*
Se suspenderán los trabajos de hormigonado cuando llueva con intensidad, nieve, exista viento excesivo, una temperatura ambiente superior a 40°C o se prevea que dentro de las 48 horas siguientes pueda descender la temperatura ambiente por debajo de los 0°C.

*SC00006*
Dispondrá en obra de una serie de medios, en previsión de que se produzcan cambios bruscos de las condiciones ambientales durante el hormigonado o posterior periodo de fraguado, no pudiendo comenzarse el hormigonado de los diferentes elementos sin la autorización por escrito del director de la ejecución de la obra.

*SC00007*
Limpieza y preparación de la superficie de apoyo. Replanteo. Colocación de las armaduras con separadores homologados. Formación de juntas. Colocación de elementos para paso de instalaciones. Colocación de pasamuros para paso de los tensores. Limpieza y almacenamiento del encofrado. Vertido y compactación del hormigón. Desmontaje del sistema de encofrado. Curado del hormigón. Extracción de los pasamuros. Sellado de los huecos pasamuros. Limpieza de la superficie de coronación del muro. Reparación de defectos superficiales, si procede.

*SC00011*
Se evitará la actuación sobre el elemento de acciones mecánicas no previstas en el cálculo.

*SC00012*
Se medirá el volumen teórico ejecutado según especificaciones de Proyecto, deduciendo los huecos de superficie mayor de 2 m².

*SC00013*
El precio incluye la elaboración de la ferralla (corte, doblado y conformado de elementos) en taller industrial y el montaje en el lugar definitivo de su colocación en obra.

| Medición | Uds. | Largo | Ancho | Alto | Parcial |
|---|---|---|---|---|---|
| OBRA NUEVA (PABELLÓN) |  |  |  |  |  |
| PLANTA BAJA |  |  |  |  |  |
| Muro apoyo losa inclinada de graderío | 1 | 6.35 | 0.2 | 2.3 | 2.921 |
| Arranque muro inclinado | 1 | 6.35 | 0.2 | 0.4 | 0.508 |
| Total |  |  |  |  | 3.429 |

**EHM010c** m³ Muro de hormigón de 40 cm encofrado a dos caras con encofrado in
8.556 m³ × 417.45 = 3571.70
Muro de hormigón armado 2C, de entre 3 y 6 m de altura, espesor 40 cm, superficie plana, realizado con hormigón HA-30/F/12/XS1 fabricado en central, con cemento MR, y vertido con bomba, y acero UNE-EN 10080 B 500 S, con la cuantía la cuantia de acero especificada en la documentación gráfica de proyectov, ejecutado en condiciones complejas; montaje y desmontaje de sistema de encofrado con acabado tipo industrial para revestir, realizado con paneles metálicos modulares, amortizables en 150 usos. Incluso alambre de atar, separadores, colocación de elementos para paso de instalaciones, pasamuros para paso de los tensores y líquido desencofrante, para evitar la adherencia del hormigón al encofrado; cordón de polietileno expandido, para fondo de junta; masilla elastómera tixotrópica, monocomponente, aplicada con pistola desde el fondo de junta hacia fuera; y posterior revestimiento con mortero tixotrópico monocomponente, para sellado impermeabilizante de los huecos pasamuros para paso de los tensores del encofrado.
Criterio de valoración económica: El precio incluye la elaboración de la ferralla (corte, doblado y conformado de elementos) en taller industrial y el montaje en el lugar definitivo de su colocación en obra.
Incluye: Limpieza y preparación de la superficie de apoyo. Replanteo. Colocación de las armaduras con separadores homologados. Formación de juntas. Colocación de elementos para paso de instalaciones. Colocación de pasamuros para paso de los tensores. Limpieza y almacenamiento del encofrado. Vertido y compactación del hormigón. Desmontaje del sistema de encofrado. Curado del hormigón. Extracción de los pasamuros. Sellado de los huecos pasamuros. Limpieza de la superficie de coronación del muro. Reparación de defectos superficiales, si procede.
Criterio de medición de proyecto: Volumen medido sobre la sección teórica de cálculo, según documentación gráfica de Proyecto, deduciendo los huecos de superficie mayor de 2 m².
Criterio de medición de obra: Se medirá el volumen teórico ejecutado según especificaciones de Proyecto, deduciendo los huecos de superficie mayor de 2 m².

| Código | Ud | Descripción | Rendimiento | Precio | Importe |
|---|---|---|---|---|---|
| mt08eme070b | m² | Paneles metálicos modulares, para encofrar muros de hormigón de | 0.033 | 200 | 6.60 |
| mt08eme075l | Ud | Estructura soporte de sistema de encofrado vertical, para muros | 0.033 | 257.95 | 8.51 |
| mt08dba010b | l | Agente desmoldeante, a base de aceites especiales, emulsionable | 0.15 | 1.84 | 0.28 |
| mt08var204 | Ud | Pasamuros de PVC para paso de los tensores del encofrado, de var | 2 | 1.38 | 2.76 |
| mt07aco020d | Ud | Separador homologado para muros. | 8 | 0.06 | 0.48 |
| mt07aco010c | kg | Ferralla elaborada en taller industrial con acero en barras corr | 75 | 1.64 | 123.00 |
| mt08var050 | kg | Alambre galvanizado para atar, de 1,30 mm de diámetro. | 0.45 | 1.53 | 0.69 |
| mt10haf010itn | m³ | Hormigón HA-30/F/12/XS1, fabricado en central, con cemento MR. | 1.05 | 113.6 | 119.28 |
| mt15bas010d | m | Cordón de polietileno expandido de celdas cerradas, de sección c | 0.5 | 0.16 | 0.08 |
| mt15bas035a | Ud | Cartucho de masilla elastómera tixotrópica, monocomponente, a ba | 0.052 | 8.24 | 0.43 |
| mt09reh090a | kg | Mortero tixotrópico monocomponente, modificado con polímeros, re | 0.06 | 1.62 | 0.10 |
| mq06bhe010 | h | Camión bomba estacionado en obra, para bombeo de hormigón. | 0.131 | 192.23 | 25.18 |
| mo044 | h | Oficial 1ª encofrador. | 1.935 | 23.39 | 45.26 |
| mo091 | h | Ayudante encofrador. | 1.935 | 22.46 | 43.46 |
| mo043 | h | Oficial 1ª ferrallista. | 0.475 | 23.39 | 11.11 |
| mo090 | h | Ayudante ferrallista. | 0.611 | 22.46 | 13.72 |
| mo113 | h | Peón ordinario construcción. | 0.078 | 21.03 | 1.64 |
| mo045 | h | Oficial 1ª estructurista, en trabajos de puesta en obra del horm | 0.057 | 23.39 | 1.33 |
| mo092 | h | Ayudante estructurista, en trabajos de puesta en obra del hormig | 0.238 | 22.46 | 5.35 |
| %0200 | % | Medios auxiliares | 2 % | 409.26 | 8.19 |
|  |  | Total |  |  | 417.45 |

*SC00001*
Muro de hormigón armado 2C, de entre 3 y 6 m de altura, espesor 40 cm, superficie plana, realizado con hormigón HA-30/F/12/XS1 fabricado en central, con cemento MR, y vertido con bomba, y acero UNE-EN 10080 B 500 S, con una cuantía aproximada de 75 kg/m³, ejecutado en condiciones complejas; montaje y desmontaje de sistema de encofrado con acabado tipo industrial para revestir, realizado con paneles metálicos modulares, amortizables en 150 usos. Incluso alambre de atar, separadores, colocación de elementos para paso de instalaciones, pasamuros para paso de los tensores y líquido desencofrante, para evitar la adherencia del hormigón al encofrado; cordón de polietileno expandido, para fondo de junta; masilla elastómera tixotrópica, monocomponente, aplicada con pistola desde el fondo de junta hacia fuera; y posterior revestimiento con mortero tixotrópico monocomponente, para sellado impermeabilizante de los huecos pasamuros para paso de los tensores del encofrado.

*SC00002*
Elaboración, transporte y puesta en obra del hormigón: Código Estructural.
Montaje y desmontaje del sistema de encofrado: Código Estructural.

*SC00003*
Volumen medido sobre la sección teórica de cálculo, según documentación gráfica de Proyecto, deduciendo los huecos de superficie mayor de 2 m².

*SC00004*
Se comprobará la existencia de las armaduras de espera en el plano de apoyo del muro, que presentará una superficie horizontal y limpia.

*SC00005*
Se suspenderán los trabajos de hormigonado cuando llueva con intensidad, nieve, exista viento excesivo, una temperatura ambiente superior a 40°C o se prevea que dentro de las 48 horas siguientes pueda descender la temperatura ambiente por debajo de los 0°C.

*SC00006*
Dispondrá en obra de una serie de medios, en previsión de que se produzcan cambios bruscos de las condiciones ambientales durante el hormigonado o posterior periodo de fraguado, no pudiendo comenzarse el hormigonado de los diferentes elementos sin la autorización por escrito del director de la ejecución de la obra.

*SC00007*
Limpieza y preparación de la superficie de apoyo. Replanteo. Colocación de las armaduras con separadores homologados. Formación de juntas. Colocación de elementos para paso de instalaciones. Colocación de pasamuros para paso de los tensores. Limpieza y almacenamiento del encofrado. Vertido y compactación del hormigón. Desmontaje del sistema de encofrado. Curado del hormigón. Extracción de los pasamuros. Sellado de los huecos pasamuros. Limpieza de la superficie de coronación del muro. Reparación de defectos superficiales, si procede.

*SC00011*
Se evitará la actuación sobre el elemento de acciones mecánicas no previstas en el cálculo.

*SC00012*
Se medirá el volumen teórico ejecutado según especificaciones de Proyecto, deduciendo los huecos de superficie mayor de 2 m².

*SC00013*
El precio incluye la elaboración de la ferralla (corte, doblado y conformado de elementos) en taller industrial y el montaje en el lugar definitivo de su colocación en obra.

| Medición | Uds. | Largo | Ancho | Alto | Parcial |
|---|---|---|---|---|---|
| OBRA NUEVA (PABELLÓN) |  |  |  |  |  |
| PLANTA BAJA |  |  |  |  |  |
| Muro apoyo pilares prefabricados | 1 | 9.3 | 0.4 | 2.3 | 8.556 |
| Total |  |  |  |  | 8.556 |

**EHK010** m² Preparación de superficie de hormigón estructural, con medios ma
5 m² × 47.51 = 237.55
Preparación de superficie de hormigón estructural, para la posterior aplicación de productos reparadores y protectores, mediante picado con martillo eléctrico, hasta alcanzar una profundidad de 40 mm, eliminando el hormigón en mal estado hasta llegar a las armaduras, y carga manual de los restos generados sobre camión o contenedor.
Incluye: Marcado de la zona a sanear. Picado de la superficie con martillo eléctrico. Limpieza de la superficie soporte. Retirada y acopio de los restos generados. Carga manual de los restos generados sobre camión o contenedor.
Criterio de medición de proyecto: Superficie medida según documentación gráfica de Proyecto.
Criterio de medición de obra: Se medirá la superficie realmente ejecutada según especificaciones de Proyecto.

| Código | Ud | Descripción | Rendimiento | Precio | Importe |
|---|---|---|---|---|---|
| mq05mai040 | h | Martillo eléctrico. | 0.869 | 3.19 | 2.77 |
| mq08gel010k | h | Grupo electrógeno insonorizado, trifásico, de 45 kVA de potencia (maquinaria) | 0.869 | 5.38 | 4.68 |
| mo112 | h | Peón especializado construcción. | 0.924 | 21.32 | 19.70 |
| mo113 | h | Peón ordinario construcción. | 0.924 | 21.03 | 19.43 |
| %0200 | % | Medios auxiliares | 2 % | 46.58 | 0.93 |
|  |  | Total |  |  | 47.51 |

| Medición | Uds. | Largo | Parcial |
|---|---|---|---|
| REHABILITACIÓN DE EDIFICIO ORIGINAL |  |  |  |
| PLANTA PRIMERA |  |  |  |
| Reparación estructura marquesina. Estimación | 1 | 5 | 5.000 |
| Total |  |  | 5 |

**EHK040** m² Preparación de la superficie de las armaduras en elementos de ho
5 m² × 5.01 = 25.05
Preparación de la superficie de las armaduras, para la posterior aplicación de productos reparadores y protectores, eliminando la suciedad superficial, la herrumbre y toda sustancia que pueda disminuir la adherencia entre las armaduras y el material de reparación a aplicar, hasta alcanzar un grado de preparación Sa 2 ½ según UNE-EN ISO 8501-1, mediante cepillado con cepillo de púas de acero, y carga manual de los restos generados sobre camión o contenedor.
Incluye: Aplicación del disolvente de grasas. Cepillado con cepillo de púas de acero. Limpieza de la superficie soporte. Retirada y acopio de los restos generados. Carga de los restos generados sobre camión o contenedor.
Criterio de medición de proyecto: Superficie medida según documentación gráfica de Proyecto.
Criterio de medición de obra: Se medirá la superficie realmente ejecutada según especificaciones de Proyecto.

| Código | Ud | Descripción | Rendimiento | Precio | Importe |
|---|---|---|---|---|---|
| mt08lim050 | l | Disolvente de tricloroetileno, para aceites, grasas y resinas. (material) | 0.1 | 9.65 | 0.97 |
| mo112 | h | Peón especializado construcción. | 0.185 | 21.32 | 3.94 |
| %0200 | % | Medios auxiliares | 2 % | 4.91 | 0.10 |
|  |  | Total |  |  | 5.01 |

| Medición | Uds. | Largo | Parcial |
|---|---|---|---|
| REHABILITACIÓN DE EDIFICIO ORIGINAL |  |  |  |
| PLANTA PRIMERA |  |  |  |
| Reparación estructura marquesina. Estimación | 1 | 5 | 5.000 |
| Total |  |  | 5 |

**EHO010** m² Puente de unión entre mortero de reparación y hormigón existente
5 m² × 8.24 = 41.20
Aplicación manual de mortero monocomponente a base de cemento, inhibidores de corrosión y polímeros en polvo, Mapefer 1K "MAPEI SPAIN", para la protección y pasivación de armaduras de acero, y como puente de unión entre mortero de reparación y hormigón existente, garantizando la adherencia entre ambos, (rendimiento: 1,5 kg/m²).
Criterio de valoración económica: El precio no incluye el mortero de reparación.
Incluye: Preparación de la mezcla. Aplicación del producto. Curado.
Criterio de medición de proyecto: Superficie medida según documentación gráfica de Proyecto.
Criterio de medición de obra: Se medirá la superficie realmente ejecutada según especificaciones de Proyecto.

| Código | Ud | Descripción | Rendimiento | Precio | Importe |
|---|---|---|---|---|---|
| mt09rem080c | kg | Mortero monocomponente a base de cemento, inhibidores de corrosi (material) | 1.5 | 3.64 | 5.46 |
| mo112 | h | Peón especializado construcción. | 0.123 | 21.32 | 2.62 |
| %0200 | % | Medios auxiliares | 2 % | 8.08 | 0.16 |
|  |  | Total |  |  | 8.24 |

| Medición | Uds. | Largo | Parcial |
|---|---|---|---|
| REHABILITACIÓN DE EDIFICIO ORIGINAL |  |  |  |
| PLANTA PRIMERA |  |  |  |
| Reparación estructura marquesina. Estimación | 1 | 5 | 5.000 |
| Total |  |  | 5 |

**EHY020** m² Reparación estructural de hormigón, con mortero a base de cement
5 m² × 43.57 = 217.85
Aplicación manual de mortero tixotrópico, reforzado con fibras, de retracción compensada, Mapegrout 430 Zero "MAPEI SPAIN", con una resistencia a compresión a 28 días mayor o igual a 30 N/mm² y un módulo de elasticidad mayor o igual a 23000 N/mm², clase R3, tipo CC, según UNE-EN 1504-3, Euroclase A1 de reacción al fuego, según UNE-EN 13501-1, en capa de 15 mm de espesor medio, con acabado superficial fratasado con esponja o fratás, para reparación y refuerzo estructural de elemento de hormigón.
Incluye: Humectación de la superficie soporte. Preparación de la mezcla. Aplicación del producto. Perfilado de aristas. Curado.
Criterio de medición de proyecto: Superficie medida según documentación gráfica de Proyecto.
Criterio de medición de obra: Se medirá la superficie realmente ejecutada según especificaciones de Proyecto.

| Código | Ud | Descripción | Rendimiento | Precio | Importe |
|---|---|---|---|---|---|
| mt09rem110g | kg | Mortero tixotrópico, reforzado con fibras, de retracción compens (material) | 25.5 | 0.94 | 23.97 |
| mt08aaa010a | m³ | Agua. | 0.004 | 1.53 | 0.01 |
| mo020 | h | Oficial 1ª construcción. | 0.431 | 22.45 | 9.68 |
| mo113 | h | Peón ordinario construcción. | 0.431 | 21.03 | 9.06 |
| %0200 | % | Medios auxiliares | 2 % | 42.72 | 0.85 |
|  |  | Total |  |  | 43.57 |

| Medición | Uds. | Largo | Parcial |
|---|---|---|---|
| REHABILITACIÓN DE EDIFICIO ORIGINAL |  |  |  |
| PLANTA PRIMERA |  |  |  |
| Reparación estructura marquesina. Estimación | 1 | 5 | 5.000 |
| Total |  |  | 5 |

**EHZ100b** m Refuerzo de vigas y viguetas, con laminado de fibra de carbono " (12/12/2025)
7.1 m × 83.7 = 594.27
Refuerzo por la cara inferior de vigas o viguetas de hormigón armado, mediante el sistema "Sika carbodur", formado por laminado de fibra de carbono,Sika Carbodur LAM 170/2000 "Sika", de 100 mm de anchura y 1,4 mm de espesor, módulo de elasticidad 170000 N/mm², resistencia a tracción 2000 MPa y elongación última 1,9%, colocado con adhesivo epoxi de dos componentes, Sikadur 30 "Sika", aplicando una capa de 2 mm de espesor sobre el laminado con espátula y otra capa de 1 mm de espesor sobre la superficie de contacto con el soporte, previamente se saneará y limpiará el hormigón de la viga. Aplicación de recubrimiento acrílico de protección, Sikaguard-550W Elastic sobre la parte vista del laminado, como protección final. Aplicación de mortero Sikacrete 215 F a los refuerzos para protección al fuego
Criterio de valoración económica: El precio incluye la preparación del soporte ni el revestimiento.
Incluye: Replanteo de la posición de los refuerzos. Aplicación de la imprimación. Aplicación del adhesivo sobre el hormigón imprimado. Aplicación del adhesivo sobre la cara rugosa del laminado. Colocación del laminado sobre el soporte, con rodillo de goma. Aplicación de la protección final. Aplicación del mortero de protección al fuego. Limpieza de los restos de obra.
Criterio de medición de proyecto: Longitud medida según documentación gráfica de Proyecto.
Criterio de medición de obra: Se medirá la longitud realmente ejecutada según especificaciones de Proyecto.

| Código | Ud | Descripción | Rendimiento | Precio | Importe |
|---|---|---|---|---|---|
| mt09reh410fb | m | Laminado de fibra de carbono, "sika carbodu", de 100 mm de anchura y 1,4 mm de espesor, módulo de elasticidad 170000 N/mm², resistencia a tracción 2000 MPa y elongación última 1,9%, para refuerzo de estructuras. (material; 12/12/2025) | 1.1 | 34.53 | 37.98 |
| mt09reh440ab | kg | Adhesivo de dos componentes a base de resina epoxi, "Sikadur 30", para aplicar con espátula sobre elemento estructural a reforzar mediante laminados de fibra de carbono, según UNE-EN 1504-4. (material; 12/12/2025) | 0.73 | 13.45 | 9.82 |
| mt09reh440abb | L | Recubrimiento acrilico de protección "sikagard 550 elastic", para aplicar como protección sobre elemento estructural de fibra de carbono. (material; 12/12/2025) | 0.37 | 20.2 | 7.47 |
| mt09reh440abc | kg | Mortero seco de aplicación manual o proyectable, SIKACRETE-215F, formulado a base de sulfato cálcico, áridos ligeros y diversos aditivos químicos que mejoran su aplicación mecánica cuando es amasado con agua y optimizan las características fisicoquímicas del producto fraguado y endurecido sobre el soporte. (material; 12/12/2025) | 0.25 | 13.45 | 3.36 |
| mo042 | h | Oficial 1ª estructurista. (mano de obra) | 0.5 | 24.04 | 12.02 |
| mo089 | h | Ayudante estructurista. (mano de obra) | 0.5 | 22.82 | 11.41 |
| %0200 | % | Medios auxiliares | 2 % | 82.06 | 1.64 |
|  |  | Total |  |  | 83.7 |

| Medición | Uds. | Largo | Parcial |
|---|---|---|---|
| REHABILITACIÓN DE EDIFICIO ORIGINAL |  |  |  |
| PLANTA SEGUNDA | 2 | 3.55 | 7.100 |
| Total |  |  | 7.1 |

### EA Acero
Importe: 28743.94

**EAP020** kg Acero en perfiles laminados en caliente.
7863.936 kg × 2.46 = 19345.28
Acero UNE-EN 10025 S275JR, en elementos estructurales formados por piezas simples de perfiles laminados en caliente de las series IPN, IPE, HEB, HEA, HEM o UPN, acabado con imprimación antioxidante, colocados con uniones soldadas en obra, a una altura de más de 3 m. El apoyo de los elementos metálicos en los muros se resolverá segun detalle del proyecto.
Criterio de valoración económica: El precio incluye las soldaduras, los cortes, los despuntes, las piezas especiales, los casquillos y los elementos auxiliares de montaje.
Incluye: Limpieza y preparación del plano de apoyo. Replanteo y marcado de los ejes. Colocación y fijación provisional del elemento estructural. Aplomado y nivelación. Ejecución de las uniones soldadas.
Criterio de medición de proyecto: Peso nominal medido según documentación gráfica de Proyecto.
Criterio de medición de obra: Se determinará, a partir del peso obtenido en báscula oficial de las unidades llegadas a obra, el peso de las unidades realmente ejecutadas según especificaciones de Proyecto.

| Código | Ud | Descripción | Rendimiento | Precio | Importe |
|---|---|---|---|---|---|
| mt07ala010dab | kg | Acero laminado UNE-EN 10025 S275JR, en perfiles laminados en cal (material) | 1 | 1.54 | 1.54 |
| mq08sol020 | h | Equipo y elementos auxiliares para soldadura eléctrica. (maquinaria) | 0.015 | 3.46 | 0.05 |
| mo047 | h | Oficial 1ª montador de estructura metálica. | 0.018 | 23.39 | 0.42 |
| mo094 | h | Ayudante montador de estructura metálica. | 0.018 | 22.46 | 0.40 |
| %0200 | % | Medios auxiliares | 2 % | 2.41 | 0.05 |
| op00lla010 |  | Llave de impacto. | 0 | 0 | 0.00 |
| op00cor020 |  | Cortadora manual de metal, de disco. | 0 | 0 | 0.00 |
|  |  | Total |  |  | 2.46 |

| Medición | Uds. | Largo | Ancho | Parcial |
|---|---|---|---|---|
| REHABILITACIÓN DE EDIFICIO ORIGINAL |  |  |  |  |
| CUBIERTA |  |  |  |  |
| IPE120 | 4 | 3.5 | 10.66 | 149.240 |
|  | 4 | 3.65 | 10.66 | 155.636 |
|  | 8 | 2.5 | 10.66 | 213.200 |
| IPE 200 | 5 | 3.65 | 22.96 | 419.020 |
| TECHO PLANTA SEGUNDA |  |  |  |  |
| Soportación falso techo mediante perfiles IPE |  |  |  |  |
| IPE 120 | 4 | 3.5 | 10.66 | 149.240 |
|  | 4 | 3.65 | 10.66 | 155.636 |
|  | 5 | 3.82 | 10.66 | 203.606 |
|  | 3 | 1.85 | 10.66 | 59.163 |
|  | 7 | 3.91 | 10.66 | 291.764 |
|  | 8 | 2.55 | 10.66 | 217.464 |
| IPE 160 | 7 | 7.1 | 16.2 | 805.140 |
| Soportación forjado ascensor |  |  |  |  |
| IPE 200 | 3 | 1.8 | 22.96 | 123.984 |
|  | 2 | 1.75 | 22.96 | 80.360 |
| PLANTA SEGUNDA |  |  |  |  |
| Nucleo comunicaciones |  |  |  |  |
| HEB 200 | 1 | 3.95 | 62.83 | 248.179 |
| IPE 200 | 2 | 1.86 | 22.96 | 85.411 |
|  | 1 | 3.95 | 22.96 | 90.692 |
| SHS100X5 | 2 | 2 | 14.8 | 59.200 |
|  | 1 | 1.8 | 14.8 | 26.640 |
|  | 1 | 0.9 | 14.8 | 13.320 |
| IPE160 | 5 | 3.55 | 16.2 | 287.550 |
|  | 5 | 3.55 | 16.2 | 287.550 |
|  | 5 | 3.9 | 16.2 | 315.900 |
| HEB260 | 1 | 8.15 | 95.33 | 776.940 |
| PLANTA PRIMERA |  |  |  |  |
| Nucleo de comunicaciones |  |  |  |  |
| HEB200 | 1 | 3.95 | 62.83 | 248.179 |
| IPE200 | 2 | 1.86 | 22.96 | 85.411 |
|  | 3 | 3.95 | 22.96 | 272.076 |
| SHS100X5 | 2 | 2 | 14.8 | 59.200 |
|  | 1 | 1.8 | 14.8 | 26.640 |
|  | 1 | 0.9 | 14.8 | 13.320 |
| Sala de trabajo-recepción |  |  |  |  |
| HEB260 | 1 | 7.65 | 95.33 | 729.275 |
| IPE160 | 10 | 3.45 | 16.2 | 558.900 |
| Porche 1 |  |  |  |  |
| IPE160 | 5 | 3.2 | 16.2 | 259.200 |
| Despacho 2 - hall - aseo - despacho 3 |  |  |  |  |
| IPE160 | 7 | 3.5 | 16.2 | 396.900 |
| Total |  |  |  | 7863.936 |

**EAE030b** kg Acero en estructura metálica para conformación del hueco del asc (18/11/2025)
1417.596 kg × 6.63 = 9398.66
Suministro, fabricación, montaje y fijación de estructura auxiliar para cerramiento de hueco de ascensor, compuesta por perfiles de acero estructural S275JR:
Montantes y pilares verticales: SHS 100×100×5 mm.
Travesaños y anillos horizontales: SHS 100×100×5 mm.
Montantes de junta vertical entre chapas: SHS 50×50×3 mm.
Protección anticorrosiva:
Preparación superficial mediante limpieza y lijado o chorreado equivalente a Sa 2½.
Aplicación de imprimación epoxi anticorrosiva (60–80 µm).
Aplicación de acabado poliuretano alifático bicomponente, color blanco RAL según proyecto (40–60 µm).
Revisión de cordones de soldadura, aristas y encuentros.
El sistema se entrega totalmente terminado, listo para montaje de la chapa exterior del cerramiento.
Incluye el corte, mecanizado, taladros, biselados, preparación de extremos, soldadura en taller y en obra, colocación de placas de anclaje, cartelas y tornillería de alta resistencia según detalle, acabado con imprimación antioxidante. La estructura se entrega montada, aplomada y alineada, lista para recibir el revestimiento de chapa.
Criterio de valoración económica: Tubos de acero SHS, soldadura y preparación en taller, elementos metálicos auxiliares (cartelas, pletinas, tornillos),
montaje y anclaje en obra,
medios auxiliares para manipulación y elevación, Sistema completo de imprimación epoxi + pintura poliuretano, aplicado en obra sobre toda la estructura.
Incluye: Replanteo de la estructura.
Corte y soldadura en taller.
Transporte y manipulación en obra.
Izado, montaje, aplomado y fijación.
Colocación de anclajes y placas.
Comprobaciones geométricas y ajustes. Preparación de superficies y aplicación de imprimación + pintura,
Limpieza final.
Criterio de medición de proyecto: Peso nominal medido según documentación gráfica de Proyecto.
Criterio de medición de obra: Se determinará, a partir del peso obtenido en báscula oficial de las unidades llegadas a obra, el peso de las unidades realmente ejecutadas según especificaciones de Proyecto.

| Código | Ud | Descripción | Rendimiento | Precio |
|---|---|---|---|---|
| mt07ala010deb | kg | Acero laminado UNE-EN 10025 S275JR, en perfiles laminados en caliente, piezas simples, para aplicaciones estructurales, acabado con imprimación antioxidante. Trabajado y montado en taller, para colocar con uniones soldadas en obra. (material) | 1 | 1.55 |
| mt26aac010bkb | m2 | Sistema de lacado en color blanco (material; 17/11/2025) | 1 | 4 |
| mq08sol020 | h | Equipo y elementos auxiliares para soldadura eléctrica. | 0.1 | 3.46 |
| mo047 | h | Oficial 1ª montador de estructura metálica. | 0.08 | 23.39 |
| mo094 | h | Ayudante montador de estructura metálica. | 0.07 | 22.46 |
| mo038 | h | Oficial 1ª pintor. (mano de obra) | 0.015 | 22.45 |
| mo076 | h | Ayudante pintor. (mano de obra) | 0.015 | 21.56 |
| %0200 | % | Medios auxiliares | 2 % |  |

*SC00000*
La zona de soldadura no se pintará. No se pondrá en contacto directo el acero con otros metales ni con yesos.

*SC00001*
Acero UNE-EN 10025 S275JR, en estructura de plataforma de trabajo, formada por piezas simples de perfiles laminados en caliente de las series IPN, IPE, UPN, HEA, HEB o HEM, acabado con imprimación antioxidante, con uniones soldadas en obra.

*SC00002*
Ejecución:
- CTE. DB-SE-A Seguridad estructural: Acero
- Código Estructural
- UNE-EN 1090-2. Ejecución de estructuras de acero y aluminio. Parte 2: Requisitos técnicos para la ejecución de estructuras de acero
- UNE-EN ISO 14122-2. Seguridad de las máquinas. Medios de acceso permanentes a máquinas. Parte 2: Plataformas de trabajo y pasarelas.

*SC00003*
Peso nominal medido según documentación gráfica de Proyecto.

*SC00005*
No se realizarán trabajos de soldadura cuando la temperatura sea inferior a 0°C.

*SC00006*
Presentará para su aprobación, al director de la ejecución de la obra, el programa de montaje de la estructura, basado en las indicaciones del Proyecto, así como la documentación que acredite que los soldadores que intervengan en su ejecución estén certificados por un organismo acreditado.

*SC00007*
Replanteo de la plataforma de trabajo. Colocación y fijación provisional de los perfiles. Aplomado y nivelación. Ejecución de las uniones soldadas.

*SC00008*
Las cargas se transmitirán correctamente a la estructura. El acabado superficial será el adecuado para el posterior tratamiento de protección.

*SC00012*
Se determinará, a partir del peso obtenido en báscula oficial de las unidades llegadas a obra, el peso de las unidades realmente ejecutadas según especificaciones de Proyecto.

*SC00013*
El precio incluye las soldaduras, los cortes, los despuntes, las piezas especiales, los casquillos y los elementos auxiliares de montaje.

| Medición | Uds. | Largo | Ancho | Parcial |
|---|---|---|---|---|
| REHABILITACIÓN DE EDIFICIO ORIGINAL |  |  |  |  |
| PLANTA BAJA |  |  |  |  |
| Nucleo comunicaciones |  |  |  |  |
| Tubos SHS 100.5 |  |  |  |  |
| Verticales | 4 | 3.16 | 14.4 | 182.016 |
| horizontales | 3 | 1.75 | 14.4 | 75.600 |
|  | 2 | 1.8 | 14.4 | 51.840 |
|  | 3 | 0.15 | 14.4 | 6.480 |
| Tubos SHS 50.3 |  |  |  |  |
| Horizontales | 2 | 1.75 | 4.2 | 14.700 |
|  | 2 | 0.44 | 4.2 | 3.696 |
| Verticales | 5 | 3.16 | 4.2 | 66.360 |
| PLANTA PRIMERA |  |  |  |  |
| Nucleo comunicaciones |  |  |  |  |
| Tubos SHS 100.5 |  |  |  |  |
| Verticales | 4 | 4.52 | 14.4 | 260.352 |
| horizontales | 4 | 1.9 | 14.4 | 109.440 |
|  | 3 | 1.8 | 14.4 | 77.760 |
|  | 4 | 0.52 | 14.4 | 29.952 |
| Tubos SHS 50.3 |  |  |  |  |
| Horizontales | 2 | 1.9 | 4.2 | 15.960 |
|  | 2 | 0.44 | 4.2 | 3.696 |
|  | 2 | 0.52 | 4.2 | 4.368 |
| Verticales | 5 | 4.52 | 4.2 | 94.920 |
| PLANTA SEGUNDA |  |  |  |  |
| Nucleo comunicaciones |  |  |  |  |
| Tubos SHS 100.5 |  |  |  |  |
| Verticales | 4 | 3.1 | 14.4 | 178.560 |
| horizontales | 3 | 1.83 | 14.4 | 79.056 |
|  | 2 | 1.8 | 14.4 | 51.840 |
|  | 3 | 0.52 | 14.4 | 22.464 |
| Tubos SHS 50.3 |  |  |  |  |
| Horizontales | 2 | 1.83 | 4.2 | 15.372 |
|  | 2 | 0.44 | 4.2 | 3.696 |
|  | 2 | 0.52 | 4.2 | 4.368 |
| Verticales | 5 | 3.1 | 4.2 | 65.100 |
| Total |  |  |  | 1417.596 |

### EP Hormigón prefabricado
Importe: 17162.55

**EPS010c** Ud Pilar prefabricado de hormigón armado de sección 20x40 cm y 3200 (22/11/2025)
4 Ud × 229.35 = 917.40
Pilar prefabricado de hormigón armado de sección 20x40 cm, de 3,20 m de altura libre máxima, para acabado visto del hormigón, con armadura de 650 a 900 kN/m de capacidad mecánica, sin ménsulas, para atornillar en la base.
Criterio de valoración económica: El precio no incluye los tornillos ni el mortero de relleno.
Incluye: Replanteo de los pilares. Izado y presentación de los pilares mediante grúa. Ajuste a su posición correcta y nivelación. Montaje y desmontaje de apeos complementarios.
Criterio de medición de proyecto: Número de unidades previstas, según documentación gráfica de Proyecto.
Criterio de medición de obra: Se medirá el número de unidades realmente ejecutadas según especificaciones de Proyecto.

| Código | Ud | Descripción | Rendimiento | Precio |
|---|---|---|---|---|
| mt07pha010aaa | Ud | Pilar prefabricado de hormigón armado de sección 20x40 cm, de 3, (material; 22/11/2025) | 1 | 210 |
| mq07gte010c | h | Grúa autopropulsada de brazo telescópico con una capacidad de elevación de 30 t y 27 m de altura máxima de trabajo. (maquinaria) | 0.25 | 75.04 |
| mo046 | h | Oficial 1ª montador de estructura prefabricada de hormigón. (mano de obra) | 0.283 | 25.13 |
| mo093 | h | Ayudante montador de estructura prefabricada de hormigón. (mano de obra) | 0.566 | 23.82 |
| %0200 | % | Medios auxiliares | 2 % |  |

*SC00001*
Pilar prefabricado de hormigón armado de sección 35x35 cm, de 3 m de altura libre máxima, para acabado visto del hormigón, con armadura de 650 a 900 kN/m de capacidad mecánica, sin ménsulas, para atornillar en la base.

*SC00003*
Número de unidades previstas, según documentación gráfica de Proyecto.

*SC00007*
Replanteo de los pilares. Izado y presentación de los pilares mediante grúa. Ajuste a su posición correcta y nivelación. Montaje y desmontaje de apeos complementarios.

*SC00008*
El conjunto será monolítico y transmitirá correctamente las cargas.

*SC00011*
Se evitará la actuación sobre el elemento de acciones mecánicas no previstas en el cálculo.

*SC00012*
Se medirá el número de unidades realmente ejecutadas según especificaciones de Proyecto.

*SC00013*
El precio no incluye los tornillos ni el mortero de relleno.

| Medición | Uds. | Parcial |
|---|---|---|
| OBRA NUEVA (PABELLÓN) |  |  |
| PLANTA BAJA | 4 | 4.000 |
| Total |  | 4 |

**EPS010cb** Ud Pilar prefabricado de hormigón armado de sección 20x40 cm y 3700 (22/11/2025)
2 Ud × 254.34 = 508.68
Pilar prefabricado de hormigón armado de sección 20x40 cm, de 3,70 m de altura libre máxima, para acabado visto del hormigón, con armadura de 650 a 900 kN/m de capacidad mecánica, sin ménsulas, para atornillar en la base.
Criterio de valoración económica: El precio no incluye los tornillos ni el mortero de relleno.
Incluye: Replanteo de los pilares. Izado y presentación de los pilares mediante grúa. Ajuste a su posición correcta y nivelación. Montaje y desmontaje de apeos complementarios.
Criterio de medición de proyecto: Número de unidades previstas, según documentación gráfica de Proyecto.
Criterio de medición de obra: Se medirá el número de unidades realmente ejecutadas según especificaciones de Proyecto.

| Código | Ud | Descripción | Rendimiento | Precio | Importe |
|---|---|---|---|---|---|
| mt07pha010aaa | Ud | Pilar prefabricado de hormigón armado de sección 20x40 cm, de 3, | 1 | 210 | 210.00 |
| mq07gte010c | h | Grúa autopropulsada de brazo telescópico con una capacidad de el | 0.25 | 75.04 | 18.76 |
| mo046 | h | Oficial 1ª montador de estructura prefabricada de hormigón. | 0.283 | 25.13 | 7.11 |
| mo093 | h | Ayudante montador de estructura prefabricada de hormigón. | 0.566 | 23.82 | 13.48 |
| %0200 | % | Medios auxiliares | 2 % | 249.35 | 4.99 |
|  |  | Total |  |  | 254.34 |

*SC00001*
Pilar prefabricado de hormigón armado de sección 35x35 cm, de 3 m de altura libre máxima, para acabado visto del hormigón, con armadura de 650 a 900 kN/m de capacidad mecánica, sin ménsulas, para atornillar en la base.

*SC00003*
Número de unidades previstas, según documentación gráfica de Proyecto.

*SC00007*
Replanteo de los pilares. Izado y presentación de los pilares mediante grúa. Ajuste a su posición correcta y nivelación. Montaje y desmontaje de apeos complementarios.

*SC00008*
El conjunto será monolítico y transmitirá correctamente las cargas.

*SC00011*
Se evitará la actuación sobre el elemento de acciones mecánicas no previstas en el cálculo.

*SC00012*
Se medirá el número de unidades realmente ejecutadas según especificaciones de Proyecto.

*SC00013*
El precio no incluye los tornillos ni el mortero de relleno.

| Medición | Uds. | Parcial |
|---|---|---|
| OBRA NUEVA (PABELLÓN) |  |  |
| PLANTA BAJA | 2 | 2.000 |
| Total |  | 2 |

**EPS010bb** Ud Pilar prefabricado de hormigón armado de sección 20x40 y 6,50 m (22/11/2025)
18 Ud × 523.71 = 9426.78
Pilar prefabricado de hormigón armado de sección 20x40 cm, de 6,50 m de altura libre máxima, para acabado visto del hormigón, con armadura de 650 a 900 kN/m de capacidad mecánica, sin ménsulas, para atornillar en la base.
Criterio de valoración económica: El precio no incluye los tornillos ni el mortero de relleno.
Incluye: Replanteo de los pilares. Izado y presentación de los pilares mediante grúa. Ajuste a su posición correcta y nivelación. Montaje y desmontaje de apeos complementarios.
Criterio de medición de proyecto: Número de unidades previstas, según documentación gráfica de Proyecto.
Criterio de medición de obra: Se medirá el número de unidades realmente ejecutadas según especificaciones de Proyecto.

| Código | Ud | Descripción | Rendimiento | Precio | Importe |
|---|---|---|---|---|---|
| mt07pha010ada | Ud | Pilar prefabricado de hormigón armado de sección 20x40 cm, de 6, (material; 22/11/2025) | 1 | 450 | 450.00 |
| mq07gte010c | h | Grúa autopropulsada de brazo telescópico con una capacidad de el | 0.375 | 75.04 | 28.14 |
| mo046 | h | Oficial 1ª montador de estructura prefabricada de hormigón. | 0.6 | 25.13 | 15.08 |
| mo093 | h | Ayudante montador de estructura prefabricada de hormigón. | 0.849 | 23.82 | 20.22 |
| %0200 | % | Medios auxiliares | 2 % | 513.44 | 10.27 |
|  |  | Total |  |  | 523.71 |

| Medición | Uds. | Parcial |
|---|---|---|
| OBRA NUEVA (PABELLÓN) |  |  |
| PLANTA BAJA | 18 | 18.000 |
| Total |  | 18 |

**EPV010b** m Viga prefabricada de hormigón armado de sección 40x40. (22/11/2025)
2.7 m × 222.06 = 599.56
Viga prefabricada de hormigón armado rectangular, de 40 cm de anchura y 40 cm de altura total, con un momento flector máximo de 290 kN·m.
Incluye: Replanteo de las vigas. Izado y presentación de las vigas mediante grúa. Ajuste a su posición correcta y nivelación. Formación de la unión con los elementos de apoyo. Llenado y sellado de juntas. Montaje y desmontaje de apeos complementarios.
Criterio de medición de proyecto: Longitud medida a ejes, según documentación gráfica de Proyecto.
Criterio de medición de obra: Se medirá, a ejes, la longitud realmente ejecutada según especificaciones de Proyecto.

| Código | Ud | Descripción | Rendimiento | Precio |
|---|---|---|---|---|
| mt07pha040daa | m | Vierteaguas prefabricado de hormigón armado rectangular, de 45 cm de anchura, 20 cm de altura total y 110 cm de longitud. (material; 22/11/2025) | 1 | 130 |
| mq07gte010c | h | Grúa autopropulsada de brazo telescópico con una capacidad de el | 0.05 | 75.04 |
| mo046 | h | Oficial 1ª montador de estructura prefabricada de hormigón. | 0.057 | 25.13 |
| mo093 | h | Ayudante montador de estructura prefabricada de hormigón. | 0.113 | 23.82 |
| %0200 | % | Medios auxiliares | 2 % |  |

*SC00001*
Viga prefabricada de hormigón armado tipo L, de 40 cm de anchura de alma, 30 cm de altura de talón, 45 cm de anchura total y 45 cm de altura total, con un momento flector máximo de 290 kN·m.

*SC00003*
Longitud medida a ejes, según documentación gráfica de Proyecto.

*SC00007*
Replanteo de las vigas. Izado y presentación de las vigas mediante grúa. Ajuste a su posición correcta y nivelación. Formación de la unión con los elementos de apoyo. Llenado y sellado de juntas. Montaje y desmontaje de apeos complementarios.

*SC00008*
El conjunto será monolítico y transmitirá correctamente las cargas.

*SC00011*
Se evitará la actuación sobre el elemento de acciones mecánicas no previstas en el cálculo.

*SC00012*
Se medirá, a ejes, la longitud realmente ejecutada según especificaciones de Proyecto.

| Medición | Uds. | Largo | Parcial |
|---|---|---|---|
| OBRA NUEVA (PABELLÓN) |  |  |  |
| PLANTA BAJA |  |  |  |
| Viga sobre puerta PE05 | 1 | 1.6 | 1.600 |
| Viga sobre puerta PE06 | 1 | 1.1 | 1.100 |
| Total |  |  | 2.7 |

**EPV010bb** ud Vierteaguas prefabricado de dimensiones 20x45 cm y 40 cm de long (22/11/2025)
21 ud × 161.03 = 3381.63
Vierteaguas prefabricado de hormigón armado rectangular, de 45 cm de anchura, 20 cm de altura total y 40 cm de longitud.
Incluye: Replanteo dl vierteaguas. Izado y presentación del vierteaguas mediante grúa. Ajuste a su posición correcta y nivelación. Formación de la unión con los elementos de apoyo. Llenado y sellado de juntas. Montaje y desmontaje de apeos complementarios.
Criterio de medición de proyecto: Unidad medida, según documentación gráfica de Proyecto.
Criterio de medición de obra: Se medirá, la unidad realmente ejecutada según especificaciones de Proyecto.

| Código | Ud | Descripción | Rendimiento | Precio |
|---|---|---|---|---|
| mt07pha040daa | m | Vierteaguas prefabricado de hormigón armado rectangular, de 45 c | 1 | 130 |
| mq07gte010c | h | Grúa autopropulsada de brazo telescópico con una capacidad de el | 0.05 | 75.04 |
| mo046 | h | Oficial 1ª montador de estructura prefabricada de hormigón. | 0.057 | 25.13 |
| mo093 | h | Ayudante montador de estructura prefabricada de hormigón. | 0.113 | 23.82 |
| %0200 | % | Medios auxiliares | 2 % |  |

*SC00001*
Viga prefabricada de hormigón armado tipo L, de 40 cm de anchura de alma, 30 cm de altura de talón, 45 cm de anchura total y 45 cm de altura total, con un momento flector máximo de 290 kN·m.

*SC00003*
Longitud medida a ejes, según documentación gráfica de Proyecto.

*SC00007*
Replanteo de las vigas. Izado y presentación de las vigas mediante grúa. Ajuste a su posición correcta y nivelación. Formación de la unión con los elementos de apoyo. Llenado y sellado de juntas. Montaje y desmontaje de apeos complementarios.

*SC00008*
El conjunto será monolítico y transmitirá correctamente las cargas.

*SC00011*
Se evitará la actuación sobre el elemento de acciones mecánicas no previstas en el cálculo.

*SC00012*
Se medirá, a ejes, la longitud realmente ejecutada según especificaciones de Proyecto.

| Medición | Uds. | Parcial |
|---|---|---|
| OBRA NUEVA (PABELLÓN) |  |  |
| PLANTA BAJA | 21 | 21.000 |
| Total |  | 21 |

**EPV010bbb** ud Vierteaguas prefabricado de dimensiones 20x45 cm y 160 cm de lon (22/11/2025)
1 ud × 161.03 = 161.03
Vierteaguas prefabricado de hormigón armado rectangular, de 45 cm de anchura, 20 cm de altura total y 160 cm de longitud.
Incluye: Replanteo dl vierteaguas. Izado y presentación del vierteaguas mediante grúa. Ajuste a su posición correcta y nivelación. Formación de la unión con los elementos de apoyo. Llenado y sellado de juntas. Montaje y desmontaje de apeos complementarios.
Criterio de medición de proyecto: Unidad medida, según documentación gráfica de Proyecto.
Criterio de medición de obra: Se medirá, la unidad realmente ejecutada según especificaciones de Proyecto.

| Código | Ud | Descripción | Rendimiento | Precio |
|---|---|---|---|---|
| mt07pha040daa | m | Vierteaguas prefabricado de hormigón armado rectangular, de 45 c | 1 | 130 |
| mq07gte010c | h | Grúa autopropulsada de brazo telescópico con una capacidad de el | 0.05 | 75.04 |
| mo046 | h | Oficial 1ª montador de estructura prefabricada de hormigón. | 0.057 | 25.13 |
| mo093 | h | Ayudante montador de estructura prefabricada de hormigón. | 0.113 | 23.82 |
| %0200 | % | Medios auxiliares | 2 % |  |

*SC00001*
Viga prefabricada de hormigón armado tipo L, de 40 cm de anchura de alma, 30 cm de altura de talón, 45 cm de anchura total y 45 cm de altura total, con un momento flector máximo de 290 kN·m.

*SC00003*
Longitud medida a ejes, según documentación gráfica de Proyecto.

*SC00007*
Replanteo de las vigas. Izado y presentación de las vigas mediante grúa. Ajuste a su posición correcta y nivelación. Formación de la unión con los elementos de apoyo. Llenado y sellado de juntas. Montaje y desmontaje de apeos complementarios.

*SC00008*
El conjunto será monolítico y transmitirá correctamente las cargas.

*SC00011*
Se evitará la actuación sobre el elemento de acciones mecánicas no previstas en el cálculo.

*SC00012*
Se medirá, a ejes, la longitud realmente ejecutada según especificaciones de Proyecto.

| Medición | Uds. | Parcial |
|---|---|---|
| OBRA NUEVA (PABELLÓN) |  |  |
| PLANTA BAJA | 1 | 1.000 |
| Total |  | 1 |

**EPV010bbbb** ud Vierteaguas prefabricado de dimensiones 20x45 cm y 110 cm de lon (22/11/2025)
1 ud × 140.63 = 140.63
Vierteaguas prefabricado de hormigón armado rectangular, de 45 cm de anchura, 20 cm de altura total y 110 cm de longitud.
Incluye: Replanteo dl vierteaguas. Izado y presentación del vierteaguas mediante grúa. Ajuste a su posición correcta y nivelación. Formación de la unión con los elementos de apoyo. Llenado y sellado de juntas. Montaje y desmontaje de apeos complementarios.
Criterio de medición de proyecto: Unidad medida, según documentación gráfica de Proyecto.
Criterio de medición de obra: Se medirá, la unidad realmente ejecutada según especificaciones de Proyecto.

| Código | Ud | Descripción | Rendimiento | Precio | Importe |
|---|---|---|---|---|---|
| mt07pha040daa | m | Vierteaguas prefabricado de hormigón armado rectangular, de 45 c | 1 | 130 | 130.00 |
| mq07gte010c | h | Grúa autopropulsada de brazo telescópico con una capacidad de el | 0.05 | 75.04 | 3.75 |
| mo046 | h | Oficial 1ª montador de estructura prefabricada de hormigón. | 0.057 | 25.13 | 1.43 |
| mo093 | h | Ayudante montador de estructura prefabricada de hormigón. | 0.113 | 23.82 | 2.69 |
| %0200 | % | Medios auxiliares | 2 % | 137.87 | 2.76 |
|  |  | Total |  |  | 140.63 |

*SC00001*
Viga prefabricada de hormigón armado tipo L, de 40 cm de anchura de alma, 30 cm de altura de talón, 45 cm de anchura total y 45 cm de altura total, con un momento flector máximo de 290 kN·m.

*SC00003*
Longitud medida a ejes, según documentación gráfica de Proyecto.

*SC00007*
Replanteo de las vigas. Izado y presentación de las vigas mediante grúa. Ajuste a su posición correcta y nivelación. Formación de la unión con los elementos de apoyo. Llenado y sellado de juntas. Montaje y desmontaje de apeos complementarios.

*SC00008*
El conjunto será monolítico y transmitirá correctamente las cargas.

*SC00011*
Se evitará la actuación sobre el elemento de acciones mecánicas no previstas en el cálculo.

*SC00012*
Se medirá, a ejes, la longitud realmente ejecutada según especificaciones de Proyecto.

| Medición | Uds. | Parcial |
|---|---|---|
| OBRA NUEVA (PABELLÓN) |  |  |
| PLANTA BAJA | 1 | 1.000 |
| Total |  | 1 |

**EPS030** l Mortero tipo Grout para relleno, por vertido, de apoyos estructu
312 l × 2.47 = 770.64
Mortero seco de retracción compensada, SikaGrout 110 Inject "SIKA", compuesto de cemento y aditivos especiales, exento de cloruros, para uso general, utilizado en el relleno por vertido de apoyos estructurales.
Incluye: Replanteo. Limpieza de la zona de aplicación. Preparación de la mezcla. Vertido del mortero en capas sucesivas. Curado del mortero. Limpieza de los restos generados.
Criterio de medición de proyecto: Volumen medido según documentación gráfica de Proyecto.
Criterio de medición de obra: Se medirá el volumen realmente ejecutado según especificaciones de Proyecto.

| Código | Ud | Descripción | Rendimiento | Precio | Importe |
|---|---|---|---|---|---|
| mt09reh360l | kg | Mortero seco de retracción compensada, SikaGrout 110 Inject "SIKA", compuesto de cemento y aditivos especiales, exento de cloruros, para uso general, para relleno de cables de postesado, anclajes de maquinaria e inyección en fisuras, según UNE-EN 1504-5. (material) | 2.2 | 0.98 | 2.16 |
| mo020 | h | Oficial 1ª construcción. | 0.006 | 22.45 | 0.13 |
| mo113 | h | Peón ordinario construcción. | 0.006 | 21.03 | 0.13 |
| %0200 | % | Medios auxiliares | 2 % | 2.42 | 0.05 |
|  |  | Total |  |  | 2.47 |

*SC00001*
Mortero seco de retracción compensada, SikaGrout 110 Inject "SIKA", compuesto de cemento y aditivos especiales, exento de cloruros, para uso general, utilizado en el relleno por vertido de apoyos estructurales.

*SC00003*
Volumen medido según documentación gráfica de Proyecto.

*SC00005*
Se suspenderán los trabajos cuando la temperatura ambiente sea inferior a 5°C o superior a 35°C.

*SC00007*
Replanteo. Limpieza de la zona de aplicación. Preparación de la mezcla. Vertido del mortero en capas sucesivas. Curado del mortero. Limpieza de los restos generados.

*SC00012*
Se medirá el volumen realmente ejecutado según especificaciones de Proyecto.

| Medición | Uds. | Largo | Parcial |
|---|---|---|---|
| OBRA NUEVA (PABELLÓN) |  |  |  |
| PLANTA BAJA |  |  |  |
| Pilares | 22 | 12 | 264.000 |
| Vigas | 4 | 12 | 48.000 |
| Total |  |  | 312 |

**EPS020b** Ud Anclaje mecánico por atornillado sobre la cimentación de pilar p (22/11/2025)
22 Ud × 57.1 = 1256.20
Anclaje mecánico sobre la cimentación de pilar prefabricado de hormigón de 20x40 cm, con 4 tornillos de acero de alta resistencia de 24 mm de diámetro y 40 cm de longitud, con límite elástico 780 N/mm².
Incluye: Replanteo de la posición del anclaje. Colocación de los tornillos y atornillado de los mismos.
Criterio de medición de proyecto: Número de unidades previstas, según documentación gráfica de Proyecto.
Criterio de medición de obra: Se medirá el número de unidades realmente ejecutadas según especificaciones de Proyecto.

| Código | Ud | Descripción | Rendimiento | Precio | Importe |
|---|---|---|---|---|---|
| mt07aav060a | Ud | Tornillo de acero de alta resistencia, calidad 8.8 según UNE-EN ISO 898-1, de 24 mm de diámetro y 40 cm de longitud, con límite elástico 780 N/mm², con tuercas y arandelas, para anclaje de elementos prefabricados de hormigón. (material) | 4 | 7.8 | 31.20 |
| mo020 | h | Oficial 1ª construcción. | 0.566 | 22.45 | 12.71 |
| mo112 | h | Peón especializado construcción. | 0.566 | 21.32 | 12.07 |
| %0200 | % | Medios auxiliares | 2 % | 55.98 | 1.12 |
|  |  | Total |  |  | 57.1 |

*SC00001*
Anclaje mecánico sobre la cimentación de pilar prefabricado de hormigón de 35x35 cm, con 4 tornillos de acero de alta resistencia de 24 mm de diámetro y 40 cm de longitud, con límite elástico 780 N/mm².

*SC00003*
Número de unidades previstas, según documentación gráfica de Proyecto.

*SC00004*
Se comprobará que el soporte tiene la resistencia suficiente para soportar las cargas previstas.

*SC00007*
Replanteo de la posición del anclaje. Colocación de los tornillos y atornillado de los mismos.

*SC00008*
Las cargas se transmitirán correctamente a la estructura.

*SC00012*
Se medirá el número de unidades realmente ejecutadas según especificaciones de Proyecto.

| Medición | Uds. | Parcial |
|---|---|---|
| OBRA NUEVA (PABELLÓN) |  |  |
| PLANTA BAJA | 22 | 22.000 |
| Total |  | 22 |

## F FACHADAS Y PARTICIONES
Importe: 33312.55

### FZ Limpieza y tratamientos superficiales
Importe: 1971.54

**FZB030** m² Limpieza mecánica de fachadas de sillería con agua atomizada o n
112.724 m² × 17.49 = 1971.54
Limpieza mecánica de fachada de sillería en estado de conservación regular, mediante proyección de spray de agua atomizada (tamaño de gota 1 µm) a baja presión (hasta 5 atm), pulverizando de 12 a 36 horas ininterrumpidamente, comenzando por la parte más alta de la fachada en franjas horizontales de 2 a 4 m de altura, hasta disolver la suciedad superficial. Incluso pruebas previas necesarias para ajustar los parámetros de la limpieza y evitar daños en los materiales, transporte, montaje y desmontaje de equipo; eliminación de los detritus acumulados en las zonas inferiores mediante chorro de agua a baja presión (máximo 2 atm) y manualmente en vuelos, cornisas y salientes; acopio, retirada y carga de restos generados sobre camión o contenedor; considerando un grado de complejidad medio.
Incluye: Montaje y preparación del equipo. Realización de pruebas para ajuste de los parámetros de limpieza. Aplicación mecánica del chorro de agua atomizada o nebulizada. Desmontaje del equipo. Limpieza de la superficie soporte. Retirada y acopio del material proyectado y los restos generados. Carga del material proyectado y los restos generados sobre camión o contenedor.
Criterio de medición de proyecto: Superficie medida según documentación gráfica de Proyecto.
Criterio de medición de obra: Se medirá la superficie realmente ejecutada según especificaciones de Proyecto.

| Código | Ud | Descripción | Rendimiento | Precio | Importe |
|---|---|---|---|---|---|
| mt08aaa010a | m³ | Agua. | 0.046 | 1.53 | 0.07 |
| mq08lch020b | h | Equipo de chorro de agua a presión, con adaptador para agua atomizada o nebulizada. (maquinaria) | 0.323 | 5.94 | 1.92 |
| mo112 | h | Peón especializado construcción. | 0.328 | 21.32 | 6.99 |
| mo020 | h | Oficial 1ª construcción. | 0.364 | 22.45 | 8.17 |
| %0200 | % | Medios auxiliares | 2 % | 17.15 | 0.34 |
|  |  | Total |  |  | 17.49 |

| Medición | Uds. | Largo | Alto | Parcial |
|---|---|---|---|---|
| REHABILITACIÓN DE EDIFICIO ORIGINAL |  |  |  |  |
| PLANTA PRIMERA |  |  |  |  |
| Fachada Norte | 1 | 4.3 | 4.5 | 19.350 |
| Fachada Sur | 1 | 4.3 | 4.5 | 19.350 |
| Fachada Este | 1 | 15.2 | 4.87 | 74.024 |
| Total |  |  |  | 112.724 |

### FD Defensas
Importe: 17426.01

**FDR010c** Ud Puerta metálica exterior de dos hojas abatibles con cerradura y (17/11/2025)
4 Ud × 1267.68 = 5070.72
Puerta metálica exterior de dos hojas abatibles con cerradura y posibilidad de apoertura desde el interior, construida con:
Bastidor perimetral de perfiles angulares de acero L 30×30×3 mm, con travesaños horizontales y verticales de refuerzo.
Relleno de hojas mediante tramex metálico de luz 100×100 mm, de pletina y redondo electrosoldado, adecuado para paso peatonal.Marco de anclaje resuelto con perfiles L 30×30 o tubo estructural, fijados al muro de piedra existente mediante anclajes mecánicos/químicos.
Cerradura de seguridad de embutir, manillas, tiradores, tope de cierre y fallebas o pasadores al suelo/cerco.
Bisagras reforzadas (mínimo dos por hoja) y topes de apertura.
Acero al carbono calidad S235JR, galvanizado en caliente tras fabricación para protección anticorrosiva y posterior pintura para exterior (imprimación compatible y esmalte poliuretano/bicapa en color definido).
Dimensiones aproximadas según plano (ancho total del hueco y altura útil ˜ 1,78 m).
Incluye: Marcado de los puntos de fijación del bastidor. Presentación de la reja. Aplomado y nivelación. Resolución de las uniones del bastidor a los paramentos. Montaje de elementos complementarios.
Criterio de medición de proyecto: Unidad de puerta, medida según documentación gráfica de Proyecto.
Criterio de medición de obra: Se medirán las unidades realmente ejecutadas según especificaciones de Proyecto.

| Código | Ud | Descripción | Rendimiento | Precio |
|---|---|---|---|---|
| mt26aac010bgb | Kg | Malla deployé galvanizada (0,90 m², ˜5 kg/m²) (material; 17/11/2025) | 80 | 2.1 |
| mt26aac010bkb | m2 | Sistema de lacado en color blanco | 80 | 4 |
| mt26aac010bkb | m2 | Sistema de lacado en color blanco | 80 | 4 |
| mt23rmh010b | Ud | Cerradura, cilindro, manillas, fallebas, bisagras, topes, tornil (material; 17/11/2025) | 1 | 180 |
| mt26aaa033a | Ud | Anclaje mecánico con taco de nylon y tornillo de acero galvanizado, de cabeza avellanada. (material) | 12 | 0.29 |
| mq07ple010bgb | Ud | Medios auxiliares (andamio, EPIs, etc) (maquinaria; 17/11/2025) | 1 | 200 |
| mq07ple010bgb | Ud | Medios auxiliares (andamio, EPIs, etc) | 1 | 200 |
| mo018 | h | Oficial 1ª cerrajero. (mano de obra) | 12 | 22.73 |
| mo059 | h | Ayudante cerrajero. (mano de obra) | 10 | 21.61 |
| mo038 | h | Oficial 1ª pintor. | 4 | 22.45 |
| mo076 | h | Ayudante pintor. | 3 | 21.56 |
| %0200 | % | Medios auxiliares | 2 % |  |

*SC00001*
Reja metálica practicable con cerradura y posibilidad de apertura desde el interior compuesta por bastidor de pletina de perfil macizo de acero laminado en caliente de 30x8 mm, barrotes horizontales de pletina de perfil macizo de acero laminado en caliente de 50x6 mm y barrotes verticales de pletina de perfil macizo de acero laminado en caliente de 50x6 mm. Incluso pletinas para fijación mediante atornillado en obra de fábrica con tacos de nylon y tornillos de acero, bisagras y cerradura. Elaboración en taller y ajuste final en obra.

*SC00003*
Superficie del hueco a cerrar, medida según documentación gráfica de Proyecto.

*SC00004*
Se comprobará que están acabados tanto los huecos en la fachada como sus revestimientos. Se comprobará que el soporte al que se tienen que fijar los anclajes tiene la suficiente resistencia.

*SC00007*
Marcado de los puntos de fijación del bastidor. Presentación de la reja. Aplomado y nivelación. Resolución de las uniones del bastidor a los paramentos. Montaje de elementos complementarios.

*SC00008*
El conjunto quedará perfectamente aplomado y rígido.

*SC00011*
Se protegerá frente a golpes y salpicaduras.

*SC00012*
Se medirá, con las dimensiones del hueco, la superficie realmente ejecutada según especificaciones de Proyecto.

| Medición | Uds. | Parcial |
|---|---|---|
| REHABILITACIÓN DE EDIFICIO ORIGINAL |  |  |
| PLANTA BAJA |  |  |
| CE01 | 4 | 4.000 |
| Total |  | 4 |

**FDR010cb** Ud Cierre metálico fijo de fachada de dimensiones aproximadas 1,00 (17/11/2025)
1 Ud × 734.7 = 734.70
Cierre metálico fijo de fachada de dimensiones aproximadas 1,00 × 1,78 m, ejecutado con:
Bastidor perimetral de perfiles angulares de acero S235JR tipo L 30×30×3 mm, con uno o dos travesaños intermedios de refuerzo según planos del proyecto.
Relleno mediante panel de tramex metálico con hueco 100×100 mm, formado por pletinas y redondos electrosoldados, apto para uso exterior.
Anclaje al paramento (hueco de fábrica de piedra/hormigón) mediante pletinas laterales y superiores/inferiores, fijadas con tornillería y/o anclajes químicos dimensionados.
Todos los elementos de acero al carbono se fabrican en taller mediante corte, ensamblaje y soldadura, repasando cordones y aristas vistas.
Protección anticorrosiva mediante galvanizado en caliente de la pieza completa y posterior pintado para exterior (imprimación compatible y esmalte de poliuretano/alifático en color definido en proyecto)
Incluye: Marcado de los puntos de fijación del bastidor. Presentación de la reja. Aplomado y nivelación. Resolución de las uniones del bastidor a los paramentos. Montaje de elementos complementarios.
Criterio de medición de proyecto: Unidad de cierre, medida según documentación gráfica de Proyecto.
Criterio de medición de obra: Se medirán las unidades realmente ejecutadas según especificaciones de Proyecto.

| Código | Ud | Descripción | Rendimiento | Precio |
|---|---|---|---|---|
| mt26aac010bgb | Kg | Malla deployé galvanizada (0,90 m², ˜5 kg/m²) | 55 | 2.1 |
| mt26aac010bkb | m2 | Sistema de lacado en color blanco | 55 | 4 |
| mt26aac010bkb | m2 | Sistema de lacado en color blanco | 55 | 4 |
| mt26aaa033a | Ud | Anclaje mecánico con taco de nylon y tornillo de acero galvaniza | 8 | 0.29 |
| mq07ple010bgb | Ud | Medios auxiliares (andamio, EPIs, etc) | 1 | 200 |
| mq07ple010bgb | Ud | Medios auxiliares (andamio, EPIs, etc) | 1 | 200 |
| mo018 | h | Oficial 1ª cerrajero. | 8 | 22.73 |
| mo059 | h | Ayudante cerrajero. | 6 | 21.61 |
| mo038 | h | Oficial 1ª pintor. | 3 | 22.45 |
| mo076 | h | Ayudante pintor. | 2 | 21.56 |
| %0200 | % | Medios auxiliares | 2 % |  |

*SC00001*
Reja metálica practicable con cerradura y posibilidad de apertura desde el interior compuesta por bastidor de pletina de perfil macizo de acero laminado en caliente de 30x8 mm, barrotes horizontales de pletina de perfil macizo de acero laminado en caliente de 50x6 mm y barrotes verticales de pletina de perfil macizo de acero laminado en caliente de 50x6 mm. Incluso pletinas para fijación mediante atornillado en obra de fábrica con tacos de nylon y tornillos de acero, bisagras y cerradura. Elaboración en taller y ajuste final en obra.

*SC00003*
Superficie del hueco a cerrar, medida según documentación gráfica de Proyecto.

*SC00004*
Se comprobará que están acabados tanto los huecos en la fachada como sus revestimientos. Se comprobará que el soporte al que se tienen que fijar los anclajes tiene la suficiente resistencia.

*SC00007*
Marcado de los puntos de fijación del bastidor. Presentación de la reja. Aplomado y nivelación. Resolución de las uniones del bastidor a los paramentos. Montaje de elementos complementarios.

*SC00008*
El conjunto quedará perfectamente aplomado y rígido.

*SC00011*
Se protegerá frente a golpes y salpicaduras.

*SC00012*
Se medirá, con las dimensiones del hueco, la superficie realmente ejecutada según especificaciones de Proyecto.

| Medición | Uds. | Parcial |
|---|---|---|
| REHABILITACIÓN DE EDIFICIO ORIGINAL |  |  |
| PLANTA BAJA |  |  |
| CE02 | 1 | 1.000 |
| Total |  | 1 |

**FDD100b** m Barandilla-pasamanos metálica para escalera exterior con pasaman (17/11/2025)
7.4 m × 119.94 = 887.56
Barandilla-pasamanos metálica para escalera exterior con pasamanos de pletina 40x12 mm, montantes verticales del mismo perfil.
Anclaje mediante redondos Ø5 empotrados a los peldaños de hormigón.
Tratamiento de superficie y pintado mediante protección anticorrosiva y acabado para exterior: preparación de superficie, imprimación antioxidante y esmaltado de poliuretano alifático bicomponente o similar para ambiente exterior, color según proyecto. Elaborada en taller y montada en obra. Totalmente terminada.
Incluye: Replanteo de los puntos de fijación. Aplomado y nivelación. Resolución de las uniones entre tramos. Resolución de las uniones al paramento.
Criterio de medición de proyecto: Longitud medida a ejes en verdadera magnitud, según documentación gráfica de Proyecto.
Criterio de medición de obra: Se medirá, en verdadera magnitud, a ejes, la longitud realmente ejecutada según especificaciones de Proyecto.

| Código | Ud | Descripción | Rendimiento | Precio |
|---|---|---|---|---|
| mt26aac010bgb | Kg | Malla deployé galvanizada (0,90 m², ˜5 kg/m²) | 18 | 2.1 |
| mt26aac010bkb | m2 | Sistema de lacado en color blanco | 18 | 4 |
| mt26aac010bkb | m2 | Sistema de lacado en color blanco | 18 | 4 |
| mt26aaa023a | Ud | Anclaje mecánico con taco de expansión de acero galvanizado, tuerca y arandela. (material) | 2 | 1.47 |
| mq08sol020 | h | Equipo y elementos auxiliares para soldadura eléctrica. | 1 | 3.46 |
| mo018 | h | Oficial 1ª cerrajero. | 1 | 22.73 |
| mo059 | h | Ayudante cerrajero. | 1 | 21.61 |
| mo038 | h | Oficial 1ª pintor. | 0.3 | 22.45 |
| mo076 | h | Ayudante pintor. | 0.2 | 21.56 |
| %0200 | % | Medios auxiliares | 2 % |  |

*SC00001*
Barandilla metálica de tubo hueco de acero laminado en frío de 90 cm de altura, con bastidor sencillo, formado por barandal superior de 100x40x2 mm, que hace de pasamanos, y barandal inferior de 80x40x2 mm; montantes verticales de 80x40x2 mm dispuestos cada 120 cm y barrotes verticales de 20x20x1 mm, colocados cada 12 cm y soldados entre sí, para escalera en ángulo, de dos tramos rectos con meseta intermedia. Incluso pletinas para fijación mediante atornillado en elemento de hormigón con tacos de expansión y tornillos de acero. Elaborada en taller y montada en obra. Totalmente terminada y lista para pintar.

*SC00002*
Montaje: CTE. DB-SUA Seguridad de utilización y accesibilidad.

*SC00003*
Longitud medida a ejes en verdadera magnitud, según documentación gráfica de Proyecto.

*SC00004*
Se comprobará que el paramento al que se tienen que fijar los anclajes tiene la suficiente resistencia.

*SC00007*
Replanteo de los puntos de fijación. Aplomado y nivelación. Resolución de las uniones entre tramos. Resolución de las uniones al paramento.

*SC00008*
El conjunto será monolítico y tendrá buen aspecto.

*SC00011*
Se protegerá contra golpes o cargas debidas al acarreo de materiales o a las actividades de obra.

*SC00012*
Se medirá, en verdadera magnitud, a ejes, la longitud realmente ejecutada según especificaciones de Proyecto.

| Medición | Uds. | Largo | Parcial |
|---|---|---|---|
| URBANIZACIÓN |  |  |  |
| PLANTA BAJA |  |  |  |
| Escalera graderío. BA03.3 | 1 | 0.4 | 0.400 |
|  | 1 | 3 | 3.000 |
|  | 1 | 0.6 | 0.600 |
|  | 1 | 3.4 | 3.400 |
| Total |  |  | 7.4 |

**FDD100bb** m Barandilla metalica exterior de protección formada por pasamanos (17/11/2025)
20.39 m × 167.34 = 3412.06
Barandilla metalica exterior de protección constituida por pasamanos y montantes de pletina 40x12 mm. Altura total 0,90 m., formada por:
Montantes y pasamanos de pletina de acero S235JR 40×12 mm, dispuestos horizontal y verticalmente según planos. Relleno de seguridad mediante malla deployé de acero galvanizado de rombo 25×60 mm, soldada a las pletinas horizontales y verticales. Anclaje al forjado o a coronación de fábrica mediante redondos de Ø5 mm con patilla de 70 mm embebida en mortero de resina epoxi, según detalle, o mediante pletinas de arranque soldadas y ancladas mecánicamente. Elementos puntuales para enganche de cable de acero tensado en la coronación (según DET01 / DET02). Todos los elementos de acero al carbono se suministran chapeados, esmerilados y soldados en taller, con cordones continuos en encuentros y remate de cantos.
Protección anticorrosiva y acabado para exterior: preparación de superficie, imprimación antioxidante y esmaltado de poliuretano alifático bicomponente o similar para ambiente exterior, color según proyecto.
Criterio de medición de proyecto: Longitud medida a ejes en verdadera magnitud, según documentación gráfica de Proyecto.
Criterio de medición de obra: Se medirá, en verdadera magnitud, a ejes, la longitud realmente ejecutada según especificaciones de Proyecto.

| Código | Ud | Descripción | Rendimiento | Precio |
|---|---|---|---|---|
| mt26aac010bgb | Kg | Malla deployé galvanizada (0,90 m², ˜5 kg/m²) | 19 | 2.1 |
| mt26aac010bgb | Kg | Malla deployé galvanizada (0,90 m², ˜5 kg/m²) | 5 | 2.1 |
| mt26aac010bkb | m2 | Sistema de lacado en color blanco | 24 | 4 |
| mt26aac010bkb | m2 | Sistema de lacado en color blanco | 24 | 4 |
| mt26aaa023a | Ud | Anclaje mecánico con taco de expansión de acero galvanizado, tue | 2 | 1.47 |
| mq08sol020 | h | Equipo y elementos auxiliares para soldadura eléctrica. | 2 | 3.46 |
| mo018 | h | Oficial 1ª cerrajero. | 1.5 | 22.73 |
| mo059 | h | Ayudante cerrajero. | 1.4 | 21.61 |
| mo038 | h | Oficial 1ª pintor. | 0.4 | 22.45 |
| mo076 | h | Ayudante pintor. | 0.3 | 21.56 |
| %0200 | % | Medios auxiliares | 2 % |  |

*SC00001*
Barandilla metálica de tubo hueco de acero laminado en frío de 90 cm de altura, con bastidor sencillo, formado por barandal superior de 100x40x2 mm, que hace de pasamanos, y barandal inferior de 80x40x2 mm; montantes verticales de 80x40x2 mm dispuestos cada 120 cm y barrotes verticales de 20x20x1 mm, colocados cada 12 cm y soldados entre sí, para escalera en ángulo, de dos tramos rectos con meseta intermedia. Incluso pletinas para fijación mediante atornillado en elemento de hormigón con tacos de expansión y tornillos de acero. Elaborada en taller y montada en obra. Totalmente terminada y lista para pintar.

*SC00002*
Montaje: CTE. DB-SUA Seguridad de utilización y accesibilidad.

*SC00003*
Longitud medida a ejes en verdadera magnitud, según documentación gráfica de Proyecto.

*SC00004*
Se comprobará que el paramento al que se tienen que fijar los anclajes tiene la suficiente resistencia.

*SC00007*
Replanteo de los puntos de fijación. Aplomado y nivelación. Resolución de las uniones entre tramos. Resolución de las uniones al paramento.

*SC00008*
El conjunto será monolítico y tendrá buen aspecto.

*SC00011*
Se protegerá contra golpes o cargas debidas al acarreo de materiales o a las actividades de obra.

*SC00012*
Se medirá, en verdadera magnitud, a ejes, la longitud realmente ejecutada según especificaciones de Proyecto.

| Medición | Uds. | Largo | Parcial |
|---|---|---|---|
| URBANIZACIÓN |  |  |  |
| PLANTA PRIMERA |  |  |  |
| Perimetral a nivel de urbanización. |  |  |  |
| BA01 | 1 | 2.65 | 2.650 |
| BA04.1 | 1 | 3.02 | 3.020 |
| BA04.2 | 1 | 9.62 | 9.620 |
| BA05 | 1 | 5.1 | 5.100 |
| Total |  |  | 20.39 |

**FDD100bbb** m Barandilla metalica exterior de protección formada por pasamanos (17/11/2025)
11.1 m × 171.04 = 1898.54
Barandilla metalica exterior de protección constituida por pasamanos y montantes de pletina 40x12 mm. Altura total 1,00 m., formada por:
Montantes y pasamanos de pletina de acero S235JR 40×12 mm, dispuestos horizontal y verticalmente según planos. Relleno de seguridad mediante malla deployé de acero galvanizado de rombo 25×60 mm, soldada a las pletinas horizontales y verticales. Anclaje al forjado o a coronación de fábrica mediante redondos de Ø5 mm con patilla de 70 mm embebida en mortero de resina epoxi, según detalle, o mediante pletinas de arranque soldadas y ancladas mecánicamente. Elementos puntuales para enganche de cable de acero tensado en la coronación (según DET01 / DET02). Todos los elementos de acero al carbono se suministran chapeados, esmerilados y soldados en taller, con cordones continuos en encuentros y remate de cantos.
Protección anticorrosiva y acabado para exterior: preparación de superficie, imprimación antioxidante y esmaltado de poliuretano alifático bicomponente o similar para ambiente exterior, color según proyecto.
Se incluye en el tramo recto exterior BA01 la integración de una pequeña cancela abatible enrasada con el alineamiento de barandilla (estructura y relleno idénticos, con bisagras y cierre simple).
Criterio de medición de proyecto: Longitud medida a ejes en verdadera magnitud, según documentación gráfica de Proyecto.
Criterio de medición de obra: Se medirá, en verdadera magnitud, a ejes, la longitud realmente ejecutada según especificaciones de Proyecto.

| Código | Ud | Descripción | Rendimiento | Precio |
|---|---|---|---|---|
| mt26aac010bgb | Kg | Malla deployé galvanizada (0,90 m², ˜5 kg/m²) | 20 | 2.1 |
| mt26aac010bgb | Kg | Malla deployé galvanizada (0,90 m², ˜5 kg/m²) | 5.25 | 2.1 |
| mt26aac010bkb | m2 | Sistema de lacado en color blanco | 25 | 4 |
| mt26aac010bkb | m2 | Sistema de lacado en color blanco | 25 | 4 |
| mt26aaa023a | Ud | Anclaje mecánico con taco de expansión de acero galvanizado, tue | 2 | 1.47 |
| mq08sol020 | h | Equipo y elementos auxiliares para soldadura eléctrica. | 2 | 3.46 |
| mo018 | h | Oficial 1ª cerrajero. | 1.5 | 22.73 |
| mo059 | h | Ayudante cerrajero. | 1.4 | 21.61 |
| mo038 | h | Oficial 1ª pintor. | 0.4 | 22.45 |
| mo076 | h | Ayudante pintor. | 0.3 | 21.56 |
| %0200 | % | Medios auxiliares | 2 % |  |

*SC00001*
Barandilla metálica de tubo hueco de acero laminado en frío de 90 cm de altura, con bastidor sencillo, formado por barandal superior de 100x40x2 mm, que hace de pasamanos, y barandal inferior de 80x40x2 mm; montantes verticales de 80x40x2 mm dispuestos cada 120 cm y barrotes verticales de 20x20x1 mm, colocados cada 12 cm y soldados entre sí, para escalera en ángulo, de dos tramos rectos con meseta intermedia. Incluso pletinas para fijación mediante atornillado en elemento de hormigón con tacos de expansión y tornillos de acero. Elaborada en taller y montada en obra. Totalmente terminada y lista para pintar.

*SC00002*
Montaje: CTE. DB-SUA Seguridad de utilización y accesibilidad.

*SC00003*
Longitud medida a ejes en verdadera magnitud, según documentación gráfica de Proyecto.

*SC00004*
Se comprobará que el paramento al que se tienen que fijar los anclajes tiene la suficiente resistencia.

*SC00007*
Replanteo de los puntos de fijación. Aplomado y nivelación. Resolución de las uniones entre tramos. Resolución de las uniones al paramento.

*SC00008*
El conjunto será monolítico y tendrá buen aspecto.

*SC00011*
Se protegerá contra golpes o cargas debidas al acarreo de materiales o a las actividades de obra.

*SC00012*
Se medirá, en verdadera magnitud, a ejes, la longitud realmente ejecutada según especificaciones de Proyecto.

| Medición | Uds. | Largo | Parcial |
|---|---|---|---|
| URBANIZACIÓN |  |  |  |
| PLANTA PRIMERA |  |  |  |
| Perimetral a nive de urbanización. |  |  |  |
| BA03.1 | 1 | 10.75 | 10.750 |
| BA03.2 | 1 | 0.35 | 0.350 |
| Total |  |  | 11.1 |

**FDD120b** m Barandilla de escalera, de madera. (23/12/2025)
17.13 m × 225.81 = 3868.13
Barandilla interior de 1,10 m de altura, para escalera de tres tramos rectos con mesetas intermedias. Formada por subestructura de madera de pino 30×40 mm (montantes y travesaños), fijada mecánicamente a la estructura metálica de la escalera mediante tornillería, con forrado por ambas caras mediante tablero contralaminado e=12 mm, incluso remates, cantos, ajustes, sellados puntuales, y pasamanos superior de madera maciza de pino. Acabado lacado en color blanco (preparación, imprimación y manos de terminación). Incluso pletinas para fijación mediante atornillado, lijados intermedios, protección de elementos durante el proceso y limpieza final. Elaborada en taller y montada en obra
Incluye: Replanteo de los puntos de fijación. Aplomado y nivelación. Resolución de las uniones entre tramos. Resolución de las uniones al paramento.
Criterio de medición de proyecto: Longitud medida a ejes en verdadera magnitud, según documentación gráfica de Proyecto.
Criterio de medición de obra: Se medirá, en verdadera magnitud, a ejes, la longitud realmente ejecutada según especificaciones de Proyecto.

| Código | Ud | Descripción | Rendimiento | Precio |
|---|---|---|---|---|
| mt22dbe010aeb | ml | Pasamanos macizo mecanizado en madera de pino (material; 23/12/2025) | 2.3 | 18 |
| mt22dbe010aeb | ml | Pasamanos macizo mecanizado en madera de pino | 7 | 18 |
| mt22dbe010aeb | ml | Pasamanos macizo mecanizado en madera de pino | 1 | 18 |
| mt26aaa033ab | Ud | Tornillería de fijación a estructura de chapa de acero (material; 23/12/2025) | 12 | 0.1 |
| mt26aaa033abb | Ud | Adhesivo/sellado (material; 23/12/2025) | 0.3 | 6 |
| mt26aac010bkb | m2 | Sistema de lacado en color blanco | 2.6 | 4 |
| mq08sol020b | Ud | Herramientas, consumibles, taladros, utillaje (maquinaria; 23/12/2025) | 1 | 2.75 |
| mo017 | h | Oficial 1ª carpintero. (mano de obra) | 1.4 | 22.77 |
| mo058 | h | Ayudante carpintero. (mano de obra) | 0.7 | 21.68 |
| mo038 | h | Oficial 1ª pintor. | 0.35 | 22.45 |
| mo076 | h | Ayudante pintor. | 0.2 | 21.56 |
| %0200 | % | Medios auxiliares | 2 % |  |
| op00tal010 |  | Taladro. | 0 | 0 |
| op00ato010 |  | Atornillador. | 0 | 0 |

| Medición | Uds. | Largo | Parcial |
|---|---|---|---|
| REHABILITACIÓN DE EDIFICIO ORIGINAL |  |  |  |
| PA01 |  |  |  |
| PLANTA BAJA - PLANTA PRIMERA | 1 | 1.7 | 1.700 |
|  | 1 | 0.9 | 0.900 |
|  | 1 | 3.05 | 3.050 |
|  | 1 | 1 | 1.000 |
| PLANTA PRIMERA - PLANTA SEGUNDA | 2 | 3.4 | 6.800 |
|  | 1 | 1.4 | 1.400 |
|  | 1 | 2.28 | 2.280 |
| Total |  |  | 17.13 |

**FDD130b** m Pasamanos de acero lacado. (23/12/2025)
23.6 m × 65.86 = 1554.30
Pasamanos recto metálico, formado por tubo hueco de acero galvanizado, de 50 mm de diámetro, con soportes metálicos fijados al paramento mediante anclaje mecánico con tacos de nylon y tornillos de acero inoxidable AISI 316. Protección anticorrosiva: imprimación antioxidante + acabado esmalte/poliuretano (color según D.F.).
Incluso replanteo de los soportes, fijación de los soportes al paramento y fijación del pasamanos a los soportes. Elaborado en taller y montado en obra. Imprimación antioxidante + acabado esmalte/poliuretano (color según D.F..Totalmente terminado y listo para pintar.
Criterio de medición de proyecto: Longitud medida a ejes, según documentación gráfica de Proyecto.
Criterio de medición de obra: Se medirá, a ejes, la longitud realmente ejecutada según especificaciones de Proyecto.

| Código | Ud | Descripción | Rendimiento | Precio |
|---|---|---|---|---|
| mt26aaa033b | Ud | Anclaje mecánico con taco de nylon y tornillo de acero inoxidable AISI 316, de cabeza avellanada. (material) | 2 | 0.82 |
| mt26dpa020d | m | Pasamanos recto metálico, formado por tubo hueco de acero galvanizado, de 50 mm de diámetro, con soportes y embellecedores del mismo material para su fijación al paramento. (material) | 1 | 22.9 |
| mt26eme020abb | ud | Sistema de barnizado sobre madera de roble (imprimación + esmalte) (material; 17/11/2025) | 1 | 15 |
| mo018 | h | Oficial 1ª cerrajero. | 0.226 | 22.73 |
| mo059 | h | Ayudante cerrajero. | 0.226 | 21.61 |
| mo038 | h | Oficial 1ª pintor. | 0.5 | 22.45 |
| mo076 | h | Ayudante pintor. | 0.5 | 21.56 |
| %0200 | % | Medios auxiliares | 2 % |  |

*SC00001*
Pasamanos recto metálico, formado por tubo hueco de acero galvanizado, de 50 mm de diámetro, con soportes metálicos fijados al paramento mediante anclaje mecánico con tacos de nylon y tornillos de acero inoxidable AISI 316. Incluso replanteo de los soportes, fijación de los soportes al paramento y fijación del pasamanos a los soportes. Elaborado en taller y montado en obra. Totalmente terminado y listo para pintar.

*SC00002*
Montaje: CTE. DB-SUA Seguridad de utilización y accesibilidad.

*SC00003*
Longitud medida a ejes, según documentación gráfica de Proyecto.

*SC00004*
Se comprobará que la superficie del paramento soporte está terminada y revestida.

*SC00007*
Replanteo de los soportes. Fijación de los soportes al paramento. Fijación del pasamanos a los soportes.

*SC00008*
La fijación será adecuada. Tendrá buen aspecto.

*SC00011*
Se protegerá contra golpes o cargas debidas al acarreo de materiales o a las actividades de la obra.

*SC00012*
Se medirá, a ejes, la longitud realmente ejecutada según especificaciones de Proyecto.

| Medición | Uds. | Largo | Parcial |
|---|---|---|---|
| REHABILITACIÓN DE EDIFICIO ORIGINAL |  |  |  |
| PA01 |  |  |  |
| PLANTA BAJA - PLANTA PRIMERA | 1 | 1.65 | 1.650 |
|  | 1 | 1.2 | 1.200 |
|  | 1 | 1.3 | 1.300 |
|  | 1 | 0.7 | 0.700 |
|  | 1 | 1.2 | 1.200 |
|  | 1 | 1.2 | 1.200 |
|  | 1 | 3.4 | 3.400 |
| PLANTA PRIMERA - PLANTA SEGUNDA | 2 | 3.4 | 6.800 |
|  | 4 | 1.2 | 4.800 |
|  | 1 | 1.35 | 1.350 |
| Total |  |  | 23.6 |

### FE Fábrica no estructural
Importe: 8452.84

**FFQ010** m² Hoja de partición interior, de fábrica de ladrillo cerámico para
12.8 m² × 29.44 = 376.83
Hoja de partición interior, de 6 cm de espesor, de fábrica de ladrillo cerámico hueco (borgoña), para revestir, 24x11,5x6 cm, con juntas horizontales y verticales de 10 mm de espesor, recibida con mortero de cemento industrial, color gris, M-5, suministrado en sacos, con banda flexible de espuma de polietileno reticulado de celdas cerradas, de 10 mm de espesor y 110 mm de anchura, fijada a los forjados y a los encuentros con otros elementos verticales con pasta de yeso.
Incluye: Replanteo y trazado en el forjado de los tabiques a realizar. Marcado en los pilares de los niveles de referencia general de planta y de nivel de pavimento. Colocación de las bandas elásticas en la base y en los laterales. Colocación y aplomado de miras de referencia. Colocación, aplomado y nivelación de cercos y precercos de puertas y armarios. Tendido de hilos entre miras. Colocación de las piezas por hiladas a nivel. Colocación de las bandas elásticas en el encuentro de la fábrica con el forjado superior. Recibido a la obra de cercos y precercos. Encuentros de la fábrica con fachadas, pilares y tabiques. Encuentro de la fábrica con el forjado superior. Limpieza del paramento.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt04lac010b | Ud | Ladrillo cerámico hueco (borgoña), para revestir, 24x11,5x6 cm, (material; 18/11/2025) | 34 | 0.23 | 7.82 |
| mt08aaa010a | m³ | Agua. | 0.004 | 1.53 | 0.01 |
| mt09mif010ca | t | Mortero industrial para albañilería, de cemento, color gris, cat (material) | 0.014 | 54.93 | 0.77 |
| mt09pye010b | m³ | Pasta de yeso de construcción B1, según UNE-EN 13279-1. (material) | 0.008 | 152.54 | 1.22 |
| mt16ptr030b | m | Banda flexible de espuma de polietileno reticulado de celdas cer (material) | 0.4 | 0.6 | 0.24 |
| mo021 | h | Oficial 1ª construcción en trabajos de albañilería. (mano de obra) | 0.529 | 22.45 | 11.88 |
| mo114 | h | Peón ordinario construcción en trabajos de albañilería. (mano de obra) | 0.329 | 21.03 | 6.92 |
| %0200 | % | Medios auxiliares | 2 % | 28.86 | 0.58 |
| op00amo010 |  | Amoladora o radial. | 0 | 0 | 0.00 |
|  |  | Total |  |  | 29.44 |

| Medición | Uds. | Largo | Alto | Parcial |
|---|---|---|---|---|
| T03.02 |  |  |  |  |
| OBRA NUEVA (PABELLÓN) |  |  |  |  |
| PLANTA BAJA |  |  |  |  |
| Hoja interior fachada | 1 | 6.4 | 2 | 12.800 |
| Total |  |  |  | 12.8 |

**FEF010b** m² Muro de carga de fábrica de ladrillo cerámico.
69.465 m² × 40.18 = 2791.10
Muro de carga de 11,5 cm de espesor de fábrica de ladrillo cerámico perforado (panal), para revestir, 24x11,5x9 cm, resistencia a compresión 5 N/mm², con juntas horizontales y verticales de 10 mm de espesor, recibida con mortero de cemento industrial, color gris, M-7,5, suministrado en sacos.
Criterio de valoración económica: El precio no incluye los zunchos horizontales ni la formación de los dinteles de los huecos del paramento.
Incluye: Limpieza y preparación de la superficie soporte. Replanteo, planta a planta. Colocación y aplomado de miras de referencia. Tendido de hilos entre miras. Colocación de plomos fijos en las aristas. Colocación de las piezas por hiladas a nivel.
Criterio de medición de proyecto: Superficie medida según documentación gráfica de Proyecto, sin duplicar esquinas ni encuentros, deduciendo los huecos de superficie mayor de 2 m².
Criterio de medición de obra: Se medirá la superficie realmente ejecutada según especificaciones de Proyecto, sin duplicar esquinas ni encuentros, deduciendo los huecos de superficie mayor de 2 m².

| Código | Ud | Descripción | Rendimiento | Precio | Importe |
|---|---|---|---|---|---|
| mt04lpv010b | Ud | Ladrillo cerámico perforado (panal), para revestir, 24x11,5x9 cm, para uso en fábrica protegida (pieza P), categoría I, resistencia a compresión 5 N/mm², densidad 780 kg/m³, según UNE-EN 771-1. (material) | 42 | 0.37 | 15.54 |
| mt08aaa010a | m³ | Agua. | 0.006 | 1.53 | 0.01 |
| mt09mif010da | t | Mortero industrial para albañilería, de cemento, color gris, categoría M-7,5 (resistencia a compresión 7,5 N/mm²), suministrado en sacos, según UNE-EN 998-2. (material) | 0.034 | 56.97 | 1.94 |
| mo021 | h | Oficial 1ª construcción en trabajos de albañilería. | 0.46 | 22.45 | 10.33 |
| mo114 | h | Peón ordinario construcción en trabajos de albañilería. | 0.55 | 21.03 | 11.57 |
| %0200 | % | Medios auxiliares | 2 % | 39.39 | 0.79 |
|  |  | Total |  |  | 40.18 |

| Medición | Uds. | Largo | Alto | Parcial |
|---|---|---|---|---|
| T03.01 |  |  |  |  |
| REHABILITACIÓN DE EDIFICIO ORIGINAL |  |  |  |  |
| PLANTA BAJA |  |  |  |  |
| Nucleo de comunicaciones |  |  |  |  |
| Cierre de huecos de puertas | 1 | 1.05 | 2.25 | 2.363 |
|  | 1 | 0.95 | 2.25 | 2.138 |
| Conformación patinillo instalaciones | 2 | 1.55 | 3.25 | 10.075 |
|  | 1 | 0.4 | 3.25 | 1.300 |
| PLANTA PRIMERA |  |  |  |  |
| Nucleo de comunicaciones |  |  |  |  |
| Cierre huecos de puertas | 1 | 0.75 | 2.25 | 1.688 |
| Conformación patinillo instalaciones | 2 | 1.9 | 4.6 | 17.480 |
|  | 1 | 0.4 | 4.6 | 1.840 |
| PLANTA SEGUNDA |  |  |  |  |
| Nucleo de comunicaciones |  |  |  |  |
| Cierre huecos de puertas | 1 | 1.15 | 2.25 | 2.588 |
|  | 2 | 0.9 | 2.25 | 4.050 |
|  | 1 | 0.1 | 2.25 | 0.225 |
| Conformación patinillo instalaciones | 1 | 1.85 | 3.5 | 6.475 |
|  | 1 | 0.4 | 3.5 | 1.400 |
| Despacho | 1 | 1.05 | 2.25 | 2.363 |
| CUBIERTA |  |  |  |  |
|  | 2 | 3.35 | 0.4 | 2.680 |
| OBRA NUEVA (PABELLÓN) |  |  |  |  |
| PLANTA BAJA |  |  |  |  |
| Hoja exterior fachada | 1 | 6.4 | 2 | 12.800 |
| Total |  |  |  | 69.465 |

**FFQ010b** Ud Plinto de instalaciones ejecutado con fábrica de ladrillo, reves (21/11/2025)
1 Ud × 3163.31 = 3163.31
Plinto de instalaciones ejecutado in situ, de dimensiones aproximadas 1,68 × 1,56 × 0,80 m, formado por:
Cuerpo del plinto
Solera de hormigón de 15 cm para apoyo de los muros de fábrica de ladrillo.
Fábrica de ladrillo cerámico semimacizo, aparejo a medio pie, recibida con mortero de cemento M-5.
Losa de hormigáon de 10 cm de espesor sobre muros de fábrica de ladrillo.
Enfoscado interior y exterior con mortero de cemento M-5, acabado fratasado.
Pintura plástica interior, color blanco, para protección y acabado.
Revestimiento exterior
Chapa de acero laminado S275JR, espesor 5 mm, fijada mecánicamente al plinto mediante anclajes metálicos tipo tirafondos + tacos químicos o anclajes metálicos expansivos, según soporte.
Protección anticorrosiva del acero:
1 mano de imprimación epoxi anticorrosiva (mín. 60 µm).
2 manos de pintura de poliuretano alifático de alta durabilidad, color blanco, espesor total mín. 120 µm.
Acabado apto para intemperie, resistencia UV e incompatibilidades ambientales.
Puertas metálicas de acceso a compañías suministradoras
2 puertas abatibles metálicas de dimensiones aproximadas:
– Puerta frontal: 0,49 × 1,27 m
– Puerta lateral: 0,99 × 1,27 m
Fabricadas con:
Marco y hoja en chapa de acero galvanizado 2 mm, rigidizada con omegas.
Bisagras reforzadas soldadas.
Cerradura homologada / normalizada según requisitos de empresas suministradoras.
Protección anticorrosiva idéntica al revestimiento exterior (imprimación + poliuretano).
Otros elementos
Ajuste a obra, mecanizado para paso de instalaciones, sellado perimetral con silicona neutra o poliuretano.
Tornillería y herrajes en acero inox A2/A4 para intemperie.
Replanteo y nivelación sobre solera de hormigón ejecutada previamente. Incluida en el precio
Criterio de valoración económica: Materiales: ladrillo, mortero, imprimaciones, pintura, chapa 5 mm, herrajes, puertas metálicas. Mano de obra completa: fábrica, enfoscados, montaje del acero, soldaduras, pintura, ajuste final. Medios auxiliares: pequeña maquinaria, herramientas eléctricas, andamios puntuales. Transporte y gestión de residuos.
Incluye: Replanteo, ejecución de solera, nivelación del plinto. Fábrica completa + losa de hormigón de 10 cm + enfoscado + pintura interior. Corte, suministro y montaje de chapa exterior 5 mm. Sistema completo anticorrosión. Fabricación e instalación de las dos puertas metálicas. Cerradura homologada. Remates, sellados y limpieza final.
Criterio de medición de proyecto: Unidad medida según documentación gráfica de Proyecto.
Criterio de medición de obra: Se medirá la unidad realmente ejecutada según especificaciones de la documentación grafica de Proyecto.

| Código | Ud | Descripción | Rendimiento | Precio | Importe |
|---|---|---|---|---|---|
| ANS010e | m² | Solera de hormigón. (material) | 1.35 | 29.46 | 39.77 |
| FEF010bb | m² | Muro de carga de fábrica de ladrillo cerámico. (21/11/2025) | 5.5 | 40.18 | 220.99 |
| RPE010bb | m² | Enfoscado de cemento sobre paramento exterior. (21/11/2025) | 11 | 24.55 | 270.05 |
| RFP010b | m² | Pintura plástica sobre paramento exterior. | 5.5 | 11.64 | 64.02 |
| EHL010b | m² | Losa maciza. | 1.35 | 105.46 | 142.37 |
| E15I060b | u | PUERTA DE REGISTRO CHAPA ACERO GALVANIZADO 100x127 cm (18/11/2025) | 1 | 758.91 | 758.91 |
| E15I060c | u | PUERTA DE REGISTRO CHAPA ACERO GALVANIZADO 50x127 cm (18/11/2025) | 1 | 559.53 | 559.53 |
| P13TC180b | kg | Chapa acero e=5 mm (material; 21/11/2025) | 180 | 2.2 | 396.00 |
| P13TC180bb | m2 | imprimación epoxi + poliuretano alifático (material; 21/11/2025) | 7.25 | 32 | 232.00 |
| O01OB130 | h | Oficial 1º cerrajero (mano de obra; 21/11/2025) | 5 | 23 | 115.00 |
| O01OB140 | h | Ayudante cerrajero (mano de obra; 21/11/2025) | 5 | 21.56 | 107.80 |
| mo021 | h | Oficial 1ª construcción en trabajos de albañilería. | 0.529 | 22.45 | 11.88 |
| mo114 | h | Peón ordinario construcción en trabajos de albañilería. | 0.329 | 21.03 | 6.92 |
| mo038 | h | Oficial 1ª pintor. | 4 | 22.45 | 89.80 |
| mo076 | h | Ayudante pintor. | 4 | 21.56 | 86.24 |
| %0200 | % | Medios auxiliares | 2 % | 3101.28 | 62.03 |
| op00amo010 |  | Amoladora o radial. | 0 | 0 | 0.00 |
|  |  | Total |  |  | 3163.31 |

| Medición | Uds. | Parcial |
|---|---|---|
| OBRA NUEVA (PABELLÓN) |  |  |
|  | 1 | 1.000 |
| Total |  | 1 |

**E07LR030b** ud Reparación de jambas y dinteles de huecos de fachada y huecos in (23/11/2025)
13 ud × 163.2 = 2121.60
Reparación de jambas y dinteles de huecos de fachada y huecos interiores con enfoscado de relleno y regularización para reparación de muros de carga de ladrillo con mortero cementoso con un espesor medio de 20 mm aplicado en una capa, previa limpieza del soporte eliminando irregularidades y polvo y lavado con agua a presión con saturación de superficie. I/p.p. de medios auxiliares, medición de superficie realmente ejecutada. Producto con marcado CE y DdP (Declaración de prestaciones) según Reglamento (UE) 305/2011.

| Código | Ud | Descripción | Rendimiento | Precio | Importe |
|---|---|---|---|---|---|
| RPE010b | m² | Enfoscado de cemento sobre paramento exterior. | 4.5 | 31.76 | 142.92 |
| mt04lac010b | Ud | Ladrillo cerámico hueco (borgoña), para revestir, 24x11,5x6 cm, | 10 | 0.23 | 2.30 |
| mo021 | h | Oficial 1ª construcción en trabajos de albañilería. | 0.35 | 22.45 | 7.86 |
| mo114 | h | Peón ordinario construcción en trabajos de albañilería. | 0.329 | 21.03 | 6.92 |
| %0200 | % | Medios auxiliares | 2 % | 160.00 | 3.20 |
|  |  | Total |  |  | 163.2 |

| Medición | Uds. | Parcial |
|---|---|---|
| REHABILITACIÓN DE EDIFICIO ORIGINAL |  |  |
| PLANTA BAJA |  |  |
| VE05 | 1 | 1.000 |
| VE04 | 1 | 1.000 |
| VE03 | 1 | 1.000 |
| CE02 | 1 | 1.000 |
| CE01 | 2 | 2.000 |
| PI03 | 2 | 2.000 |
| PLANTA PRIMERA |  |  |
| VE07 | 1 | 1.000 |
| VE08 | 1 | 1.000 |
| VE09 | 1 | 1.000 |
| PLANTA SEGUNDA |  |  |
| VE19 | 1 | 1.000 |
| PI10 | 1 | 1.000 |
| Total |  | 13 |

### FB Tabiquería de entramado autoportante
Importe: 5462.16

**FBY150e** m² Tabique de placas de yeso laminado. Sistema "PLADUR". Sistema 14
11.96 m² × 63.7 = 761.85
Tabique múltiple sistema 140 (90-45) MW "PLADUR" (4 estándar), de 140 mm de espesor total, con nivel de calidad del acabado Q2, formado por una estructura simple de perfiles de chapa de acero galvanizado de 90 mm de anchura, a base de montantes (elementos verticales) separados 600 mm entre sí, con disposición normal "N" y canales (elementos horizontales), a la que se atornillan cuatro placas en total (dos placas tipo estándar en cada cara, de 12,5 mm de espesor cada placa); aislamiento acústico mediante panel semirrígido de lana mineral, espesor 85 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020b | m | Banda estanca autoadhesiva de espuma de poliuretano de celdas ce (material) | 3.44 | 0.34 | 1.17 |
| mt12pfp010ff | m | Canal C 90/47 XL "PLADUR", de 90 mm de anchura, de acero galvanizado Z2 (Z275), según UNE-EN 14195. (material) | 0.95 | 2.2 | 2.09 |
| mt12pfp020ee | m | Montante M 90/45 XL "PLADUR", de 90 mm de anchura, de acero galvanizado Z1 (Z140), según UNE-EN 14195. (material) | 2.33 | 2.13 | 4.96 |
| mt16lra060g | m² | Panel semirrígido de lana mineral, espesor 85 mm, según UNE-EN 13162, Euroclase A1 de reacción al fuego según UNE-EN 13501-1 y factor de resistencia a la difusión del vapor de agua 1. (material) | 1.05 | 10.42 | 10.94 |
| mt12psp010aaa | m² | Placa de yeso laminado A / UNE-EN 520 - 1200 / 3200 / 12,5 / con los bordes longitudinales afinados, estándar N "PLADUR", Euroclase A2-s1, d0 de reacción al fuego, según UNE-EN 13501-1. (material) | 4.2 | 5.76 | 24.19 |
| mt12ptp010ag | Ud | Tornillo autorroscante de acero revestido con fosfatos, PM 3,5x2 (material) | 15 | 0.01 | 0.15 |
| mt12ptp010af | Ud | Tornillo autorroscante de acero revestido con fosfatos, PM 3,5x3 (material) | 30 | 0.02 | 0.60 |
| mt12ptp010ch | Ud | Tornillo autoperforante de acero cincado, MM 3,5x9,5 "PLADUR", de cabeza redonda y punta de broca; para la unión de perfiles metálicos de hasta 2,25 mm de espesor. (material) | 3 | 0.02 | 0.06 |
| mt12pep010pa | kg | Pasta de secado en polvo JN "PLADUR", 3A, color blanco, Euroclas (material) | 1.292 | 1.4 | 1.81 |
| mt12pip010aa | m | Cinta microperforada de papel "PLADUR", de 51 mm de anchura y 0, (material) | 6.3 | 0.06 | 0.38 |
| mt12pip010ea | m | Cinta microperforada de papel con refuerzo metálico "PLADUR", de (material) | 0.3 | 0.57 | 0.17 |
| mo053 | h | Oficial 1ª montador de prefabricados interiores. (mano de obra) | 0.357 | 23.06 | 8.23 |
| mo100 | h | Ayudante montador de prefabricados interiores. (mano de obra) | 0.357 | 21.56 | 7.70 |
| %0200 | % | Medios auxiliares | 2 % | 62.45 | 1.25 |
|  |  | Total |  |  | 63.7 |

| Medición | Uds. | Largo | Alto | Parcial |
|---|---|---|---|---|
| T01.01 |  |  |  |  |
| REHABILITACIÓN DE EDIFICIO ORIGINAL |  |  |  |  |
| PLANTA PRIMERA |  |  |  |  |
| Hall | 2 | 1.3 | 4.6 | 11.960 |
| Total |  |  |  | 11.96 |

**FBY150f** m² Tabique de placas de yeso laminado. Sistema "PLADUR". sistema 13
47.87 m² × 61.9 = 2963.15
Tabique múltiple sistema 130 (90-45) MW "PLADUR" (1 estándar + 1 estándar + 1 con baja absorción superficial de agua), de 130 mm de espesor total, con nivel de calidad del acabado Q2, formado por una estructura simple de perfiles de chapa de acero galvanizado de 90 mm de anchura, a base de montantes (elementos verticales) separados 600 mm entre sí, con disposición normal "N" y canales (elementos horizontales), a la que se atornillan tres placas en total (una placa tipo estándar y una placa tipo estándar en una cara y una placa tipo con baja absorción superficial de agua en la otra cara, todas de 12,5 mm de espesor); aislamiento acústico mediante panel semirrígido de lana mineral, espesor 85 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020b | m | Banda estanca autoadhesiva de espuma de poliuretano de celdas ce | 3.44 | 0.34 | 1.17 |
| mt12pfp010ff | m | Canal C 90/47 XL "PLADUR", de 90 mm de anchura, de acero galvani | 0.95 | 2.2 | 2.09 |
| mt12pfp020ee | m | Montante M 90/45 XL "PLADUR", de 90 mm de anchura, de acero galv | 2.33 | 2.13 | 4.96 |
| mt16lra060g | m² | Panel semirrígido de lana mineral, espesor 85 mm, según UNE-EN 1 | 1.05 | 10.42 | 10.94 |
| mt12psp010aaa | m² | Placa de yeso laminado A / UNE-EN 520 - 1200 / 3200 / 12,5 / con | 2.1 | 5.76 | 12.10 |
| mt12psp010bjc | m² | Placa de yeso laminado H1 / UNE-EN 520 - 1200 / 3000 / 12,5 / con los bordes longitudinales afinados, con baja absorción superficial de agua H1 "PLADUR", Euroclase A2-s1, d0 de reacción al fuego, según UNE-EN 13501-1. (material) | 1.05 | 9.84 | 10.33 |
| mt12ptp010ag | Ud | Tornillo autorroscante de acero revestido con fosfatos, PM 3,5x2 | 15 | 0.01 | 0.15 |
| mt12ptp010af | Ud | Tornillo autorroscante de acero revestido con fosfatos, PM 3,5x3 | 30 | 0.02 | 0.60 |
| mt12ptp010ch | Ud | Tornillo autoperforante de acero cincado, MM 3,5x9,5 "PLADUR", d | 3 | 0.02 | 0.06 |
| mt12pep010pa | kg | Pasta de secado en polvo JN "PLADUR", 3A, color blanco, Euroclas | 1.292 | 1.4 | 1.81 |
| mt12pip010aa | m | Cinta microperforada de papel "PLADUR", de 51 mm de anchura y 0, | 6.3 | 0.06 | 0.38 |
| mt12pip010ea | m | Cinta microperforada de papel con refuerzo metálico "PLADUR", de | 0.3 | 0.57 | 0.17 |
| mo053 | h | Oficial 1ª montador de prefabricados interiores. | 0.357 | 23.06 | 8.23 |
| mo100 | h | Ayudante montador de prefabricados interiores. | 0.357 | 21.56 | 7.70 |
| %0200 | % | Medios auxiliares | 2 % | 60.69 | 1.21 |
|  |  | Total |  |  | 61.9 |

| Medición | Uds. | Largo | Alto | Parcial |
|---|---|---|---|---|
| T01.02 |  |  |  |  |
| REHABILITACIÓN DE EDIFICIO ORIGINAL |  |  |  |  |
| PLANTA PRIMERA |  |  |  |  |
| Aseo | 2 | 2.3 | 4.6 | 21.160 |
|  | 1 | 2.5 | 4.6 | 11.500 |
|  | 1 | 0.35 | 4.6 | 1.610 |
| PLANTA SEGUNDA |  |  |  |  |
| Aseo | 1 | 3.4 | 4 | 13.600 |
| Total |  |  |  | 47.87 |

**FBY150** m² Tabique de placas de yeso laminado. Sistema "PLADUR". Sistema 11
8.8 m² × 57.96 = 510.05
Tabique múltiple sistema 115 (90-45) MW "PLADUR" (1 con baja absorción superficial de agua + 1 con baja absorción superficial de agua), de 115 mm de espesor total, con nivel de calidad del acabado Q2, formado por una estructura simple de perfiles de chapa de acero galvanizado de 90 mm de anchura, a base de montantes (elementos verticales) separados 600 mm entre sí, con disposición normal "N" y canales (elementos horizontales), a la que se atornillan cuatro placas en total (una placa tipo con baja absorción superficial de agua en una cara y una placa tipo con baja absorción superficial de agua en la otra cara, todas de 12,5 mm de espesor); aislamiento acústico mediante panel semirrígido de lana mineral, espesor 85 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020b | m | Banda estanca autoadhesiva de espuma de poliuretano de celdas ce | 3.44 | 0.34 | 1.17 |
| mt12pfp010ff | m | Canal C 90/47 XL "PLADUR", de 90 mm de anchura, de acero galvani | 0.95 | 2.2 | 2.09 |
| mt12pfp020ee | m | Montante M 90/45 XL "PLADUR", de 90 mm de anchura, de acero galv | 2.33 | 2.13 | 4.96 |
| mt16lra060g | m² | Panel semirrígido de lana mineral, espesor 85 mm, según UNE-EN 1 | 1.05 | 10.42 | 10.94 |
| mt12psp010bjc | m² | Placa de yeso laminado H1 / UNE-EN 520 - 1200 / 3000 / 12,5 / co | 2.1 | 9.84 | 20.66 |
| mt12ptp010ag | Ud | Tornillo autorroscante de acero revestido con fosfatos, PM 3,5x2 | 15 | 0.01 | 0.15 |
| mt12ptp010af | Ud | Tornillo autorroscante de acero revestido con fosfatos, PM 3,5x3 | 30 | 0.02 | 0.60 |
| mt12ptp010ch | Ud | Tornillo autoperforante de acero cincado, MM 3,5x9,5 "PLADUR", d | 3 | 0.02 | 0.06 |
| mt12pep010pa | kg | Pasta de secado en polvo JN "PLADUR", 3A, color blanco, Euroclas | 1.292 | 1.4 | 1.81 |
| mt12pip010aa | m | Cinta microperforada de papel "PLADUR", de 51 mm de anchura y 0, | 6.3 | 0.06 | 0.38 |
| mt12pip010ea | m | Cinta microperforada de papel con refuerzo metálico "PLADUR", de | 0.3 | 0.57 | 0.17 |
| mo053 | h | Oficial 1ª montador de prefabricados interiores. | 0.31 | 23.06 | 7.15 |
| mo100 | h | Ayudante montador de prefabricados interiores. | 0.31 | 21.56 | 6.68 |
| %0200 | % | Medios auxiliares | 2 % | 56.82 | 1.14 |
|  |  | Total |  |  | 57.96 |

| Medición | Uds. | Largo | Alto | Parcial |
|---|---|---|---|---|
| T01.03 |  |  |  |  |
| REHABILITACIÓN DE EDIFICIO ORIGINAL |  |  |  |  |
| PLANTA SEGUNDA |  |  |  |  |
| Aseo | 1 | 2.2 | 4 | 8.800 |
| Total |  |  |  | 8.8 |

**FBY150b** m² Tabique de placas de yeso laminado. Sistema "PLADUR". Sistema 12
11.853 m² × 60.02 = 711.42
Tabique múltiple sistema 120 (70-45) MW "PLADUR" (4 estándar), de 120 mm de espesor total, con nivel de calidad del acabado Q2, formado por una estructura simple de perfiles de chapa de acero galvanizado de 70 mm de anchura, a base de montantes (elementos verticales) separados 600 mm entre sí, con disposición normal "N" y canales (elementos horizontales), a la que se atornillan cuatro placas en total (dos placas tipo estándar en cada cara, de 12,5 mm de espesor cada placa); aislamiento acústico mediante panel semirrígido de lana mineral, espesor 65 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020a | m | Banda estanca autoadhesiva de espuma de poliuretano de celdas cerradas "PLADUR", de 3 mm de espesor y 70 mm de anchura, resistencia térmica 0,10 m²K/W, conductividad térmica 0,034 W/(mK). (material) | 1.72 | 0.49 | 0.84 |
| mt12pfp010fd | m | Canal C 70/47 XL "PLADUR", de 70 mm de anchura, de acero galvanizado Z2 (Z275), según UNE-EN 14195. (material) | 0.95 | 2.03 | 1.93 |
| mt12pfp020ed | m | Montante M 70/45 XL "PLADUR", de 70 mm de anchura, de acero galvanizado Z1 (Z140), según UNE-EN 14195. (material) | 2.33 | 1.9 | 4.43 |
| mt16lra060c | m² | Panel semirrígido de lana mineral, espesor 65 mm, según UNE-EN 13162, Euroclase A1 de reacción al fuego según UNE-EN 13501-1 y factor de resistencia a la difusión del vapor de agua 1. (material) | 1.05 | 7.95 | 8.35 |
| mt12psp010aaa | m² | Placa de yeso laminado A / UNE-EN 520 - 1200 / 3200 / 12,5 / con | 4.2 | 5.76 | 24.19 |
| mt12ptp010ag | Ud | Tornillo autorroscante de acero revestido con fosfatos, PM 3,5x2 | 15 | 0.01 | 0.15 |
| mt12ptp010af | Ud | Tornillo autorroscante de acero revestido con fosfatos, PM 3,5x3 | 30 | 0.02 | 0.60 |
| mt12ptp010ch | Ud | Tornillo autoperforante de acero cincado, MM 3,5x9,5 "PLADUR", d | 3 | 0.02 | 0.06 |
| mt12pep010pa | kg | Pasta de secado en polvo JN "PLADUR", 3A, color blanco, Euroclas | 1.292 | 1.4 | 1.81 |
| mt12pip010aa | m | Cinta microperforada de papel "PLADUR", de 51 mm de anchura y 0, | 6.3 | 0.06 | 0.38 |
| mt12pip010ea | m | Cinta microperforada de papel con refuerzo metálico "PLADUR", de | 0.3 | 0.57 | 0.17 |
| mo053 | h | Oficial 1ª montador de prefabricados interiores. | 0.357 | 23.06 | 8.23 |
| mo100 | h | Ayudante montador de prefabricados interiores. | 0.357 | 21.56 | 7.70 |
| %0200 | % | Medios auxiliares | 2 % | 58.84 | 1.18 |
|  |  | Total |  |  | 60.02 |

| Medición | Uds. | Largo | Alto | Parcial |
|---|---|---|---|---|
| T02.01 |  |  |  |  |
| REHABILITACIÓN DE EDIFICIO ORIGINAL |  |  |  |  |
| PLANTA BAJA |  |  |  |  |
| Instalaciones_archivo | 1 | 2.55 | 3.3 | 8.415 |
| OBRA NUEVA (PABELLÓN) |  |  |  |  |
| PLANTA BAJA |  |  |  |  |
| Distribuidor | 1 | 1.25 | 2.75 | 3.438 |
| Total |  |  |  | 11.853 |

**FBY150c** m² Tabique de placas de yeso laminado. Sistema "PLADUR". Sistema 10
8.905 m² × 57.91 = 515.69
Tabique múltiple sistema 108 (70-45) MW "PLADUR" (1 estándar + 1 estándar + 1 con baja absorción superficial de agua), de 108 mm de espesor total, con nivel de calidad del acabado Q2, formado por una estructura simple de perfiles de chapa de acero galvanizado de 70 mm de anchura, a base de montantes (elementos verticales) separados 600 mm entre sí, con disposición normal "N" y canales (elementos horizontales), a la que se atornillan tres placas en total (una placa tipo estándar y una placa tipo estándar en una cara y una placa tipo con baja absorción superficial de agua en la otra cara, todas de 12,5 mm de espesor); aislamiento acústico mediante panel semirrígido de lana mineral, espesor 65 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020a | m | Banda estanca autoadhesiva de espuma de poliuretano de celdas ce | 1.72 | 0.49 | 0.84 |
| mt12pfp010fd | m | Canal C 70/47 XL "PLADUR", de 70 mm de anchura, de acero galvani | 0.95 | 2.03 | 1.93 |
| mt12pfp020ed | m | Montante M 70/45 XL "PLADUR", de 70 mm de anchura, de acero galv | 2.33 | 1.9 | 4.43 |
| mt16lra060c | m² | Panel semirrígido de lana mineral, espesor 65 mm, según UNE-EN 1 | 1.05 | 7.95 | 8.35 |
| mt12psp010aaa | m² | Placa de yeso laminado A / UNE-EN 520 - 1200 / 3200 / 12,5 / con | 2.1 | 5.76 | 12.10 |
| mt12psp010bjc | m² | Placa de yeso laminado H1 / UNE-EN 520 - 1200 / 3000 / 12,5 / co | 1.05 | 9.84 | 10.33 |
| mt12ptp010ag | Ud | Tornillo autorroscante de acero revestido con fosfatos, PM 3,5x2 | 15 | 0.01 | 0.15 |
| mt12ptp010af | Ud | Tornillo autorroscante de acero revestido con fosfatos, PM 3,5x3 | 30 | 0.02 | 0.60 |
| mt12ptp010ch | Ud | Tornillo autoperforante de acero cincado, MM 3,5x9,5 "PLADUR", d | 3 | 0.02 | 0.06 |
| mt12pep010pa | kg | Pasta de secado en polvo JN "PLADUR", 3A, color blanco, Euroclas | 1.292 | 1.4 | 1.81 |
| mt12pip010aa | m | Cinta microperforada de papel "PLADUR", de 51 mm de anchura y 0, | 6.3 | 0.06 | 0.38 |
| mt12pip010ea | m | Cinta microperforada de papel con refuerzo metálico "PLADUR", de | 0.3 | 0.57 | 0.17 |
| mo053 | h | Oficial 1ª montador de prefabricados interiores. | 0.35 | 23.06 | 8.07 |
| mo100 | h | Ayudante montador de prefabricados interiores. | 0.35 | 21.56 | 7.55 |
| %0200 | % | Medios auxiliares | 2 % | 56.77 | 1.14 |
|  |  | Total |  |  | 57.91 |

| Medición | Uds. | Largo | Alto | Parcial |
|---|---|---|---|---|
| T02.02 |  |  |  |  |
| OBRA NUEVA (PABELLÓN) |  |  |  |  |
| PLANTA BAJA |  |  |  |  |
| Aseo | 1 | 1.6 | 2.3 | 3.680 |
|  | 1 | 1.9 | 2.75 | 5.225 |
| Total |  |  |  | 8.905 |

## L CARPINTERÍA, CERRAJERÍA, VIDRIOS Y PROTECCIONES SOLARES
Importe: 129385.73

### LC Carpintería
Importe: 62898.97

**LCM015j** Ud Carpintería exterior de madera de cedro lacada en blanco. VE01 (
1 Ud × 702.64 = 702.64
Carpintería exterior de madera de cedro, para fijo de 950x2400 mm, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Realización de pruebas de servicio.
Criterio de medición de proyecto: Número de unidades previstas, según documentación gráfica de Proyecto.
Criterio de medición de obra: Se medirá el número de unidades realmente ejecutadas según especificaciones de Proyecto.

| Código | Ud | Descripción | Rendimiento | Precio |
|---|---|---|---|---|
| mt22aap010r | m | Premarco, pino silvestre, 100x40 mm, con elementos de fijación. (material) | 6.7 | 3.83 |
| mt22gen095jbc | Ud | Tratamiento fungicida/insecticida. Sistema de lacado al agua blanco (imprimación + acabado). Pintura antioxidante + esmalte para rejería (material; 11/11/2025) | 1 | 180 |
| NMC010 | m | Sistema de triple barrera para sellado perimetral de la junta en | 6.7 | 10.01 |
| mo017 | h | Oficial 1ª carpintero. | 2.5 | 22.77 |
| mo058 | h | Ayudante carpintero. | 2.5 | 21.68 |
| %0200 | % | Medios auxiliares | 2 % |  |

| Medición | Uds. | Parcial |
|---|---|---|
| REHABILITACIÓN DE EDIFICIO ORIGINAL |  |  |
| PLANTA BAJA |  |  |
| VE01 | 1 | 1.000 |
| Total |  | 1 |

**LCM015i** Ud Carpintería exterior de madera de cedro lacada en blanco. PE01 (
2 Ud × 1470.82 = 2941.64
Carpintería exterior de madera de cedro, para puerta abisagrada, formada por una hoja abatible, de apertura hacia el interior de 1000x2250 mm, hoja de 90x78 mm de sección y marco de 90x78 mm, moldura recta, junquillos, tapajuntas de madera maciza de 70x15 mm; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627.
Cerradura de seguridad con tres puntos frontales de cierre (10 pestillos), bisagras fabricadas en perfil de acero inoxidable aisi316, perno y esfera de acero inoxidable con rodamientos, burlete de goma y fieltro con cierre automático al suelo, manilla de acero inoxidable AISI 316, cortavientos oculto en la parte inferior de la puerta, herrajes de colgar y de seguridad; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 5.69 | 3.83 |
| mt22gen030jhd | Ud | Puerta de madera de cedro, una hoja oscilobatiente, dimensiones (material; 11/11/2025) | 1 | 1450 |
| NMC010 | m | Sistema de triple barrera para sellado perimetral de la junta en | 5.69 | 10.01 |
| mo017 | h | Oficial 1ª carpintero. | 2.55 | 22.77 |
| mo058 | h | Ayudante carpintero. | 2.55 | 21.68 |
| %0200 | % | Medios auxiliares | 2 % |  |

| Medición | Uds. | Parcial |
|---|---|---|
| REHABILITACIÓN DE EDIFICIO ORIGINAL |  |  |
| PLANTA BAJA |  |  |
| PE01 | 2 | 2.000 |
| Total |  | 2 |

**LCM015jb** Ud Carpintería exterior de madera de cedro lacada en blanco. VE02 ( (11/11/2025)
1 Ud × 698.94 = 698.94
Carpintería exterior de madera de cedro, para fijo de 970x2400 mm, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera.Se ejecutará según la documentación gráfica de proyecto.
Incluye: Colocación del premarco. Colocación de la carpintería sobre el premarco. Realización de pruebas de servicio.
Criterio de medición de proyecto: Número de unidades previstas, según documentación gráfica de Proyecto.
Criterio de medición de obra: Se medirá el número de unidades realmente ejecutadas según especificaciones de Proyecto.

| Código | Ud | Descripción | Rendimiento | Precio |
|---|---|---|---|---|
| mt22aap010r | m | Premarco, pino silvestre, 100x40 mm, con elementos de fijación. | 6.8 | 3.83 |
| mt22gen095jbc | Ud | Tratamiento fungicida/insecticida. Sistema de lacado al agua bla | 1 | 180 |
| NMC010 | m | Sistema de triple barrera para sellado perimetral de la junta en | 6.8 | 10.01 |
| mo017 | h | Oficial 1ª carpintero. | 2.5 | 22.77 |
| mo058 | h | Ayudante carpintero. | 2.5 | 21.68 |
| %0200 | % | Medios auxiliares | 2 % |  |

| Medición | Uds. | Parcial |
|---|---|---|
| REHABILITACIÓN DE EDIFICIO ORIGINAL |  |  |
| PLANTA BAJA |  |  |
| VE02 | 1 | 1.000 |
| Total |  | 1 |

**LCM015** Ud Carpintería exterior de madera de cedro lacada en blanco. VE03 (
1 Ud × 1498.36 = 1498.36
Carpintería exterior de madera de cedro, para fijo de dimensiones totales 2100x2900 mm, formada por un cuerpo rectangular inferior y un arco de medio punto superior con radio 1,05 m, ejecutado mediante piezas macizas segmentadas y ensambladas, marco de 90x78 mm de sección, moldura recta, junquillos y tapajuntas de madera maciza de 70x15 mm, con capacidad para recibir un acristalamiento con un espesor mínimo de 43 mm y máximo de 54 mm; coeficiente de transmisión térmica del marco de la sección tipo Uh,m = 1,74 W/(m²K), con clasificación a la permeabilidad al aire clase 4, según UNE-EN 12207, clasificación a la estanqueidad al agua clase E1200, según UNE-EN 12208 y clasificación a la resistencia a la carga del viento clase 5, según UNE-EN 12210; aacabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana; con premarco y sin persiana.
Criterio de valoración económica: El precio incluye el premarco, la guarnición interior completa para remate con el trasdosado de yeso laminado y el sistema de sellado de triple barrera. Se ejecutará según la documentación gráfica de proyecto.
Incluye: Colocación del premarco. Colocación de la carpintería sobre el premarco. Realización de pruebas de servicio.
Criterio de medición de proyecto: Número de unidades previstas, según documentación gráfica de Proyecto.
Criterio de medición de obra: Se medirá el número de unidades realmente ejecutadas según especificaciones de Proyecto.

| Código | Ud | Descripción | Rendimiento | Precio |
|---|---|---|---|---|
| mt22aap010r | m | Premarco, pino silvestre, 100x40 mm, con elementos de fijación. | 9.35 | 3.83 |
| mt22gen095jbi | Ud | Carpintería exterior de madera de cedro, para fijo de dimensione (material; 19/11/2025) | 1 | 1210 |
| NMC010 | m | Sistema de triple barrera para sellado perimetral de la junta en | 9.35 | 10.01 |
| mo017 | h | Oficial 1ª carpintero. | 3.5 | 22.77 |
| mo058 | h | Ayudante carpintero. | 3.5 | 21.68 |
| %0200 | % | Medios auxiliares | 2 % |  |
| op00cla010 |  | Clavadora neumática. | 0 | 0 |
| op00gra010 |  | Grapadora. | 0 | 0 |
| op00sie010 |  | Sierra de calar. | 0 | 0 |
| op00cep010 |  | Garlopa. | 0 | 0 |
| op00ato010 |  | Atornillador. | 0 | 0 |

| Medición | Uds. | Parcial |
|---|---|---|
| REHABILITACIÓN DE EDIFICIO ORIGINAL |  |  |
| PLANTA BAJA |  |  |
| VE03 | 1 | 1.000 |
| Total |  | 1 |

**LCM015b** Ud Carpintería exterior de madera de cedro lacada en blanco. VE04(2 (19/11/2025)
1 Ud × 1526.01 = 1526.01
Carpintería exterior de madera de cedro, para fijo de dimensiones totales 2150x2900 mm, formada por un cuerpo rectangular inferior y un arco de medio punto superior con radio 1,08 m, ejecutado mediante piezas macizas segmentadas y ensambladas, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana; con premarco y sin persiana.
Criterio de valoración económica: El precio incluye el premarco, la guarnición interior completa para remate con el trasdosado de yeso laminado y el sistema de sellado de triple barrera. Se ejecutará según la documentación gráfica de proyecto.
Incluye: Colocación del premarco. Colocación de la carpintería sobre el premarco. Realización de pruebas de servicio.
Criterio de medición de proyecto: Número de unidades previstas, según documentación gráfica de Proyecto.
Criterio de medición de obra: Se medirá el número de unidades realmente ejecutadas según especificaciones de Proyecto.

| Código | Ud | Descripción | Rendimiento | Precio | Importe |
|---|---|---|---|---|---|
| mt22aap010r | m | Premarco, pino silvestre, 100x40 mm, con elementos de fijación. | 9.43 | 3.83 | 36.12 |
| mt22gen095jbi | Ud | Carpintería exterior de madera de cedro, para fijo de dimensione | 1 | 1210 | 1210.00 |
| NMC010 | m | Sistema de triple barrera para sellado perimetral de la junta en | 9.43 | 10.01 | 94.39 |
| mo017 | h | Oficial 1ª carpintero. | 3.5 | 22.77 | 79.70 |
| mo058 | h | Ayudante carpintero. | 3.5 | 21.68 | 75.88 |
| %0200 | % | Medios auxiliares | 2 % | 1496.09 | 29.92 |
| op00cla010 |  | Clavadora neumática. | 0 | 0 | 0.00 |
| op00gra010 |  | Grapadora. | 0 | 0 | 0.00 |
| op00sie010 |  | Sierra de calar. | 0 | 0 | 0.00 |
| op00cep010 |  | Garlopa. | 0 | 0 | 0.00 |
| op00ato010 |  | Atornillador. | 0 | 0 | 0.00 |
|  |  | Total |  |  | 1526.01 |

| Medición | Uds. | Parcial |
|---|---|---|
| REHABILITACIÓN DE EDIFICIO ORIGINAL |  |  |
| PLANTA BAJA |  |  |
| VE04 | 1 | 1.000 |
| Total |  | 1 |

**LCM015e** Ud Carpintería exterior de madera de cedro lacada en blanco. VE05.1
1 Ud × 900.76 = 900.76
Carpintería exterior de madera de cedro, para ventana de una hoja fija, de dimension total 1160x1760 mm, marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 5.85 | 3.83 |
| mt22gen020jbd | Ud | Carpintería exterior de madera de cedro, para ventana abisagrada (material; 20/11/2025) | 1 | 760 |
| NMC010 | m | Sistema de triple barrera para sellado perimetral de la junta en | 5.85 | 10.01 |
| mo017 | h | Oficial 1ª carpintero. | 2.41 | 22.77 |
| mo058 | h | Ayudante carpintero. | 2.41 | 21.68 |
| %0200 | % | Medios auxiliares | 2 % |  |
| op00cla010 |  | Clavadora neumática. | 0 | 0 |
| op00gra010 |  | Grapadora. | 0 | 0 |
| op00sie010 |  | Sierra de calar. | 0 | 0 |
| op00cep010 |  | Garlopa. | 0 | 0 |
| op00ato010 |  | Atornillador. | 0 | 0 |

| Medición | Uds. | Parcial |
|---|---|---|
| REHABILITACIÓN DE EDIFICIO ORIGINAL |  |  |
| PLANTA BAJA |  |  |
| VE05.1 | 1 | 1.000 |
| Total |  | 1 |

**LCM015eb** Ud Carpintería exterior de madera de cedro lacada en blanco. VE05.2 (22/12/2025)
1 Ud × 845.57 = 845.57
Carpintería exterior de madera de cedro, para ventana de dos hojas fijas, de dimension total 1010x1550 mm, marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 5.12 | 3.83 |
| mt22gen020jbd | Ud | Carpintería exterior de madera de cedro, para ventana abisagrada | 1 | 760 |
| NMC010 | m | Sistema de triple barrera para sellado perimetral de la junta en | 5.12 | 10.01 |
| mo017 | h | Oficial 1ª carpintero. | 2.41 | 22.77 |
| mo058 | h | Ayudante carpintero. | 2.41 | 21.68 |
| %0200 | % | Medios auxiliares | 2 % |  |
| op00cla010 |  | Clavadora neumática. | 0 | 0 |
| op00gra010 |  | Grapadora. | 0 | 0 |
| op00sie010 |  | Sierra de calar. | 0 | 0 |
| op00cep010 |  | Garlopa. | 0 | 0 |
| op00ato010 |  | Atornillador. | 0 | 0 |

| Medición | Uds. | Parcial |
|---|---|---|
| REHABILITACIÓN DE EDIFICIO ORIGINAL |  |  |
| PLANTA BAJA |  |  |
| VE05.2 | 1 | 1.000 |
| Total |  | 1 |

**LCM015h** Ud Carpintería exterior de madera de cedro lacada en blanco. VE06 (
1 Ud × 1078.64 = 1078.64
Carpintería exterior de madera de cedro, para ventana abisagrada, formada por una hoja oscilobatiente y una hoja practicable, de apertura hacia el interior de 1200x1760 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 6.32 | 3.83 |
| mt22gen020jbd | Ud | Carpintería exterior de madera de cedro, para ventana abisagrada | 1 | 760 |
| NMC010 | m | Sistema de triple barrera para sellado perimetral de la junta en | 6.32 | 10.01 |
| mo017 | h | Oficial 1ª carpintero. | 2.7 | 22.77 |
| mo058 | h | Ayudante carpintero. | 2.7 | 21.68 |
| %0200 | % | Medios auxiliares | 2 % |  |

| Medición | Uds. | Parcial |
|---|---|---|
| REHABILITACIÓN DE EDIFICIO ORIGINAL |  |  |
| PLANTA BAJA |  |  |
| VE06 | 1 | 1.000 |
| Total |  | 1 |

**LZC010b** m² Restauración y reparación y posterior montaje de puerta de mader (20/11/2025)
2 m² × 1025.17 = 2050.34
Recuperación integral de puerta exterior de madera existente, de dos hojas, dimensiones totales aproximadas 1,48 × 3,30 m, con parte superior curva y rejería decorativa original en ambas hojas y en el montante superior fijo, así como reparación de los elementos de cerrajería y cristaleria, con un grado de deterioro medio, mediante la corrección de descuadres y sustitución de herrajes deteriorados.
Los trabajos incluyen: Desmontaje cuidadoso de las dos hojas y de la rejería existente, con transporte al taller especializado. Identificación y numeración de piezas para permitir su posterior reposición exacta.
Restauración de la madera existente mediante: Eliminación de capas antiguas de pintura mediante decapado químico y/o térmico. Lijado en varias pasadas para regularizar superficie. Reparación de fendas, golpes y deterioros mediante masillas específicas para madera. Sustitución puntual de piezas dañadas manteniendo la sección original de los perfiles. Reajuste de ensambladuras y refuerzo estructural si fuese necesario.
Tratamiento protector: Imprimación fungicida e insecticida de poro abierto. Lacado al agua en color blanco, acabado satinado, con dos manos de aplicación profesional.
Restauración de rejería existente: Eliminación de óxidos por medios mecánicos. Pasivación y aplicación de pintura antioxidante. Mano de acabado en esmalte al horno color blanco (o sistema de pintura equivalente).
Recolocación en obra: Montaje sobre premarco existente o nuevo (si corresponde). Reposición de herrajes reaprovechados y sustitución de los que no estén en buen estado (bisagras, picaportes, cerraduras). Instalación mediante la aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio comprende la restauración completa en taller, la recuperación y tratamiento de la madera y rejería, el lacado final, los materiales auxiliares, su transporte, la mano de obra especializada, y la colocación final en obra con el sistema de sellado de triple barrera y guarniciones interiores.
Incluye: Desmontaje y traslado al taller. Decapado, lijado y restauración de la madera. Tratamientos protectores y lacado. Restauración completa de la rejería con imprimación antioxidante y esmalte. Renovación de herrajes en mal estado. Colocación en obra, regulación y remates. Guarniciones interiores lacadas. Sistema de sellado perimetral de triple barrera. Limpieza final del elemento..
Criterio de medición de proyecto: Superficie medida según documentación gráfica de Proyecto, incluyendo los precercos.
Criterio de medición de obra: Se medirá la superficie realmente ejecutada según especificaciones de Proyecto.

| Código | Ud | Descripción | Rendimiento | Precio | Importe |
|---|---|---|---|---|---|
| mt22aap010r | m | Premarco, pino silvestre, 100x40 mm, con elementos de fijación. | 9.7 | 3.83 | 37.15 |
| mt22gen095jbc | Ud | Tratamiento fungicida/insecticida. Sistema de lacado al agua bla | 1 | 180 | 180.00 |
| NMC010 | m | Sistema de triple barrera para sellado perimetral de la junta en | 9.7 | 10.01 | 97.10 |
| O01OB150 | h | Oficial 1ª carpintero (mano de obra; 11/11/2025) | 10 | 23 | 230.00 |
| O01OB160 | h | Ayudante carpintero (mano de obra; 11/11/2025) | 6 | 21.56 | 129.36 |
| mo018 | h | Oficial 1ª cerrajero. | 3 | 22.73 | 68.19 |
| mo059 | h | Ayudante cerrajero. | 2 | 21.61 | 43.22 |
| mo038 | h | Oficial 1ª pintor. | 5 | 22.45 | 112.25 |
| mo076 | h | Ayudante pintor. | 5 | 21.56 | 107.80 |
| %0200 | % | Medios auxiliares | 2 % | 1005.07 | 20.10 |
|  |  | Total |  |  | 1025.17 |

| Medición | Uds. | Parcial |
|---|---|---|
| REHABILITACIÓN DE EDIFICIO ORIGINAL |  |  |
| PLANTA PRIMERA |  |  |
| PE02 | 2 | 2.000 |
| Total |  | 2 |

**LCM015k** Ud Carpintería exterior de madera de cedro lacada en blanco. VE07 (
3 Ud × 1487.53 = 4462.59
Carpintería exterior de madera de cedro, para ventana abisagrada, formada por una hoja oscilobatiente, una hoja practicable y fijo superior con geometria superior en arco, de apertura hacia el interior de dimensiones totales 1310x2330 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931;; herraje perimetral de cierre y seguridad con nivel de seguridad WK1, según UNE-EN 1627, apertura mediante falleba de palanca, manilla en colores estándar y apertura de microventilación; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 7.43 | 3.83 |
| mt22gen028jhp | Ud | Carpintería exterior de madera de cedro, para ventana abisagrada (material; 19/11/2025) | 1 | 1130 |
| NMC010 | m | Sistema de triple barrera para sellado perimetral de la junta en | 7.43 | 10.01 |
| mo017 | h | Oficial 1ª carpintero. | 3.049 | 22.77 |
| mo058 | h | Ayudante carpintero. | 3.049 | 21.68 |
| %0200 | % | Medios auxiliares | 2 % |  |
| op00cla010 |  | Clavadora neumática. | 0 | 0 |
| op00gra010 |  | Grapadora. | 0 | 0 |
| op00sie010 |  | Sierra de calar. | 0 | 0 |
| op00cep010 |  | Garlopa. | 0 | 0 |
| op00ato010 |  | Atornillador. | 0 | 0 |

| Medición | Uds. | Parcial |
|---|---|---|
| REHABILITACIÓN DE EDIFICIO ORIGINAL |  |  |
| PLANTA PRIMERA |  |  |
| VE07 | 3 | 3.000 |
| Total |  | 3 |

**LCM015kb** Ud Carpintería exterior de madera de cedro lacada en blanco. VE08 ( (19/11/2025)
1 Ud × 980.33 = 980.33
Carpintería exterior de madera de cedro, para ventana abisagrada, formada por una hoja oscilobatiente y una hoja practicable, de apertura hacia el interior de 1040x1370 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 5.1 | 3.83 |
| mt22gen028jhp | Ud | Carpintería exterior de madera de cedro, para ventana abisagrada | 1 | 1130 |
| NMC010 | m | Sistema de triple barrera para sellado perimetral de la junta en | 5.1 | 10.01 |
| mo017 | h | Oficial 1ª carpintero. | 3.049 | 22.77 |
| mo058 | h | Ayudante carpintero. | 3.049 | 21.68 |
| %0200 | % | Medios auxiliares | 2 % |  |
| op00cla010 |  | Clavadora neumática. | 0 | 0 |
| op00gra010 |  | Grapadora. | 0 | 0 |
| op00sie010 |  | Sierra de calar. | 0 | 0 |
| op00cep010 |  | Garlopa. | 0 | 0 |
| op00ato010 |  | Atornillador. | 0 | 0 |

| Medición | Uds. | Parcial |
|---|---|---|
| REHABILITACIÓN DE EDIFICIO ORIGINAL |  |  |
| PLANTA PRIMERA |  |  |
| VE8 | 1 | 1.000 |
| Total |  | 1 |

**LCM015kbb** Ud Carpintería exterior de madera de cedro lacada en blanco. VE09 ( (19/11/2025)
1 Ud × 1351.4 = 1351.40
Carpintería exterior de madera de cedro, para ventana abisagrada, formada por una hoja oscilobatiente, una hoja practicable y fijo superior con geometria superior en arco, de apertura hacia el interior de dimensiones totales 1150x2320 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931;; herraje perimetral de cierre y seguridad con nivel de seguridad WK1, según UNE-EN 1627, apertura mediante falleba de palanca, manilla en colores estándar y apertura de microventilación; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 7.18 | 3.83 |
| mt22gen028jhp | Ud | Carpintería exterior de madera de cedro, para ventana abisagrada | 1 | 1130 |
| NMC010 | m | Sistema de triple barrera para sellado perimetral de la junta en | 7.18 | 10.01 |
| mo017 | h | Oficial 1ª carpintero. | 3.049 | 22.77 |
| mo058 | h | Ayudante carpintero. | 3.049 | 21.68 |
| %0200 | % | Medios auxiliares | 2 % |  |
| op00cla010 |  | Clavadora neumática. | 0 | 0 |
| op00gra010 |  | Grapadora. | 0 | 0 |
| op00sie010 |  | Sierra de calar. | 0 | 0 |
| op00cep010 |  | Garlopa. | 0 | 0 |
| op00ato010 |  | Atornillador. | 0 | 0 |

| Medición | Uds. | Parcial |
|---|---|---|
| REHABILITACIÓN DE EDIFICIO ORIGINAL |  |  |
| PLANTA PRIMERA |  |  |
| VE9 | 1 | 1.000 |
| Total |  | 1 |

**LCM015kbbb** Ud Carpintería exterior de madera de cedro lacada en blanco. VE10 ( (19/11/2025)
1 Ud × 1355.79 = 1355.79
Carpintería exterior de madera de cedro, para ventana abisagrada, formada por una hoja oscilobatiente, una hoja practicable y fijo superior con geometria superior en arco, de apertura hacia el interior de dimensiones totales 1130x2330 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931;; herraje perimetral de cierre y seguridad con nivel de seguridad WK1, según UNE-EN 1627, apertura mediante falleba de palanca, manilla en colores estándar y apertura de microventilación; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 7.13 | 3.83 |
| mt22gen028jhp | Ud | Carpintería exterior de madera de cedro, para ventana abisagrada | 1 | 1130 |
| NMC010 | m | Sistema de triple barrera para sellado perimetral de la junta en | 7.13 | 10.01 |
| mo017 | h | Oficial 1ª carpintero. | 3.049 | 22.77 |
| mo058 | h | Ayudante carpintero. | 3.049 | 21.68 |
| %0200 | % | Medios auxiliares | 2 % |  |
| op00cla010 |  | Clavadora neumática. | 0 | 0 |
| op00gra010 |  | Grapadora. | 0 | 0 |
| op00sie010 |  | Sierra de calar. | 0 | 0 |
| op00cep010 |  | Garlopa. | 0 | 0 |
| op00ato010 |  | Atornillador. | 0 | 0 |

| Medición | Uds. | Parcial |
|---|---|---|
| REHABILITACIÓN DE EDIFICIO ORIGINAL |  |  |
| PLANTA PRIMERA |  |  |
| VE10 | 1 | 1.000 |
| Total |  | 1 |

**LCM015kbbbb** Ud Carpintería exterior de madera de cedro lacada en blanco. VE11 ( (19/11/2025)
2 Ud × 1347.66 = 2695.32
Carpintería exterior de madera de cedro, para ventana abisagrada, formada por una hoja oscilobatiente, una hoja practicable y fijo superior con geometria superior en arco, de apertura hacia el interior de dimensiones totales 1110x2330 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931;; herraje perimetral de cierre y seguridad con nivel de seguridad WK1, según UNE-EN 1627, apertura mediante falleba de palanca, manilla en colores estándar y apertura de microventilación; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 7.06 | 3.83 |
| mt22gen028jhp | Ud | Carpintería exterior de madera de cedro, para ventana abisagrada | 1 | 1130 |
| NMC010 | m | Sistema de triple barrera para sellado perimetral de la junta en | 7.06 | 10.01 |
| mo017 | h | Oficial 1ª carpintero. | 3.049 | 22.77 |
| mo058 | h | Ayudante carpintero. | 3.049 | 21.68 |
| %0200 | % | Medios auxiliares | 2 % |  |
| op00cla010 |  | Clavadora neumática. | 0 | 0 |
| op00gra010 |  | Grapadora. | 0 | 0 |
| op00sie010 |  | Sierra de calar. | 0 | 0 |
| op00cep010 |  | Garlopa. | 0 | 0 |
| op00ato010 |  | Atornillador. | 0 | 0 |

| Medición | Uds. | Parcial |
|---|---|---|
| REHABILITACIÓN DE EDIFICIO ORIGINAL |  |  |
| PLANTA PRIMERA |  |  |
| VE11 | 2 | 2.000 |
| Total |  | 2 |

**LCM015c** Ud Carpintería exterior de madera de cedro lacada en blanco. VE12 (
3 Ud × 455.57 = 1366.71
Carpintería exterior de madera de cedro, para fijo de 490x100 mm, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Realización de pruebas de servicio.
Criterio de medición de proyecto: Número de unidades previstas, según documentación gráfica de Proyecto.
Criterio de medición de obra: Se medirá el número de unidades realmente ejecutadas según especificaciones de Proyecto.

| Código | Ud | Descripción | Rendimiento | Precio |
|---|---|---|---|---|
| mt22aap010r | m | Premarco, pino silvestre, 100x40 mm, con elementos de fijación. | 3.37 | 3.83 |
| mt22gen095jba | Ud | Carpintería exterior de madera de cedro, para fijo de 490x1460 m (material; 20/11/2025) | 1 | 337.94 |
| NMC010 | m | Sistema de triple barrera para sellado perimetral de la junta en | 3.37 | 10.01 |
| mo017 | h | Oficial 1ª carpintero. | 0.9 | 22.77 |
| mo058 | h | Ayudante carpintero. | 0.9 | 21.68 |
| %0200 | % | Medios auxiliares | 2 % |  |

| Medición | Uds. | Parcial |
|---|---|---|
| REHABILITACIÓN DE EDIFICIO ORIGINAL |  |  |
| PLANTA PRIMERA |  |  |
| VE12 | 3 | 3.000 |
| Total |  | 3 |

**LCM015kbbbbb** Ud Carpintería exterior de madera de cedro lacada en blanco. VE13 ( (19/11/2025)
1 Ud × 1382.9 = 1382.90
Carpintería exterior de madera de cedro, para ventana abisagrada, formada por una hoja oscilobatiente, una hoja practicable y fijo superior con geometria superior en arco, de apertura hacia el interior de dimensiones totales 1010x2380 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931;; herraje perimetral de cierre y seguridad con nivel de seguridad WK1, según UNE-EN 1627, apertura mediante falleba de palanca, manilla en colores estándar y apertura de microventilación; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio | Importe |
|---|---|---|---|---|---|
| mt22aap010r | m | Premarco, pino silvestre, 100x40 mm, con elementos de fijación. | 7 | 3.83 | 26.81 |
| mt22gen028jhp | Ud | Carpintería exterior de madera de cedro, para ventana abisagrada | 1 | 1130 | 1130.00 |
| NMC010 | m | Sistema de triple barrera para sellado perimetral de la junta en | 7 | 10.01 | 70.07 |
| mo017 | h | Oficial 1ª carpintero. | 2.9 | 22.77 | 66.03 |
| mo058 | h | Ayudante carpintero. | 2.9 | 21.68 | 62.87 |
| %0200 | % | Medios auxiliares | 2 % | 1355.78 | 27.12 |
| op00cla010 |  | Clavadora neumática. | 0 | 0 | 0.00 |
| op00gra010 |  | Grapadora. | 0 | 0 | 0.00 |
| op00sie010 |  | Sierra de calar. | 0 | 0 | 0.00 |
| op00cep010 |  | Garlopa. | 0 | 0 | 0.00 |
| op00ato010 |  | Atornillador. | 0 | 0 | 0.00 |
|  |  | Total |  |  | 1382.9 |

| Medición | Uds. | Parcial |
|---|---|---|
| REHABILITACIÓN DE EDIFICIO ORIGINAL |  |  |
| PLANTA PRIMERA |  |  |
| VE13 | 1 | 1.000 |
| Total |  | 1 |

**LZC010bb** m² Restauración y reparación y posterior montaje de puerta de mader (20/11/2025)
1 m² × 1102.81 = 1102.81
Recuperación integral de puerta exterior de madera existente, de dos hojas, dimensiones totales aproximadas 1,76 × 3,42 m, con parte superior recta y rejería decorativa original en ambas hojas, así como reparación de los elementos de cerrajería y cristaleria, con un grado de deterioro medio, mediante la corrección de descuadres y sustitución de herrajes deteriorados.
Los trabajos incluyen: Desmontaje cuidadoso de las dos hojas y de la rejería existente, con transporte al taller especializado. Identificación y numeración de piezas para permitir su posterior reposición exacta.
Restauración de la madera existente mediante: Eliminación de capas antiguas de pintura mediante decapado químico y/o térmico. Lijado en varias pasadas para regularizar superficie. Reparación de fendas, golpes y deterioros mediante masillas específicas para madera. Sustitución puntual de piezas dañadas manteniendo la sección original de los perfiles. Reajuste de ensambladuras y refuerzo estructural si fuese necesario.
Tratamiento protector: Imprimación fungicida e insecticida de poro abierto. Lacado al agua en color blanco, acabado satinado, con dos manos de aplicación profesional.
Restauración de rejería existente: Eliminación de óxidos por medios mecánicos. Pasivación y aplicación de pintura antioxidante. Mano de acabado en esmalte al horno color blanco (o sistema de pintura equivalente).
Recolocación en obra: Montaje sobre premarco existente o nuevo (si corresponde). Reposición de herrajes reaprovechados y sustitución de los que no estén en buen estado (bisagras, picaportes, cerraduras). Instalación mediante la aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio comprende la restauración completa en taller, la recuperación y tratamiento de la madera y rejería, el lacado final, los materiales auxiliares, su transporte, la mano de obra especializada, y la colocación final en obra con el sistema de sellado de triple barrera y guarniciones interiores.
Incluye: Desmontaje y traslado al taller. Decapado, lijado y restauración de la madera. Tratamientos protectores y lacado. Restauración completa de la rejería con imprimación antioxidante y esmalte. Renovación de herrajes en mal estado. Colocación en obra, regulación y remates. Guarniciones interiores lacadas. Sistema de sellado perimetral de triple barrera. Limpieza final del elemento..
Criterio de medición de proyecto: Superficie medida según documentación gráfica de Proyecto, incluyendo los precercos.
Criterio de medición de obra: Se medirá la superficie realmente ejecutada según especificaciones de Proyecto.

| Código | Ud | Descripción | Rendimiento | Precio | Importe |
|---|---|---|---|---|---|
| mt22aap010r | m | Premarco, pino silvestre, 100x40 mm, con elementos de fijación. | 8.7 | 3.83 | 33.32 |
| mt22gen095jbc | Ud | Tratamiento fungicida/insecticida. Sistema de lacado al agua bla | 1 | 180 | 180.00 |
| NMC010 | m | Sistema de triple barrera para sellado perimetral de la junta en | 8.7 | 10.01 | 87.09 |
| O01OB150 | h | Oficial 1ª carpintero | 12 | 23 | 276.00 |
| O01OB160 | h | Ayudante carpintero | 8 | 21.56 | 172.48 |
| mo018 | h | Oficial 1ª cerrajero. | 3 | 22.73 | 68.19 |
| mo059 | h | Ayudante cerrajero. | 1 | 21.61 | 21.61 |
| mo038 | h | Oficial 1ª pintor. | 6 | 22.45 | 134.70 |
| mo076 | h | Ayudante pintor. | 5 | 21.56 | 107.80 |
| %0200 | % | Medios auxiliares | 2 % | 1081.19 | 21.62 |
|  |  | Total |  |  | 1102.81 |

| Medición | Uds. | Parcial |
|---|---|---|
| REHABILITACIÓN DE EDIFICIO ORIGINAL |  |  |
| PLANTA PRIMERA |  |  |
| PE03 | 1 | 1.000 |
| Total |  | 1 |

**LCM015g** Ud Carpintería exterior de madera de cedro lacada en blanco. VE14 (
1 Ud × 716.67 = 716.67
Carpintería exterior de madera de cedro, para ventana de una hojas fija, de dimension total 1050x1370 mm, marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 5.24 | 3.83 |
| mt22gen020jbc | Ud | Puerta exterior/interior formada por una hoja practicable de madera de cedro maciza, con marco perimetral de 90×78 mm, hojas ensambladas mediante espiga y mortaja, molduras y perfiles según diseño, preparada para recibir acristalamiento. Acabado mediante barniz de poliuretano al agua satinado, aplicado en 3 capas. Herrajes de acero inoxidable. (material; 20/11/2025) | 1 | 665 |
| NMC010 | m | Sistema de triple barrera para sellado perimetral de la junta en | 5.24 | 10.01 |
| mo017 | h | Oficial 1ª carpintero. | 2.252 | 22.77 |
| mo058 | h | Ayudante carpintero. | 2.252 | 21.68 |
| %0200 | % | Medios auxiliares | 2 % |  |

| Medición | Uds. | Parcial |
|---|---|---|
| REHABILITACIÓN DE EDIFICIO ORIGINAL |  |  |
| PLANTA PRIMERA |  |  |
| VE14 | 1 | 1.000 |
| Total |  | 1 |

**LCM015l** Ud Carpintería exterior de madera de cedro lacada en blanco. VE15 (
1 Ud × 729.74 = 729.74
Carpintería exterior de madera de cedro, para ventana abisagrada, formada por una hoja oscilobatiente, de apertura hacia el interior de 630x1390 mm, hoja de 90x78 mm de sección y marco de 90x78 mm, moldura recta, junquillos, tapajuntas de madera maciza de 70x15 mm y vierteaguas en el perfil inferior, con soporte de aluminio anodizado y revestimiento exterior de madera; con capacidad para recibir un acristalamiento con un espesor mínimo de 43 mm y máximo de 54 mm; coeficiente de transmisión térmica del marco de la sección tipo Uh,m = 1,46 W/(m²K), con clasificación a la permeabilidad al aire clase 4, según UNE-EN 12207, clasificación a la estanqueidad al agua clase E1200, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera.Se ejecutará según la documentación gráfica de proyecto.
Incluye: Colocación del premarco. Colocación de la carpintería sobre el premarco. Ajuste final de la hoja. Realización de pruebas de servicio.
Criterio de medición de proyecto: Número de unidades previstas, según documentación gráfica de Proyecto.
Criterio de medición de obra: Se medirá el número de unidades realmente ejecutadas según especificaciones de Proyecto.

| Código | Ud | Descripción | Rendimiento | Precio | Importe |
|---|---|---|---|---|---|
| mt22aap010r | m | Premarco, pino silvestre, 100x40 mm, con elementos de fijación. | 4.45 | 3.83 | 17.04 |
| mt22gen010jhs | Ud | Carpintería exterior de madera de cedro, para ventana abisagrada (material; 19/11/2025) | 1 | 589 | 589.00 |
| NMC010 | m | Sistema de triple barrera para sellado perimetral de la junta en | 4.45 | 10.01 | 44.54 |
| mo017 | h | Oficial 1ª carpintero. | 1.459 | 22.77 | 33.22 |
| mo058 | h | Ayudante carpintero. | 1.459 | 21.68 | 31.63 |
| %0200 | % | Medios auxiliares | 2 % | 715.43 | 14.31 |
|  |  | Total |  |  | 729.74 |

| Medición | Uds. | Parcial |
|---|---|---|
| REHABILITACIÓN DE EDIFICIO ORIGINAL |  |  |
| PLANTA PRIMERA |  |  |
| VE15 | 1 | 1.000 |
| Total |  | 1 |

**LCM015ibb** Ud Carpintería exterior de madera de cedro lacada en blanco. PE04 ( (20/11/2025)
1 Ud × 1707.76 = 1707.76
Carpintería exterior de madera de cedro, para puerta abisagrada, formada por una hoja abatible, de apertura hacia el interior y fijo superior con geometria superior en arco de dimensiones totales 1200x3300 mm (hoja 1190x2730 mm + fijo superior 580 mm), hoja de 90x78 mm de sección y marco de 90x78 mm, moldura recta, junquillos, tapajuntas de madera maciza de 70x15 mm; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627.
Cerradura de seguridad con tres puntos frontales de cierre (10 pestillos), bisagras fabricadas en perfil de acero inoxidable aisi316, perno y esfera de acero inoxidable con rodamientos, burlete de goma y fieltro con cierre automático al suelo, manilla de acero inoxidable AISI 316, cortavientos oculto en la parte inferior de la puerta, herrajes de colgar y de seguridad; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio | Importe |
|---|---|---|---|---|---|
| mt22aap010r | m | Premarco, pino silvestre, 100x40 mm, con elementos de fijación. | 7.85 | 3.83 | 30.07 |
| mt22gen030jhd | Ud | Puerta de madera de cedro, una hoja oscilobatiente, dimensiones | 1 | 1450 | 1450.00 |
| NMC010 | m | Sistema de triple barrera para sellado perimetral de la junta en | 7.85 | 10.01 | 78.58 |
| mo017 | h | Oficial 1ª carpintero. | 2.65 | 22.77 | 60.34 |
| mo058 | h | Ayudante carpintero. | 2.55 | 21.68 | 55.28 |
| %0200 | % | Medios auxiliares | 2 % | 1674.27 | 33.49 |
|  |  | Total |  |  | 1707.76 |

| Medición | Uds. | Parcial |
|---|---|---|
| REHABILITACIÓN DE EDIFICIO ORIGINAL |  |  |
| PLANTA PRIMERA |  |  |
| PE04 | 1 | 1.000 |
| Total |  | 1 |

**LCM015hb** Ud Carpintería exterior de madera de cedro lacada en blanco. VE16 ( (19/11/2025)
4 Ud × 1342.11 = 5368.44
Carpintería exterior de madera de cedro, para ventana abisagrada, formada por una hoja oscilobatiente y una hoja practicable, de apertura hacia el interior de 1780x1480 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 6.92 | 3.83 |
| mt22gen020jbd | Ud | Carpintería exterior de madera de cedro, para ventana abisagrada | 1 | 760 |
| NMC010 | m | Sistema de triple barrera para sellado perimetral de la junta en | 6.92 | 10.01 |
| mo017 | h | Oficial 1ª carpintero. | 2.7 | 22.77 |
| mo058 | h | Ayudante carpintero. | 2.7 | 21.68 |
| %0200 | % | Medios auxiliares | 2 % |  |

| Medición | Uds. | Parcial |
|---|---|---|
| REHABILITACIÓN DE EDIFICIO ORIGINAL |  |  |
| PLANTA SEGUNDA |  |  |
| VE16 | 4 | 4.000 |
| Total |  | 4 |

**LCM015p** Ud Carpintería exterior de madera de cedro lacada en blanco. VE17 (
2 Ud × 976.1 = 1952.20
Carpintería exterior de madera de cedro, para ventana abisagrada, formada por una hoja oscilobatiente y una hoja practicable, de apertura hacia el interior de 1070x1890 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 6.32 | 3.83 |
| mt22gen020jbd | Ud | Carpintería exterior de madera de cedro, para ventana abisagrada | 1 | 760 |
| NMC010 | m | Sistema de triple barrera para sellado perimetral de la junta en | 6.32 | 10.01 |
| mo017 | h | Oficial 1ª carpintero. | 2.688 | 22.77 |
| mo058 | h | Ayudante carpintero. | 2.688 | 21.68 |
| %0200 | % | Medios auxiliares | 2 % |  |

| Medición | Uds. | Parcial |
|---|---|---|
| REHABILITACIÓN DE EDIFICIO ORIGINAL |  |  |
| PLANTA SEGUNDA |  |  |
| VE17 | 2 | 2.000 |
| Total |  | 2 |

**LCM015pb** Ud Carpintería exterior de madera de cedro lacada en blanco. VE18 ( (11/11/2025)
1 Ud × 987 = 987.00
Carpintería exterior de madera de cedro, para ventana abisagrada, formada por una hoja oscilobatiente y una hoja practicable, de apertura hacia el interior de 1100x1890 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio | Importe |
|---|---|---|---|---|---|
| mt22aap010r | m | Premarco, pino silvestre, 100x40 mm, con elementos de fijación. | 6.37 | 3.83 | 24.40 |
| mt22gen020jbd | Ud | Carpintería exterior de madera de cedro, para ventana abisagrada | 1 | 760 | 760.00 |
| NMC010 | m | Sistema de triple barrera para sellado perimetral de la junta en | 6.37 | 10.01 | 63.76 |
| mo017 | h | Oficial 1ª carpintero. | 2.688 | 22.77 | 61.21 |
| mo058 | h | Ayudante carpintero. | 2.688 | 21.68 | 58.28 |
| %0200 | % | Medios auxiliares | 2 % | 967.65 | 19.35 |
|  |  | Total |  |  | 987 |

| Medición | Uds. | Parcial |
|---|---|---|
| REHABILITACIÓN DE EDIFICIO ORIGINAL |  |  |
| PLANTA SEGUNDA |  |  |
| VE18 | 1 | 1.000 |
| Total |  | 1 |

**LCM015d** Ud Carpintería exterior de madera de cedro lacada en blanco. VE19 (
4 Ud × 458.54 = 1834.16
Carpintería exterior de madera de cedro, para fijo de 490x1460 mm, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana.
Criterio de valoración económica: El precio incluye el premarco, la guarnición interior completa para remate con el trasdosado de yeso laminado y el sistema de sellado de triple barrera. Se ejecutará según la documentación gráfica de proyecto.
Incluye: Colocación del premarco. Colocación de la carpintería sobre el premarco. Realización de pruebas de servicio.
Criterio de medición de proyecto: Número de unidades previstas, según documentación gráfica de Proyecto.
Criterio de medición de obra: Se medirá el número de unidades realmente ejecutadas según especificaciones de Proyecto.

| Código | Ud | Descripción | Rendimiento | Precio | Importe |
|---|---|---|---|---|---|
| mt22aap010r | m | Premarco, pino silvestre, 100x40 mm, con elementos de fijación. | 4.3 | 3.83 | 16.47 |
| mt22gen095jba | Ud | Carpintería exterior de madera de cedro, para fijo de 490x1460 m | 1 | 337.94 | 337.94 |
| NMC010 | m | Sistema de triple barrera para sellado perimetral de la junta en | 4.3 | 10.01 | 43.04 |
| mo017 | h | Oficial 1ª carpintero. | 1.172 | 22.77 | 26.69 |
| mo058 | h | Ayudante carpintero. | 1.172 | 21.68 | 25.41 |
| %0200 | % | Medios auxiliares | 2 % | 449.55 | 8.99 |
|  |  | Total |  |  | 458.54 |

| Medición | Uds. | Parcial |
|---|---|---|
| REHABILITACIÓN DE EDIFICIO ORIGINAL |  |  |
| PLANTA SEGUNDA |  |  |
| VE19 | 4 | 4.000 |
| Total |  | 4 |

**LCM015q** Ud Carpintería exterior de madera de cedro lacada en blanco. VE20 (
2 Ud × 1200.22 = 2400.44
Carpintería exterior de madera de cedro, para ventana abisagrada, formada por una hoja oscilobatiente y una hoja practicable, de apertura hacia el interior de 1710x1870 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio | Importe |
|---|---|---|---|---|---|
| mt22aap010r | m | Premarco, pino silvestre, 100x40 mm, con elementos de fijación. | 7.56 | 3.83 | 28.95 |
| mt22gen020jbg | Ud | Carpintería exterior de madera de cedro, para ventana abisagrada (material; 20/11/2025) | 1 | 950 | 950.00 |
| NMC010 | m | Sistema de triple barrera para sellado perimetral de la junta en | 7.56 | 10.01 | 75.68 |
| mo017 | h | Oficial 1ª carpintero. | 2.746 | 22.77 | 62.53 |
| mo058 | h | Ayudante carpintero. | 2.746 | 21.68 | 59.53 |
| %0200 | % | Medios auxiliares | 2 % | 1176.69 | 23.53 |
|  |  | Total |  |  | 1200.22 |

| Medición | Uds. | Parcial |
|---|---|---|
| REHABILITACIÓN DE EDIFICIO ORIGINAL |  |  |
| PLANTA SEGUNDA |  |  |
| VE20 | 2 | 2.000 |
| Total |  | 2 |

**LCM015f** Ud Carpintería exterior de madera de cedro lacada en blanco. VE21 (
2 Ud × 654.55 = 1309.10
Carpintería exterior de madera de cedro, para ventana de dos hojas fijas, de dimension total 1070x1540 mm y hojas de dimensiones aproximadas de 460x1400 mm, marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; con premarco y sin persiana; con premarco y sin persiana.
Criterio de valoración económica: El precio incluye el premarco, la guarnición interior completa para remate con el trasdosado de yeso laminado y el sistema de sellado de triple barrera. Se ejecutará según la documentación gráfica de proyecto.
Incluye: Colocación del premarco. Colocación de la carpintería sobre el premarco. Ajuste final de la hoja.
Criterio de medición de proyecto: Número de unidades previstas, según documentación gráfica de Proyecto.
Criterio de medición de obra: Se medirá el número de unidades realmente ejecutadas según especificaciones de Proyecto.

| Código | Ud | Descripción | Rendimiento | Precio |
|---|---|---|---|---|
| mt22aap010r | m | Premarco, pino silvestre, 100x40 mm, con elementos de fijación. | 5.2 | 3.83 |
| mt22gen020jbc | Ud | Puerta exterior/interior formada por una hoja practicable de mad | 1 | 665 |
| NMC010 | m | Sistema de triple barrera para sellado perimetral de la junta en | 7.56 | 10.01 |
| mo017 | h | Oficial 1ª carpintero. | 2.275 | 22.77 |
| mo058 | h | Ayudante carpintero. | 2.275 | 21.68 |
| %0200 | % | Medios auxiliares | 2 % |  |

| Medición | Uds. | Parcial |
|---|---|---|
| REHABILITACIÓN DE EDIFICIO ORIGINAL |  |  |
| PLANTA SEGUNDA |  |  |
| VE21 | 2 | 2.000 |
| Total |  | 2 |

**LCM015r** Ud Carpintería exterior de madera de cedro lacada en blanco. VE22 (
1 Ud × 819.98 = 819.98
Carpintería exterior de madera de cedro, para ventana abisagrada, formada por una hoja oscilobatiente y una hoja practicable, de apertura hacia el interior de 1070x1540 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie; incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931; herraje perimetral de cierre y seguridad con nivel de seguridad WK1, según UNE-EN 1627, apertura mediante falleba de palanca, manilla en colores estándar y apertura de microventilación; con premarco y sin persiana.
Criterio de valoración económica: El precio incluye el premarco, la guarnición interior completa para remate con el trasdosado de yeso laminado y el sistema de sellado de triple barrera. Se ejecutará según la documentación gráfica de proyecto.
Incluye: Colocación del premarco. Colocación de la carpintería sobre el premarco. Ajuste final de la hoja. Realización de pruebas de servicio.
Criterio de medición de proyecto: Número de unidades previstas, según documentación gráfica de Proyecto.
Criterio de medición de obra: Se medirá el número de unidades realmente ejecutadas según especificaciones de Proyecto.

| Código | Ud | Descripción | Rendimiento | Precio |
|---|---|---|---|---|
| mt22aap010r | m | Premarco, pino silvestre, 100x40 mm, con elementos de fijación. | 5.62 | 3.83 |
| mt22gen020jbc | Ud | Puerta exterior/interior formada por una hoja practicable de mad | 1 | 665 |
| NMC010 | m | Sistema de triple barrera para sellado perimetral de la junta en | 5.62 | 10.01 |
| mo017 | h | Oficial 1ª carpintero. | 2.275 | 22.77 |
| mo058 | h | Ayudante carpintero. | 2.275 | 21.68 |
| %0200 | % | Medios auxiliares | 2 % |  |

| Medición | Uds. | Parcial |
|---|---|---|
| REHABILITACIÓN DE EDIFICIO ORIGINAL |  |  |
| PLANTA SEGUNDA |  |  |
| VE22 | 1 | 1.000 |
| Total |  | 1 |

**LCM015rb** Ud Puerta exterior de dos hojas de madera de cedro barnizado incolo (20/11/2025)
1 Ud × 1179.55 = 1179.55
Puerta exterior/interior formada por dos hojas practicables de madera de cedro maciza, con marco perimetral de 90×78 mm, hojas ensambladas mediante espiga y mortaja, molduras y perfiles según diseño, preparada para recibir acristalamiento. Acabado mediante barniz de poliuretano al agua satinado, aplicado en 3 capas. Herrajes de acero inoxidable.Incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931.
Criterio de valoración económica: Incluye fabricación completa, mecanizado, barnizado, herrajes y montaje y el sistema de sellado de triple barrera. Se ejecutará según la documentación gráfica de proyecto.
Incluye: Replanteo, Montaje completo de la puerta, Aplicación del barniz, Herrajes inox, Ajuste y comprobación de funcionamiento, Sellado perimetral, Protección durante obra. Realización de pruebas de servicio.
Criterio de medición de proyecto: Número de unidades previstas, según documentación gráfica de Proyecto.
Criterio de medición de obra: Se medirá el número de unidades realmente ejecutadas según especificaciones de Proyecto.

| Código | Ud | Descripción | Rendimiento | Precio |
|---|---|---|---|---|
| mt22gen020jbc | Ud | Puerta exterior/interior formada por una hoja practicable de mad | 1 | 665 |
| NMC010 | m | Sistema de triple barrera para sellado perimetral de la junta en | 6.5 | 10.01 |
| mo017 | h | Oficial 1ª carpintero. | 3 | 22.77 |
| mo058 | h | Ayudante carpintero. | 3 | 21.68 |
| %0200 | % | Medios auxiliares | 2 % |  |

| Medición | Uds. | Parcial |
|---|---|---|
| OBRA NUEVA (PABELLÓN) |  |  |
| PLANTA BAJA |  |  |
| PE05 | 1 | 1.000 |
| Total |  | 1 |

**LCM015rbb** Ud Puerta exterior de una hoja de madera de cedro barnizado incolor (20/11/2025)
1 Ud × 861.47 = 861.47
Puerta exterior/interior formada por una hoja practicable de madera de cedro maciza, con marco perimetral de 90×78 mm, hojas ensambladas mediante espiga y mortaja, molduras y perfiles según diseño, preparada para recibir acristalamiento. Acabado mediante barniz de poliuretano al agua satinado, aplicado en 3 capas. Herrajes de acero inoxidable.Incluso aplicación de sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931.
Criterio de valoración económica: Incluye fabricación completa, mecanizado, barnizado, herrajes y montaje y el sistema de sellado de triple barrera. Se ejecutará según la documentación gráfica de proyecto.
Incluye: Replanteo, Montaje completo de la puerta, Aplicación del barniz, Herrajes inox, Ajuste y comprobación de funcionamiento, Sellado perimetral, Protección durante obra. Realización de pruebas de servicio.
Criterio de medición de proyecto: Número de unidades previstas, según documentación gráfica de Proyecto.
Criterio de medición de obra: Se medirá el número de unidades realmente ejecutadas según especificaciones de Proyecto.

| Código | Ud | Descripción | Rendimiento | Precio | Importe |
|---|---|---|---|---|---|
| mt22gen020jbc | Ud | Puerta exterior/interior formada por una hoja practicable de mad | 1 | 665 | 665.00 |
| NMC010 | m | Sistema de triple barrera para sellado perimetral de la junta en | 5.95 | 10.01 | 59.56 |
| mo017 | h | Oficial 1ª carpintero. | 2.7 | 22.77 | 61.48 |
| mo058 | h | Ayudante carpintero. | 2.7 | 21.68 | 58.54 |
| %0200 | % | Medios auxiliares | 2 % | 844.58 | 16.89 |
|  |  | Total |  |  | 861.47 |

| Medición | Uds. | Parcial |
|---|---|---|
| OBRA NUEVA (PABELLÓN) |  |  |
| PLANTA BAJA |  |  |
| PE06 | 1 | 1.000 |
| Total |  | 1 |

**FMY010b** m² Sistema de muro cortina de madera de cedro barnizado con barniz (20/11/2025)
63.428 m² × 214.81 = 13624.97
Muro cortina de madera de cedro, formado por sistema estructural de montantes dobles fijados a pilares prefabricados de hormigón, sin incluir acristalamiento, con acabado barniz al agua satinado, según la siguiente definición:.
1. Sistema estructural
Montantes verticales dobles, uno a cada lado de cada pilar prefabricado, fabricados en madera maciza de cedro sección 60×60 mm, mecanizados perimetralmente y fijados mediante tornillería estructural de acero inoxidable A2/A y herrajes angulares ocultos en acero galvanizado.
2. Entablado exterior e interior (junquillos continuos)
En la zona de encuentro vidrio–madera, el sistema de apriete del vidrio se resuelve mediante: Entablado de cedro de 200 mm de ancho × 20 mm de espesor, colocado de forma modular actuando como ajunquillado continuo, fijado con tornillería oculta inoxidable. Actuación doble (interior/exterior) en los tramos indicados en planos del MCE02.
3. Zonas ciegas
Panelado de madera maciza de cedro 20 mm en exterior o interior según planos. Montados atornillados al montante.
4. Sellado perimetral: Sistema de triple barrera
Incluido en todo el perímetro montante–pilar–paramento: Barrera exterior: cinta precomprimida autoexpandible PU., Barrera intermedia: espuma PU elástica monocomponente (25 kg/m³). Barrera interior: banda estanca de PP para control del vapor.
5. Acabado
Sistema de barniz al agua satinado aplicado en taller: 1ª mano: impregnación fungicida e insecticida. 2ª y 3ª manos: barniz poliuretano acrílico satinado 220 micras. Lijado intermedio para acabado fino.
6. Fijación a pilares prefabricados
Incluye: Perforaciones previas. Anclajes inoxidables. Cuñas niveladoras y calces. Remate estanco con triple barrera. Se ejecutará según la documentación gráfica de proyecto.
Criterio de valoración económica: Montantes y travesaños de cedro. Paneles opacos interiores y/o exteriores de madera maciza de cedro de 20 mm. Molduras, junquillos y remates. Triple barrera completa. Anclajes inox a la estructura. Barnizado total del sistema. Mano de obra cualificada de carpintería y montaje.
Incluye: Replanteo previo. Fabricación y mecanizado de montantes y travesaños. Fabricación e instalación de paneles ciegos. Sistema completo de triple barrera. Fijación a estructura. Barnizado exterior e interior. Limpieza, comprobaciones y pruebas de estanqueidad.
Criterio de medición de proyecto: Superficie medida según documentación gráfica de Proyecto.
Criterio de medición de obra: Se medirá la superficie realmente ejecutada según especificaciones de Proyecto.

| Código | Ud | Descripción | Rendimiento | Precio |
|---|---|---|---|---|
| mt07mee203ffb | m | Rastrel de 50x90 mm de sección, de madera de pino pinaster (Pinus pinaster), tratada en autoclave, con clase de uso 4, según UNE-EN 335, acabado cepillado, con humedad inferior al 20%. (material; 19/11/2025) | 0.02 | 6 |
| mt07mee203ffb | m | Rastrel de 50x90 mm de sección, de madera de pino pinaster (Pinu | 0.008 | 6 |
| mt07mee203ffb | m | Rastrel de 50x90 mm de sección, de madera de pino pinaster (Pinu | 1 | 6 |
| mt22bar070abb | m | Remates y listones auxiliares (material; 19/11/2025) | 1.2 | 4 |
| NMC010 | m | Sistema de triple barrera para sellado perimetral de la junta en | 3.33 | 10.01 |
| mo017 | h | Oficial 1ª carpintero. | 1.2 | 22.77 |
| mo058 | h | Ayudante carpintero. | 1.1 | 21.68 |
| mo038 | h | Oficial 1ª pintor. | 0.5 | 22.45 |
| mo076 | h | Ayudante pintor. | 0.3 | 21.56 |
| %0200 | % | Medios auxiliares | 2 % |  |
| op00ato010 |  | Atornillador. | 0 | 0 |

| Medición | Uds. | Largo | Alto | Parcial |
|---|---|---|---|---|
| OBRA NUEVA (PABELLÓN) |  |  |  |  |
| MCE 01 | 1 | 2.46 | 2.9 | 7.134 |
|  | 1 | 4.12 | 6.2 | 25.544 |
| A deducir |  |  |  |  |
| PE05 | -1 | 1.6 | 2.3 | -3.680 |
| MCE 02 | 1 | 34.43 |  | 34.430 |
| Total |  |  |  | 63.428 |

**LPM021bbbbb** Ud Puerta interior abatible, de dimensiones totales 1,10x2,10 m, fo (19/11/2025)
2.9 Ud × 850.6 = 2466.74
Puerta abatible enrasada a un paramento revestido con panelado de madera de cedro, formada por:
1. Hoja
Bastidor interior de pino alistonado. Tablero de DM 19 mm a ambas caras.
Cara interior (la que queda enrasada): DM chapado con madera de cedro, barnizado al agua (poliuretano satinado), idéntico al panelado del muro cortina. Canteado perimetral visto en cedro barnizado. Hoja diseñada enrasada con el panelado (remate perimetral oculto y junta de sombra o arista cerrada según detalle).
Cara hacia pasillo: DM 19 mm lacado blanco satinado. Canteado en DM lacado.
2. Herrajes invisibles
3 bisagras ocultas regulables 3D, acero inoxidable. Cierre magnético + picaporte y manilla en acero inoxidable.
3. Acabados
Lijado, sellado, fondo y barnizado al agua (interior cedro). Lijado, sellado y lacado en blanco (lado pasillo).Remate interior sin tapajuntas, enrasado con panelado.
Criterio de valoración económica: Fabricación de la hoja alistonada. Canteado. marco y tapajuntas, lacado y barnizado completo. Herrajes de acero inoxidable y mecanizados. Montaje en obra. Se ejecutará según la documentación gráfica de proyecto.
Incluye: Replanteo. Corte y mecanizado de hoja. Colocación de marco. Instalación de bisagras y cerradura. Colocación de tapajuntas interior hacia pasillo. Ajustes y remates finales. Limpieza y retirada de restos.
Criterio de medición de proyecto: Número de unidades previstas, según documentación gráfica de Proyecto.
Criterio de medición de obra: Se medirá el número de unidades realmente ejecutadas según especificaciones de Proyecto.

| Código | Ud | Descripción | Rendimiento | Precio |
|---|---|---|---|---|
| mt22aga015aec | m | Galce de MDF, acabado en laca de color blanco, 90x20 mm. (material; 20/11/2025) | 5 | 3.43 |
| mt22pxh025acb | Ud | Puerta interior abatible de 800x1750 mm, formada por hoja completamente lisa, fabricada con estructura interior alistonada de pino y revestida por ambas caras con DM lacable, con marco y tapajuntas en pino macizo lacados y herrajes de acero inoxidable, formada por estructura interior tipo alma alistonada de pino con bsstidor perimetral de madera maciza, chapado de tablero de DM de 5-7 mm , apto para lacado, acabado con dos manos de lacado blanco liso, previa imprimación selladora especial para DM; galces de madera de pino con acabado con dos manos de lacado blanco liso, previa imprimación selladora, de 90x20 mm. (material; 19/11/2025) | 1 | 170 |
| mt22ata010abf | m2 | Vidrio laminado acanalado 4+4 (1,30 m²) (material; 19/11/2025) | 5 | 75 |
| mt23ibl010jbb | Ud | Pernio de 100x58 mm, con remate, de acero inoxidable para puerta de paso interior. (material; 19/11/2025) | 3 | 1.2 |
| mt23ppb031b | Ud | Tornillo de acero inoxidable 21/35 mm. (material; 19/11/2025) | 18 | 0.2 |
| mt23ppb200 | Ud | Cerradura de embutir, frente, accesorios y tornillos de atado, para puerta de paso interior, según UNE-EN 12209. (material) | 1 | 12.42 |
| mt23hbl010aa | Ud | Juego de manilla y escudo largo de acero inoxidable, acabado mate, serie básica, para puerta interior. (material) | 1 | 15.4 |
| mo017 | h | Oficial 1ª carpintero. | 3 | 22.77 |
| mo058 | h | Ayudante carpintero. | 3 | 21.68 |
| %0200 | % | Medios auxiliares | 2 % |  |
| op00cla010 |  | Clavadora neumática. | 0 | 0 |
| op00gra010 |  | Grapadora. | 0 | 0 |
| op00sie010 |  | Sierra de calar. | 0 | 0 |
| op00cep010 |  | Garlopa. | 0 | 0 |
| op00ato010 |  | Atornillador. | 0 | 0 |
| op00tro010 |  | Tronzador. | 0 | 0 |

| Medición | Uds. | Alto | Parcial |
|---|---|---|---|
| OBRA NUEVA (PABELLÓN) |  |  |  |
| MCE 02 | 1 | 2.9 | 2.900 |
| Total |  |  | 2.9 |

### LP Puertas interiores
Importe: 10896.1

**LFA010b** Ud Puerta cortafuegos de acero galvanizado, EI2 60-C5, de dos hojas (19/11/2025)
1 Ud × 855.92 = 855.92
Puerta cortafuegos pivotante homologada, EI2 60-C5, de dos hojas de 63 mm de espesor, 1400x2300 mm de luz y altura de paso, acabado lacado en color blanco formada por 2 chapas de acero galvanizado de 0,8 mm de espesor, plegadas, ensambladas y montadas, con cámara intermedia de lana de roca de alta densidad y placas de cartón yeso, sobre cerco de acero galvanizado de 1,5 mm de espesor con junta intumescente y garras de anclaje a obra, incluso ambas hojas provistas de cierrapuertas para uso moderado, selector de cierre para asegurar el adecuado cerrado de las puertas. Incluso silicona neutra para el sellado de las juntas perimetrales.
Incluye: Marcado de puntos de fijación y aplomado del cerco. Fijación del cerco al paramento. Sellado de juntas perimetrales. Colocación de la hoja. Colocación de herrajes de cierre y accesorios.
Criterio de medición de proyecto: Número de unidades previstas, según documentación gráfica de Proyecto.
Criterio de medición de obra: Se medirá el número de unidades realmente ejecutadas según especificaciones de Proyecto.

| Código | Ud | Descripción | Rendimiento | Precio | Importe |
|---|---|---|---|---|---|
| mt26pca020dpb | Ud | Puerta cortafuegos pivotante homologada, EI2 60-C5, según UNE-EN (material; 19/11/2025) | 1 | 575.36 | 575.36 |
| mt26pca100j | Ud | Cierrapuertas para uso moderado de puerta cortafuegos de dos hoj (material) | 2 | 85.02 | 170.04 |
| mt26pca105a | Ud | Selector de cierre para asegurar el adecuado cerrado de las puer (material) | 1 | 51.23 | 51.23 |
| mt22www050b | Ud | Cartucho de 300 ml de silicona neutra oxímica, de elasticidad pe (material) | 1.088 | 4.73 | 5.15 |
| mo020 | h | Oficial 1ª construcción. | 0.849 | 22.45 | 19.06 |
| mo077 | h | Ayudante construcción. | 0.849 | 21.56 | 18.30 |
| %0200 | % | Medios auxiliares | 2 % | 839.14 | 16.78 |
| op00ato010 |  | Atornillador. | 0 | 0 | 0.00 |
|  |  | Total |  |  | 855.92 |

| Medición | Uds. | Parcial |
|---|---|---|
| REHABILITACIÓN DE EDIFICIO ORIGINAL |  |  |
| PLANTA BAJA |  |  |
| Instalaciones |  |  |
| PI01 | 1 | 1.000 |
| Total |  | 1 |

**LPA010b** Ud Puerta interior abatible, de acero galvanizado de dos hojas de 3 (19/11/2025)
1 Ud × 293.78 = 293.78
Puerta interior abatible de dos hojas de 38 mm de espesor, 1400x2300 mm de luz y altura de paso, acabado galvanizado formada por dos chapas de acero galvanizado de 0,5 mm de espesor, plegadas, ensambladas y montadas, con cámara intermedia rellena de poliuretano, sobre marco de acero galvanizado de 1 mm de espesor, con premarco. Incluso tornillos autorroscantes para la fijación del premarco al paramento y tornillos autorroscantes para la fijación del marco al premarco.
Incluye: Fijación del premarco al paramento. Marcado de puntos de fijación y aplomado del marco. Fijación del marco al premarco. Colocación de la hoja. Colocación de herrajes de cierre y accesorios. Ajuste final. Realización de pruebas de servicio.
Criterio de medición de proyecto: Número de unidades previstas, según documentación gráfica de Proyecto.
Criterio de medición de obra: Se medirá el número de unidades realmente ejecutadas según especificaciones de Proyecto.

| Código | Ud | Descripción | Rendimiento | Precio | Importe |
|---|---|---|---|---|---|
| mt26ppa100d | Ud | Premarco de acero galvanizado, para puerta de dos hojas, ensambl (material) | 1 | 75 | 75.00 |
| mt26ppa010Ac | Ud | Puerta interior abatible de dos hojas de 38 mm de espesor, 1440x (material) | 1 | 192.93 | 192.93 |
| mo018 | h | Oficial 1ª cerrajero. | 0.453 | 22.73 | 10.30 |
| mo059 | h | Ayudante cerrajero. | 0.453 | 21.61 | 9.79 |
| %0200 | % | Medios auxiliares | 2 % | 288.02 | 5.76 |
| op00ato010 |  | Atornillador. | 0 | 0 | 0.00 |
|  |  | Total |  |  | 293.78 |

| Medición | Uds. | Parcial |
|---|---|---|
| REHABILITACIÓN DE EDIFICIO ORIGINAL |  |  |
| PLANTA BAJA |  |  |
| Archivo |  |  |
| PI02 | 1 | 1.000 |
| Total |  | 1 |

**LFA010c** Ud Puerta cortafuegos de acero galvanizado EI2 60-C5, de una hoja d (19/11/2025)
3 Ud × 419.95 = 1259.85
Puerta cortafuegos pivotante homologada, EI2 60-C5, de una hoja de 63 mm de espesor, 1000x2300 mm de luz y altura de paso, acabado galvanizado con tratamiento antihuellas formada por 2 chapas de acero galvanizado de 0,8 mm de espesor, plegadas, ensambladas y montadas, con cámara intermedia de lana de roca de alta densidad y placas de cartón yeso, sobre cerco de acero galvanizado de 1,5 mm de espesor con junta intumescente y garras de anclaje a obra, incluso cierrapuertas para uso moderado. Incluso silicona neutra para el sellado de las juntas perimetrales.
Incluye: Marcado de puntos de fijación y aplomado del cerco. Fijación del cerco al paramento. Sellado de juntas perimetrales. Colocación de la hoja. Colocación de herrajes de cierre y accesorios.
Criterio de medición de proyecto: Número de unidades previstas, según documentación gráfica de Proyecto.
Criterio de medición de obra: Se medirá el número de unidades realmente ejecutadas según especificaciones de Proyecto.

| Código | Ud | Descripción | Rendimiento | Precio | Importe |
|---|---|---|---|---|---|
| mt26pca020cgb | Ud | Puerta cortafuegos pivotante homologada, EI2 60-C5, según UNE-EN (material; 19/11/2025) | 1 | 287.76 | 287.76 |
| mt26pca100a | Ud | Cierrapuertas para uso moderado de puerta cortafuegos de una hoja, según UNE-EN 1154. (material) | 1 | 97.02 | 97.02 |
| mt22www050b | Ud | Cartucho de 300 ml de silicona neutra oxímica, de elasticidad pe | 0.96 | 4.73 | 4.54 |
| mo020 | h | Oficial 1ª construcción. | 0.509 | 22.45 | 11.43 |
| mo077 | h | Ayudante construcción. | 0.509 | 21.56 | 10.97 |
| %0200 | % | Medios auxiliares | 2 % | 411.72 | 8.23 |
|  |  | Total |  |  | 419.95 |

*SC00001*
Puerta cortafuegos pivotante homologada, EI2 60-C5, de una hoja de 63 mm de espesor, 1000x2000 mm de luz y altura de paso, acabado galvanizado con tratamiento antihuellas formada por 2 chapas de acero galvanizado de 0,8 mm de espesor, plegadas, ensambladas y montadas, con cámara intermedia de lana de roca de alta densidad y placas de cartón yeso, sobre cerco de acero galvanizado de 1,5 mm de espesor con junta intumescente y garras de anclaje a obra, incluso cierrapuertas para uso moderado. Incluso silicona neutra para el sellado de las juntas perimetrales.

*SC00003*
Número de unidades previstas, según documentación gráfica de Proyecto.

*SC00004*
Se comprobará que las dimensiones del hueco y del cerco, así como el sentido de apertura, se corresponden con los de Proyecto.

*SC00007*
Marcado de puntos de fijación y aplomado del cerco. Fijación del cerco al paramento. Sellado de juntas perimetrales. Colocación de la hoja. Colocación de herrajes de cierre y accesorios.

*SC00008*
El conjunto será sólido. Las hojas quedarán aplomadas y ajustadas.

*SC00011*
Se protegerá frente a golpes y salpicaduras.

*SC00012*
Se medirá el número de unidades realmente ejecutadas según especificaciones de Proyecto.

| Medición | Uds. | Parcial |
|---|---|---|
| REHABILITACIÓN DE EDIFICIO ORIGINAL |  |  |
| PLANTA BAJA |  |  |
| Nucleo comunicaciones-zona de trabajo |  |  |
| PI03 | 1 | 1.000 |
| PLANTA PRIMERA |  |  |
| Nucleo comunicaciones-recepción |  |  |
| PI04 | 1 | 1.000 |
| PLANTA SEGUNDA |  |  |
| Nucleo comunicaciones-Zona de trabajo |  |  |
| PI07 | 1 | 1.000 |
| Total |  | 3 |

**RDM010b** m² Revestimiento mural con tablero de madera. (19/11/2025)
27.1 m² × 78.98 = 2140.36
Panelado decorativo para puerta metálica mediante tablero plano fijado sobre hoja y marco metálico existente, compuesto por:
Panelado sobre hoja y marco, Panel DM hidrófugo o tablero de fibras de madera DM de espesor 10–12 mm, mecanizado a la medida exacta de la hoja metálica. Acabado superficial mediante: Lijado de cantos y caras. Imprimación selladora para soportes de madera. Dos manos de lacado blanco (sistema poliuretano o acrílico de alta resistencia), acabado liso. Unión mediante adhesivo de poliuretano estructural o cola de montaje de alta adherencia apta para superficies metálicas, aplicado a toda la superficie. Tapajuntas / guarniciones. Juego de tapajuntas en todo el perímetro visto, del mismo material y acabado que el panelado. Sección habitual 70×10 mm o según detalle gráfico del proyecto. Unión mediante clavado oculto o adhesivo, con encuentros a inglete en esquinas. Compatibilidad: Sistema válido para puertas metálicas RF EI2-60, sin interferir en el funcionamiento ni certificación de herrajes. Espesores y holguras ajustados para permitir cierre adecuado.
Criterio de valoración económica: El precio incluye panel + tapajuntas + lacado + montaje en obra
Incluye: Replanteo individual de cada puerta. Corte y mecanizado del panel. Colocación con adhesivos estructurales. Lijado, imprimación y lacado blanco. Suministro y colocación de tapajuntas. Remates, ingletes y sellado puntual. Limpieza final y retirada de restos.
Criterio de medición de proyecto: Superficie medida según documentación gráfica de Proyecto, deduciendo los huecos de superficie mayor de 2 m².
Criterio de medición de obra: Se medirá la superficie realmente ejecutada según especificaciones de Proyecto, deduciendo los huecos de superficie mayor de 2 m².

| Código | Ud | Descripción | Rendimiento | Precio |
|---|---|---|---|---|
| mt29tma030ab | m² | Tablero de fibras de madera y resinas sintéticas de densidad media (MDF), hidrófugo, sin recubrimiento, de 12 mm de espesor, para revestimiento de paramentos verticales interiores. (material; 19/11/2025) | 1.05 | 18 |
| mt29tma030abb | ml | Tapajuntas de fibras de madera y resinas sintéticas de densidad media (MDF), hidrófugo, de 12 mm de espesor, (material; 19/11/2025) | 3 | 5 |
| mt29tma140b | kg | Adhesivo de poliuretano estructural, de aplicación a dos caras, para revestimientos decorativos de madera. (material; 19/11/2025) | 0.25 | 18 |
| mt26aha030abb | m2 | Imprimación epoxi + acabado poliuretano blanco (material; 18/11/2025) | 1 | 18 |
| mo017 | h | Oficial 1ª carpintero. | 0.42 | 22.77 |
| mo058 | h | Ayudante carpintero. | 0.4 | 21.68 |
| mo038 | h | Oficial 1ª pintor. | 0.2 | 22.45 |
| mo076 | h | Ayudante pintor. | 0.2 | 21.56 |
| %0200 | % | Medios auxiliares | 2 % |  |
| op00cla010 |  | Clavadora neumática. | 0 | 0 |
| op00cep010 |  | Garlopa. | 0 | 0 |

| Medición | Uds. | Largo | Alto | Parcial |
|---|---|---|---|---|
| REHABILITACIÓN DE EDIFICIO ORIGINAL |  |  |  |  |
| PLANTA BAJA |  |  |  |  |
| Instalaciones |  |  |  |  |
| PI01 | 1 | 1.5 | 2.3 | 3.450 |
| Archivo |  |  |  |  |
| PI02 | 1 | 1.5 | 2.3 | 3.450 |
| Nucleo comunicaciones-zona de trabajo |  |  |  |  |
| PI03 | 2 | 1 | 2.3 | 4.600 |
| PLANTA PRIMERA |  |  |  |  |
| Nucleo comunicaciones-recepción |  |  |  |  |
| PI04 | 4 | 1 | 2.3 | 9.200 |
| Mainel | 4 | 1 | 0.45 | 1.800 |
| PLANTA SEGUNDA |  |  |  |  |
| Nucleo comunicaciones-Zona de trabajo |  |  |  |  |
| PI07 | 2 | 1 | 2.3 | 4.600 |
| Total |  |  |  | 27.1 |

**LPM010bb** Ud Puerta abatible interior constituida por una hoja de 0,85x2,20 m (19/11/2025)
2 Ud × 663.37 = 1326.74
Puerta interior constituida por una hoja de 0,85x2,20 m, compuesta por hoja practicable y mainel superior fijo, fabricada íntegramente en madera maciza de pino y acabada en lacado blanco liso, con acristalamiento mediante vidrio laminado acanalado 4+4, según planos y memoria de carpintería.
Hoja de puerta
Dimensiones de la hoja: 0,85 × 2,20 m. Fabricada con estructura perimetral de pino macizo y largueros intermedios. Zonas acristaladas definidas mediante galces pequeños en madera. Espesor total: 40 mm. Lijado, imprimación y lacado blanco en dos manos.
Vidrios
Vidrio hoja: laminado 4+4 acanalado. Vidrio fijo superior: laminado 4+4 acanalado.Sellado de perímetro con silicona neutra transparente.
Mainel y fijo superior
Travesaño horizontal (mainel) en pino macizo, lacado. Fijo acristalado superior integrado en el mismo marco.
Marco
Marco de madera de pino macizo, sección estándar 90×35 mm, lacado en blanco. Incluye tapajuntas interiores y exteriores en pino macizo lacado.
Herrajes
Tres bisagras de calidad media/alta de acero inoxidable. Cerradura embutida con picaporte. Manilla para interior de acero inoxidable.
Criterio de valoración económica: El precio incluye: Fabricación completa de hoja + fijo + marco + mainel. Acristalamiento con vidrio acanalado. Tapajuntas. Lacado completo. Montaje en obra.
Incluye: Replanteo y ajuste de hueco. Mecanizado de cerradura y bisagras. Colocación del marco y fijación mecánica. Instalación de la hoja y regulación. Colocación de los vidrios y sellado perimetral. Colocación de tapajuntas en ambas caras. Ajuste y limpieza final y retirada de residuos. Realización de pruebas de servicio.
Criterio de medición de proyecto: Número de unidades previstas, según documentación gráfica de Proyecto.
Criterio de medición de obra: Se medirá el número de unidades realmente ejecutadas según especificaciones de Proyecto.

| Código | Ud | Descripción | Rendimiento | Precio |
|---|---|---|---|---|
| mt22aap011jab | Ud | Precerco de madera de pino, para puerta de dos hojas, con elementos de fijación. (material; 19/11/2025) | 1 | 25.3 |
| mt22aga010bbg | Ud | Marco de pino macizo lacado para puerta de dos hojas (material; 19/11/2025) | 1 | 65 |
| mt22pxg020abb | Ud | Puerta interior ciega en madera maciza de pino (0,43×2,20 m), la (material; 19/11/2025) | 1 | 170 |
| mt22ata010abf | m2 | Vidrio laminado acanalado 4+4 | 12.7 | 75 |
| mt22ata010abf | m2 | Vidrio laminado acanalado 4+4 | 1 | 75 |
| mt22ata010abf | m2 | Vidrio laminado acanalado 4+4 | 1.3 | 75 |
| mt23ibl010jbb | Ud | Pernio de 100x58 mm, con remate, de acero inoxidable para puerta | 3 | 1.2 |
| mt23ppb031b | Ud | Tornillo de acero inoxidable 21/35 mm. | 18 | 0.2 |
| mt23ppb200 | Ud | Cerradura de embutir, frente, accesorios y tornillos de atado, p | 1 | 12.42 |
| mt23hbl010aa | Ud | Juego de manilla y escudo largo de acero inoxidable, acabado mat | 1 | 15.4 |
| mo017 | h | Oficial 1ª carpintero. | 2 | 22.77 |
| mo058 | h | Ayudante carpintero. | 2 | 21.68 |
| %0200 | % | Medios auxiliares | 2 % |  |
| op00cla010 |  | Clavadora neumática. | 0 | 0 |
| op00gra010 |  | Grapadora. | 0 | 0 |
| op00sie010 |  | Sierra de calar. | 0 | 0 |
| op00cep010 |  | Garlopa. | 0 | 0 |
| op00ato010 |  | Atornillador. | 0 | 0 |
| op00tro010 |  | Tronzador. | 0 | 0 |

| Medición | Uds. | Parcial |
|---|---|---|
| REHABILITACIÓN DE EDIFICIO ORIGINAL |  |  |
| PLANTA PRIMERA |  |  |
| PI05 |  |  |
| Despacho 2 | 1 | 1.000 |
| Despacho 3 | 1 | 1.000 |
| Total |  | 2 |

**LPM020b** Ud Armazón metálico para puerta corredera de madera de 90x220 cm. (19/11/2025)
1 Ud × 285.16 = 285.16
Armazón metálico de chapa ondulada y travesaños metálicos, preparado para alojar la hoja de una puerta corredera simple, de madera, de 90x220 cm y 4 cm de espesor máximo de hoja; colocación en entramado autoportante de placas de yeso, de 10 cm de espesor total, incluyendo el entramado autoportante y las placas.
Incluye: Montaje y colocación del armazón con los distanciadores en sus alojamientos. Nivelación y fijación a la pared con pelladas de mortero o yeso. Fijación sobre el pavimento mediante atornillado. Rejuntado.
Criterio de medición de proyecto: Número de unidades previstas, según documentación gráfica de Proyecto.
Criterio de medición de obra: Se medirá el número de unidades realmente ejecutadas según especificaciones de Proyecto.

| Código | Ud | Descripción | Rendimiento | Precio | Importe |
|---|---|---|---|---|---|
| mt22amy030aha | Ud | Armazón metálico de chapa ondulada y travesaños metálicos, preparado para alojar la hoja de una puerta corredera simple, de madera de 90x220 cm y 4 cm de espesor máximo de hoja; para colocar en entramado autoportante de placas de yeso, de 10 cm de espesor total, incluyendo el entramado autoportante y las placas; con raíl superior, guía inferior y accesorios. (material; 19/11/2025) | 1 | 226.98 | 226.98 |
| mo020 | h | Oficial 1ª construcción. | 1.195 | 22.45 | 26.83 |
| mo077 | h | Ayudante construcción. | 1.195 | 21.56 | 25.76 |
| %0200 | % | Medios auxiliares | 2 % | 279.57 | 5.59 |
|  |  | Total |  |  | 285.16 |

| Medición | Uds. | Parcial |
|---|---|---|
| REHABILITACIÓN DE EDIFICIO ORIGINAL |  |  |
| PLANTA PRIMERA |  |  |
| PI06 |  |  |
| Aseo | 1 | 1.000 |
| Total |  | 1 |

**LPM021b** Ud Puerta interior corredera para armazón metálico, ciega, de una h (19/11/2025)
1 Ud × 365.32 = 365.32
Puerta interior corredera para armazón metálico, ciega, de una hoja de 220x90x4 cm lacada en color blanco, formada por estructura interior tipo alma alistonada de pino con bsstidor perimetral de madera maciza, chapado de tablero de DM de 5-7 mm , apto para lacado, acabado con dos manos de lacado blanco liso, previa imprimación selladora especial para DM; galces de madera de pino con acabado con dos manos de lacado blanco liso, previa imprimación selladora, de 90x20 mm; tapajuntas de madera de pino con acabado con dos manos de lacado blanco liso, previa imprimación selladora de 70x10 mm en ambas caras. Incluso, herrajes de colgar, de cierre y tirador con manecilla para cierre de acero inoxidable, serie básica.
Criterio de valoración económica: Fabricación de la hoja alistonada. Canteado. Lacado completo. Cerradura de corredera y uñero en acero inoxidable. Colocación de la hoja en el armazón.
Incluye: Presentación de la puerta. Colocación de los herrajes de colgar. Colocación de la hoja. Colocación de los herrajes de cierre. Colocación de accesorios. Ajuste y limpieza final.
Criterio de medición de proyecto: Número de unidades previstas, según documentación gráfica de Proyecto.
Criterio de medición de obra: Se medirá el número de unidades realmente ejecutadas según especificaciones de Proyecto.

| Código | Ud | Descripción | Rendimiento | Precio |
|---|---|---|---|---|
| mt22aga015aeb | m | Galce de madera maciza de pino lacada en color blanco, 90x20 mm. (material; 19/11/2025) | 5.3 | 3.43 |
| mt22pxh025acb | Ud | Puerta interior abatible de 800x1750 mm, formada por hoja comple | 1 | 170 |
| mt22ata010abf | m2 | Vidrio laminado acanalado 4+4 | 12.7 | 75 |
| mt23hba020jb | Ud | Cerradura de corredera + uñero en acero inoxidable. (material; 19/11/2025) | 1 | 28.89 |
| mo017 | h | Oficial 1ª carpintero. | 1.235 | 22.77 |
| mo058 | h | Ayudante carpintero. | 1.235 | 21.68 |
| %0200 | % | Medios auxiliares | 2 % |  |
| op00cla010 |  | Clavadora neumática. | 0 | 0 |
| op00gra010 |  | Grapadora. | 0 | 0 |
| op00sie010 |  | Sierra de calar. | 0 | 0 |
| op00cep010 |  | Garlopa. | 0 | 0 |
| op00ato010 |  | Atornillador. | 0 | 0 |
| op00tro010 |  | Tronzador. | 0 | 0 |

| Medición | Uds. | Parcial |
|---|---|---|
| REHABILITACIÓN DE EDIFICIO ORIGINAL |  |  |
| PLANTA PRIMERA |  |  |
| Aseo |  |  |
| PI06 | 1 | 1.000 |
| Total |  | 1 |

**LPM010bbb** Ud Puerta abatible interior, constituida por una hoja de 0,85x2,20 (19/11/2025)
1 Ud × 619.93 = 619.93
Puerta interior, compuesta por hoja practicable, fabricada íntegramente en madera maciza de pino y acabada en lacado blanco liso, con acristalamiento mediante vidrio laminado acanalado 4+4, según planos y memoria de carpintería.
Hoja de puerta
Dimensiones de la hoja: 0,85 × 2,20 m. Fabricada con estructura perimetral de pino macizo y largueros intermedios. Zonas acristaladas definidas mediante galces pequeños en madera. Espesor total: 40 mm. Lijado, imprimación y lacado blanco en dos manos.
Vidrios
Vidrio hoja: laminado 4+4 acanalado. Vidrio fijo superior: laminado 4+4 acanalado.Sellado de perímetro con silicona neutra transparente.
Marco de madera de pino macizo, sección estándar 90×35 mm, lacado en blanco. Incluye tapajuntas interiores y exteriores en pino macizo lacado.
Herrajes
Tres bisagras de calidad media/alta de acero inoxidable. Cerradura embutida con picaporte. Manilla para interior de acero inoxidable.
Criterio de valoración económica: El precio incluye: Fabricación completa de hoja + fijo + marco + mainel. Acristalamiento con vidrio acanalado. Tapajuntas. Lacado completo. Montaje en obra.
Incluye: Replanteo y ajuste de hueco. Mecanizado de cerradura y bisagras. Colocación del marco y fijación mecánica. Instalación de la hoja y regulación. Colocación de los vidrios y sellado perimetral. Colocación de tapajuntas en ambas caras. Ajuste y limpieza final y retirada de residuos. Realización de pruebas de servicio.
Criterio de medición de proyecto: Número de unidades previstas, según documentación gráfica de Proyecto.
Criterio de medición de obra: Se medirá el número de unidades realmente ejecutadas según especificaciones de Proyecto.

| Código | Ud | Descripción | Rendimiento | Precio |
|---|---|---|---|---|
| mt22aap011jab | Ud | Precerco de madera de pino, para puerta de dos hojas, con elemen | 1 | 25.3 |
| mt22aga010bbg | Ud | Marco de pino macizo lacado para puerta de dos hojas | 1 | 65 |
| mt22pxg020abb | Ud | Puerta interior ciega en madera maciza de pino (0,43×2,20 m), la | 1 | 170 |
| mt22ata010abf | m2 | Vidrio laminado acanalado 4+4 | 10.7 | 75 |
| mt22ata010abf | m2 | Vidrio laminado acanalado 4+4 | 1.15 | 75 |
| mt23ibl010jbb | Ud | Pernio de 100x58 mm, con remate, de acero inoxidable para puerta | 3 | 1.2 |
| mt23ppb031b | Ud | Tornillo de acero inoxidable 21/35 mm. | 18 | 0.2 |
| mt23ppb200 | Ud | Cerradura de embutir, frente, accesorios y tornillos de atado, p | 1 | 12.42 |
| mt23hbl010aa | Ud | Juego de manilla y escudo largo de acero inoxidable, acabado mat | 1 | 15.4 |
| mo017 | h | Oficial 1ª carpintero. | 2 | 22.77 |
| mo058 | h | Ayudante carpintero. | 1.8 | 21.68 |
| %0200 | % | Medios auxiliares | 2 % |  |
| op00cla010 |  | Clavadora neumática. | 0 | 0 |
| op00gra010 |  | Grapadora. | 0 | 0 |
| op00sie010 |  | Sierra de calar. | 0 | 0 |
| op00cep010 |  | Garlopa. | 0 | 0 |
| op00ato010 |  | Atornillador. | 0 | 0 |
| op00tro010 |  | Tronzador. | 0 | 0 |

| Medición | Uds. | Parcial |
|---|---|---|
| REHABILITACIÓN DE EDIFICIO ORIGINAL |  |  |
| PLANTA SEGUNDA |  |  |
| Sala reuniones |  |  |
| PI08 | 1 | 1.000 |
| Total |  | 1 |

**LPM021bb** Ud Puerta interior abatible, de dimensiones totales 0,90x2,20 m, fo (19/11/2025)
2 Ud × 421.44 = 842.88
Puerta interior abatible, de dimensiones totales 0,90x2,20 m,, formada por hoja completamente lisa, fabricada con estructura interior alistonada de pino y revestida por ambas caras con DM lacable, con marco y tapajuntas en pino macizo lacados y herrajes de acero inoxidable, formada por estructura interior tipo alma alistonada de pino con bsstidor perimetral de madera maciza, chapado de tablero de DM de 5-7 mm , apto para lacado, acabado con dos manos de lacado blanco liso, previa imprimación selladora especial para DM; galces de madera de pino con acabado con dos manos de lacado blanco liso, previa imprimación selladora, de 90x20 mm; tapajuntas de madera de pino con acabado con dos manos de lacado blanco liso, previa imprimación selladora de 70x10 mm en ambas caras. Incluso, herrajes de colgar y de cierre (Tres bisagras acero inoxidable.Cerradura embutida con picaporte.Juego de manillas en acero inoxidable).
Criterio de valoración económica: Fabricación de la hoja alistonada. Canteado. marco y tapajuntas, lacado completo. Herrajes de acero inoxidable y mecanizados. Montaje en obra.
Incluye: Replanteo. Corte y mecanizado de hoja. Colocación de marco. Instalación de bisagras y cerradura. Colocación de tapajuntas. Ajustes y remates finales. Limpieza y retirada de restos.
Criterio de medición de proyecto: Número de unidades previstas, según documentación gráfica de Proyecto.
Criterio de medición de obra: Se medirá el número de unidades realmente ejecutadas según especificaciones de Proyecto.

| Código | Ud | Descripción | Rendimiento | Precio |
|---|---|---|---|---|
| mt22aga015ae | m | Galce de MDF, acabado en lacado de color blanco, 90x20 mm. (material) | 5.3 | 3.43 |
| mt22pxh025acb | Ud | Puerta interior abatible de 800x1750 mm, formada por hoja comple | 1 | 170 |
| mt22ata010abf | m2 | Vidrio laminado acanalado 4+4 | 12.7 | 75 |
| mt23hba020jb | Ud | Cerradura de corredera + uñero en acero inoxidable. | 1 | 28.89 |
| mt23ibl010jbb | Ud | Pernio de 100x58 mm, con remate, de acero inoxidable para puerta | 3 | 1.2 |
| mt23ppb031b | Ud | Tornillo de acero inoxidable 21/35 mm. | 18 | 0.2 |
| mt23ppb200 | Ud | Cerradura de embutir, frente, accesorios y tornillos de atado, p | 1 | 12.42 |
| mt23hbl010aa | Ud | Juego de manilla y escudo largo de acero inoxidable, acabado mat | 1 | 15.4 |
| mo017 | h | Oficial 1ª carpintero. | 1.235 | 22.77 |
| mo058 | h | Ayudante carpintero. | 1.235 | 21.68 |
| %0200 | % | Medios auxiliares | 2 % |  |
| op00cla010 |  | Clavadora neumática. | 0 | 0 |
| op00gra010 |  | Grapadora. | 0 | 0 |
| op00sie010 |  | Sierra de calar. | 0 | 0 |
| op00cep010 |  | Garlopa. | 0 | 0 |
| op00ato010 |  | Atornillador. | 0 | 0 |
| op00tro010 |  | Tronzador. | 0 | 0 |

| Medición | Uds. | Parcial |
|---|---|---|
| REHABILITACIÓN DE EDIFICIO ORIGINAL |  |  |
| PLANTA SEGUNDA |  |  |
| Aseo |  |  |
| PI09 | 2 | 2.000 |
| Total |  | 2 |

**LPM010bbbb** Ud Puerta abatible interior doble constituida por hoja principal: 0 (19/11/2025)
2 Ud × 854.83 = 1709.66
Puerta interior doble, formada por dos hojas abatibles sin mainel:
Hoja principal: 0,85 × 2,15 m, Hoja secundaria: 0,43 × 2,15 m
Fabricadas ambas en madera maciza de pino, con bastidor perimetral de pino, cuarterones de vidrio y molduras. El conjunto incorpora marco perimetral y tapajuntas también en madera de pino, todo ello acabado en lacado blanco liso.
Hojas de puerta
Bastidor perimetral en madera maciza de pino. Molduras interiores para alojar vidrio. Acabado con imprimación selladora + dos manos de laca blanca.
Vidrio
Vidrios independientes para cada hoja. Superficie vidrio aproximada: Hoja principal: 1,15 m², Hoja secundaria: 0,35 m². Vidrio templado/laminado 4+4 mm según especificaciones de carpintería.
Marco y tapajuntas
Marco en pino macizo lacado sección 90×35 mm. Tapajuntas en pino macizo lacado, sección 70×10 mm.
Herrajes inox
Tres bisagras inox hoja principal. Tres bisagras inox hoja secundaria. Cerradura embutida inox. Pestillo o falleba para hoja secundaria. Juego de manillas inox.
Criterio de valoración económica: El precio comprende: Fabricación de ambas hojas. Lacado completo. Vidrios y molduras. Marco + tapajuntas. Herrajes inox. Montaje y regulación.
Incluye: Replanteo. Mecanizados en taller. Colocación de marco. Instalación de hojas y herrajes. Colocación de tapajuntas. Sellados. Limpieza final. Colocación de tapajuntas en ambas caras. Ajuste y limpieza final y retirada de residuos. Realización de pruebas de servicio.
Criterio de medición de proyecto: Número de unidades previstas, según documentación gráfica de Proyecto.
Criterio de medición de obra: Se medirá el número de unidades realmente ejecutadas según especificaciones de Proyecto.

| Código | Ud | Descripción | Rendimiento | Precio |
|---|---|---|---|---|
| mt22aap011jab | Ud | Precerco de madera de pino, para puerta de dos hojas, con elemen | 1 | 25.3 |
| mt22aga010bbg | Ud | Marco de pino macizo lacado para puerta de dos hojas | 1 | 65 |
| mt22pxg020abb | Ud | Puerta interior ciega en madera maciza de pino (0,43×2,20 m), la | 1 | 170 |
| mt22pxg020abb | Ud | Puerta interior ciega en madera maciza de pino (0,43×2,20 m), la | 1 | 170 |
| mt22ata010abf | m2 | Vidrio laminado acanalado 4+4 | 11.6 | 75 |
| mt22ata010abf | m2 | Vidrio laminado acanalado 4+4 | 1.5 | 75 |
| mt23ibl010jbb | Ud | Pernio de 100x58 mm, con remate, de acero inoxidable para puerta | 6 | 1.2 |
| mt23ppb031b | Ud | Tornillo de acero inoxidable 21/35 mm. | 36 | 0.2 |
| mt23ppb200 | Ud | Cerradura de embutir, frente, accesorios y tornillos de atado, p | 1 | 12.42 |
| mt23hbl010aa | Ud | Juego de manilla y escudo largo de acero inoxidable, acabado mat | 1 | 15.4 |
| mo017 | h | Oficial 1ª carpintero. | 2.2 | 22.77 |
| mo058 | h | Ayudante carpintero. | 2 | 21.68 |
| %0200 | % | Medios auxiliares | 2 % |  |
| op00cla010 |  | Clavadora neumática. | 0 | 0 |
| op00gra010 |  | Grapadora. | 0 | 0 |
| op00sie010 |  | Sierra de calar. | 0 | 0 |
| op00cep010 |  | Garlopa. | 0 | 0 |
| op00ato010 |  | Atornillador. | 0 | 0 |
| op00tro010 |  | Tronzador. | 0 | 0 |

| Medición | Uds. | Parcial |
|---|---|---|
| REHABILITACIÓN DE EDIFICIO ORIGINAL |  |  |
| PLANTA SEGUNDA |  |  |
| Despachos |  |  |
| PI10 | 2 | 2.000 |
| Total |  | 2 |

**LPM021bbb** Ud Puerta interior abatible, de dimensiones totales 0,90x2,10 m, fo (19/11/2025)
2 Ud × 416.34 = 832.68
Puerta interior abatible de dimensiones totales 0.90x2,10 m, formada por hoja completamente lisa, fabricada con estructura interior alistonada de pino y revestida por ambas caras con DM lacable, con marco y tapajuntas en pino macizo lacados y herrajes de acero inoxidable, formada por estructura interior tipo alma alistonada de pino con bsstidor perimetral de madera maciza, chapado de tablero de DM de 5-7 mm , apto para lacado, acabado con dos manos de lacado blanco liso, previa imprimación selladora especial para DM; galces de madera de pino con acabado con dos manos de lacado blanco liso, previa imprimación selladora, de 90x20 mm; tapajuntas de madera de pino con acabado con dos manos de lacado blanco liso, previa imprimación selladora de 70x10 mm en ambas caras. Incluso, herrajes de colgar y de cierre (Tres bisagras acero inoxidable.Cerradura embutida con picaporte.Juego de manillas en acero inoxidable).
Criterio de valoración económica: Fabricación de la hoja alistonada. Canteado. marco y tapajuntas, lacado completo. Herrajes de acero inoxidable y mecanizados. Montaje en obra.
Incluye: Replanteo. Corte y mecanizado de hoja. Colocación de marco. Instalación de bisagras y cerradura. Colocación de tapajuntas. Ajustes y remates finales. Limpieza y retirada de restos.
Criterio de medición de proyecto: Número de unidades previstas, según documentación gráfica de Proyecto.
Criterio de medición de obra: Se medirá el número de unidades realmente ejecutadas según especificaciones de Proyecto.

| Código | Ud | Descripción | Rendimiento | Precio |
|---|---|---|---|---|
| mt22aga015ae | m | Galce de MDF, acabado en lacado de color blanco, 90x20 mm. | 5.3 | 3.43 |
| mt22pxh025acb | Ud | Puerta interior abatible de 800x1750 mm, formada por hoja comple | 1 | 170 |
| mt22ata010abf | m2 | Vidrio laminado acanalado 4+4 | 12.7 | 75 |
| mt23hba020jb | Ud | Cerradura de corredera + uñero en acero inoxidable. | 1 | 28.89 |
| mt23ibl010jbb | Ud | Pernio de 100x58 mm, con remate, de acero inoxidable para puerta | 3 | 1.2 |
| mt23ppb031b | Ud | Tornillo de acero inoxidable 21/35 mm. | 18 | 0.2 |
| mt23ppb200 | Ud | Cerradura de embutir, frente, accesorios y tornillos de atado, p | 1 | 12.42 |
| mt23hbl010aa | Ud | Juego de manilla y escudo largo de acero inoxidable, acabado mat | 1 | 15.4 |
| mo017 | h | Oficial 1ª carpintero. | 1.235 | 22.77 |
| mo058 | h | Ayudante carpintero. | 1.235 | 21.68 |
| %0200 | % | Medios auxiliares | 2 % |  |
| op00cla010 |  | Clavadora neumática. | 0 | 0 |
| op00gra010 |  | Grapadora. | 0 | 0 |
| op00sie010 |  | Sierra de calar. | 0 | 0 |
| op00cep010 |  | Garlopa. | 0 | 0 |
| op00ato010 |  | Atornillador. | 0 | 0 |
| op00tro010 |  | Tronzador. | 0 | 0 |

| Medición | Uds. | Parcial |
|---|---|---|
| OBRA NUEVA (PABELLÓN) |  |  |
| PLANTA BAJA |  |  |
| PI11 |  |  |
| Aseo | 1 | 1.000 |
| Almacén | 1 | 1.000 |
| Total |  | 2 |

**LPM021bbbb** Ud Puerta interior abatible, de dimensiones totales 0,90x1,80 m, fo (19/11/2025)
1 Ud × 363.82 = 363.82
Puerta interior abatible de dimensiones totales 0.90x1,80 m, formada por hoja completamente lisa, fabricada con estructura interior alistonada de pino y revestida por ambas caras con DM lacable, con marco y tapajuntas en pino macizo lacados y herrajes de acero inoxidable, formada por estructura interior tipo alma alistonada de pino con bsstidor perimetral de madera maciza, chapado de tablero de DM de 5-7 mm , apto para lacado, acabado con dos manos de lacado blanco liso, previa imprimación selladora especial para DM; galces de madera de pino con acabado con dos manos de lacado blanco liso, previa imprimación selladora, de 90x20 mm; tapajuntas de madera de pino con acabado con dos manos de lacado blanco liso, previa imprimación selladora de 70x10 mm en ambas caras. Incluso, herrajes de colgar y de cierre (Tres bisagras acero inoxidable.Cerradura embutida con picaporte.Juego de manillas en acero inoxidable).
Criterio de valoración económica: Fabricación de la hoja alistonada. Canteado. marco y tapajuntas, lacado completo. Herrajes de acero inoxidable y mecanizados. Montaje en obra.
Incluye: Replanteo. Corte y mecanizado de hoja. Colocación de marco. Instalación de bisagras y cerradura. Colocación de tapajuntas. Ajustes y remates finales. Limpieza y retirada de restos.
Criterio de medición de proyecto: Número de unidades previstas, según documentación gráfica de Proyecto.
Criterio de medición de obra: Se medirá el número de unidades realmente ejecutadas según especificaciones de Proyecto.

| Código | Ud | Descripción | Rendimiento | Precio |
|---|---|---|---|---|
| mt22aga015ae | m | Galce de MDF, acabado en lacado de color blanco, 90x20 mm. | 4.5 | 3.43 |
| mt22pxh025acb | Ud | Puerta interior abatible de 800x1750 mm, formada por hoja comple | 1 | 170 |
| mt22ata010abf | m2 | Vidrio laminado acanalado 4+4 | 9 | 75 |
| mt23hba020jb | Ud | Cerradura de corredera + uñero en acero inoxidable. | 1 | 28.89 |
| mt23ibl010jbb | Ud | Pernio de 100x58 mm, con remate, de acero inoxidable para puerta | 3 | 1.2 |
| mt23ppb031b | Ud | Tornillo de acero inoxidable 21/35 mm. | 18 | 0.2 |
| mt23ppb200 | Ud | Cerradura de embutir, frente, accesorios y tornillos de atado, p | 1 | 12.42 |
| mt23hbl010aa | Ud | Juego de manilla y escudo largo de acero inoxidable, acabado mat | 1 | 15.4 |
| mo017 | h | Oficial 1ª carpintero. | 1.2 | 22.77 |
| mo058 | h | Ayudante carpintero. | 1.2 | 21.68 |
| %0200 | % | Medios auxiliares | 2 % |  |
| op00cla010 |  | Clavadora neumática. | 0 | 0 |
| op00gra010 |  | Grapadora. | 0 | 0 |
| op00sie010 |  | Sierra de calar. | 0 | 0 |
| op00cep010 |  | Garlopa. | 0 | 0 |
| op00ato010 |  | Atornillador. | 0 | 0 |
| op00tro010 |  | Tronzador. | 0 | 0 |

| Medición | Uds. | Parcial |
|---|---|---|
| OBRA NUEVA (PABELLÓN) |  |  |
| PLANTA BAJA |  |  |
| PI12 |  |  |
| Almacén | 1 | 1.000 |
| Total |  | 1 |

### LV Vidrios
Importe: 25140.94

**LVC030** m² Doble acristalamiento "SAINT GOBAIN". SGG CLIMALIT PLUS PLANITHE
12 m² × 178.63 = 2143.56
Doble acristalamiento SGG CLIMALIT PLUS PLANITHERM XN F2 44.2/16 argón 90%/44.2 "SAINT GOBAIN", conjunto formado por vidrio exterior STADIP de 4+4 mm, compuesto por dos lunas de vidrio laminar de 4 mm unidas mediante una lámina incolora de butiral de polivinilo, con capa de baja emisividad térmica incorporada en la cara interior, cámara de gas deshidratada con perfil separador de aluminio y doble sellado perimetral, de 16 mm, rellena de gas argón y vidrio interior STADIP PROTECT de 4+4 mm, compuesto por dos lunas de vidrio laminar de 4 mm unidas mediante dos láminas incoloras de butiral de polivinilo; 24 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg012ja | m² | Doble acristalamiento SGG CLIMALIT PLUS PLANITHERM XN F2 44.2/16 (material) | 1.006 | 154.92 | 155.85 |
| mt21sik010 | Ud | Cartucho de 310 ml de silicona sintética incolora (rendimiento a (material) | 0.58 | 2.55 | 1.48 |
| mt21vva021 | Ud | Material auxiliar para la colocación de vidrios. (material) | 1 | 1.3 | 1.30 |
| mo055 | h | Oficial 1ª cristalero. (mano de obra) | 0.352 | 23.9 | 8.41 |
| mo110 | h | Ayudante cristalero. (mano de obra) | 0.352 | 22.97 | 8.09 |
| %0200 | % | Medios auxiliares | 2 % | 175.13 | 3.50 |
|  |  | Total |  |  | 178.63 |

| Medición | Uds. | Largo | Parcial |
|---|---|---|---|
| REHABILITACIÓN DE EDIFICIO ORIGINAL |  |  |  |
| PLANTA BAJA |  |  |  |
| VE01 | 1 | 1.85 | 1.850 |
| PE01 | 2 | 1.45 | 2.900 |
| VE02 | 1 | 1.95 | 1.950 |
| VE05.1 | 1 | 0.4 | 0.400 |
| VE05.2 | 1 | 0.5 | 0.500 |
| V06 | 2 | 0.65 | 1.300 |
| PLANTA PRIMERA |  |  |  |
| PE04 | 1 | 0.5 | 0.500 |
|  | 1 | 2.35 | 2.350 |
| VE14 | 1 | 0.25 | 0.250 |
| Total |  |  | 12 |

**LVC030b** m² Doble acristalamiento "SAINT GOBAIN". SGG CLIMALIT PLUS PLANISTA
4.15 m² × 212.76 = 882.95
Doble acristalamiento SGG CLIMALIT PLUS PLANISTAR ONE F2 44.2/16 argón 90%/44.2 "SAINT GOBAIN", conjunto formado por vidrio exterior STADIP de 4+4 mm, compuesto por dos lunas de vidrio laminar de 4 mm unidas mediante una lámina incolora de butiral de polivinilo, con capa de control solar y baja emisividad térmica incorporada en la cara interior, cámara de gas deshidratada con perfil separador de aluminio y doble sellado perimetral, de 16 mm, rellena de gas argón y vidrio interior STADIP PROTECT de 4+4 mm, compuesto por dos lunas de vidrio laminar de 4 mm unidas mediante dos láminas incoloras de butiral de polivinilo; 32 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg031ja | m² | Doble acristalamiento SGG CLIMALIT PLUS PLANISTAR ONE F2 44.2/16 (material) | 1.006 | 188.18 | 189.31 |
| mt21sik010 | Ud | Cartucho de 310 ml de silicona sintética incolora (rendimiento a | 0.58 | 2.55 | 1.48 |
| mt21vva021 | Ud | Material auxiliar para la colocación de vidrios. | 1 | 1.3 | 1.30 |
| mo055 | h | Oficial 1ª cristalero. | 0.352 | 23.9 | 8.41 |
| mo110 | h | Ayudante cristalero. | 0.352 | 22.97 | 8.09 |
| %0200 | % | Medios auxiliares | 2 % | 208.59 | 4.17 |
|  |  | Total |  |  | 212.76 |

| Medición | Uds. | Largo | Parcial |
|---|---|---|---|
| OBRA NUEVA (PABELLÓN) |  |  |  |
| PE05 | 2 | 1.25 | 2.500 |
| PE06 | 1 | 1.65 | 1.650 |
| Total |  |  | 4.15 |

**LVC030c** m² Doble acristalamiento "SAINT GOBAIN".SGG CLIMALIT PLUS PLANITHER
10 m² × 229.28 = 2292.80
Doble acristalamiento SGG CLIMALIT PLUS PLANITHERM XN F2 66.2/16 argón 90%/55.2 "SAINT GOBAIN", conjunto formado por vidrio exterior STADIP de 6+6 mm, compuesto por dos lunas de vidrio laminar de 6 mm unidas mediante una lámina incolora de butiral de polivinilo, con capa de baja emisividad térmica incorporada en la cara interior, cámara de gas deshidratada con perfil separador de aluminio y doble sellado perimetral, de 16 mm, rellena de gas argón y vidrio interior STADIP PROTECT de 5+5 mm, compuesto por dos lunas de vidrio laminar de 5 mm unidas mediante dos láminas incoloras de butiral de polivinilo; 27 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg012Hk | m² | Doble acristalamiento SGG CLIMALIT PLUS PLANITHERM XN F2 66.2/16 (material) | 1.006 | 204.27 | 205.50 |
| mt21sik010 | Ud | Cartucho de 310 ml de silicona sintética incolora (rendimiento a | 0.58 | 2.55 | 1.48 |
| mt21vva021 | Ud | Material auxiliar para la colocación de vidrios. | 1 | 1.3 | 1.30 |
| mo055 | h | Oficial 1ª cristalero. | 0.352 | 23.9 | 8.41 |
| mo110 | h | Ayudante cristalero. | 0.352 | 22.97 | 8.09 |
| %0200 | % | Medios auxiliares | 2 % | 224.78 | 4.50 |
|  |  | Total |  |  | 229.28 |

| Medición | Uds. | Largo | Parcial |
|---|---|---|---|
| REHABILITACIÓN DE EDIFICIO ORIGINAL |  |  |  |
| PLANTA BAJA |  |  |  |
| VE03 | 1 | 1.55 | 1.550 |
|  | 1 | 3.4 | 3.400 |
| VE04 | 1 | 1.55 | 1.550 |
|  | 1 | 3.5 | 3.500 |
| Total |  |  | 10 |

**LVC030d** m² Doble acristalamiento "SAINT GOBAIN".SGG CLIMALIT PLUS PLANITHER
10.4 m² × 134.45 = 1398.28
Doble acristalamiento SGG CLIMALIT PLUS PLANITHERM XN F2 4/16 argón 90%/44.2 "SAINT GOBAIN", conjunto formado por vidrio exterior PLANITHERM XN de 4 mm, con capa de baja emisividad térmica incorporada en la cara interior, cámara de gas deshidratada con perfil separador de aluminio y doble sellado perimetral, de 16 mm, rellena de gas argón y vidrio interior STADIP PROTECT de 4+4 mm, compuesto por dos lunas de vidrio laminar de 4 mm unidas mediante dos láminas incoloras de butiral de polivinilo; 28 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg010ja | m² | Doble acristalamiento SGG CLIMALIT PLUS PLANITHERM XN F2 4/16 ar (material) | 1.006 | 111.86 | 112.53 |
| mt21sik010 | Ud | Cartucho de 310 ml de silicona sintética incolora (rendimiento a | 0.58 | 2.55 | 1.48 |
| mt21vva021 | Ud | Material auxiliar para la colocación de vidrios. | 1 | 1.3 | 1.30 |
| mo055 | h | Oficial 1ª cristalero. | 0.352 | 23.9 | 8.41 |
| mo110 | h | Ayudante cristalero. | 0.352 | 22.97 | 8.09 |
| %0200 | % | Medios auxiliares | 2 % | 131.81 | 2.64 |
|  |  | Total |  |  | 134.45 |

| Medición | Uds. | Largo | Parcial |
|---|---|---|---|
| REHABILITACIÓN DE EDIFICIO ORIGINAL |  |  |  |
| PLANTA PRIMERA |  |  |  |
| VE09 | 1 | 0.5 | 0.500 |
|  | 2 | 0.65 | 1.300 |
| VE10 | 1 | 0.5 | 0.500 |
|  | 2 | 0.65 | 1.300 |
| VE11 | 2 | 0.5 | 1.000 |
|  | 4 | 0.65 | 2.600 |
| VE15 | 1 | 0.6 | 0.600 |
| PLANTA SEGUNDA |  |  |  |
| VE17 | 2 | 0.65 | 1.300 |
| VE18 | 2 | 0.65 | 1.300 |
| Total |  |  | 10.4 |

**LVC030e** m² Doble acristalamiento "SAINT GOBAIN". SGG CLIMALIT PLUS PLANISTA
26.35 m² × 214.43 = 5650.23
Doble acristalamiento SGG CLIMALIT PLUS PLANISTAR ONE F2 44.2/16 argón 90%/44.2 "SAINT GOBAIN", conjunto formado por vidrio exterior STADIP de 4+4 mm, compuesto por dos lunas de vidrio laminar de 4 mm unidas mediante una lámina incolora de butiral de polivinilo, con capa de control solar y baja emisividad térmica incorporada en la cara interior, cámara de gas deshidratada con perfil separador de aluminio y doble sellado perimetral, de 16 mm, rellena de gas argón y vidrio interior STADIP PROTECT de 4+4 mm, compuesto por dos lunas de vidrio laminar de 4 mm unidas mediante dos láminas incoloras de butiral de polivinilo; 32 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg031ja | m² | Doble acristalamiento SGG CLIMALIT PLUS PLANISTAR ONE F2 44.2/16 | 1.006 | 188.18 | 189.31 |
| mt21sik010 | Ud | Cartucho de 310 ml de silicona sintética incolora (rendimiento a | 0.58 | 2.55 | 1.48 |
| mt21vva021 | Ud | Material auxiliar para la colocación de vidrios. | 1 | 1.3 | 1.30 |
| mo055 | h | Oficial 1ª cristalero. | 0.387 | 23.9 | 9.25 |
| mo110 | h | Ayudante cristalero. | 0.387 | 22.97 | 8.89 |
| %0200 | % | Medios auxiliares | 2 % | 210.23 | 4.20 |
|  |  | Total |  |  | 214.43 |

| Medición | Uds. | Largo | Parcial |
|---|---|---|---|
| REHABILITACIÓN DE EDIFICIO ORIGINAL |  |  |  |
| PLANTA PRIMERA |  |  |  |
| VE07 | 3 | 0.55 | 1.650 |
|  | 6 | 0.75 | 4.500 |
| VE08 | 2 | 0.4 | 0.800 |
| VE12 | 3 | 0.35 | 1.050 |
| VE13 | 1 | 0.45 | 0.450 |
|  | 2 | 0.55 | 1.100 |
| PLANTA SEGUNDA |  |  |  |
| VE16 | 8 | 0.9 | 7.200 |
| VE19 | 4 | 0.55 | 2.200 |
| VE20 | 4 | 1.1 | 4.400 |
| VE21 | 4 | 0.5 | 2.000 |
| VE22 | 2 | 0.5 | 1.000 |
| Total |  |  | 26.35 |

**LVC030f** m² Doble acristalamiento "SAINT GOBAIN". SGG CLIMALIT PLUS COOL-LIT
43.54 m² × 291.49 = 12691.47
Doble acristalamiento SGG CLIMALIT PLUS COOL-LITE SKN 165 II F2, templado 8/16 argón 90%/66.2 "SAINT GOBAIN", conjunto formado por vidrio exterior COOL-LITE SKN 165 II, templado de 8 mm, con capa de baja emisividad térmica incorporada en la cara interior, cámara de gas deshidratada con perfil separador de aluminio y doble sellado perimetral, de 16 mm, rellena de gas argón y vidrio interior STADIP PROTECT de 6+6 mm, compuesto por dos lunas de vidrio laminar de 6 mm unidas mediante dos láminas incoloras de butiral de polivinilo; 36 mm de espesor total, fijado sobre carpintería con acuñado mediante calzos de apoyo perimetrales y laterales, sellado en frío con silicona Sikasil WS-305-N "SIKA", compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg045joa | m² | Doble acristalamiento SGG CLIMALIT PLUS COOL-LITE SKN 165 II F2, templado 8/16 argón 90%/66.2 "SAINT GOBAIN", conjunto formado por vidrio exterior COOL-LITE SKN 165 II, templado de 8 mm, con capa de baja emisividad térmica incorporada en la cara interior, cámara de gas deshidratada con perfil separador de aluminio y doble sellado perimetral, de 16 mm, rellena de gas argón y vidrio interior STADIP PROTECT de 6+6 mm, compuesto por dos lunas de vidrio laminar de 6 mm unidas mediante dos láminas incoloras de butiral de polivinilo; 36 mm de espesor total. (material) | 1.006 | 263.37 | 264.95 |
| mt21sik010 | Ud | Cartucho de 310 ml de silicona sintética incolora (rendimiento a | 0.58 | 2.55 | 1.48 |
| mt21vva021 | Ud | Material auxiliar para la colocación de vidrios. | 1 | 1.3 | 1.30 |
| mo055 | h | Oficial 1ª cristalero. | 0.385 | 23.9 | 9.20 |
| mo110 | h | Ayudante cristalero. | 0.385 | 22.97 | 8.84 |
| %0200 | % | Medios auxiliares | 2 % | 285.77 | 5.72 |
|  |  | Total |  |  | 291.49 |

*SC00001*
Doble acristalamiento SGG CLIMALIT PLUS COOL-LITE SKN 165 II F2, templado 8/16 argón 90%/66.2 "SAINT GOBAIN", conjunto formado por vidrio exterior COOL-LITE SKN 165 II, templado de 8 mm, con capa de baja emisividad térmica incorporada en la cara interior, cámara de gas deshidratada con perfil separador de aluminio y doble sellado perimetral, de 16 mm, rellena de gas argón y vidrio interior STADIP PROTECT de 6+6 mm, compuesto por dos lunas de vidrio laminar de 6 mm unidas mediante dos láminas incoloras de butiral de polivinilo; 36 mm de espesor total, fijado sobre carpintería con acuñado mediante calzos de apoyo perimetrales y laterales, sellado en frío con silicona Sikasil WS-305-N "SIKA", compatible con el material soporte.

*SC00002*
Ejecución: NTE-FVE. Fachadas: Vidrios especiales.

*SC00003*
Superficie de carpintería a acristalar, según documentación gráfica de Proyecto, incluyendo en cada hoja vidriera las dimensiones del bastidor.

*SC00004*
Se comprobará que la carpintería está completamente montada y fijada al elemento soporte. Se comprobará la ausencia de cualquier tipo de materia en los galces de la carpintería.

*SC00007*
Colocación, calzado, montaje y ajuste en la carpintería. Sellado final de estanqueidad. Señalización de las hojas.

*SC00008*
El acristalamiento quedará estanco. La sujeción de la hoja de vidrio al bastidor será correcta.

*SC00012*
Se medirá la superficie realmente ejecutada según especificaciones de Proyecto, sumando, para cada una de las piezas, la superficie resultante de redondear por exceso cada una de sus aristas a múltiplos de 30 mm.

| Medición | Uds. | Largo | Parcial |
|---|---|---|---|
| OBRA NUEVA (PABELLÓN) |  |  |  |
| MCE01 | 4 | 1.21 | 4.840 |
|  | 2 | 1.8 | 3.600 |
|  | 2 | 0.9 | 1.800 |
|  | 2 | 0.7 | 1.400 |
|  | 2 | 2 | 4.000 |
|  | 3 | 1.6 | 4.800 |
| MCE02 | 1 | 2 | 2.000 |
|  | 3 | 0.7 | 2.100 |
|  | 2 | 1.8 | 3.600 |
|  | 1 | 0.75 | 0.750 |
|  | 1 | 1.7 | 1.700 |
|  | 1 | 0.45 | 0.450 |
|  | 1 | 1.4 | 1.400 |
|  | 2 | 2 | 4.000 |
|  | 1 | 0.4 | 0.400 |
|  | 5 | 1.25 | 6.250 |
|  | 1 | 0.45 | 0.450 |
| Total |  |  | 43.54 |

**LVS010** m² Vidrio laminar de seguridad.
1.3 m² × 62.81 = 81.65
Vidrio laminar de seguridad, compuesto por dos lunas de 5 mm de espesor unidas mediante una lámina incolora de butiral de polivinilo, de 0,38 mm de espesor, clasificación de prestaciones 2B2, según UNE-EN 12600, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21ves010oa | m² | Vidrio laminar de seguridad, compuesto por dos lunas de 5 mm de espesor unidas mediante una lámina incolora de butiral de polivinilo, de 0,38 mm de espesor, clasificación de prestaciones 2B2, según UNE-EN 12600. Según UNE-EN ISO 12543-2 y UNE-EN 14449 (material) | 1.006 | 36.13 | 36.35 |
| mt21vva015a | Ud | Cartucho de 310 ml de silicona neutra, incolora, dureza Shore A aproximada de 23, según UNE-EN ISO 868 y recuperación elástica >=80%, según UNE-EN ISO 7389. (material) | 0.29 | 5.77 | 1.67 |
| mt21vva021 | Ud | Material auxiliar para la colocación de vidrios. | 1 | 1.3 | 1.30 |
| mo055 | h | Oficial 1ª cristalero. | 0.475 | 23.9 | 11.35 |
| mo110 | h | Ayudante cristalero. | 0.475 | 22.97 | 10.91 |
| %0200 | % | Medios auxiliares | 2 % | 61.58 | 1.23 |
|  |  | Total |  |  | 62.81 |

| Medición | Uds. | Largo | Parcial |
|---|---|---|---|
| OBRA NUEVA (PABELLÓN) |  |  |  |
| Ventana en partición interior | 1 | 1.3 | 1.300 |
| Total |  |  | 1.3 |

### LS Protecciones solares
Importe: 12304

**LSE015** Ud Estor enrollable de tejido ignífugo perforado tipo Polyscreen, e
1 Ud × 381.6 = 381.60
Estor enrollable, de 1600 mm de anchura y 2600 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aig | Ud | Estor enrollable, de 1600 mm de anchura y 2600 mm de altura, con tejido ignífugo perforado tipo Polyscreen, de hilos de fibra de vidrio recubiertos de PVC, con la cara exterior de color gris y la cara interior de color blanco, incluso anclajes mecánicos para fijación al soporte. (material) | 1 | 284.02 | 284.02 |
| mt44stm020a | Ud | Kit para el accionamiento de estor enrollable, con cadena de PVC para maniobra de recogida, en el lado derecho. (material) | 1 | 9.7 | 9.70 |
| mo011 | h | Oficial 1ª montador. (mano de obra) | 1.451 | 23.06 | 33.46 |
| mo080 | h | Ayudante montador. (mano de obra) | 2.177 | 21.56 | 46.94 |
| %0200 | % | Medios auxiliares | 2 % | 374.12 | 7.48 |
|  |  | Total |  |  | 381.6 |

| Medición | Uds. | Parcial |
|---|---|---|
| REHABILITACIÓN DE EDIFICIO ORIGINAL |  |  |
| PLANTA BAJA |  |  |
| VE01 | 1 | 1.000 |
| Total |  | 1 |

**LSE015b** Ud Estor enrollable de tejido ignífugo perforado tipo Polyscreen, d
4 Ud × 355.6 = 1422.40
Estor enrollable, de 1200 mm de anchura y 2600 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aic | Ud | Estor enrollable, de 1200 mm de anchura y 2600 mm de altura, con tejido ignífugo perforado tipo Polyscreen, de hilos de fibra de vidrio recubiertos de PVC, con la cara exterior de color gris y la cara interior de color blanco, incluso anclajes mecánicos para fijación al soporte. (material) | 1 | 272.38 | 272.38 |
| mt44stm020a | Ud | Kit para el accionamiento de estor enrollable, con cadena de PVC | 1 | 9.7 | 9.70 |
| mo011 | h | Oficial 1ª montador. | 1.201 | 23.06 | 27.70 |
| mo080 | h | Ayudante montador. | 1.802 | 21.56 | 38.85 |
| %0200 | % | Medios auxiliares | 2 % | 348.63 | 6.97 |
|  |  | Total |  |  | 355.6 |

| Medición | Uds. | Parcial |
|---|---|---|
| REHABILITACIÓN DE EDIFICIO ORIGINAL |  |  |
| PLANTA BAJA |  |  |
| PE01 | 1 | 1.000 |
| VE02 | 1 | 1.000 |
| VE11 | 2 | 2.000 |
| Total |  | 4 |

**LSE015c** Ud Estor enrollable de tejido ignífugo perforado tipo Polyscreen, d
1 Ud × 730.39 = 730.39
Estor enrollable, de 2200 mm de anchura y 3200 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011alm | Ud | Estor enrollable, de 2200 mm de anchura y 3200 mm de altura, con tejido ignífugo perforado tipo Polyscreen, de hilos de fibra de vidrio recubiertos de PVC, con la cara exterior de color gris y la cara interior de color blanco, incluso anclajes mecánicos para fijación al soporte. (material) | 1 | 605.28 | 605.28 |
| mt44stm020a | Ud | Kit para el accionamiento de estor enrollable, con cadena de PVC | 1 | 9.7 | 9.70 |
| mo011 | h | Oficial 1ª montador. | 1.825 | 23.06 | 42.08 |
| mo080 | h | Ayudante montador. | 2.737 | 21.56 | 59.01 |
| %0200 | % | Medios auxiliares | 2 % | 716.07 | 14.32 |
|  |  | Total |  |  | 730.39 |

| Medición | Uds. | Parcial |
|---|---|---|
| REHABILITACIÓN DE EDIFICIO ORIGINAL |  |  |
| PLANTA BAJA |  |  |
| VE03 | 1 | 1.000 |
| Total |  | 1 |

**LSE015d** Ud Estor enrollable de tejido ignífugo perforado tipo Polyscreen, d
1 Ud × 766.52 = 766.52
Estor enrollable, de 2400 mm de anchura y 3200 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011alo | Ud | Estor enrollable, de 2400 mm de anchura y 3200 mm de altura, con tejido ignífugo perforado tipo Polyscreen, de hilos de fibra de vidrio recubiertos de PVC, con la cara exterior de color gris y la cara interior de color blanco, incluso anclajes mecánicos para fijación al soporte. (material) | 1 | 634.38 | 634.38 |
| mt44stm020a | Ud | Kit para el accionamiento de estor enrollable, con cadena de PVC | 1 | 9.7 | 9.70 |
| mo011 | h | Oficial 1ª montador. | 1.939 | 23.06 | 44.71 |
| mo080 | h | Ayudante montador. | 2.908 | 21.56 | 62.70 |
| %0200 | % | Medios auxiliares | 2 % | 751.49 | 15.03 |
|  |  | Total |  |  | 766.52 |

| Medición | Uds. | Parcial |
|---|---|---|
| REHABILITACIÓN DE EDIFICIO ORIGINAL |  |  |
| PLANTA BAJA |  |  |
| VE04 | 1 | 1.000 |
| Total |  | 1 |

**LSE015e** Ud Estor enrollable de tejido ignífugo perforado tipo Polyscreen, d
1 Ud × 302.67 = 302.67
Estor enrollable, de 1400 mm de anchura y 2000 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011afe | Ud | Estor enrollable, de 1400 mm de anchura y 2000 mm de altura, con tejido ignífugo perforado tipo Polyscreen, de hilos de fibra de vidrio recubiertos de PVC, con la cara exterior de color gris y la cara interior de color blanco, incluso anclajes mecánicos para fijación al soporte. (material) | 1 | 228.14 | 228.14 |
| mt44stm020a | Ud | Kit para el accionamiento de estor enrollable, con cadena de PVC | 1 | 9.7 | 9.70 |
| mo011 | h | Oficial 1ª montador. | 1.063 | 23.06 | 24.51 |
| mo080 | h | Ayudante montador. | 1.595 | 21.56 | 34.39 |
| %0200 | % | Medios auxiliares | 2 % | 296.74 | 5.93 |
|  |  | Total |  |  | 302.67 |

| Medición | Uds. | Parcial |
|---|---|---|
| REHABILITACIÓN DE EDIFICIO ORIGINAL |  |  |
| PLANTA BAJA |  |  |
| VE06 | 1 | 1.000 |
| Total |  | 1 |

**LSE015f** Ud Estor enrollable de tejido ignífugo perforado tipo Polyscreen, d
3 Ud × 381.6 = 1144.80
Estor enrollable, de 1600 mm de anchura y 2600 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aig | Ud | Estor enrollable, de 1600 mm de anchura y 2600 mm de altura, con | 1 | 284.02 | 284.02 |
| mt44stm020a | Ud | Kit para el accionamiento de estor enrollable, con cadena de PVC | 1 | 9.7 | 9.70 |
| mo011 | h | Oficial 1ª montador. | 1.451 | 23.06 | 33.46 |
| mo080 | h | Ayudante montador. | 2.177 | 21.56 | 46.94 |
| %0200 | % | Medios auxiliares | 2 % | 374.12 | 7.48 |
|  |  | Total |  |  | 381.6 |

| Medición | Uds. | Parcial |
|---|---|---|
| REHABILITACIÓN DE EDIFICIO ORIGINAL |  |  |
| PLANTA PRIMERA |  |  |
| VE07 | 3 | 3.000 |
| Total |  | 3 |

**LSE015n** Ud Estor enrollable de tejido ignífugo perforado tipo Polyscreen, d
1 Ud × 252.48 = 252.48
Estor enrollable, de 1200 mm de anchura y 1600 mm de altura, con tejido ignífugo perforado tipo Screen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011adc | Ud | Estor enrollable, de 1200 mm de anchura y 1600 mm de altura, con tejido ignífugo perforado tipo Screen, de hilos de fibra de vidrio recubiertos de PVC, con la cara exterior de color gris y la cara interior de color blanco, incluso anclajes mecánicos para fijación al soporte. (material) | 1 | 195.55 | 195.55 |
| mt44stm020a | Ud | Kit para el accionamiento de estor enrollable, con cadena de PVC | 1 | 9.7 | 9.70 |
| mo011 | h | Oficial 1ª montador. | 0.763 | 23.06 | 17.59 |
| mo080 | h | Ayudante montador. | 1.145 | 21.56 | 24.69 |
| %0200 | % | Medios auxiliares | 2 % | 247.53 | 4.95 |
|  |  | Total |  |  | 252.48 |

*SC00001*
Estor enrollable, de 1200 mm de anchura y 1600 mm de altura, con tejido ignífugo perforado tipo Screen, de hilos de fibra de vidrio recubiertos de PVC, con la cara exterior de color gris y la cara interior de color blanco, accionamiento manual con cadena de PVC para maniobra de recogida, en el lado derecho; fijado en la pared con anclajes mecánicos. Incluso herrajes y accesorios.

*SC00003*
Número de unidades previstas, según documentación gráfica de Proyecto.

*SC00004*
Se comprobará que el paramento soporte al que se tienen que fijar los anclajes tiene la suficiente resistencia.

*SC00007*
Replanteo. Anclaje al paramento de los elementos de fijación. Montaje del estor enrollable. Montaje de los accesorios del accionamiento.

*SC00008*
El estor quedará perfectamente aplomado, fijado al paramento soporte y limpio.

*SC00011*
Los estores se mantendrán limpios y protegidos frente a golpes o rozaduras. Se evitará el vertido sobre el estor de agua contaminada procedente de la limpieza de obra.

*SC00012*
Se medirá el número de unidades realmente ejecutadas según especificaciones de Proyecto.

| Medición | Uds. | Parcial |
|---|---|---|
| REHABILITACIÓN DE EDIFICIO ORIGINAL |  |  |
| PLANTA PRIMERA |  |  |
| VE08 | 1 | 1.000 |
| Total |  | 1 |

**LSE015g** Ud Estor enrollable de tejido ignífugo perforado tipo Polyscreen, d
2 Ud × 368.03 = 736.06
Estor enrollable, de 1400 mm de anchura y 2600 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aie | Ud | Estor enrollable, de 1400 mm de anchura y 2600 mm de altura, con tejido ignífugo perforado tipo Polyscreen, de hilos de fibra de vidrio recubiertos de PVC, con la cara exterior de color gris y la cara interior de color blanco, incluso anclajes mecánicos para fijación al soporte. (material) | 1 | 277.03 | 277.03 |
| mt44stm020a | Ud | Kit para el accionamiento de estor enrollable, con cadena de PVC | 1 | 9.7 | 9.70 |
| mo011 | h | Oficial 1ª montador. | 1.337 | 23.06 | 30.83 |
| mo080 | h | Ayudante montador. | 2.006 | 21.56 | 43.25 |
| %0200 | % | Medios auxiliares | 2 % | 360.81 | 7.22 |
|  |  | Total |  |  | 368.03 |

| Medición | Uds. | Parcial |
|---|---|---|
| REHABILITACIÓN DE EDIFICIO ORIGINAL |  |  |
| PLANTA PRIMERA |  |  |
| VE09 | 1 | 1.000 |
| VE10 | 1 | 1.000 |
| Total |  | 2 |

**LSE015hb** Ud Estor enrollable de tejido ignífugo perforado tipo Polyscreen, d (18/11/2025)
3 Ud × 212.2 = 636.60
Estor enrollable, de 600 mm de anchura y 1400 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aca | Ud | Estor enrollable, de 600 mm de anchura y 1400 mm de altura, con (material; 18/11/2025) | 1 | 167.62 | 167.62 |
| mt44stm020a | Ud | Kit para el accionamiento de estor enrollable, con cadena de PVC | 1 | 9.7 | 9.70 |
| mo011 | h | Oficial 1ª montador. | 0.554 | 23.06 | 12.78 |
| mo080 | h | Ayudante montador. | 0.832 | 21.56 | 17.94 |
| %0200 | % | Medios auxiliares | 2 % | 208.04 | 4.16 |
|  |  | Total |  |  | 212.2 |

| Medición | Uds. | Parcial |
|---|---|---|
| REHABILITACIÓN DE EDIFICIO ORIGINAL |  |  |
| PLANTA PRIMERA |  |  |
| VE12 | 3 | 3.000 |
| Total |  | 3 |

**LSE015h** Ud Estor enrollable de tejido ignífugo perforado tipo Polyscreen, d
1 Ud × 385.03 = 385.03
Estor enrollable, de 1200 mm de anchura y 2800 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011ajc | Ud | Estor enrollable, de 1200 mm de anchura y 2800 mm de altura, con tejido ignífugo perforado tipo Polyscreen, de hilos de fibra de vidrio recubiertos de PVC, con la cara exterior de color gris y la cara interior de color blanco, incluso anclajes mecánicos para fijación al soporte. (material) | 1 | 299.15 | 299.15 |
| mt44stm020a | Ud | Kit para el accionamiento de estor enrollable, con cadena de PVC | 1 | 9.7 | 9.70 |
| mo011 | h | Oficial 1ª montador. | 1.239 | 23.06 | 28.57 |
| mo080 | h | Ayudante montador. | 1.858 | 21.56 | 40.06 |
| %0200 | % | Medios auxiliares | 2 % | 377.48 | 7.55 |
|  |  | Total |  |  | 385.03 |

| Medición | Uds. | Parcial |
|---|---|---|
| REHABILITACIÓN DE EDIFICIO ORIGINAL |  |  |
| PLANTA PRIMERA |  |  |
| VE13 | 1 | 1.000 |
| Total |  | 1 |

**LSE015i** Ud Estor enrollable de tejido ignífugo perforado tipo Polyscreen, d
1 Ud × 251.24 = 251.24
Estor enrollable, de 750 mm de anchura y 1800 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aea | Ud | Estor enrollable, de 600 mm de anchura y 1800 mm de altura, con (material; 18/11/2025) | 1 | 201.37 | 201.37 |
| mt44stm020a | Ud | Kit para el accionamiento de estor enrollable, con cadena de PVC | 1 | 9.7 | 9.70 |
| mo011 | h | Oficial 1ª montador. | 0.636 | 23.06 | 14.67 |
| mo080 | h | Ayudante montador. | 0.954 | 21.56 | 20.57 |
| %0200 | % | Medios auxiliares | 2 % | 246.31 | 4.93 |
|  |  | Total |  |  | 251.24 |

| Medición | Uds. | Parcial |
|---|---|---|
| REHABILITACIÓN DE EDIFICIO ORIGINAL |  |  |
| PLANTA PRIMERA |  |  |
| VE15 | 1 | 1.000 |
| Total |  | 1 |

**LSE015j** Ud Estor enrollable de tejido ignífugo perforado tipo Screen, de 20
4 Ud × 408.47 = 1633.88
Estor enrollable, de 2000 mm de anchura y 1800 mm de altura, con tejido ignífugo perforado tipo Screen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aek | Ud | Estor enrollable, de 2000 mm de anchura y 1800 mm de altura, con tejido ignífugo perforado tipo Polyscreen, de hilos de fibra de vidrio recubiertos de PVC, con la cara exterior de color gris y la cara interior de color blanco, incluso anclajes mecánicos para fijación al soporte. (material) | 1 | 317.77 | 317.77 |
| mt44stm020a | Ud | Kit para el accionamiento de estor enrollable, con cadena de PVC | 1 | 9.7 | 9.70 |
| mo011 | h | Oficial 1ª montador. | 1.318 | 23.06 | 30.39 |
| mo080 | h | Ayudante montador. | 1.976 | 21.56 | 42.60 |
| %0200 | % | Medios auxiliares | 2 % | 400.46 | 8.01 |
|  |  | Total |  |  | 408.47 |

| Medición | Uds. | Parcial |
|---|---|---|
| REHABILITACIÓN DE EDIFICIO ORIGINAL |  |  |
| PLANTA SEGUNDA |  |  |
| VE16 | 4 | 4.000 |
| Total |  | 4 |

**LSE015k** Ud Estor enrollable de tejido ignífugo perforado tipo Polyscreen, d
2 Ud × 294.88 = 589.76
Estor enrollable, de 1200 mm de anchura y 2200 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011afc | Ud | Estor enrollable, de 1200 mm de anchura y 2200 mm de altura, con tejido ignífugo perforado tipo Polyscreen, de hilos de fibra de vidrio recubiertos de PVC, con la cara exterior de color gris y la cara interior de color blanco, incluso anclajes mecánicos para fijación al soporte. (material; 22/12/2025) | 1 | 230.47 | 230.47 |
| mt44stm020a | Ud | Kit para el accionamiento de estor enrollable, con cadena de PVC | 1 | 9.7 | 9.70 |
| mo011 | h | Oficial 1ª montador. | 0.883 | 23.06 | 20.36 |
| mo080 | h | Ayudante montador. | 1.325 | 21.56 | 28.57 |
| %0200 | % | Medios auxiliares | 2 % | 289.10 | 5.78 |
|  |  | Total |  |  | 294.88 |

| Medición | Uds. | Parcial |
|---|---|---|
| REHABILITACIÓN DE EDIFICIO ORIGINAL |  |  |
| PLANTA SEGUNDA |  |  |
| VE17 | 1 | 1.000 |
| VE18 | 1 | 1.000 |
| Total |  | 2 |

**LSE015lb** Ud Estor enrollable de tejido ignífugo perforado tipo Polyscreen, d (18/11/2025)
2 Ud × 251.24 = 502.48
Estor enrollable, de 600 mm de anchura y 1800 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aea | Ud | Estor enrollable, de 600 mm de anchura y 1800 mm de altura, con | 1 | 201.37 | 201.37 |
| mt44stm020a | Ud | Kit para el accionamiento de estor enrollable, con cadena de PVC | 1 | 9.7 | 9.70 |
| mo011 | h | Oficial 1ª montador. | 0.636 | 23.06 | 14.67 |
| mo080 | h | Ayudante montador. | 0.954 | 21.56 | 20.57 |
| %0200 | % | Medios auxiliares | 2 % | 246.31 | 4.93 |
|  |  | Total |  |  | 251.24 |

| Medición | Uds. | Parcial |
|---|---|---|
| REHABILITACIÓN DE EDIFICIO ORIGINAL |  |  |
| PLANTA SEGUNDA |  |  |
| VE19 | 2 | 2.000 |
| Total |  | 2 |

**LSE015l** Ud Estor enrollable de tejido ignífugo perforado tipo Polyscreen, d
2 Ud × 423.41 = 846.82
Estor enrollable, de 2000 mm de anchura y 2200 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011agk | Ud | Estor enrollable, de 2000 mm de anchura y 2200 mm de altura, con tejido ignífugo perforado tipo Polyscreen, de hilos de fibra de vidrio recubiertos de PVC, con la cara exterior de color gris y la cara interior de color blanco, incluso anclajes mecánicos para fijación al soporte. (material) | 1 | 323.59 | 323.59 |
| mt44stm020a | Ud | Kit para el accionamiento de estor enrollable, con cadena de PVC | 1 | 9.7 | 9.70 |
| mo011 | h | Oficial 1ª montador. | 1.477 | 23.06 | 34.06 |
| mo080 | h | Ayudante montador. | 2.215 | 21.56 | 47.76 |
| %0200 | % | Medios auxiliares | 2 % | 415.11 | 8.30 |
|  |  | Total |  |  | 423.41 |

| Medición | Uds. | Parcial |
|---|---|---|
| REHABILITACIÓN DE EDIFICIO ORIGINAL |  |  |
| PLANTA SEGUNDA |  |  |
| VE20 | 2 | 2.000 |
| Total |  | 2 |

**LSE015m** Ud Estor enrollable de tejido ignífugo perforado tipo Polyscreen, d
3 Ud × 264.97 = 794.91
Estor enrollable, de 1200 mm de anchura y 1800 mm de altura, con tejido ignífugo perforado tipo Polyscreen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011aec | Ud | Estor enrollable, de 1200 mm de anchura y 1800 mm de altura, con tejido ignífugo perforado tipo Polyscreen, de hilos de fibra de vidrio recubiertos de PVC, con la cara exterior de color gris y la cara interior de color blanco, incluso anclajes mecánicos para fijación al soporte. (material) | 1 | 207.19 | 207.19 |
| mt44stm020a | Ud | Kit para el accionamiento de estor enrollable, con cadena de PVC | 1 | 9.7 | 9.70 |
| mo011 | h | Oficial 1ª montador. | 0.774 | 23.06 | 17.85 |
| mo080 | h | Ayudante montador. | 1.161 | 21.56 | 25.03 |
| %0200 | % | Medios auxiliares | 2 % | 259.77 | 5.20 |
|  |  | Total |  |  | 264.97 |

| Medición | Uds. | Parcial |
|---|---|---|
| REHABILITACIÓN DE EDIFICIO ORIGINAL |  |  |
| PLANTA SEGUNDA |  |  |
| VE21 | 2 | 2.000 |
| VE22 | 1 | 1.000 |
| Total |  | 3 |

**LSE025** Ud Estor enrollable de tejido ignífugo opaco, de 1200 mm de anchura
2 Ud × 259.24 = 518.48
Estor enrollable, de 1200 mm de anchura y 2200 mm de altura, con tejido ignífugo opaco, de poliéster recubierto de PVC, con la cara exterior de color gris claro y la cara interior de color gris, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm013afc | Ud | Estor enrollable, de 1200 mm de anchura y 2000 mm de altura, con tejido ignífugo opaco, de poliéster recubierto de PVC, con la cara exterior de color gris claro y la cara interior de color gris, incluso anclajes mecánicos para fijación al soporte. (material; 22/12/2025) | 1 | 195.53 | 195.53 |
| mt44stm020a | Ud | Kit para el accionamiento de estor enrollable, con cadena de PVC | 1 | 9.7 | 9.70 |
| mo011 | h | Oficial 1ª montador. | 0.883 | 23.06 | 20.36 |
| mo080 | h | Ayudante montador. | 1.325 | 21.56 | 28.57 |
| %0200 | % | Medios auxiliares | 2 % | 254.16 | 5.08 |
|  |  | Total |  |  | 259.24 |

| Medición | Uds. | Parcial |
|---|---|---|
| REHABILITACIÓN DE EDIFICIO ORIGINAL |  |  |
| PLANTA SEGUNDA |  |  |
| VE17 | 1 | 1.000 |
| VE18 | 1 | 1.000 |
| Total |  | 2 |

**LSE025bb** Ud Estor enrollable de tejido ignífugo opaco, de 600 mm de anchura (17/11/2025)
2 Ud × 203.94 = 407.88
Estor enrollable, de 600 mm de anchura y 1800 mm de altura, con tejido ignífugo opaco, de poliéster recubierto de PVC, con la cara exterior de color gris claro y la cara interior de color gris, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm013aea | Ud | Estor enrollable, de 600 mm de anchura y 1800 mm de altura, con tejido ignífugo opaco, de poliéster recubierto de PVC, con la cara exterior de color gris claro y la cara interior de color gris, incluso anclajes mecánicos para fijación al soporte. (material; 17/11/2025) | 1 | 155 | 155.00 |
| mt44stm020a | Ud | Kit para el accionamiento de estor enrollable, con cadena de PVC | 1 | 9.7 | 9.70 |
| mo011 | h | Oficial 1ª montador. | 0.636 | 23.06 | 14.67 |
| mo080 | h | Ayudante montador. | 0.954 | 21.56 | 20.57 |
| %0200 | % | Medios auxiliares | 2 % | 199.94 | 4.00 |
|  |  | Total |  |  | 203.94 |

| Medición | Uds. | Parcial |
|---|---|---|
| REHABILITACIÓN DE EDIFICIO ORIGINAL |  |  |
| PLANTA SEGUNDA |  |  |
| VE19 | 2 | 2.000 |
| Total |  | 2 |

### LK Cerrajeria
Importe: 18145.72

**FOA010b** Ud Alero metálico protector, de 1,60 m de ancho y 1,40 m de vuelo (19/11/2025)
1 Ud × 769.39 = 769.39
Alero metálico de 1,60 m de ancho, el cual vuela 1,40 m, formado por:
Chapa plegada de acero S275JR, espesor 10 mm, conformada según detalle arquitectónico, con goterón integrado mediante pliegue. Refuerzo inferior mediante 4 costillas de acero de 10 mm de espesor, soldadas a tope y cordón continuo. Anclaje estructural a viga de hormigón mediante conectores soldados tipo perno o pletina continua, según planos de estructura.
Pintura: 1 mano de imprimación antioxidante (mínimo 80 micras). 2 manos de pintura poliuretano bicomponente para exterior (color según DF), espesor final > 140 micras.
Colocación con medios auxiliares, soldadura in situ y sellado de encuentros.
Criterio de valoración económica: El precio incluye chapa, refuerzos, soldaduras, tratamiento anticorrosión, pintura, anclajes, medios auxiliares y montaje completo.
No incluye acabados de fachada ni remates de madera.
Incluye: Taller metálico: corte, plegado, soldaduras, imprimación, Transporte a obra, Replanteo y marcado de los puntos de fijación. Aplomado, nivelación y fijación del alero. Colocación y fijación del alero. Reparación de pintura tras montaje.Protecciones y limpieza final.
Criterio de medición de proyecto: Número de unidades previstas, según documentación gráfica de Proyecto.
Criterio de medición de obra: Se medirá el número de unidades realmente ejecutadas según especificaciones de Proyecto.

| Código | Ud | Descripción | Rendimiento | Precio |
|---|---|---|---|---|
| mt26mac010ab | kg | Chapa acero S275JR 10 mm (material; 19/11/2025) | 125 | 2.1 |
| mt26mac010abb | ud | Consumibles (electrodos, abrasivos, selladores) (material; 19/11/2025) | 50 | 12 |
| mt26mac010abb | ud | Consumibles (electrodos, abrasivos, selladores) | 5 | 12 |
| mt26mac010abb | ud | Consumibles (electrodos, abrasivos, selladores) | 1 | 12 |
| mq08sol020 | h | Equipo y elementos auxiliares para soldadura eléctrica. | 2 | 3.46 |
| mo018 | h | Oficial 1ª cerrajero. | 4 | 22.73 |
| mo059 | h | Ayudante cerrajero. | 4 | 21.61 |
| mo038 | h | Oficial 1ª pintor. | 2 | 22.45 |
| mo076 | h | Ayudante pintor. | 2 | 21.56 |
| %0200 | % | Medios auxiliares | 2 % |  |

*SC00000*
Las mamparas no serán solidarias con elementos estructurales verticales, de manera que las dilataciones, las posibles deformaciones o los movimientos impuestos por la estructura no les afecten, ni puedan causar lesiones o patologías durante su vida útil.

*SC00001*
Mampara ciega de 4x2,9 m de panel machihembrado compuesto por dos chapas de de acero galvanizado y aislamiento intermedio de lana mineral, perfiles de acero galvanizado y remate superior de panel machihembrado compuesto por dos chapas de de acero galvanizado. Incluso herrajes, remates, sellado de juntas, soportes, encuentros con otros tipos de paramentos, colocación de canalizaciones para instalaciones y cajeados para mecanismos eléctricos. Totalmente terminada.

*SC00002*
Montaje: NTE-PMA. Particiones: Mamparas de acero.

*SC00003*
Número de unidades previstas, según documentación gráfica de Proyecto.

*SC00004*
Se comprobará que el pavimento sobre el que se van a colocar las mamparas está totalmente terminado.

*SC00007*
Replanteo y marcado de los puntos de fijación. Aplomado, nivelación y fijación de los perfiles que forman el entramado. Colocación y fijación del empanelado. Colocación de la canalización para instalaciones. Tratamiento de las juntas del panel. Remate del perímetro del elemento, por las dos caras.

*SC00008*
El conjunto será resistente y estable. Quedará plano y aplomado.

*SC00011*
Se protegerá el conjunto frente a golpes o cargas debidas al acarreo de materiales o a las actividades de la obra.

*SC00012*
Se medirá el número de unidades realmente ejecutadas según especificaciones de Proyecto.

| Medición | Uds. | Parcial |
|---|---|---|
| OBRA NUEVA (PABELLÓN) |  |  |
| PLANTA BAJA |  |  |
| Alero acceso a sala polivalente | 1 | 1.000 |
| Total |  | 1 |

**FOA010bb** Ud Alero metálico protector, de 1,10 m de ancho y 1,40 m de vuelo (19/11/2025)
1 Ud × 595.41 = 595.41
Alero metálico de 1,60 m de ancho, el cual vuela 1,40 m, formado por:
Chapa plegada de acero S275JR, espesor 10 mm, conformada según detalle arquitectónico, con goterón integrado mediante pliegue. Refuerzo inferior mediante 4 costillas de acero de 10 mm de espesor, soldadas a tope y cordón continuo. Anclaje estructural a viga de hormigón mediante conectores soldados tipo perno o pletina continua, según planos de estructura.
Pintura: 1 mano de imprimación antioxidante (mínimo 80 micras). 2 manos de pintura poliuretano bicomponente para exterior (color según DF), espesor final > 140 micras.
Colocación con medios auxiliares, soldadura in situ y sellado de encuentros.
Criterio de valoración económica: El precio incluye chapa, refuerzos, soldaduras, tratamiento anticorrosión, pintura, anclajes, medios auxiliares y montaje completo.
No incluye acabados de fachada ni remates de madera.
Incluye: Taller metálico: corte, plegado, soldaduras, imprimación, Transporte a obra, Replanteo y marcado de los puntos de fijación. Aplomado, nivelación y fijación del alero. Colocación y fijación del alero. Reparación de pintura tras montaje.Protecciones y limpieza final.
Criterio de medición de proyecto: Número de unidades previstas, según documentación gráfica de Proyecto.
Criterio de medición de obra: Se medirá el número de unidades realmente ejecutadas según especificaciones de Proyecto.

| Código | Ud | Descripción | Rendimiento | Precio |
|---|---|---|---|---|
| mt26mac010ab | kg | Chapa acero S275JR 10 mm | 90 | 2.1 |
| mt26mac010abb | ud | Consumibles (electrodos, abrasivos, selladores) | 45 | 12 |
| mt26mac010abb | ud | Consumibles (electrodos, abrasivos, selladores) | 3.5 | 12 |
| mt26mac010abb | ud | Consumibles (electrodos, abrasivos, selladores) | 1 | 12 |
| mq08sol020 | h | Equipo y elementos auxiliares para soldadura eléctrica. | 1.8 | 3.46 |
| mo018 | h | Oficial 1ª cerrajero. | 3 | 22.73 |
| mo059 | h | Ayudante cerrajero. | 3 | 21.61 |
| mo038 | h | Oficial 1ª pintor. | 2 | 22.45 |
| mo076 | h | Ayudante pintor. | 1.5 | 21.56 |
| %0200 | % | Medios auxiliares | 2 % |  |

*SC00000*
Las mamparas no serán solidarias con elementos estructurales verticales, de manera que las dilataciones, las posibles deformaciones o los movimientos impuestos por la estructura no les afecten, ni puedan causar lesiones o patologías durante su vida útil.

*SC00001*
Mampara ciega de 4x2,9 m de panel machihembrado compuesto por dos chapas de de acero galvanizado y aislamiento intermedio de lana mineral, perfiles de acero galvanizado y remate superior de panel machihembrado compuesto por dos chapas de de acero galvanizado. Incluso herrajes, remates, sellado de juntas, soportes, encuentros con otros tipos de paramentos, colocación de canalizaciones para instalaciones y cajeados para mecanismos eléctricos. Totalmente terminada.

*SC00002*
Montaje: NTE-PMA. Particiones: Mamparas de acero.

*SC00003*
Número de unidades previstas, según documentación gráfica de Proyecto.

*SC00004*
Se comprobará que el pavimento sobre el que se van a colocar las mamparas está totalmente terminado.

*SC00007*
Replanteo y marcado de los puntos de fijación. Aplomado, nivelación y fijación de los perfiles que forman el entramado. Colocación y fijación del empanelado. Colocación de la canalización para instalaciones. Tratamiento de las juntas del panel. Remate del perímetro del elemento, por las dos caras.

*SC00008*
El conjunto será resistente y estable. Quedará plano y aplomado.

*SC00011*
Se protegerá el conjunto frente a golpes o cargas debidas al acarreo de materiales o a las actividades de la obra.

*SC00012*
Se medirá el número de unidades realmente ejecutadas según especificaciones de Proyecto.

| Medición | Uds. | Parcial |
|---|---|---|
| OBRA NUEVA (PABELLÓN) |  |  |
| PLANTA PRIMERA |  |  |
| Alero acceso a punto de información | 1 | 1.000 |
| Total |  | 1 |

**SET010bc** Ud Escalera metálica interior entre planta baja y planta primera, f (17/11/2025)
1 Ud × 7820.16 = 7820.16
Escalera metálica interior entre planta baja y planta primera, formada por tramo de 19 peldaños plegados de chapa de acero estructural S235JR de 10 mm de espesor, con huella de 28 cm y tabica de 17,5 cm (altura total salvada ˜3,33 m), y ancho útil 1,20 m, montados sobre zancas de chapa de acero estructural S235 JR de 20 mm de espesor, ejecutada en taller mediante conformación y soldadura de chapa plegada y montada in situ. Ejecutada segun la documentación gráfica de proyecto.
Tramo de escalera interior PB–P1, de 1,20 m de ancho, con 19 tabicas (huella 0,28 m y tabica 0,175 m), compuesto por tres tramos y dos mesetas intermedias de 1,20×1,20 m, ejecutado mediante:
Zancas laterales (2 ud por tramo) de chapa de acero 20 mm, recortadas según desarrollo de escalera, con rigidizadores y placas de anclaje/empotramiento a estructura soporte (incluyendo pletinas/orejetas y taladros).
Huellas y tabicas conformadas con chapa de acero 10 mm, soldadas a zancas y rigidizadas según necesidad para limitar deformación y vibración.
Mesetas mediante chapa de 10 mm con apoyo y arriostramiento a zancas/estructura.
Uniones mediante soldadura (MIG/MAG) en taller y en obra, replanteo, nivelación, aplomado y fijación mecánica a soporte.
Protección anticorrosiva: imprimación antioxidante + acabado esmalte/poliuretano (color según D.F.) aplicado a toda la estructura metálica vista y no vista.
Criterio de valoración económica: El precio incluye el suministro de acero, fabricación en taller (corte, recorte, armado, soldadura), transporte, medios auxiliares, montaje y anclajes, y el sistema de protección anticorrosiva (imprimación + acabado). Se valora como unidad completa (UD) según geometría indicada.
Incluye: Replanteo. Fabricación y premontaje en taller. Corte y recortes. Soldaduras en taller y obra. Placas y pletinas auxiliares. Taladros. Tornillería/anclajes necesarios. Montaje, aplomado y nivelación. Limpieza. Aplicación de imprimación antioxidante y acabado de pintura. Pruebas de estabilidad y ajustes..
Criterio de medición proyecto: Número de unidades previstas, según documentación gráfica de Proyecto..
Criterio de medición obra: Se medirá el numero de unidades realmente ejecutadas según especificaciones de proyecto.

| Código | Ud | Descripción | Rendimiento | Precio |
|---|---|---|---|---|
| mt26eme020ab | Kg | Chapa acero S235JR 20 mm (peldaños y barandillas) (material; 17/11/2025) | 1700 | 1.5 |
| mt26eme020abb | ud | Sistema de barnizado sobre madera de roble (imprimación + esmalt | 1 | 15 |
| mt26eme020abb | ud | Sistema de barnizado sobre madera de roble (imprimación + esmalt | 1 | 15 |
| mt26eme020abb | ud | Sistema de barnizado sobre madera de roble (imprimación + esmalt | 1700 | 15 |
| mq07ple010bgb | Ud | Medios auxiliares (andamio, EPIs, etc) | 1 | 200 |
| mq07ple010bgb | Ud | Medios auxiliares (andamio, EPIs, etc) | 1 | 200 |
| mo018 | h | Oficial 1ª cerrajero. | 110 | 22.73 |
| mo059 | h | Ayudante cerrajero. | 45 | 21.61 |
| mo038 | h | Oficial 1ª pintor. | 7 | 22.45 |
| mo076 | h | Ayudante pintor. | 7 | 21.56 |
| %0200 | % | Medios auxiliares | 2 % |  |

| Medición | Uds. | Parcial |
|---|---|---|
| REHABILITACIÓN DE EDIFICIO ORIGINAL |  |  |
| PLANTA BAJA - PLANTA PRIMERA | 1 | 1.000 |
| Total |  | 1 |

**SET010bcc** Ud Escalera metálica interior entre planta primera y planta segunda (17/11/2025)
1 Ud × 8960.76 = 8960.76
Escalera metálica interior entre planta primera y planta segunda, formada por 3 tramos para conformar 27 peldaños plegados de chapa de acero estructural S235JR de 10 mm de espesor, con huella de 28 cm y tabica de 17,5 cm (altura total salvada ˜4,69 m), y ancho útil 1,20 m, montados sobre zancas de chapa de acero estructural S235 JR de 20 mm de espesor, ejecutada en taller mediante conformación y soldadura de chapa plegada y montada in situ. Ejecutada segun la documentación gráfica de proyecto.
Tramo de escalera interior P1–P2, de 1,20 m de ancho, con 19 tabicas (huella 0,28 m y tabica 0,175 m), compuesto por tres tramos y dos mesetas intermedias de 1,20×1,20 m, ejecutado mediante:
Zancas laterales (2 ud por tramo) de chapa de acero 20 mm, recortadas según desarrollo de escalera, con rigidizadores y placas de anclaje/empotramiento a estructura soporte (incluyendo pletinas/orejetas y taladros).
Huellas y tabicas conformadas con chapa de acero 10 mm, soldadas a zancas y rigidizadas según necesidad para limitar deformación y vibración.
Mesetas mediante chapa de 10 mm con apoyo y arriostramiento a zancas/estructura.
Uniones mediante soldadura (MIG/MAG) en taller y en obra, replanteo, nivelación, aplomado y fijación mecánica a soporte.
Protección anticorrosiva: imprimación antioxidante + acabado esmalte/poliuretano (color según D.F.) aplicado a toda la estructura metálica vista y no vista.
Criterio de valoración económica: El precio incluye el suministro de acero, fabricación en taller (corte, recorte, armado, soldadura), transporte, medios auxiliares, montaje y anclajes, y el sistema de protección anticorrosiva (imprimación + acabado). Se valora como unidad completa (UD) según geometría indicada.
Incluye: Replanteo. Fabricación y premontaje en taller. Corte y recortes. Soldaduras en taller y obra. Placas y pletinas auxiliares. Taladros. Tornillería/anclajes necesarios. Montaje, aplomado y nivelación. Limpieza. Aplicación de imprimación antioxidante y acabado de pintura. Pruebas de estabilidad y ajustes..
Criterio de medición proyecto: Número de unidades previstas, según documentación gráfica de Proyecto..
Criterio de medición obra: Se medirá el numero de unidades realmente ejecutadas según especificaciones de proyecto.

| Código | Ud | Descripción | Rendimiento | Precio |
|---|---|---|---|---|
| mt26eme020ab | Kg | Chapa acero S235JR 20 mm (peldaños y barandillas) | 2116 | 1.5 |
| mt26eme020abb | ud | Sistema de barnizado sobre madera de roble (imprimación + esmalt | 1 | 15 |
| mt26eme020abb | ud | Sistema de barnizado sobre madera de roble (imprimación + esmalt | 1 | 15 |
| mt26eme020abb | ud | Sistema de barnizado sobre madera de roble (imprimación + esmalt | 2116 | 15 |
| mq07ple010bgb | Ud | Medios auxiliares (andamio, EPIs, etc) | 1 | 200 |
| mq07ple010bgb | Ud | Medios auxiliares (andamio, EPIs, etc) | 1 | 200 |
| mo018 | h | Oficial 1ª cerrajero. | 120 | 22.73 |
| mo059 | h | Ayudante cerrajero. | 50 | 21.61 |
| mo038 | h | Oficial 1ª pintor. | 8 | 22.45 |
| mo076 | h | Ayudante pintor. | 8 | 21.56 |
| %0200 | % | Medios auxiliares | 2 % |  |

| Medición | Uds. | Parcial |
|---|---|---|
| REHABILITACIÓN DE EDIFICIO ORIGINAL |  |  |
| PLANTA PRIMERA - PLANTA SEGUNDA | 1 | 1.000 |
| Total |  | 1 |

## H REMATES Y AYUDAS
Importe: 6513.31

**HRA030** m Vierteaguas de acero galvanizado lacado.
29.7 m × 27.45 = 815.27
Vierteaguas de chapa plegada de acero galvanizado lacado, espesor 1,2 mm, desarrollo 400 mm y 5 pliegues, con goterón, empotrado en las jambas; colocación con adhesivo bituminoso de aplicación en frío; y sellado de las juntas entre piezas y de las uniones con los muros con sellador adhesivo monocomponente.
Incluye: Replanteo de las piezas. Corte de las piezas. Preparación y regularización del soporte. Colocación y fijación de las piezas metálicas, niveladas y aplomadas. Sellado de juntas y limpieza.
Criterio de medición de proyecto: Longitud del ancho del hueco, medida según documentación gráfica de Proyecto, incrementada en 5 cm a cada lado.
Criterio de medición de obra: Se medirá la longitud realmente ejecutada según especificaciones de Proyecto, incluyendo los empotramientos en las jambas.

| Código | Ud | Descripción | Rendimiento | Precio | Importe |
|---|---|---|---|---|---|
| mt20wwr010 | kg | Adhesivo bituminoso de aplicación en frío, para chapas metálicas (material) | 0.4 | 6.08 | 2.43 |
| mt20vme020sb | m | Vierteaguas de chapa plegada de acero galvanizado lacado, espeso (material; 21/11/2025) | 1 | 15 | 15.00 |
| mt22www010d | Ud | Cartucho de 290 ml de sellador adhesivo monocomponente, neutro, superelástico, a base de polímero MS, color transparente, con resistencia a la intemperie y a los rayos UV y elongación hasta rotura 750%. (material) | 0.2 | 5.29 | 1.06 |
| mo020 | h | Oficial 1ª construcción. | 0.3 | 22.45 | 6.74 |
| mo113 | h | Peón ordinario construcción. | 0.08 | 21.03 | 1.68 |
| %0200 | % | Medios auxiliares | 2 % | 26.91 | 0.54 |
|  |  | Total |  |  | 27.45 |

| Medición | Uds. | Largo | Parcial |
|---|---|---|---|
| REHABILITACIÓN DE EDIFICIO ORIGINAL |  |  |  |
| PLANTA BAJA |  |  |  |
| VE03 | 1 | 2.1 | 2.100 |
| VE04 | 1 | 2.1 | 2.100 |
| VE05 | 2 | 1.16 | 2.320 |
| VE06 | 2 | 1.2 | 2.400 |
| PLANTA PRIMERA |  |  |  |
| VE07 | 3 | 1.31 | 3.930 |
| VE10 | 1 | 1.13 | 1.130 |
| VE11 | 2 | 1.1 | 2.200 |
| VE12 | 3 | 0.49 | 1.470 |
| VE13 | 1 | 1.01 | 1.010 |
| VE14 | 1 | 1.05 | 1.050 |
| VE15 | 1 | 0.63 | 0.630 |
| PLANTA SEGUNDA |  |  |  |
| VE16 | 1 | 1.78 | 1.780 |
| VE17 | 1 | 1.07 | 1.070 |
| VE18 | 1 | 1.1 | 1.100 |
| VE19 | 1 | 0.49 | 0.490 |
| VE20 | 1 | 1.71 | 1.710 |
| VE21 | 2 | 1.07 | 2.140 |
| VE22 | 1 | 1.07 | 1.070 |
| Total |  |  | 29.7 |

**HCA010b** m² Ayudas para ejecución de instalaciones en construcciones en seco (23/11/2025)
732.01 m² × 1.35 = 988.21
Repercusión por m² de superficie construida de obra, de ayudas de cualquier trabajo, necesarias para la correcta ejecución en construcciones en seco de la instalación de salubridad formada por: sistema de evacuación (bajantes interiores y exteriores de aguas pluviales y residuales, canalones, botes sifónicos, colectores suspendidos, sistemas de elevación, derivaciones individuales y cualquier otro elemento componente de la instalación), con un grado de complejidad medio, en edificio de otros usos, incluida p/p de elementos comunes. Incluso material auxiliar para la correcta ejecución de los trabajos.
Incluye: Paso de instalaciones a través de las perforaciones de los montantes. Colocación y fijación de cajas para elementos empotrados. Tapado de agujeros y huecos de paso de instalaciones.
Criterio de medición de proyecto: Superficie construida, medida según documentación gráfica de Proyecto.
Criterio de medición de obra: Se medirá la superficie realmente ejecutada según especificaciones de Proyecto.

| Código | Ud | Descripción | Rendimiento | Precio | Importe |
|---|---|---|---|---|---|
| mo011 | h | Oficial 1ª montador. | 0.02 | 23.06 | 0.46 |
| mo080 | h | Ayudante montador. | 0.04 | 21.56 | 0.86 |
| %0200 | % | Medios auxiliares | 2 % | 1.32 | 0.03 |
|  |  | Total |  |  | 1.35 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010** m² Ayudas para ejecución de instalaciones en construcciones en seco
732.01 m² × 0.46 = 336.72
Repercusión por m² de superficie construida de obra, de ayudas de cualquier trabajo, necesarias para la correcta ejecución en construcciones en seco de la infraestructura común de telecomunicaciones (ICT) formada por: acometida, canalizaciones y registro de enlace, recintos, canalizaciones y registros principales y secundarios, registros de terminación de red, canalización interior de usuario, registros de paso y registros de toma, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.01 | 23.06 | 0.23 |
| mo080 | h | Ayudante montador. | 0.01 | 21.56 | 0.22 |
| %0200 | % | Medios auxiliares | 2 % | 0.45 | 0.01 |
|  |  | Total |  |  | 0.46 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010c** m² Ayudas para ejecución de instalaciones en construcciones en seco
732.01 m² × 0.37 = 270.84
Repercusión por m² de superficie construida de obra, de ayudas de cualquier trabajo, necesarias para la correcta ejecución en construcciones en seco de la instalación audiovisual formada por: sistema colectivo de captación de señales de TV y radio, sistema de interfonía y/o vídeo (placa de calle, módulo amplificador, módulo pulsador, alimentador de audio, monitor de teléfono y abrepuerta), mecanismos y accesorios, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.005 | 23.06 | 0.12 |
| mo080 | h | Ayudante montador. | 0.011 | 21.56 | 0.24 |
| %0200 | % | Medios auxiliares | 2 % | 0.36 | 0.01 |
|  |  | Total |  |  | 0.37 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010d** m² Ayudas para ejecución de instalaciones en construcciones en seco
732.01 m² × 1.09 = 797.89
Repercusión por m² de superficie construida de obra, de ayudas de cualquier trabajo, necesarias para la correcta ejecución en construcciones en seco de la instalación de climatización formada por: conductos con sus accesorios y piezas especiales, fancoil, rejillas, bocas de ventilación, compuertas, toberas, reguladores, difusores, cualquier otro elemento componente de la instalación y p/p de conexiones a las redes eléctrica, de fontanería y de salubridad, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.018 | 23.06 | 0.42 |
| mo080 | h | Ayudante montador. | 0.03 | 21.56 | 0.65 |
| %0200 | % | Medios auxiliares | 2 % | 1.07 | 0.02 |
|  |  | Total |  |  | 1.09 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010e** m² Ayudas para ejecución de instalaciones en construcciones en seco
732.01 m² × 2.41 = 1764.14
Repercusión por m² de superficie construida de obra, de ayudas de cualquier trabajo, necesarias para la correcta ejecución en construcciones en seco de la instalación eléctrica formada por: puesta a tierra, red de equipotencialidad, caja general de protección, línea general de alimentación, centralización de contadores, derivaciones individuales y red de distribución interior, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.04 | 23.06 | 0.92 |
| mo080 | h | Ayudante montador. | 0.067 | 21.56 | 1.44 |
| %0200 | % | Medios auxiliares | 2 % | 2.36 | 0.05 |
|  |  | Total |  |  | 2.41 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010f** m² Ayudas para ejecución de instalaciones en construcciones en seco
732.01 m² × 1.13 = 827.17
Repercusión por m² de superficie construida de obra, de ayudas de cualquier trabajo, necesarias para la correcta ejecución en construcciones en seco de la instalación de fontanería formada por: acometida, tubo de alimentación, batería de contadores, grupo de presión, depósito, montantes, instalación interior, cualquier otro elemento componente de la instalación, accesorios y piezas especiales, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.02 | 23.06 | 0.46 |
| mo080 | h | Ayudante montador. | 0.03 | 21.56 | 0.65 |
| %0200 | % | Medios auxiliares | 2 % | 1.11 | 0.02 |
|  |  | Total |  |  | 1.13 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010g** m² Ayudas para ejecución de instalaciones en construcciones en seco
732.01 m² × 0.14 = 102.48
Repercusión por m² de superficie construida de obra, de ayudas de cualquier trabajo, necesarias para la correcta ejecución en construcciones en seco de la instalación de apliques y luminarias para iluminación, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.002 | 23.06 | 0.05 |
| mo080 | h | Ayudante montador. | 0.004 | 21.56 | 0.09 |
| %0200 | % | Medios auxiliares | 2 % | 0.14 | 0.00 |
|  |  | Total |  |  | 0.14 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010h** m² Ayudas para ejecución de instalaciones en construcciones en seco
732.01 m² × 0.13 = 95.16
Repercusión por m² de superficie construida de obra, de ayudas de cualquier trabajo, necesarias para la correcta ejecución en construcciones en seco de la instalación de protección contra incendios formada por: equipos de detección y alarma, alumbrado de emergencia, equipos de extinción, ventilación, mecanismos y accesorios, con un grado de complejidad medio, en edificio de otros usos, incluida p/p de elementos comunes. Incluso material auxiliar para la correcta ejecución de los trabajos.
Incluye: Paso de instalaciones a través de las perforaciones de los montantes. Colocación y fijación de cajas para elementos empotrados. Sellado de agujeros y huecos de paso de instalaciones.
Criterio de medición de proyecto: Superficie construida, medida según documentación gráfica de Proyecto.
Criterio de medición de obra: Se medirá la superficie realmente ejecutada según especificaciones de Proyecto.

| Código | Ud | Descripción | Rendimiento | Precio | Importe |
|---|---|---|---|---|---|
| mo011 | h | Oficial 1ª montador. | 0.003 | 23.06 | 0.07 |
| mo080 | h | Ayudante montador. | 0.003 | 21.56 | 0.06 |
| %0200 | % | Medios auxiliares | 2 % | 0.13 | 0.00 |
|  |  | Total |  |  | 0.13 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HCA010i** m² Ayudas para ejecución de instalaciones en construcciones en seco
732.01 m² × 0.46 = 336.72
Repercusión por m² de superficie construida de obra, de ayudas de cualquier trabajo, necesarias para la correcta ejecución en construcciones en seco de la instalación de ascensor formada por: equipos de montaje, ventilación, alumbrado, extinción de incendios y alarma a realizar sobre paredes, techo, foso del hueco, cuarto de máquinas y poleas, con un grado de complejidad medio, en edificio de otros usos, incluida p/p de elementos comunes. Incluso material auxiliar para la correcta ejecución de los trabajos.
Incluye: Trabajos de fijación de soporte de guías. Fijación de puertas, luces de alumbrado del hueco, ganchos de fijación y línea telefónica. Paso de instalaciones a través de las perforaciones de los montantes. Colocación y fijación de cajas para elementos empotrados. Sellado de agujeros y huecos de paso de instalaciones.
Criterio de medición de proyecto: Superficie construida, medida según documentación gráfica de Proyecto.
Criterio de medición de obra: Se medirá la superficie realmente ejecutada según especificaciones de Proyecto.

| Código | Ud | Descripción | Rendimiento | Precio | Importe |
|---|---|---|---|---|---|
| mo011 | h | Oficial 1ª montador. | 0.01 | 23.06 | 0.23 |
| mo080 | h | Ayudante montador. | 0.01 | 21.56 | 0.22 |
| %0200 | % | Medios auxiliares | 2 % | 0.45 | 0.01 |
|  |  | Total |  |  | 0.46 |

| Medición | Uds. | Largo | Parcial |
|---|---|---|---|
| REHABILITACIÓN DE EDIFICIO ORIGINAL |  |  |  |
| PLANTA BAJA | 1 | 185.19 | 185.190 |
| PLANTA PRIMERA | 1 | 197.38 | 197.380 |
| PLANTA SEGUNDA | 1 | 221.08 | 221.080 |
| OBRA NUEVA (PABELLÓN) |  |  |  |
| PLANTA BAJA | 1 | 87.55 | 87.550 |
| PLANTA PRIMERA | 1 | 40.81 | 40.810 |
| Total |  |  | 732.01 |

**HFI040** Ud Forrado de conductos para instalaciones, en cubierta inclinada,
1 Ud × 178.71 = 178.71
Forrado de conductos para instalaciones, en cubierta inclinada, de 0,6 m² de sección y 1 m de altura, realizado con fábrica de ladrillo cerámico perforado para revestir, recibida y enfoscada exteriormente con mortero de cemento, industrial, M-5.
Incluye: Replanteo y trazado en el forjado de los tabiques a realizar. Colocación y aplomado de miras de referencia. Colocación de los ladrillos, previamente humedecidos, por hiladas enteras. Repaso de juntas y limpieza. Enfoscado de la superficie.
Criterio de medición de proyecto: Número de unidades previstas, según documentación gráfica de Proyecto.
Criterio de medición de obra: Se medirá el número de unidades realmente ejecutadas según especificaciones de Proyecto.

| Código | Ud | Descripción | Rendimiento | Precio | Importe |
|---|---|---|---|---|---|
| mt04lpv010a | Ud | Ladrillo cerámico perforado (panal), para revestir, 24x11,5x9 cm, para uso en fábrica protegida (pieza P), densidad 780 kg/m³, según UNE-EN 771-1. (material) | 143 | 0.37 | 52.91 |
| mt08aaa010a | m³ | Agua. | 0.044 | 1.53 | 0.07 |
| mt09mif010ca | t | Mortero industrial para albañilería, de cemento, color gris, cat | 0.232 | 54.93 | 12.74 |
| mo020 | h | Oficial 1ª construcción. | 2.82 | 22.45 | 63.31 |
| mo077 | h | Ayudante construcción. | 2.142 | 21.56 | 46.18 |
| %0200 | % | Medios auxiliares | 2 % | 175.21 | 3.50 |
|  |  | Total |  |  | 178.71 |

| Medición | Uds. | Parcial |
|---|---|---|
| REHABILITACIÓN DE EDIFICIO ORIGINAL |  |  |
| PLANTA CUBIERTA | 1 | 1.000 |
| Total |  | 1 |

## I INSTALACIONES (31/01/2000)
Importe: 371513.83

### I01 INSTALACIÓN DE SANEAMIENTO (12/12/2025)
Importe: 46173.93

**I01.01** ud RETRANQUEO POZO SANEAMIENTO EXISTENTE (10/11/2000)
1 ud × 314.04 = 314.04
Partida de modificación de pozo existente para adaptarla al nuevo diseño urbano de la calle, incluso nueva tapa de fundición, realizado con el control de compañía concesionaria. i/medios auxiliares y pequeño material, con p.p. de limpieza de áreas de trabajo, así como carga, transporte y descarga de residuos a vertedero.

| Código | Ud | Descripción | Rendimiento | Precio | Importe |
|---|---|---|---|---|---|
| O0200115 | h | Oficial 1ª instalador (mano de obra; 04/07/2023) | 5 | 17.99 | 89.95 |
| O0200130 | h | Oficial 3ª instalador (mano de obra; 04/07/2023) | 5 | 17 | 85.00 |
| M07CG010 | h | Camión con grúa 6 t (maquinaria; 11/04/2013) | 0.25 | 34.31 | 8.58 |
| CDPA60KF | ud | Registro Pamrex 600 tapa redonda (material; 03/11/2023) | 1 | 91.48 | 91.48 |
| A01RH080 | m3 | HORMIGÓN H-125 kg/cm2 Tmax.40 (material; 20/05/2020) | 0.185 | 41.03 | 7.59 |
| 02.05 | m2 | COMPACTADO DE TIERRA SIN APORTE c/mecánicos (10/11/2000) | 0.8 | 3.08 | 2.46 |
| 02.06 | m3 | RELLENO DE TIERRAS CON MATERIAL EXCAVACIÓN c/mecánicos (10/11/2000) | 0.8 | 8.17 | 6.54 |
| mt10hmf010tOb | m³ | Hormigón HM-25/B/20/X0, fabricado en central. | 0.151 | 88 | 13.29 |
| %3 | % | Medios auxiliares/ peq. material (27/01/2023) | 3 % | 304.89 | 9.15 |
|  |  | Total |  |  | 314.04 |

| Medición | Uds. | Parcial |
|---|---|---|
| REHABILITACIÓN DE EDIFICIO (ORIGINAL) |  |  |
| OBRA NUEVA (PABELLÓN) |  |  |
| Instalaciones Urbanas | 1 | 1.000 |
| Total |  | 1 |

**I01.02** ud ACOMETIDA RED GRAL.SANEAMIENTO (31/01/2003)
2 ud × 514.57 = 1029.14
Acometida domiciliaria de saneamiento a la red general municipal, hasta una distancia máxima de 10 m., formada por: rotura del pavimento con compresor, excavación manual de zanjas de saneamiento en terrenos de consistencia dura, colocación de tubería de PVC diámetro 200mm, con junta de goma, tapado posterior de la acometida y reposición del pavimento con hormigón en masa HM-20/P/40/I, sin incluir formación del pozo en el punto de acometida y con p.p. de medios auxiliares. Se incluyen en esta partida los permisos y tramites necesarios con la compañía municipal para la formalización de las acometidas. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| M06CM010 | h | Compre.port.diesel m.p. 2 m3/min 7 bar (maquinaria; 31/01/2003) | 1 | 2.59 | 2.59 |
| M06MI010 | h | Martillo manual picador neumático 9 kg (maquinaria; 31/01/2003) | 1 | 0.98 | 0.98 |
| E02ES020 | m3 | EXC.ZANJA SANEAM. T.DURO A MANO (31/01/2003) | 4.8 | 60.42 | 290.02 |
| P02CVM020 | ud | Manguito H-H PVC s/tope j.elást. D=200mm (material; 08/09/2017) | 0.16 | 22.66 | 3.63 |
| P02CVW010 | kg | Lubricante tubos PVC j.elástica (material; 08/09/2017) | 0.004 | 9.41 | 0.04 |
| P02TVO110 | m | Tub.PVC liso j.elástica SN4 D=200mm (material; 08/09/2017) | 10 | 10.01 | 100.10 |
| P01HM020 | m3 | Hormigón HM-20/P/40/I central (material; 08/09/2017) | 0.72 | 93.37 | 67.23 |
| %3 | % | Medios auxiliares/ peq. material | 3 % | 499.58 | 14.99 |
|  |  | Total |  |  | 514.57 |

| Medición | Uds. | Parcial |
|---|---|---|
| REHABILITACIÓN DE EDIFICIO (ORIGINAL) |  |  |
| OBRA NUEVA (PABELLÓN) |  |  |
| Común | 2 | 2.000 |
| Total |  | 2 |

**I01.03** ud POZO SANEAMIENTO PREF HM M-H Ø80 CM, hasta H = 1,2 m (31/01/2000)
1 ud × 410.74 = 410.74
Pozo de registro prefabricado completo, de 80 cm. de diámetro interior y de hasta 1,20 m. de altura útil interior, formado por solera de hormigón HA-25/P/40/I de 20 cm. de espesor, ligeramente armada con mallazo, anillos de hormigón en masa, prefabricados de borde machihembrado, incluso impermeabilizado, sellado de juntas con mortero de cemento 1/3 (M-160), e impermeabilizado. Incluido marco y tapa estanca con cierre mecánico, incluido la excavación del pozo y su relleno perimetral posterior y el registro. i/ suministro a obra. i/ ayudas de albañilería. i/ todo tipo de perforaciones necesarias en elementos de hormigón y/o fábrica. i/ carga y transporte a vertedero de residuos. i/ totalmente instalado (con todos los medios, accesorios, materiales y operaciones necesarias) y funcionando perfectamente. i/ pruebas de funcionamiento. i/ todo aquello que figura en planos. i/ medios aux. y costes indirectos.

| Código | Ud | Descripción | Rendimiento | Precio | Importe |
|---|---|---|---|---|---|
| O0200115 | h | Oficial 1ª instalador | 8 | 17.99 | 143.92 |
| O0200130 | h | Oficial 3ª instalador | 8 | 17 | 136.00 |
| M07CG010 | h | Camión con grúa 6 t | 0.6 | 34.31 | 20.59 |
| P01HA020 | m3 | Hormigón HA-25/P/40/I central (material; 11/04/2013) | 0.283 | 40.59 | 11.49 |
| P03AM070 | m2 | Malla 15x30x5 1,564 kg/m2 (material; 11/04/2013) | 1.131 | 0.44 | 0.50 |
| A02A050 | m3 | Mortero cemento 1/3 M-160 (material; 31/01/2000) | 0.001 | 91.62 | 0.09 |
| P06001 | m3 | Macizado c/hormigón HM-25 (100x100x30 cm) (material; 11/04/2013) | 0.3 | 33.08 | 9.92 |
| P02EPW010 | ud | Pates PP 30x25 (material; 11/04/2013) | 7 | 2.12 | 14.84 |
| P02EPH080 | ud | Ani.pozo machihe.circ. HM h=1,25m D=1000 (material; 31/01/2000) | 1 | 38.48 | 38.48 |
| P02EPH110 | ud | Cono pozo mach.circ.HM h=1,0m D=600/1000 (material; 03/05/2008) | 1 | 22.95 | 22.95 |
| %3 | % | Medios auxiliares/ peq. material | 3 % | 398.78 | 11.96 |
|  |  | Total |  |  | 410.74 |

| Medición | Uds. | Parcial |
|---|---|---|
| REHABILITACIÓN DE EDIFICIO (ORIGINAL) |  |  |
| OBRA NUEVA (PABELLÓN) |  |  |
| Común | 1 | 1.000 |
| Total |  | 1 |

**I01.04** ud POZO SANEAMIENTO PREF HM M-H Ø100 CM, hasta H = 2,60 m (31/01/2000)
1 ud × 450.38 = 450.38
Pozo de registro prefabricado completo, de 100 cm. de diámetro interior y de hasta 2,60 m. de altura útil interior, formado por solera de hormigón HA-25/P/40/I de 20 cm. de espesor, ligeramente armada con mallazo, anillos de hormigón en masa, prefabricados de borde machihembrado, y cono asimétrico para formación de brocal del pozo, de 60 cm. de altura, incluso macizo de hormigón HM-25 de 100x100x30 cm. envolviendo tapas en coronación, sellado de juntas con mortero de cemento 1/3 (M-160), recibido de pates y de cerco de tapa y medios auxiliares, sin incluir la excavación del pozo y su relleno perimetral posterior y el registro y considerando la unidad totalmente ejecutada.

| Código | Ud | Descripción | Rendimiento | Precio | Importe |
|---|---|---|---|---|---|
| O0200115 | h | Oficial 1ª instalador | 8 | 17.99 | 143.92 |
| O0200130 | h | Oficial 3ª instalador | 8 | 17 | 136.00 |
| M07CG010 | h | Camión con grúa 6 t | 0.6 | 34.31 | 20.59 |
| P01HA020 | m3 | Hormigón HA-25/P/40/I central | 0.283 | 40.59 | 11.49 |
| P03AM070 | m2 | Malla 15x30x5 1,564 kg/m2 | 1.131 | 0.44 | 0.50 |
| A02A050 | m3 | Mortero cemento 1/3 M-160 | 0.001 | 91.62 | 0.09 |
| P06001 | m3 | Macizado c/hormigón HM-25 (100x100x30 cm) | 0.3 | 33.08 | 9.92 |
| P02EPW010 | ud | Pates PP 30x25 | 7 | 2.12 | 14.84 |
| P02EPH080 | ud | Ani.pozo machihe.circ. HM h=1,25m D=1000 | 2 | 38.48 | 76.96 |
| P02EPH110 | ud | Cono pozo mach.circ.HM h=1,0m D=600/1000 | 1 | 22.95 | 22.95 |
| %3 | % | Medios auxiliares/ peq. material | 3 % | 437.26 | 13.12 |
|  |  | Total |  |  | 450.38 |

| Medición | Uds. | Parcial |
|---|---|---|
| REHABILITACIÓN DE EDIFICIO (ORIGINAL) |  |  |
| OBRA NUEVA (PABELLÓN) |  |  |
| Instalaciones Urbanas | 1 | 1.000 |
| Total |  | 1 |

**I01.05** ud POZO SANEAMIENTO PREF HM M-H Ø100 CM, 2,60m <H<4,00 m (31/01/2000)
1 ud × 529.65 = 529.65
Pozo de registro prefabricado completo, de 100 cm. de diámetro interior y de hasta 2,60 m. de altura útil interior, formado por solera de hormigón HA-25/P/40/I de 20 cm. de espesor, ligeramente armada con mallazo, anillos de hormigón en masa, prefabricados de borde machihembrado, y cono asimétrico para formación de brocal del pozo, de 60 cm. de altura, incluso macizo de hormigón HM-25 de 100x100x30 cm. envolviendo tapas en coronación, sellado de juntas con mortero de cemento 1/3 (M-160), recibido de pates y de cerco de tapa y medios auxiliares, sin incluir la excavación del pozo y su relleno perimetral posterior y el registro y considerando la unidad totalmente ejecutada.

| Código | Ud | Descripción | Rendimiento | Precio | Importe |
|---|---|---|---|---|---|
| O0200115 | h | Oficial 1ª instalador | 8 | 17.99 | 143.92 |
| O0200130 | h | Oficial 3ª instalador | 8 | 17 | 136.00 |
| M07CG010 | h | Camión con grúa 6 t | 0.6 | 34.31 | 20.59 |
| P01HA020 | m3 | Hormigón HA-25/P/40/I central | 0.283 | 40.59 | 11.49 |
| P03AM070 | m2 | Malla 15x30x5 1,564 kg/m2 | 1.131 | 0.44 | 0.50 |
| A02A050 | m3 | Mortero cemento 1/3 M-160 | 0.001 | 91.62 | 0.09 |
| P06001 | m3 | Macizado c/hormigón HM-25 (100x100x30 cm) | 0.3 | 33.08 | 9.92 |
| P02EPW010 | ud | Pates PP 30x25 | 7 | 2.12 | 14.84 |
| P02EPH080 | ud | Ani.pozo machihe.circ. HM h=1,25m D=1000 | 4 | 38.48 | 153.92 |
| P02EPH110 | ud | Cono pozo mach.circ.HM h=1,0m D=600/1000 | 1 | 22.95 | 22.95 |
| %3 | % | Medios auxiliares/ peq. material | 3 % | 514.22 | 15.43 |
|  |  | Total |  |  | 529.65 |

| Medición | Uds. | Parcial |
|---|---|---|
| REHABILITACIÓN DE EDIFICIO (ORIGINAL) |  |  |
| OBRA NUEVA (PABELLÓN) |  |  |
| Instalaciones Urbanas | 1 | 1.000 |
| Total |  | 1 |

**I01.06** ud ARQUETA A PIE DE BAJANTE 40x40 (08/09/2017)
9 ud × 87.71 = 789.39
Instalación de arqueta a pie de bajante prefabricada registrable de 40x40cm medidas interiores, completa: con tapa rellenable y marco metálicos o tapa estanca clase C-250 / 400 (según ubicación y D.F.) , formación de pendientes y formación de agujeros para conexiones de tubos. Colocada sobre solera de hormigón en masa HM-20/P/40/I de 10 cm. de espesor y p.p. de medios auxiliares, p.p de excavación, relleno perimetral, compactación de las tierras, retirada de escombros sobrantes a vertedero autorizado, medios auxiliares y de seguridad necesarios. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| P01HM020 | m3 | Hormigón HM-20/P/40/I central | 0.016 | 93.37 | 1.49 |
| P02EAH020 | ud | Arq.HM c/zunch.sup-fondo ciego 40x40x40 (material; 08/09/2017) | 1 | 35.98 | 35.98 |
| P02EAT090 | ud | Tapa/marco metalica 40x40cm (material; 08/09/2017) | 1 | 12.7 | 12.70 |
| %3 | % | Medios auxiliares/ peq. material | 3 % | 85.16 | 2.55 |
|  |  | Total |  |  | 87.71 |

| Medición | Uds. | Parcial |
|---|---|---|
| REHABILITACIÓN DE EDIFICIO |  |  |
| ORIGINAL |  |  |
| Rehabilitación común | 7 | 7.000 |
| OBRA NUEVA (PABELLÓN) |  |  |
| Obra nueva común | 2 | 2.000 |
| Total |  | 9 |

**I01.07** ud ARQUETA DE PASO 40x40 (08/09/2017)
3 ud × 87.71 = 263.13
Instalación de arqueta de paso prefabricada registrable de 40x40cm medidas interiores, completa: con tapa rellenable y marco metálicos o tapa estanca clase C-250 / 400 (según ubicación y D.F.) , formación de pendientes y formación de agujeros para conexiones de tubos. Colocada sobre solera de hormigón en masa HM-20/P/40/I de 10 cm. de espesor y p.p. de medios auxiliares, p.p de excavación, relleno perimetral, compactación de las tierras, retirada de escombros sobrantes a vertedero autorizado, medios auxiliares y de seguridad necesarios. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| P01HM020 | m3 | Hormigón HM-20/P/40/I central | 0.016 | 93.37 | 1.49 |
| P02EAH020 | ud | Arq.HM c/zunch.sup-fondo ciego 40x40x40 | 1 | 35.98 | 35.98 |
| P02EAT090 | ud | Tapa/marco metalica 40x40cm | 1 | 12.7 | 12.70 |
| %3 | % | Medios auxiliares/ peq. material | 3 % | 85.16 | 2.55 |
|  |  | Total |  |  | 87.71 |

| Medición | Uds. | Parcial |
|---|---|---|
| REHABILITACIÓN DE EDIFICIO |  |  |
| ORIGINAL |  |  |
| Rehabilitación común | 2 | 2.000 |
| OBRA NUEVA (PABELLÓN) |  |  |
| Obra nueva común | 1 | 1.000 |
| Total |  | 3 |

**I01.08** ud ARQUETA DE PASO 50x50 (31/01/2003)
2 ud × 109.39 = 218.78
Instalación de arqueta de paso prefabricada registrable de 50x50cm medidas interiores, completa: con tapa rellenable y marco metálicos o tapa estanca clase C-250 / 400 (según ubicación y D.F.) , formación de pendientes y formación de agujeros para conexiones de tubos. Colocada sobre solera de hormigón en masa HM-20/P/40/I de 10 cm. de espesor y p.p. de medios auxiliares, p.p de excavación, relleno perimetral, compactación de las tierras, retirada de escombros sobrantes a vertedero autorizado, medios auxiliares y de seguridad necesarios. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| P01HM020 | m3 | Hormigón HM-20/P/40/I central | 0.016 | 93.37 | 1.49 |
| P02EAH030 | ud | Arq.HM c/zunch.sup-fondo ciego 50x50 (material; 31/01/2003) | 1 | 33.72 | 33.72 |
| P02EAT100 | ud | Tapa/marco cuadrada HM 80x80cm (material; 01/08/2018) | 1 | 36 | 36.00 |
| %3 | % | Medios auxiliares/ peq. material | 3 % | 106.20 | 3.19 |
|  |  | Total |  |  | 109.39 |

| Medición | Uds. | Parcial |
|---|---|---|
| REHABILITACIÓN DE EDIFICIO (ORIGINAL) |  |  |
| OBRA NUEVA (PABELLÓN) |  |  |
| Común | 2 | 2.000 |
| Total |  | 2 |

**I01.09** ud ARQUETA SIFÓNICA 50x50 (31/01/2003)
1 ud × 112.58 = 112.58
Instalación de arqueta sifónica prefabricada registrable de 50x50cm medidas interiores, completa: con tapa rellenable y marco metálicos o tapa estanca clase C-250 / 400 (según ubicación y D.F.) , formación de pendientes y formación de agujeros para conexiones de tubos. Colocada sobre solera de hormigón en masa HM-20/P/40/I de 10 cm. de espesor y p.p. de medios auxiliares, p.p de excavación, relleno perimetral, compactación de las tierras, retirada de escombros sobrantes a vertedero autorizado, medios auxiliares y de seguridad necesarios. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| P01HM020 | m3 | Hormigón HM-20/P/40/I central | 0.016 | 93.37 | 1.49 |
| P02ASFCAM | ud | Pieza formación cámara sifónica (material; 28/03/2011) | 1 | 3.1 | 3.10 |
| P02EAH030 | ud | Arq.HM c/zunch.sup-fondo ciego 50x50 | 1 | 33.72 | 33.72 |
| P02EAT100 | ud | Tapa/marco cuadrada HM 80x80cm | 1 | 36 | 36.00 |
| %3 | % | Medios auxiliares/ peq. material | 3 % | 109.30 | 3.28 |
|  |  | Total |  |  | 112.58 |

| Medición | Uds. | Parcial |
|---|---|---|
| REHABILITACIÓN DE EDIFICIO |  |  |
| ORIGINAL |  |  |
| Rehabilitación Común | 1 | 1.000 |
| Total |  | 1 |

**I01.10** m TUBERÍA PP-r 40 mm CONDENSADOS (24/06/2019)
71 m × 8.62 = 612.02
Suministro e instalación de evacuación insonorizada, ABN / EVAC ENERGY PLUS, o equivalente. Colocada en instalaciones interiores de desagüe, para unidades de climatización, incluido sifón. Tubería fabricada en PP multicapa para evacuación de aguas pluviales y residuales, con reacción al fuego B,s1-d0, libre de halógenos, capa externa con protección UV en color azul, capa interna con protección anti incrustaciones color blanco, clasificada antisimo, diámetro exterior 40 mm, y espesor 1.8 mm, con extremo abocardada para unir por junta elástica, i/p.p. codos, derivaciones y demás accesorios, fabricada según en 1451. Instalada según normativa vigente. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| D7EP040100000 | m | Tubería ABN / EVAC ENERGY PLUS 40 (material; 24/06/2019) | 1 | 4.13 | 4.13 |
| D8C0400450000 | ud | Codo ABN / EVAC ENERGY PLUS 40-45º (material; 24/06/2019) | 0.33 | 2.19 | 0.72 |
| D8D0400450000 | ud | Derivación ABN/ EVAC ENERGY PLUS 40-40 (material; 24/06/2019) | 0.33 | 5.21 | 1.72 |
| %3 | % | Medios auxiliares/ peq. material | 3 % | 8.37 | 0.25 |
|  |  | Total |  |  | 8.62 |

| Medición | Uds. | Largo | Parcial |
|---|---|---|---|
| REHABILITACIÓN DE EDIFICIO |  |  |  |
| ORIGINAL |  |  |  |
| Rehabilitación PB | 1 | 6 | 6.000 |
| Rehabilitación P1 | 1 | 20 | 20.000 |
| Rehabilitación P2 | 1 | 30 | 30.000 |
| OBRA NUEVA (PABELLÓN) |  |  |  |
| Obra nueva PB | 1 | 3 | 3.000 |
| Obra nueva P1 | 1 | 9 | 9.000 |
| Obra nueva común | 1 | 3 | 3.000 |
| Total |  |  | 71 |

**I01.11** m TUBERÍA PVC 40 mm CONDENSADOS (31/01/2000)
3 m × 3.85 = 11.55
Suministro e instalación de tubería de evacuación de PVC marca Adequa o equivalente, Serie B, Ø 40 mm. Incluso p.p. de codos, accesorios, derivaciones, injertos, derivaciones, y pequeño material de instalación. Incluso sujeción mediante abrazaderas isofónicas. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| PVC40 | m | Tubo PVC evac.serie B j.peg.40mm (material; 31/01/2000) | 1 | 1.34 | 1.34 |
| ACCPVC | ud | Accesorios y pequeño material (material; 30/04/2018) | 0.3 | 2 | 0.60 |
| %3 | % | Medios auxiliares/ peq. material | 3 % | 3.74 | 0.11 |
|  |  | Total |  |  | 3.85 |

| Medición | Uds. | Parcial |
|---|---|---|
| OBRA NUEVA (PABELLÓN) |  |  |
| Obra nueva común | 3 | 3.000 |
| Total |  | 3 |

**I01.12** m COLECTOR COLGADO PP-r D=125 mm. (24/06/2019)
8 m × 42.14 = 337.12
Suministro e instalación de tubería de evacuación insonorizada, ABN / EVAC ENERGY PLUS, o equivalente, fabricada en PP multicapa para evacuación de aguas pluviales y residuales, con reacción al fuego B,s1-d0, libre de halógenos, capa externa con protección UV en color azul, capa interna con protección anti incrustaciones color blanco, clasificada antisimo, diámetro exterior 125 mm, y espesor 3.9 mm, con extremo abocardada para unir por junta elástica, i/p.p. codos, derivaciones y demás accesorios, fabricada según en 1451. Instalada según normativa vigente. i/ p.p. de pieza especial para registro cada 15 metros. i/ suministro a obra. i/ ayudas de albañilería. i/ todo tipo de perforaciones necesarias en elementos de hormigón y/o fábrica. i/ carga y transporte a vertedero de residuos. i/ totalmente instalado (con todos los medios, accesorios, materiales y operaciones necesarias) y funcionando perfectamente. i/ pruebas de funcionamiento. i/ todo aquello que figura en planos. i/ medios aux. y costes indirectos.

| Código | Ud | Descripción | Rendimiento | Precio | Importe |
|---|---|---|---|---|---|
| O0200115 | h | Oficial 1ª instalador | 0.15 | 17.99 | 2.70 |
| O0200130 | h | Oficial 3ª instalador | 0.15 | 17 | 2.55 |
| D7EP012510000 | m | Tubería ABN / EVAC ENERGY PLUS 125 (material; 24/06/2019) | 1 | 18.96 | 18.96 |
| D8C0125450000 | ud | Codo ABN / EVAC ENERGY PLUS 125-45º (material; 24/06/2019) | 0.33 | 15.1 | 4.98 |
| D8D0125450000 | ud | Derivación ABN/ EVAC ENERGY PLUS 125-125 (material; 24/06/2019) | 0.33 | 35.52 | 11.72 |
| %3 | % | Medios auxiliares/ peq. material | 3 % | 40.91 | 1.23 |
|  |  | Total |  |  | 42.14 |

| Medición | Uds. | Largo | Parcial |
|---|---|---|---|
| REHABILITACIÓN DE EDIFICIO |  |  |  |
| ORIGINAL |  |  |  |
| Rehabilitación común | 1 | 8 | 8.000 |
| Total |  |  | 8 |

**I01.13** m TUBERIA PVC 50mm ENTERRADA (31/01/2000)
7 m × 8.02 = 56.14
Instalación de tubería de PVC marca Adequa o equivalente, Serie B, Ø 50 mm enterrada en zanja para conducción de saneamiento de vivienda unifamiliar o en caviti de solera. Incluso p.p. de codos, accesorios, derivaciones, injertos, derivaciones, y pequeño material de instalación. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.15 | 17.99 | 2.70 |
| O0200130 | h | Oficial 3ª instalador | 0.15 | 17 | 2.55 |
| PVC50 | m | Tubo PVC evac.serie B j.peg.50mm (material; 31/01/2000) | 1 | 1.62 | 1.62 |
| ACCPVC | ud | Accesorios y pequeño material | 0.3 | 2 | 0.60 |
| E02EM030 | m3 | EXC.ZANJA A MÁQUINA T. COMPACTO (27/01/2023) | 0.01 | 32.3 | 0.32 |
| %3 | % | Medios auxiliares/ peq. material | 3 % | 7.79 | 0.23 |
|  |  | Total |  |  | 8.02 |

| Medición | Uds. | Largo | Parcial |
|---|---|---|---|
| OBRA NUEVA (PABELLÓN) |  |  |  |
| Obra nueva PB | 1 | 2 | 2.000 |
| REHABILITACIÓN DE EDIFICIO |  |  |  |
| ORIGINAL |  |  |  |
| Rehabilitación común | 1 | 3 | 3.000 |
| Rehabilitación PB | 1 | 2 | 2.000 |
| Total |  |  | 7 |

**I01.14** m TUBERIA PVC 75mm ENTERRADA (30/04/2018)
3 m × 10.58 = 31.74
Instalación de tubería de PVC marca Adequa o equivalente, Serie B, Ø 75 mm enterrada en zanja para conducción de saneamiento de vivienda unifamiliar o en caviti de solera. Incluso p.p. de codos, accesorios, derivaciones, injertos, derivaciones, y pequeño material de instalación. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.15 | 17.99 | 2.70 |
| O0200130 | h | Oficial 3ª instalador | 0.15 | 17 | 2.55 |
| PVC75 | m | Tubo PVC evac. serie B j.peg. 75mm (material; 07/11/2018) | 1 | 3.68 | 3.68 |
| ACCPVC | ud | Accesorios y pequeño material | 0.3 | 2 | 0.60 |
| E02EM030 | m3 | EXC.ZANJA A MÁQUINA T. COMPACTO | 0.023 | 32.3 | 0.74 |
| %3 | % | Medios auxiliares/ peq. material | 3 % | 10.27 | 0.31 |
|  |  | Total |  |  | 10.58 |

| Medición | Uds. | Largo | Parcial |
|---|---|---|---|
| REHABILITACIÓN DE EDIFICIO |  |  |  |
| ORIGINAL |  |  |  |
| Rehabilitación común | 1 | 3 | 3.000 |
| Total |  |  | 3 |

**I01.15** m TUBO PVC COMP. J.ELAS.SN4 C.TEJA 110 mm ENTERRADO (13/10/2022)
25 m × 16.77 = 419.25
Colector de saneamiento enterrado de PVC de pared compacta de color teja y rigidez 4 kN/m2; con un diámetro 110 mm. y de unión por junta elástica para unión de arquetas domiciliarias con pozos de saneamiento. Colocado en zanja, sobre una cama de arena de río de 10 cm. debidamente compactada y nivelada, relleno lateralmente y superiormente hasta 10 cm. por encima de la generatriz con la misma arena; compactando ésta hasta los riñones. Incluso conexiones con arquetas y pozos de saneameinto y con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P02TV0450 | m | Tub. PVC liso SN4 110mm (material; 24/06/2025) | 1 | 7.03 | 7.03 |
| P02CVC20 | ud | Codo M-H 87,5º PVC j.peg. c.gris D=110 (material; 24/06/2025) | 1 | 4.3 | 4.30 |
| P02CVW030 | kg | Adhesivo tubos PVC j.pegada (material; 13/10/2022) | 0.01 | 15.99 | 0.16 |
| E02EM030 | m3 | EXC.ZANJA A MÁQUINA T. COMPACTO | 0.04 | 32.3 | 1.29 |
| %3 | % | Medios auxiliares/ peq. material | 3 % | 16.28 | 0.49 |
|  |  | Total |  |  | 16.77 |

| Medición | Uds. | Largo | Parcial |
|---|---|---|---|
| REHABILITACIÓN DE EDIFICIO |  |  |  |
| ORIGINAL |  |  |  |
| Rehabilitación Común | 1 | 13 | 13.000 |
| REHABILITACIÓN DE EDIFICIO (ORIGINAL) |  |  |  |
| OBRA NUEVA (PABELLÓN) |  |  |  |
| Común | 1 | 2 | 2.000 |
| PLAZA |  |  |  |
| Plaza Pluviales (imbornales y rejillas) | 1 | 10 | 10.000 |
| Total |  |  | 25 |

**I01.16** m TUBO PVC COMP. J.ELAS.SN4 C.TEJA 125 mm ENTERRADO (13/10/2022)
77 m × 15.65 = 1205.05
Colector de saneamiento enterrado de PVC de pared compacta de color teja y rigidez 4 kN/m2; con un diámetro 125 mm. y de unión por junta elástica para unión de arquetas domiciliarias con pozos de saneamiento. Colocado en zanja, sobre una cama de arena de río de 10 cm. debidamente compactada y nivelada, relleno lateralmente y superiormente hasta 10 cm. por encima de la generatriz con la misma arena; compactando ésta hasta los riñones. Incluso conexiones con arquetas y pozos de saneameinto y con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P02TV0460 | m | Tub. PVC liso SN4 125mm (material; 24/06/2025) | 1 | 9.22 | 9.22 |
| P02CVC230 | ud | Codo M-H 87,5 PVC D:125mm (material; 21/05/2025) | 0.2 | 5.1 | 1.02 |
| P02CVW030 | kg | Adhesivo tubos PVC j.pegada | 0.01 | 15.99 | 0.16 |
| E02EM030 | m3 | EXC.ZANJA A MÁQUINA T. COMPACTO | 0.04 | 32.3 | 1.29 |
| %3 | % | Medios auxiliares/ peq. material | 3 % | 15.19 | 0.46 |
|  |  | Total |  |  | 15.65 |

| Medición | Uds. | Largo | Parcial |
|---|---|---|---|
| REHABILITACIÓN DE EDIFICIO |  |  |  |
| ORIGINAL |  |  |  |
| Rehabilitación Común (fecales) | 1 | 22.5 | 22.500 |
| Rehabilitación Común (pluviales) | 1 | 43 | 43.000 |
| OBRA NUEVA (PABELLÓN) |  |  |  |
| Obra nueva común (fecales) | 1 | 2.5 | 2.500 |
| Obra nueva común (pluviales) | 1 | 9 | 9.000 |
| Total |  |  | 77 |

**I01.17** m TUBO PVC COMP. J.ELAS.SN4 C.TEJA 160 mm ENTERRADO (13/10/2022)
19 m × 19.82 = 376.58
Colector de saneamiento enterrado de PVC de pared compacta de color teja y rigidez 4 kN/m2; con un diámetro 162 mm. y de unión por junta elástica para unión de arquetas domiciliarias con pozos de saneamiento. Colocado en zanja, sobre una cama de arena de río de 10 cm. debidamente compactada y nivelada, relleno lateralmente y superiormente hasta 10 cm. por encima de la generatriz con la misma arena; compactando ésta hasta los riñones. Incluso conexiones con arquetas y pozos de saneameinto y con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P02TVO470 | m | Tub.PVC liso evacuación SN4 D:160mm (material; 24/06/2025) | 1 | 12.97 | 12.97 |
| P02CVC240 | ud | Codo M-H 87,5º PVC j.peg. c.gris D=160 (material; 13/10/2022) | 0.2 | 6.61 | 1.32 |
| P02CVW030 | kg | Adhesivo tubos PVC j.pegada | 0.01 | 15.99 | 0.16 |
| E02EM030 | m3 | EXC.ZANJA A MÁQUINA T. COMPACTO | 0.04 | 32.3 | 1.29 |
| %3 | % | Medios auxiliares/ peq. material | 3 % | 19.24 | 0.58 |
|  |  | Total |  |  | 19.82 |

| Medición | Uds. | Largo | Parcial |
|---|---|---|---|
| REHABILITACIÓN DE EDIFICIO |  |  |  |
| ORIGINAL |  |  |  |
| Rehabilitación Común (fecales) | 1 | 2 | 2.000 |
| Rehabilitación Común (pluviales) | 1 | 17 | 17.000 |
| Total |  |  | 19 |

**I01.18** m TUBO PVC COMP. J.ELÁS.SN4 C.TEJA 200mm ENTERRADO (31/01/2000)
10 m × 24.41 = 244.10
Colector de saneamiento enterrado de PVC de pared compacta de color teja y rigidez 4 kN/m2; con un diámetro 200 mm. y de unión por junta elástica para unión de arquetas domiciliarias con pozos de saneamiento. Colocado en zanja, sobre una cama de arena de río de 10 cm. debidamente compactada y nivelada, relleno lateralmente y superiormente hasta 10 cm. por encima de la generatriz con la misma arena; compactando ésta hasta los riñones. Incluso conexiones con arquetas y pozos de saneameinto y con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P01AA020 | m3 | Arena de río 0/6 mm. (material; 31/01/2000) | 0.249 | 21.02 | 5.23 |
| P02CVM020 | ud | Manguito H-H PVC s/tope j.elást. D=200mm | 0.16 | 22.66 | 3.63 |
| P02CVW010 | kg | Lubricante tubos PVC j.elástica | 0.004 | 9.41 | 0.04 |
| P02TVO110 | m | Tub.PVC liso j.elástica SN4 D=200mm | 1 | 10.01 | 10.01 |
| E02EM030 | m3 | EXC.ZANJA A MÁQUINA T. COMPACTO | 0.04 | 32.3 | 1.29 |
| %3 | % | Medios auxiliares/ peq. material | 3 % | 23.70 | 0.71 |
|  |  | Total |  |  | 24.41 |

| Medición | Uds. | Largo | Parcial |
|---|---|---|---|
| REHABILITACIÓN DE EDIFICIO (ORIGINAL) |  |  |  |
| OBRA NUEVA (PABELLÓN) |  |  |  |
| Instalaciones Urbanas | 1 | 10 | 10.000 |
| Total |  |  | 10 |

**I01.19** m TUBO PVC COMP. J.ELÁS.SN4 C.TEJA 250mm ENTERRADO (31/01/2000)
10 m × 42.86 = 428.60
Colector de saneamiento enterrado de PVC de pared compacta de color teja y rigidez 4 kN/m2; con un diámetro 200 mm. y de unión por junta elástica para unión de arquetas domiciliarias con pozos de saneamiento. Colocado en zanja, sobre una cama de arena de río de 10 cm. debidamente compactada y nivelada, relleno lateralmente y superiormente hasta 10 cm. por encima de la generatriz con la misma arena; compactando ésta hasta los riñones. Incluso conexiones con arquetas y pozos de saneameinto y con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P01AA020 | m3 | Arena de río 0/6 mm. | 0.249 | 21.02 | 5.23 |
| P02CVW010 | kg | Lubricante tubos PVC j.elástica | 0.004 | 9.41 | 0.04 |
| P02TVO120 | m | Tubo PVC liso j. elastica SN4 D=250mm (material; 24/06/2025) | 1 | 31.55 | 31.55 |
| E02EM030 | m3 | EXC.ZANJA A MÁQUINA T. COMPACTO | 0.04 | 32.3 | 1.29 |
| %3 | % | Medios auxiliares/ peq. material | 3 % | 41.61 | 1.25 |
|  |  | Total |  |  | 42.86 |

| Medición | Uds. | Largo | Parcial |
|---|---|---|---|
| REHABILITACIÓN DE EDIFICIO (ORIGINAL) |  |  |  |
| OBRA NUEVA (PABELLÓN) |  |  |  |
| Instalaciones Urbanas | 1 | 10 | 10.000 |
| Total |  |  | 10 |

**I01.20** m TUBO PVC COMP. J.ELÁS.SN4 C.TEJA 315mm ENTERRADO (31/01/2000)
10 m × 61.89 = 618.90
Colector de saneamiento enterrado de PVC de pared compacta de color teja y rigidez 4 kN/m2; con un diámetro 315 mm. y de unión por junta elástica. Colocado en zanja, sobre una cama de arena de río de 10 cm. debidamente compactada y nivelada, relleno lateralmente y superiormente hasta 10 cm. por encima de la generatriz con la misma arena; compactando ésta hasta los riñones. Con p.p. de medios auxiliares. Totalmente instalado incluyendo obra civil de zanja. Homologada y certificada. Fabricada según Norma UNE-EN 1329-1 y UNE-EN 1401-1 capaz de resistir descargas intermitentes de agua a 95ºC. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P01AA020 | m3 | Arena de río 0/6 mm. | 0.329 | 21.02 | 6.92 |
| P02CVW010 | kg | Lubricante tubos PVC j.elástica | 0.006 | 9.41 | 0.06 |
| P02TVO130 | m | Tub.PVC liso j.elástica SN4 D=315mm (material; 24/06/2025) | 1 | 48.32 | 48.32 |
| E02EM030 | m3 | EXC.ZANJA A MÁQUINA T. COMPACTO | 0.04 | 32.3 | 1.29 |
| %3 | % | Medios auxiliares/ peq. material | 3 % | 60.09 | 1.80 |
|  |  | Total |  |  | 61.89 |

| Medición | Uds. | Largo | Parcial |
|---|---|---|---|
| REHABILITACIÓN DE EDIFICIO (ORIGINAL) |  |  |  |
| OBRA NUEVA (PABELLÓN) |  |  |  |
| Instalaciones Urbanas | 1 | 10 | 10.000 |
| Total |  |  | 10 |

**I01.21** m TUBERÍA PVC DE PRESIÓN 90 mm (27/01/2023)
19 m × 18.27 = 347.13
Tubería de PVC de presión, de 90 mm. de diámetro nominal, PN-16 colocada en instalaciones para agua fría y caliente, con p.p. de piezas especiales de PVC de presión, instalada y funcionando, según normativa vigente, en ramales de más de 5 metros de longitud, y sin protección superficial. s/UNE-EN 1452 y CTE-HS-4. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P17VT070 | m. | Tubo PVC pres.j.peg. 90mm. PN16 (material; 13/11/2025) | 1 | 6.16 | 6.16 |
| E02EM030 | m3 | EXC.ZANJA A MÁQUINA T. COMPACTO | 0.25 | 32.3 | 8.08 |
| %3 | % | Medios auxiliares/ peq. material | 3 % | 17.74 | 0.53 |
|  |  | Total |  |  | 18.27 |

| Medición | Uds. | Largo | Parcial |
|---|---|---|---|
| REHABILITACIÓN DE EDIFICIO (ORIGINAL) |  |  |  |
| OBRA NUEVA (PABELLÓN) |  |  |  |
| Común | 1 | 19 | 19.000 |
| Total |  |  | 19 |

**I01.22** m TUBO DREN.PVC CORR.SIMPLE SN2 D=160mm (31/01/2000)
60 m × 20.03 = 1201.80
Tubería de drenaje enterrada de PVC corrugado simple circular ranurado de diámetro nominal 160 mm. y rigidez esférica SN2 kN/m2 (con manguito incorporado). Colocada sobre cama de arena de río de 10 cm. de espesor, revestida con geotextil de 125 g/m2 y rellena con grava filtrante 25 cm. por encima del tubo con cierre de doble solapa del paquete filtrante (realizado con el propio geotextil). Con p.p. de medios auxiliares, sin incluir la excavación de la zanja ni el tapado posterior de la misma por encima de la grava. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.35 | 17 | 5.95 |
| P01AA020 | m3 | Arena de río 0/6 mm. | 0.07 | 21.02 | 1.47 |
| P01AG130 | m3 | Grava 40/80 mm. (material; 12/03/2025) | 0.213 | 16.25 | 3.46 |
| P06BG320 | m2 | Fieltro geotextil 125 g/m2 (material; 31/01/2000) | 2.33 | 0.76 | 1.77 |
| P02RVC060 | m | Tub.drenaje PVC corr.simple SN2 D=160mm (material; 23/09/2008) | 1 | 3.2 | 3.20 |
| %3 | % | Medios auxiliares/ peq. material | 3 % | 19.45 | 0.58 |
|  |  | Total |  |  | 20.03 |

| Medición | Uds. | Largo | Parcial |
|---|---|---|---|
| REHABILITACIÓN DE EDIFICIO |  |  |  |
| ORIGINAL |  |  |  |
| Rehabilitación Común | 1 | 40 | 40.000 |
| OBRA NUEVA (PABELLÓN) |  |  |  |
| Obra nueva común | 1 | 20 | 20.000 |
| Total |  |  | 60 |

**I01.23** m BAJANTE PP-R INSONORIZADA D=75mm (24/06/2019)
26 m × 15.08 = 392.08
Suministro e instalación de bajante de evacuación insonorizada, ABN / EVAC ENERGY PLUS, o equivalente, fabricada en PP multicapa para evacuación de aguas pluviales y residuales, con reacción al fuego B,s1-d0, libre de halógenos, capa externa con protección UV en color azul, capa interna con protección anti incrustaciones color blanco, clasificada antisimo, diámetro exterior 75 mm, y espesor 2.3 mm, con extremo abocardada para unir por junta elástica, i/p.p. codos, derivaciones y demás accesorios, fabricada según en 1451. Instalada según normativa vigente. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| D7EP075050000 | m | Tubería ABN / EVAC ENERGY PLUS 75 (material; 24/06/2019) | 1 | 6.48 | 6.48 |
| D8C0750450000 | ud | Codo ABN / EVAC ENERGY PLUS 75-45º (material; 24/06/2019) | 0.33 | 4.97 | 1.64 |
| D8D0750450000 | ud | Derivación ABN/ EVAC ENERGY PLUS 75-75 (material; 24/06/2019) | 0.33 | 9.14 | 3.02 |
| %3 | % | Medios auxiliares/ peq. material | 3 % | 14.64 | 0.44 |
|  |  | Total |  |  | 15.08 |

| Medición | Uds. | Largo | Parcial |
|---|---|---|---|
| REHABILITACIÓN DE EDIFICIO |  |  |  |
| ORIGINAL |  |  |  |
| Rehabilitación común (condensados) | 2 | 13 | 26.000 |
| Total |  |  | 26 |

**I01.24** m BAJANTE PP-R INSONORIZADA D=125mm (24/06/2019)
10 m × 40.33 = 403.30
Suministro e instalación de bajante de evacuación insonorizada, ABN / EVAC ENERGY PLUS, o equivalente, fabricada en PP multicapa para evacuación de aguas pluviales y residuales, con reacción al fuego B,s1-d0, libre de halógenos, capa externa con protección UV en color azul, capa interna con protección anti incrustaciones color blanco, clasificada antisimo, diámetro exterior 125 mm, y espesor 3.9 mm, con extremo abocardada para unir por junta elástica, i/p.p. codos, derivaciones y demás accesorios, fabricada según en 1451. Instalada según normativa vigente. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| D7EP012510000 | m | Tubería ABN / EVAC ENERGY PLUS 125 | 1 | 18.96 | 18.96 |
| D8C0125450000 | ud | Codo ABN / EVAC ENERGY PLUS 125-45º | 0.33 | 15.1 | 4.98 |
| D8D0125450000 | ud | Derivación ABN/ EVAC ENERGY PLUS 125-125 | 0.33 | 35.52 | 11.72 |
| %3 | % | Medios auxiliares/ peq. material | 3 % | 39.16 | 1.17 |
|  |  | Total |  |  | 40.33 |

| Medición | Uds. | Largo | Parcial |
|---|---|---|---|
| REHABILITACIÓN DE EDIFICIO |  |  |  |
| ORIGINAL |  |  |  |
| Rehabilitación común | 1 | 10 | 10.000 |
| Total |  |  | 10 |

**I01.25** ml AISLAMIENTO ACUSTICO BAJANTES-COLECTORES (12/02/2013)
18 ml × 6.47 = 116.46
Aislamiento acústico para tubería y colectores de saneamiento colgados compuesto por capa de Fonodant de Danosa o equivalente con cintas adhesivas y p.p. de accesorios. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| FONODANT | m | Banda autoadhesiva aislamiento acústico bajantes (material; 12/02/2013) | 1 | 4.48 | 4.48 |
| %3 | % | Medios auxiliares/ peq. material | 3 % | 6.28 | 0.19 |
|  |  | Total |  |  | 6.47 |

| Medición | Uds. | Largo | Parcial |
|---|---|---|---|
| REHABILITACIÓN DE EDIFICIO |  |  |  |
| ORIGINAL |  |  |  |
| Rehabilitación común (bajante y colector descolgado) | 1 | 18 | 18.000 |
| Total |  |  | 18 |

**I01.26** ud VÁLVULA DE AIREACIÓN MAXI-VENT (09/05/2018)
1 ud × 100.33 = 100.33
Suministro y colocación de válvula de aireación Maxivent en colector de diámetro 125mm colocada en falso techo para ventilación primaria de la bajante y evitar problemas de desifonamiento. i/ suministro a obra. i/ ayudas de albañilería. i/ todo tipo de perforaciones necesarias en elementos de hormigón y/o fábrica. i/ carga y transporte a vertedero de residuos. i/ totalmente instalado (con todos los medios, accesorios, materiales y operaciones necesarias) y funcionando perfectamente. i/ pruebas de funcionamiento. i/ todo aquello que figura en planos. i/ medios aux. y costes indirectos.

| Código | Ud | Descripción | Rendimiento | Precio | Importe |
|---|---|---|---|---|---|
| O0200130 | h | Oficial 3ª instalador | 0.5 | 17 | 8.50 |
| P01VMXVNET | ud | Válvula de aireación Maxivent (material; 09/05/2018) | 1 | 88.56 | 88.56 |
| P01DW090 | ud | Pequeño material (material; 24/05/2021) | 1 | 0.35 | 0.35 |
| %3 | % | Medios auxiliares/ peq. material | 3 % | 97.41 | 2.92 |
|  |  | Total |  |  | 100.33 |

| Medición | Uds. | Parcial |
|---|---|---|
| REHABILITACIÓN DE EDIFICIO |  |  |
| ORIGINAL |  |  |
| Rehabilitación común | 1 | 1.000 |
| Total |  | 1 |

**I01.27** m BAJANTE DE ZINC-TITANIO D:80mm (03/09/2003)
92 m × 32.42 = 2982.64
Suministro e instalación de bajante redonda de aleación zinc-titanio natural de diámetro 80 mm. y grosor 0,6 mm, tubo electrosoldado y empalme por embocadura sin soldar perfectamente aplomada sobre muro, abrazaderas de acero cincado fijadas sobre brazalete con doble gola, trazando perfectamente las abrazaderas y colocando por lo menos dos por tramo con separación no mayor de 1,5 metros, totalmente instalada, incluso p.p. de piezas especiales de zinc, con limpieza final de áreas de trabajo y bajante. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| P1600165 | ml | Bajante redonda zinc D=80 mm (material; 02/04/2007) | 1 | 18.54 | 18.54 |
| P1600195 | ud | Abrazadera bajante pluv. (material; 02/04/2007) | 0.66 | 1.44 | 0.95 |
| P1600205 | ud | Brazalete dobre golilla (material; 02/04/2007) | 0.66 | 2.42 | 1.60 |
| P1600180 | ud | Codo salida-bajante (material; 13/02/2016) | 0.2 | 7.94 | 1.59 |
| P1800085 | ud | Juntas y accesorios (material; 03/09/2003) | 1 | 1.8 | 1.80 |
| %3 | % | Medios auxiliares/ peq. material | 3 % | 31.48 | 0.94 |
|  |  | Total |  |  | 32.42 |

| Medición | Uds. | Largo | Parcial |
|---|---|---|---|
| REHABILITACIÓN DE EDIFICIO |  |  |  |
| ORIGINAL |  |  |  |
| Rehabilitación común (BP1-2) | 2 | 5 | 10.000 |
| Rehabilitacón común (BP3-8) | 6 | 13 | 78.000 |
| OBRA NUEVA (PABELLÓN) |  |  |  |
| Obra nueva común (BP10) | 1 | 4 | 4.000 |
| Total |  |  | 92 |

**I01.28** ud CAL.SIF.PVC C/REJ.PP 200x200 SV 90-110mm (31/01/2003)
3 ud × 26.48 = 79.44
Suministro e instalación de caldereta sifónica extensible de PVC para recogida de aguas pluviales o de locales húmedos, con salida vertical desde 90 a 110 mm. y con rejilla de PP de 200x200 mm.; instalada y conexionada a la red general de desagüe. i/ suministro a obra. i/ ayudas de albañilería. i/ todo tipo de perforaciones necesarias en elementos de hormigón y/o fábrica. i/ carga y transporte a vertedero de residuos. i/ totalmente instalado (con todos los medios, accesorios, materiales y operaciones necesarias) y funcionando perfectamente. i/ pruebas de funcionamiento. i/ todo aquello que figura en planos. i/ medios aux. y costes indirectos.

| Código | Ud | Descripción | Rendimiento | Precio | Importe |
|---|---|---|---|---|---|
| O0200115 | h | Oficial 1ª instalador | 0.32 | 17.99 | 5.76 |
| P02EDC090 | ud | Cal.sif. PVC/rej.PP L=200 s.ver.D=90-110 (material; 31/01/2003) | 1 | 19.25 | 19.25 |
| P01DW090 | ud | Pequeño material | 2 | 0.35 | 0.70 |
| %3 | % | Medios auxiliares/ peq. material | 3 % | 25.71 | 0.77 |
|  |  | Total |  |  | 26.48 |

| Medición | Uds. | Parcial |
|---|---|---|
| OBRA NUEVA (PABELLÓN) |  |  |
| Obra nueva común | 3 | 3.000 |
| Total |  | 3 |

**I01.29** m CANAL DE DRENAJE 100x150 CON REJA LONGITUDINAL FUNDICIÓN (27/01/2023)
14 m × 147.28 = 2061.92
Suministro e instalación de canaleta de drenaje superficial formado por piezas prefabricadas de hormigón polímero de 100x150 mm. de medidas interiores, sin pendiente incorporada y con rejilla de fundición dúctil con rejas en paralelo a la cota longitudinal, de medidas superficiales 1000x100 mm., colocadas sobre cama de arena de río compactada, incluso con p.p. de piezas especiales y pequeño material, montado, nivelado y con p.p. de medios auxiliares. i/ piezas para evitar el pandeo de las rejas longitudinales i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| OC100H145 | ud | Canal SELF 100 H145 (material; 13/11/2025) | 1 | 135.99 | 135.99 |
| %3 | % | Medios auxiliares/ peq. material | 3 % | 142.99 | 4.29 |
|  |  | Total |  |  | 147.28 |

| Medición | Uds. | Largo | Parcial |
|---|---|---|---|
| PLAZA |  |  |  |
| Plaza Pluviales | 1 | 14 | 14.000 |
| Total |  |  | 14 |

**I01.30** ud SUMIDERO SIFÓNICO A.INOX. 15x15 (31/01/2003)
4 ud × 59.45 = 237.80
Suministro e instalación de sumidero sifónico de acero inoxidable AISI-304 de 3 mm. de espesor, salida vertical, para recogida de aguas pluviales o de locales húmedos, de 15x15 cm., instalado y conexionado a la red general de desagüe de 50 mm., incluso con p.p. de pequeño material de agarre. i/ suministro a obra. i/ ayudas de albañilería. i/ todo tipo de perforaciones necesarias en elementos de hormigón y/o fábrica. i/ carga y transporte a vertedero de residuos. i/ totalmente instalado (con todos los medios, accesorios, materiales y operaciones necesarias) y funcionando perfectamente. i/ pruebas de funcionamiento. i/ todo aquello que figura en planos. i/ medios aux. y costes indirectos.

| Código | Ud | Descripción | Rendimiento | Precio | Importe |
|---|---|---|---|---|---|
| O0200115 | h | Oficial 1ª instalador | 0.15 | 17.99 | 2.70 |
| O0200130 | h | Oficial 3ª instalador | 0.15 | 17 | 2.55 |
| P17KA020 | ud | Sumid. sifónico acero inox. 15x15 cm. (material; 31/01/2003) | 1 | 52.12 | 52.12 |
| P01DW090 | ud | Pequeño material | 1 | 0.35 | 0.35 |
| %3 | % | Medios auxiliares/ peq. material | 3 % | 57.72 | 1.73 |
|  |  | Total |  |  | 59.45 |

| Medición | Uds. | Parcial |
|---|---|---|
| REHABILITACIÓN DE EDIFICIO |  |  |
| ORIGINAL |  |  |
| Rehabilitación PB | 3 | 3.000 |
| OBRA NUEVA (PABELLÓN) |  |  |
| Obra nueva PB | 1 | 1.000 |
| Total |  | 4 |

**I01.31** ud IMBORNAL SIF.PREFA.HGÓN.50x30x60 (31/01/2000)
4 ud × 64.92 = 259.68
Suministro e instalación de imbornal sifónico prefabricado de hormigón armado, para recogida de aguas pluviales, de 50x30x60 cm. de medidas interiores, con rejilla de fundición, colocada sobre solera de hormigón en masa HM-20/P/40/I de 10 cm. de espesor, instalado y conexinado a la red general de desagüe, y p.p. de medios auxiliares, p.p de excavación, relleno perimetral, compactación de las tierras, retirada de escombros sobrantes a vertedero autorizado, medios auxiliares y de seguridad necesarios. i/ suministro a obra. i/ ayudas de albañilería. i/ todo tipo de perforaciones necesarias en elementos de hormigón. i/ carga y transporte a vertedero de residuos. i/ totalmente instalado (con todos los medios, accesorios, materiales y operaciones necesarias) y funcionando perfectamente. i/ pruebas de funcionamiento. i/ todo aquello que figura en planos. i/ medios aux. y costes indirectos.

| Código | Ud | Descripción | Rendimiento | Precio | Importe |
|---|---|---|---|---|---|
| O0200115 | h | Oficial 1ª instalador | 0.32 | 17.99 | 5.76 |
| O0200130 | h | Oficial 3ª instalador | 0.32 | 17 | 5.44 |
| P01HM020 | m3 | Hormigón HM-20/P/40/I central | 0.04 | 93.37 | 3.73 |
| P02EI007 | ud | Imbornal prefab.horm.50x30x60 cm (material; 31/01/2000) | 1 | 19.71 | 19.71 |
| P02ECF100 | ud | Rejilla plana fundición 30x30x3,5 (material; 31/01/2000) | 1 | 28.39 | 28.39 |
| %3 | % | Medios auxiliares/ peq. material | 3 % | 63.03 | 1.89 |
|  |  | Total |  |  | 64.92 |

| Medición | Uds. | Parcial |
|---|---|---|
| PLAZA |  |  |
| Plaza Pluviales | 4 | 4.000 |
| Total |  | 4 |

**I01.32** ud REBOSADERO CUBIERTA (03/09/2003)
1 ud × 16.02 = 16.02
Suministro y colocación de rebosadero de zinc, de aprox. 50x200x50 mm a definir por D.F., recibida con masilla de silicona neutra y sellado de la junta perimetral con masilla de poliuretano, previa aplicación de la imprimación. Incluso nivelación y remate de la impermeabilización en caso necesario. Totalmente instalada, incluso p.p. de piezas especiales de aluminio y goma, ayudas de albañilería, todos los medios auxiliares y de seguridad, con limpieza final de áreas de trabajo y transporte de restos a vertedero.

| Código | Ud | Descripción | Rendimiento | Precio | Importe |
|---|---|---|---|---|---|
| O0200115 | h | Oficial 1ª instalador | 0.25 | 17.99 | 4.50 |
| O0200130 | h | Oficial 3ª instalador | 0.25 | 17 | 4.25 |
| GARLOLA1 | ud | Gargola (material; 21/03/2018) | 1 | 5 | 5.00 |
| P1800085 | ud | Juntas y accesorios | 1 | 1.8 | 1.80 |
| %3 | % | Medios auxiliares/ peq. material | 3 % | 15.55 | 0.47 |
|  |  | Total |  |  | 16.02 |

| Medición | Uds. | Parcial |
|---|---|---|
| OBRA NUEVA (PABELLÓN) |  |  |
| Obra nueva común | 1 | 1.000 |
| Total |  | 1 |

**I01.33** ud GUARDACAÑOS DE FUNDICIÓN PARA PROTECCIÓN BAJANTES (27/01/2023)
8 ud × 118.81 = 950.48
Suministro e instalación de guardacaños de fundición para proteger tuberías o bajantes.
Largo 1,63 metros.
Protege tuberías o bajadas de 80, 100 y 110 mm de diámetro.
i/ suministro a obra. i/ ayudas de albañilería i/ todo tipo de perforaciones necesarias en elementos de hormigón y/o fábrica. i/ carga y transporte a vertedero de residuos. i/ totalmente instalado (con todos los medios, accesorios, materiales y operaciones necesarias) y funcionando perfectamente. i/ pruebas de funcionamiento. i/ todo aquello que figura en planos. i/ medios aux. y costes indirectos.

| Código | Ud | Descripción | Rendimiento | Precio | Importe |
|---|---|---|---|---|---|
| O0200115 | h | Oficial 1ª instalador | 0.25 | 17.99 | 4.50 |
| O0200130 | h | Oficial 3ª instalador | 0.25 | 17 | 4.25 |
| 65846584 | ud | Guardacaños de fundición (material; 13/11/2025) | 1 | 106.6 | 106.60 |
| %3 | % | Medios auxiliares/ peq. material | 3 % | 115.35 | 3.46 |
|  |  | Total |  |  | 118.81 |

| Medición | Uds. | Parcial |
|---|---|---|
| REHABILITACIÓN DE EDIFICIO |  |  |
| ORIGINAL |  |  |
| Rehabilitación común | 8 | 8.000 |
| Total |  | 8 |

**I01.34** ud INSTALACIÓN SANEAMIENTO DESAG. PVC CON SIFÓN IND. ASEO 2 PIEZAS (31/01/2000)
3 ud × 115.16 = 345.48
Suministro e instalación de saneamiento para un baño dotado de lavabo y un inodoro, con tubería PVC, serie B, con los diámetros necesarios para cada punto de servicio, con sifones individuales, incluso con p.p. de colector de conexión a colector general y manguetón de enlace para el inodoro. Terminada y sin aparatos sanitarios. Los desagües se entregarán con tapones. i/ suministro a obra. i/ ayudas de albañilería i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| P17PWS01 | ud | Sifón individual (material; 08/09/2017) | 1 | 4.75 | 4.75 |
| E20WBV020 | m | TUBERÍA PVC SERIE B 40 mm. (31/01/2000) | 3 | 3.5 | 10.50 |
| E20WJF020 | m | TUBERÍA PVC SERIE B J.PEG. 110 mm. (31/01/2000) | 3 | 8.86 | 26.58 |
| %3 | % | Medios auxiliares/ peq. material | 3 % | 111.81 | 3.35 |
|  |  | Total |  |  | 115.16 |

| Medición | Uds. | Parcial |
|---|---|---|
| REHABILITACIÓN DE EDIFICIO |  |  |
| ORIGINAL |  |  |
| Rehabilitación PB | 2 | 2.000 |
| OBRA NUEVA (PABELLÓN) |  |  |
| Obra nueva PB | 1 | 1.000 |
| Total |  | 3 |

**I01.35** ud INSTALACIÓN SANEAMIENTO DESAG. PP-R Y SIFÓN IND. ASEO 2 PIEZAS (08/09/2017)
1 ud × 117.01 = 117.01
Suministro e instalación de saneamiento para un baño dotado de indoro y lavabo con tubería de evacuación insonorizada, ABN / EVAC ENERGY PLUS, o equivalente, fabricada en PP multicapa para evacuación de aguas pluviales y residuales, con reacción al fuego B,s1-d0, libre de halógenos, capa externa con protección UV en color azul, capa interna con protección anti incrustaciones color blanco, clasificada antisimo, con extremo abocardada para unir por junta elástica, i/p.p. codos, derivaciones y demás accesorios, fabricada según en 1451. Instalada según normativa vigente. Instalación con los diámetros necesarios para cada punto de servicio según plano, con sifones individuales, incluso con p.p. de colector descolgado de PP-r y maguetón de enlace para los inodoros. Terminada y sin aparatos sanitarios. Los desagües se entregarán con tapones. i/ suministro a obra. i/ ayudas de albañilería i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| P17PWS01 | ud | Sifón individual | 1 | 4.75 | 4.75 |
| PPR40 | m | TUBERÍA PP-r 40 mm (material; 24/06/2019) | 2 | 7.25 | 14.50 |
| 86ZJPBS11012 | ud | JUNTA GOMA P/PROLO.B.S.110-120 (material; 08/09/2017) | 1 | 2.52 | 2.52 |
| PPR110 | m | TUBERÍA PP-r 110 mm (material; 24/06/2019) | 1 | 21.85 | 21.85 |
| %3 | % | Medios auxiliares/ peq. material | 3 % | 113.60 | 3.41 |
|  |  | Total |  |  | 117.01 |

| Medición | Uds. | Parcial |
|---|---|---|
| REHABILITACIÓN DE EDIFICIO |  |  |
| ORIGINAL |  |  |
| Rehabilitación P1 | 1 | 1.000 |
| Total |  | 1 |

**I01.36** ud INSTALACIÓN SANEAMIENTO DESAG. PP-R Y SIFÓN IND. ASEO 3 PIEZAS (08/09/2017)
1 ud × 172.88 = 172.88
Suministro e instalación de saneamiento para un baño dotado de indoro y dos lavabos con tubería de evacuación insonorizada, ABN / EVAC ENERGY PLUS, o equivalente, fabricada en PP multicapa para evacuación de aguas pluviales y residuales, con reacción al fuego B,s1-d0, libre de halógenos, capa externa con protección UV en color azul, capa interna con protección anti incrustaciones color blanco, clasificada antisimo, con extremo abocardada para unir por junta elástica, i/p.p. codos, derivaciones y demás accesorios, fabricada según en 1451. Instalada según normativa vigente. Instalación con los diámetros necesarios para cada punto de servicio según plano, con sifones individuales, incluso con p.p. de colector descolgado de PP-r y maguetón de enlace para los inodoros. Terminada y sin aparatos sanitarios. Los desagües se entregarán con tapones. i/ suministro a obra. i/ ayudas de albañilería i/ todo tipo de perforaciones necesarias en elementos de hormigón y/o fábrica. i/ carga y transporte a vertedero de residuos. i/ totalmente instalado (con todos los medios, accesorios, materiales y operaciones necesarias) y funcionando perfectamente. i/ pruebas de funcionamiento. i/ todo aquello que figura en planos. i/ medios aux. y costes indirectos.

| Código | Ud | Descripción | Rendimiento | Precio | Importe |
|---|---|---|---|---|---|
| O0200115 | h | Oficial 1ª instalador | 3 | 17.99 | 53.97 |
| O0200130 | h | Oficial 3ª instalador | 3 | 17 | 51.00 |
| P17PWS01 | ud | Sifón individual | 2 | 4.75 | 9.50 |
| PPR40 | m | TUBERÍA PP-r 40 mm | 4 | 7.25 | 29.00 |
| 86ZJPBS11012 | ud | JUNTA GOMA P/PROLO.B.S.110-120 | 1 | 2.52 | 2.52 |
| PPR110 | m | TUBERÍA PP-r 110 mm | 1 | 21.85 | 21.85 |
| %3 | % | Medios auxiliares/ peq. material | 3 % | 167.84 | 5.04 |
|  |  | Total |  |  | 172.88 |

| Medición | Uds. | Parcial |
|---|---|---|
| REHABILITACIÓN DE EDIFICIO |  |  |
| ORIGINAL |  |  |
| Rehabilitación P2 | 1 | 1.000 |
| Total |  | 1 |

**I01.37** ud POZO BOMBEO SANIRELEV MAXI SL-3B CON BOMBAS 80 DMLV 52.2 (31/01/2003)
1 ud × 26367.57 = 26367.57
Suministro e instalación de pozo de bombeo marca Ebara modelo SANIRELEV MAXI SL-3B o equivalente. Incluye:
- 2 bombas de funcionamiento alternativo modelo 80 DMLV 52.2
- Escalera de acceso
- Tapa de acceso
- Prolongaciones de 25 cm necesarias
- Caja de válvulas
- Resalte de fijación
- Toma de ventilación de diámetro 90 mm.
Incluida excavación, relleno perimetral, compactación de las tierras, retirada de escombros sobrantes a vertedero autorizado, medios auxiliares y de seguridad necesarios. i/ p.p. conexiones eléctricas y de control. i/ suministro a obra. i/ ayudas de albañilería. i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| M06CM010 | h | Compre.port.diesel m.p. 2 m3/min 7 bar | 1 | 2.59 | 2.59 |
| M06MI010 | h | Martillo manual picador neumático 9 kg | 1 | 0.98 | 0.98 |
| E02ES020 | m3 | EXC.ZANJA SANEAM. T.DURO A MANO | 4.8 | 60.42 | 290.02 |
| SANMAXISL3B | ud | Pozo bombeo Sanirelev SL-3B (13/11/2025) | 1 | 17560 | 17560.00 |
| 1251436514 | ud | Escalera de acceso (13/11/2025) | 1 | 1265 | 1265.00 |
| 1251436515 | ud | Caja de válvulas (13/11/2025) | 1 | 1834 | 1834.00 |
| 1251436516 | ud | Prolongación x cada 25 cm (13/11/2025) | 2 | 1176 | 2352.00 |
| 1251436517 | ud | Tapa de acceso (13/11/2025) | 1 | 1420 | 1420.00 |
| 1251436518 | ud | Resalta para fijación (13/11/2025) | 1 | 840 | 840.00 |
| %3 | % | Medios auxiliares/ peq. material | 3 % | 25599.58 | 767.99 |
|  |  | Total |  |  | 26367.57 |

| Medición | Uds. | Parcial |
|---|---|---|
| REHABILITACIÓN DE EDIFICIO (ORIGINAL) |  |  |
| OBRA NUEVA (PABELLÓN) |  |  |
| Común | 1 | 1.000 |
| Total |  | 1 |

**I01.38** ud CUADRO DE CONTROL 2 BOMBAS SANEAMIENTO
1 ud × 1563.03 = 1563.03
Suministro e instalación de cuadro de regulación y control para dos bombas sumergible de 2,2 kW cada uno, modelo Ebara 622HG12031309, o equivalente. Incluye selector manual/ automático, maniobra de tensión reducida, diferencial, pilotos de señalizacion, alarma óptico acustica, reles térmicos fusibles de fuerza y maniobra y rotación automática. Incluido interruptor de flotador arriba on, abajo off. así como una conexión para un interruptor de flotador para la detección de nivel. Incluso conexiones eléctricas y de control. i/ suministro a obra. i/ ayudas de albañilería i/ todo tipo de perforaciones necesarias en elementos de hormigón. i/ carga y transporte a vertedero de residuos. i/ totalmente instalado (con todos los medios, accesorios, materiales y operaciones necesarias) y funcionando perfectamente. i/ pruebas de funcionamiento. i/ todo aquello que figura en planos. i/ medios aux. y costes indirectos.

| Código | Ud | Descripción | Rendimiento | Precio | Importe |
|---|---|---|---|---|---|
| O0200115 | h | Oficial 1ª instalador | 0.5 | 17.99 | 9.00 |
| O0200130 | h | Oficial 3ª instalador | 0.5 | 17 | 8.50 |
| 622HG12031309 | ud | Cuadro de control Ebara 2 bombas 2,2 kW (material; 13/11/2025) | 1 | 1432 | 1432.00 |
| 503211390 | ud | Interruptor de flotador arriba on, abajo off (material) | 1 | 68 | 68.00 |
| %3 | % | Medios auxiliares/ peq. material | 3 % | 1517.50 | 45.53 |
|  |  | Total |  |  | 1563.03 |

| Medición | Uds. | Parcial |
|---|---|---|
| REHABILITACIÓN DE EDIFICIO (ORIGINAL) |  |  |
| OBRA NUEVA (PABELLÓN) |  |  |
| Común | 1 | 1.000 |
| Total |  | 1 |

### I02 INSTALACIÓN DE FONTANERÍA (31/01/2000)
Importe: 5385.49

**I02.01** ud RETRANQUEO ARQUETA ACOMETIDA / BOCA RIEGO (31/01/2000)
2 ud × 87.15 = 174.30
Partida de modificación de arqueta de acometida o boca de riego existente para adaptarla al nuevo diseño urbano de la calle, incluso nueva tapa y modifcación de trampillón existente, realizado con el control de compañía propietaria de la linea de distribución. i/medios auxiliares y pequeño material, con p.p. de limpieza de áreas de trabajo, así como carga, transporte y descarga de residuos a vertedero.

| Código | Ud | Descripción | Rendimiento | Precio | Importe |
|---|---|---|---|---|---|
| O0200115 | h | Oficial 1ª instalador | 1.5 | 17.99 | 26.99 |
| O0200130 | h | Oficial 3ª instalador | 1.5 | 17 | 25.50 |
| M07CG010 | h | Camión con grúa 6 t | 0.25 | 34.31 | 8.58 |
| A01RH080 | m3 | HORMIGÓN H-125 kg/cm2 Tmax.40 | 0.185 | 41.03 | 7.59 |
| E02SZ070 | m3 | Rell/comp c/rana s/apor (31/01/2000) | 0.8 | 3.32 | 2.66 |
| mt10hmf010tOb | m³ | Hormigón HM-25/B/20/X0, fabricado en central. | 0.151 | 88 | 13.29 |
| %3 | % | Medios auxiliares/ peq. material | 3 % | 84.61 | 2.54 |
|  |  | Total |  |  | 87.15 |

| Medición | Uds. | Parcial |
|---|---|---|
| REHABILITACIÓN DE EDIFICIO (ORIGINAL) |  |  |
| OBRA NUEVA (PABELLÓN) |  |  |
| Instalaciones Urbanas | 2 | 2.000 |
| Total |  | 2 |

**I02.02** ud RETRANQUEO CANALIZACIÓN ABASTECIMIENTO EXISTENTE (27/01/2023)
1 ud × 295.61 = 295.61
Partida de retranqueo y conexión de canalización de abastecimiento existente en zona de actuación. Se incluye desmontaje, acopio durante la obra y montaje de valvulería existente. i/ p.p. de canalización de abastecimiento. i/ acopio de material durante la obra i/ pruebas de funcionamiento i/ medios auxiliares y pequeño material, con p.p. de limpieza de áreas de trabajo, así como carga, transporte y descarga de residuos a vertedero.

| Código | Ud | Descripción | Rendimiento | Precio | Importe |
|---|---|---|---|---|---|
| O0200115 | h | Oficial 1ª instalador | 5 | 17.99 | 89.95 |
| O0200130 | h | Oficial 3ª instalador | 5 | 17 | 85.00 |
| P17PA090 | m. | Tubo polietileno ad (PE50A)(16MPa)90mm (material; 15/11/2024) | 15 | 7.47 | 112.05 |
| %3 | % | Medios auxiliares/ peq. material | 3 % | 287.00 | 8.61 |
|  |  | Total |  |  | 295.61 |

| Medición | Uds. | Parcial |
|---|---|---|
| REHABILITACIÓN DE EDIFICIO (ORIGINAL) |  |  |
| OBRA NUEVA (PABELLÓN) |  |  |
| Instalaciones Urbanas | 1 | 1.000 |
| Total |  | 1 |

**I02.03** ud ARQUETA REGISTRABLE PREF. HM 40x40X40 cm S/TAPA (18/10/2006)
1 ud × 50.75 = 50.75
Arqueta prefabricada registrable de hormigón en masa con refuerzo de zuncho perimetral en la parte superior de 40x40x40 cm., medidas interiores, completa, y formación de agujeros para conexiones de tubos. Colocada sobre solera de hormigón en masa HM-20/P/40/I de 10 cm. de espesor y p.p. de medios auxiliares, incluida la excavación y el relleno perimetral posterior. Se incluye también en esta partida p.p. de codos y accesorios en tubería de PVC para bajante existente, la conexión de la acometida, o redes de alimentación con la nueva arqueta

| Código | Ud | Descripción | Rendimiento | Precio | Importe |
|---|---|---|---|---|---|
| O0200115 | h | Oficial 1ª instalador | 0.25 | 17.99 | 4.50 |
| O0200130 | h | Oficial 3ª instalador | 0.25 | 17 | 4.25 |
| TRANS | m3 | TRANSP.VERTED.<10km.CARGA MEC. (15/07/2008) | 0.05 | 20.22 | 1.01 |
| RELL | m3 | RELLENO ZANJAS/MATERIAL EXCAVACION (15/07/2008) | 0.02 | 4.3 | 0.09 |
| D020116 | m3 | EXCAVACION EN TERRENO BLANDO (18/10/2006) | 0.07 | 6.46 | 0.45 |
| P01HM020 | m3 | Hormigón HM-20/P/40/I central | 0.016 | 93.37 | 1.49 |
| P02EAH020 | ud | Arq.HM c/zunch.sup-fondo ciego 40x40x40 | 1 | 35.98 | 35.98 |
| P02TACHUELA | ud | Tachuela metalica identificativa (material; 05/07/2015) | 1 | 1.5 | 1.50 |
| %3 | % | Medios auxiliares/ peq. material | 3 % | 49.27 | 1.48 |
|  |  | Total |  |  | 50.75 |

| Medición | Uds. | Parcial |
|---|---|---|
| REHABILITACIÓN DE EDIFICIO (ORIGINAL) |  |  |
| OBRA NUEVA (PABELLÓN) |  |  |
| Instalaciones Urbanas | 1 | 1.000 |
| Total |  | 1 |

**I02.04** ud TAPA Y MARCO 40X40CM FUND. RELLENABLE C-250 (05/07/2015)
1 ud × 32.11 = 32.11
Suministro e instalación tapa de registro compuesta por marco y contramarco de fundición ductil 40x40cm, hidráulica, reforzada, clase C-250 rellenable con pavimento, con argollas para su posterior inspección y tachuela identificativa. Incluso con refuerzo de zuncho perimetral en la parte superior, macizado de hormigón, recortes e integración en pavimento.

| Código | Ud | Descripción | Rendimiento | Precio | Importe |
|---|---|---|---|---|---|
| O0200115 | h | Oficial 1ª instalador | 0.2 | 17.99 | 3.60 |
| O0200130 | h | Oficial 3ª instalador | 0.2 | 17 | 3.40 |
| P01HM020 | m3 | Hormigón HM-20/P/40/I central | 0.05 | 93.37 | 4.67 |
| P02EAT100R4 | ud | Tapa/marco cuadrada fund. rellenable C-250 40x40cm (material; 18/12/2020) | 1 | 18 | 18.00 |
| P02TACHUELA | ud | Tachuela metalica identificativa | 1 | 1.5 | 1.50 |
| %3 | % | Medios auxiliares/ peq. material | 3 % | 31.17 | 0.94 |
|  |  | Total |  |  | 32.11 |

| Medición | Uds. | Parcial |
|---|---|---|
| REHABILITACIÓN DE EDIFICIO (ORIGINAL) |  |  |
| OBRA NUEVA (PABELLÓN) |  |  |
| Instalaciones Urbanas | 1 | 1.000 |
| Total |  | 1 |

**I02.05** ud POZO REGISTRO PREF HM M-H Ø100 CM, H = 2,00 m (31/01/2000)
1 ud × 177 = 177.00
Pozo de registro prefabricado completo para llaves de corte y accesorios de la red de abastecimiento, de 100 cm. de diámetro interior y de hasta 2,00 m. de altura útil interior, formado por solera de hormigón HA-25/P/40/I de 20 cm. de espesor, ligeramente armada con mallazo, anillos de hormigón en masa, prefabricados de borde machihembrado, y cono asimétrico para formación de brocal del pozo, de 60 cm. de altura, incluso macizo de hormigón HM-25 de 100x100x30 cm. envolviendo tapas en coronación, sellado de juntas con mortero de cemento 1/3 (M-160), recibido de pates y de cerco de tapa y medios auxiliares, sin incluir la excavación del pozo y su relleno perimetral posterior y el registro y considerando la unidad totalmente ejecutada.

| Código | Ud | Descripción | Rendimiento | Precio | Importe |
|---|---|---|---|---|---|
| O0200115 | h | Oficial 1ª instalador | 2 | 17.99 | 35.98 |
| O0200130 | h | Oficial 3ª instalador | 1 | 17 | 17.00 |
| M07CG010 | h | Camión con grúa 6 t | 0.6 | 34.31 | 20.59 |
| P01HA020 | m3 | Hormigón HA-25/P/40/I central | 0.283 | 40.59 | 11.49 |
| P03AM070 | m2 | Malla 15x30x5 1,564 kg/m2 | 1.131 | 0.44 | 0.50 |
| A02A050 | m3 | Mortero cemento 1/3 M-160 | 0.001 | 91.62 | 0.09 |
| P06001 | m3 | Macizado c/hormigón HM-25 (100x100x30 cm) | 0.3 | 33.08 | 9.92 |
| P02EPW010 | ud | Pates PP 30x25 | 7 | 2.12 | 14.84 |
| P02EPH080 | ud | Ani.pozo machihe.circ. HM h=1,25m D=1000 | 1 | 38.48 | 38.48 |
| P02EPH110 | ud | Cono pozo mach.circ.HM h=1,0m D=600/1000 | 1 | 22.95 | 22.95 |
| %3 | % | Medios auxiliares/ peq. material | 3 % | 171.84 | 5.16 |
|  |  | Total |  |  | 177 |

| Medición | Uds. | Parcial |
|---|---|---|
| REHABILITACIÓN DE EDIFICIO (ORIGINAL) |  |  |
| OBRA NUEVA (PABELLÓN) |  |  |
| Instalaciones Urbanas | 1 | 1.000 |
| Total |  | 1 |

**I02.06** ud REGISTRO PAMREX COTA DE PASO 600 (11/04/2013)
1 ud × 158.51 = 158.51
Suministro e instalación de registro tipo Pamrex D400 de tapa circular paso 600 y marco cuadrado no visto o equivalente (con inscripción de abastecimiento), para condiciones de tráfico intenso con tapa articulada con doble posición, junta de insonorización y amortiguamiento con elastómero y cajas de maniobra ergonómica. Totalmente instalada como registro de pozo de saneamiento incluso , macizado de hormigón, recortes e integración en pavimento.

| Código | Ud | Descripción | Rendimiento | Precio | Importe |
|---|---|---|---|---|---|
| O0200115 | h | Oficial 1ª instalador | 1.5 | 17.99 | 26.99 |
| O0200130 | h | Oficial 3ª instalador | 1.5 | 17 | 25.50 |
| P06001 | m3 | Macizado c/hormigón HM-25 (100x100x30 cm) | 0.3 | 33.08 | 9.92 |
| CDPA60KF | ud | Registro Pamrex 600 tapa redonda | 1 | 91.48 | 91.48 |
| %3 | % | Medios auxiliares/ peq. material | 3 % | 153.89 | 4.62 |
|  |  | Total |  |  | 158.51 |

| Medición | Uds. | Parcial |
|---|---|---|
| REHABILITACIÓN DE EDIFICIO (ORIGINAL) |  |  |
| OBRA NUEVA (PABELLÓN) |  |  |
| Instalaciones Urbanas | 1 | 1.000 |
| Total |  | 1 |

**I02.07** ud ACOMETIDA DN32 mm.POLIETIL.1" (31/01/2003)
1 ud × 250.07 = 250.07
Suministro e instalación de acometida a la red general municipal de agua potable hasta una longitud máxima de 8 m., realizada con tubo de polietileno de 32 mm. de diámetro nominal, de alta densidad y para 1 MPa de presión máxima con collarín de toma de polipropileno de 125-1" reforzado con fibra de vidrio, p.p. de piezas especiales de polietileno y tapón roscado, terminada y funcionando, e incluyendo rotura y reposición de pavimento si fuese necesario. Se incluyen además en esta partida los tramites necesarios con la compañía municipal para la formalización de la acometida. i/ suministro a obra. i/ ayudas de albañilería. i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 1 | 17 | 17.00 |
| M06CM010 | h | Compre.port.diesel m.p. 2 m3/min 7 bar | 2 | 2.59 | 5.18 |
| M06MI010 | h | Martillo manual picador neumático 9 kg | 2 | 0.98 | 1.96 |
| E02ES020 | m3 | EXC.ZANJA SANEAM. T.DURO A MANO | 2.5 | 60.42 | 151.05 |
| PE32 | ml | Tuberia de polietileno negro DN32 PN16 (material; 25/06/2008) | 12 | 1.86 | 22.32 |
| APE32 | ud | Accesorios Polietileno 32 mm (material; 24/01/2023) | 5 | 1.86 | 9.30 |
| %3 | % | Medios auxiliares/ peq. material | 3 % | 242.79 | 7.28 |
|  |  | Total |  |  | 250.07 |

| Medición | Uds. | Parcial |
|---|---|---|
| REHABILITACIÓN DE EDIFICIO (ORIGINAL) |  |  |
| OBRA NUEVA (PABELLÓN) |  |  |
| Común | 1 | 1.000 |
| Total |  | 1 |

**I02.08** ud CONJUNTO VÁLVULA REDUCTORA Y FILTRO ROSCADO (27/01/2023)
1 ud × 235.36 = 235.36
Suministro e instalación de conjunto de válvula reductora de presión + filtro roscado, modelo FK06-1AA de Honeywell o equivalente. Incluye vaso decantación transparente; malla inoxidable de 100 µm; válvula de purga manual. Presión máxima de entrada 16 bar. Presión de salida 1,5-6bar. Temperatura máxima 40ºC. Totalmente instalada y proba

| Código | Ud | Descripción | Rendimiento | Precio | Importe |
|---|---|---|---|---|---|
| O0200115 | h | Oficial 1ª instalador | 0.5 | 17.99 | 9.00 |
| O0200130 | h | Oficial 3ª instalador | 0.5 | 17 | 8.50 |
| FK061AA | ud | Conjunto válvula redutora y filtro roscado 1" (material; 15/10/2025) | 1 | 211 | 211.00 |
| %3 | % | Medios auxiliares/ peq. material | 3 % | 228.50 | 6.86 |
|  |  | Total |  |  | 235.36 |

| Medición | Uds. | Parcial |
|---|---|---|
| REHABILITACIÓN DE EDIFICIO (ORIGINAL) |  |  |
| OBRA NUEVA (PABELLÓN) |  |  |
| Común | 1 | 1.000 |
| Total |  | 1 |

**I02.09** ud CONTADOR 1" EN ARMARIO (31/01/2000)
1 ud × 318.53 = 318.53
Suministro e instalación de contador de agua de 25 mm. 1" o equivalente, colocado en armario de acometida, conexionado al ramal de acometida y a la red de distribución interior, incluso instalación de dos válvulas de esfera de 32 mm., grifo de purga, filtro válvula de retención, armario y demás material auxiliar, montado y funcionando, incluso timbrado del contador por el Ministerio de Industria, y sin incluir la acometida, ni la red interior. i/ suministro a obra. i/ ayudas de albañilería. i/ todo tipo de perforaciones necesarias en elementos de hormigón y/o fábrica. i/ carga y transporte a vertedero de residuos. i/ totalmente instalado (con todos los medios, accesorios, materiales y operaciones necesarias) y funcionando perfectamente. i/ pruebas de funcionamiento. i/ todo aquello que figura en planos. i/ medios aux. y costes indirectos.

| Código | Ud | Descripción | Rendimiento | Precio | Importe |
|---|---|---|---|---|---|
| O0200115 | h | Oficial 1ª instalador | 1 | 17.99 | 17.99 |
| P17BI030 | ud | Contador agua fría 1" (25 mm.) (material; 31/01/2000) | 1 | 66.07 | 66.07 |
| P17AR020 | ud | Armario 1 h.poliéster 500x750x300 (material; 08/09/2017) | 1 | 157.55 | 157.55 |
| P17PP030 | ud | Codo polietileno de 32 mm. (material; 31/01/2000) | 2 | 2.3 | 4.60 |
| P17PP100 | ud | Te polietileno de 32 mm. (material; 08/09/2017) | 1 | 4.31 | 4.31 |
| P17XE050 | ud | Válvula esfera latón roscar 1 1/4" (material; 31/01/2000) | 2 | 8.95 | 17.90 |
| P17XA100 | ud | Grifo de purga D=25mm. (material; 22/09/2011) | 1 | 11.25 | 11.25 |
| P17XR040 | ud | Válv.retención latón rosc.1 1/4" (material; 08/09/2017) | 1 | 13.16 | 13.16 |
| P17W020 | ud | Verificación contador (material; 22/09/2011) | 1 | 16.42 | 16.42 |
| %3 | % | Medios auxiliares/ peq. material | 3 % | 309.25 | 9.28 |
|  |  | Total |  |  | 318.53 |

| Medición | Uds. | Parcial |
|---|---|---|
| REHABILITACIÓN DE EDIFICIO (ORIGINAL) |  |  |
| OBRA NUEVA (PABELLÓN) |  |  |
| Común | 1 | 1.000 |
| Total |  | 1 |

**I02.10** ud BOCA RIEGO BARCELONA EQUIPADA (12/04/2013)
1 ud × 82.41 = 82.41
Boca de riego enterrada, diámetro de salida de 45mm. con tapa de fundición con gráfico esferoidal, completamente equipada, i/ conexión a la red de distribución. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| P26PPL060 | ud | Collarín PP para PE-PVC Ø50mm.-1/2" (material; 12/04/2013) | 1 | 1.03 | 1.03 |
| P26RB015 | ud | Boca riego Barcelona fundición equipada (material; 12/04/2013) | 1 | 71.98 | 71.98 |
| %3 | % | Medios auxiliares/ peq. material | 3 % | 80.01 | 2.40 |
|  |  | Total |  |  | 82.41 |

| Medición | Uds. | Parcial |
|---|---|---|
| PLAZA |  |  |
| Plaza boca riego | 1 | 1.000 |
| Total |  | 1 |

**I02.11** ud GRIFO AISLADO (14/04/2010)
3 ud × 24.38 = 73.14
Suministro e instalación de grifo aislado o equivalente para colocar en exterior o en el garaje. Incluso p.p de tubería Unipipe PERT-AL-PERT 16 mm. i/ suministro a obra. i/ ayudas de albañilería. i/ todo tipo de perforaciones necesarias en elementos de hormigón y/o fábrica. i/ carga y transporte a vertedero de residuos. i/ totalmente instalado (con todos los medios, accesorios, materiales y operaciones necesarias) y funcionando perfectamente. i/ pruebas de funcionamiento. i/ todo aquello que figura en planos. i/ medios aux. y costes indirectos.

| Código | Ud | Descripción | Rendimiento | Precio | Importe |
|---|---|---|---|---|---|
| O0200115 | h | Oficial 1ª instalador | 0.5 | 17.99 | 9.00 |
| O0200130 | h | Oficial 3ª instalador | 0.5 | 17 | 8.50 |
| GRIFEXT | ud | Grifo aislado (material; 14/04/2010) | 1 | 3.29 | 3.29 |
| P17PU010 | m | Tubo multicapa UNIPIPE 16x2 mm (material; 16/11/2010) | 2 | 1.44 | 2.88 |
| %3 | % | Medios auxiliares/ peq. material | 3 % | 23.67 | 0.71 |
|  |  | Total |  |  | 24.38 |

| Medición | Uds. | Largo | Parcial |
|---|---|---|---|
| REHABILITACIÓN DE EDIFICIO |  |  |  |
| ORIGINAL |  |  |  |
| Rehabilitación PB | 1 | 2 | 2.000 |
| OBRA NUEVA (PABELLÓN) |  |  |  |
| Obra nueva común | 1 | 1 | 1.000 |
| Total |  |  | 3 |

**I02.12** ud VÁLVULA BOLA ROSCADA 1" DN25mm (28/05/2009)
1 ud × 7.19 = 7.19
Suministro e instalación de válvula de bola, roscada, de 1" de diámetro, PN-16 o equivalente, válvula de interrupción en bronce, i/ accesorios, instalada. i/ suministro a obra. i/ ayudas de albañilería. i/ todo tipo de perforaciones necesarias en elementos de hormigón y/o fábrica. i/ carga y transporte a vertedero de residuos. i/ totalmente instalado (con todos los medios, accesorios, materiales y operaciones necesarias) y funcionando perfectamente. i/ pruebas de funcionamiento. i/ todo aquello que figura en planos. i/ medios aux. y costes indirectos.

| Código | Ud | Descripción | Rendimiento | Precio | Importe |
|---|---|---|---|---|---|
| O0200115 | h | Oficial 1ª instalador | 0.06 | 17.99 | 1.08 |
| EVALB-20 | ud | Válvula bola roscada 3/4" (material; 28/05/2009) | 1 | 5.9 | 5.90 |
| %3 | % | Medios auxiliares/ peq. material | 3 % | 6.98 | 0.21 |
|  |  | Total |  |  | 7.19 |

| Medición | Uds. | Parcial |
|---|---|---|
| REHABILITACIÓN DE EDIFICIO |  |  |
| ORIGINAL |  |  |
| Rehabilitación común | 1 | 1.000 |
| Total |  | 1 |

**I02.13** m TUBERIA PE 100 20x3 mm ENTERRADA (30/03/2011)
13 m × 12.73 = 165.49
Suministro e instalación de tubería de polietileno PE100 16 atm, de diámetro 20 mm o equivalente, apta para uso alimentario, discurriendo enterrada por la parcela. Incluso p.p. codos, derivaciones, entronques, abrazaderas y pequeño material necesario. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| E02EM030 | m3 | EXC.ZANJA A MÁQUINA T. COMPACTO | 0.25 | 32.3 | 8.08 |
| PE20 | m | Tubería de polietileno negro DN20 PN16 (material; 30/03/2011) | 1 | 0.49 | 0.49 |
| APE20 | ud | Accesorios Polietileno 20 mm (material; 24/01/2023) | 0.6 | 0.49 | 0.29 |
| %3 | % | Medios auxiliares/ peq. material | 3 % | 12.36 | 0.37 |
|  |  | Total |  |  | 12.73 |

| Medición | Uds. | Largo | Parcial |
|---|---|---|---|
| REHABILITACIÓN DE EDIFICIO |  |  |  |
| ORIGINAL |  |  |  |
| Rehabilitación Común | 1 | 5 | 5.000 |
| OBRA NUEVA (PABELLÓN) |  |  |  |
| Obra nueva común | 1 | 8 | 8.000 |
| Total |  |  | 13 |

**I02.14** m TUBERÍA PE 100 32x3 mm ENTERRADA (25/06/2008)
24 m × 15 = 360.00
Suministro o instalación de tubería de polietileno PE100 16 atm, de diámetro 32 mm o equivalente, apta para uso alimentario, discurriendo enterrada por la parcela. Incluso p.p. codos, derivaciones, entronques, abrazaderas y pequeño material necesario. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| E02EM030 | m3 | EXC.ZANJA A MÁQUINA T. COMPACTO | 0.25 | 32.3 | 8.08 |
| PE32 | ml | Tuberia de polietileno negro DN32 PN16 | 1 | 1.86 | 1.86 |
| APE32 | ud | Accesorios Polietileno 32 mm | 0.6 | 1.86 | 1.12 |
| %3 | % | Medios auxiliares/ peq. material | 3 % | 14.56 | 0.44 |
|  |  | Total |  |  | 15 |

| Medición | Uds. | Largo | Parcial |
|---|---|---|---|
| REHABILITACIÓN DE EDIFICIO (ORIGINAL) |  |  |  |
| OBRA NUEVA (PABELLÓN) |  |  |  |
| Común | 1 | 9 | 9.000 |
| REHABILITACIÓN DE EDIFICIO |  |  |  |
| ORIGINAL |  |  |  |
| Rehabilitación común | 1 | 15 | 15.000 |
| Total |  |  | 24 |

**I02.15** m TUBERÍA PE 100 63x5,8 mm ENTERRADA (24/01/2023)
10 m × 22.64 = 226.40
Suministro e instalación de tubería de polietileno PE100 16 atm, de diámetro 63 mm o equivalente, apta para uso alimentario, discurriendo enterrada por la parcela. Incluso p.p. codos, derivaciones, entronques, abrazaderas y pequeño material necesario. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| E02EM030 | m3 | EXC.ZANJA A MÁQUINA T. COMPACTO | 0.25 | 32.3 | 8.08 |
| PE63 | ml | Tuberia de polietileno negro PE100 DN63 (material; 24/01/2023) | 1 | 6.5 | 6.50 |
| AP63 | ml | Accesorio Polietileno 63 mm (material; 24/01/2023) | 0.6 | 6.5 | 3.90 |
| %3 | % | Medios auxiliares/ peq. material | 3 % | 21.98 | 0.66 |
|  |  | Total |  |  | 22.64 |

| Medición | Uds. | Largo | Parcial |
|---|---|---|---|
| REHABILITACIÓN DE EDIFICIO (ORIGINAL) |  |  |  |
| OBRA NUEVA (PABELLÓN) |  |  |  |
| Instalac. Urbanas | 1 | 10 | 10.000 |
| Total |  |  | 10 |

**I02.16** m TUBERÍA PE 100 90x8,2 mm ENTERRADA (27/01/2023)
10 m × 34.7 = 347.00
Suministro e instalación de tubería de polietileno PE100 16 atm, de diámetro 90 mm o equivalente, apta para uso alimentario, discurriendo enterrada por la parcela. Incluso p.p. codos, derivaciones, entronques, abrazaderas y pequeño material necesario. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| E02EM030 | m3 | EXC.ZANJA A MÁQUINA T. COMPACTO | 0.25 | 32.3 | 8.08 |
| PE100 | m | Tuberia de polietileno negro PE100 DN90 (material; 17/11/2025) | 1 | 13.82 | 13.82 |
| AP100 | ud | Accesorio PE 90 (material; 17/11/2025) | 0.6 | 13.82 | 8.29 |
| %3 | % | Medios auxiliares/ peq. material | 3 % | 33.69 | 1.01 |
|  |  | Total |  |  | 34.7 |

| Medición | Uds. | Largo | Parcial |
|---|---|---|---|
| REHABILITACIÓN DE EDIFICIO (ORIGINAL) |  |  |  |
| OBRA NUEVA (PABELLÓN) |  |  |  |
| Instalac. Urbanas | 1 | 10 | 10.000 |
| Total |  |  | 10 |

**I02.17** m TUBERÍA PE 100 110x10 mm ENTERRADA (27/01/2023)
10 m × 38.8 = 388.00
Suministro e instalación de tubería de polietileno PE100 16 atm, de diámetro 110 mm y 10 mm de espesor, apta para uso alimentario, discurriendo enterrada por la parcela. Incluso p.p. codos, derivaciones, entronques, abrazaderas y pequeño material necesario. Se incluye en esta partida la excavación, creación de cama de arena y el tapado de la zanja. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| E02EM030 | m3 | EXC.ZANJA A MÁQUINA T. COMPACTO | 0.25 | 32.3 | 8.08 |
| PE110 | m | Tubería de polietileno negro PE100 DN110 (material; 23/04/2024) | 1 | 19.31 | 19.31 |
| AP110 | m | Accesorio polietileno 110 mm (material; 23/04/2024) | 0.6 | 11.3 | 6.78 |
| %3 | % | Medios auxiliares/ peq. material | 3 % | 37.67 | 1.13 |
|  |  | Total |  |  | 38.8 |

| Medición | Uds. | Largo | Parcial |
|---|---|---|---|
| REHABILITACIÓN DE EDIFICIO (ORIGINAL) |  |  |  |
| OBRA NUEVA (PABELLÓN) |  |  |  |
| Instalac. Urbanas | 1 | 10 | 10.000 |
| Total |  |  | 10 |

**I02.18** m CONDUCCIÓN FUNDICIÓN DÚCTIL Ø100 (31/01/2000)
15 m × 26.92 = 403.80
Tubería de fundición dúctil de 100 mm de diámetro interior colocada en zanja sobre cama de arena de 15 cm de espesor y terminación de relleno con tierra procedente de excavación, i/p.p de junta estándar, piezas especiales, accesorios, medios auxiliares y conexión con tuberías existentes, totalmente colocada s/NTE-IFA-11.

| Código | Ud | Descripción | Rendimiento | Precio | Importe |
|---|---|---|---|---|---|
| O0200115 | h | Oficial 1ª instalador | 0.1 | 17.99 | 1.80 |
| O0200130 | h | Oficial 3ª instalador | 0.1 | 17 | 1.70 |
| P26TUE020 | m | Tub.fund.dúctil j.elást i/junta Ø100 (material; 16/12/2013) | 1 | 21.36 | 21.36 |
| P01AA020 | m3 | Arena de río 0/6 mm. | 0.06 | 21.02 | 1.26 |
| P02CVW010 | kg | Lubricante tubos PVC j.elástica | 0.002 | 9.41 | 0.02 |
| %3 | % | Medios auxiliares/ peq. material | 3 % | 26.14 | 0.78 |
|  |  | Total |  |  | 26.92 |

| Medición | Uds. | Largo | Parcial |
|---|---|---|---|
| REHABILITACIÓN DE EDIFICIO (ORIGINAL) |  |  |  |
| OBRA NUEVA (PABELLÓN) |  |  |  |
| Instalac. Urbanas | 1 | 15 | 15.000 |
| Total |  |  | 15 |

**I02.19** m TUBERÍA MULTICAPA 20x2,25 (21/10/2018)
14 m × 5.79 = 81.06
Suministro e instalación de tubería para alimentación de agua potable, formada por tubo multicapa PE-RT/AL/PE-RT o equivalente, fabricada conforme a la norma UNE-EN 21003, de 20 mm de diámetro y 2,25 mm de espesor, sujeta mediante abrazaderas. Incluso p/p de elementos de montaje y sujeción a la obra, accesorios y piezas especiales, y demás material auxiliar. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| MULT20 | m | Tubería multicapa 20x2,25 (material; 21/10/2018) | 1 | 3.52 | 3.52 |
| AUXMULT20 | ud | Material auxiliar tubería multicapa 20x2,25 (material; 21/10/2018) | 0.2 | 3.52 | 0.70 |
| %3 | % | Medios auxiliares/ peq. material | 3 % | 5.62 | 0.17 |
|  |  | Total |  |  | 5.79 |

| Medición | Uds. | Largo | Parcial |
|---|---|---|---|
| OBRA NUEVA (PABELLÓN) |  |  |  |
| Obra nueva | 1 | 3 | 3.000 |
| REHABILITACIÓN DE EDIFICIO |  |  |  |
| ORIGINAL |  |  |  |
| Rehabilitación PB | 1 | 2 | 2.000 |
| Rehabilitación P1 | 1 | 2 | 2.000 |
| Rehabilitación P2 | 1 | 7 | 7.000 |
| Total |  |  | 14 |

**I02.20** m TUBERÍA MULTICAPA 25x2,5 (21/10/2018)
24 m × 8.86 = 212.64
Suministro e instalación de tubería para alimentación de agua potable, formada por tubo multicapa PE-RT/AL/PE-RT o equivalente, fabricada conforme a la norma UNE-EN 21003, de 25 mm de diámetro y 2,5 mm de espesor, sujeta mediante abrazaderas. Incluso p/p de elementos de montaje y sujeción a la obra, accesorios y piezas especiales, y demás material auxiliar. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| MULT25 | m | Tubería multicapa 25x2,5 (material; 21/10/2018) | 1 | 6 | 6.00 |
| AUXMULT25 | ud | Material auxiliar tubería multicapa 25x2,5 (material; 21/10/2018) | 0.2 | 6 | 1.20 |
| %3 | % | Medios auxiliares/ peq. material | 3 % | 8.60 | 0.26 |
|  |  | Total |  |  | 8.86 |

| Medición | Uds. | Largo | Parcial |
|---|---|---|---|
| REHABILITACIÓN DE EDIFICIO |  |  |  |
| ORIGINAL |  |  |  |
| Rehabilitación común | 1 | 24 | 24.000 |
| Total |  |  | 24 |

**I02.21** m TUBERÍA MULTICAPA 32x3 (21/10/2018)
4 m × 12 = 48.00
Suministro e instalación de tubería para alimentación de agua potable, formada por tubo multicapa PE-RT/AL/PE-RT o equivalente, fabricada conforme a la norma UNE-EN 21003, de 32 mm de diámetro y 3 mm de espesor, sujeta mediante abrazaderas. Incluso p/p de elementos de montaje y sujeción a la obra, accesorios y piezas especiales, y demás material auxiliar. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| MULT32 | m | Tubería multicapa 32x3 (material; 21/10/2018) | 1 | 8.54 | 8.54 |
| AUXMULT32 | ud | Material auxiliar tubería multicapa 32x3 (material; 21/10/2018) | 0.2 | 8.54 | 1.71 |
| %3 | % | Medios auxiliares/ peq. material | 3 % | 11.65 | 0.35 |
|  |  | Total |  |  | 12 |

| Medición | Uds. | Largo | Parcial |
|---|---|---|---|
| REHABILITACIÓN DE EDIFICIO |  |  |  |
| ORIGINAL |  |  |  |
| Rehabilitación común | 1 | 4 | 4.000 |
| Total |  |  | 4 |

**I02.22** m AISLAMIENTO AF-CO-09X022 (27/01/2023)
14 m × 8.46 = 118.44
Suministro y montaje de aislamiento térmico flexible de célula cerrada para tuberías de diámetro exterior 22 mm a base de coquilla de espuma elastomérica flexible (FEF) AF/Armaflex® Evo, con protección antimicrobiana Microban® incorporada, y declaración ambiental de producto tipo III (EPD), factor de resistencia a la difusión del vapor de agua (µ) = 10.000, conductividad térmica (lambda) 10ºC = 0,034 W/(m·K), clasificación al fuego BL-s2,d0, de espesor 9 mm, incluso pegado de uniones, parte proporcional de elementos singulares, soportes Armafix AF, y accesorios para su correcta instalación (ref.AF-CO-09x022) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFCO09022 | m | Aislamiento AF-CO-09X022 (material; 31/01/2025) | 1 | 3.59 | 3.59 |
| ARM520 | ud | Armaflex 520 dhesivo (material; 10/07/2024) | 0.11 | 35.64 | 3.92 |
| %3 | % | Medios auxiliares/ peq. material | 3 % | 8.21 | 0.25 |
|  |  | Total |  |  | 8.46 |

| Medición | Uds. | Largo | Parcial |
|---|---|---|---|
| OBRA NUEVA (PABELLÓN) |  |  |  |
| Obra nueva | 1 | 3 | 3.000 |
| REHABILITACIÓN DE EDIFICIO |  |  |  |
| ORIGINAL |  |  |  |
| Rehabilitación PB | 1 | 2 | 2.000 |
| Rehabilitación P1 | 1 | 2 | 2.000 |
| Rehabilitación P2 | 1 | 7 | 7.000 |
| Total |  |  | 14 |

**I02.23** m AISLAMIENTO AF-CO-09X025 (27/01/2023)
24 m × 8.65 = 207.60
Suministro y montaje de aislamiento térmico flexible de célula cerrada para tuberías de diámetro exterior 25 mm a base de coquilla de espuma elastomérica flexible (FEF) AF/Armaflex® Evo, con protección antimicrobiana Microban® incorporada, y declaración ambiental de producto tipo III (EPD), factor de resistencia a la difusión del vapor de agua (µ) = 10.000, conductividad térmica (lambda) 10ºC = 0,034 W/(m·K), clasificación al fuego BL-s2,d0, de espesor 9 mm, incluso pegado de uniones, parte proporcional de elementos singulares, soportes Armafix AF, y accesorios para su correcta instalación (ref.AF-CO-09x025) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFCO09025 | m | Aislamiento AF-CO-09X025 (material; 31/01/2025) | 1 | 3.78 | 3.78 |
| ARM520 | ud | Armaflex 520 dhesivo | 0.11 | 35.64 | 3.92 |
| %3 | % | Medios auxiliares/ peq. material | 3 % | 8.40 | 0.25 |
|  |  | Total |  |  | 8.65 |

| Medición | Uds. | Largo | Parcial |
|---|---|---|---|
| REHABILITACIÓN DE EDIFICIO |  |  |  |
| ORIGINAL |  |  |  |
| Rehabilitación común | 1 | 24 | 24.000 |
| Total |  |  | 24 |

**I02.24** m AISLAMIENTO AF-CO-09X032 (27/01/2023)
4 m × 10.62 = 42.48
Suministro y montaje de aislamiento térmico flexible de célula cerrada para tuberías de diámetro exterior 32 mm a base de coquilla de espuma elastomérica flexible (FEF) AF/Armaflex® Evo, con protección antimicrobiana Microban® incorporada, y declaración ambiental de producto tipo III (EPD), factor de resistencia a la difusión del vapor de agua (µ) = 10.000, conductividad térmica (lambda) 10ºC = 0,034 W/(m·K), clasificación al fuego BL-s2,d0, de espesor 9 mm, incluso pegado de uniones, parte proporcional de elementos singulares, soportes Armafix AF, y accesorios para su correcta instalación (ref.AF-CO-09x032) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| ARM520 | ud | Armaflex 520 dhesivo | 0.12 | 35.64 | 4.28 |
| AFCO09032 | m | Aislamiento AF-CO-09X032 (material; 31/01/2025) | 1 | 5.33 | 5.33 |
| %3 | % | Medios auxiliares/ peq. material | 3 % | 10.31 | 0.31 |
|  |  | Total |  |  | 10.62 |

| Medición | Uds. | Largo | Parcial |
|---|---|---|---|
| REHABILITACIÓN DE EDIFICIO |  |  |  |
| ORIGINAL |  |  |  |
| Rehabilitación común | 1 | 4 | 4.000 |
| Total |  |  | 4 |

**I02.25** ud INSTALACIÓN MULTICAPA CON TES EN ASEO 2 PIEZAS (21/10/2018)
1 ud × 194.39 = 194.39
Suministro e instalación de fontanería para un aseo dotado de lavabo e inodoro, con la red de agua fría realizada con tubería multicapa PERT/AL/PERT o equivalentes, utilizando el sistema de derivaciones por tes. Terminada y sin aparatos sanitarios. Las tomas de agua se entregarán con tapones. Incluso aislamiento de tuberías de agua fría. Incluso llaves de corte de cuarto húmedo y de aparatos. i/ suministro a obra. i/ ayudas de albañilería i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| MULT16 | m | Tubería multicapa 16x2 (material; 21/10/2018) | 6 | 2.48 | 14.88 |
| MULT20 | m | Tubería multicapa 20x2,25 | 2 | 3.52 | 7.04 |
| 1089027 | ud | Llave de corte 20-20 (material; 21/10/2018) | 1 | 28.88 | 28.88 |
| 1088566 | ud | Maneta recta (material; 21/10/2018) | 1 | 8.62 | 8.62 |
| 1014525 | ud | Racor fijo macho 16x1/2" (material; 21/10/2018) | 1 | 4.98 | 4.98 |
| 1014561 | ud | Racor fijo macho 20x1/2" (material; 21/10/2018) | 1 | 8.65 | 8.65 |
| 1014957 | ud | Te reducida 20x16x16 (material; 21/10/2018) | 1 | 12.21 | 12.21 |
| 1014692 | ud | Codo salida hembra 16x1/2" (material; 21/10/2018) | 1 | 6.45 | 6.45 |
| AFCO09018 | m | Aislamiento AF-CO-09X018 (material; 31/01/2025) | 6 | 3.31 | 19.86 |
| AFCO09022 | m | Aislamiento AF-CO-09X022 | 2 | 3.59 | 7.18 |
| %3 | % | Medios auxiliares/ peq. material | 3 % | 188.73 | 5.66 |
|  |  | Total |  |  | 194.39 |

| Medición | Uds. | Parcial |
|---|---|---|
| OBRA NUEVA (PABELLÓN) |  |  |
| Obra nueva PB | 1 | 1.000 |
| Total |  | 1 |

**I02.26** ud INSTALACIÓN MULTICAPA CON COLECTOR EN ASEO 2 PIEZAS (06/02/2018)
3 ud × 169.68 = 509.04
Suministro e instalación de fontanería para un aseo dotado de lavabo e inodoro, con la red de agua fría realizada con tubería multicapa PERT/AL/PERT o equivalentes, utilizando colector de distribución. Terminada y sin aparatos sanitarios. Las tomas de agua se entregarán con tapones. Incluso aislamiento de tuberías de agua fría y en colector. Incluso llaves de corte de cuarto húmedo y de aparatos. i/ suministro a obra. i/ ayudas de albañilería i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| MULT16 | m | Tubería multicapa 16x2 | 6 | 2.48 | 14.88 |
| MULT20 | m | Tubería multicapa 20x2,25 | 2 | 3.52 | 7.04 |
| 1089027 | ud | Llave de corte 20-20 | 1 | 28.88 | 28.88 |
| 1088566 | ud | Maneta recta | 1 | 8.62 | 8.62 |
| AFCO09018 | m | Aislamiento AF-CO-09X018 | 6 | 3.31 | 19.86 |
| AFCO09022 | m | Aislamiento AF-CO-09X022 | 2 | 3.59 | 7.18 |
| COL2 | ud | Colector 2 derivaciones (material; 06/02/2018) | 1 | 8.3 | 8.30 |
| %3 | % | Medios auxiliares/ peq. material | 3 % | 164.74 | 4.94 |
|  |  | Total |  |  | 169.68 |

| Medición | Uds. | Parcial |
|---|---|---|
| REHABILITACIÓN DE EDIFICIO |  |  |
| ORIGINAL |  |  |
| Rehabilitación PB | 2 | 2.000 |
| Rehabilitación P1 | 1 | 1.000 |
| Total |  | 3 |

**I02.27** ud INSTALACIÓN MULTICAPA CON COLECTOR EN ASEO 3 PIEZAS (06/02/2018)
1 ud × 226.17 = 226.17
Suministro e instalación de fontanería para un aseo dotado de dos lavabos e inodoro, con la red de agua fría realizada con tubería multicapa PERT/AL/PERT o equivalentes, utilizando colector de distribución. Terminada y sin aparatos sanitarios. Las tomas de agua se entregarán con tapones. Incluso aislamiento de tuberías de agua fría y en colector. Incluso llaves de corte de cuarto húmedo y de aparatos. i/ suministro a obra. i/ ayudas de albañilería i/ todo tipo de perforaciones necesarias en elementos de hormigón y/o fábrica. i/ carga y transporte a vertedero de residuos. i/ totalmente instalado (con todos los medios, accesorios, materiales y operaciones necesarias) y funcionando perfectamente. i/ pruebas de funcionamiento. i/ todo aquello que figura en planos. i/ medios aux. y costes indirectos.

| Código | Ud | Descripción | Rendimiento | Precio | Importe |
|---|---|---|---|---|---|
| O0200115 | h | Oficial 1ª instalador | 3 | 17.99 | 53.97 |
| O0200130 | h | Oficial 3ª instalador | 3 | 17 | 51.00 |
| MULT16 | m | Tubería multicapa 16x2 | 9 | 2.48 | 22.32 |
| MULT20 | m | Tubería multicapa 20x2,25 | 2 | 3.52 | 7.04 |
| 1089027 | ud | Llave de corte 20-20 | 1 | 28.88 | 28.88 |
| 1088566 | ud | Maneta recta | 1 | 8.62 | 8.62 |
| AFCO09018 | m | Aislamiento AF-CO-09X018 | 9 | 3.31 | 29.79 |
| AFCO09022 | m | Aislamiento AF-CO-09X022 | 2 | 3.59 | 7.18 |
| COL3 | ud | Colector 3 derivaciones (material; 06/02/2018) | 1 | 10.78 | 10.78 |
| %3 | % | Medios auxiliares/ peq. material | 3 % | 219.58 | 6.59 |
|  |  | Total |  |  | 226.17 |

| Medición | Uds. | Parcial |
|---|---|---|
| REHABILITACIÓN DE EDIFICIO |  |  |
| ORIGINAL |  |  |
| Rehabilitación P2 | 1 | 1.000 |
| Total |  | 1 |

### I03 INSTALACIÓN DE ELECTRICIDAD (31/01/2000)
Importe: 77419.04

**I03.01** ud RETRANQUEO LINEAS ELÉCTRICAS EXISTENTES (24/05/2021)
1 ud × 1924.13 = 1924.13
Partida de retranqueo de posibles líneas eléctricas existentes en la zona de actuación. Incluso trámites y permisos con compañía eléctrica y demás operaciones para lograr las conexiones según normativa viegente. i/medios auxiliares y pequeño material, con p.p. de limpieza de áreas de trabajo, así como carga, transporte y descarga de residuos a vertedero.

| Código | Ud | Descripción | Rendimiento | Precio | Importe |
|---|---|---|---|---|---|
| O0200115 | h | Oficial 1ª instalador | 0.85 | 17.99 | 15.29 |
| O0200130 | h | Oficial 3ª instalador | 0.85 | 17 | 14.45 |
| P15AL042 | m. | Cond.aisla. RHZ1 12/20KV 240 mm2 Al (material; 27/09/2024) | 20 | 33.98 | 679.60 |
| P01DW090 | ud | Pequeño material | 25 | 0.35 | 8.75 |
| TRUFD | ud | Tramites UFD (27/09/2024) | 1 | 1150 | 1150.00 |
| %3 | % | Medios auxiliares/ peq. material | 3 % | 1868.09 | 56.04 |
|  |  | Total |  |  | 1924.13 |

| Medición | Uds. | Parcial |
|---|---|---|
| REHABILITACIÓN DE EDIFICIO (ORIGINAL) |  |  |
| OBRA NUEVA (PABELLÓN) |  |  |
| Instalac. Urbanas | 1 | 1.000 |
| Total |  | 1 |

**I03.02** ud ARQUETA ELECTRICIDAD DOS TAPAS UFD 100x70x50cm. (31/01/2000)
1 ud × 329.34 = 329.34
Arqueta tipo dos tapas UFD para distibución de baja tensión,homologada por UFD prefabricada, de dimensiones exteriores 110x73x50 m.,con ventanas para entrada de conductos, incluso excavación de zanja en terreno flojo, 10 cm. de hormigón de limpieza HM-20 N/mm2, embocadura de conductos relleno de tierras y transporte de sobrantes a vertedero, ejecutada según pliego de prescripciones técnicas particulares de la obra. Incluso tapa cuadrada de dos tapas homologada por Unión Fenosa Distribución para calzada. i/medios auxiliares y pequeño material, con p.p. de limpieza de áreas de trabajo, así como carga, transporte y descarga de residuos a vertedero.

| Código | Ud | Descripción | Rendimiento | Precio | Importe |
|---|---|---|---|---|---|
| O0200115 | h | Oficial 1ª instalador | 0.2 | 17.99 | 3.60 |
| O0200130 | h | Oficial 3ª instalador | 0.2 | 17 | 3.40 |
| M07CG010 | h | Camión con grúa 6 t | 0.25 | 34.31 | 8.58 |
| E02EM020 | m3 | EXCAVACIÓN ZANJA TERRENOS FLOJOS c/mecánicos (25/06/2008) | 2.2 | 9.51 | 20.92 |
| E02SZ070 | m3 | Rell/comp c/rana s/apor | 0.8 | 3.32 | 2.66 |
| E02TT030 | m3 | TRANSP.VERTED.<10km.CARGA MEC. (10/11/2000) | 1.6 | 7.18 | 11.49 |
| mt10hmf010tOb | m³ | Hormigón HM-25/B/20/X0, fabricado en central. | 0.151 | 88 | 13.29 |
| P27ARUF2TC | UD | Arqueta rectangular 110x70x50cm UFD dos tapas (material; 21/02/2015) | 1 | 186.59 | 186.59 |
| TUFD2 | UD | Tapa rectangualr UFD dos tapas (material; 21/02/2015) | 1 | 69.22 | 69.22 |
| %3 | % | Medios auxiliares/ peq. material | 3 % | 319.75 | 9.59 |
|  |  | Total |  |  | 329.34 |

| Medición | Uds. | Parcial |
|---|---|---|
| REHABILITACIÓN DE EDIFICIO (ORIGINAL) |  |  |
| OBRA NUEVA (PABELLÓN) |  |  |
| Instalac. Urbanas | 1 | 1.000 |
| Total |  | 1 |

**I03.03** ud ARQUETA ELECTRICIDAD TRES TAPAS UFD 180x90x90cm. (31/01/2000)
1 ud × 382.02 = 382.02
Arqueta tipotres tapas UFD para distibución de baja tensión,homologada por UFD prefabricada, de dimensiones exteriores 180x90x90 m.,con ventanas para entrada de conductos, incluso excavación de zanja en terreno flojo, 10 cm. de hormigón de limpieza HM-20 N/mm2, embocadura de conductos relleno de tierras y transporte de sobrantes a vertedero, ejecutada según pliego de prescripciones técnicas particulares de la obra. Incluso tapa cuadrada de dos tapas homologada por Unión Fenosa Distribución para calzada. i/medios auxiliares y pequeño material, con p.p. de limpieza de áreas de trabajo, así como carga, transporte y descarga de residuos a vertedero.

| Código | Ud | Descripción | Rendimiento | Precio | Importe |
|---|---|---|---|---|---|
| O0200115 | h | Oficial 1ª instalador | 0.2 | 17.99 | 3.60 |
| O0200130 | h | Oficial 3ª instalador | 0.2 | 17 | 3.40 |
| M07CG010 | h | Camión con grúa 6 t | 0.25 | 34.31 | 8.58 |
| E02EM020 | m3 | EXCAVACIÓN ZANJA TERRENOS FLOJOS c/mecánicos | 2.2 | 9.51 | 20.92 |
| E02SZ070 | m3 | Rell/comp c/rana s/apor | 0.8 | 3.32 | 2.66 |
| E02TT030 | m3 | TRANSP.VERTED.<10km.CARGA MEC. | 1.6 | 7.18 | 11.49 |
| mt10hmf010tOb | m³ | Hormigón HM-25/B/20/X0, fabricado en central. | 0.151 | 88 | 13.29 |
| TUNC3T | ud | Arqueta 180x90x90 (material; 21/02/2015) | 1 | 306.95 | 306.95 |
| %3 | % | Medios auxiliares/ peq. material | 3 % | 370.89 | 11.13 |
|  |  | Total |  |  | 382.02 |

| Medición | Uds. | Parcial |
|---|---|---|
| REHABILITACIÓN DE EDIFICIO (ORIGINAL) |  |  |
| OBRA NUEVA (PABELLÓN) |  |  |
| Instalac. Urbanas | 1 | 1.000 |
| Total |  | 1 |

**I03.04** ud ARQUETA EXTERIOR 40X40 ELEC/TELEC (08/10/2008)
3 ud × 53.07 = 159.21
Suministro y colocación de arqueta para registro y control de sistema eléctrico/telecomunicaciones de tamaño 40x40 cm fabricada en hormigón y con tapa de registro.Totalmente instalada. i/ suministro a obra. i/ ayudas de albañilería. i/ todo tipo de perforaciones y rozas necesarias en elementos de hormigón y/o fabrica. i/ carga y transporte a vertedero de residuos. i/ totalmente instalado (con todos los medios, accesorios, materiales y operaciones necesarias) y funcionando perfectamente. i/ pruebas de funcionamiento. i/ todo aquello que figura en planos. i/ medios aux. y costes indirectos.

| Código | Ud | Descripción | Rendimiento | Precio | Importe |
|---|---|---|---|---|---|
| O0200115 | h | Oficial 1ª instalador | 1 | 17.99 | 17.99 |
| O0200130 | h | Oficial 3ª instalador | 1 | 17 | 17.00 |
| 4X4ELILEX | ud | Arqueta 40x40 iluminación exterior (material; 08/10/2008) | 1 | 16.53 | 16.53 |
| %3 | % | Medios auxiliares/ peq. material | 3 % | 51.52 | 1.55 |
|  |  | Total |  |  | 53.07 |

| Medición | Uds. | Parcial |
|---|---|---|
| REHABILITACIÓN DE EDIFICIO (ORIGINAL) |  |  |
| OBRA NUEVA (PABELLÓN) |  |  |
| Común | 3 | 3.000 |
| Total |  | 3 |

**I03.05** m CANAL. ELECTRICIDAD; 4 PP 160 (ROJO) + 1 PP 125 (VERDE) (21/02/2007)
15 m × 45.13 = 676.95
Canalización de electricidad en zanja bajo calzada, de 0,40x1,2 m. para 4+1 conductos en material termoplástico, 4 de PP (rojo)de 160 mm. de diámetro y 1 de PP (verde)de 125 mm. de diámetro, embebidos en prisma de hormigón HM-20 de central de 8 cm. de recubrimiento superior e inferior y 10 cm. lateralmente, tubos, soportes distanciadores cada 70 cm, cuerda guía para cables, hormigón y relleno de la capa superior con tierras procedentes de la excavación, en tongadas <25 cm., compactada al 95% del P.N., ejecutado según normas de Fenosa y pliego de prescripciones técnicas particulares de la obra.

| Código | Ud | Descripción | Rendimiento | Precio | Importe |
|---|---|---|---|---|---|
| O0200115 | h | Oficial 1ª instalador | 0.15 | 17.99 | 2.70 |
| O0200130 | h | Oficial 3ª instalador | 0.15 | 17 | 2.55 |
| P01HM010 | m3 | Hormigón HM-20/P/20/I central (material; 21/02/2007) | 0.2 | 83.11 | 16.62 |
| P15AC030m | m | Tubo polipropileno Ø 160 mm. (material; 04/06/2009) | 4 | 4.45 | 17.80 |
| P15AC160m | m | Tubo polipropileno Ø 125 mm. (material; 04/06/2009) | 1 | 3.8 | 3.80 |
| P27TT070 | ud | Soporte separador 160 mm. 4 aloj. (material; 12/04/2013) | 3 | 0.06 | 0.18 |
| P27TT200 | kg | Limpiador unión PVC (material; 12/04/2013) | 0.018 | 0.6 | 0.01 |
| P27TT210 | kg | Adhesivo unión PVC (material; 12/04/2013) | 0.036 | 0.74 | 0.03 |
| P27TT170 | m | Cuerda plástico N-5 guía cable (material; 12/04/2013) | 6.6 | 0.02 | 0.13 |
| %3 | % | Medios auxiliares/ peq. material | 3 % | 43.82 | 1.31 |
|  |  | Total |  |  | 45.13 |

| Medición | Uds. | Largo | Parcial |
|---|---|---|---|
| REHABILITACIÓN DE EDIFICIO (ORIGINAL) |  |  |  |
| OBRA NUEVA (PABELLÓN) |  |  |  |
| Instalac. Urbanas | 1 | 15 | 15.000 |
| Total |  |  | 15 |

**I03.06** m CANAL. ELECTRICIDAD; 2 PP 160 (ROJO) + 1 PP 125 (VERDE) (21/02/2007)
15 m × 35.97 = 539.55
Canalización de electricidad en zanja bajo calzada, de 0,40x1,0 m. para 2+1 conductos en material termoplástico, 1 de PP (rojo)de 160 mm. de diámetro y 1 de PP (verde)de 125 mm. de diámetro, embebidos en prisma de hormigón HM-20 de central de 8 cm. de recubrimiento superior e inferior y 10 cm. lateralmente,, soportes distanciadores cada 70 cm, cuerda guía para cables, hormigón y relleno de la capa superior con tierras procedentes de la excavación, en tongadas <25 cm., compactada al 95% del P.N., ejecutado según normas de Fenosa y pliego de prescripciones técnicas particulares de la obra.

| Código | Ud | Descripción | Rendimiento | Precio | Importe |
|---|---|---|---|---|---|
| O0200115 | h | Oficial 1ª instalador | 0.15 | 17.99 | 2.70 |
| O0200130 | h | Oficial 3ª instalador | 0.15 | 17 | 2.55 |
| P01HM010 | m3 | Hormigón HM-20/P/20/I central | 0.2 | 83.11 | 16.62 |
| P15AC030m | m | Tubo polipropileno Ø 160 mm. | 2 | 4.45 | 8.90 |
| P15AC160m | m | Tubo polipropileno Ø 125 mm. | 1 | 3.8 | 3.80 |
| P27TT070 | ud | Soporte separador 160 mm. 4 aloj. | 3 | 0.06 | 0.18 |
| P27TT200 | kg | Limpiador unión PVC | 0.018 | 0.6 | 0.01 |
| P27TT210 | kg | Adhesivo unión PVC | 0.036 | 0.74 | 0.03 |
| P27TT170 | m | Cuerda plástico N-5 guía cable | 6.6 | 0.02 | 0.13 |
| %3 | % | Medios auxiliares/ peq. material | 3 % | 34.92 | 1.05 |
|  |  | Total |  |  | 35.97 |

| Medición | Uds. | Largo | Parcial |
|---|---|---|---|
| REHABILITACIÓN DE EDIFICIO (ORIGINAL) |  |  |  |
| OBRA NUEVA (PABELLÓN) |  |  |  |
| Instalac. Urbanas | 1 | 15 | 15.000 |
| Total |  |  | 15 |

**I03.07** m CANALIZACIÓN ENTERRADA 2 TUBOS R D:63mm (25/06/2008)
28 m × 11.65 = 326.20
Suministro e instalación de canalización de dos tubos corrugados rojos de doble pared D=63. Instalada enterrada según prescripciones de REBT o equivalente, incluyendo p.p. de zanja, capa de arena de río, cinta señalización de PVC, elementos de fijación y conexionado. i/ suministro a obra. i/ ayudas de albañilería. i/ todo tipo de perforaciones y rozas necesarias en elementos de hormigón y/o fabrica. i/ carga y transporte a vertedero de residuos. i/ totalmente instalado (con todos los medios, accesorios, materiales y operaciones necesarias) y funcionando perfectamente. i/ pruebas de funcionamiento. i/ todo aquello que figura en planos. i/ medios aux. y costes indirectos.

| Código | Ud | Descripción | Rendimiento | Precio | Importe |
|---|---|---|---|---|---|
| O0200115 | h | Oficial 1ª instalador | 0.25 | 17.99 | 4.50 |
| O0200130 | h | Oficial 3ª instalador | 0.25 | 17 | 4.25 |
| TUBENTDP63 | m | Tubo curvable doble pared 63 mm (material; 17/06/2022) | 2 | 1 | 2.00 |
| E02CM020 | m3 | EXC.VAC.A MÁQUINA TERR.FLOJOS (25/06/2008) | 0.08 | 1.88 | 0.15 |
| E02SZ060 | m3 | RELL.TIERR.ZANJA MANO S/APORT. (04/07/2023) | 0.03 | 8.5 | 0.26 |
| P15AH010 | m | Cinta señalizadora (material; 20/09/2017) | 1 | 0.15 | 0.15 |
| %3 | % | Medios auxiliares/ peq. material | 3 % | 11.31 | 0.34 |
|  |  | Total |  |  | 11.65 |

| Medición | Uds. | Parcial |
|---|---|---|
| REHABILITACIÓN DE EDIFICIO (ORIGINAL) |  |  |
| OBRA NUEVA (PABELLÓN) |  |  |
| Común | 28 | 28.000 |
| Total |  | 28 |

**I03.08** m CANALIZACIÓN ENTERRADA 1 TUBO R D:90mm (25/06/2008)
70 m × 11.26 = 788.20
Suministro e instalación de canalización de un tubo corrugado rojos de doble pared D=90. Instalada enterrada según prescripciones de REBT o equivalente, incluyendo p.p. de zanja, capa de arena de río, cinta señalización de PVC, elementos de fijación y conexionado. i/ suministro a obra. i/ ayudas de albañilería. i/ todo tipo de perforaciones y rozas necesarias en elementos de hormigón y/o fabrica. i/ carga y transporte a vertedero de residuos. i/ totalmente instalado (con todos los medios, accesorios, materiales y operaciones necesarias) y funcionando perfectamente. i/ pruebas de funcionamiento. i/ todo aquello que figura en planos. i/ medios aux. y costes indirectos.

| Código | Ud | Descripción | Rendimiento | Precio | Importe |
|---|---|---|---|---|---|
| O0200115 | h | Oficial 1ª instalador | 0.25 | 17.99 | 4.50 |
| O0200130 | h | Oficial 3ª instalador | 0.25 | 17 | 4.25 |
| TUBENTDP90 | m | Tubo curvable doble pared 90 mm (material; 17/06/2022) | 1 | 1.62 | 1.62 |
| E02CM020 | m3 | EXC.VAC.A MÁQUINA TERR.FLOJOS | 0.08 | 1.88 | 0.15 |
| E02SZ060 | m3 | RELL.TIERR.ZANJA MANO S/APORT. | 0.03 | 8.5 | 0.26 |
| P15AH010 | m | Cinta señalizadora | 1 | 0.15 | 0.15 |
| %3 | % | Medios auxiliares/ peq. material | 3 % | 10.93 | 0.33 |
|  |  | Total |  |  | 11.26 |

| Medición | Uds. | Largo | Parcial |
|---|---|---|---|
| REHABILITACIÓN DE EDIFICIO (ORIGINAL) |  |  |  |
| OBRA NUEVA (PABELLÓN) |  |  |  |
| Común - Acometida | 1 | 40 | 40.000 |
| Común - Rehabilitación a obra nueva | 1 | 30 | 30.000 |
| Total |  |  | 70 |

**I03.09** m DERIVACIÓN INDIVIDUAL TRIFÁSICA ENTERRADA RZ1-K(AS) 4x35mm2+TT (25/06/2008)
45 m × 38.41 = 1728.45
Suministro e instalación de Derivación Individual trifásica 4x35 mm2 + TT realizado con conductores de cobre rígido de 35 mm2, aislamiento tipo RZ1-K(AS) 0,6/1kV. Completamente instalado bajo tubo enterrado corrugado rojo de doble pared de diámetro 125 mm. Instalada enterrada según prescripciones de REBT, incluyendo p.p. de zanja, capa de arena de río, cinta señalización de PVC, elementos de fijación y conexionado. i/ suministro a obra. i/ ayudas de albañilería. i/ todo tipo de perforaciones necesarias en elementos de hormigón y/o fábrica. i/ carga y transporte a vertedero de residuos. i/ totalmente instalado (con todos los medios, accesorios, materiales y operaciones necesarias) y funcionando perfectamente. i/ pruebas de funcionamiento. i/ todo aquello que figura en planos. i/ medios aux. y costes indirectos.

| Código | Ud | Descripción | Rendimiento | Precio | Importe |
|---|---|---|---|---|---|
| O0200115 | h | Oficial 1ª instalador | 0.08 | 17.99 | 1.44 |
| O0200130 | h | Oficial 3ª instalador | 0.08 | 17 | 1.36 |
| RZ1KAS35MM | m | Cond. unip. RZ1-K(AS) 0,6/1kV 35 mm2 (material; 17/06/2022) | 5 | 6.18 | 30.90 |
| TUBENTD125 | m | Tubo curvable doble pared 125 mm (material; 17/06/2022) | 1 | 2.68 | 2.68 |
| P01DW090 | ud | Pequeño material | 1 | 0.35 | 0.35 |
| E02CM020 | m3 | EXC.VAC.A MÁQUINA TERR.FLOJOS | 0.08 | 1.88 | 0.15 |
| E02SZ060 | m3 | RELL.TIERR.ZANJA MANO S/APORT. | 0.03 | 8.5 | 0.26 |
| P15AH010 | m | Cinta señalizadora | 1 | 0.15 | 0.15 |
| %3 | % | Medios auxiliares/ peq. material | 3 % | 37.29 | 1.12 |
|  |  | Total |  |  | 38.41 |

| Medición | Uds. | Largo | Parcial |
|---|---|---|---|
| REHABILITACIÓN DE EDIFICIO (ORIGINAL) |  |  |  |
| OBRA NUEVA (PABELLÓN) |  |  |  |
| Común - Acometida | 1 | 45 | 45.000 |
| Total |  |  | 45 |

**I03.10** ud CPM TRIFÁSICA 1 SUMINISTRO 50KW<P<250KW CPM-TIR-160-AE (26/01/2023)
1 ud × 2075.97 = 2075.97
Suministro e instalación de Caja de protección y medida modelo CPM-TIR-A160-AE de la marca Edigal o equivalente. CPM para alimentación a finca trifásica 50KW<P250KW
i/ p.p. conexiones eléctricas. i/ suministro a obra. i/ ayudas de albañilería. i/ todo tipo de perforaciones necesarias en elementos de hormigón y/o fábrica. i/ carga y transporte a vertedero de residuos. i/ totalmente instalado (con todos los medios, accesorios, materiales y operaciones necesarias) y funcionando perfectamente. i/ pruebas de funcionamiento. i/ todo aquello que figura en planos. i/ medios aux. y costes indirectos.

| Código | Ud | Descripción | Rendimiento | Precio | Importe |
|---|---|---|---|---|---|
| O0200115 | h | Oficial 1ª instalador | 0.5 | 17.99 | 9.00 |
| O0200130 | h | Oficial 3ª instalador | 0.5 | 17 | 8.50 |
| CPMTIR160AE | ud | Caja general de protección y medida CPM-TIR-160-AE (material; 26/01/2023) | 1 | 1998 | 1998.00 |
| %3 | % | Medios auxiliares/ peq. material | 3 % | 2015.50 | 60.47 |
|  |  | Total |  |  | 2075.97 |

| Medición | Uds. | Largo | Parcial |
|---|---|---|---|
| REHABILITACIÓN DE EDIFICIO (ORIGINAL) |  |  |  |
| OBRA NUEVA (PABELLÓN) |  |  |  |
| Común | 1 | 1 | 1.000 |
| Total |  |  | 1 |

**I03.11** ud CUADRO GENERAL DE BAJA TENSIÓN (17/06/2022)
1 ud × 8286.16 = 8286.16
Cuadro general de baja tensión formado por envolvente Schneider LVSST824 con 8 filas y 192 módulos de Schneider o equivalente, incluyendo interruptor general de 4x100A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 6 | 17.99 | 107.94 |
| O0200130 | h | Oficial 3ª instalador | 6 | 17 | 102.00 |
| LVSST824 | ud | Envolvente Schneider Ele (8 filas 192 mód.) superficie, con puer (material; 12/11/2025) | 1 | 1270 | 1270.00 |
| IA2P63A | ud | Int. aut. magn. 2x63 A (material; 12/11/2025) | 2 | 122.3 | 244.60 |
| A9F75463 | ud | Int. aut. magn. 4x63 A (material; 17/11/2025) | 1 | 444.51 | 444.51 |
| IA4P40A | ud | Int. aut. magn. 4x40 A (material; 12/11/2025) | 4 | 142.23 | 568.92 |
| IA4P32A | ud | Int. aut. magn. 4x32 A (material; 12/11/2025) | 1 | 119.86 | 119.86 |
| IA4P25A | ud | Int. aut. magn. 4x25 A (material; 12/11/2025) | 3 | 114.94 | 344.82 |
| IA4P16A | ud | Int. aut. magn. 4x16 A (material; 12/11/2025) | 2 | 107.78 | 215.56 |
| IA2P16A | ud | Int. aut. magn. 2x16 A (material; 12/11/2025) | 19 | 17.54 | 333.26 |
| IA2P25A | ud | Int. aut. magn. 2x25 A (material; 12/11/2025) | 1 | 18.41 | 18.41 |
| IA2P40A | ud | Int. aut. magn. 2x40 A (material; 12/11/2025) | 2 | 54.83 | 109.66 |
| ID2P63ASI | ud | Int.dif. 2x63 A 300 mA SI (material; 17/06/2022) | 2 | 296.4 | 592.80 |
| A9R34436 | ud | Int.dif. 4x63A 300 mA (material; 17/11/2025) | 1 | 375 | 375.00 |
| ID4P40A300 | ud | Int.dif. 4x40A 300 mA (material; 17/06/2022) | 1 | 186.24 | 186.24 |
| ID4P25A300 | ud | Int.dif. 4x25A 300 mA (material; 17/06/2022) | 2 | 181.28 | 362.56 |
| A9Z61225 | ud | Int. dif. 4x25A 30 mA SI (material; 12/11/2025) | 1 | 782.6 | 782.60 |
| ID2P40A | ud | Int.dif. 2x40 A 30 mA (material; 17/06/2022) | 5 | 47.8 | 239.00 |
| ID2P25A | ud | Int.dif. 2x25 A 30 mA (material; 17/06/2022) | 9 | 46.76 | 420.84 |
| C120H | ud | Int. aut. magn. 4x100 A (material; 12/11/2025) | 1 | 583.48 | 583.48 |
| M56414 | ud | Analicador de redes Circutor M56414 trif (material; 12/11/2025) | 2 | 261.43 | 522.86 |
| M75025 | ud | Transformador Circutor 100/5A (material; 12/11/2025) | 6 | 16.65 | 99.90 |
| %3 | % | Medios auxiliares/ peq. material | 3 % | 8044.82 | 241.34 |
|  |  | Total |  |  | 8286.16 |

| Medición | Uds. | Parcial |
|---|---|---|
| REHABILITACIÓN DE EDIFICIO (ORIGINAL) |  |  |
| OBRA NUEVA (PABELLÓN) |  |  |
| Común cuadro fuerza | 1 | 1.000 |
| Total |  | 1 |

**I03.12** ud CUADRO GENERAL DE ALUMBRADO (17/06/2022)
1 ud × 1330.85 = 1330.85
Cuadro general de alumbrado formado por envolvente Prismaset 24 con 4 filas y 72 módulos de Schneider o equivalente, incluyendo interruptor general de 4x25A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| LVSXL324 | ud | Envolvente PrismaSeT 24 (3 filas 72 mód.) superficie, con puerta (material; 28/11/2023) | 1 | 641.17 | 641.17 |
| IA4P25A | ud | Int. aut. magn. 4x25 A | 1 | 114.94 | 114.94 |
| IA2P10A | ud | Int. aut. magn. 2x10 A (material; 17/06/2022) | 16 | 17.24 | 275.84 |
| ID2P40A | ud | Int.dif. 2x40 A 30 mA | 3 | 47.8 | 143.40 |
| ID2P25A | ud | Int.dif. 2x25 A 30 mA | 1 | 46.76 | 46.76 |
| %3 | % | Medios auxiliares/ peq. material | 3 % | 1292.09 | 38.76 |
|  |  | Total |  |  | 1330.85 |

| Medición | Uds. | Parcial |
|---|---|---|
| REHABILITACIÓN DE EDIFICIO (ORIGINAL) |  |  |
| OBRA NUEVA (PABELLÓN) |  |  |
| Común cuadro alumbrado | 1 | 1.000 |
| Total |  | 1 |

**I03.13** ud SUBCUADRO SAI (17/06/2022)
1 ud × 684.51 = 684.51
Subcuadro tomas SAI planta primera formado por envolvente Prismaset 18 con 2 filas y 36 módulos de Schneider o equivalente, incluyendo interruptor general de 2x40A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| LVSXL218 | ud | Envolvente PrismaSeT 18 (2 filas 36 mód.) superficie, con puerta (material; 28/11/2023) | 1 | 188.95 | 188.95 |
| IA2P16A | ud | Int. aut. magn. 2x16 A | 6 | 17.54 | 105.24 |
| IA2P40A | ud | Int. aut. magn. 2x40 A | 1 | 54.83 | 54.83 |
| ID2P25A | ud | Int.dif. 2x25 A 30 mA | 6 | 46.76 | 280.56 |
| %3 | % | Medios auxiliares/ peq. material | 3 % | 664.57 | 19.94 |
|  |  | Total |  |  | 684.51 |

| Medición | Uds. | Parcial |
|---|---|---|
| REHABILITACIÓN DE EDIFICIO |  |  |
| ORIGINAL |  |  |
| Rehabilitación P1 Cuadro SAI | 1 | 1.000 |
| Total |  | 1 |

**I03.14** ud SUBCUADRO PREVISIÓN SAI (17/06/2022)
1 ud × 593.94 = 593.94
Subcuadro de previsión tomas SAI planta baja y planta segunda formado por envolvente Prismaset 18 con 2 filas y 36 módulos de Schneider o equivalente, incluyendo interruptor general de 2x40A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 4 | 17.99 | 71.96 |
| O0200130 | h | Oficial 3ª instalador | 4 | 17 | 68.00 |
| LVSXL218 | ud | Envolvente PrismaSeT 18 (2 filas 36 mód.) superficie, con puerta | 1 | 188.95 | 188.95 |
| IA2P16A | ud | Int. aut. magn. 2x16 A | 3 | 17.54 | 52.62 |
| IA2P40A | ud | Int. aut. magn. 2x40 A | 1 | 54.83 | 54.83 |
| ID2P25A | ud | Int.dif. 2x25 A 30 mA | 3 | 46.76 | 140.28 |
| %3 | % | Medios auxiliares/ peq. material | 3 % | 576.64 | 17.30 |
|  |  | Total |  |  | 593.94 |

| Medición | Uds. | Parcial |
|---|---|---|
| REHABILITACIÓN DE EDIFICIO |  |  |
| ORIGINAL |  |  |
| Rehabilitación PB y P2 Subcuadro previsión SAI | 1 | 1.000 |
| Total |  | 1 |

**I03.15** ud SUBCUADRO OBRA NUEVA PB (17/06/2022)
1 ud × 978.17 = 978.17
Subcuadro edificio nuevo planta baja formado por envolvente Prismaset 13 con 4 filas y 52 módulos de Schneider o equivalente, incluyendo interruptor general de 4x32A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| LVSXE413 | ud | Envolvente PrismaSeT 13 (4 filas 52 mód.) empotrable, con puerta (material; 28/11/2023) | 1 | 206.88 | 206.88 |
| IA4P32A | ud | Int. aut. magn. 4x32 A | 1 | 119.86 | 119.86 |
| IA2P10A | ud | Int. aut. magn. 2x10 A | 6 | 17.24 | 103.44 |
| IA2P16A | ud | Int. aut. magn. 2x16 A | 6 | 17.54 | 105.24 |
| ID2P40A | ud | Int.dif. 2x40 A 30 mA | 2 | 47.8 | 95.60 |
| ID2P25A | ud | Int.dif. 2x25 A 30 mA | 5 | 46.76 | 233.80 |
| 15335 | ud | Interruptor horario monof. Sch. Acti 9 IHH (material; 12/11/2025) | 1 | 49.87 | 49.87 |
| %3 | % | Medios auxiliares/ peq. material | 3 % | 949.68 | 28.49 |
|  |  | Total |  |  | 978.17 |

| Medición | Uds. | Parcial |
|---|---|---|
| OBRA NUEVA (PABELLÓN) |  |  |
| Obra nueva PB subcuadro | 1 | 1.000 |
| Total |  | 1 |

**I03.16** ud SUBCUADRO OBRA NUEVA P1 (17/06/2022)
1 ud × 487.15 = 487.15
Subcuadro edificio nuevo planta primera formado por envolvente Prismaset 13 con 2 filas y 26 módulos de Schneider o equivalente, incluyendo interruptor general de 4x25A e interruptores automáticos, diferenciales, relojes y contactores según esquema unifilar. Instalado, incluyendo cableado y conexionado. i/ parte proporcional de pletinas, señalizadores, terminales, bornes, voltímetros, amperímetros, frecuencimetros, conmutadores y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| LVSXE213 | ud | Envolvente PrismaSeT 13 (2 filas 26 mód.) empotrable, con puerta (material; 28/11/2023) | 1 | 113.19 | 113.19 |
| IA4P25A | ud | Int. aut. magn. 4x25 A | 1 | 114.94 | 114.94 |
| IA2P10A | ud | Int. aut. magn. 2x10 A | 2 | 17.24 | 34.48 |
| IA2P16A | ud | Int. aut. magn. 2x16 A | 2 | 17.54 | 35.08 |
| ID2P25A | ud | Int.dif. 2x25 A 30 mA | 3 | 46.76 | 140.28 |
| %3 | % | Medios auxiliares/ peq. material | 3 % | 472.96 | 14.19 |
|  |  | Total |  |  | 487.15 |

| Medición | Uds. | Parcial |
|---|---|---|
| OBRA NUEVA (PABELLÓN) |  |  |
| Obra nueva P1 subcuadro | 1 | 1.000 |
| Total |  | 1 |

**I03.17** ud SUBCUADRO SECCIONADORES CUBIERTA (27/01/2023)
1 ud × 565.21 = 565.21
Subcuadro seccionadores para equipos ubicados en cubierta formado por envolvente Schneider Kaedra estanco con 1 filas y 18 módulos de Schneider o equivalente,incluyendo seccionadores según esquema unifilar. Instalado, incluyendo cableado y conexionado. i/ parte proporcional de pletinas, señalizadores, terminales, bornes y mano de obra, rotulado mecanografiado indeleble y esquema unifilar incorporado, con certificado de ensayos conforme UNE 60439 y CEI 439-1, completamente instalado cumpliendo REBT. i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 13982 | ud | Cuadro Schneider Kaedra (1 fila y 18 módulos) estanco (12/11/2025) | 1 | 98.87 | 98.87 |
| A9S65240 | ud | Int. Secc. 2x40A (material; 12/11/2025) | 3 | 68.61 | 205.83 |
| A9S65340 | ud | Int. Secc. 4x40A (material; 12/11/2025) | 2 | 104.53 | 209.06 |
| %3 | % | Medios auxiliares/ peq. material | 3 % | 548.75 | 16.46 |
|  |  | Total |  |  | 565.21 |

| Medición | Uds. | Parcial |
|---|---|---|
| REHABILITACIÓN DE EDIFICIO (ORIGINAL) |  |  |
| OBRA NUEVA (PABELLÓN) |  |  |
| Común cuadro seccionadores cubierta | 1 | 1.000 |
| Total |  | 1 |

**I03.18** m CIRCUITO MONOFÁSICO RZ1-K(AS) 3G1,5mm2 + TUBO D20 (17/06/2022)
1008 m × 3.62 = 3648.96
Suministro e instalación de circuito monofásico 3G1,5 mm2 con conductor multipolar de cobre rígido de 1,5 mm2 (F+N+T), aislamiento tipo RZ1-K(AS) 0,6/1kV. Completamente instalado bajo tubo de diámetro 20 mm corrugado libre de halógenos (incluido). Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS3G1.5MM | m | Cond. multip. RZ1-K(AS) 0,6/1kV 3G1.5 mm2 (material; 03/07/2023) | 1 | 1.41 | 1.41 |
| TUBFLEXEH20 | m | Tubo flexible exento halógenos 20 mm (material; 17/06/2022) | 1 | 0.7 | 0.70 |
| %3 | % | Medios auxiliares/ peq. material | 3 % | 3.51 | 0.11 |
|  |  | Total |  |  | 3.62 |

| Medición | Uds. | Largo | Parcial |
|---|---|---|---|
| REHABILITACIÓN DE EDIFICIO |  |  |  |
| ORIGINAL |  |  |  |
| Rehabilitación alumbrado | 1 | 680 | 680.000 |
| OBRA NUEVA (PABELLÓN) |  |  |  |
| Obra nueva PB alumbrado | 1 | 198 | 198.000 |
| Obra nueva P1 alumbrado | 1 | 30 | 30.000 |
| PLAZA |  |  |  |
| Luminarias | 1 | 100 | 100.000 |
| Total |  |  | 1008 |

**I03.19** m CIRCUITO MONOFÁSICO DALI RZ1-K(AS) 5G1,5mm2 BAJO TUBO (17/06/2022)
150 m × 4.53 = 679.50
Suministro e instalación de circuito monofásico 5G1,5mm2 (2x1,5 mm2 + TT + 2 cables para control de iluminación DALI), con conductor multipolar de cobre rígido de 1,5 mm2 (3F+N+T), aislamiento tipo RZ1-K(AS) 0,6/1kV. Completamente instalado bajo tubo de diámetro 20 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| TUBFLEXEH20 | m | Tubo flexible exento halógenos 20 mm | 1 | 0.7 | 0.70 |
| RZ1KAS5G1.5MM | m | Cond. multip. RZ1-K(AS) 0,6/1kV 5G1.5 mm2 (material; 03/07/2023) | 1 | 2.3 | 2.30 |
| %3 | % | Medios auxiliares/ peq. material | 3 % | 4.40 | 0.13 |
|  |  | Total |  |  | 4.53 |

| Medición | Uds. | Largo | Parcial |
|---|---|---|---|
| REHABILITACIÓN DE EDIFICIO |  |  |  |
| ORIGINAL |  |  |  |
| Rehabilitación PB | 1 | 30 | 30.000 |
| Rehabilitación P1 | 1 | 40 | 40.000 |
| Rehabilitación P2 | 1 | 80 | 80.000 |
| Total |  |  | 150 |

**I03.20** m CIRCUITO MONOFÁSICO RZ1-K(AS) 3G2,5mm2 + TUBO D20 (17/06/2022)
992 m × 4.23 = 4196.16
Suministro e instalación de circuito monofásico 3G2,5 mm2 con conductor multipolar de cobre rígido de 2,5 mm2 (F+N+T), aislamiento tipo RZ1-K(AS) 0,6/1kV. Completamente instalado bajo tubo de diámetro 20 mm corrugado libre de halógenos (incluido). Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS3G2.5MM | m | Cond. multip. RZ1-K(AS) 0,6/1kV 3G2.5 mm2 (material; 03/07/2023) | 1 | 2.01 | 2.01 |
| TUBFLEXEH20 | m | Tubo flexible exento halógenos 20 mm | 1 | 0.7 | 0.70 |
| %3 | % | Medios auxiliares/ peq. material | 3 % | 4.11 | 0.12 |
|  |  | Total |  |  | 4.23 |

| Medición | Uds. | Largo | Parcial |
|---|---|---|---|
| REHABILITACIÓN DE EDIFICIO |  |  |  |
| ORIGINAL |  |  |  |
| Rehabilitación común ventilador radón | 1 | 32 | 32.000 |
| Rehabilitación común clima rack | 1 | 20 | 20.000 |
| Rehabilitación común recuperador | 1 | 35 | 35.000 |
| Rehabilitación P2 despachos U.I. | 1 | 40 | 40.000 |
| Rehabilitación P2 office U.I. | 1 | 33 | 33.000 |
| Rehabilitación P2 zona trabajo U.I. | 1 | 41 | 41.000 |
| Rehabilitación P1 despachos U.I. | 1 | 34 | 34.000 |
| Rehabilitación P1 zona trabajo U.I. | 1 | 34 | 34.000 |
| Rehabiitación PB zona trabajo U.E. | 1 | 33 | 33.000 |
| Rehabilitación P2 tomas desp y reu | 1 | 51 | 51.000 |
| Rehabilitación P2 zona trabajo | 1 | 46 | 46.000 |
| Rehabilitación P1 tomas desp | 1 | 45 | 45.000 |
| Rehabilitación P1 zona trabajo | 1 | 23 | 23.000 |
| Rehabilitación P2 recepción | 1 | 28 | 28.000 |
| Rehabilitación PB zona trabajo | 1 | 16 | 16.000 |
| Rehabilitación común baños | 1 | 39 | 39.000 |
| Rehabilitación PB C.Inst y arch | 1 | 10 | 10.000 |
| Rehabilitación común pasillos | 1 | 26 | 26.000 |
| Rehabilitación PB exteriores | 1 | 32 | 32.000 |
| Rehabilitación común rack SAI | 1 | 10 | 10.000 |
| Rehabilitación común rack CCTV SAI | 1 | 11 | 11.000 |
| Rehabilitación P1 central seguridad SAI | 1 | 23 | 23.000 |
| Rehabilitación P1 despachos SAI | 1 | 33 | 33.000 |
| Rehabilitación P1 recepción SAI | 1 | 46 | 46.000 |
| Rehabilitación P1 zona trabajo SAI | 1 | 45 | 45.000 |
| Rehabilitación P2 despachos PREV_SAI | 1 | 50 | 50.000 |
| Rehabilitación P2 zona trabajo PREV_SAI | 1 | 46 | 46.000 |
| Rehabilitación PB zona trabajo PREV_SAI | 1 | 16 | 16.000 |
| OBRA NUEVA (PABELLÓN) |  |  |  |
| Obra nueva PB polivalente 1 | 1 | 18 | 18.000 |
| Obra nueva PB polivalente 2 | 1 | 14 | 14.000 |
| Obra nueva PB baño | 1 | 10 | 10.000 |
| Obra nueva PB almacén | 1 | 11 | 11.000 |
| Obra nueva PB recuperador | 1 | 11 | 11.000 |
| Obra nueva común ventilador radón | 1 | 10 | 10.000 |
| Obra nueva P1 oficina tomas | 1 | 10 | 10.000 |
| Obra nueva P1 clima oficina | 1 | 10 | 10.000 |
| Total |  |  | 992 |

**I03.21** m CIRCUITO MONOFÁSICO RZ1-K(AS) 3G6mm2 + TUBO D25 (17/06/2022)
32 m × 6.98 = 223.36
Suministro e instalación de circuito monofásico 3G6 mm2 con conductor multipolar de cobre rígido de 6 mm2 (F+N+T), aislamiento tipo RZ1-K(AS) 0,6/1kV. Completamente instalado bajo tubo de diámetro 25 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS3G6MM | m | Cond. multip. RZ1-K(AS) 0,6/1kV 3G6 mm2 (material; 03/07/2023) | 1 | 4.31 | 4.31 |
| TUBFLEXEH25 | m | Tubo flexible exento halógenos 25 mm (material; 17/06/2022) | 1 | 1.07 | 1.07 |
| %3 | % | Medios auxiliares/ peq. material | 3 % | 6.78 | 0.20 |
|  |  | Total |  |  | 6.98 |

| Medición | Uds. | Largo | Parcial |
|---|---|---|---|
| OBRA NUEVA (PABELLÓN) |  |  |  |
| Obra nueva PB U.E. sala polivalente | 1 | 32 | 32.000 |
| Total |  |  | 32 |

**I03.22** m CIRCUITO MONOFÁSICO RZ1-K(AS) 3G16mm2 + TUBO D32 (21/07/2021)
14 m × 13.55 = 189.70
Suministro e instalación de circuito monofásico 3G16 mm2 con conductor multipolar de cobre rígido de 16 mm2 (F+N+T), aislamiento tipo RZ1-K(AS) 0,6/1kV. Completamente instalado bajo tubo de diámetro 32 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS3G16MM | m | Cond. multip. RZ1-K(AS) 0,6/1kV 3G16 mm2 (material; 16/11/2023) | 1 | 10.91 | 10.91 |
| TUBFLEXEH32 | m | Tubo flexible exento halógenos 32 mm (material; 21/07/2021) | 1 | 0.85 | 0.85 |
| %3 | % | Medios auxiliares/ peq. material | 3 % | 13.16 | 0.39 |
|  |  | Total |  |  | 13.55 |

| Medición | Uds. | Largo | Parcial |
|---|---|---|---|
| REHABILITACIÓN DE EDIFICIO |  |  |  |
| ORIGINAL |  |  |  |
| Rehabilitación P1 SAI | 1 | 6 | 6.000 |
| Rehabilitación previsión P0 y P2 SAI | 1 | 8 | 8.000 |
| Total |  |  | 14 |

**I03.23** m CIRCUITO TRIFÁSICO RZ1-K(AS) 5G2,5mm2 + TUBO D20 (17/06/2022)
71 m × 5.45 = 386.95
Suministro e instalación de circuito trifásico 5G2,5 mm2 con conductor multipolar de cobre rígido de 2,5 mm2 (3F+N+T), aislamiento tipo RZ1-K(AS) 0,6/1kV. Completamente instalado bajo tubo de diámetro 20 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS5G2.5MM | m | Cond. multip. RZ1-K(AS) 0,6/1kV 5G2.5 mm2 (material; 03/07/2023) | 1 | 3.19 | 3.19 |
| TUBFLEXEH20 | m | Tubo flexible exento halógenos 20 mm | 1 | 0.7 | 0.70 |
| %3 | % | Medios auxiliares/ peq. material | 3 % | 5.29 | 0.16 |
|  |  | Total |  |  | 5.45 |

| Medición | Uds. | Largo | Parcial |
|---|---|---|---|
| REHABILITACIÓN DE EDIFICIO |  |  |  |
| ORIGINAL |  |  |  |
| Rehabiitación P2 U.E. | 1 | 35 | 35.000 |
| Rehabiitación P1 U.E. | 1 | 36 | 36.000 |
| Total |  |  | 71 |

**I03.24** m CIRCUITO TRIFÁSICO RZ1-K(AS) 5G6mm2 + TUBO D63 (10/03/2021)
20 m × 11.29 = 225.80
Suministro e instalación de circuito trifásico 5G6 mm2 con conductor multipolar de cobre rígido de 6 mm2 (3F+N+T), aislamiento tipo RZ1-K(AS) 0,6/1kV. Completamente instalado bajo tubo de diámetro 63 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS5G6MM | m | Cond. multip. RZ1-K(AS) 0,6/1kV 5G6 mm2 (material; 03/07/2023) | 1 | 6.81 | 6.81 |
| TUBENTD110 | m | Tubo curvable doble pared 63 mm (material; 10/03/2021) | 1 | 2.75 | 2.75 |
| %3 | % | Medios auxiliares/ peq. material | 3 % | 10.96 | 0.33 |
|  |  | Total |  |  | 11.29 |

| Medición | Uds. | Largo | Parcial |
|---|---|---|---|
| REHABILITACIÓN DE EDIFICIO |  |  |  |
| ORIGINAL |  |  |  |
| Rehabilitación común ascensor | 1 | 20 | 20.000 |
| Total |  |  | 20 |

**I03.25** m CIRCUITO TRIFÁSICO RZ1-K(AS) 5G6mm2 (27/01/2023)
113 m × 8.46 = 955.98
Suministro e instalación de circuito trifásico 5G6 mm2 con conductor multipolar de cobre rígido de 6 mm2 (3F+N+T), aislamiento tipo RZ1-K(AS) 0,6/1kV. Completamente instalado en tubo. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.04 | 17.99 | 0.72 |
| O0200130 | h | Oficial 3ª instalador | 0.04 | 17 | 0.68 |
| RZ1KAS5G6MM | m | Cond. multip. RZ1-K(AS) 0,6/1kV 5G6 mm2 | 1 | 6.81 | 6.81 |
| %3 | % | Medios auxiliares/ peq. material | 3 % | 8.21 | 0.25 |
|  |  | Total |  |  | 8.46 |

| Medición | Uds. | Largo | Parcial |
|---|---|---|---|
| OBRA NUEVA (PABELLÓN) |  |  |  |
| Obra nueva PB subcuadro | 1 | 38 | 38.000 |
| Obra nueva P1 subcuadro | 1 | 45 | 45.000 |
| REHABILITACIÓN DE EDIFICIO (ORIGINAL) |  |  |  |
| OBRA NUEVA (PABELLÓN) |  |  |  |
| Común bombeo fecales/pluviales | 1 | 30 | 30.000 |
| Total |  |  | 113 |

**I03.26** m TUBO FLEX.LIBRE HALÓGENOS DBL. CAPA DN20+ACCES. (24/05/2021)
100 m × 1.8 = 180.00
Suministro e instalación de ml de tubo flexible exento de halógenos doble capa IP677 DN 20, i/ abrazaderas plásticas, guía pasacables, cajas de derivqación, completamente instalado conforme REBT.

| Código | Ud | Descripción | Rendimiento | Precio | Importe |
|---|---|---|---|---|---|
| O0200115 | h | Oficial 1ª instalador | 0.01 | 17.99 | 0.18 |
| O0200130 | h | Oficial 3ª instalador | 0.01 | 17 | 0.17 |
| TUBFLEXEH20 | m | Tubo flexible exento halógenos 20 mm | 1 | 0.7 | 0.70 |
| 0A32541 | ud | Caja derivación superficie (material; 24/05/2021) | 0.2 | 3.5 | 0.70 |
| %3 | % | Medios auxiliares/ peq. material | 3 % | 1.75 | 0.05 |
|  |  | Total |  |  | 1.8 |

| Medición | Uds. | Largo | Parcial |
|---|---|---|---|
| REHABILITACIÓN DE EDIFICIO (ORIGINAL) |  |  |  |
| OBRA NUEVA (PABELLÓN) |  |  |  |
| Común varios | 1 | 25 | 25.000 |
| PLAZA |  |  |  |
| Plaza Luminarias | 1 | 75 | 75.000 |
| Total |  |  | 100 |

**I03.27** m TUBO FLEX.LIBRE HALÓGENOS DBL. CAPA DN25+ACCES. (24/05/2021)
25 m × 2.18 = 54.50
Suministro e instalación de ml de tubo flexible exento de halógenos doble capa IP677 DN 25, i/ abrazaderas plásticas, guía pasacables, cajas de derivqación, completamente instalado conforme REBT.

| Código | Ud | Descripción | Rendimiento | Precio | Importe |
|---|---|---|---|---|---|
| O0200115 | h | Oficial 1ª instalador | 0.01 | 17.99 | 0.18 |
| O0200130 | h | Oficial 3ª instalador | 0.01 | 17 | 0.17 |
| TUBFLEXEH25 | m | Tubo flexible exento halógenos 25 mm | 1 | 1.07 | 1.07 |
| 0A32541 | ud | Caja derivación superficie | 0.2 | 3.5 | 0.70 |
| %3 | % | Medios auxiliares/ peq. material | 3 % | 2.12 | 0.06 |
|  |  | Total |  |  | 2.18 |

| Medición | Uds. | Largo | Parcial |
|---|---|---|---|
| REHABILITACIÓN DE EDIFICIO (ORIGINAL) |  |  |  |
| OBRA NUEVA (PABELLÓN) |  |  |  |
| Común varios | 1 | 25 | 25.000 |
| Total |  |  | 25 |

**I03.28** m TUBO FLEX.LIBRE HALÓGENOS DBL. CAPA DN32+ACCES. (24/05/2021)
50 m × 1.96 = 98.00
Suministro e instalación de ml de tubo flexible exento de halógenos doble capa IP677 DN 32, i/ abrazaderas plásticas, guía pasacables, cajas de derivqación, completamente instalado conforme REBT.

| Código | Ud | Descripción | Rendimiento | Precio | Importe |
|---|---|---|---|---|---|
| O0200115 | h | Oficial 1ª instalador | 0.01 | 17.99 | 0.18 |
| O0200130 | h | Oficial 3ª instalador | 0.01 | 17 | 0.17 |
| TUBFLEXEH32 | m | Tubo flexible exento halógenos 32 mm | 1 | 0.85 | 0.85 |
| 0A32541 | ud | Caja derivación superficie | 0.2 | 3.5 | 0.70 |
| %3 | % | Medios auxiliares/ peq. material | 3 % | 1.90 | 0.06 |
|  |  | Total |  |  | 1.96 |

| Medición | Uds. | Largo | Parcial |
|---|---|---|---|
| REHABILITACIÓN DE EDIFICIO (ORIGINAL) |  |  |  |
| OBRA NUEVA (PABELLÓN) |  |  |  |
| Común varios | 1 | 25 | 25.000 |
| PLAZA |  |  |  |
| Plaza Luminarias | 1 | 25 | 25.000 |
| Total |  |  | 50 |

**I03.29** m TUBO RÍGIDO ACERO INOXIDABLE D20 (27/01/2023)
24 m × 23.19 = 556.56
Suministro e instalación de ml de tubo rígido de acero inoxidable DN 20 para instalación en superficie, i/ abrazaderas metálicas, guía pasacables, cajas de derivqación, completamente instalado conforme REBT.

| Código | Ud | Descripción | Rendimiento | Precio | Importe |
|---|---|---|---|---|---|
| O0200115 | h | Oficial 1ª instalador | 0.25 | 17.99 | 4.50 |
| O0200130 | h | Oficial 3ª instalador | 0.25 | 17 | 4.25 |
| TUBINX20 | m | Tubo rígido acero inoxidable D20 (material; 13/11/2025) | 1 | 13.76 | 13.76 |
| %3 | % | Medios auxiliares/ peq. material | 3 % | 22.51 | 0.68 |
|  |  | Total |  |  | 23.19 |

| Medición | Uds. | Largo | Parcial |
|---|---|---|---|
| REHABILITACIÓN DE EDIFICIO |  |  |  |
| ORIGINAL |  |  |  |
| Rehabilitación PB | 1 | 8 | 8.000 |
| Rehabilitación P1 | 1 | 8 | 8.000 |
| Rehabilitación P2 | 1 | 8 | 8.000 |
| Total |  |  | 24 |

**I03.30** ud CAJA OBO BETTERMANN GRAF 9-2 U 7011 emp. UGD 350-3 R9, 9 mec. (11/12/2014)
14 ud × 1094.78 = 15326.92
Caja para conjuntos portamecanismos y de registro de canalización eléctrica y de datos empotrada en solado de la marca OBO BETTERMANN o equivalente, marcada en plano como Caja 01 y 02, formada por los suguientes elementos:
- Portamecanismos modelo UGD 350-3 R9. Caja portamecanismos para el montaje directo de unidades portamecanismos con tapa de montaje y placa ciega para sistemas de canalización bajo pavimento. Paredes laterales preparadas para anchos de canal de 190, 250 y 350 mm. Dimensiones de portamecanismos: 467x510 mm. Altura regulable entre 70-125 mm. Diámetro registro 305 mm.
- Conjunto portamecanismos GRAF9-3 U 7011 para limpieza con agua. Conjunto portamecanismos con tubo para suelos que precisan una limpieza con agua para un máximo de 12 mecanismos individuales Modul 45 en 3 soportes universales UT4, montaje en sistemas de canalización y suelos modulares.Se pueden instalar hasta 9 mecanismos con placa central de 50.
- 3 cubetas portamecanismos. Cubeta universal con dos descargas de tracción para el montaje de una instalación eléctrica en unidades portamecanismos con tamaños nominales R7, R9 y 9.
- Accesorio telescópico para salida de cableado a través de tapa
- 3 mecanismos toma fuerza TTL schuko 230V 16A color rojo
- 3 mecanismos toma fuerza TTL schuko 230V 16A color blanco
- 3 mecanismos para albergar tomas dobles de voz y datos RJ45. Incluidos 6 módulos de conexión de datos categoría 6.
Incluido etiquetado de todos los mecanismos mediante mecanografiado indeleble. Acabado de caja a elegir por D.F. Incluidos tornillos, anclajes, juntas para marco, tomas a tierra y nivelado de la caja al solado.
i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| 7410124 | ud | Caja para Conjuntoportamecanismos, 350-3 para GESR9, 510x467x70 (material; 21/07/2021) | 1 | 232.63 | 232.63 |
| 7405746 | ud | Conjunto p. limpieza con agua c. tapa concentrico 325x325x74 (material; 21/07/2021) | 1 | 486.52 | 486.52 |
| 7408725 | ud | Cubeta universal para mecanismos 208x76x36 (material; 21/07/2021) | 3 | 9.19 | 27.57 |
| 6117346 | ud | Módulo de conex. CAT 6A apantallado gris (material; 21/07/2021) | 6 | 43.15 | 258.90 |
| PGRAFTELESC | ud | Accesorio telescópico para salida de cableado GRAF 9 (material; 11/12/2014) | 1 | 22.34 | 22.34 |
| PTFCE | ud | Toma de fuerza RED, color blanco, TTL schuko 230 V 16 A caja emp (material; 11/12/2014) | 3 | 2.65 | 7.95 |
| PTFSAICE | ud | Toma de fuerza RED, color rojo, TTL schuko 230 V 16 A caja empot (material; 11/12/2014) | 3 | 2.65 | 7.95 |
| PDTRJ45CE | ud | Toma soporte para dos conectores RJ45 caja empotrada (material; 11/12/2014) | 3 | 1.3 | 3.90 |
| PROTMEC | ud | Rotulado mecanografiado indeleble (material; 11/12/2014) | 9 | 0.32 | 2.88 |
| %3 | % | Medios auxiliares/ peq. material | 3 % | 1062.89 | 31.89 |
|  |  | Total |  |  | 1094.78 |

| Medición | Uds. | Parcial |
|---|---|---|
| REHABILITACIÓN DE EDIFICIO |  |  |
| ORIGINAL |  |  |
| Rehabiitación PB zona trabajo | 4 | 4.000 |
| Rehabiitación P1 zona trabajo | 4 | 4.000 |
| Rehabiitación P2 zona trabajo | 6 | 6.000 |
| Total |  | 14 |

**I03.31** ud CAJA OBO BETTERMANN GRAF 9-2 U 7011 emp. UGD 350-3 R9, 4 mec. (11/12/2014)
1 ud × 981.94 = 981.94
Caja para conjuntos portamecanismos y de registro de canalización eléctrica y de datos empotrada en solado de la marca OBO BETTERMANN o equivalente, marcada en planto como Caja 03, formada por los suguientes elementos:
- Portamecanismos modelo UGD 350-3 R9. Caja portamecanismos para el montaje directo de unidades portamecanismos con tapa de montaje y placa ciega para sistemas de canalización bajo pavimento. Paredes laterales preparadas para anchos de canal de 190, 250 y 350 mm. Dimensiones de portamecanismos: 467x510 mm. Altura regulable entre 70-125 mm. Diámetro registro 305 mm.
- Conjunto portamecanismos GRAF9-3 U 7011 para limpieza con agua. Conjunto portamecanismos con tubo para suelos que precisan una limpieza con agua para un máximo de 12 mecanismos individuales Modul 45 en 3 soportes universales UT4, montaje en sistemas de canalización y suelos modulares.Se pueden instalar hasta 9 mecanismos con placa central de 50.
- 3 cubetas portamecanismos. Cubeta universal con dos descargas de tracción para el montaje de una instalación eléctrica en unidades portamecanismos con tamaños nominales R7, R9 y 9.
- Accesorio telescópico para salida de cableado a través de tapa
- 2 mecanismos toma fuerza TTL schuko 230V 16A color blanco
- 1 mecanismo para albergar tomas dobles de voz y datos RJ45. Incluidos 2 módulos de conexión de datos categoría 6.
- 1 mecanismo para albergar una toma HDMI
- 8 tapas de mecanismos en espera
Incluido etiquetado de todos los mecanismos mediante mecanografiado indeleble. Acabado de caja a elegir por D.F. Incluidos tornillos, anclajes, juntas para marco, tomas a tierra y nivelado de la caja al solado.
i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| 7410124 | ud | Caja para Conjuntoportamecanismos, 350-3 para GESR9, 510x467x70 | 1 | 232.63 | 232.63 |
| 7405746 | ud | Conjunto p. limpieza con agua c. tapa concentrico 325x325x74 | 1 | 486.52 | 486.52 |
| 7408725 | ud | Cubeta universal para mecanismos 208x76x36 | 3 | 9.19 | 27.57 |
| 6117346 | ud | Módulo de conex. CAT 6A apantallado gris | 2 | 43.15 | 86.30 |
| PGRAFTELESC | ud | Accesorio telescópico para salida de cableado GRAF 9 | 1 | 22.34 | 22.34 |
| PTFCE | ud | Toma de fuerza RED, color blanco, TTL schuko 230 V 16 A caja emp | 2 | 2.65 | 5.30 |
| PDTRJ45CE | ud | Toma soporte para dos conectores RJ45 caja empotrada | 1 | 1.3 | 1.30 |
| MTG-HDSRW1 | ud | Toma multimedia HDMI 45x45 (material; 13/11/2025) | 1 | 74.33 | 74.33 |
| PTAPACE | ud | Tapa para mecanismo en espera caja empotrada (material; 11/12/2014) | 8 | 0.44 | 3.52 |
| PROTMEC | ud | Rotulado mecanografiado indeleble | 4 | 0.32 | 1.28 |
| %3 | % | Medios auxiliares/ peq. material | 3 % | 953.34 | 28.60 |
|  |  | Total |  |  | 981.94 |

| Medición | Uds. | Parcial |
|---|---|---|
| REHABILITACIÓN DE EDIFICIO |  |  |
| ORIGINAL |  |  |
| Rehabiitación P2 sala reuniones | 1 | 1.000 |
| Total |  | 1 |

**I03.32** ud CAJA OBO BETTERMANN GRAF 9-2 U 7011 emp. UGD 350-3 R9, 3 mec. (11/12/2014)
1 ud × 905.5 = 905.50
Caja para conjuntos portamecanismos y de registro de canalización eléctrica y de datos empotrada en solado de la marca OBO BETTERMANN o equivalente, marcada en planto como Caja 03, formada por los suguientes elementos:
- Portamecanismos modelo UGD 350-3 R9. Caja portamecanismos para el montaje directo de unidades portamecanismos con tapa de montaje y placa ciega para sistemas de canalización bajo pavimento. Paredes laterales preparadas para anchos de canal de 190, 250 y 350 mm. Dimensiones de portamecanismos: 467x510 mm. Altura regulable entre 70-125 mm. Diámetro registro 305 mm.
- Conjunto portamecanismos GRAF9-3 U 7011 para limpieza con agua. Conjunto portamecanismos con tubo para suelos que precisan una limpieza con agua para un máximo de 12 mecanismos individuales Modul 45 en 3 soportes universales UT4, montaje en sistemas de canalización y suelos modulares.Se pueden instalar hasta 9 mecanismos con placa central de 50.
- 3 cubetas portamecanismos. Cubeta universal con dos descargas de tracción para el montaje de una instalación eléctrica en unidades portamecanismos con tamaños nominales R7, R9 y 9.
- Accesorio telescópico para salida de cableado a través de tapa
- 2 mecanismos toma fuerza TTL schuko 230V 16A color blanco
- 1 mecanismo para albergar tomas dobles de voz y datos RJ45. Incluidos 2 módulos de conexión de datos categoría 6.
- 9 tapas de mecanismos en espera
Incluido etiquetado de todos los mecanismos mediante mecanografiado indeleble. Acabado de caja a elegir por D.F. Incluidos tornillos, anclajes, juntas para marco, tomas a tierra y nivelado de la caja al solado.
i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| 7410124 | ud | Caja para Conjuntoportamecanismos, 350-3 para GESR9, 510x467x70 | 1 | 232.63 | 232.63 |
| 7405746 | ud | Conjunto p. limpieza con agua c. tapa concentrico 325x325x74 | 1 | 486.52 | 486.52 |
| 7408725 | ud | Cubeta universal para mecanismos 208x76x36 | 3 | 9.19 | 27.57 |
| 6117346 | ud | Módulo de conex. CAT 6A apantallado gris | 2 | 43.15 | 86.30 |
| PGRAFTELESC | ud | Accesorio telescópico para salida de cableado GRAF 9 | 1 | 22.34 | 22.34 |
| PTFCE | ud | Toma de fuerza RED, color blanco, TTL schuko 230 V 16 A caja emp | 2 | 2.65 | 5.30 |
| PDTRJ45CE | ud | Toma soporte para dos conectores RJ45 caja empotrada | 1 | 1.3 | 1.30 |
| PTAPACE | ud | Tapa para mecanismo en espera caja empotrada | 9 | 0.44 | 3.96 |
| PROTMEC | ud | Rotulado mecanografiado indeleble | 3 | 0.32 | 0.96 |
| %3 | % | Medios auxiliares/ peq. material | 3 % | 879.13 | 26.37 |
|  |  | Total |  |  | 905.5 |

| Medición | Uds. | Parcial |
|---|---|---|
| REHABILITACIÓN DE EDIFICIO |  |  |
| ORIGINAL |  |  |
| Rehabiitación P2 sala reuniones | 1 | 1.000 |
| Total |  | 1 |

**I03.33** ud CAJA OBO BETTERMANN GRAF 9-2 U 7011 emp. UGD 350-3 R9, sin mec. (11/12/2014)
2 ud × 810.19 = 1620.38
Caja para conjuntos portamecanismos y de registro de canalización eléctrica y de datos empotrada en solado de la marca OBO BETTERMANN o equivalente, marcada en plano como Caja 04, formada por los suguientes elementos:
- Portamecanismos modelo UGD 350-3 R9. Caja portamecanismos para el montaje directo de unidades portamecanismos con tapa de montaje y placa ciega para sistemas de canalización bajo pavimento. Paredes laterales preparadas para anchos de canal de 190, 250 y 350 mm. Dimensiones de portamecanismos: 467x510 mm. Altura regulable entre 70-125 mm. Diámetro registro 305 mm.
- Conjunto portamecanismos GRAF9-3 U 7011 para limpieza con agua. Conjunto portamecanismos con tubo para suelos que precisan una limpieza con agua para un máximo de 12 mecanismos individuales Modul 45 en 3 soportes universales UT4, montaje en sistemas de canalización y suelos modulares.Se pueden instalar hasta 9 mecanismos con placa central de 50.
- 3 cubetas portamecanismos. Cubeta universal con dos descargas de tracción para el montaje de una instalación eléctrica en
unidades portamecanismos con tamaños nominales R7, R9 y 9.
- Accesorio telescópico para salida de cableado a través de tapa
- 12 tapas de mecanismos en espera
Acabado de caja a elegir por D.F. Incluidos tornillos, anclajes, juntas para marco, tomas a tierra y nivelado de la caja al solado.
i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| 7410124 | ud | Caja para Conjuntoportamecanismos, 350-3 para GESR9, 510x467x70 | 1 | 232.63 | 232.63 |
| 7405746 | ud | Conjunto p. limpieza con agua c. tapa concentrico 325x325x74 | 1 | 486.52 | 486.52 |
| 7408725 | ud | Cubeta universal para mecanismos 208x76x36 | 3 | 9.19 | 27.57 |
| PGRAFTELESC | ud | Accesorio telescópico para salida de cableado GRAF 9 | 1 | 22.34 | 22.34 |
| PTAPACE | ud | Tapa para mecanismo en espera caja empotrada | 12 | 0.44 | 5.28 |
| %3 | % | Medios auxiliares/ peq. material | 3 % | 786.59 | 23.60 |
|  |  | Total |  |  | 810.19 |

| Medición | Uds. | Parcial |
|---|---|---|
| REHABILITACIÓN DE EDIFICIO |  |  |
| ORIGINAL |  |  |
| Rehabiitación PB segunda office | 2 | 2.000 |
| Total |  | 2 |

**I03.34** ml CANAL OBO BETTTERMANN EUK 250x48 3 COMP. (25/07/2012)
14 ml × 52.13 = 729.82
Suministro e instalación de canal eléctrico empotrado modelo OBO BETTERMANN EUK o equivalente, dimensiones 250 x 48 mm, 3 compartimentos, fabricado en chapa de acero galvanizado con una capa de cinc de 275 g/m2, i/ puesta a tierra del canal mediante cable eléctrico de cobre H07Z1-KA(AS) 6 mm2, borna de tierra, abrazadera de sujeción a solado, piezas especiales y accesorios. i/ suministro a obra. i/ ayudas de albañilería. i/ todo tipo de perforaciones necesarias en elementos de hormigón y/o fábrica. i/ carga y transporte a vertedero de residuos. i/ totalmente instalado (con todos los medios, accesorios, materiales y operaciones necesarias) y funcionando perfectamente. i/ pruebas de funcionamiento. i/ todo aquello que figura en planos. i/ medios aux. y costes indirectos.

| Código | Ud | Descripción | Rendimiento | Precio | Importe |
|---|---|---|---|---|---|
| O0200115 | h | Oficial 1ª instalador | 0.15 | 17.99 | 2.70 |
| O0200130 | h | Oficial 3ª instalador | 0.15 | 17 | 2.55 |
| PEUK250.48 | ml | Canal OBO BETTERMANN EUK 250x48 3 comp. (material; 21/07/2021) | 1 | 42.8 | 42.80 |
| PEUKACC | ud | Accesorios sistema EUK, abrazad., borna tierra (material; 25/07/2012) | 1 | 1.3 | 1.30 |
| 750V6MM | m | Cond. unip. 450/750V 6mm2 Cu H07Z1-K(AS) (material; 17/06/2022) | 1 | 1.26 | 1.26 |
| %3 | % | Medios auxiliares/ peq. material | 3 % | 50.61 | 1.52 |
|  |  | Total |  |  | 52.13 |

| Medición | Uds. | Parcial |
|---|---|---|
| REHABILITACIÓN DE EDIFICIO |  |  |
| ORIGINAL |  |  |
| Rehabiitación PB zona trabajo | 14 | 14.000 |
| Total |  | 14 |

**I03.35** ud P. TRABAJO EMPOTRAR SIMON 500 CIMA 2 ENCHUFES + 2 SAI + 2 RJ45 (26/01/2023)
4 ud × 143.42 = 573.68
Suministro e instalación de caja de empotrar Simon 500 CIMA o equivalente con IP4X de 3 módulos compuesta por un marco con bastidores de 3 módulos, 2 bases doble schuko dobles (una blanca y una roja) embornamiento por corte 1 Click ® con led, 1 placa planas de Voz y Datos con 2 conectores RJ45 Simon categoría 6A FTP y un hueco libre. Acabados a elegir por D.F.
Fabricados en materiales termoplásticos, autoextinguibles y libres de halógenos que garantizan la no propagación de la llama por incendio así como la baja toxicidad en el caso de emisión de humos. Incorpora pantalla metálica separadora (con toma a tierra) entre zona eléctrica y zona de voz y datos que asegura la inmunidad electromagnética evitando errores de transmisión de datos. Permite la incorporación de elementos de seguridad en formato de carril DIN. Diseño del producto realizado bajo los Requisitos de Seguridad de la Directiva 2006/95/CE (baja tensión) por medio del cumplimiento de la norma UNE-EN-60.670-1
i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 51020103039 | ud | Cajetín de empotrar Simon 500 Cima para kit 3 módulos (material; 26/01/2023) | 1 | 13.23 | 13.23 |
| 51010103030 | ud | Marco y bastidores empotrar 3 módulos (material; 26/01/2023) | 1 | 15.7 | 15.70 |
| 50010432030 | ud | Base doble schuko embornamiento por corte 1 click con led (material; 26/01/2023) | 2 | 19.49 | 38.98 |
| 50001089030 | ud | Placa V&D plana CG con 2 conectores cat. 6A FTP (material; 26/01/2023) | 1 | 35.26 | 35.26 |
| PEQMAT | ud | Pequeño material (material; 26/01/2023) | 3 | 0.36 | 1.08 |
| %3 | % | Medios auxiliares/ peq. material | 3 % | 139.24 | 4.18 |
|  |  | Total |  |  | 143.42 |

| Medición | Uds. | Parcial |
|---|---|---|
| REHABILITACIÓN DE EDIFICIO |  |  |
| ORIGINAL |  |  |
| Rehabilitación P2 despachos | 2 | 2.000 |
| Rehabilitación P1 despachos | 2 | 2.000 |
| Total |  | 4 |

**I03.36** ud P. TRABAJO EMPOTRAR SIMON 500 CIMA 4 ENCHUFES + 2 RJ45 (26/01/2023)
12 ud × 143.42 = 1721.04
Suministro e instalación de caja de empotrar Simon 500 CIMA o equivalente con IP4X de 3 módulos compuesta por un marco con bastidores de 3 módulos, 2 bases doble schuko dobles blancas, embornamiento por corte 1 Click ® con led, 1 placa planas de Voz y Datos con 2 conectores RJ45 Simon categoría 6A FTP y un hueco libre. Acabados a elegir por D.F.
Fabricados en materiales termoplásticos, autoextinguibles y libres de halógenos que garantizan la no propagación de la llama por incendio así como la baja toxicidad en el caso de emisión de humos. Incorpora pantalla metálica separadora (con toma a tierra) entre zona eléctrica y zona de voz y datos que asegura la inmunidad electromagnética evitando errores de transmisión de datos. Permite la incorporación de elementos de seguridad en formato de carril DIN. Diseño del producto realizado bajo los Requisitos de Seguridad de la Directiva 2006/95/CE (baja tensión) por medio del cumplimiento de la norma UNE-EN-60.670-1
i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 51020103039 | ud | Cajetín de empotrar Simon 500 Cima para kit 3 módulos | 1 | 13.23 | 13.23 |
| 51010103030 | ud | Marco y bastidores empotrar 3 módulos | 1 | 15.7 | 15.70 |
| 50010432030 | ud | Base doble schuko embornamiento por corte 1 click con led | 2 | 19.49 | 38.98 |
| 50001089030 | ud | Placa V&D plana CG con 2 conectores cat. 6A FTP | 1 | 35.26 | 35.26 |
| PEQMAT | ud | Pequeño material | 3 | 0.36 | 1.08 |
| %3 | % | Medios auxiliares/ peq. material | 3 % | 139.24 | 4.18 |
|  |  | Total |  |  | 143.42 |

| Medición | Uds. | Parcial |
|---|---|---|
| REHABILITACIÓN DE EDIFICIO |  |  |
| ORIGINAL |  |  |
| Rehabilitación P2 | 5 | 5.000 |
| Rehabilitación P1 | 2 | 2.000 |
| Rehabilitación PB | 2 | 2.000 |
| OBRA NUEVA (PABELLÓN) |  |  |
| Obra nueva PB | 2 | 2.000 |
| Obra nueva P1 | 1 | 1.000 |
| Total |  | 12 |

**I03.37** ud P. TRABAJO EMPOTRAR SIMON 500 CIMA 4 ENCHUFES + 2 RJ45 + 1 HDMI (26/01/2023)
4 ud × 178.57 = 714.28
Suministro e instalación de caja de empotrar Simon 500 CIMA o equivalente con IP4X de 4 módulos compuesta por un marco con bastidores de 4 módulos, 2 bases doble schuko embornamiento por corte 1 Click ® con led, 1 placa planas de Voz y Datos con 2 conectores RJ45 Simon categoría 6A FTP y 1 placa con 1 conector HDMI. Acabados a elegir por D.F.
Fabricados en materiales termoplásticos, autoextinguibles y libres de halógenos que garantizan la no propagación de la llama por incendio así como la baja toxicidad en el caso de emisión de humos. Incorpora pantalla metálica separadora (con toma a tierra) entre zona eléctrica y zona de voz y datos que asegura la inmunidad electromagnética evitando errores de transmisión de datos. Permite la incorporación de elementos de seguridad en formato de carril DIN. Diseño del producto realizado bajo los Requisitos de Seguridad de la Directiva 2006/95/CE (baja tensión) por medio del cumplimiento de la norma UNE-EN-60.670-1.
Se incluye en esta partida conexión mediante cable HDMI y cable VGA con puesto de trabajo en techo.
i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 51020104039 | ud | Cajetín de empotrar Simon 500 Cima para kit 4 módulos (material; 26/01/2023) | 1 | 16.69 | 16.69 |
| 51010104030 | ud | Marco y bastidores empotrar 4 módulos (material; 26/01/2023) | 1 | 17.99 | 17.99 |
| 50010432030 | ud | Base doble schuko embornamiento por corte 1 click con led | 2 | 19.49 | 38.98 |
| 50001089030 | ud | Placa V&D plana CG con 2 conectores cat. 6A FTP | 1 | 35.26 | 35.26 |
| K129B8 | ud | Placa conector HDMI (material; 26/01/2023) | 1 | 28.38 | 28.38 |
| PEQMAT | ud | Pequeño material | 3 | 0.36 | 1.08 |
| %3 | % | Medios auxiliares/ peq. material | 3 % | 173.37 | 5.20 |
|  |  | Total |  |  | 178.57 |

| Medición | Uds. | Parcial |
|---|---|---|
| Obra nueva sala polivalente | 3 | 3.000 |
| REHABILITACIÓN DE EDIFICIO |  |  |
| ORIGINAL |  |  |
| Rehabilitación P2 sala reuniones | 1 | 1.000 |
| Total |  | 4 |

**I03.38** ud REGLETA DE ALUMINIO CON 2F+2SAI+2VD (27/01/2023)
36 ud × 53.25 = 1917.00
Regleta de aluminio para instalación en mesa, compuesta por: 2 enchufes de fuerza, 2 enchufes SAI, 2 tomas de VD doble (4 RJ45). Precableada. Marca Ensto o equivalente,con parte proporcional de conectores rápidos y latiguillo entre puesto de suelo y regleta. Fabricado a medida de cliente, etiquetado, prefijado, conexión y replanteo, completamente instalado.

| Código | Ud | Descripción | Rendimiento | Precio | Importe |
|---|---|---|---|---|---|
| O0200115 | h | Oficial 1ª instalador | 0.1 | 17.99 | 1.80 |
| O0200130 | h | Oficial 3ª instalador | 0.1 | 17 | 1.70 |
| DFSDFSDFSDF | ud | Regleta 2f+2s+2vd (material; 13/11/2025) | 1 | 48.2 | 48.20 |
| %3 | % | Medios auxiliares/ peq. material | 3 % | 51.70 | 1.55 |
|  |  | Total |  |  | 53.25 |

| Medición | Uds. | Parcial |
|---|---|---|
| REHABILITACIÓN DE EDIFICIO |  |  |
| ORIGINAL |  |  |
| Rehabilitación P2 zona trabajo | 16 | 16.000 |
| Rehabilitación P1 zona trabajo | 8 | 8.000 |
| Rehabilitación PB zona de trabajo | 12 | 12.000 |
| Total |  | 36 |

**I03.39** ud P. TRABAJO MESA SIMON 400 3F+2VD+1 HDMI (27/01/2023)
1 ud × 310.02 = 310.02
Suministro e instalación de kit personalizable para dentro de la mesa con tapa Simon 400, o equivalente, color a elegir por D.F. Incluye envolvente metálico, con aleta metálica para paso de cables y juego de 2 garras de fijación totalmente metálicas y de alta resistencia. Para instalar en mesas con grosores de 19mm a 40mm desde la parte superior. Precableado con entrada de energía mediante latiguillo aéreo de 22 cm con conector Wieland® de 3 polos termosellado con anclaje de seguridad incluido y 3 bases de enchufe Schuko color blanco de 16A 250V con dispositivo de seguridad.
Dispone de 3 elemento vacío donde se incluye:
. 1 x placa de voz y datos plana con guardapolvo para 2 conectores RJ45 con clipaje Keystone® I y II con clipaje sin herramientas blanca Simon 400.
. 1 x conector HDMI Tipo A hembra-hembra con latiguillo de 22 cm con clipaje sin herramientas y placa incorporada blanca Simon 400.
i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 44503000-130 | ud | Base con 3 enchufes + huecos para voz datos y multimedia (material; 14/11/2025) | 1 | 209.34 | 209.34 |
| 40000089030 | ud | Placa de voz y datos 2 conectores RJ45 (material; 08/03/2023) | 1 | 3.62 | 3.62 |
| 40001194030 | ud | Conector HDMI (material; 08/03/2023) | 1 | 53.04 | 53.04 |
| %3 | % | Medios auxiliares/ peq. material | 3 % | 300.99 | 9.03 |
|  |  | Total |  |  | 310.02 |

| Medición | Uds. | Parcial |
|---|---|---|
| REHABILITACIÓN DE EDIFICIO |  |  |
| ORIGINAL |  |  |
| Rehabilitación P2 sala reuniones | 1 | 1.000 |
| Total |  | 1 |

**I03.40** ud P. TRABAJO MESA SIMON 400 3F+2VD (27/01/2023)
1 ud × 297.03 = 297.03
Suministro e instalación de kit personalizable para dentro de la mesa con tapa Simon 400, o equivalente, color a elegir por D.F. Incluye envolvente metálico, con aleta metálica para paso de cables y juego de 2 garras de fijación totalmente metálicas y de alta resistencia. Para instalar en mesas con grosores de 19mm a 40mm desde la parte superior. Precableado con entrada de energía mediante latiguillo aéreo de 22 cm con conector Wieland® de 3 polos termosellado con anclaje de seguridad incluido y 3 bases de enchufe Schuko color blanco de 16A 250V con dispositivo de seguridad.
Dispone de 1 elemento vacío donde se incluye:
. 1 x placa de voz y datos plana con guardapolvo para 2 conectores RJ45 con clipaje Keystone® I y II con clipaje sin herramientas blanca Simon 400.
i/ suministro a obra. i/ ayudas de albañilería. i/ todo tipo de perforaciones y rozas necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| 45403020-130 | ud | Base 3 enchufes + placa de voz y datos (material; 14/11/2025) | 1 | 249.77 | 249.77 |
| 40000089030 | ud | Placa de voz y datos 2 conectores RJ45 | 1 | 3.62 | 3.62 |
| %3 | % | Medios auxiliares/ peq. material | 3 % | 288.38 | 8.65 |
|  |  | Total |  |  | 297.03 |

| Medición | Uds. | Parcial |
|---|---|---|
| REHABILITACIÓN DE EDIFICIO |  |  |
| ORIGINAL |  |  |
| Rehabilitación P2 sala reuniones | 1 | 1.000 |
| Total |  | 1 |

**I03.41** ud TAPA CIEGA JUNG (20/09/2017)
4 ud × 15.48 = 61.92
Suministro e instalación de tapa ciega marca JUNG serie LS 990 o equivalente. Incluida caja de mecanismo universal con tornillo. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P15GK050 | ud | Caja mecan. empotrar enlazable (material; 20/09/2017) | 1 | 0.66 | 0.66 |
| PJNGLS981 | ud | Marco simple Jung (material; 02/11/2018) | 1 | 2.13 | 2.13 |
| 6546514 | ud | Tapa ciega (material; 20/07/2021) | 1 | 8.39 | 8.39 |
| P01DW090 | ud | Pequeño material | 1 | 0.35 | 0.35 |
| %3 | % | Medios auxiliares/ peq. material | 3 % | 15.03 | 0.45 |
|  |  | Total |  |  | 15.48 |

| Medición | Uds. | Parcial |
|---|---|---|
| REHABILITACIÓN DE EDIFICIO |  |  |
| ORIGINAL |  |  |
| Rehabilitación P2 | 4 | 4.000 |
| Total |  | 4 |

**I03.42** ud B.ENCH.SCHUKO JUNG LS 990 (20/09/2017)
102 ud × 32.13 = 3277.26
Suministro e instalación de base de enchufe, marca JUNG serie LS 990 o equivalente, con toma de tierra lateral realizado en tubo de diámetro 20 mm corrugado libre de halógenos y con conductores de cobre rígido de 2,5 mm2, (activo, neutro y protección) aislamiento tipo H07Z1-K(AS) 450/750V, no propagador del incendio y con emisión de humos y opacidad reducida, libre de halógenos, conforme UNE 211002. Incluida caja de registro, caja mecanismo universal con tornillo, base enchufe 10/16 A (II+T.T.), sistema "Schuko" de Jung-LS, así como marco respectivo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| TUBFLEXEH20 | m | Tubo flexible exento halógenos 20 mm | 3 | 0.7 | 2.10 |
| 750V2.5MM | m | Cond. unip. 450/750V 2.5mm2 Cu H07Z1-K(AS) (material; 17/06/2022) | 9 | 0.54 | 4.86 |
| P15GK050 | ud | Caja mecan. empotrar enlazable | 1 | 0.66 | 0.66 |
| PJNGP15MXC120 | ud | Base de enchufe Jung LS 990 (material; 02/11/2018) | 1 | 8.84 | 8.84 |
| PJNGLS981 | ud | Marco simple Jung | 1 | 2.13 | 2.13 |
| P01DW090 | ud | Pequeño material | 1 | 0.35 | 0.35 |
| %3 | % | Medios auxiliares/ peq. material | 3 % | 31.19 | 0.94 |
|  |  | Total |  |  | 32.13 |

| Medición | Uds. | Parcial |
|---|---|---|
| REHABILITACIÓN DE EDIFICIO |  |  |
| ORIGINAL |  |  |
| Rehabilitación PB | 20 | 20.000 |
| Rehabilitación P1 | 29 | 29.000 |
| Rehabilitación P2 | 40 | 40.000 |
| OBRA NUEVA (PABELLÓN) |  |  |
| Obra nueva PB | 8 | 8.000 |
| Obra nueva P1 | 5 | 5.000 |
| Total |  | 102 |

**I03.43** ud B.ENCH.SCHUKO JUNG LS 990 SUPERFICIE (06/09/2018)
3 ud × 41.94 = 125.82
Suministro e instalación de base de enchufe, marca JUNG serie LS 990 con caja LS CUBE para instalación en superficie o equivalente, con toma de tierra lateral realizado en tubo de diámetro 20 mm corrugado libre de halógenos y con conductores de cobre rígido de 2,5 mm2, (activo, neutro y protección) aislamiento tipo H07Z1-K(AS) 450/750V, no propagador del incendio y con emisión de humos y opacidad reducida, libre de halógenos, conforme UNE 211002. Incluida caja de registro, caja mecanismo universal con tornillo, base enchufe 10/16 A (II+T.T.), sistema "Schuko" de Jung-LS, así como caja LS CUBE para instalación en superficie, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| TUBFLEXEH20 | m | Tubo flexible exento halógenos 20 mm | 3 | 0.7 | 2.10 |
| 750V2.5MM | m | Cond. unip. 450/750V 2.5mm2 Cu H07Z1-K(AS) | 9 | 0.54 | 4.86 |
| P01DW090 | ud | Pequeño material | 1 | 0.35 | 0.35 |
| CAJSLS | ud | Caja de superficie LS (material; 06/09/2018) | 1 | 12.32 | 12.32 |
| PJNGP15MXC120 | ud | Base de enchufe Jung LS 990 | 1 | 8.84 | 8.84 |
| %3 | % | Medios auxiliares/ peq. material | 3 % | 40.72 | 1.22 |
|  |  | Total |  |  | 41.94 |

| Medición | Uds. | Parcial |
|---|---|---|
| REHABILITACIÓN DE EDIFICIO |  |  |
| ORIGINAL |  |  |
| Rehabilitación PB | 1 | 1.000 |
| Rehabilitación P1 | 1 | 1.000 |
| Rehabilitación P2 | 1 | 1.000 |
| Total |  | 3 |

**I03.44** ud B.ENCH. ESTANCA 44 AQUA SIMON IP55 (18/03/2021)
4 ud × 32.7 = 130.80
Suministro e instalación de base de enchufe, marca SIMON serie 44 Aqua, o equivalente, para instalación en superficie o empotrada, según D.F.. Grado de protección IP55. Realizado en tubo de diámetro 20 mm PVC rígido y con conductores de cobre H07Z1-K(AS) 450/750V. Incluidos cajas, soportes y placas necesarias, p.p. de cajas de derivación y accesorios desde caja. Color a elegir por D.F. i/ p.p. de cable de alimentación y tubo desde caja de derivación. i/ suministro a obra. i/ ayudas de albañilería. i/ todo tipo de perforaciones necesarias en elementos de hormigón y/o fábrica. i/ carga y transporte a vertedero de residuos. i/ totalmente instalado (con todos los medios, accesorios, materiales y operaciones necesarias) y funcionando perfectamente. i/ pruebas de funcionamiento. i/ todo aquello que figura en planos. i/ medios aux. y costes indirectos.

| Código | Ud | Descripción | Rendimiento | Precio | Importe |
|---|---|---|---|---|---|
| O0200115 | h | Oficial 1ª instalador | 0.25 | 17.99 | 4.50 |
| O0200130 | h | Oficial 3ª instalador | 0.25 | 17 | 4.25 |
| 750V2.5MM | m | Cond. unip. 450/750V 2.5mm2 Cu H07Z1-K(AS) | 6 | 0.54 | 3.24 |
| TUBRIG20 | m | Tubo rígido PVC D=20 (material; 18/03/2021) | 2 | 2.5 | 5.00 |
| 1100311 | ud | Serie 44 Aqua base de enchufe (material; 23/02/2022) | 1 | 13.34 | 13.34 |
| GEN046 | ud | Pequeño material (material; 18/03/2021) | 1 | 1.42 | 1.42 |
| %3 | % | Medios auxiliares/ peq. material | 3 % | 31.75 | 0.95 |
|  |  | Total |  |  | 32.7 |

| Medición | Uds. | Parcial |
|---|---|---|
| REHABILITACIÓN DE EDIFICIO |  |  |
| ORIGINAL |  |  |
| Rehabilitación PB | 2 | 2.000 |
| Rehabilitación P1 | 2 | 2.000 |
| Total |  | 4 |

**I03.45** ud P.LUZ SENCILLO INTERRUPTOR JUNG LS 990 (01/10/2010)
23 ud × 37.71 = 867.33
Punto de luz sencillo con mecanismos marca JUNG serie LS990 o equivalente, realizado en tubo de diámetro 20 mm corrugado libre de halógenos y con conductores de cobre rígido de 1,5 mm2, (activo, neutro y protección) aislamiento tipo H07Z1-K(AS) 450/750V, no propagador del incendio y con emisión de humos y opacidad reducida, libre de halógenos, conforme UNE 211002. Incluido interruptor unipolar con tecla Jung-LS 990, marco respectivo y casquillo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| TUBFLEXEH20 | m | Tubo flexible exento halógenos 20 mm | 8 | 0.7 | 5.60 |
| 750V1.5MM | m | Cond. unip. 450/750V 1.5mm2 Cu H07Z1-K(AS) (material; 03/07/2023) | 24 | 0.33 | 7.92 |
| P15GK050 | ud | Caja mecan. empotrar enlazable | 1 | 0.66 | 0.66 |
| P15MXB010 | ud | Mecanismo interruptor Jung-501U (material; 01/10/2010) | 1 | 4.8 | 4.80 |
| P15MXC010 | ud | Tecla sencilla Jung-LS990 (material; 01/10/2010) | 1 | 2.9 | 2.90 |
| PJNGLS981 | ud | Marco simple Jung | 1 | 2.13 | 2.13 |
| P01DW090 | ud | Pequeño material | 1 | 0.35 | 0.35 |
| %3 | % | Medios auxiliares/ peq. material | 3 % | 36.61 | 1.10 |
|  |  | Total |  |  | 37.71 |

| Medición | Uds. | Parcial |
|---|---|---|
| REHABILITACIÓN DE EDIFICIO |  |  |
| ORIGINAL |  |  |
| Rehabilitación PB | 4 | 4.000 |
| Rehabilitación P1 | 3 | 3.000 |
| Rehabilitación P2 | 8 | 8.000 |
| OBRA NUEVA (PABELLÓN) |  |  |
| Obra nueva PB | 5 | 5.000 |
| Obra nueva P1 | 3 | 3.000 |
| Total |  | 23 |

**I03.46** ud P.LUZ SENCILLO PULSADOR DALI JUNG LS 990 (20/09/2017)
6 ud × 145.21 = 871.26
Punto de luz sencillo para regulación DALI con mecanismos marca JUNG serie LS990 o equivalente, realizado en tubo de diámetro 20 mm corrugado libre de halógenos y con conductores de cobre rígido de 1,5 mm2, (fase, neutro, protección y 2 para regulación DALI) aislamiento tipo H07Z1-K(AS) 450/750V, no propagador del incendio y con emisión de humos y opacidad reducida, libre de halógenos, conforme UNE 211002. Incluido dimmer tecla sensora para regulación de iluminación, tecla pulsador JUNG LS 990, marco respectivo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| TUBFLEXEH20 | m | Tubo flexible exento halógenos 20 mm | 3 | 0.7 | 2.10 |
| 750V1.5MM | m | Cond. unip. 450/750V 1.5mm2 Cu H07Z1-K(AS) | 9 | 0.33 | 2.97 |
| P15GK050 | ud | Caja mecan. empotrar enlazable | 1 | 0.66 | 0.66 |
| 11224 | ud | Dimmer tecla sensora para cargas LED (material; 11/03/2021) | 1 | 107 | 107.00 |
| 11561 | ud | Tecla sensora para dimer pulsación (material; 11/03/2021) | 1 | 13.52 | 13.52 |
| PJNGLS981 | ud | Marco simple Jung | 1 | 2.13 | 2.13 |
| P01DW090 | ud | Pequeño material | 1 | 0.35 | 0.35 |
| %3 | % | Medios auxiliares/ peq. material | 3 % | 140.98 | 4.23 |
|  |  | Total |  |  | 145.21 |

| Medición | Uds. | Parcial |
|---|---|---|
| REHABILITACIÓN DE EDIFICIO |  |  |
| ORIGINAL |  |  |
| Rehabilitación P1 | 3 | 3.000 |
| Rehabilitación P2 | 3 | 3.000 |
| Total |  | 6 |

**I03.47** ud P.LUZ CON DETECTOR DE PRESENCIA JUNG-LS 990 (20/09/2017)
22 ud × 70.84 = 1558.48
Punto de luz sencillo con detector de presencia marca JUNG serie LS o equivalente, realizado en tubo de diámetro 20 mm corrugado libre de halógenos y con conductores de cobre rígido de 1,5 mm2, (activo, neutro y protección) aislamiento tipo H07Z1-K(AS) 450/750V, no propagador del incendio y con emisión de humos y opacidad reducida, libre de halógenos, conforme UNE 211002. Incluido detector de presencia, caja de resgistro, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| P15KG00 | ud | Detector de presencia (material; 11/03/2021) | 1 | 42 | 42.00 |
| P15GK050 | ud | Caja mecan. empotrar enlazable | 1 | 0.66 | 0.66 |
| TUBFLEXEH20 | m | Tubo flexible exento halógenos 20 mm | 8 | 0.7 | 5.60 |
| 750V1.5MM | m | Cond. unip. 450/750V 1.5mm2 Cu H07Z1-K(AS) | 24 | 0.33 | 7.92 |
| P01DW090 | ud | Pequeño material | 1 | 0.35 | 0.35 |
| %3 | % | Medios auxiliares/ peq. material | 3 % | 68.78 | 2.06 |
|  |  | Total |  |  | 70.84 |

| Medición | Uds. | Parcial |
|---|---|---|
| REHABILITACIÓN DE EDIFICIO |  |  |
| ORIGINAL |  |  |
| Rehabilitación PB | 8 | 8.000 |
| Rehabilitación P1 | 6 | 6.000 |
| Rehabilitación P2 | 5 | 5.000 |
| OBRA NUEVA (PABELLÓN) |  |  |
| Obra nueva PB | 3 | 3.000 |
| Total |  | 22 |

**I03.48** ud P.LUZ SENCILLO 44 AQUA SIMON (18/03/2021)
2 ud × 34.61 = 69.22
Punto de luz sencillo con mecanismos marca Simon serie 44 Aqua o equivalente, realizado en tubo de diámetro 20 mm corrugado libre de halógenos y con conductores de cobre rígido de 1,5 mm2, (activo, neutro y protección) aislamiento tipo H07Z1-K(AS) 450/750V, no propagador del incendio y con emisión de humos y opacidad reducida, libre de halógenos, conforme UNE 211002. Color a elegir por D.F. i/ p.p. de cable de alimentación y tubo desde caja de derivación. i/ suministro a obra. i/ ayudas de albañilería. i/ todo tipo de perforaciones necesarias en elementos de hormigón y/o fábrica. i/ carga y transporte a vertedero de residuos. i/ totalmente instalado (con todos los medios, accesorios, materiales y operaciones necesarias) y funcionando perfectamente. i/ pruebas de funcionamiento. i/ todo aquello que figura en planos. i/ medios aux. y costes indirectos.

| Código | Ud | Descripción | Rendimiento | Precio | Importe |
|---|---|---|---|---|---|
| O0200115 | h | Oficial 1ª instalador | 0.25 | 17.99 | 4.50 |
| O0200130 | h | Oficial 3ª instalador | 0.25 | 17 | 4.25 |
| TUBFLEXEH20 | m | Tubo flexible exento halógenos 20 mm | 8 | 0.7 | 5.60 |
| 750V1.5MM | m | Cond. unip. 450/750V 1.5mm2 Cu H07Z1-K(AS) | 24 | 0.33 | 7.92 |
| 11001021 | ud | Pulsador serie 44 Aqua Simon (material; 18/03/2021) | 1 | 10.98 | 10.98 |
| P01DW090 | ud | Pequeño material | 1 | 0.35 | 0.35 |
| %3 | % | Medios auxiliares/ peq. material | 3 % | 33.60 | 1.01 |
|  |  | Total |  |  | 34.61 |

| Medición | Uds. | Parcial |
|---|---|---|
| REHABILITACIÓN DE EDIFICIO |  |  |
| ORIGINAL |  |  |
| Rehabilitación PB | 2 | 2.000 |
| Total |  | 2 |

**I03.49** ud BOTONERA 6 ENCENDIDOS 4D+2S JUNG-LS 990 (01/10/2010)
1 ud × 542.62 = 542.62
Suministro e instalación de botonera con 6 mecanismos marca JUNG serie LS990 o equivalente, 4 encendidos DALI y 2 encendidos simples. Incluidos interruptores con tecla Jung-LS 990 y tecla dimmer sonora, marco respectivo y casquillo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| P15GK050 | ud | Caja mecan. empotrar enlazable | 6 | 0.66 | 3.96 |
| P15MXB010 | ud | Mecanismo interruptor Jung-501U | 2 | 4.8 | 9.60 |
| P15MXC010 | ud | Tecla sencilla Jung-LS990 | 2 | 2.9 | 5.80 |
| 11224 | ud | Dimmer tecla sensora para cargas LED | 4 | 107 | 428.00 |
| 11561 | ud | Tecla sensora para dimer pulsación | 4 | 13.52 | 54.08 |
| PJNGLS981 | ud | Marco simple Jung | 6 | 2.13 | 12.78 |
| P01DW090 | ud | Pequeño material | 1 | 0.35 | 0.35 |
| %3 | % | Medios auxiliares/ peq. material | 3 % | 526.82 | 15.80 |
|  |  | Total |  |  | 542.62 |

| Medición | Uds. | Parcial |
|---|---|---|
| REHABILITACIÓN DE EDIFICIO |  |  |
| ORIGINAL |  |  |
| Rehabilitación P2 | 1 | 1.000 |
| Total |  | 1 |

**I03.50** ud BOTONERA 4 ENCENDIDOS 2D+2S JUNG-LS 990 (01/10/2010)
2 ud × 288.61 = 577.22
Suministro e instalación de botonera con 4 mecanismos marca JUNG serie LS990 o equivalente, 2 encendidos DALI y 2 encendidos simples. Incluidos interruptores con tecla Jung-LS 990, marco respectivo y casquillo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| P15GK050 | ud | Caja mecan. empotrar enlazable | 4 | 0.66 | 2.64 |
| P15MXB010 | ud | Mecanismo interruptor Jung-501U | 2 | 4.8 | 9.60 |
| P15MXC010 | ud | Tecla sencilla Jung-LS990 | 2 | 2.9 | 5.80 |
| 11224 | ud | Dimmer tecla sensora para cargas LED | 2 | 107 | 214.00 |
| 11561 | ud | Tecla sensora para dimer pulsación | 2 | 13.52 | 27.04 |
| PJNGLS981 | ud | Marco simple Jung | 4 | 2.13 | 8.52 |
| P01DW090 | ud | Pequeño material | 1 | 0.35 | 0.35 |
| %3 | % | Medios auxiliares/ peq. material | 3 % | 280.20 | 8.41 |
|  |  | Total |  |  | 288.61 |

| Medición | Uds. | Parcial |
|---|---|---|
| REHABILITACIÓN DE EDIFICIO |  |  |
| ORIGINAL |  |  |
| Rehabilitación PB | 1 | 1.000 |
| Rehabilitación P1 | 1 | 1.000 |
| Total |  | 2 |

**I03.51** ud BOTONERA 4 ENCENDIOS 4S JUNG-LS 990 (01/10/2010)
1 ud × 56.2 = 56.20
Suministro e instalación de botonera con 4 mecanismos marca JUNG serie LS990 o equivalente, 4 encendidos simples. Incluidos interruptores con tecla Jung-LS 990, marco respectivo y casquillo, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| P15GK050 | ud | Caja mecan. empotrar enlazable | 4 | 0.66 | 2.64 |
| P15MXB010 | ud | Mecanismo interruptor Jung-501U | 4 | 4.8 | 19.20 |
| P15MXC010 | ud | Tecla sencilla Jung-LS990 | 4 | 2.9 | 11.60 |
| PJNGLS981 | ud | Marco simple Jung | 4 | 2.13 | 8.52 |
| P01DW090 | ud | Pequeño material | 1 | 0.35 | 0.35 |
| %3 | % | Medios auxiliares/ peq. material | 3 % | 54.56 | 1.64 |
|  |  | Total |  |  | 56.2 |

| Medición | Uds. | Parcial |
|---|---|---|
| OBRA NUEVA (PABELLÓN) |  |  |
| Obra nueva PB | 1 | 1.000 |
| Total |  | 1 |

**I03.52** ud TOMA TELÉFONO-RJ45 JUNG LS 990 (20/09/2017)
18 ud × 47.57 = 856.26
Suministro e instalación de toma RJ45, marca JUNG serie LS 990 o equivalente, realizado en tubo de diámetro 20 mm corrugado libre de halógenos, incluyendo caja de mecanismos universal con tornillos, toma RJ45 categoría 6, así como marco correspondiente, totalmente montado e instalado. Color a elegir por D.F. i/ suministro a obra. i/ ayudas de albañilería. i/ todo tipo de perforaciones necesarias en elementos de hormigón y/o fábrica. i/ carga y transporte a vertedero de residuos. i/ totalmente instalado (con todos los medios, accesorios, materiales y operaciones necesarias) y funcionando perfectamente. i/ pruebas de funcionamiento. i/ todo aquello que figura en planos. i/ medios aux. y costes indirectos.

| Código | Ud | Descripción | Rendimiento | Precio | Importe |
|---|---|---|---|---|---|
| O0200115 | h | Oficial 1ª instalador | 0.35 | 17.99 | 6.30 |
| O0200130 | h | Oficial 3ª instalador | 0.35 | 17 | 5.95 |
| TUBFLEXEH20 | m | Tubo flexible exento halógenos 20 mm | 6 | 0.7 | 4.20 |
| P15GK050 | ud | Caja mecan. empotrar enlazable | 1 | 0.66 | 0.66 |
| P15MXB090 | ud | Toma RJ45 categoría 6 clase A Jung (material; 11/03/2021) | 1 | 22.02 | 22.02 |
| P15MXC040 | ud | Placa central teléfono y datos JUNG LS 990 (material; 11/03/2021) | 1 | 4.57 | 4.57 |
| PJNGLS981 | ud | Marco simple Jung | 1 | 2.13 | 2.13 |
| P01DW090 | ud | Pequeño material | 1 | 0.35 | 0.35 |
| %3 | % | Medios auxiliares/ peq. material | 3 % | 46.18 | 1.39 |
|  |  | Total |  |  | 47.57 |

| Medición | Uds. | Parcial |
|---|---|---|
| REHABILITACIÓN DE EDIFICIO |  |  |
| ORIGINAL |  |  |
| Rehabilitación PB | 3 | 3.000 |
| Rehabilitación P1 | 6 | 6.000 |
| Rehabilitación P2 | 6 | 6.000 |
| OBRA NUEVA (PABELLÓN) |  |  |
| Obra nueva PB | 2 | 2.000 |
| Obra nueva P1 | 1 | 1.000 |
| Total |  | 18 |

**I03.53** m CABLE HDMI ALTA VELOCIDAD (17/06/2022)
26 m × 8.86 = 230.36
Suministro e instalación de ml de cable HDMI de alta velocidad con Ethernet, con conectores macho a macho planos o a 90º según necesidad, y funda de baja emisión de humos y sin halogenos, apantallado. Completamente instalado bajo tubo de diámetro 20 mm corrugado libre de halógenos. Incluido pp. de cajas de registro y regletas de conexión. i/ suministro a obra. i/ ayudas de albañilería. i/ todo tipo de perforaciones necesarias en elementos de hormigón y/o fábrica. i/ carga y transporte a vertedero de residuos. i/ totalmente instalado (con todos los medios, accesorios, materiales y operaciones necesarias) y funcionando perfectamente. i/ pruebas de funcionamiento. i/ todo aquello que figura en planos. i/ medios aux. y costes indirectos.

| Código | Ud | Descripción | Rendimiento | Precio | Importe |
|---|---|---|---|---|---|
| O0200115 | h | Oficial 1ª instalador | 0.01 | 17.99 | 0.18 |
| O0200130 | h | Oficial 3ª instalador | 0.01 | 17 | 0.17 |
| HDMI02 | m | Cable HDMI categ.2 alta velocidad (material; 09/03/2023) | 1 | 7.55 | 7.55 |
| TUBFLEXEH20 | m | Tubo flexible exento halógenos 20 mm | 1 | 0.7 | 0.70 |
| %3 | % | Medios auxiliares/ peq. material | 3 % | 8.60 | 0.26 |
|  |  | Total |  |  | 8.86 |

| Medición | Uds. | Largo | Parcial |
|---|---|---|---|
| REHABILITACIÓN DE EDIFICIO |  |  |  |
| ORIGINAL |  |  |  |
| Rehabilitación P2 techo-suelo | 1 | 2 | 2.000 |
| Rehabilitación P2 suelo-mesa | 2 | 6 | 12.000 |
| OBRA NUEVA (PABELLÓN) |  |  |  |
| Obra nueva PB | 2 | 6 | 12.000 |
| Total |  |  | 26 |

**I03.54** ud KIT WC ACCESIBLES KSLBM-4SE GOLMAR (27/01/2023)
2 ud × 381.1 = 762.20
Suministro e instalación de KIT WC accesibles KSLBM-4SE de la marca Golmar o equivalente. El kit está compuesto de: Luz de sobrepuerta con indicador led de alarma de alta luminosidad, sonido y batería de seguridad, tirador de techo con indicador luminoso de SOS, botón de reset, fuente de alimentación para cajetín universal y adhesivo indicativo de aseos accesibles.
Cumple el Real Decreto 173/2010, Documento Básico de Seguridad de Utilización y Accesibilidad (DB SUA)Sección SUA3.2 Aprisionamiento.
- Visor óptico acústico, con batería de seguridad.
- Indicador led de alta luminosidad.
- Señalización con tono acústico de alarma.
- Dimensiones: 89(An)x93(Al)x40(P)mm.
- Pulsador de reset local con indicador led de alarma activada.
- Indicador luminoso de alarma activada.
- Dimensiones: 89(An)x93(Al)x24(P)mm.
- Tirador de instalación empotrada con indicador led de alarma activada, 2,5 metros de cordón con dos tiradores de anilla.
- Dimensiones: 89(An)x93(Al)x24(P)mm.
- Adhesivo indicativo de aseos accesibles de 80(An)x80(Al)mm.
Incluida cajas para empotrar o para instalación en superficie, según D.F.
i/ p.p. conexiones eléctricas y de control. i/ suministro a obra. i/ ayudas de albañilería. i/ todo tipo de perforaciones necesarias en elementos de hormigón. i/ carga y transporte a vertedero de residuos. i/ totalmente instalado (con todos los medios, accesorios, materiales y operaciones necesarias) y funcionando perfectamente. i/ pruebas de funcionamiento. i/ todo aquello que figura en planos. i/ medios aux. y costes indirectos.

| Código | Ud | Descripción | Rendimiento | Precio | Importe |
|---|---|---|---|---|---|
| O0200115 | h | Oficial 1ª instalador | 0.2 | 17.99 | 3.60 |
| O0200130 | h | Oficial 3ª instalador | 0.2 | 17 | 3.40 |
| KSLBM4SE | ud | Kit WC accesibles KSLBM-4SE Golmar (material; 28/07/2025) | 1 | 363 | 363.00 |
| %3 | % | Medios auxiliares/ peq. material | 3 % | 370.00 | 11.10 |
|  |  | Total |  |  | 381.1 |

| Medición | Uds. | Parcial |
|---|---|---|
| REHABILITACIÓN DE EDIFICIO |  |  |
| ORIGINAL |  |  |
| Rehabilitación PB | 1 | 1.000 |
| Rehabilitación P1 | 1 | 1.000 |
| Total |  | 2 |

**I03.55** ud SAI MONOFÁSICO SALICRU SLC-6000-TWIN PRO 6kVA (27/01/2023)
1 ud × 2914.88 = 2914.88
Suministro e instalación de SAI monofásico On-line dsp SALICRU modelo SLC-6000-TWIN PRO3 o equivalente, de 6 kVA de potencia, aprobado por D.F.
Conexión LAN integrada para supervisión SAI vía IP (Protocolo SNMP/AS400/Modbus).
Rendimiento del equipo superior al 95% en modo VFI (On Line Doble Conversión). Certificado TUV.
Resistente Zona Sísmica tipo 4.
Valores de MTBF superiores a los estándares del mercado.
Se incluye la puesta en marcha.
Protecciones eléctricas recomendadas entrada cada UPS: Interruptor Automático Magnetotérmico Curva “C” de 63 Amperios..
Incluido pequeño material de montaje y mano de obra de instalacion. i/ suministro a obra. i/ ayudas de albañilería. i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| SLC6000-TWIN |  | SAI Salicru SLC-6000-TWIN PRO3 B1 (material; 13/11/2025) | 1 | 2760 | 2760.00 |
| %3 | % | Medios auxiliares/ peq. material | 3 % | 2829.98 | 84.90 |
|  |  | Total |  |  | 2914.88 |

| Medición | Uds. | Parcial |
|---|---|---|
| REHABILITACIÓN DE EDIFICIO |  |  |
| ORIGINAL |  |  |
| Rehabilitación P1 | 1 | 1.000 |
| Total |  | 1 |

**I03.56** ud MÓDULO DE EXTENSIÓN BATERÍA PARA SAI SLC TWIN PRO 6B5BU000001 (27/01/2023)
1 ud × 2513.18 = 2513.18
Suministro e instalación de módulo de extensión de batería para SAI SALICRU SLC-6000-TWIN PRO monofásico On-line dsp o equivalente, aprobado por D.F.
Autonomóa a 5,1kW de 19 minutos.
Incluido pequeño material de montaje y mano de obra de instalacion. i/ suministro a obra. i/ ayudas de albañilería. i/ todo tipo de perforaciones necesarias en elementos de hormigón y/o fábrica. i/ carga y transporte a vertedero de residuos. i/ totalmente instalado (con todos los medios, accesorios, materiales y operaciones necesarias) y funcionando perfectamente. i/ pruebas de funcionamiento. i/ todo aquello que figura en planos. i/ medios aux. y costes indirectos.

| Código | Ud | Descripción | Rendimiento | Precio | Importe |
|---|---|---|---|---|---|
| O0200115 | h | Oficial 1ª instalador | 2 | 17.99 | 35.98 |
| O0200130 | h | Oficial 3ª instalador | 2 | 17 | 34.00 |
| 6B5BU000001 |  | Módulo de batería 6B5BU000001 (material; 13/11/2025) | 1 | 2370 | 2370.00 |
| %3 | % | Medios auxiliares/ peq. material | 3 % | 2439.98 | 73.20 |
|  |  | Total |  |  | 2513.18 |

| Medición | Uds. | Parcial |
|---|---|---|
| REHABILITACIÓN DE EDIFICIO |  |  |
| ORIGINAL |  |  |
| Rehabilitación P1 | 1 | 1.000 |
| Total |  | 1 |

**I03.57** ud BATERIA DE CONDENSADORES AUTOMÁTICA 31,25 kVAr (17/06/2022)
1 ud × 1178.55 = 1178.55
Suministro e instalación de batería automática de condensadores, compacta, de potencia 31,25kVArs, Optim 3 P&P 440V AC 31,25kvar R3L140 de Circutor o equivalente, para instalación en suelo. Estructura chapa metálica RAL 7035, incluye: regulador electrónico fronta, interruptor automático de corte, fusibles de protección, contactores electromecánicos, condensadores metálicos, transformador de intensidad 100/5A y cableado de batería y transformador. incluso p.p de pequeño material para instalación. Totalmento instalado, probado y funcionando. i/ suministro a obra. i/ ayudas de albañilería i/ todo tipo de perforaciones y rozas necesarias en elementos de hormigón y/o fabrica. i/ carga y transporte a vertedero de residuos. i/ totalmente instalado (con todos los medios, accesorios, materiales y operaciones necesarias) y funcionando perfectamente. i/ pruebas de funcionamiento. i/ todo aquello que figura en planos. i/ medios aux. y costes indirectos.

| Código | Ud | Descripción | Rendimiento | Precio | Importe |
|---|---|---|---|---|---|
| O0200115 | h | Oficial 1ª instalador | 3 | 17.99 | 53.97 |
| O0200130 | h | Oficial 3ª instalador | 3 | 17 | 51.00 |
| R3L140 | ud | Batería de condensadores Circutor Optim 3 31,25kVAr (material; 17/11/2025) | 1 | 951.66 | 951.66 |
| RZ1KAS3G1.5MM | m | Cond. multip. RZ1-K(AS) 0,6/1kV 3G1.5 mm2 | 10 | 1.41 | 14.10 |
| TUBFLEXEH20 | m | Tubo flexible exento halógenos 20 mm | 10 | 0.7 | 7.00 |
| M78012 | ud | Transformador de intensidad Circutor TP6 100/5A (material; 17/11/2025) | 1 | 66.49 | 66.49 |
| %3 | % | Medios auxiliares/ peq. material | 3 % | 1144.22 | 34.33 |
|  |  | Total |  |  | 1178.55 |

| Medición | Uds. | Parcial |
|---|---|---|
| REHABILITACIÓN DE EDIFICIO (ORIGINAL) |  |  |
| OBRA NUEVA (PABELLÓN) |  |  |
| Común CGBT | 1 | 1.000 |
| Total |  | 1 |

**I03.58** ud PUESTA A TIERRA EDIFICIO (31/01/2000)
2 ud × 295.12 = 590.24
Instalación de puesta a tierra realizada en conductor de cobre recocido desnudo trenzado de 50 mm2 de sección enterrado a una profundidad media de 1 m perimetralmente a la cimentación del edificio y en contacto con el terreno, electrodos de picas acero-cobre de 300 um de espesor capa de cobre, 2 m longitud y 14.6 mm de diámetro hasta lograr resistencia inferior a 5 ohm, unión mediante soldadura aluminotérmica, registro de comprobación de resistencia de p.a.t. con machetes de desconexión; i/ picas, arqueta de registro, unión del conductor de cobre a la ferralla de la cimentación, accesorios y piezas especiales, completamente instalada.

| Código | Ud | Descripción | Rendimiento | Precio | Importe |
|---|---|---|---|---|---|
| O0200115 | h | Oficial 1ª instalador | 5 | 17.99 | 89.95 |
| O0200130 | h | Oficial 3ª instalador | 5 | 17 | 85.00 |
| P15EB020 | m | Conduc cobre desnudo 50 mm2 (material; 31/01/2000) | 75 | 0.45 | 33.75 |
| P23PD040 | ud | Arqueta reg. Ac. galv. 400x400 mm. (material; 31/01/2003) | 1 | 17.56 | 17.56 |
| P23PD050 | ud | Puente de comprobación (material; 31/01/2003) | 1 | 9.13 | 9.13 |
| P23PD090 | ud | Placa cobre 700x700x1,5 mm. (material; 31/01/2003) | 1 | 50.78 | 50.78 |
| P01DW090 | ud | Pequeño material | 1 | 0.35 | 0.35 |
| %3 | % | Medios auxiliares/ peq. material | 3 % | 286.52 | 8.60 |
|  |  | Total |  |  | 295.12 |

| Medición | Uds. | Parcial |
|---|---|---|
| REHABILITACIÓN DE EDIFICIO |  |  |
| ORIGINAL |  |  |
| Rehabilitación común | 1 | 1.000 |
| OBRA NUEVA (PABELLÓN) |  |  |
| Obra nueva comun | 1 | 1.000 |
| Total |  | 2 |

**I03.59** ud PUESTA A TIERRA DE BAÑOS (20/09/2017)
5 ud × 37.23 = 186.15
Red equipotencial en cuarto de baño realizada con conductor de 4 mm2, conectando a tierra todas las canalizaciones metálicas existentes y todos los elementos conductores que resulten accesibles según R.E.B.T. i/ suministro a obra. i/ ayudas de albañilería. i/ todo tipo de perforaciones necesarias en elementos de hormigón. i/ carga y transporte a vertedero de residuos. i/ totalmente instalado (con todos los medios, accesorios, materiales y operaciones necesarias) y funcionando perfectamente. i/ pruebas de funcionamiento. i/ todo aquello que figura en planos. i/ medios aux. y costes indirectos.

| Código | Ud | Descripción | Rendimiento | Precio | Importe |
|---|---|---|---|---|---|
| O0200130 | h | Oficial 3ª instalador | 2 | 17 | 34.00 |
| P15GA030 | m | Cond. rígi. 750 V 4 mm2 Cu (material; 20/09/2017) | 6 | 0.3 | 1.80 |
| P01DW090 | ud | Pequeño material | 1 | 0.35 | 0.35 |
| %3 | % | Medios auxiliares/ peq. material | 3 % | 36.15 | 1.08 |
|  |  | Total |  |  | 37.23 |

| Medición | Uds. | Parcial |
|---|---|---|
| REHABILITACIÓN DE EDIFICIO |  |  |
| ORIGINAL |  |  |
| Rehabilitación Aseo PB | 2 | 2.000 |
| Rehabilitación Aseo P1 | 1 | 1.000 |
| Rehabilitación Aseo P2 | 1 | 1.000 |
| OBRA NUEVA (PABELLÓN) |  |  |
| Obra nueva PB | 1 | 1.000 |
| Total |  | 5 |

**I03.60** ud LEGALIZACIÓN INSTALACIÓN ELECTRICA (24/11/2017)
1 ud × 1700 = 1700.00
Partida de realización de documentación necesaria para tramitación de instalación eléctrica del local en delegación provincial de industria, incluye proyecto técnico y documentación final de obra, certificado de organismo de control autorizado y tramitación de toda la documentación.

| Código | Ud | Descripción | Rendimiento | Precio | Importe |
|---|---|---|---|---|---|
| LEG160 | UD | Legalización instalación eléctrica (24/11/2017) | 1 | 1700 | 1700.00 |
|  |  | Total |  |  | 1700 |

| Medición | Uds. | Parcial |
|---|---|---|
| REHABILITACIÓN DE EDIFICIO (ORIGINAL) |  |  |
| OBRA NUEVA (PABELLÓN) |  |  |
| Común Legalización | 1 | 1.000 |
| Total |  | 1 |

### I04 INSTALACIÓN DE ILUMINACIÓN (27/01/2023)
Importe: 40495.36

**I04.01** ud LUMINARIA DESCOLGADA CLP60NT 1130MM CELUX (27/01/2023)
47 ud × 262.99 = 12360.53
Suministro e instalación de luminaria modelo CLP16NT de la marca Celux o equivalente, etiquetada como 1 en planos. con emisión de luz directa combiando tramos ciegos con conjuntos ópticos de alto rendimiento (UGR<17) de hasta 5w, 3168lm, 3000K , óptica 50 ó 80º, equipos electrónicos tridonic con regulación DALI2.. Luminaria lineal con iluminación directa, difusor con opticas negras de alto rendimiento y alta potencia. Cuerpo de aluminio de extrusión de alta calidad. diseñado para suspender o adosar al techo, en líneas continuas, sin interrupción de luz. Ángulo de apertura 80º. Temperatura de color a elegir por D.F. Dimensiones 1130 x 58 x 68 mm. CRI 80. Incluso accesorios, alimentación, uniones, tapas finales y suspensión de cable de acero.
i/ accesorios para instalación. i/ tapas finales. i/ fuente de alimentación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.18 | 17.99 | 3.24 |
| O0200130 | h | Oficial 3ª instalador | 0.175 | 17 | 2.98 |
| CLP60NTS80N3C | ud | Luminaria Celux CLP60 NT (material; 21/11/2025) | 1 | 249 | 249.00 |
| ECORAE | ud | Canon ecorae (material; 27/01/2023) | 1 | 0.11 | 0.11 |
| %3 | % | Medios auxiliares/ peq. material | 3 % | 255.33 | 7.66 |
|  |  | Total |  |  | 262.99 |

| Medición | Uds. | Parcial |
|---|---|---|
| REHABILITACIÓN DE EDIFICIO |  |  |
| ORIGINAL |  |  |
| Rehabilitación PB | 12 | 12.000 |
| Rehabilitación P1 | 16 | 16.000 |
| Rehabilitación P2 | 19 | 19.000 |
| Total |  | 47 |

**I04.03** ud DOWNLIGHT DEEP 176 PRISMATIC 20W D176MM TECNOLITE (27/01/2023)
10 ud × 59.34 = 593.40
Suministro e instalación de downlight empotrable redondo modelo DEEP 176 PRISMATIC, de la marca Tecnolite o equivalente, etiquetado como 3 en planos. Difusor primático de bajo y fuente de luz elevada para mayor comfort visual deslumbramirnto y óptica de 90º. Diámetro 176mm, 20W, 1572/1729lm, CRI90. Difusor frontal en termoplástico prismático de emisión extensiva y marco pintado en color blanco con temperatura de color a definir por la D.F. Con un grado de protección IP 44. Clase de aislamiento II.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| DEEP176 | ud | Downlight Deep 176 Prismatic 20W (material; 14/11/2025) | 1 | 54 | 54.00 |
| ECORAE | ud | Canon ecorae | 1 | 0.11 | 0.11 |
| %3 | % | Medios auxiliares/ peq. material | 3 % | 57.61 | 1.73 |
|  |  | Total |  |  | 59.34 |

| Medición | Uds. | Parcial |
|---|---|---|
| REHABILITACIÓN DE EDIFICIO |  |  |
| ORIGINAL |  |  |
| Rehabilitación PB | 10 | 10.000 |
| Total |  | 10 |

**I04.04** ud DOWNLIGHT ADOSADO NIC M+DEEP 15W D82MM FLUA (27/01/2023)
74 ud × 68.03 = 5034.22
Suministro e instalación de downlight empotrable redondo modelo NIC M+DEEP, de la marca Flua o equivalente, etiquetado como 4 en planos. Diámetro 82mm, 18w, 1050 lm,ángulo apertura 47º, incluido equipo electrónico remoto. Difusor frontal en termoplástico prismático de emisión extensiva y marco pintado en color blanco con temperatura de color a definir por la D.F. Con un grado de protección IP 20. Clase de aislamiento II.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| DFSFS | ud | Downlight NIC M+DEEP D82 15W (material; 17/11/2025) | 1 | 62.44 | 62.44 |
| ECORAE | ud | Canon ecorae | 1 | 0.11 | 0.11 |
| %3 | % | Medios auxiliares/ peq. material | 3 % | 66.05 | 1.98 |
|  |  | Total |  |  | 68.03 |

| Medición | Uds. | Parcial |
|---|---|---|
| REHABILITACIÓN DE EDIFICIO |  |  |
| ORIGINAL |  |  |
| Rehabilitación PB | 21 | 21.000 |
| Rehabilitación P1 | 12 | 12.000 |
| Rehabilitación P2 | 41 | 41.000 |
| Total |  | 74 |

**I04.05** ud LUMINARIA DE PARED STEP 36,3W EXENIA LMPG (27/01/2023)
5 ud × 342.59 = 1712.95
Suministro e instalación de luminaria de pared indirecta asimétrica 36w modelo STEP de la marca Exenia LMPG o equivalente, etiquetada como 5 en planos. Ángulo de apertura 108º, 3.480lm. Luminaria de pared con fuente lumínica LED de haz asimétrico, cuerpo de metal esmaltado blanco opaco, blanco yeso, negro opaco, gris cemento o en acabado de acero corten a elegir por D.F. Temperatura de color a elegir por D.F. Dimensiones 120 x 160 x 147 mm. CRI 85.
i/ accesorios para instalación. i/ tapas finales.i/ tapas finales. i/ fuente de alimentación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| STEP36.36W | ud | Luminaria Step 36,3W Exenia (material; 17/11/2025) | 1 | 329 | 329.00 |
| ECORAE | ud | Canon ecorae | 1 | 0.11 | 0.11 |
| %3 | % | Medios auxiliares/ peq. material | 3 % | 332.61 | 9.98 |
|  |  | Total |  |  | 342.59 |

| Medición | Uds. | Parcial |
|---|---|---|
| REHABILITACIÓN DE EDIFICIO |  |  |
| ORIGINAL |  |  |
| Rehabilitación P1 | 5 | 5.000 |
| Total |  | 5 |

**I04.06** m CARRIL SOPORTE LUMINARIAS SUPERFICIE 33X36MM (27/01/2023)
27 m × 61.8 = 1668.60
Suministro e instalación de carril metálico trifásico etiquetado como 6a en planos Sistema de iluminación de carril trifásico con tres circuitos independientes dentro de la misma estructura, para instalación de luminarias Tecnolite (6b) y Celux (6c). Fabricado en aluminio extruido y color a elegir por D.F. Incluso accesorios, alimentación, uniones, tapas finales y suspensión de cable de acero.
i/ accesorios para instalación. i/ tapas finales.i/ tapas finales. i/ fuente de alimentación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| CARSUP3336 | m | Carril soporte luminarias superficie 33x36 (material; 14/11/2025) | 1 | 56.5 | 56.50 |
| %3 | % | Medios auxiliares/ peq. material | 3 % | 60.00 | 1.80 |
|  |  | Total |  |  | 61.8 |

| Medición | Uds. | Largo | Parcial |
|---|---|---|---|
| OBRA NUEVA (PABELLÓN) |  |  |  |
| Obra nueva PB | 1 | 15 | 15.000 |
| Obra nueva P1 | 1 | 12 | 12.000 |
| Total |  |  | 27 |

**I04.07** ud PROYECTOR DE CARRIL 10W D50 TECNOLITE (27/01/2023)
23 ud × 69.64 = 1601.72
Suministro e instalación de proyector de carril cilíndrico modelo Roma, de la marca Tecnolite o equivalente, etiquetado como 6b en planos. Proyector negro Led de carril cilíndrico d.50mm x 130mm, 10w, 850 lm, 36º, CRI95 COB. Cuerpo realizado en aluminio inyectado a presión, color a definir por D.F., con reflector de óptica controlada y elevado comfort visual, con temperatura de color a definir por la D.F. Con un grado de protección IP 20. Clase de aislamiento III.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| PROYTECND50 | ud | Proyector carril din Tecnolite D50 10W (material; 14/11/2025) | 1 | 64 | 64.00 |
| ECORAE | ud | Canon ecorae | 1 | 0.11 | 0.11 |
| %3 | % | Medios auxiliares/ peq. material | 3 % | 67.61 | 2.03 |
|  |  | Total |  |  | 69.64 |

| Medición | Uds. | Parcial |
|---|---|---|
| OBRA NUEVA (PABELLÓN) |  |  |
| Obra nueva PB | 12 | 12.000 |
| Obra nueva P1 | 11 | 11.000 |
| Total |  | 23 |

**I04.08** ud PROYECTOR LINEAL CLP6NT 1130MM CELUX (27/01/2023)
4 ud × 252.98 = 1011.92
Suministro e instalación de proyector lineall para carril trifásico modelo CLP6NT de la marca Celux o equivalente, etiquetada como 6c en planos. Potencia 25W, 3180lm. Proyector lineal con iluminación directa, difusor con opticas negras de alto rendimiento y alta potencia. Cuerpo de aluminio de extrusión de alta calidad. diseñado para suspender o adosar al techo, en líneas continuas, sin interrupción de luz. Ángulo de apertura 80º. Temperatura de color a elegir por D.F. Dimensiones 1130 x 58 x 68 mm. CRI 95. ON/OFF
i/ accesorios para instalación. i/ tapas finales. i/ fuente de alimentación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| CLP6NTA80N3C3 | ud | Luminaria Celux CPL-160 LENS TC 3312mm (material; 14/11/2025) | 1 | 242 | 242.00 |
| ECORAE | ud | Canon ecorae | 1 | 0.11 | 0.11 |
| %3 | % | Medios auxiliares/ peq. material | 3 % | 245.61 | 7.37 |
|  |  | Total |  |  | 252.98 |

| Medición | Uds. | Parcial |
|---|---|---|
| OBRA NUEVA (PABELLÓN) |  |  |
| Obra nueva PB | 3 | 3.000 |
| Obra nueva P1 | 1 | 1.000 |
| Total |  | 4 |

**I04.09** ud LUMINARIA DESCOLGADA TUBULAR TO 90 TECNOLITE (27/01/2023)
4 ud × 140.49 = 561.96
Suministro e instalación de luminaria modelo TUBULAR TO 90 de la marca Tecnolite o equivalente, etiquetada como 7 en planos. Flujo luminoso 2420 Lm, IP65. Luminaria tubular suspendida para aplicación en techo.
Driver incorporado. Temperatura de color a elegir por D.F. Dimensiones 898 x D50 mm. CRI 80.
i/ accesorios para instalación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| TUBULARTO | ud | Tubular TO 898mm Tecnolite (material; 14/11/2025) | 1 | 132.79 | 132.79 |
| ECORAE | ud | Canon ecorae | 1 | 0.11 | 0.11 |
| %3 | % | Medios auxiliares/ peq. material | 3 % | 136.40 | 4.09 |
|  |  | Total |  |  | 140.49 |

| Medición | Uds. | Parcial |
|---|---|---|
| OBRA NUEVA (PABELLÓN) |  |  |
| Obra nueva PB | 4 | 4.000 |
| Total |  | 4 |

**I04.10** ud LUMINARIA PARED / TECHO EDGE R AWEX 24W CON EMERGENCIA (27/01/2023)
9 ud × 131.55 = 1183.95
Suministro e instalación de luminaria superficie pared/techo con emergencia Modelo Edge R de Awex o equivalente, etiquetado como 8 en planos, LED , potencia 24W general, 2184lm,óptica de 120º IP54, Clase de aislamiento II, con temperatura de color a definir por la D.F., difusor mate, acabado en color a definir por D.F. diametro 280mm ,realiza función de iluminación general + emergencia 1w, 1hora. Incluido accesorios, equipos alimentación y batería.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| EDGER_24W | ud | Luminaria Edge R 24W D280 Awex (material; 21/11/2025) | 1 | 124.11 | 124.11 |
| ECORAE | ud | Canon ecorae | 1 | 0.11 | 0.11 |
| %3 | % | Medios auxiliares/ peq. material | 3 % | 127.72 | 3.83 |
|  |  | Total |  |  | 131.55 |

| Medición | Uds. | Parcial |
|---|---|---|
| REHABILITACIÓN DE EDIFICIO |  |  |
| ORIGINAL |  |  |
| Rehabilitación PB | 3 | 3.000 |
| Rehabilitación P1 | 4 | 4.000 |
| OBRA NUEVA (PABELLÓN) |  |  |
| Obra nueva PB | 2 | 2.000 |
| Total |  | 9 |

**I04.11** ud LUMINARIA EMPOTRADA EN SUELO MIINI 11W D133 PLATEK (27/01/2023)
8 ud × 429.11 = 3432.88
Suministro e instalación de luminaria empotrada en suelo modelo MINI, de la marca Platek o equivalente, etiquetado como 9 en planos. 11w, 855 lm. Con temperatura de color a definir por la D.F. Con un grado de protección IP 68 con sistema full dry, IK10, incluida caja de empòtrar modelo mini o equivalente.
i/ canon ECORAE. i/ pruebas previas. i/ replanteo, accesorios y conexionado a circuito eléctrico. i/ suministro a obra. i/ ayudas de albañilería. i/ todo tipo de perforaciones necesarias en elementos de hormigón, i/carcasa cementada con un lecho de grava para drenaje de 20-30cm. i/ carga y transporte a vertedero de residuos. i/ totalmente instalado (con todos los medios, accesorios, materiales y operaciones necesarias) y funcionando perfectamente. i/ pruebas de funcionamiento. i/ todo aquello que figura en planos. i/ medios aux. y costes indirectos.

| Código | Ud | Descripción | Rendimiento | Precio | Importe |
|---|---|---|---|---|---|
| O0200115 | h | Oficial 1ª instalador | 0.1 | 17.99 | 1.80 |
| O0200130 | h | Oficial 3ª instalador | 0.1 | 17 | 1.70 |
| MINI11W | ud | Luminaria Mini 11W D133 Platec (material; 17/11/2025) | 1 | 401 | 401.00 |
| MINCAJA1 | ud | caja luminaria Mini 11W D133 Platec (material; 21/11/2025) | 1 | 12 | 12.00 |
| ECORAE | ud | Canon ecorae | 1 | 0.11 | 0.11 |
| %3 | % | Medios auxiliares/ peq. material | 3 % | 416.61 | 12.50 |
|  |  | Total |  |  | 429.11 |

| Medición | Uds. | Parcial |
|---|---|---|
| PLAZA |  |  |
| Plaza Zona fachada edif. rehabilitación | 8 | 8.000 |
| Total |  | 8 |

**I04.12** ud LUMINARIA PARED BAÑADOR TEAM 17,50W 260MM PLATEK (27/01/2023)
6 ud × 467.22 = 2803.32
Suministro e instalación de luminaria empotrada en pared bañador modelo TEAM, de la marca Platek o equivalente, etiquetado como 10 en planos. Led 14w, 890 lm, optica asimétrica, regulable triac, Frontal de cierre en acero inox 316L y tornillería en acero inox A4, incluso caja de empotar. Cuerpo en aleación de aluminio primario extrusionado color a definir por D.F. Con temperatura de color a definir por la D.F. Con un grado de protección IP 66, IK08. Dimensiones 260x140mm.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| TEAM17.5W | ud | Luminaria Team 17,5W 5260mm Platec (material; 17/11/2025) | 1 | 438 | 438.00 |
| TEAMCAJA1 | ud | Caja empotrar luminaria Team 17,5W 5260mm Platec (material; 21/11/2025) | 1 | 12 | 12.00 |
| ECORAE | ud | Canon ecorae | 1 | 0.11 | 0.11 |
| %3 | % | Medios auxiliares/ peq. material | 3 % | 453.61 | 13.61 |
|  |  | Total |  |  | 467.22 |

| Medición | Uds. | Parcial |
|---|---|---|
| PLAZA |  |  |
| Plaza Zona muro | 6 | 6.000 |
| Total |  | 6 |

**I04.13** ud DOWNLIGHT SUPERFICIE CILÍNDRICA VENICE SURFACE 10W (27/01/2023)
21 ud × 286.97 = 6026.37
Suministro e instalación de downlight superficie cilíndrico modelo Venice Surface, de la marca Leds Home o equivalente, etiquetado como 11 en planos. Diámetro 52mm x h=153mm, ángulo de apertura 24º, 1220 lm, 10w LED, grado de protección IP20, CRI 95. Cuerpo de aluminio fundido a presión con alta capacidad de disipación de calor. Reflector fabricado en policarbonato con acabado negro brillante y difusor de vidrio transparente, de color a definir por la D.F.
i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| LHDS160 | ud | Downlight superficie cilíndrica 10w Venice Surface (material; 21/11/2025) | 1 | 275 | 275.00 |
| ECORAE | ud | Canon ecorae | 1 | 0.11 | 0.11 |
| %3 | % | Medios auxiliares/ peq. material | 3 % | 278.61 | 8.36 |
|  |  | Total |  |  | 286.97 |

| Medición | Uds. | Parcial |
|---|---|---|
| REHABILITACIÓN DE EDIFICIO |  |  |
| ORIGINAL |  |  |
| Rehabilitación PB | 9 | 9.000 |
| Rehabilitación P1 | 12 | 12.000 |
| Total |  | 21 |

**I04.14** ud LUMINARIA EMPOTRADA EN SUELO PLATEK MICRO 5,9W (27/01/2023)
5 ud × 364.22 = 1821.10
Suministro e instalación de luminaria empotrada en suelo modelo Micro, de la marca Platek o equivalente, etiquetado como 12 en planos. Diámetro 95mm, ángulo de apertura 44º, 440 lm, 5,9w LED, grado de protección IP68 full dry, IK10. Con temperatura de color a definir por la D.F. incluida caja de empòtrar modelo mini o equivalente.
i/ canon ECORAE. i/ pruebas previas. i/ replanteo, accesorios y conexionado a circuito eléctrico. i/ suministro a obra. i/ ayudas de albañilería. i/ todo tipo de perforaciones necesarias en elementos de hormigón. i/carcasa cementada con un lecho de grava para drenaje de 20-30cm. i/ carga y transporte a vertedero de residuos. i/ totalmente instalado (con todos los medios, accesorios, materiales y operaciones necesarias) y funcionando perfectamente. i/ pruebas de funcionamiento. i/ todo aquello que figura en planos. i/ medios aux. y costes indirectos.

| Código | Ud | Descripción | Rendimiento | Precio | Importe |
|---|---|---|---|---|---|
| O0200115 | h | Oficial 1ª instalador | 0.1 | 17.99 | 1.80 |
| O0200130 | h | Oficial 3ª instalador | 0.1 | 17 | 1.70 |
| MICRO5.9W | ud | Luminaria Platek Micro 5,9w (material; 20/11/2025) | 1 | 338 | 338.00 |
| MICROCAJA1 | ud | Caja empotrar Luminaria Platek Micro 5,9w (material; 21/11/2025) | 1 | 12 | 12.00 |
| ECORAE | ud | Canon ecorae | 1 | 0.11 | 0.11 |
| %3 | % | Medios auxiliares/ peq. material | 3 % | 353.61 | 10.61 |
|  |  | Total |  |  | 364.22 |

| Medición | Uds. | Parcial |
|---|---|---|
| REHABILITACIÓN DE EDIFICIO |  |  |
| ORIGINAL |  |  |
| Rehabilitación P1 | 3 | 3.000 |
| OBRA NUEVA (PABELLÓN) |  |  |
| Obra nueva común | 2 | 2.000 |
| Total |  | 5 |

**I04.15** ud LUMINARIA DE PARED DOBLE EMISIÓN PLATEK MONACO M 17W (27/01/2023)
1 ud × 682.44 = 682.44
Suministro e instalación de luminaria modelo Monaco M de la marca Platek o equivalente, etiquetada como 13 en planos. Luminaria de pared de doble emisión 2x60º LED, 17w, 2500lm, IP65, IK08 cuerpo en aleación de aluminio primario extrusionado. Aro de cierre realizado en aleación primario inyectado. Tornillería de acero INOX A4. Temperatura de color a elegir por D.F. Dimensiones diámetro 115mm h=220mm
i/ accesorios para instalación. i/ tapas finales.i/ tapas finales. i/ fuente de alimentación. i/ canon ECORAE. i/ pruebas previas. i/ replanteo, accesorios y conexionado a circuito eléctrico. i/ suministro a obra. i/ ayudas de albañilería. i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| MONACO17W | ud | Luminaria adosada pared Platek Monaco M 17W (material; 20/11/2025) | 1 | 658.95 | 658.95 |
| ECORAE | ud | Canon ecorae | 1 | 0.11 | 0.11 |
| %3 | % | Medios auxiliares/ peq. material | 3 % | 662.56 | 19.88 |
|  |  | Total |  |  | 682.44 |

| Medición | Uds. | Parcial |
|---|---|---|
| REHABILITACIÓN DE EDIFICIO |  |  |
| ORIGINAL |  |  |
| Rehabilitación P1 | 1 | 1.000 |
| Total |  | 1 |

### I05 INSTALACIÓN DE ILUMINACIÓN EMERGENCIAS (12/12/2025)
Importe: 1785.35

**I05.01** ud LUMINARIA EMERGENCIA AXPO3 AWEX
27 ud × 51.01 = 1377.27
Suministro e instalación de luminaria de emergencia no permanente para instalación empotrada modelo AXPO3 de la marca Awex, o equivalente, óptica abierta. Luminaria de policarbonato blanco con diodo LED que señaliza la presencia de la tensión y la recarga del acumulador. Instalación en techo empotrada. Luminaria de emergencia autónoma de funcionamiento no permanente con baterías para dotarle de una autonomía de 1 hora. Forma circular con dimensiones 65mm de diámetro y 25mm de fondo. Contiene una fuente de luz LED que se ilumina si falla el suministro de red y un piloto de señalización LED. Flujo Luminoso en Emergencia de 250 lúmenes. Tensión alimentación: 230V - 50 Hz. Grado de protección IP20 IK07. Incluido accesorios y fuente de alimentación.
i/ replanteo, accesorios de montaje y conexionado a circuito eléctrico. i/ accesorios de montaje. i/ suministro a obra. i/ ayudas de albañilería. i/ todo tipo de perforaciones necesarias en elementos de hormigón. i/ carga y transporte a vertedero de residuos. i/ totalmente instalado (con todos los medios, accesorios, materiales y operaciones necesarias) y funcionando perfectamente. i/ pruebas de funcionamiento. i/ todo aquello que figura en planos. i/ medios aux. y costes indirectos.

| Código | Ud | Descripción | Rendimiento | Precio | Importe |
|---|---|---|---|---|---|
| O0200115 | h | Oficial 1ª instalador | 0.05 | 17.99 | 0.90 |
| O0200130 | h | Oficial 3ª instalador | 0.05 | 17 | 0.85 |
| AXPO3AWEX | ud | Emergencia AXP 3 AWEX (material; 21/11/2025) | 1 | 47.66 | 47.66 |
| IMPEM | ud | Impuesto reciclaje emergencias RD 208(2005 (material) | 1 | 0.11 | 0.11 |
| %3 | % | Medios auxiliares/ peq. material | 3 % | 49.52 | 1.49 |
|  |  | Total |  |  | 51.01 |

| Medición | Uds. | Parcial |
|---|---|---|
| REHABILITACIÓN DE EDIFICIO |  |  |
| ORIGINAL |  |  |
| Rehabilitación PB | 7 | 7.000 |
| Rehabilitación P1 | 8 | 8.000 |
| Rehabilitación P2 | 9 | 9.000 |
| OBRA NUEVA (PABELLÓN) |  |  |
| Obra nueva PB | 2 | 2.000 |
| Obra nueva P1 | 1 | 1.000 |
| Total |  | 27 |

**I05.02** ud LUMINARIA EMERGENCIA AXPR3 AWEX
8 ud × 51.01 = 408.08
Suministro e instalación de luminaria de emergencia no permanente para instalación empotrada modelo AXPR3 e la marca Awex, o equivalente, óptica recorrido. Luminaria de policarbonato blanco con diodo LED que señaliza la presencia de la tensión y la recarga del acumulador. Instalación en techo empotrada. Luminaria de emergencia autónoma de funcionamiento no permanente con baterías para dotarle de una autonomía de 1 hora. Forma circular con dimensiones 65mm de diámetro y 25mm de fondo. Contiene una fuente de luz LED que se ilumina si falla el suministro de red y un piloto de señalización LED. Flujo Luminoso en Emergencia de 250 lúmenes. Tensión alimentación: 230V - 50 Hz. Grado de protección IP20 IK07. Incluido accesorios y fuente de alimentación.
i/ replanteo, accesorios de montaje y conexionado a circuito eléctrico. i/ accesorios de montaje. i/ suministro a obra. i/ ayudas de albañilería. i/ todo tipo de perforaciones necesarias en elementos de hormigón. i/ carga y transporte a vertedero de residuos. i/ totalmente instalado (con todos los medios, accesorios, materiales y operaciones necesarias) y funcionando perfectamente. i/ pruebas de funcionamiento. i/ todo aquello que figura en planos. i/ medios aux. y costes indirectos.

| Código | Ud | Descripción | Rendimiento | Precio | Importe |
|---|---|---|---|---|---|
| O0200115 | h | Oficial 1ª instalador | 0.05 | 17.99 | 0.90 |
| O0200130 | h | Oficial 3ª instalador | 0.05 | 17 | 0.85 |
| AXPR3AWEX | ud | Emergencia AXP 3 AWEX (material; 21/11/2025) | 1 | 47.66 | 47.66 |
| IMPEM | ud | Impuesto reciclaje emergencias RD 208(2005 | 1 | 0.11 | 0.11 |
| %3 | % | Medios auxiliares/ peq. material | 3 % | 49.52 | 1.49 |
|  |  | Total |  |  | 51.01 |

| Medición | Uds. | Parcial |
|---|---|---|
| REHABILITACIÓN DE EDIFICIO |  |  |
| ORIGINAL |  |  |
| Rehabilitación PB | 2 | 2.000 |
| Rehabilitación P1 | 2 | 2.000 |
| Rehabilitación P2 | 2 | 2.000 |
| OBRA NUEVA (PABELLÓN) |  |  |
| Obra nueva PB | 2 | 2.000 |
| Total |  | 8 |

### I06 INSTALACIÓN DE TELECOMUNICACIONES (18/10/2006)
Importe: 25286.76

**I06.01** ud RETRANQUEO ARQUETA EXISTENTE (11/04/2013)
1 ud × 155.2 = 155.20
Partida de modificación de arqueta existente para adaptarla al nuevo diseño urbano de la calle, incluso nueva tapa de fundición y modificación de arqueta existente, realizado con el control de compañía propietaria de la línea de distribución. i/medios auxiliares y pequeño material, con p.p. de limpieza de áreas de trabajo, así como carga, transporte y descarga de residuos a vertedero.

| Código | Ud | Descripción | Rendimiento | Precio | Importe |
|---|---|---|---|---|---|
| O0200115 | h | Oficial 1ª instalador | 0.85 | 17.99 | 15.29 |
| O0200130 | h | Oficial 3ª instalador | 0.85 | 17 | 14.45 |
| M07CG010 | h | Camión con grúa 6 t | 0.25 | 34.31 | 8.58 |
| CDPA60KF | ud | Registro Pamrex 600 tapa redonda | 1 | 91.48 | 91.48 |
| A01RH080 | m3 | HORMIGÓN H-125 kg/cm2 Tmax.40 | 0.185 | 41.03 | 7.59 |
| mt10hmf010tOb | m³ | Hormigón HM-25/B/20/X0, fabricado en central. | 0.151 | 88 | 13.29 |
| %3 | % | Medios auxiliares/ peq. material | 3 % | 150.68 | 4.52 |
|  |  | Total |  |  | 155.2 |

| Medición | Uds. | Parcial |
|---|---|---|
| REHABILITACIÓN DE EDIFICIO (ORIGINAL) |  |  |
| OBRA NUEVA (PABELLÓN) |  |  |
| Instalaciones Urbanas | 1 | 1.000 |
| Total |  | 1 |

**I06.02** ud ARQUETA TELECOMUN. PREFABR. S/TAPA TIPO 2P 80x80x120cm (18/10/2006)
1 ud × 368.14 = 368.14
Arqueta tipo "2P" de acceso a parcela prefabricada según planos anejos, homologada, de dimensiones interiores 0,80x0,80x1,20m., con ventanas para entrada de conductos, incluso excavación de zanja en terreno flojo, 10 cm. de hormigón de limpieza H-125/40, embocadura de conductos relleno de tierras y transporte de sobrantes a vertedero, ejecutada segun pliego de prescripciones técnicas particulares de la obra. No incluida tapa.

| Código | Ud | Descripción | Rendimiento | Precio | Importe |
|---|---|---|---|---|---|
| O0200115 | h | Oficial 1ª instalador | 0.5 | 17.99 | 9.00 |
| O0200130 | h | Oficial 3ª instalador | 0.5 | 17 | 8.50 |
| M07CG010 | h | Camión con grúa 6 t | 0.25 | 34.31 | 8.58 |
| D020116 | m3 | EXCAVACION EN TERRENO BLANDO | 1.1 | 6.46 | 7.11 |
| RELL | m3 | RELLENO ZANJAS/MATERIAL EXCAVACION | 0.5 | 4.3 | 2.15 |
| TRANS | m3 | TRANSP.VERTED.<10km.CARGA MEC. | 0.5 | 20.22 | 10.11 |
| E04CM040 | m3 | HORM.LIMPIEZA HM-20/P/20/I CEN.V.BOMBA (21/02/2007) | 0.11 | 124.47 | 13.69 |
| P27TA080 | ud | Arqueta pref. 80x80x120 (material; 04/07/2013) | 1 | 298.28 | 298.28 |
| %3 | % | Medios auxiliares/ peq. material | 3 % | 357.42 | 10.72 |
|  |  | Total |  |  | 368.14 |

| Medición | Uds. | Parcial |
|---|---|---|
| REHABILITACIÓN DE EDIFICIO (ORIGINAL) |  |  |
| OBRA NUEVA (PABELLÓN) |  |  |
| Instalaciones Urbanas | 1 | 1.000 |
| Total |  | 1 |

**I06.03** ud TAPA Y MARCO 40X40CM FUND. RELLENABLE C-250 (05/07/2015)
1 ud × 29.27 = 29.27
Suministro e instalación tapa de registro compuesta por marco y contramarco de fundición ductil 40x40cm, hidráulica, reforzada, clase C-250 rellenable con pavimento, con argollas para su posterior inspección y tachuela identificativa. Incluso con refuerzo de zuncho perimetral en la parte superior, macizado de hormigón, recortes e integración en pavimento.

| Código | Ud | Descripción | Rendimiento | Precio | Importe |
|---|---|---|---|---|---|
| O0200130 | h | Oficial 3ª instalador | 0.25 | 17 | 4.25 |
| P01HM020 | m3 | Hormigón HM-20/P/40/I central | 0.05 | 93.37 | 4.67 |
| P02EAT100R4 | ud | Tapa/marco cuadrada fund. rellenable C-250 40x40cm | 1 | 18 | 18.00 |
| P02TACHUELA | ud | Tachuela metalica identificativa | 1 | 1.5 | 1.50 |
| %3 | % | Medios auxiliares/ peq. material | 3 % | 28.42 | 0.85 |
|  |  | Total |  |  | 29.27 |

| Medición | Uds. | Parcial |
|---|---|---|
| REHABILITACIÓN DE EDIFICIO (ORIGINAL) |  |  |
| OBRA NUEVA (PABELLÓN) |  |  |
| Instalaciones Urbanas | 1 | 1.000 |
| Total |  | 1 |

**I06.04** ud ARQUETA EXTERIOR 40X40 ELEC/TELEC (08/10/2008)
1 ud × 53.07 = 53.07
Suministro y colocación de arqueta para registro y control de sistema eléctrico/telecomunicaciones de tamaño 40x40 cm fabricada en hormigón y con tapa de registro.Totalmente instalada. i/ suministro a obra. i/ ayudas de albañilería. i/ todo tipo de perforaciones y rozas necesarias en elementos de hormigón y/o fabrica. i/ carga y transporte a vertedero de residuos. i/ totalmente instalado (con todos los medios, accesorios, materiales y operaciones necesarias) y funcionando perfectamente. i/ pruebas de funcionamiento. i/ todo aquello que figura en planos. i/ medios aux. y costes indirectos.

| Código | Ud | Descripción | Rendimiento | Precio | Importe |
|---|---|---|---|---|---|
| O0200115 | h | Oficial 1ª instalador | 1 | 17.99 | 17.99 |
| O0200130 | h | Oficial 3ª instalador | 1 | 17 | 17.00 |
| 4X4ELILEX | ud | Arqueta 40x40 iluminación exterior | 1 | 16.53 | 16.53 |
| %3 | % | Medios auxiliares/ peq. material | 3 % | 51.52 | 1.55 |
|  |  | Total |  |  | 53.07 |

| Medición | Uds. | Parcial |
|---|---|---|
| REHABILITACIÓN DE EDIFICIO (ORIGINAL) |  |  |
| OBRA NUEVA (PABELLÓN) |  |  |
| Común | 1 | 1.000 |
| Total |  | 1 |

**I06.05** m CANALIZACIÓN TELECOMUNICACIONES; 4 PP 110 (21/02/2007)
20 m × 22.84 = 456.80
Canalización telecomunicaciones telefónica+R en zanja hormigonada, de 0,45x0,41 m. para 4 conductos, en base 2, de PP de 110 mm. de diámetro, embebidos en prisma de hormigón HM-20 de central de 8 cm. de recubrimiento superior e inferior y 10 cm. lateralmente, incluso excavación de tierras a máquina en terrenos flojos, tubos, soportes distanciadores cada 70 cm, cuerda guía para cables, hormigón y relleno de la capa superior con tierras procedentes de la excavación, en tongadas <25 cm., compactada al 95% del P.N., ejecutado según normas de Telefónica y pliego de prescripciones técnicas particulares de la obra. (Sin rotura, ni reposición de pavimento).

| Código | Ud | Descripción | Rendimiento | Precio | Importe |
|---|---|---|---|---|---|
| O0200115 | h | Oficial 1ª instalador | 0.15 | 17.99 | 2.70 |
| O0200130 | h | Oficial 3ª instalador | 0.15 | 17 | 2.55 |
| P01HM010 | m3 | Hormigón HM-20/P/20/I central | 0.147 | 83.11 | 12.22 |
| P15AF130 | m | Tubo corrugado rojo doble pared D110 (material; 30/10/2013) | 4 | 1.1 | 4.40 |
| P27TT070 | ud | Soporte separador 160 mm. 4 aloj. | 3 | 0.06 | 0.18 |
| P27TT200 | kg | Limpiador unión PVC | 0.012 | 0.6 | 0.01 |
| P27TT210 | kg | Adhesivo unión PVC | 0.024 | 0.74 | 0.02 |
| P27TT170 | m | Cuerda plástico N-5 guía cable | 4.4 | 0.02 | 0.09 |
| %3 | % | Medios auxiliares/ peq. material | 3 % | 22.17 | 0.67 |
|  |  | Total |  |  | 22.84 |

| Medición | Uds. | Largo | Parcial |
|---|---|---|---|
| REHABILITACIÓN DE EDIFICIO (ORIGINAL) |  |  |  |
| OBRA NUEVA (PABELLÓN) |  |  |  |
| Instalaciones Urbanas | 1 | 20 | 20.000 |
| Total |  |  | 20 |

**I06.06** m CANALIZACIÓN TELECOMUNICACIONES; 2 PP 110 (21/02/2007)
20 m × 18.19 = 363.80
Canalización telecomunicaciones telefónica+R en zanja hormigonada, de 0,45x0,27 m. para 2 conductos de PP de 110 mm. de diámetro, embebidos en prisma de hormigón HM-20 de central de 8 cm. de recubrimiento superior e inferior y 10 cm. lateralmente, incluso excavación de tierras a máquina en terrenos flojos, tubos, soportes distanciadores cada 70 cm, cuerda guía para cables, hormigón y relleno de la capa superior con tierras procedentes de la excavación, en tongadas <25 cm., compactada al 95% del P.N., ejecutado según normas de Telefónica y pliego de prescripciones técnicas particulares de la obra. (Sin rotura, ni reposición de pavimento).

| Código | Ud | Descripción | Rendimiento | Precio | Importe |
|---|---|---|---|---|---|
| O0200115 | h | Oficial 1ª instalador | 0.15 | 17.99 | 2.70 |
| O0200130 | h | Oficial 3ª instalador | 0.15 | 17 | 2.55 |
| P01HM010 | m3 | Hormigón HM-20/P/20/I central | 0.12 | 83.11 | 9.97 |
| P15AF130 | m | Tubo corrugado rojo doble pared D110 | 2 | 1.1 | 2.20 |
| P27TT070 | ud | Soporte separador 160 mm. 4 aloj. | 2 | 0.06 | 0.12 |
| P27TT200 | kg | Limpiador unión PVC | 0.012 | 0.6 | 0.01 |
| P27TT210 | kg | Adhesivo unión PVC | 0.024 | 0.74 | 0.02 |
| P27TT170 | m | Cuerda plástico N-5 guía cable | 4.4 | 0.02 | 0.09 |
| %3 | % | Medios auxiliares/ peq. material | 3 % | 17.66 | 0.53 |
|  |  | Total |  |  | 18.19 |

| Medición | Uds. | Largo | Parcial |
|---|---|---|---|
| REHABILITACIÓN DE EDIFICIO (ORIGINAL) |  |  |  |
| OBRA NUEVA (PABELLÓN) |  |  |  |
| Instalaciones Urbanas | 1 | 20 | 20.000 |
| Total |  |  | 20 |

**I06.07** m CANALIZACIÓN ENTERRADA 2 TUBOS D:63mm (25/06/2008)
35 m × 11.65 = 407.75
Suministro e instalación de canalización de dos tubos corrugado de doble pared D=63. Incluyendo p.p. de zanja, capa de arena de río, cinta señalización de PVC, elementos de fijación y conexionado. i/ suministro a obra. i/ ayudas de albañilería. i/ todo tipo de perforaciones y rozas necesarias en elementos de hormigón y/o fabrica. i/ carga y transporte a vertedero de residuos. i/ totalmente instalado (con todos los medios, accesorios, materiales y operaciones necesarias) y funcionando perfectamente. i/ pruebas de funcionamiento. i/ todo aquello que figura en planos. i/ medios aux. y costes indirectos.

| Código | Ud | Descripción | Rendimiento | Precio | Importe |
|---|---|---|---|---|---|
| O0200115 | h | Oficial 1ª instalador | 0.25 | 17.99 | 4.50 |
| O0200130 | h | Oficial 3ª instalador | 0.25 | 17 | 4.25 |
| TUBENTDP63 | m | Tubo curvable doble pared 63 mm | 2 | 1 | 2.00 |
| E02CM020 | m3 | EXC.VAC.A MÁQUINA TERR.FLOJOS | 0.08 | 1.88 | 0.15 |
| E02SZ060 | m3 | RELL.TIERR.ZANJA MANO S/APORT. | 0.03 | 8.5 | 0.26 |
| P15AH010 | m | Cinta señalizadora | 1 | 0.15 | 0.15 |
| %3 | % | Medios auxiliares/ peq. material | 3 % | 11.31 | 0.34 |
|  |  | Total |  |  | 11.65 |

| Medición | Uds. | Largo | Parcial |
|---|---|---|---|
| REHABILITACIÓN DE EDIFICIO (ORIGINAL) |  |  |  |
| OBRA NUEVA (PABELLÓN) |  |  |  |
| Común | 1 | 35 | 35.000 |
| Total |  |  | 35 |

**I06.08** m CANALIZACIÓN ENTERRADA 1 TUBO D63mm (25/06/2008)
22 m × 10.62 = 233.64
Suministro e instalación de canalización de un tubo corrugado de doble pared D=63. Incluyendo p.p. de zanja, capa de arena de río, cinta señalización de PVC, elementos de fijación y conexionado. i/ suministro a obra. i/ ayudas de albañilería. i/ todo tipo de perforaciones y rozas necesarias en elementos de hormigón y/o fabrica. i/ carga y transporte a vertedero de residuos. i/ totalmente instalado (con todos los medios, accesorios, materiales y operaciones necesarias) y funcionando perfectamente. i/ pruebas de funcionamiento. i/ todo aquello que figura en planos. i/ medios aux. y costes indirectos.

| Código | Ud | Descripción | Rendimiento | Precio | Importe |
|---|---|---|---|---|---|
| O0200115 | h | Oficial 1ª instalador | 0.25 | 17.99 | 4.50 |
| O0200130 | h | Oficial 3ª instalador | 0.25 | 17 | 4.25 |
| TUBENTDP63 | m | Tubo curvable doble pared 63 mm | 1 | 1 | 1.00 |
| E02CM020 | m3 | EXC.VAC.A MÁQUINA TERR.FLOJOS | 0.08 | 1.88 | 0.15 |
| E02SZ060 | m3 | RELL.TIERR.ZANJA MANO S/APORT. | 0.03 | 8.5 | 0.26 |
| P15AH010 | m | Cinta señalizadora | 1 | 0.15 | 0.15 |
| %3 | % | Medios auxiliares/ peq. material | 3 % | 10.31 | 0.31 |
|  |  | Total |  |  | 10.62 |

| Medición | Uds. | Largo | Parcial |
|---|---|---|---|
| REHABILITACIÓN DE EDIFICIO (ORIGINAL) |  |  |  |
| OBRA NUEVA (PABELLÓN) |  |  |  |
| Común Rehabilitación-obra nueva | 1 | 22 | 22.000 |
| Total |  |  | 22 |

**I06.09** ud ARMARIO VDA 42U 19" 2000x800x800 mm (27/01/2023)
1 ud × 1678.16 = 1678.16
Suministro e instalación de armario metálico de pie Actassi VDA de la marca Scheider o equivalente. Diseñado para aplicaciones de distribución para switch y routers. Con capacidad para 42U. Dimensiones 2000x800x8000 mm (altura x anchura x profundidad). Con bastidores inferior y superior ensamblados mecánicamente mediante tornillos Torx a los montantes de estructura verticales, lo que garantiza la rigidez de la estructura. Base sin obturador de puerta. Techo troquelado, cerrado con un obturador desmontable. Puerta delantera reversible con cristal Securit® de 4 mm, abertura de 180°, cierre de 1 punto con llave n.° 333. Bisagras a la derecha de serie. Puerta parcial trasera ciega, abertura de 180°, cierre de 1 punto con llave n.° 333. Bisagra a la derecha de serie. Pasacables laterales en la parte superior e inferior, en la superficie de la estructura. Zonas laterales superior e inferior semitroqueladas para la entrada de cables, 800 mm de anchura. Amplia abertura en la parte inferior y amplia zona semitroquelada en la parte trasera para la entrada de cables. Pies niveladores montados. 2 montantes de 19", de acero tratado, instalados a 100 mm con respecto al panel frontal; su profundidad puede ajustarse en pasos de 25 mm. Incluidos paneles laterales, montantes de 19", zócalo de 100 mm y embellecedores para pasacables. Incluida regleta para conexión a tierra.
i/ suministro a obra. i/ ayudas de albañilería. i/ todo tipo de perforaciones necesarias en elementos de hormigón y/o fábrica. i/ carga y transporte a vertedero de residuos. i/ totalmente instalado (con todos los medios, accesorios, materiales y operaciones necesarias) y funcionando perfectamente. i/ pruebas de funcionamiento. i/ todo aquello que figura en planos. i/ medios aux. y costes indirectos.

| Código | Ud | Descripción | Rendimiento | Precio | Importe |
|---|---|---|---|---|---|
| O0200115 | h | Oficial 1ª instalador | 5 | 17.99 | 89.95 |
| O0200130 | h | Oficial 3ª instalador | 5 | 17 | 85.00 |
| NSYVDAC42U88 | ud | Rack VDA 42U 19" 2000x800x800 mm (material; 25/09/2023) | 1 | 825.86 | 825.86 |
| NSY2PLVDC42U1 | ud | 2 paneles laterales rack VDA 42U (material; 05/06/2023) | 1 | 255.48 | 255.48 |
| NSYBR9F42 | ud | Conjunto 2 bastidores 19P 42U (material; 05/06/2023) | 1 | 66.72 | 66.72 |
| NSYZUN88VDA | ud | Zócalo 100x800x800 VDA-VDS R7011 (material; 27/01/2023) | 1 | 104.98 | 104.98 |
| NSYPV42 | ud | Conjunto 2 tapas vert pasacables 42U (material; 05/06/2023) | 1 | 201.29 | 201.29 |
| %3 | % | Medios auxiliares/ peq. material | 3 % | 1629.28 | 48.88 |
|  |  | Total |  |  | 1678.16 |

| Medición | Uds. | Parcial |
|---|---|---|
| REHABILITACIÓN DE EDIFICIO (ORIGINAL) |  |  |
| OBRA NUEVA (PABELLÓN) |  |  |
| Común | 1 | 1.000 |
| Total |  | 1 |

**I06.10** ud TAPA CON 3 VENTILADORES (27/01/2023)
1 ud × 179.53 = 179.53
Suministro e instalación de tapa con 3 ventiladores para fijación en rack, en la superficie interna de la base o el techo, o en un panel semitroquelado 6U de la puerta trasera reducida. Equipada con 2 ventiladores, caudal de 170 m3/h cada uno, 220 V-50/60 Hz, se instalan cableadas con bornero. Se suministra un cable de alimentación de 3 m instalado. Puede combinarse con tapas. Chapa de acero tratado. Se suministra con los accesorios de fijación necesarios para la instalación. Nivel de ruido: 34 dB (A). Panel frontal 1U con termostato.
i/ totalmente instalado (con todos los medios, accesorios, materiales y operaciones necesarias) y funcionando perfectamente. i/ pruebas de funcionamiento. i/ todo aquello que figura en planos. i/ medios aux. y costes indirectos.

| Código | Ud | Descripción | Rendimiento | Precio | Importe |
|---|---|---|---|---|---|
| O0200115 | h | Oficial 1ª instalador | 0.15 | 17.99 | 2.70 |
| O0200130 | h | Oficial 3ª instalador | 0.15 | 17 | 2.55 |
| NSYECVT3440 | ud | Tapa con 3 ventiladores (material; 27/01/2023) | 1 | 169.05 | 169.05 |
| %3 | % | Medios auxiliares/ peq. material | 3 % | 174.30 | 5.23 |
|  |  | Total |  |  | 179.53 |

| Medición | Uds. | Parcial |
|---|---|---|
| REHABILITACIÓN DE EDIFICIO (ORIGINAL) |  |  |
| OBRA NUEVA (PABELLÓN) |  |  |
| Común | 1 | 1.000 |
| Total |  | 1 |

**I06.11** ud ZÓCALO 6 TOMAS CON MAGNETOTERMICO (22/07/2022)
2 ud × 106.86 = 213.72
Instalación y conexionado de base de distribución con 6 tomas de corriente tipo schucko o equivalente y con interruptor automático magnetotérmico, de 1 unidad de altura, de posición horizontal, tensión nominal 250 V, cable de alimentación con clavija schucko 2P+T 10/16 A 250 V, incluyendo soportes montaje planos con tornillería en rack principal. Totalmente instalado incluso p.p. de conexiones eléctricas.

| Código | Ud | Descripción | Rendimiento | Precio | Importe |
|---|---|---|---|---|---|
| O0200115 | h | Oficial 1ª instalador | 0.15 | 17.99 | 2.70 |
| O0200130 | h | Oficial 3ª instalador | 0.15 | 17 | 2.55 |
| ZDBE6P | ud | Zocalo con 6 tomas + magnetotermico (material; 22/07/2022) | 1 | 98.5 | 98.50 |
| %3 | % | Medios auxiliares/ peq. material | 3 % | 103.75 | 3.11 |
|  |  | Total |  |  | 106.86 |

| Medición | Uds. | Parcial |
|---|---|---|
| REHABILITACIÓN DE EDIFICIO (ORIGINAL) |  |  |
| OBRA NUEVA (PABELLÓN) |  |  |
| Común | 2 | 2.000 |
| Total |  | 2 |

**I06.12** ud BANDEJA SOPORTE 19" 2U (27/01/2023)
5 ud × 47.48 = 237.40
Suministro e instlación de bandeja de fijación 19" en armario rack. Fijación a los montantes de la parte frontal o posterior del rack de 19". Talón de 5 mm. Fabricada en chapa de acero. Número de U: 2U. Profundidad: 380mm. Carga admisible 20kg. i/ totalmente instalado (con todos los medios, accesorios, materiales y operaciones necesarias) y funcionando perfectamente. i/ pruebas de funcionamiento. i/ todo aquello que figura en planos. i/ medios aux. y costes indirectos.

| Código | Ud | Descripción | Rendimiento | Precio | Importe |
|---|---|---|---|---|---|
| O0200115 | h | Oficial 1ª instalador | 0.15 | 17.99 | 2.70 |
| O0200130 | h | Oficial 3ª instalador | 0.15 | 17 | 2.55 |
| NSYBF2U40P | ud | Bandeja fija 19" 2U (material; 27/01/2023) | 1 | 40.85 | 40.85 |
| %3 | % | Medios auxiliares/ peq. material | 3 % | 46.10 | 1.38 |
|  |  | Total |  |  | 47.48 |

| Medición | Uds. | Parcial |
|---|---|---|
| REHABILITACIÓN DE EDIFICIO (ORIGINAL) |  |  |
| OBRA NUEVA (PABELLÓN) |  |  |
| Común | 5 | 5.000 |
| Total |  | 5 |

**I06.13** ud PANEL 24P INTEGRADO Cat. 6 A (02/10/2017)
6 ud × 170.11 = 1020.66
Instalación sobre rack de 19" de panel de voz/datos con capacidad de 24 tomas de categoría 6 A y tipo F/UTP, con la conexión de 24 cables e incluso fijación en el armario rack, peinado y conexionado de 24 cables según la norma ISO/IEC 11801, totalmente instalado, comprobado y en correcto estado de funcionamiento, según la especificación de clase D de las normas ISO/IEC 11801 y la categoría de la norma EIA/TIA 568B, según la normativa vigente.(Marca Himel Infra+ o equivalente). i/ totalmente instalado (con todos los medios, accesorios, materiales y operaciones necesarias) y funcionando perfectamente. i/ pruebas de funcionamiento. i/ todo aquello que figura en planos. i/ medios aux. y costes indirectos.

| Código | Ud | Descripción | Rendimiento | Precio | Importe |
|---|---|---|---|---|---|
| O0200115 | h | Oficial 1ª instalador | 0.15 | 17.99 | 2.70 |
| O0200130 | h | Oficial 3ª instalador | 0.15 | 17 | 2.55 |
| 669103G | ud | Panel 24P, Cat.6. (material; 02/10/2017) | 1 | 159.91 | 159.91 |
| %3 | % | Medios auxiliares/ peq. material | 3 % | 165.16 | 4.95 |
|  |  | Total |  |  | 170.11 |

| Medición | Uds. | Parcial |
|---|---|---|
| REHABILITACIÓN DE EDIFICIO (ORIGINAL) |  |  |
| OBRA NUEVA (PABELLÓN) |  |  |
| Común | 6 | 6.000 |
| Total |  | 6 |

**I06.14** ud SWITCH ENTRADA FIBRA OPTICA EN RACK 12 SC (25/03/2020)
1 ud × 396.91 = 396.91
Suministro e instalación de switch para entrada de fibra óptica 1U con 12 SC HP o equivalente. Totalmente instalado en rack. Incluso p.p. de conexiones eléctricas y de fibras. i/ totalmente instalado (con todos los medios, accesorios, materiales y operaciones necesarias) y funcionando perfectamente. i/ pruebas de funcionamiento. i/ todo aquello que figura en planos. i/ medios aux. y costes indirectos.

| Código | Ud | Descripción | Rendimiento | Precio | Importe |
|---|---|---|---|---|---|
| O0200115 | h | Oficial 1ª instalador | 0.15 | 17.99 | 2.70 |
| O0200130 | h | Oficial 3ª instalador | 0.15 | 17 | 2.55 |
| PANFOP12 | ud | Panel entrada F.O. 1U 12SC (material; 25/03/2020) | 1 | 380.1 | 380.10 |
| %3 | % | Medios auxiliares/ peq. material | 3 % | 385.35 | 11.56 |
|  |  | Total |  |  | 396.91 |

| Medición | Uds. | Parcial |
|---|---|---|
| REHABILITACIÓN DE EDIFICIO (ORIGINAL) |  |  |
| OBRA NUEVA (PABELLÓN) |  |  |
| Común | 1 | 1.000 |
| Total |  | 1 |

**I06.15** ud SWITCH HP 24 PUERTOS (31/03/2009)
6 ud × 612.73 = 3676.38
Suministro e instalación de Switch HP o equivalente para 24 puertos, incluso p.p. de conexiones a red de voz y datos y fibra óptica. Totalmente instalado en Rack. Incluso p.p. de conexiones eléctricas y de tomas. i/ totalmente instalado (con todos los medios, accesorios, materiales y operaciones necesarias) y funcionando perfectamente. i/ pruebas de funcionamiento. i/ todo aquello que figura en planos. i/ medios aux. y costes indirectos.

| Código | Ud | Descripción | Rendimiento | Precio | Importe |
|---|---|---|---|---|---|
| O0200115 | h | Oficial 1ª instalador | 0.15 | 17.99 | 2.70 |
| O0200130 | h | Oficial 3ª instalador | 0.15 | 17 | 2.55 |
| RVYD-10 | ud | Entrada de cables para armarios VDCC-VDAC asociados, de 1000 mm (material; 31/03/2009) | 1 | 65.63 | 65.63 |
| SWITCHENT | ud | Switch Enterasys 24 puertos (material; 25/03/2020) | 1 | 524 | 524.00 |
| %3 | % | Medios auxiliares/ peq. material | 3 % | 594.88 | 17.85 |
|  |  | Total |  |  | 612.73 |

| Medición | Uds. | Parcial |
|---|---|---|
| REHABILITACIÓN DE EDIFICIO (ORIGINAL) |  |  |
| OBRA NUEVA (PABELLÓN) |  |  |
| Común | 6 | 6.000 |
| Total |  | 6 |

**I06.16** ud LATIGUILLO U/FTP Cat.6 A 3m. (25/03/2020)
204 ud × 8.55 = 1744.20
Suministro de latiguillo U/FTP de 3m formado por conductor multifilar de cobre con galga 26 AWG montado en un conector macho Cat.6 A ,apantallado de 50 micras de oro, incluyen un manguito con protector de pinza de fácil manipulación. La pantalla tanto del cable como del conector ofrece aislamiento de las posibles interferencias eléctricas. Testeados uno a uno bajo las normas: ANSI/TIA/EIA-568B.2 y ISO/IEC 11801 2ª. Color del cable y del manguito gris. i/ totalmente instalado (con todos los medios, accesorios, materiales y operaciones necesarias) y funcionando perfectamente. i/ pruebas de funcionamiento. i/ todo aquello que figura en planos. i/ medios aux. y costes indirectos.

| Código | Ud | Descripción | Rendimiento | Precio | Importe |
|---|---|---|---|---|---|
| O0200115 | h | Oficial 1ª instalador | 0.15 | 17.99 | 2.70 |
| O0200130 | h | Oficial 3ª instalador | 0.15 | 17 | 2.55 |
| 42ISPCSIXHF03 | ud | Latiguillo U/FTP Cat.6 de 3 m. (material; 25/03/2020) | 1 | 3.05 | 3.05 |
| %3 | % | Medios auxiliares/ peq. material | 3 % | 8.30 | 0.25 |
|  |  | Total |  |  | 8.55 |

| Medición | Uds. | Parcial |
|---|---|---|
| REHABILITACIÓN DE EDIFICIO (ORIGINAL) |  |  |
| OBRA NUEVA (PABELLÓN) |  |  |
| Rack |  |  |
| Rehabilitación PB | 32 | 32.000 |
| Rehabilitación P1 | 32 | 32.000 |
| Rehabilitación P2 | 57 | 57.000 |
| Obra nueva PB | 12 | 12.000 |
| Obra nueva P1 | 3 | 3.000 |
| Conexión cajas suelo - mesa |  |  |
| Rehabilitación PB | 24 | 24.000 |
| Rehabilitación P1 | 16 | 16.000 |
| Rehabilitación P2 | 28 | 28.000 |
| Total |  | 204 |

**I06.17** ud CONECTOR Cat. 6A U/FTP (25/03/2020)
136 ud × 3.35 = 455.60
Instalación conector Conector RJ45 Macho CAT 6A- U/FTP - Guía Externa
Categoría : 6A U/FTP.
Admite hilo rígido ó flexible AWG 24-26.
Para cable flexible (multifilar)o rígido (unifilar).
Contactos con chapa de oro de 50 µ.
Para aplicaciones en par trenzado blindado
Guía Externa.
Diseño estándar 8P/8C, compatible con todas las conexiones RJ45.
i/ totalmente instalado (con todos los medios, accesorios, materiales y operaciones necesarias) y funcionando perfectamente. i/ pruebas de funcionamiento. i/ todo aquello que figura en planos. i/ medios aux. y costes indirectos.

| Código | Ud | Descripción | Rendimiento | Precio | Importe |
|---|---|---|---|---|---|
| O0200115 | h | Oficial 1ª instalador | 0.05 | 17.99 | 0.90 |
| O0200130 | h | Oficial 3ª instalador | 0.05 | 17 | 0.85 |
| 7700gu | ud | Conector genérico Cat, 6 U/FTP (material; 25/03/2020) | 1 | 1.5 | 1.50 |
| %3 | % | Medios auxiliares/ peq. material | 3 % | 3.25 | 0.10 |
|  |  | Total |  |  | 3.35 |

| Medición | Uds. | Parcial |
|---|---|---|
| REHABILITACIÓN DE EDIFICIO |  |  |
| ORIGINAL |  |  |
| Rehabilitación PB | 32 | 32.000 |
| Rehabilitación P1 | 32 | 32.000 |
| Rehabilitación P2 | 57 | 57.000 |
| OBRA NUEVA (PABELLÓN) |  |  |
| Obra nueva PB | 12 | 12.000 |
| Obra nueva P1 | 3 | 3.000 |
| Total |  | 136 |

**I06.18** ud CERTIFICACION U/FTP Cat 6A (27/01/2023)
136 ud × 3.61 = 490.96
Certificación Cableado horizontal U/FTP RIGIDO LSZH AWG23 CPR. B2ca. Cable en bobina RJ45 U/FTP Cat. 6A a Tomas RJ45 Cat 6A, desde panel del Rack a la Toma (mesa, pared o techo). En caso de Toma de mesa con punto de consolidación incluido en la medida.

| Código | Ud | Descripción | Rendimiento | Precio | Importe |
|---|---|---|---|---|---|
| O0200115 | h | Oficial 1ª instalador | 0.1 | 17.99 | 1.80 |
| O0200130 | h | Oficial 3ª instalador | 0.1 | 17 | 1.70 |
| %3 | % | Medios auxiliares/ peq. material | 3 % | 3.50 | 0.11 |
|  |  | Total |  |  | 3.61 |

| Medición | Uds. | Parcial |
|---|---|---|
| REHABILITACIÓN DE EDIFICIO |  |  |
| ORIGINAL |  |  |
| Rehabilitación PB | 32 | 32.000 |
| Rehabilitación P1 | 32 | 32.000 |
| Rehabilitación P2 | 57 | 57.000 |
| OBRA NUEVA (PABELLÓN) |  |  |
| Obra nueva PB | 12 | 12.000 |
| Obra nueva P1 | 3 | 3.000 |
| Total |  | 136 |

**I06.19** m CABLEADO U/FTP cat 6A LSZH (25/03/2020)
3377 m × 3.76 = 12697.52
Suministro e instalacón de cable U/FTP RIGIDO LSZH AWG23 CPR. B2ca. Cable en bobina RJ45 U/FTP Cat. 6A a Tomas RJ45 Cat 6A, desde panel del Rack a la Toma hasta el punto de consolidación. Incluso p.p. de tubo libre de halogenos diametro 25mm para su instalación.

| Código | Ud | Descripción | Rendimiento | Precio | Importe |
|---|---|---|---|---|---|
| O0200115 | h | Oficial 1ª instalador | 0.05 | 17.99 | 0.90 |
| O0200130 | h | Oficial 3ª instalador | 0.05 | 17 | 0.85 |
| P100622G | ud | LANmark-6A U/FTP CAT6A 0,5MM LSZH (material; 25/03/2020) | 1 | 0.48 | 0.48 |
| TUBFLEXEH25 | m | Tubo flexible exento halógenos 25 mm | 1 | 1.07 | 1.07 |
| P01DW090 | ud | Pequeño material | 1 | 0.35 | 0.35 |
| %3 | % | Medios auxiliares/ peq. material | 3 % | 3.65 | 0.11 |
|  |  | Total |  |  | 3.76 |

Claves: cable, cableado, canal, conexion, montaje, par, red, trenzado

| Medición | Uds. | Largo | Parcial |
|---|---|---|---|
| REHABILITACIÓN DE EDIFICIO |  |  |  |
| ORIGINAL |  |  |  |
| Rehabilitación PB | 32 | 18 | 576.000 |
| Rehabilitación P1 | 32 | 22 | 704.000 |
| Rehabilitación P2 | 57 | 26 | 1482.000 |
| OBRA NUEVA (PABELLÓN) |  |  |  |
| Obra nueva PB | 12 | 40 | 480.000 |
| Obra nueva P1 | 3 | 45 | 135.000 |
| Total |  |  | 3377 |

**I06.20** ud PUNTO DE ACCESO WIFI (11/03/2021)
7 ud × 61.15 = 428.05
Suministro e instalación de amplificador WIFI modelo UniFi 6 Lite AP o equivalente. Incluidos accesorios para soportación de equipo en techo o pared. i/ suministro a obra. i/ ayudas de albañilería. i/ todo tipo de perforaciones necesarias en elementos de hormigón. i/ carga y transporte a vertedero de residuos. i/ totalmente instalado (con todos los medios, accesorios, materiales y operaciones necesarias) y funcionando perfectamente. i/ pruebas de funcionamiento. i/ todo aquello que figura en planos. i/ medios aux. y costes indirectos.

| Código | Ud | Descripción | Rendimiento | Precio | Importe |
|---|---|---|---|---|---|
| O0200115 | h | Oficial 1ª instalador | 0.2 | 17.99 | 3.60 |
| O0200130 | h | Oficial 3ª instalador | 0.2 | 17 | 3.40 |
| 3581465 | ud | Ubiquiti UniFi 6 Lite Access Point (material; 11/03/2021) | 1 | 52.37 | 52.37 |
| %3 | % | Medios auxiliares/ peq. material | 3 % | 59.37 | 1.78 |
|  |  | Total |  |  | 61.15 |

| Medición | Uds. | Parcial |
|---|---|---|
| REHABILITACIÓN DE EDIFICIO |  |  |
| ORIGINAL |  |  |
| Rehabilitación PB | 2 | 2.000 |
| Rehabilitación P1 | 2 | 2.000 |
| Rehabilitación P2 | 2 | 2.000 |
| OBRA NUEVA (PABELLÓN) |  |  |
| Obra nueva PB | 1 | 1.000 |
| Total |  | 7 |

### I07 INSTALACIÓN DE CLIMATIZACIÓN Y VENTILACIÓN (31/01/2000)
Importe: 132401.63

**I07.01** ud CONJUNTO CONDUCTOS SKY AIR R-32 ZBAG60A DAIKIN (27/01/2023)
1 ud × 3980.94 = 3980.94
Conjunto Sky Air marca Daikin, modelo ZBAG60A, compuesto por unidad interior de conductos baja silueta de expansión directa, modelo FBA60A9 y unidad exterior de sistema partido bomba de calor, modelo RZAG60A, tipo DC Inverter. Capacidad frigorífica / calorífica nominal 6.000 / 7.000 W, consumo refrigeración / calefacción nominal: -/-. Conexiones tubería frigorífica Liq. 1/4" y Gas 1/2". Alimentación monofásica I/220V. Rendimientos estacionales SEER/SCOP = 6,15 / 4,10, Etiqueta energética refrigeración/calefacción A++/A+. Rango de funcionamiento nominal Frío desde -20 a 52ºC de bulbo seco exterior y Calor desde -20 a 18ºC de bulbo húmedo exterior. Incluye mando BRC1H52W. Incluye bomba de drenaje de serie.
Incluye módulo BRP069C81 en la unidad interior para para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| FBA60A | ud | Unidad interior FBA60A Daikin (material; 12/11/2025) | 1 | 1090 | 1090.00 |
| RZAG60B | ud | Unidad exxterior RZAG60B Daikin (material; 12/11/2025) | 1 | 2307 | 2307.00 |
| BRC1H52W | ud | Control multifunción por cable BRC1H52W Daikin (material; 12/11/2025) | 1 | 219 | 219.00 |
| BRP069C81 | ud | Módulo wifi BRP069C81 (material; 17/11/2025) | 1 | 214 | 214.00 |
| %3 | % | Medios auxiliares/ peq. material | 3 % | 3864.99 | 115.95 |
|  |  | Total |  |  | 3980.94 |

| Medición | Uds. | Parcial |
|---|---|---|
| REHABILITACIÓN DE EDIFICIO |  |  |
| ORIGINAL |  |  |
| Rehabilitación PB | 1 | 1.000 |
| Total |  | 1 |

**I07.02** ud CONJUNTO CONDUCTOS SKY AIR R-32 ZBAG125A DAIKIN (27/01/2023)
1 ud × 7364.49 = 7364.49
Suministro e instalación de conjunto Sky Air marca Daikin, o equivalente, modelo ZBAG125A, compuesto por unidad interior de conductos baja silueta de expansión directa, modelo FBA125A y unidad exterior de sistema partido bomba de calor, modelo RZAG125NV1, tipo DC Inverter. Capacidad frigorífica / calorífica nominal 12.100 / 13.500 W, consumo refrigeración / calefacción nominal: -/-. Conexiones tubería frigorífica Liq.3/8" y Gas 5/8". Alimentación monofásica. Rendimientos estacionales SEER/SCOP = 6,19 / 4,12, Etiqueta energética refrigeración/calefacción -/-. Rango de funcionamiento nominal Frío desde -20 a 52ºC de bulbo seco exterior y Calor desde -20 a 18ºC de bulbo húmedo exterior. Incluye mando BRC1H52W. Incluye bomba de drenaje de serie.
Incluye módulo BRP069C81 en la unidad interior para para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| FBA125A | ud | Unidad interior FBA125A Daikin (material; 12/11/2025) | 1 | 2233 | 2233.00 |
| RZAG125NY1 | ud | Unidad exterior RZAG125NY1 (material; 12/11/2025) | 1 | 4449 | 4449.00 |
| BRC1H52W | ud | Control multifunción por cable BRC1H52W Daikin | 1 | 219 | 219.00 |
| BRP069C81 | ud | Módulo wifi BRP069C81 | 1 | 214 | 214.00 |
| %3 | % | Medios auxiliares/ peq. material | 3 % | 7149.99 | 214.50 |
|  |  | Total |  |  | 7364.49 |

| Medición | Uds. | Parcial |
|---|---|---|
| OBRA NUEVA (PABELLÓN) |  |  |
| Obra nueva PB | 1 | 1.000 |
| Total |  | 1 |

**I07.03** ud CONJUNTO PARED R32 MODELO TXM20A DAIKIN (27/01/2023)
1 ud × 1477.01 = 1477.01
Suministro e instalación de conjunto Doméstico Split R-32 marca Daikin, modelo TXM20A, o equivalente, compuesto por unidad interior de pared de expansión directa, modelo FTXM20A y unidad exterior de sistema partido bomba de calor marca Daikin, modelo RXM20A, tipo DC Inverter. Capacidad frigorífica / calorífica nominal 3.000 / 4.500 W. Conexiones tubería frigorífica Liq.1/4" y Gas 3/8". Alimentación monofásica I/220V. Rendimientos estacionales SEER/SCOP= 9,47 / 6,26 etiqueta energética refrigeración/calefacción A+++/A+++. Incluido mando de serie.
Incluidos accesorios necesarios para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| FTXM20A | ud | Unidad interior de pared FTXM20A (material; 12/11/2025) | 1 | 687 | 687.00 |
| RXM20A | ud | Unidad exterior RXM20A (material; 12/11/2025) | 1 | 712 | 712.00 |
| %3 | % | Medios auxiliares/ peq. material | 3 % | 1433.99 | 43.02 |
|  |  | Total |  |  | 1477.01 |

| Medición | Uds. | Parcial |
|---|---|---|
| REHABILITACIÓN DE EDIFICIO |  |  |
| ORIGINAL |  |  |
| Rehabilitación PB | 1 | 1.000 |
| Total |  | 1 |

**I07.04** ud UD. EXTERIOR VRV R32 RXYSA5AY1 DAIKIN (12/02/2026)
1 ud × 7958.87 = 7958.87
Suministro e instalación de unidad exterior modelo RXYSA5AY1 de la marca Daikin o equivalente. Capacidad frigorífica / calorífica nominal: 14/16kW. SEER 7,7. SCOP 4,7. Alimentación eléctrica 380-415V. Refrigerante R-32. Dimensiones (alto x ancho x fondo)870x1100x460mm. Peso 103 kg. Presión sonora nominal refrigeración / calefacción 52 dBA. Incluye sensor de fugas integrado.
Incluidos accesorios necesarios para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio |
|---|---|---|---|---|
| O0200115 | h | Oficial 1ª instalador | 1 | 17.99 |
| O0200130 | h | Oficial 3ª instalador | 1 | 17 |
| RXYSA5AY1 | ud | Unidad exterior RXYSA5AY1 Daikin (material; 12/11/2025) | 1 | 7952 |
| %3 | % | Medios auxiliares/ peq. material | 3 % |  |

| Medición | Uds. | Parcial |
|---|---|---|
| REHABILITACIÓN DE EDIFICIO |  |  |
| ORIGINAL |  |  |
| Rehabilitación P1 | 1 | 1.000 |
| Total |  | 1 |

**I07.05** ud UD. EXTERIOR VRV R32 RXYSA6AY1 DAIKIN (12/02/2026)
1 ud × 8694.28 = 8694.28
Suministro e instalación de unidad exterior modelo RXYSA6AY1 de la marca Daikin o equivalente. Capacidad frigorífica / calorífica nominal: 15,5/18kW. SEER 7,6. SCOP 4,7. Alimentación eléctrica 380-415V. Refrigerante R-32. Dimensiones (alto x ancho x fondo) 870x1100x460mm. Peso 103 kg. Presión sonora nominal refrigeración / calefacción 52 dBA. Incluye sensor de fugas integrado.
Incluidos accesorios necesarios para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio |
|---|---|---|---|---|
| O0200115 | h | Oficial 1ª instalador | 1 | 17.99 |
| O0200130 | h | Oficial 3ª instalador | 1 | 17 |
| RXYSA6AY1 | ud | Unidad exterior RXYSA6AY1 Daikin (material; 12/11/2025) | 1 | 8690 |
| %3 | % | Medios auxiliares/ peq. material | 3 % |  |

| Medición | Uds. | Parcial |
|---|---|---|
| REHABILITACIÓN DE EDIFICIO |  |  |
| ORIGINAL |  |  |
| Rehabilitación P2 | 1 | 1.000 |
| Total |  | 1 |

**I07.06** ud UD. INTERIOR DE CONDUCTOS FXDA10A DAIKIN (27/01/2023)
2 ud × 1917.35 = 3834.70
Suministro e instalación de unidad interior de conductos baja silueta de expansión directa, marca Daikin, o equivalente, modelo FXDA10A, válida para montaje múltiple en sistemas VRV 5 (Volumen de Refrigerante Variable), DC Inverter, con válvula de expansión electrónica incorporada, de dimensiones (AlxAnxPr) 200x750x620 mm, dimensiones compactas que permiten su fácil instalación en falso techo de sólo 240 mm de altura. Alimentación monofásica 220V independiente (consumo nominal refrigeración / calefacción 62 / 58 W). Incorpora bloque de terminales F1-F2 para cable de 2 hilos de transmisión y control (bus D-III Net de Daikin) a unidad exterior. Conexiones tubería frigorífica Liq.1/4" y Gas 3/8". Conexión tubería drenaje 20 / 26 mm. Control por microprocesador, control ON/OFF remoto opcional, señal de limpieza de filtro y filtro de aire de succión. Posibilidad de opcional de mando a distancia por infrarrojos o bien de mando a distancia con cable (programación diaria o semanal). Incluye bomba de drenaje de serie. Posibilidad de configurar la aspiración de retorno de aire (trasera o inferior). Incorpora función de ahorro de energía modo ventilador (sin enfriar o calentar). Posibilidad de selección automática de modo de funcionamiento (frío / calor / ventilación). Dos etapas de velocidad del ventilador, con caudales (alta / baja) 5,7 / 4 m3/min en refrigeración. Presión estática disponible (Alta / Estándar) 30 / 10 Pa, que posibilita la utilización de pequeños tramos de conductos para la difusión del aire. Capacidad frigorífica / calorífica nominal 1.100 / 1.300 W, peso 22,5 kg y nivel sonoro en refrigeración 24 dBA (velocidad baja). Utiliza refrigerante ecológico R32.
Incluido módulo BRP069C51 para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 0.3 | 17.99 | 5.40 |
| O0200130 | h | Oficial 3ª instalador | 0.3 | 17 | 5.10 |
| FXDA10A | ud | Ud. interior conductos FXDA10A Daikin (material; 12/11/2025) | 1 | 1602 | 1602.00 |
| BRP069C51 | ud | Adaptador control wifi BRP069C51 (material; 17/11/2025) | 1 | 249 | 249.00 |
| %3 | % | Medios auxiliares/ peq. material | 3 % | 1861.50 | 55.85 |
|  |  | Total |  |  | 1917.35 |

| Medición | Uds. | Parcial |
|---|---|---|
| REHABILITACIÓN DE EDIFICIO |  |  |
| ORIGINAL |  |  |
| Rehabilitación P2 | 2 | 2.000 |
| Total |  | 2 |

**I07.07** ud UD. INTERIOR DE CONDUCTOS FXSA15A DAIKIN (27/01/2023)
3 ud × 2101.72 = 6305.16
Suministro e instalación de Unidad interior de conductos de expansión directa marca Daikin, modelo FXSA15A, o equivalente, válida para montaje múltiple en sistemas VRV 5 (Volumen de Refrigerante Variable), DC Inverter, con válvula de expansión electrónica incorporada, de dimensiones (AlxAnxPr) 245x550x800 mm, dimensiones compactas que permiten una instalación flexible en falso techo. Alimentación monofásica 220V independiente (consumo nominal refrigeración / calefacción 90 / 86 W). Incorpora bloque de terminales F1-F2 para cable de 2 hilos de transmisión y control (bus D-III Net de Daikin) a unidad exterior. Conexiones tubería frigorífica Liq. 1/4" y Gas 3/8". Conexión tubería drenaje 20 mm. Control por microprocesador,control de temperatura mínima de descarga de aire frío y caliente,control ON/OFF remoto opcional, señal de limpieza de filtro y filtro de aire de succión. Posibilidad de opcional de mando a distancia por infrarrojos o bien de mando a distancia con cable (programación diaria o semanal). Incorpora función de ahorro de energía modo ventilador (sin enfriar o calentar). Incluye bomba de drenaje de serie con altura de 625 mm. Incorporan ventilador de regulación inverter, la presión estática del ventilador se ajusta automáticamente a la pérdida de carga real en los conductos. Posibilidad de configurar la aspiración de retorno de aire (trasera o inferior). Posibilidad de selección automática de modo de funcionamiento (frío / calor / ventilación). Tres etapas de velocidad del ventilador, con caudales (alto / bajo) 8,7 / 6,5 m3/min en refrigeración / calefacción. Presión estática disponible (configurable mediante uso de control remoto) desde 30 a 150 Pa, que posibilita la utilización de conductos para la distribución y difusión del aire. Capacidad frigorífica / calorífica nominal 1.700 / 1.900 W, peso 23,5 kg y nivel sonoro en refrigeración / calefacción 29,5 dBA (velocidad alta). Utiliza refrigerante ecológico R32.
Incluido módulo BRP069C51 para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 0.3 | 17.99 | 5.40 |
| O0200130 | h | Oficial 3ª instalador | 0.3 | 17 | 5.10 |
| FXSA15A | ud | Ud. interior conductos FXSA15A Daikin (material; 12/11/2025) | 1 | 1781 | 1781.00 |
| BRP069C51 | ud | Adaptador control wifi BRP069C51 | 1 | 249 | 249.00 |
| %3 | % | Medios auxiliares/ peq. material | 3 % | 2040.50 | 61.22 |
|  |  | Total |  |  | 2101.72 |

| Medición | Uds. | Parcial |
|---|---|---|
| REHABILITACIÓN DE EDIFICIO |  |  |
| ORIGINAL |  |  |
| Rehabilitación P1 | 3 | 3.000 |
| Total |  | 3 |

**I07.08** ud UD. INTERIOR DE CONDUCTOS FXSA25A DAIKIN (27/01/2023)
2 ud × 2231.5 = 4463.00
Suministro e instalación de Unidad interior de conductos de expansión directa marca Daikin, o equivalente, modelo FXSA25A, válida para montaje múltiple en sistemas VRV 5 (Volumen de Refrigerante Variable), DC Inverter, con válvula de expansión electrónica incorporada, de dimensiones (AlxAnxPr) 245x550x800 mm, dimensiones compactas que permiten una instalación flexible en falso techo. Alimentación monofásica 220V independiente (consumo nominal refrigeración / calefacción 90 / 86 W). Incorpora bloque de terminales F1-F2 para cable de 2 hilos de transmisión y control (bus D-III Net de Daikin) a unidad exterior. Conexiones tubería frigorífica Liq. 1/4" y Gas 3/8". Conexión tubería drenaje 20 mm. Control por microprocesador,control de temperatura mínima de descarga de aire frío y caliente,control ON/OFF remoto opcional, señal de limpieza de filtro y filtro de aire de succión. Posibilidad de opcional de mando a distancia por infrarrojos o bien de mando a distancia con cable (programación diaria o semanal). Incorpora función de ahorro de energía modo ventilador (sin enfriar o calentar). Incluye bomba de drenaje de serie con altura de 625 mm. Incorporan ventilador de regulación inverter, la presión estática del ventilador se ajusta automáticamente a la pérdida de carga real en los conductos. Posibilidad de configurar la aspiración de retorno de aire (trasera o inferior). Posibilidad de selección automática de modo de funcionamiento (frío / calor / ventilación). Tres etapas de velocidad del ventilador, con caudales (alto / bajo) 9,0 / 6,5 m3/min en refrigeración / calefacción. Presión estática disponible (configurable mediante uso de control remoto) desde 30 a 150 Pa, que posibilita la utilización de conductos para la distribución y difusión del aire. Capacidad frigorífica / calorífica nominal 2.800 / 3.200 W, peso 23,5 kg y nivel sonoro en refrigeración / calefacción 30 dBA (velocidad alta). Utiliza refrigerante ecológico R32.
Incluido módulo BRP069C51 para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 0.3 | 17.99 | 5.40 |
| O0200130 | h | Oficial 3ª instalador | 0.3 | 17 | 5.10 |
| FXSA25A | ud | Ud. interior conductos FXSA25A Daikin (material; 12/11/2025) | 1 | 1907 | 1907.00 |
| BRP069C51 | ud | Adaptador control wifi BRP069C51 | 1 | 249 | 249.00 |
| %3 | % | Medios auxiliares/ peq. material | 3 % | 2166.50 | 65.00 |
|  |  | Total |  |  | 2231.5 |

| Medición | Uds. | Parcial |
|---|---|---|
| REHABILITACIÓN DE EDIFICIO |  |  |
| ORIGINAL |  |  |
| Rehabilitación P2 | 2 | 2.000 |
| Total |  | 2 |

**I07.09** ud UD. INTERIOR DE CONDUCTOS FXSA40A DAIKIN (27/01/2023)
4 ud × 2372.61 = 9490.44
Suministro e instalación de Unidad interior de conductos de expansión directa marca Daikin, o equivalente, modelo FXSA40A, válida para montaje múltiple en sistemas VRV 5 (Volumen de Refrigerante Variable), DC Inverter, con válvula de expansión electrónica incorporada, de dimensiones (AlxAnxPr) 245x700x800 mm, dimensiones compactas que permiten una instalación flexible en falso techo. Alimentación monofásica 220V independiente (consumo nominal refrigeración / calefacción 151 / 147 W). Incorpora bloque de terminales F1-F2 para cable de 2 hilos de transmisión y control (bus D-III Net de Daikin) a unidad exterior. Conexiones tubería frigorífica Liq. 1/4" y Gas 1/2". Conexión tubería drenaje 20 mm. Control por microprocesador,control de temperatura mínima de descarga de aire frío y caliente,control ON/OFF remoto opcional, señal de limpieza de filtro y filtro de aire de succión. Posibilidad de opcional de mando a distancia por infrarrojos o bien de mando a distancia con cable (programación diaria o semanal). Incorpora función de ahorro de energía modo ventilador (sin enfriar o calentar). Incluye bomba de drenaje de serie con altura de 625 mm. Incorporan ventilador de regulación inverter, la presión estática del ventilador se ajusta automáticamente a la pérdida de carga real en los conductos. Posibilidad de configurar la aspiración de retorno de aire (trasera o inferior). Posibilidad de selección automática de modo de funcionamiento (frío / calor / ventilación). Tres etapas de velocidad del ventilador, con caudales (alto / bajo) 15,0 / 11,0 m3/min en refrigeración / calefacción. Presión estática disponible (configurable mediante uso de control remoto) desde 30 a 150 Pa, que posibilita la utilización de conductos para la distribución y difusión del aire. Capacidad frigorífica / calorífica nominal 4.500 / 5.000 W, peso 28,5 kg y nivel sonoro en refrigeración / calefacción 35 dBA (velocidad alta). Utiliza refrigerante ecológico R32.
Incluido módulo BRP069C51 para integración en app Onecta de la marca. Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio | Importe |
|---|---|---|---|---|---|
| O0200115 | h | Oficial 1ª instalador | 0.3 | 17.99 | 5.40 |
| O0200130 | h | Oficial 3ª instalador | 0.3 | 17 | 5.10 |
| FXSA40A | ud | Ud. interior conductos FXSA40A Daikin (material; 12/11/2025) | 1 | 2044 | 2044.00 |
| BRP069C51 | ud | Adaptador control wifi BRP069C51 | 1 | 249 | 249.00 |
| %3 | % | Medios auxiliares/ peq. material | 3 % | 2303.50 | 69.11 |
|  |  | Total |  |  | 2372.61 |

| Medición | Uds. | Parcial |
|---|---|---|
| REHABILITACIÓN DE EDIFICIO |  |  |
| ORIGINAL |  |  |
| Rehabilitación P1 | 2 | 2.000 |
| Rehabilitación P2 | 2 | 2.000 |
| Total |  | 4 |

**I07.10** ud CONTROL MULTIFUNCIÓN BRC1H52W DAIKIN (27/01/2023)
8 ud × 229.18 = 1833.44
Suministro e instalación de mando a distancia por cable con programación modelo BRC1H52W, color blanco, marca Daikin o equivalente. Posibilidad de seleccionar modo standard o simplificado de hoteles. Marcha/Paro, cambio de modo, punto de consigna, velocidad de ventilador, etc. Funciones avanzadas a través de aplicación móvil gracias a la conectividad Bluetooth Low Energy (BLE). APP disponible en iOS y Android. i/ p.p. conexiones eléctricas y de control. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| BRC1H52W | ud | Control multifunción por cable BRC1H52W Daikin | 1 | 219 | 219.00 |
| %3 | % | Medios auxiliares/ peq. material | 3 % | 222.50 | 6.68 |
|  |  | Total |  |  | 229.18 |

| Medición | Uds. | Parcial |
|---|---|---|
| REHABILITACIÓN DE EDIFICIO |  |  |
| ORIGINAL |  |  |
| Rehabilitación P1 | 3 | 3.000 |
| Rehabilitación P2 | 5 | 5.000 |
| Total |  | 8 |

**I07.11** ud KIT DE DERIVACIÓN KHRQ22M20TA SISTEMA VRV DAIKIN (27/01/2023)
8 ud × 192.61 = 1540.88
Suministro e instalación de kit de derivación de refrigerante en sistemas VRV, marca Daikin, modelo KHRQ22M20TA, o equivalente, formado por dos juntas (líquido y gas), utilizando refrigerante R32.
i/ p.p. conexiones frigoríficas. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| KHRQ22M20TA | ud | Kit de derivación KHRQ22M20TA Daikin (material; 23/09/2024) | 1 | 180 | 180.00 |
| %3 | % | Medios auxiliares/ peq. material | 3 % | 187.00 | 5.61 |
|  |  | Total |  |  | 192.61 |

| Medición | Uds. | Parcial |
|---|---|---|
| REHABILITACIÓN DE EDIFICIO |  |  |
| ORIGINAL |  |  |
| Rehabilitación P1 | 3 | 3.000 |
| Rehabilitación P2 | 5 | 5.000 |
| Total |  | 8 |

**I07.12** kg CARGA REFRIGERANTE R32 (27/01/2023)
8.76 kg × 127.31 = 1115.24
Carga adicional de refrigerante R32 en sistema VRV incluso p.p. de limpieza y secado de tuberías y pruebas de funcionamiento.

| Código | Ud | Descripción | Rendimiento | Precio | Importe |
|---|---|---|---|---|---|
| O0200115 | h | Oficial 1ª instalador | 0.2 | 17.99 | 3.60 |
| R32 | kg | Carga refrigerante R32 (material; 05/07/2023) | 1 | 120 | 120.00 |
| %3 | % | Medios auxiliares/ peq. material | 3 % | 123.60 | 3.71 |
|  |  | Total |  |  | 127.31 |

| Medición | Uds. | Largo | Parcial |
|---|---|---|---|
| REHABILITACIÓN DE EDIFICIO |  |  |  |
| ORIGINAL |  |  |  |
| Rehabilitación PB | 1.5 | 1.2 | 1.800 |
| Rehabilitación P1 | 1.94 | 1.2 | 2.328 |
| Rehabilitación P2 | 1.86 | 1.2 | 2.232 |
| OBRA NUEVA (PABELLÓN) |  |  |  |
| Obra nueva PB | 2 | 1.2 | 2.400 |
| Total |  |  | 8.76 |

**I07.13** m TUBERÍA COBRE 1/4" (08/02/2016)
146 m × 5.61 = 819.06
Suministro e instalación de tubería de cobre 1/4". Incluso p.p. de piezas y accesorios y derivaciones a unidades interiores. Totalmente instalado. i/ suministro a obra. i/ ayudas de albañilería. i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| TUCU14 | m | Tubería cobre 1/4" (material; 10/02/2020) | 1 | 1.57 | 1.57 |
| ACCTUBOL | ud | Accesorios derivacion (material; 08/02/2016) | 0.1 | 3.84 | 0.38 |
| %3 | % | Medios auxiliares/ peq. material | 3 % | 5.45 | 0.16 |
|  |  | Total |  |  | 5.61 |

| Medición | Uds. | Largo | Parcial |
|---|---|---|---|
| REHABILITACIÓN DE EDIFICIO (ORIGINAL) |  |  |  |
| OBRA NUEVA (PABELLÓN) |  |  |  |
| Recorrido interior edificio |  |  |  |
| Rehabilitación PB 1x1 | 1 | 16 | 16.000 |
| Rehabilitación PB rack | 1 | 10 | 10.000 |
| Rehabilitación P1 | 1 | 26 | 26.000 |
| Rehabilitación P2 | 1 | 19 | 19.000 |
| Obra nueva PB | 1 | 33 | 33.000 |
| Recorrido exterior edificio |  |  |  |
| Rehabilitación PB 1x1 | 1 | 9 | 9.000 |
| Rehabilitación PB rack | 1 | 3 | 3.000 |
| Obra nueva PB | 1 | 9 | 9.000 |
| Recorrido exterior enterrado |  |  |  |
| Obra nueva PB | 1 | 21 | 21.000 |
| Total |  |  | 146 |

**I07.14** m TUBERÍA COBRE 3/8" (08/02/2016)
111 m × 6.56 = 728.16
Suministro e instalación de tubería de cobre 3/8". Incluso p.p. de piezas y accesorios y derivaciones a unidades interiores. Totalmente instalado. i/ suministro a obra. i/ ayudas de albañilería. i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| TUCU38 | m | Tubería cobre 3/8" (material; 24/11/2017) | 1 | 2.49 | 2.49 |
| ACCTUBOL | ud | Accesorios derivacion | 0.1 | 3.84 | 0.38 |
| %3 | % | Medios auxiliares/ peq. material | 3 % | 6.37 | 0.19 |
|  |  | Total |  |  | 6.56 |

| Medición | Uds. | Largo | Parcial |
|---|---|---|---|
| REHABILITACIÓN DE EDIFICIO |  |  |  |
| ORIGINAL |  |  |  |
| Recorrido interior edificio |  |  |  |
| Rehabilitación PB rack | 1 | 10 | 10.000 |
| Rehabilitación P1 | 1 | 44 | 44.000 |
| Rehabilitación P2 | 1 | 39 | 39.000 |
| Recorrido exterior edificio |  |  |  |
| Rehabilitación P1 | 1 | 9 | 9.000 |
| Rehabilitación P2 | 1 | 9 | 9.000 |
| Total |  |  | 111 |

**I07.15** m TUBERÍA COBRE 1/2" (08/02/2016)
95 m × 7.8 = 741.00
Suministro e instalación de tubería de cobre 1/2". Incluso p.p. de piezas y accesorios y derivaciones a unidades interiores. Totalmente instalado. i/ suministro a obra. i/ ayudas de albañilería. i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| TUCU12 | m | Tubería cobre 1/2" (material; 24/11/2017) | 1 | 3.69 | 3.69 |
| ACCTUBOL | ud | Accesorios derivacion | 0.1 | 3.84 | 0.38 |
| %3 | % | Medios auxiliares/ peq. material | 3 % | 7.57 | 0.23 |
|  |  | Total |  |  | 7.8 |

| Medición | Uds. | Largo | Parcial |
|---|---|---|---|
| REHABILITACIÓN DE EDIFICIO (ORIGINAL) |  |  |  |
| Recorrido interior edificio |  |  |  |
| Rehabilitación PB 1x1 | 1 | 16 | 16.000 |
| Rehabilitación P1 | 1 | 4 | 4.000 |
| Rehabilitación P2 | 1 | 3 | 3.000 |
| Obra nueva PB | 1 | 33 | 33.000 |
| Recorrido exterior edificio |  |  |  |
| Rehabilitación PB 1x1 | 1 | 9 | 9.000 |
| Obra nueva PB | 1 | 9 | 9.000 |
| Recorrido exterior enterrado |  |  |  |
| Obra nueva PB | 1 | 21 | 21.000 |
| Total |  |  | 95 |

**I07.16** m TUBERÍA COBRE 5/8" (08/02/2016)
63 m × 9.86 = 621.18
Suministro e instalación de tubería de cobre 5/8". Incluso p.p. de piezas y accesorios y derivaciones a unidades interiores. Totalmente instalado. i/ suministro a obra. i/ ayudas de albañilería. i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| TUCU58 | m | Tubería cobre 5/8" (material; 24/11/2017) | 1 | 5.69 | 5.69 |
| ACCTUBOL | ud | Accesorios derivacion | 0.1 | 3.84 | 0.38 |
| %3 | % | Medios auxiliares/ peq. material | 3 % | 9.57 | 0.29 |
|  |  | Total |  |  | 9.86 |

| Medición | Uds. | Largo | Parcial |
|---|---|---|---|
| REHABILITACIÓN DE EDIFICIO |  |  |  |
| ORIGINAL |  |  |  |
| Recorrido interior edificio |  |  |  |
| Rehabilitación P1 | 1 | 22 | 22.000 |
| Rehabilitación P2 | 1 | 23 | 23.000 |
| Recorrido exterior edificio |  |  |  |
| Rehabilitación P1 | 1 | 9 | 9.000 |
| Rehabilitación P2 | 1 | 9 | 9.000 |
| Total |  |  | 63 |

**I07.17** m COQUILLA AF-2-006 ARMAFLEX (27/01/2023)
104 m × 14.9 = 1549.60
Suministro y montaje de aislamiento térmico flexible de célula cerrada para tuberías de cobre de diámetro exterior 6 mm a base de coquilla de espuma elastomérica flexible (FEF) AF/Armaflex®, con protección antimicrobiana Microban® incorporada y declaración ambiental de producto tipo III (EPD), factor de resistencia a la difusión del vapor de agua (µ) = 10.000, conductividad térmica (lambda) 10ºC = 0,034 W/(m·K), clasificación al fuego BL-s3,d0, de espesor 10 mm según RITE, incluso pegado de uniones, parte proporcional de elementos singulares, soportes Armafix AF, y accesorios para su correcta instalación (ref. AF-2-06) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO2006 | m | Coquilla Af/Armaflex EVO AF-2-006 (material; 27/01/2023) | 1 | 3.08 | 3.08 |
| ARM520 | ud | Armaflex 520 dhesivo | 0.3 | 35.64 | 10.69 |
| %3 | % | Medios auxiliares/ peq. material | 3 % | 14.47 | 0.43 |
|  |  | Total |  |  | 14.9 |

| Medición | Uds. | Largo | Parcial |
|---|---|---|---|
| REHABILITACIÓN DE EDIFICIO (ORIGINAL) |  |  |  |
| OBRA NUEVA (PABELLÓN) |  |  |  |
| Recorrido interior edificio |  |  |  |
| Rehabilitación PB 1x1 | 1 | 16 | 16.000 |
| Rehabilitación PB rack | 1 | 10 | 10.000 |
| Rehabilitación P1 | 1 | 26 | 26.000 |
| Rehabilitación P2 | 1 | 19 | 19.000 |
| Obra nueva PB | 1 | 33 | 33.000 |
| Total |  |  | 104 |

**I07.18** m COQUILLA AF-2-010 ARMAFLEX (27/01/2023)
93 m × 15.11 = 1405.23
Suministro y montaje de aislamiento térmico flexible de célula cerrada para tuberías de cobre de diámetro exterior 10 mm a base de coquilla de espuma elastomérica flexible (FEF) AF/Armaflex®, con protección antimicrobiana Microban® incorporada y declaración ambiental de producto tipo III (EPD), factor de resistencia a la difusión del vapor de agua (µ) = 10.000, conductividad térmica (lambda) 10ºC = 0,034 W/(m·K), clasificación al fuego BL-s3,d0, de espesor 10 mm según RITE, incluso pegado de uniones, parte proporcional de elementos singulares, soportes Armafix AF, y accesorios para su correcta instalación (ref. AF-2-010) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO2010 | m | Coquilla Af/Armaflex EVO AF-2-010 (material; 27/01/2023) | 1 | 3.28 | 3.28 |
| ARM520 | ud | Armaflex 520 dhesivo | 0.3 | 35.64 | 10.69 |
| %3 | % | Medios auxiliares/ peq. material | 3 % | 14.67 | 0.44 |
|  |  | Total |  |  | 15.11 |

| Medición | Uds. | Largo | Parcial |
|---|---|---|---|
| REHABILITACIÓN DE EDIFICIO |  |  |  |
| ORIGINAL |  |  |  |
| Recorrido interior edificio |  |  |  |
| Rehabilitación PB rack | 1 | 10 | 10.000 |
| Rehabilitación P1 | 1 | 44 | 44.000 |
| Rehabilitación P2 | 1 | 39 | 39.000 |
| Total |  |  | 93 |

**I07.19** m COQUILLA AF-2-012 ARMAFLEX (27/01/2023)
56 m × 15.38 = 861.28
Suministro y montaje de aislamiento térmico flexible de célula cerrada para tuberías de cobre de diámetro exterior 12 mm a base de coquilla de espuma elastomérica flexible (FEF) AF/Armaflex®, con protección antimicrobiana Microban® incorporada y declaración ambiental de producto tipo III (EPD), factor de resistencia a la difusión del vapor de agua (µ) = 10.000, conductividad térmica (lambda) 10ºC = 0,034 W/(m·K), clasificación al fuego BL-s3,d0, de espesor 10 mm según RITE, incluso pegado de uniones, parte proporcional de elementos singulares, soportes Armafix AF, y accesorios para su correcta instalación (ref. AF-2-012) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO2012 | m | Coquilla Af/Armaflex EVO AF-2-012 (material; 27/01/2023) | 1 | 3.54 | 3.54 |
| ARM520 | ud | Armaflex 520 dhesivo | 0.3 | 35.64 | 10.69 |
| %3 | % | Medios auxiliares/ peq. material | 3 % | 14.93 | 0.45 |
|  |  | Total |  |  | 15.38 |

| Medición | Uds. | Largo | Parcial |
|---|---|---|---|
| REHABILITACIÓN DE EDIFICIO (ORIGINAL) |  |  |  |
| OBRA NUEVA (PABELLÓN) |  |  |  |
| Recorrido interior edificio |  |  |  |
| Rehabilitación PB 1x1 | 1 | 16 | 16.000 |
| Rehabilitación P1 | 1 | 4 | 4.000 |
| Rehabilitación P2 | 1 | 3 | 3.000 |
| Obra nueva PB | 1 | 33 | 33.000 |
| Total |  |  | 56 |

**I07.20** m COQUILLA AF-2-015 ARMAFLEX (27/01/2023)
45 m × 15.72 = 707.40
Suministro y montaje de aislamiento térmico flexible de célula cerrada para tuberías de cobre de diámetro exterior 15 mm a base de coquilla de espuma elastomérica flexible (FEF) AF/Armaflex®, con protección antimicrobiana Microban® incorporada y declaración ambiental de producto tipo III (EPD), factor de resistencia a la difusión del vapor de agua (µ) = 10.000, conductividad térmica (lambda) 10ºC = 0,034 W/(m·K), clasificación al fuego BL-s3,d0, de espesor 15 mm según RITE, incluso pegado de uniones, parte proporcional de elementos singulares, soportes Armafix AF, y accesorios para su correcta instalación (ref. AF-2-015) o equivalente.
i/ suministro a obra. i/ ayudas de albañilería. i/ todo tipo de perforaciones necesarias en elementos de hormigón y/o fábrica. i/ carga y transporte a vertedero de residuos. i/ totalmente instalado (con todos los medios, accesorios, materiales y operaciones necesarias) y funcionando perfectamente. i/ pruebas de funcionamiento. i/ todo aquello que figura en planos. i/ medios aux. y costes indirectos.
.

| Código | Ud | Descripción | Rendimiento | Precio | Importe |
|---|---|---|---|---|---|
| O0200115 | h | Oficial 1ª instalador | 0.02 | 17.99 | 0.36 |
| O0200130 | h | Oficial 3ª instalador | 0.02 | 17 | 0.34 |
| AFEVO2015 | m | Coquilla Af/Armaflex EVO AF-2-015 (material; 27/01/2023) | 1 | 3.87 | 3.87 |
| ARM520 | ud | Armaflex 520 dhesivo | 0.3 | 35.64 | 10.69 |
| %3 | % | Medios auxiliares/ peq. material | 3 % | 15.26 | 0.46 |
|  |  | Total |  |  | 15.72 |

| Medición | Uds. | Largo | Parcial |
|---|---|---|---|
| REHABILITACIÓN DE EDIFICIO |  |  |  |
| ORIGINAL |  |  |  |
| Recorrido interior edificio |  |  |  |
| Rehabilitación P1 | 1 | 22 | 22.000 |
| Rehabilitación P2 | 1 | 23 | 23.000 |
| Total |  |  | 45 |

**I07.21** m COQUILLA AF-EVO-4-006 ARMAFLEX (27/01/2023)
21 m × 18.93 = 397.53
Suministro y montaje de aislamiento térmico flexible de célula cerrada para tuberías de cobre de diámetro exterior 6 mm a base de coquilla de espuma elastomérica flexible (FEF) AF/Armaflex® EVO, con protección antimicrobiana Microban® incorporada y declaración ambiental de producto tipo III (EPD), factor de resistencia a la difusión del vapor de agua (µ) = 10.000, conductividad térmica (lambda) 10ºC = 0,034 W/(m·K), clasificación al fuego bL-s2,d0, de espesor 15 mm según RITE, incluso pegado de uniones, parte proporcional de elementos singulares, soportes Armafix AF, y accesorios para su correcta instalación (ref. AF-EVO-4-006) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO4006 | m | Coquilla Af/Armaflex EVO AF-4-006 (material; 27/01/2023) | 1 | 6.99 | 6.99 |
| ARM520 | ud | Armaflex 520 dhesivo | 0.3 | 35.64 | 10.69 |
| %3 | % | Medios auxiliares/ peq. material | 3 % | 18.38 | 0.55 |
|  |  | Total |  |  | 18.93 |

| Medición | Uds. | Largo | Parcial |
|---|---|---|---|
| OBRA NUEVA (PABELLÓN) |  |  |  |
| Recorrido exterior enterrado |  |  |  |
| Obra nueva PB | 1 | 21 | 21.000 |
| Total |  |  | 21 |

**I07.22** m COQUILLA AF-EVO-3-012 ARMAFLEX (27/01/2023)
21 m × 17.63 = 370.23
Suministro y montaje de aislamiento térmico flexible de célula cerrada para tuberías de cobre de diámetro exterior 12 mm a base de coquilla de espuma elastomérica flexible (FEF) AF/Armaflex® EVO, con protección antimicrobiana Microban® incorporada y declaración ambiental de producto tipo III (EPD), factor de resistencia a la difusión del vapor de agua (µ) = 10.000, conductividad térmica (lambda) 10ºC = 0,034 W/(m·K), clasificación al fuego bL-s2,d0, de espesor 15 mm según RITE, incluso pegado de uniones, parte proporcional de elementos singulares, soportes Armafix AF, y accesorios para su correcta instalación (ref. AF-EVO-3-012) o equivalente.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO3012 | m | Coquilla Af/Armaflex EVO AF-3-012 (material; 27/01/2023) | 1 | 5.73 | 5.73 |
| ARM520 | ud | Armaflex 520 dhesivo | 0.3 | 35.64 | 10.69 |
| %3 | % | Medios auxiliares/ peq. material | 3 % | 17.12 | 0.51 |
|  |  | Total |  |  | 17.63 |

| Medición | Uds. | Largo | Parcial |
|---|---|---|---|
| OBRA NUEVA (PABELLÓN) |  |  |  |
| Recorrido exterior enterrado |  |  |  |
| Obra nueva PB | 1 | 21 | 21.000 |
| Total |  |  | 21 |

**I07.23** m COQUILLA AF-EVO-4-006 ARMAFLEX + PROTECCIÓN RAYOS UVA (27/01/2023)
21 m × 36.75 = 771.75
Suministro y montaje de aislamiento térmico flexible de célula cerrada para tuberías de cobre de diámetro exterior 6 mm a base de coquilla de espuma elastomérica flexible (FEF) AF/Armaflex® EVO, con protección antimicrobiana Microban® incorporada y declaración ambiental de producto tipo III (EPD), factor de resistencia a la difusión del vapor de agua (µ) = 10.000, conductividad térmica (lambda) 10ºC = 0,034 W/(m·K), clasificación al fuego bL-s2,d0, de espesor 15 mm según RITE, incluso pegado de uniones, parte proporcional de elementos singulares, soportes Armafix AF, y accesorios para su correcta instalación (ref. AF-EVO-4-006) o equivalente.
Incluso protección contra los rayos ultravioletas formada por calorifugado con chapa de aluminio de 0,8 mm de espesor.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO4006 | m | Coquilla Af/Armaflex EVO AF-4-006 | 1 | 6.99 | 6.99 |
| ARM520 | ud | Armaflex 520 dhesivo | 0.3 | 35.64 | 10.69 |
| CAL08 | m2 | Chapa de aluminio 0,8 mm + accesorios (material; 27/01/2023) | 0.4 | 43.25 | 17.30 |
| %3 | % | Medios auxiliares/ peq. material | 3 % | 35.68 | 1.07 |
|  |  | Total |  |  | 36.75 |

| Medición | Uds. | Largo | Parcial |
|---|---|---|---|
| REHABILITACIÓN DE EDIFICIO (ORIGINAL) |  |  |  |
| OBRA NUEVA (PABELLÓN) |  |  |  |
| Recorrido exterior edificio |  |  |  |
| Rehabilitación PB 1x1 | 1 | 9 | 9.000 |
| Rehabilitación PB rack | 1 | 3 | 3.000 |
| Obra nueva PB | 1 | 9 | 9.000 |
| Total |  |  | 21 |

**I07.24** m COQUILLA AF-EVO-3-010 ARMAFLEX + PROTECCIÓN RAYOS UVA (27/01/2023)
18 m × 34.87 = 627.66
Suministro y montaje de aislamiento térmico flexible de célula cerrada para tuberías de cobre de diámetro exterior 10 mm a base de coquilla de espuma elastomérica flexible (FEF) AF/Armaflex® EVO, con protección antimicrobiana Microban® incorporada y declaración ambiental de producto tipo III (EPD), factor de resistencia a la difusión del vapor de agua (µ) = 10.000, conductividad térmica (lambda) 10ºC = 0,034 W/(m·K), clasificación al fuego bL-s2,d0, de espesor 15 mm según RITE, incluso pegado de uniones, parte proporcional de elementos singulares, soportes Armafix AF, y accesorios para su correcta instalación (ref. AF-EVO-3-010) o equivalente.
Incluso protección contra los rayos ultravioletas formada por calorifugado con chapa de aluminio de 0,8 mm de espesor.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO3010 | m | Coquilla Af/Armaflex EVO AF-3-010 (material; 27/01/2023) | 1 | 5.16 | 5.16 |
| ARM520 | ud | Armaflex 520 dhesivo | 0.3 | 35.64 | 10.69 |
| CAL08 | m2 | Chapa de aluminio 0,8 mm + accesorios | 0.4 | 43.25 | 17.30 |
| %3 | % | Medios auxiliares/ peq. material | 3 % | 33.85 | 1.02 |
|  |  | Total |  |  | 34.87 |

| Medición | Uds. | Largo | Parcial |
|---|---|---|---|
| REHABILITACIÓN DE EDIFICIO |  |  |  |
| ORIGINAL |  |  |  |
| Recorrido exterior edificio |  |  |  |
| Rehabilitación P1 | 1 | 9 | 9.000 |
| Rehabilitación P2 | 1 | 9 | 9.000 |
| Total |  |  | 18 |

**I07.25** m COQUILLA AF-EVO-3-012 ARMAFLEX + PROTECCIÓN RAYOS UVA (27/01/2023)
18 m × 35.45 = 638.10
Suministro y montaje de aislamiento térmico flexible de célula cerrada para tuberías de cobre de diámetro exterior 12 mm a base de coquilla de espuma elastomérica flexible (FEF) AF/Armaflex® EVO, con protección antimicrobiana Microban® incorporada y declaración ambiental de producto tipo III (EPD), factor de resistencia a la difusión del vapor de agua (µ) = 10.000, conductividad térmica (lambda) 10ºC = 0,034 W/(m·K), clasificación al fuego bL-s2,d0, de espesor 15 mm según RITE, incluso pegado de uniones, parte proporcional de elementos singulares, soportes Armafix AF, y accesorios para su correcta instalación (ref. AF-EVO-3-012) o equivalente.
Incluso protección contra los rayos ultravioletas formada por calorifugado con chapa de aluminio de 0,8 mm de espesor.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO3012 | m | Coquilla Af/Armaflex EVO AF-3-012 | 1 | 5.73 | 5.73 |
| ARM520 | ud | Armaflex 520 dhesivo | 0.3 | 35.64 | 10.69 |
| CAL08 | m2 | Chapa de aluminio 0,8 mm + accesorios | 0.4 | 43.25 | 17.30 |
| %3 | % | Medios auxiliares/ peq. material | 3 % | 34.42 | 1.03 |
|  |  | Total |  |  | 35.45 |

| Medición | Uds. | Largo | Parcial |
|---|---|---|---|
| REHABILITACIÓN DE EDIFICIO (ORIGINAL) |  |  |  |
| OBRA NUEVA (PABELLÓN) |  |  |  |
| Recorrido exterior edificio |  |  |  |
| Rehabilitación PB 1x1 | 1 | 9 | 9.000 |
| Obra nueva PB | 1 | 9 | 9.000 |
| Total |  |  | 18 |

**I07.26** m COQUILLA AF-EVO-4-015 ARMAFLEX + PROTECCIÓN RAYOS UVA (27/01/2023)
18 m × 39.19 = 705.42
Suministro y montaje de aislamiento térmico flexible de célula cerrada para tuberías de cobre de diámetro exterior 15 mm a base de coquilla de espuma elastomérica flexible (FEF) AF/Armaflex® EVO, con protección antimicrobiana Microban® incorporada y declaración ambiental de producto tipo III (EPD), factor de resistencia a la difusión del vapor de agua (µ) = 10.000, conductividad térmica (lambda) 10ºC = 0,034 W/(m·K), clasificación al fuego bL-s2,d0, de espesor 20 mm según RITE, incluso pegado de uniones, parte proporcional de elementos singulares, soportes Armafix AF, y accesorios para su correcta instalación (ref. AF-EVO-4-015) o equivalente.
Incluso protección contra los rayos ultravioletas formada por calorifugado con chapa de aluminio de 0,8 mm de espesor.
i/ suministro a obra. i/ ayudas de albañilería. i/ todo tipo de perforaciones necesarias en elementos de hormigón y/o fábrica. i/ carga y transporte a vertedero de residuos. i/ totalmente instalado (con todos los medios, accesorios, materiales y operaciones necesarias) y funcionando perfectamente. i/ pruebas de funcionamiento. i/ todo aquello que figura en planos. i/ medios aux. y costes indirectos.

| Código | Ud | Descripción | Rendimiento | Precio | Importe |
|---|---|---|---|---|---|
| O0200115 | h | Oficial 1ª instalador | 0.02 | 17.99 | 0.36 |
| O0200130 | h | Oficial 3ª instalador | 0.02 | 17 | 0.34 |
| AFEVO4015 | m | Coquilla Af/Armaflex EVO AF-4-015 (material; 27/01/2023) | 1 | 9.36 | 9.36 |
| ARM520 | ud | Armaflex 520 dhesivo | 0.3 | 35.64 | 10.69 |
| CAL08 | m2 | Chapa de aluminio 0,8 mm + accesorios | 0.4 | 43.25 | 17.30 |
| %3 | % | Medios auxiliares/ peq. material | 3 % | 38.05 | 1.14 |
|  |  | Total |  |  | 39.19 |

| Medición | Uds. | Largo | Parcial |
|---|---|---|---|
| REHABILITACIÓN DE EDIFICIO |  |  |  |
| ORIGINAL |  |  |  |
| Recorrido exterior edificio |  |  |  |
| Rehabilitación P1 | 1 | 9 | 9.000 |
| Rehabilitación P2 | 1 | 9 | 9.000 |
| Total |  |  | 18 |

**I07.27** m CANALIZACIÓN ENTERRADA 1 TUBO D:90mm (25/06/2008)
21 m × 11.26 = 236.46
Suministro e instalación de canalización de tubo corrugado rojo de doble pared D=90. Instalada enterrada según prescripciones de REBT o equivalente, incluyendo p.p. de zanja, capa de arena de río, cinta señalización de PVC, elementos de fijación y conexionado. i/ suministro a obra. i/ ayudas de albañilería. i/ todo tipo de perforaciones y rozas necesarias en elementos de hormigón y/o fabrica. i/ carga y transporte a vertedero de residuos. i/ totalmente instalado (con todos los medios, accesorios, materiales y operaciones necesarias) y funcionando perfectamente. i/ pruebas de funcionamiento. i/ todo aquello que figura en planos. i/ medios aux. y costes indirectos.

| Código | Ud | Descripción | Rendimiento | Precio | Importe |
|---|---|---|---|---|---|
| O0200115 | h | Oficial 1ª instalador | 0.25 | 17.99 | 4.50 |
| O0200130 | h | Oficial 3ª instalador | 0.25 | 17 | 4.25 |
| TUBENTDP90 | m | Tubo curvable doble pared 90 mm | 1 | 1.62 | 1.62 |
| E02CM020 | m3 | EXC.VAC.A MÁQUINA TERR.FLOJOS | 0.08 | 1.88 | 0.15 |
| E02SZ060 | m3 | RELL.TIERR.ZANJA MANO S/APORT. | 0.03 | 8.5 | 0.26 |
| P15AH010 | m | Cinta señalizadora | 1 | 0.15 | 0.15 |
| %3 | % | Medios auxiliares/ peq. material | 3 % | 10.93 | 0.33 |
|  |  | Total |  |  | 11.26 |

| Medición | Uds. | Largo | Parcial |
|---|---|---|---|
| OBRA NUEVA (PABELLÓN) |  |  |  |
| Recorrido exterior enterrado |  |  |  |
| Obra nueva PB | 1 | 21 | 21.000 |
| Total |  |  | 21 |

**I07.28** ud CLIMATIZADORA SIN UD. EXTERIOR UNICO NEXT 10 HP PVAN (12/02/2026)
1 ud × 1791.66 = 1791.66
Suministro e instalación de climatizadora modelo Unico Next 10 HP PVAN de la marca Olimpia Splendid o equivalente. Versión bomba de calor.
Clase de enfriamiento: A
Gas refrigerante: R290
Disposición interna de la máquina racionalizada y optimizada para facilitar el mantenimiento.
Amplia aleta para una difusión uniforme del aire en el ambiente
Equipado con filtro electrostático y filtro de carbón activado
Pantalla retroiluminada con controles táctiles integrados.
Contacto de encendido/apagado para habilitar o aumentar la energía.
Hay un puerto RS485 para controlar el aire acondicionado con BMS externo en lenguaje Modbus RTU.
Incluye la fijación de los equipos, anclajes y antivibratorios. i/ p.p. conexiones hidráulicas, eléctricas y de control. i/ sifón. i/ suministro a obra. i/ ayudas de albañilería. i/ todo tipo de perforaciones necesarias en elementos de hormigón y/o fábrica. i/ carga y transporte a vertedero de residuos. i/ totalmente instalado (con todos los medios, accesorios, materiales y operaciones necesarias) y funcionando perfectamente. i/ pruebas de funcionamiento. i/ todo aquello que figura en planos. i/ medios aux. y costes indirectos.

| Código | Ud | Descripción | Rendimiento | Precio |
|---|---|---|---|---|
| O0200115 | h | Oficial 1ª instalador | 1 | 17.99 |
| O0200130 | h | Oficial 3ª instalador | 1 | 17 |
| UN10HP | ud | Climatizadora Unico Next 10 HP PVAN (material; 12/11/2025) | 1 | 1763 |
| %3 | % | Medios auxiliares/ peq. material | 3 % |  |

| Medición | Uds. | Parcial |
|---|---|---|
| OBRA NUEVA (PABELLÓN) |  |  |
| Obra nueva P1 | 1 | 1.000 |
| Total |  | 1 |

**I07.29** ud EXTRACTOR ZEHNDER ZCV2 (27/01/2023)
1 ud × 176.1 = 176.10
Suministro e instalación de extractor descentalizado de ventilación continua para cuartos húmedos. Garantiza niveles saludables de calidad de aire interior proporcionando una ventilación idónea en todo momento. Incorpora las tecnologías TimmerSMARTTM y HumidiSMARTTM. Modelo ZCV2 de la marca Zehnder o equivalente. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| 18514722 | ud | Extractor Zehnder ZCV2 (material; 30/01/2023) | 1 | 163.97 | 163.97 |
| %3 | % | Medios auxiliares/ peq. material | 3 % | 170.97 | 5.13 |
|  |  | Total |  |  | 176.1 |

| Medición | Uds. | Parcial |
|---|---|---|
| OBRA NUEVA (PABELLÓN) |  |  |
| Obra nueva P1 | 1 | 1.000 |
| Total |  | 1 |

**I07.30** ud UNIDAD DE TRATAMIENTO DE AIRE MOD-L-SMART 5 DAIKIN (12/02/2026)
1 ud × 12799.77 = 12799.77
Suministro e instalación de Unidad de tratamiento de aire marca Daikin, o equivalente, serie MODULAR LIGHT SMART tamaño 5 (compuesto por ALB05RCS + ALF05F9A), construida con paneles tipo sándwich de 50mm de espesor y lana de roca (120 kg/m3), con chapa exterior prepintada y chapa interior en Aluzinc (alta resistencia a la corrosión C4 según norma EN12944). Incluye recuperador de placas tipo CounterFlow de muy alta eficiencia.

| Código | Ud | Descripción | Rendimiento | Precio |
|---|---|---|---|---|
| O0200115 | h | Oficial 1ª instalador | 1 | 17.99 |
| O0200130 | h | Oficial 3ª instalador | 1 | 17 |
| MODULARL5 | ud | Recuperador de calor ALB05RCS + ALF05F9A (material; 12/11/2025) | 1 | 11884 |
| BRC1E53A | ud | Control multifunción BRC1E53A (material; 12/11/2025) | 1 | 101 |
| ALS0590A | ud | Silenciador tamaño 4 (material; 12/11/2025) | 1 | 825 |
| %3 | % | Medios auxiliares/ peq. material | 3 % |  |

| Medición | Uds. | Parcial |
|---|---|---|
| REHABILITACIÓN DE EDIFICIO |  |  |
| ORIGINAL |  |  |
| Rehabilitación común | 1 | 1.000 |
| Total |  | 1 |

**I07.31** ud UNIDAD DE TRATAMIENTO DE AIRE MOD-T-SMART 3 DAIKIN (12/02/2026)
1 ud × 13346.84 = 13346.84
Suministro e instalación de Unidad de tratamiento de aire marca Daikin, o equivalente, serie COMPACT T SMART tamaño 3 (compuesto por ATB03RBS + ATF03F9A), construida con paneles tipo sándwich de 50mm de espesor y lana de roca (120 kg/m3), con chapa exterior prepintada y chapa interior en Aluzinc (alta resistencia a la corrosión C4 según norma EN12944). Incluye recuperador de placas tipo CounterFlow de muy alta eficiencia.

| Código | Ud | Descripción | Rendimiento | Precio |
|---|---|---|---|---|
| O0200115 | h | Oficial 1ª instalador | 1 | 17.99 |
| O0200130 | h | Oficial 3ª instalador | 1 | 17 |
| MODULART3 | ud | Recuperador de calor ATB03RBS + ATF03F9A (material; 12/11/2025) | 1 | 11909 |
| ATS0560A | ud | Silenciador tamaño 3 (material; 12/11/2025) | 1 | 584 |
| BRC1E53A | ud | Control multifunción BRC1E53A | 1 | 101 |
| BRYMA200 | ud | Sonda de CO2 (material; 12/11/2025) | 1 | 765 |
| %3 | % | Medios auxiliares/ peq. material | 3 % |  |

| Medición | Uds. | Parcial |
|---|---|---|
| OBRA NUEVA (PABELLÓN) |  |  |
| Obra nueva PB | 1 | 1.000 |
| Total |  | 1 |

**I07.32** m2 CONDUCTO CLIMAVER NETO
370 m2 × 49.91 = 18466.70
Conducto autoportante para la distribución de aire climatizado ejecutado con el Panel Climaver Neto de Isover o equivalente, lana de vidrio de alta densidad revestido por exterior con un complejo tríplex formado por lámina de aluminio visto, refuerzo de malla de vidrio y kraftt, por el interior incorpora tejido de vidrio negro de alta resistencia mecánica y elevada atenuación acústica (Tejido Neto), aporta altos rendimientos térmicos y acústicos, reacción al fuego M1 y clasificación F0 al índice de humos, i/p.p. de corte, ejecución, codos, embocaduras, derivaciones, elementos de fijación, sellado de uniones con cinta Climaver de aluminio, medios auxiliares y costes indirectos, totalmente instalado según normas UNE y NTE-ICI-22. i/ suministro a obra. i/ ayudas de albañilería. i/ todo tipo de perforaciones necesarias en elementos de hormigón y/o fábrica. i/ carga y transporte a vertedero de residuos. i/ totalmente instalado (con todos los medios, accesorios, materiales y operaciones necesarias) y funcionando perfectamente. i/ pruebas de funcionamiento. i/ todo aquello que figura en planos. i/ medios aux. y costes indirectos.

| Código | Ud | Descripción | Rendimiento | Precio | Importe |
|---|---|---|---|---|---|
| O0200115 | h | Oficial 1ª instalador | 0.3 | 17.99 | 5.40 |
| O0200130 | h | Oficial 3ª instalador | 0.3 | 17 | 5.10 |
| CLIMANETO | m2 | Panel l.v.a.d. Climaver Neto (material; 18/10/2023) | 1.1 | 26.35 | 28.99 |
| P21CF050 | ud | Cinta de aluminio Climaver (material) | 1.5 | 5.98 | 8.97 |
| %3 | % | Medios auxiliares/ peq. material | 3 % | 48.46 | 1.45 |
|  |  | Total |  |  | 49.91 |

| Medición | Uds. | Parcial |
|---|---|---|
| REHABILITACIÓN DE EDIFICIO (ORIGINAL) |  |  |
| OBRA NUEVA (PABELLÓN) |  |  |
| Climatización |  |  |
| Rehabilitación PB | 44 | 44.000 |
| Rehabilitación P1 | 66 | 66.000 |
| Rehabilitación P2 | 51 | 51.000 |
| Obra nueva PB | 13 | 13.000 |
| Ventilación |  |  |
| Rehabilitación PB | 34 | 34.000 |
| Rehabilitación P1 | 66 | 66.000 |
| Rehabilitación P2 | 96 | 96.000 |
| Total |  | 370 |

**I07.33** m CONDUCTO FLEXIVER CLIMA D102 (27/01/2023)
16.5 m × 14.83 = 244.70
Suministro e instalación de conducto flexible FLEXIVER CLIMA de sección circular de ISOVER, o equivalente, formado por un tubo interior de Flexiver D, aislado por el exterior con un fieltro de lana de vidrio revestido con una lámina de poliéster y aluminio reforzado que aporta resistencia mecánica y actúa como barrera de vapor. Conducto para las conexiones de las redes de conductos de distribución de aire principales con las máquinas y las unidades terminales de las instalaciones térmicas de Climatización de los edificios de -20ºC hasta 250 ºC de temperatura, con un diámetro de 102 mm, largo 10 m. Cumpliendo la norma UNE EN 14303 Productos aislantes térmicos para equipos en edificación e instalaciones industriales con una conductividad térmica de 0,034 W /m·K(°C), presión máxima de uso de 2500 Pa y una velocidad máxima el aire de 20-30 m/s, clase de reacción al fuego B-s1, d0.
i/ p.p. cinta autoadhesiva de aluminio, de 50 micras de espesor y 65 mm de anchura, a base de resinas acrílicas, para el sellado y fijación del aislamiento. i/ p.p. brida y soporte para fijación de tubos flexibles para conducción de aire en instalaciones de climatización. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| FLEXIVER102 | m | Flexiver Clima D102 (material; 09/11/2023) | 1 | 6.35 | 6.35 |
| BRIDSOP | ud | Brida y soporte para tubos flesibles (material; 09/11/2023) | 0.7 | 1.5 | 1.05 |
| %3 | % | Medios auxiliares/ peq. material | 3 % | 14.40 | 0.43 |
|  |  | Total |  |  | 14.83 |

| Medición | Uds. | Largo | Parcial |
|---|---|---|---|
| REHABILITACIÓN DE EDIFICIO |  |  |  |
| ORIGINAL |  |  |  |
| Conexiones rejillas |  |  |  |
| Rehabilitación PB | 4 | 1.5 | 6.000 |
| Rehabilitación P1 | 3 | 1.5 | 4.500 |
| Rehabilitación P2 | 4 | 1.5 | 6.000 |
| Total |  |  | 16.5 |

**I07.34** m CONDUCTO FLEXIVER CLIMA D127 (27/01/2023)
7.5 m × 13.39 = 100.43
Suministro e instalación de conducto flexible FLEXIVER CLIMA de sección circular de ISOVER, o equivalente, formado por un tubo interior de Flexiver D, aislado por el exterior con un fieltro de lana de vidrio revestido con una lámina de poliéster y aluminio reforzado que aporta resistencia mecánica y actúa como barrera de vapor. Conducto para las conexiones de las redes de conductos de distribución de aire principales con las máquinas y las unidades terminales de las instalaciones térmicas de Climatización de los edificios de -20ºC hasta 250 ºC de temperatura, con un diámetro de 127 mm, largo 10 m. Cumpliendo la norma UNE EN 14303 Productos aislantes térmicos para equipos en edificación e instalaciones industriales con una conductividad térmica de 0,034 W /m·K(°C), presión máxima de uso de 2500 Pa y una velocidad máxima el aire de 20-30 m/s, clase de reacción al fuego B-s1, d0.
i/ p.p. cinta autoadhesiva de aluminio, de 50 micras de espesor y 65 mm de anchura, a base de resinas acrílicas, para el sellado y fijación del aislamiento. i/ p.p. brida y soporte para fijación de tubos flexibles para conducción de aire en instalaciones de climatización. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| FLEXIVER127 | m | Flexiver Clima D127 (material; 09/11/2023) | 1 | 4.95 | 4.95 |
| BRIDSOP | ud | Brida y soporte para tubos flesibles | 0.7 | 1.5 | 1.05 |
| %3 | % | Medios auxiliares/ peq. material | 3 % | 13.00 | 0.39 |
|  |  | Total |  |  | 13.39 |

| Medición | Uds. | Largo | Parcial |
|---|---|---|---|
| REHABILITACIÓN DE EDIFICIO |  |  |  |
| ORIGINAL |  |  |  |
| Conexiones rejillas |  |  |  |
| Rehabilitación PB | 1 | 1.5 | 1.500 |
| Rehabilitación P1 | 2 | 1.5 | 3.000 |
| Rehabilitación P2 | 2 | 1.5 | 3.000 |
| Total |  |  | 7.5 |

**I07.35** m CONDUCTO FLEXIVER CLIMA D160 (27/01/2023)
7.5 m × 14.42 = 108.15
Suministro e instalación de conducto flexible FLEXIVER CLIMA de sección circular de ISOVER, o equivalente, formado por un tubo interior de Flexiver D, aislado por el exterior con un fieltro de lana de vidrio revestido con una lámina de poliéster y aluminio reforzado que aporta resistencia mecánica y actúa como barrera de vapor. Conducto para las conexiones de las redes de conductos de distribución de aire principales con las máquinas y las unidades terminales de las instalaciones térmicas de Climatización de los edificios de -20ºC hasta 250 ºC de temperatura, con un diámetro de 160 mm, largo 10 m. Cumpliendo la norma UNE EN 14303 Productos aislantes térmicos para equipos en edificación e instalaciones industriales con una conductividad térmica de 0,034 W /m·K(°C), presión máxima de uso de 2500 Pa y una velocidad máxima el aire de 20-30 m/s, clase de reacción al fuego B-s1, d0.
i/ p.p. cinta autoadhesiva de aluminio, de 50 micras de espesor y 65 mm de anchura, a base de resinas acrílicas, para el sellado y fijación del aislamiento. i/ p.p. brida y soporte para fijación de tubos flexibles para conducción de aire en instalaciones de climatización. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| BRIDSOP | ud | Brida y soporte para tubos flesibles | 0.7 | 1.5 | 1.05 |
| FLEXIVER160 | m | Flexiver Clima D160 (material; 09/11/2023) | 1 | 5.95 | 5.95 |
| %3 | % | Medios auxiliares/ peq. material | 3 % | 14.00 | 0.42 |
|  |  | Total |  |  | 14.42 |

| Medición | Uds. | Largo | Parcial |
|---|---|---|---|
| REHABILITACIÓN DE EDIFICIO |  |  |  |
| ORIGINAL |  |  |  |
| Conexiones rejillas |  |  |  |
| Rehabilitación PB | 1 | 1.5 | 1.500 |
| Rehabilitación P2 | 4 | 1.5 | 6.000 |
| Total |  |  | 7.5 |

**I07.36** m CONDUCTO FLEXIVER CLIMA D203 (27/01/2023)
34.5 m × 15.55 = 536.48
Suministro e instalación de conducto flexible FLEXIVER CLIMA de sección circular de ISOVER, o equivalente, formado por un tubo interior de Flexiver D, aislado por el exterior con un fieltro de lana de vidrio revestido con una lámina de poliéster y aluminio reforzado que aporta resistencia mecánica y actúa como barrera de vapor. Conducto para las conexiones de las redes de conductos de distribución de aire principales con las máquinas y las unidades terminales de las instalaciones térmicas de Climatización de los edificios de -20ºC hasta 250 ºC de temperatura, con un diámetro de 203 mm, largo 10 m. Cumpliendo la norma UNE EN 14303 Productos aislantes térmicos para equipos en edificación e instalaciones industriales con una conductividad térmica de 0,034 W /m·K(°C), presión máxima de uso de 2500 Pa y una velocidad máxima el aire de 20-30 m/s, clase de reacción al fuego B-s1, d0.
i/ p.p. cinta autoadhesiva de aluminio, de 50 micras de espesor y 65 mm de anchura, a base de resinas acrílicas, para el sellado y fijación del aislamiento. i/ p.p. brida y soporte para fijación de tubos flexibles para conducción de aire en instalaciones de climatización. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| BRIDSOP | ud | Brida y soporte para tubos flesibles | 0.7 | 1.5 | 1.05 |
| FLEXIVER203 | m | Flexiver Clima D203 (material; 09/11/2023) | 1 | 7.05 | 7.05 |
| %3 | % | Medios auxiliares/ peq. material | 3 % | 15.10 | 0.45 |
|  |  | Total |  |  | 15.55 |

| Medición | Uds. | Largo | Parcial |
|---|---|---|---|
| REHABILITACIÓN DE EDIFICIO |  |  |  |
| ORIGINAL |  |  |  |
| Conexiones rejillas |  |  |  |
| Rehabilitación PB | 3 | 1.5 | 4.500 |
| Rehabilitación P1 | 6 | 1.5 | 9.000 |
| Rehabilitación P2 | 14 | 1.5 | 21.000 |
| Total |  |  | 34.5 |

**I07.37** m T.H.PAR.LISA GALVANIZADA D=100mm (15/10/2022)
4 m × 14.72 = 58.88
Suministro e instalación de conducto helicoidal de pared lisa de D=100mm. en chapa de acero galvanizada espesor 0,5 mm., i/p.p. de codos, derivaciones, manguitos y demás accesorios. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| TG100 | m | Tubo pared lisa galvanizad. D=100 (material; 15/10/2022) | 1 | 7.29 | 7.29 |
| %3 | % | Medios auxiliares/ peq. material | 3 % | 14.29 | 0.43 |
|  |  | Total |  |  | 14.72 |

| Medición | Uds. | Largo | Parcial |
|---|---|---|---|
| OBRA NUEVA (PABELLÓN) |  |  |  |
| Extracción |  |  |  |
| Obra nueva PB | 1 | 3 | 3.000 |
| Obra nueva P1 | 1 | 1 | 1.000 |
| Total |  |  | 4 |

**I07.38** m T.H.PAR.LISA GALVANIZADA D=200mm (15/10/2022)
1 m × 22.23 = 22.23
Suministro e instalación de conducto helicoidal de pared lisa de D=200mm. en chapa de acero galvanizada espesor 0,5 mm., i/p.p. de codos, derivaciones, manguitos y demás accesorios. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| TG200 | m | Tubo pared lisa galvanizad. D=200 (material; 15/10/2022) | 1 | 14.58 | 14.58 |
| %3 | % | Medios auxiliares/ peq. material | 3 % | 21.58 | 0.65 |
|  |  | Total |  |  | 22.23 |

| Medición | Uds. | Largo | Parcial |
|---|---|---|---|
| OBRA NUEVA (PABELLÓN) |  |  |  |
| Obra nueva P1 | 1 | 1 | 1.000 |
| Total |  |  | 1 |

**I07.39** m T.H.PAR.LISA GALVANIZADA D=250mm (15/10/2022)
10 m × 25.75 = 257.50
Suministro e instalación de conducto helicoidal de pared lisa de D=250mm. en chapa de acero galvanizada espesor 0,5 mm., i/p.p. de codos, derivaciones, manguitos y demás accesorios. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| TG250 | m | Tubo pared lisa galvanizad. D=250 (material; 15/10/2022) | 1 | 18 | 18.00 |
| %3 | % | Medios auxiliares/ peq. material | 3 % | 25.00 | 0.75 |
|  |  | Total |  |  | 25.75 |

| Medición | Uds. | Largo | Parcial |
|---|---|---|---|
| OBRA NUEVA (PABELLÓN) |  |  |  |
| Extracción |  |  |  |
| Obra nueva PB | 1 | 10 | 10.000 |
| Total |  |  | 10 |

**I07.40** m T.H.PAR.LISA GALVANIZADA D=250mm AISLAMIENTO INTERIOR (21/05/2018)
15 m × 30.8 = 462.00
Suministro e instalación de conducto helicoidal de pared lisa de D=250mm. en chapa de acero galvanizada espesor 0,5 mm., i/ aislamiento térmico tipo coquilla elastomérica Armaflex e=9mm por el interior. i/p.p. de codos, derivaciones, manguitos y demás accesorios. i/ suministro a obra. i/ ayudas de albañilería i/ todo tipo de perforaciones y rozas necesarias en elementos de hormigón y/o fabrica. i/ carga y transporte a vertedero de residuos. i/ totalmente instalado (con todos los medios, accesorios, materiales y operaciones necesarias) y funcionando perfectamente. i/ pruebas de funcionamiento. i/ todo aquello que figura en planos. i/ medios aux. y costes indirectos.

| Código | Ud | Descripción | Rendimiento | Precio | Importe |
|---|---|---|---|---|---|
| O0200115 | h | Oficial 1ª instalador | 0.2 | 17.99 | 3.60 |
| O0200130 | h | Oficial 3ª instalador | 0.2 | 17 | 3.40 |
| TG250 | m | Tubo pared lisa galvanizad. D=250 | 1 | 18 | 18.00 |
| AI10 | m2 | Aislamiento térmico interior (material; 21/05/2018) | 0.79 | 6.2 | 4.90 |
| %3 | % | Medios auxiliares/ peq. material | 3 % | 29.90 | 0.90 |
|  |  | Total |  |  | 30.8 |

| Medición | Uds. | Largo | Parcial |
|---|---|---|---|
| OBRA NUEVA (PABELLÓN) |  |  |  |
| Ventilación impulsión |  |  |  |
| Obra nueva PB | 1 | 3 | 3.000 |
| Ventilación TAE (falso techo) |  |  |  |
| Obra nueva PB | 1 | 12 | 12.000 |
| Total |  |  | 15 |

**I07.41** m T.H.PAR.LISA GALVANIZADA D=250mm LACADA + AISLAMIENTO INTERIOR (31/01/2000)
6 m × 31.61 = 189.66
Suministro e instalación de conducto helicoidal de pared lisa de D=250mm. en chapa de acero galvanizada espesor 0,5 mm., i/ aislamiento térmico tipo coquilla elastomérica Armaflex e=9mm por el interior. i/p.p. de codos, derivaciones, manguitos y demás accesorios. Incluido mano de imprimación de agarre sobre acero galvanizado y mano de pintura color a elegir por D.F. Incluido mano de Imprimación wash primer para galvanizados, previa limpieza de la superficie, aplicado con brocha o pistola, según NTE-RPP-1. y acabado mano color a elegir por D.F. i/ suministro a obra. i/ ayudas de albañilería i/ todo tipo de perforaciones y rozas necesarias en elementos de hormigón y/o fabrica. i/ carga y transporte a vertedero de residuos. i/ totalmente instalado (con todos los medios, accesorios, materiales y operaciones necesarias) y funcionando perfectamente. i/ pruebas de funcionamiento. i/ todo aquello que figura en planos. i/ medios aux. y costes indirectos.

| Código | Ud | Descripción | Rendimiento | Precio | Importe |
|---|---|---|---|---|---|
| O0200115 | h | Oficial 1ª instalador | 0.2 | 17.99 | 3.60 |
| O0200130 | h | Oficial 3ª instalador | 0.2 | 17 | 3.40 |
| TG250 | m | Tubo pared lisa galvanizad. D=250 | 1 | 18 | 18.00 |
| E27HA030 | m2 | Imprimación y acabado esmalte (31/01/2000) | 0.15 | 5.27 | 0.79 |
| AI10 | m2 | Aislamiento térmico interior | 0.79 | 6.2 | 4.90 |
| %3 | % | Medios auxiliares/ peq. material | 3 % | 30.69 | 0.92 |
|  |  | Total |  |  | 31.61 |

| Medición | Uds. | Largo | Parcial |
|---|---|---|---|
| OBRA NUEVA (PABELLÓN) |  |  |  |
| Ventilación TAE (tramo visto) |  |  |  |
| Obra nueva PB | 1 | 6 | 6.000 |
| Total |  |  | 6 |

**I07.42** m T.H.PAR.LISA GALVANIZADA OVAL 620x300mm LACADA + AISLAMIENTO INT (31/01/2000)
12 m × 90.33 = 1083.96
Suministro e instalación de conducto helicoidal de pared lisa oval de dimensiones 590x200mm. en chapa de acero galvanizada espesor 0,7 mm.,
i/ aislamiento térmico tipo coquilla elastomérica Armaflex e=9mm por el interior. i/p.p. de codos, derivaciones, manguitos y demás accesorios. Incluido mano de imprimación de agarre sobre acero galvanizado y mano de pintura color a elegir por D.F. Incluido mano de Imprimación wash primer para galvanizados, previa limpieza de la superficie, aplicado con brocha o pistola, según NTE-RPP-1. y acabado mano color a elegir por D.F. i/ suministro a obra. i/ ayudas de albañilería i/ todo tipo de perforaciones y rozas necesarias en elementos de hormigón y/o fabrica. i/ carga y transporte a vertedero de residuos. i/ totalmente instalado (con todos los medios, accesorios, materiales y operaciones necesarias) y funcionando perfectamente. i/ pruebas de funcionamiento. i/ todo aquello que figura en planos. i/ medios aux. y costes indirectos.

| Código | Ud | Descripción | Rendimiento | Precio | Importe |
|---|---|---|---|---|---|
| O0200115 | h | Oficial 1ª instalador | 0.2 | 17.99 | 3.60 |
| O0200130 | h | Oficial 3ª instalador | 0.2 | 17 | 3.40 |
| TG620300 | m | Tubo pared lisa galvanizado oval 620x300 (material; 13/11/2025) | 1 | 57.76 | 57.76 |
| E27HA030 | m2 | Imprimación y acabado esmalte | 2 | 5.27 | 10.54 |
| AI10 | m2 | Aislamiento térmico interior | 2 | 6.2 | 12.40 |
| %3 | % | Medios auxiliares/ peq. material | 3 % | 87.70 | 2.63 |
|  |  | Total |  |  | 90.33 |

| Medición | Uds. | Largo | Parcial |
|---|---|---|---|
| OBRA NUEVA (PABELLÓN) |  |  |  |
| Clima impulsión |  |  |  |
| Obra nueva PB | 1 | 12 | 12.000 |
| Total |  |  | 12 |

**I07.43** ud SOMBRERETE PARA SALIDA CUBIERTA ACERO INOX DINAK (27/01/2023)
1 ud × 209.61 = 209.61
Suministro e instalación de sombrerete módulo final salida libre de elipses para salida de chimeneas a cubierta acero inox de diámetros de 100 mm a 250 mm marca DINAK o equivalente, con opción de entrada tuberías exteriores a vivienda. i/ suministro a obra. i/ ayudas de albañilería. i/ todo tipo de perforaciones necesarias en elementos de hormigón y/o fábrica. i/ carga y transporte a vertedero de residuos. i/ totalmente instalado (con todos los medios, accesorios, materiales y operaciones necesarias) y funcionando perfectamente. i/ pruebas de funcionamiento. i/ todo aquello que figura en planos. i/ medios aux. y costes indirectos.

| Código | Ud | Descripción | Rendimiento | Precio | Importe |
|---|---|---|---|---|---|
| O0200115 | h | Oficial 1ª instalador | 0.5 | 17.99 | 9.00 |
| O0200130 | h | Oficial 3ª instalador | 0.5 | 17 | 8.50 |
| PRIXX1220 | ud | Sombrerete acero inox hasta 250mm (material; 02/05/2025) | 1 | 186 | 186.00 |
| %3 | % | Medios auxiliares/ peq. material | 3 % | 203.50 | 6.11 |
|  |  | Total |  |  | 209.61 |

| Medición | Uds. | Parcial |
|---|---|---|
| OBRA NUEVA (PABELLÓN) |  |  |
| Obra nueva común | 1 | 1.000 |
| Total |  | 1 |

**I07.44** ud COMPUERTA REGULACIÓN SKP 100-30 MADEL (27/01/2023)
6 ud × 30.51 = 183.06
Sum. y col. de compuerta circular de caudal constante con sistema autorregulable para facilitar el equilibrado de instalaciones de ventilación y climatización serie SKP dim.100-30 de la marca Soler&Palau o equivalente. Construidas en plástico y juntas de conexión de goma. Con elementos necesarios para montaje.
i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| SKP100 | ud | Compuerta regulación SKP 100 Madel (material; 22/12/2023) | 1 | 26.12 | 26.12 |
| %3 | % | Medios auxiliares/ peq. material | 3 % | 29.62 | 0.89 |
|  |  | Total |  |  | 30.51 |

| Medición | Uds. | Parcial |
|---|---|---|
| REHABILITACIÓN DE EDIFICIO |  |  |
| ORIGINAL |  |  |
| RR1 |  |  |
| Rehabilitación P1 | 2 | 2.000 |
| Rehabilitación P2 | 4 | 4.000 |
| Total |  | 6 |

**I07.45** ud COMPUERTA REGULACIÓN SKP 125-120 MADEL (27/01/2023)
4 ud × 33.7 = 134.80
Sum. y col. de compuerta circular de caudal constante con sistema autorregulable para facilitar el equilibrado de instalaciones de ventilación y climatización serie SKP dim.125-120 de la marca Soler&Palau o equivalente. Construidas en plástico y juntas de conexión de goma. Con elementos necesarios para montaje.
i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| SKP125 | ud | Compuerta regulación SKP 125 Madel (material; 22/12/2023) | 1 | 29.22 | 29.22 |
| %3 | % | Medios auxiliares/ peq. material | 3 % | 32.72 | 0.98 |
|  |  | Total |  |  | 33.7 |

| Medición | Uds. | Parcial |
|---|---|---|
| REHABILITACIÓN DE EDIFICIO |  |  |
| ORIGINAL |  |  |
| RR2 |  |  |
| Rehabilitación P1 | 2 | 2.000 |
| Rehabilitación P2 | 2 | 2.000 |
| Total |  | 4 |

**I07.46** ud COMPUERTA REGULACIÓN SKP 160-150 MADEL (27/01/2023)
2 ud × 46.78 = 93.56
Sum. y col. de compuerta circular de caudal constante con sistema autorregulable para facilitar el equilibrado de instalaciones de ventilación y climatización serie SKP dim.160-150 de la marca Soler&Palau o equivalente. Construidas en plástico y juntas de conexión de goma. Con elementos necesarios para montaje.
i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| SKP160150 | ud | Compuerta regulación SKP 160-150 Madel (material; 23/09/2024) | 1 | 41.92 | 41.92 |
| %3 | % | Medios auxiliares/ peq. material | 3 % | 45.42 | 1.36 |
|  |  | Total |  |  | 46.78 |

| Medición | Uds. | Parcial |
|---|---|---|
| REHABILITACIÓN DE EDIFICIO |  |  |
| ORIGINAL |  |  |
| RR3 |  |  |
| Rehabilitación P2 | 2 | 2.000 |
| Total |  | 2 |

**I07.47** ud COMPUERTA REGULACIÓN SKP 160-210 MADEL (27/01/2023)
3 ud × 46.78 = 140.34
Sum. y col. de compuerta circular de caudal constante con sistema autorregulable para facilitar el equilibrado de instalaciones de ventilación y climatización serie SKP dim.160-150 de la marca Soler&Palau o equivalente. Construidas en plástico y juntas de conexión de goma. Con elementos necesarios para montaje.
i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| SKP160210 | ud | Compuerta regulación SKP 160-210 Madel (material; 23/09/2024) | 1 | 41.92 | 41.92 |
| %3 | % | Medios auxiliares/ peq. material | 3 % | 45.42 | 1.36 |
|  |  | Total |  |  | 46.78 |

| Medición | Uds. | Parcial |
|---|---|---|
| REHABILITACIÓN DE EDIFICIO |  |  |
| ORIGINAL |  |  |
| RR4 |  |  |
| Rehabilitación PB | 1 | 1.000 |
| Rehabilitación P2 | 2 | 2.000 |
| Total |  | 3 |

**I07.48** ud COMPUERTA CORTAFUEGO MADEL FBK-E1-H-MA 100X100 (27/01/2023)
1 ud × 175.65 = 175.65
Suministro e instalación de compuerta cortafuego para conducto rectangular ensayada según norma EN 13501-3, serie FBK-E1-H-MA 100x100 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK100100 | ud | Compuerta cortafuego Madel FBK-E1-H-MA 100x100 (material; 12/11/2025) | 1 | 167.03 | 167.03 |
| %3 | % | Medios auxiliares/ peq. material | 3 % | 170.53 | 5.12 |
|  |  | Total |  |  | 175.65 |

| Medición | Uds. | Parcial |
|---|---|---|
| REHABILITACIÓN DE EDIFICIO |  |  |
| ORIGINAL |  |  |
| CC1 |  |  |
| Rehabilitación PB | 1 | 1.000 |
| Total |  | 1 |

**I07.49** ud COMPUERTA CORTAFUEGO MADEL FBK-E1-H-MA 200X150 (27/01/2023)
5 ud × 180.35 = 901.75
Suministro e instalación de compuerta cortafuego para conducto rectangular ensayada según norma EN 13501-3, serie FBK-E1-H-MA 200x150 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK200150 | ud | Compuerta cortafuego Madel FBK-E1-H-MA 200x150 (material; 12/11/2025) | 1 | 171.6 | 171.60 |
| %3 | % | Medios auxiliares/ peq. material | 3 % | 175.10 | 5.25 |
|  |  | Total |  |  | 180.35 |

| Medición | Uds. | Parcial |
|---|---|---|
| REHABILITACIÓN DE EDIFICIO |  |  |
| ORIGINAL |  |  |
| CC2 |  |  |
| Rehabilitación PB | 5 | 5.000 |
| Total |  | 5 |

**I07.50** ud COMPUERTA CORTAFUEGO MADEL FBK-E1-H-MA 250X200
2 ud × 160.1 = 320.20
Suministro e instalación de compuerta cortafuego para conducto rectangular ensayada según norma EN 13501-3, serie FBK-E1-H-MA 250x200 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK250200 | ud | Compuerta cortafuego Madel FBK-E1-H-MA 250x200 (material) | 1 | 151.94 | 151.94 |
| %3 | % | Medios auxiliares/ peq. material | 3 % | 155.44 | 4.66 |
|  |  | Total |  |  | 160.1 |

| Medición | Uds. | Parcial |
|---|---|---|
| REHABILITACIÓN DE EDIFICIO |  |  |
| ORIGINAL |  |  |
| CC3 |  |  |
| Rehabilitación P2 | 2 | 2.000 |
| Total |  | 2 |

**I07.51** ud COMPUERTA CORTAFUEGO MADEL FBK-E1-H-MA 300X200
2 ud × 164.26 = 328.52
Suministro e instalación de compuerta cortafuego para conducto rectangular ensayada según norma EN 13501-3, serie FBK-E1-H-MA 300x200 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK300200 | ud | Compuerta cortafuego Madel FBK-E1-H-MA 300x200 (material) | 1 | 155.98 | 155.98 |
| %3 | % | Medios auxiliares/ peq. material | 3 % | 159.48 | 4.78 |
|  |  | Total |  |  | 164.26 |

| Medición | Uds. | Parcial |
|---|---|---|
| REHABILITACIÓN DE EDIFICIO |  |  |
| ORIGINAL |  |  |
| CC4 |  |  |
| Rehabilitación P2 | 2 | 2.000 |
| Total |  | 2 |

**I07.52** ud COMPUERTA CORTAFUEGO MADEL FBK-E1-H-MA 500X200
3 ud × 183.43 = 550.29
Suministro e instalación de compuerta cortafuego para conducto rectangular ensayada según norma EN 13501-3, serie FBK-E1-H-MA 500x200 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK500200 | ud | Compuerta cortafuego Madel FBK-E1-H-MA 500x200 (material) | 1 | 174.59 | 174.59 |
| %3 | % | Medios auxiliares/ peq. material | 3 % | 178.09 | 5.34 |
|  |  | Total |  |  | 183.43 |

| Medición | Uds. | Parcial |
|---|---|---|
| REHABILITACIÓN DE EDIFICIO |  |  |
| ORIGINAL |  |  |
| CC5 |  |  |
| Rehabilitación PB | 3 | 3.000 |
| Total |  | 3 |

**I07.53** ud COMPUERTA CORTAFUEGO MADEL FBK-E1-H-MA 400X300
2 ud × 184.76 = 369.52
Suministro e instalación de compuerta cortafuego para conducto rectangular ensayada según norma EN 13501-3, serie FBK-E1-H-MA 400x300 de la marca Madel o equivalente. Compuerta de rearme manual. Construida en acero galvanizado y material refractario. Fusible termoeléctrico a 72ºC. Con junta intumescente y otra de estanqueidad que impide la propagación de humos fríos. Con todos los elementos necesarios para su montaje. i/ p.p. conexión con conductos. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| FBK400300 | ud | Compuerta cortafuego Madel FBK-E1-H-MA 400x300 (material) | 1 | 175.88 | 175.88 |
| %3 | % | Medios auxiliares/ peq. material | 3 % | 179.38 | 5.38 |
|  |  | Total |  |  | 184.76 |

| Medición | Uds. | Parcial |
|---|---|---|
| REHABILITACIÓN DE EDIFICIO |  |  |
| ORIGINAL |  |  |
| CC6 |  |  |
| Rehabilitación P2 | 2 | 2.000 |
| Total |  | 2 |

**I07.54** ud REJILLA LINEAL LMT-MISS+SP 200x100 MADEL
2 ud × 47.76 = 95.52
Suministro e instalación de rejilla lineal en aluminio, para impulsión o retorno de aire, con aletas fijas paralelas a la dimensión mayor. Rejilla de marco reducido a 15 mm para favorecer la integración arquitectónica del producto. Montaje mural. Marca Madel modelo LMT-MISS 200x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS200100 | ud | Rejilla LMT-MISS + SP 200x100 (material; 16/06/2023) | 1 | 29.09 | 29.09 |
| CLIMANETO | m2 | Panel l.v.a.d. Climaver Neto | 0.5 | 26.35 | 13.18 |
| P21CF050 | ud | Cinta de aluminio Climaver | 0.1 | 5.98 | 0.60 |
| %3 | % | Medios auxiliares/ peq. material | 3 % | 46.37 | 1.39 |
|  |  | Total |  |  | 47.76 |

| Medición | Uds. | Parcial |
|---|---|---|
| REHABILITACIÓN DE EDIFICIO |  |  |
| ORIGINAL |  |  |
| R1 |  |  |
| Rehabilitación PB | 2 | 2.000 |
| Total |  | 2 |

**I07.55** ud REJILLA LINEAL LMT-MISS+SP 300x100 MADEL
1 ud × 48.09 = 48.09
Suministro e instalación de rejilla lineal en aluminio, para impulsión o retorno de aire, con aletas fijas paralelas a la dimensión mayor. Rejilla de marco reducido a 15 mm para favorecer la integración arquitectónica del producto. Montaje mural. Marca Madel modelo LMT-MISS 300x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS300100 | ud | Rejilla LMT-MISS + SP 300x100 (material; 12/11/2025) | 1 | 29.41 | 29.41 |
| CLIMANETO | m2 | Panel l.v.a.d. Climaver Neto | 0.5 | 26.35 | 13.18 |
| P21CF050 | ud | Cinta de aluminio Climaver | 0.1 | 5.98 | 0.60 |
| %3 | % | Medios auxiliares/ peq. material | 3 % | 46.69 | 1.40 |
|  |  | Total |  |  | 48.09 |

| Medición | Uds. | Parcial |
|---|---|---|
| REHABILITACIÓN DE EDIFICIO |  |  |
| ORIGINAL |  |  |
| R2 |  |  |
| Rehabilitación PB |  |  |
| Rehabilitación P1 | 1 | 1.000 |
| Rehabilitación P2 |  |  |
| Total |  | 1 |

**I07.56** ud REJILLA LINEAL LMT-MISS+SP 450x100 MADEL
1 ud × 59.47 = 59.47
Suministro e instalación de rejilla lineal en aluminio, para impulsión o retorno de aire, con aletas fijas paralelas a la dimensión mayor. Rejilla de marco reducido a 15 mm para favorecer la integración arquitectónica del producto. Montaje mural. Marca Madel modelo LMT-MISS 450x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS450100 | ud | Rejilla LMT-MISS + SP 450x100 (material; 12/11/2025) | 1 | 40.46 | 40.46 |
| CLIMANETO | m2 | Panel l.v.a.d. Climaver Neto | 0.5 | 26.35 | 13.18 |
| P21CF050 | ud | Cinta de aluminio Climaver | 0.1 | 5.98 | 0.60 |
| %3 | % | Medios auxiliares/ peq. material | 3 % | 57.74 | 1.73 |
|  |  | Total |  |  | 59.47 |

| Medición | Uds. | Parcial |
|---|---|---|
| REHABILITACIÓN DE EDIFICIO |  |  |
| ORIGINAL |  |  |
| R3 |  |  |
| Rehabilitación P2 | 1 | 1.000 |
| Total |  | 1 |

**I07.57** ud REJILLA LINEAL LMT-MISS+SP 700x100 MADEL
8 ud × 75.31 = 602.48
Suministro e instalación de rejilla lineal en aluminio, para impulsión o retorno de aire, con aletas fijas paralelas a la dimensión mayor. Rejilla de marco reducido a 15 mm para favorecer la integración arquitectónica del producto. Montaje mural. Marca Madel modelo LMT-MISS 700x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS700100 | ud | Rejilla LMT-MISS + SP 700x100 (material; 12/11/2025) | 1 | 55.84 | 55.84 |
| CLIMANETO | m2 | Panel l.v.a.d. Climaver Neto | 0.5 | 26.35 | 13.18 |
| P21CF050 | ud | Cinta de aluminio Climaver | 0.1 | 5.98 | 0.60 |
| %3 | % | Medios auxiliares/ peq. material | 3 % | 73.12 | 2.19 |
|  |  | Total |  |  | 75.31 |

| Medición | Uds. | Parcial |
|---|---|---|
| REHABILITACIÓN DE EDIFICIO |  |  |
| ORIGINAL |  |  |
| R4 |  |  |
| Rehabilitación P2 | 8 | 8.000 |
| Total |  | 8 |

**I07.58** ud REJILLA LINEAL LMT-MISS+SP 800x100 MADEL
8 ud × 80.67 = 645.36
Suministro e instalación de rejilla lineal en aluminio, para impulsión o retorno de aire, con aletas fijas paralelas a la dimensión mayor. Rejilla de marco reducido a 15 mm para favorecer la integración arquitectónica del producto. Montaje mural. Marca Madel modelo LMT-MISS 800x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS800100 | ud | Rejilla LMT-MISS + SP 800x100 (material; 12/11/2025) | 1 | 61.04 | 61.04 |
| CLIMANETO | m2 | Panel l.v.a.d. Climaver Neto | 0.5 | 26.35 | 13.18 |
| P21CF050 | ud | Cinta de aluminio Climaver | 0.1 | 5.98 | 0.60 |
| %3 | % | Medios auxiliares/ peq. material | 3 % | 78.32 | 2.35 |
|  |  | Total |  |  | 80.67 |

| Medición | Uds. | Parcial |
|---|---|---|
| REHABILITACIÓN DE EDIFICIO |  |  |
| ORIGINAL |  |  |
| R5 |  |  |
| Rehabilitación PB | 4 | 4.000 |
| Rehabilitación P2 | 4 | 4.000 |
| Total |  | 8 |

**I07.59** ud REJILLA LINEAL LMT-MISS+SP 1000x100 MADEL
4 ud × 94 = 376.00
Suministro e instalación de rejilla lineal en aluminio, para impulsión o retorno de aire, con aletas fijas paralelas a la dimensión mayor. Rejilla de marco reducido a 15 mm para favorecer la integración arquitectónica del producto. Montaje mural. Marca Madel modelo LMT-MISS 1000x100 o equivalente. Con regulador de caudal de aletas opuestas (SP), construido en acero zincado lacado negro. Totalmente montada incluso plenum formado de panel de lana de vidrio (Climaver Neto o equivalente) y conexión a conducto de derivación. Color a elegir por la Dirección Facultativa. Incluido medios auxiliares. i/ marco y piezas de fijación i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| LMTMISS100100 | ud | Rejilla LMT-MISS + SP 1000x100 (material; 12/11/2025) | 1 | 73.98 | 73.98 |
| CLIMANETO | m2 | Panel l.v.a.d. Climaver Neto | 0.5 | 26.35 | 13.18 |
| P21CF050 | ud | Cinta de aluminio Climaver | 0.1 | 5.98 | 0.60 |
| %3 | % | Medios auxiliares/ peq. material | 3 % | 91.26 | 2.74 |
|  |  | Total |  |  | 94 |

| Medición | Uds. | Parcial |
|---|---|---|
| REHABILITACIÓN DE EDIFICIO |  |  |
| ORIGINAL |  |  |
| R6 |  |  |
| Rehabilitación P1 | 4 | 4.000 |
| Total |  | 4 |

**I07.60** ud DIFUSOR ROTACIONAL AXO-C+PLXO/L-R 500 MADEL (27/01/2023)
11 ud × 177.37 = 1951.07
Suministro e instalación de difusor rotacional circular con aletas de disposición radial circular modelo AXO-C+PLXO/L-R 500 Madel. Construido en acero galvanizado y acabado lacado color a elegir por D.F. Incluido plenum PLXO/L con conexión lateral y regulador de caudal en el cuello R. Incluido accesorios de montaje, tornillos, marco y medios auxiliares. i/ suministro a obra. i/ ayudas de albañilería. i/ todo tipo de perforaciones necesarias en elementos de hormigón y/o fábrica. i/ carga y transporte a vertedero de residuos. i/ totalmente instalado (con todos los medios, accesorios, materiales y operaciones necesarias) y funcionando perfectamente. i/ pruebas de funcionamiento. i/ todo aquello que figura en planos. i/ medios aux. y costes indirectos.Se

| Código | Ud | Descripción | Rendimiento | Precio | Importe |
|---|---|---|---|---|---|
| O0200115 | h | Oficial 1ª instalador | 0.1 | 17.99 | 1.80 |
| O0200130 | h | Oficial 3ª instalador | 0.1 | 17 | 1.70 |
| AXOC500 | ud | Difusor rotacional AXO-C 500 (material; 12/11/2025) | 1 | 81.54 | 81.54 |
| PLXOCR500 | ud | Plenum con regulador PLXO/L-R 500 (material; 12/11/2025) | 1 | 87.16 | 87.16 |
| %3 | % | Medios auxiliares/ peq. material | 3 % | 172.20 | 5.17 |
|  |  | Total |  |  | 177.37 |

| Medición | Uds. | Parcial |
|---|---|---|
| REHABILITACIÓN DE EDIFICIO |  |  |
| ORIGINAL |  |  |
| R7 |  |  |
| Rehabilitación P1 | 5 | 5.000 |
| Rehabilitación P2 | 6 | 6.000 |
| Total |  | 11 |

**I07.61** ud REJILLA EMT-AR 500x200 MADEL
4 ud × 45.41 = 181.64
Suministro y colocación de rejilla modelo EMT-AR 500x200 de la marca Madel o equivalente. Rejilla con aletas fijas a 45º para retorno de aire. Con aletas paralelas a la cota menor. Construida en aluminio y lacada en color a elegir por D.F. Totalmente montada incluso plenum de panel de fibra para conexión a conducto de derivación. Incluido accesorios de montaje, tornillos, marco y medios auxiliares. i/ suministro a obra. i/ ayudas de albañilería. i/ todo tipo de perforaciones necesarias en elementos de hormigón y/o fábrica. i/ carga y transporte a vertedero de residuos. i/ totalmente instalado (con todos los medios, accesorios, materiales y operaciones necesarias) y funcionando perfectamente. i/ pruebas de funcionamiento. i/ todo aquello que figura en planos. i/ medios aux. y costes indirectos.

| Código | Ud | Descripción | Rendimiento | Precio | Importe |
|---|---|---|---|---|---|
| O0200115 | h | Oficial 1ª instalador | 0.05 | 17.99 | 0.90 |
| O0200130 | h | Oficial 3ª instalador | 0.05 | 17 | 0.85 |
| EMTAR500200 | ud | Rejilla EMT 500x200 (material; 12/11/2025) | 1 | 27.96 | 27.96 |
| P21CF050 | ud | Cinta de aluminio Climaver | 0.2 | 5.98 | 1.20 |
| CLIMANETO | m2 | Panel l.v.a.d. Climaver Neto | 0.5 | 26.35 | 13.18 |
| %3 | % | Medios auxiliares/ peq. material | 3 % | 44.09 | 1.32 |
|  |  | Total |  |  | 45.41 |

| Medición | Uds. | Parcial |
|---|---|---|
| REHABILITACIÓN DE EDIFICIO |  |  |
| ORIGINAL |  |  |
| R8 |  |  |
| Rehabilitación PB | 2 | 2.000 |
| Rehabilitación P1 | 2 | 2.000 |
| Total |  | 4 |

**I07.62** ud REJILLA EMT-AR 600x250 MADEL
4 ud × 57.67 = 230.68
Suministro y colocación de rejilla modelo EMT-AR 600x250 de la marca Madel o equivalente. Rejilla con aletas fijas a 45º para retorno de aire. Con aletas paralelas a la cota menor. Construida en aluminio y lacada en color a elegir por D.F. Totalmente montada incluso plenum de panel de fibra para conexión a conducto de derivación. Incluido accesorios de montaje, tornillos, marco y medios auxiliares. i/ suministro a obra. i/ ayudas de albañilería. i/ todo tipo de perforaciones necesarias en elementos de hormigón y/o fábrica. i/ carga y transporte a vertedero de residuos. i/ totalmente instalado (con todos los medios, accesorios, materiales y operaciones necesarias) y funcionando perfectamente. i/ pruebas de funcionamiento. i/ todo aquello que figura en planos. i/ medios aux. y costes indirectos.

| Código | Ud | Descripción | Rendimiento | Precio | Importe |
|---|---|---|---|---|---|
| O0200115 | h | Oficial 1ª instalador | 0.05 | 17.99 | 0.90 |
| O0200130 | h | Oficial 3ª instalador | 0.05 | 17 | 0.85 |
| EMTAR600250 | ud | Rejilla EMT 600x250 (material; 12/11/2025) | 1 | 39.86 | 39.86 |
| P21CF050 | ud | Cinta de aluminio Climaver | 0.2 | 5.98 | 1.20 |
| CLIMANETO | m2 | Panel l.v.a.d. Climaver Neto | 0.5 | 26.35 | 13.18 |
| %3 | % | Medios auxiliares/ peq. material | 3 % | 55.99 | 1.68 |
|  |  | Total |  |  | 57.67 |

| Medición | Uds. | Parcial |
|---|---|---|
| REHABILITACIÓN DE EDIFICIO |  |  |
| ORIGINAL |  |  |
| R9 |  |  |
| Rehabilitación P1 | 2 | 2.000 |
| Rehabilitación P2 | 2 | 2.000 |
| Total |  | 4 |

**I07.63** ud REJILLA EMT-AR 600x300 MADEL
3 ud × 65.79 = 197.37
Suministro y colocación de rejilla modelo EMT-AR 600x300 de la marca Madel o equivalente. Rejilla con aletas fijas a 45º para retorno de aire. Con aletas paralelas a la cota menor. Construida en aluminio y lacada en color a elegir por D.F. Totalmente montada incluso plenum de panel de fibra para conexión a conducto de derivación. Incluido accesorios de montaje, tornillos, marco y medios auxiliares. i/ suministro a obra. i/ ayudas de albañilería. i/ todo tipo de perforaciones necesarias en elementos de hormigón y/o fábrica. i/ carga y transporte a vertedero de residuos. i/ totalmente instalado (con todos los medios, accesorios, materiales y operaciones necesarias) y funcionando perfectamente. i/ pruebas de funcionamiento. i/ todo aquello que figura en planos. i/ medios aux. y costes indirectos.

| Código | Ud | Descripción | Rendimiento | Precio | Importe |
|---|---|---|---|---|---|
| O0200115 | h | Oficial 1ª instalador | 0.05 | 17.99 | 0.90 |
| O0200130 | h | Oficial 3ª instalador | 0.05 | 17 | 0.85 |
| EMTAR600300 | ud | Rejilla EMT 600x300 (material; 12/11/2025) | 1 | 47.74 | 47.74 |
| P21CF050 | ud | Cinta de aluminio Climaver | 0.2 | 5.98 | 1.20 |
| CLIMANETO | m2 | Panel l.v.a.d. Climaver Neto | 0.5 | 26.35 | 13.18 |
| %3 | % | Medios auxiliares/ peq. material | 3 % | 63.87 | 1.92 |
|  |  | Total |  |  | 65.79 |

| Medición | Uds. | Parcial |
|---|---|---|
| OBRA NUEVA (PABELLÓN) |  |  |
| R10 |  |  |
| Obra nueva PB | 3 | 3.000 |
| Total |  | 3 |

**I07.64** ud REJILLA EXTERIOR DXT 600x300 MADEL
1 ud × 89.22 = 89.22
Suministro y colocación de rejilla para toma de aire exterior modelo Madel DXT 600x300 de paso 50 o equivalente, con malla galvanizada y aletas paralelas a la cota mayor. Construida en aluminio y acabado a elegir por D.F., totalmente montada incluso plenum de panel de fibra para conexión a conducto de derivación. Color a elegir por la Dirección Facultativa. Incluido medios auxiliares. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| DXT-600X300 | ud | Rejilla Madel 600x300 DXT (material) | 1 | 70.44 | 70.44 |
| CLIMANETO | m2 | Panel l.v.a.d. Climaver Neto | 0.5 | 26.35 | 13.18 |
| P21CF050 | ud | Cinta de aluminio Climaver | 0.2 | 5.98 | 1.20 |
| %3 | % | Medios auxiliares/ peq. material | 3 % | 86.62 | 2.60 |
|  |  | Total |  |  | 89.22 |

| Medición | Uds. | Parcial |
|---|---|---|
| OBRA NUEVA (PABELLÓN) |  |  |
| R11 |  |  |
| Obra nueva PB | 1 | 1.000 |
| Total |  | 1 |

**I07.65** ud MULTITOBERA KOO+IEK 900x300 MADEL (27/01/2023)
4 ud × 404.33 = 1617.32
Suministro y colocación de multi-tobera orientable manualmente en todas direcciones KOO 900x300 de la marca Madel, o equivalente. Construida en aluminio y acero galvanizado y acabado lacado color a definir por la D.F. Con injerto IEK para montaje longitudinal en conducto circular visto. Incluido fijación.
i/ suministro a obra. i/ ayudas de albañilería i/ todo tipo de perforaciones y rozas necesarias en elementos de hormigón y/o fabrica. i/ carga y transporte a vertedero de residuos. i/ totalmente instalado (con todos los medios, accesorios, materiales y operaciones necesarias) y funcionando perfectamente. i/ pruebas de funcionamiento. i/ todo aquello que figura en planos. i/ medios aux. y costes indirectos.

| Código | Ud | Descripción | Rendimiento | Precio | Importe |
|---|---|---|---|---|---|
| O0200115 | h | Oficial 1ª instalador | 0.1 | 17.99 | 1.80 |
| KOO900300 | ud | Multitobera KOO 900x300 (material; 12/11/2025) | 1 | 324.08 | 324.08 |
| IEK900300 | ud | Injerto IEK 900x300 (material; 12/11/2025) | 1 | 66.67 | 66.67 |
| %3 | % | Medios auxiliares/ peq. material | 3 % | 392.55 | 11.78 |
|  |  | Total |  |  | 404.33 |

| Medición | Uds. | Parcial |
|---|---|---|
| OBRA NUEVA (PABELLÓN) |  |  |
| R12 |  |  |
| Obra nueva PB | 4 | 4.000 |
| Total |  | 4 |

**I07.66** ud BOCA EXTRACCIÓN BWC-N-100 MADEL (27/01/2023)
1 ud × 12.49 = 12.49
Suministro e instalación de boca circular de cono central ajustable para ventilación con cuello de montaje serie BWC-N dim. 100 de la marca Madel o equivalente. Construida en acero galvanizado y acabado color a elegir por D.F. Fijación con clips y cuello de montaje.
i/ suministro a obra. i/ ayudas de albañilería. i/ todo tipo de perforaciones y rozas necesarias en elementos de hormigón y/o fabrica. i/ carga y transporte a vertedero de residuos. i/ totalmente instalado (con todos los medios, accesorios, materiales y operaciones necesarias) y funcionando perfectamente. i/ pruebas de funcionamiento. i/ todo aquello que figura en planos. i/ medios aux. y costes indirectos.

| Código | Ud | Descripción | Rendimiento | Precio | Importe |
|---|---|---|---|---|---|
| O0200115 | h | Oficial 1ª instalador | 0.1 | 17.99 | 1.80 |
| O0200130 | h | Oficial 3ª instalador | 0.1 | 17 | 1.70 |
| BWCN100 | ud | Boca extracción BWC-N-100 Madel (material; 28/11/2023) | 1 | 8.63 | 8.63 |
| %3 | % | Medios auxiliares/ peq. material | 3 % | 12.13 | 0.36 |
|  |  | Total |  |  | 12.49 |

| Medición | Uds. | Parcial |
|---|---|---|
| OBRA NUEVA (PABELLÓN) |  |  |
| R13 |  |  |
| Obra nueva PB | 1 | 1.000 |
| Total |  | 1 |

**I07.67** ud REJILLA EXTERIOR CXT D200 MADEL (27/01/2023)
2 ud × 33.33 = 66.66
Suministro y colocación de rejilla para toma de aire exterior modelo Madel CXT D200 o equivalente. Rejilla circular con malla, construida en aluminio y lacado en color a elegir por D.F. Totalmente montada incluso plenum para conexión a conducto de derivación. Incluido medios auxiliares y accesorios de fijación. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| CXT200 | ud | Rejilla CXT D200 Madel (material; 09/10/2025) | 1 | 30.56 | 30.56 |
| %3 | % | Medios auxiliares/ peq. material | 3 % | 32.36 | 0.97 |
|  |  | Total |  |  | 33.33 |

| Medición | Uds. | Parcial |
|---|---|---|
| OBRA NUEVA (PABELLÓN) |  |  |
| R14 |  |  |
| Obra nueva P1 | 2 | 2.000 |
| Total |  | 2 |

**I07.68** m CABLEADO 2x1mm APANTALLADO BUS (04/06/2013)
95 m × 3.56 = 338.20
Suministro e instalación de cableado para conexión de sistema de control de instalaciones de climatización VRV formado por cable en modo Bus con cable trenzado y apantallado 2x1 mm.Incluso p.p. de tubo libre de halogenos diametro 25mm para su instalación.

| Código | Ud | Descripción | Rendimiento | Precio | Importe |
|---|---|---|---|---|---|
| O0200115 | h | Oficial 1ª instalador | 0.05 | 17.99 | 0.90 |
| O0200130 | h | Oficial 3ª instalador | 0.05 | 17 | 0.85 |
| PICTAP210 | ud | Cable trenzado apantallado 2x1mm2 (material; 04/06/2013) | 1 | 0.64 | 0.64 |
| TUBFLEXEH25 | m | Tubo flexible exento halógenos 25 mm | 1 | 1.07 | 1.07 |
| %3 | % | Medios auxiliares/ peq. material | 3 % | 3.46 | 0.10 |
|  |  | Total |  |  | 3.56 |

| Medición | Uds. | Parcial |
|---|---|---|
| REHABILITACIÓN DE EDIFICIO |  |  |
| ORIGINAL |  |  |
| Rehabilitación P1 | 50 | 50.000 |
| Rehabilitación P2 | 45 | 45.000 |
| Total |  | 95 |

**I07.69** m CABLEADO 4x1mm BUS (17/06/2022)
60 m × 4.28 = 256.80
Suministro e instalación de cableado para conexión de sistema de control de instalaciones de climatización 1X1 formado por cable en modo Bus con cable trenzado 4x1 mm.Incluso p.p. de tubo libre de halogenos diametro 25mm para su instalación.

| Código | Ud | Descripción | Rendimiento | Precio | Importe |
|---|---|---|---|---|---|
| O0200115 | h | Oficial 1ª instalador | 0.05 | 17.99 | 0.90 |
| O0200130 | h | Oficial 3ª instalador | 0.05 | 17 | 0.85 |
| PICTAP210X | ud | Cable trenzado apantallado 4x1mm2 (material; 04/12/2025) | 1 | 1.34 | 1.34 |
| TUBFLEXEH25 | m | Tubo flexible exento halógenos 25 mm | 1 | 1.07 | 1.07 |
| %3 | % | Medios auxiliares/ peq. material | 3 % | 4.16 | 0.12 |
|  |  | Total |  |  | 4.28 |

| Medición | Uds. | Parcial |
|---|---|---|
| REHABILITACIÓN DE EDIFICIO |  |  |
| ORIGINAL |  |  |
| Rehabilitación PB | 20 | 20.000 |
| OBRA NUEVA (PABELLÓN) |  |  |
| Obra nueva PB | 40 | 40.000 |
| Total |  | 60 |

**I07.70** ud PUESTA EN MARCHA SISTEMA CLIMATIZACÓN Y VENTILACIÓN (24/11/2017)
1 ud × 552.44 = 552.44
Partida de puesta del sistema de climatización y ventilación por servicios técnicos oficiales de las marcas, así como regulación red de ditribución y difución aire para garantizar su correcto funcionamiento de toda la instalación y activación de garantias.
i/ suministro a obra. i/ ayudas de albañilería i/ todo tipo de perforaciones necesarias en elementos de hormigón. i/ carga y transporte a vertedero de residuos. i/ medios aux. y costes indirectos.

| Código | Ud | Descripción | Rendimiento | Precio | Importe |
|---|---|---|---|---|---|
| PESLLOK | ud | Puesta en marcha de calderas servicio oficial (material; 24/11/2017) | 5 | 107.27 | 536.35 |
| %3 | % | Medios auxiliares/ peq. material | 3 % | 536.35 | 16.09 |
|  |  | Total |  |  | 552.44 |

| Medición | Uds. | Parcial |
|---|---|---|
| REHABILITACIÓN DE EDIFICIO (ORIGINAL) |  |  |
| OBRA NUEVA (PABELLÓN) |  |  |
| Común | 1 | 1.000 |
| Total |  | 1 |

**I07.71** ud LEGALIZACIÓN INSTALACIONES TÉRMICAS (20/12/2016)
1 ud × 1289.95 = 1289.95
Partida de legalización de instalación térmicas Incluye proyectos a presentar en delegación provincial de industria y compañía suministradora, tasas y demás gastos de legalización de la instalación.

| Código | Ud | Descripción | Rendimiento | Precio | Importe |
|---|---|---|---|---|---|
| O0200115 | h | Oficial 1ª instalador | 5 | 17.99 | 89.95 |
| LEGTERMICAS | ud | Proyecto, tasas legalización instalaciones térmicas (20/12/2016) | 1 | 1200 | 1200.00 |
|  |  | Total |  |  | 1289.95 |

| Medición | Uds. | Parcial |
|---|---|---|
| REHABILITACIÓN DE EDIFICIO (ORIGINAL) |  |  |
| OBRA NUEVA (PABELLÓN) |  |  |
| Común | 1 | 1.000 |
| Total |  | 1 |

**I07.72** ud UD. MANTENIMIENTO PREVENTIVO DE INSTALACIÓN DE CLIMATIZACIÓN. (12/02/2026)
1 ud × 1500 = 1500.00
Servicio de mantenimiento durante 36 meses tras la recepción del edificio, que incluye limpieza de filtros, revisión de serpentines, comprobación de niveles de refrigerante, ajuste de conexiones eléctricas,cambio de modo del sistema según temporada del años, limpieza de desagües y comprobación de estanqueidad, realizado por técnico cualificado según normativa RITE, con emisión de informe técnico y certificado de mantenimiento.
Mano de obra: Oficial de 1ª
Frecuencia: Mínimo 3 revisiones al año.

### I08 INSTALACIÓN DE PROTECCIÓN FRENTE AL GAS RADÓN (12/12/2025)
Importe: 3480.01

**I08.01** m TUBO PVC D=125mm PERFORADO 360º (31/01/2000)
47 m × 22.02 = 1034.94
Suministro e instalación de tubería enterrada de PVC perforada 360º (según detalle de planos) de diámetro nominal 125 mm. Aposentado en grava y revestida con geotextil de 125 g/m2 y rellena con grava filtrante 25 cm. por encima del tubo con cierre de doble solapa del paquete filtrante (realizado con el propio geotextil). Con p.p. de medios auxiliares, sin incluir la excavación de la zanja ni el tapado posterior de la misma por encima de la grava. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.35 | 17 | 5.95 |
| P01AA020 | m3 | Arena de río 0/6 mm. | 0.07 | 21.02 | 1.47 |
| P01AG130 | m3 | Grava 40/80 mm. | 0.213 | 16.25 | 3.46 |
| P06BG320 | m2 | Fieltro geotextil 125 g/m2 | 2.33 | 0.76 | 1.77 |
| P02RVC050 | m | Tub.drenaje PVC corr.simple SN2 D=125mm (material; 03/05/2018) | 1 | 5.13 | 5.13 |
| %3 | % | Medios auxiliares/ peq. material | 3 % | 21.38 | 0.64 |
|  |  | Total |  |  | 22.02 |

| Medición | Uds. | Largo | Parcial |
|---|---|---|---|
| REHABILITACIÓN DE EDIFICIO (ORIGINAL) |  |  |  |
| OBRA NUEVA (PABELLÓN) |  |  |  |
| Rehabilitación común | 1 | 26 | 26.000 |
| Obra nueva común | 1 | 21 | 21.000 |
| Total |  |  | 47 |

**I08.02** m CONDUCTO PVC 125mm (19/12/2022)
19 m × 13.39 = 254.41
Suministro e instalación de conducto PVC para ventilación, compuesto por tubo de PVC de diámetro 125mm. i/ p.p. de codos, derivaciones, manguitos y demás accesorios. i/ suministro a obra. i/ ayudas de albañilería. i/ todo tipo de perforaciones necesarias en elementos de hormigón y/o fábrica. i/ carga y transporte a vertedero de residuos. i/ totalmente instalado (con todos los medios, accesorios, materiales y operaciones necesarias) y funcionando perfectamente. i/ pruebas de funcionamiento. i/ todo aquello que figura en planos. i/ medios aux. y costes indirectos.

| Código | Ud | Descripción | Rendimiento | Precio | Importe |
|---|---|---|---|---|---|
| O0200115 | h | Oficial 1ª instalador | 0.25 | 17.99 | 4.50 |
| O0200130 | h | Oficial 3ª instalador | 0.25 | 17 | 4.25 |
| PVC125X | m | Tub.PVC liso ventilación encolado D=125mm (material; 19/12/2022) | 1 | 4.25 | 4.25 |
| %3 | % | Medios auxiliares/ peq. material | 3 % | 13.00 | 0.39 |
|  |  | Total |  |  | 13.39 |

| Medición | Uds. | Largo | Parcial |
|---|---|---|---|
| REHABILITACIÓN DE EDIFICIO (ORIGINAL) |  |  |  |
| OBRA NUEVA (PABELLÓN) |  |  |  |
| Rehabiltiación común | 1 | 15 | 15.000 |
| Obra nueva común | 1 | 4 | 4.000 |
| Total |  |  | 19 |

**I08.03** ud VENTILADOR DE CONDUCTO CA/LINE 12 SODECA (27/01/2023)
1 ud × 585.61 = 585.61
Suministro e instalación de extractor circular en línea para conductos CA/LINE 12 marca Sodeca o equivalente, con motor de 3 velocidades, envolvente en chapa de acero, caja de bornes externa, rodamiento de bolas de alta duración, IP44, 220-240V 50/60Hz. Velocidad max/min (r/min) 2650/2050. Caudal máximo 320 m3/h. Nivel presión sonora irradiada 40 dB(A). i/ regulador de tensión para control de velocidades. i/ conexión con conducto D125. i/ p.p. accesorios, reducciones, anclajes y conexiones. Totalmente instalado y funcionando. i/ suministro a obra. i/ ayudas de albañilería. i/ todo tipo de perforaciones necesarias en elementos de hormigón. i/ carga y transporte a vertedero de residuos. i/ totalmente instalado (con todos los medios, accesorios, materiales y operaciones necesarias) y funcionando perfectamente. i/ pruebas de funcionamiento. i/ todo aquello que figura en planos. i/ medios aux. y costes indirectos.

| Código | Ud | Descripción | Rendimiento | Precio | Importe |
|---|---|---|---|---|---|
| O0200115 | h | Oficial 1ª instalador | 0.5 | 17.99 | 9.00 |
| O0200130 | h | Oficial 3ª instalador | 0.5 | 17 | 8.50 |
| CALINE12 | ud | Extractor CA LINE 12 Sodeca (material; 13/11/2025) | 1 | 400.3 | 400.30 |
| 540127 | ud | Regulador de tensión (material; 13/11/2025) | 1 | 150.75 | 150.75 |
| %3 | % | Medios auxiliares/ peq. material | 3 % | 568.55 | 17.06 |
|  |  | Total |  |  | 585.61 |

| Medición | Uds. | Parcial |
|---|---|---|
| OBRA NUEVA (PABELLÓN) |  |  |
| Obra nueva común | 1 | 1.000 |
| Total |  | 1 |

**I08.04** ud CAJA DE VENTILACIÓN CAB-125 ECOWATT PLUS S&P (27/01/2023)
1 ud × 1291.78 = 1291.78
Suministro e instalación de caja de ventilación CAB-125 ECOWATT PLUS 230V50/60HZ N8 de la marca Soler&Plalau o equivalente. Cajas de ventilación estancas, de bajo nivel sonoro, bajo perfil, fabricadas en chapa de acero galvanizado, con aislamiento acústico ininflamable (M0) de 50 mm de espesor, silenciador acústico en la aspiración, juntas estancas en aspiración y descarga, cierres estancos de tipo tracción giratorio, de fácil apertura, y ventilador centrífugo de álabes hacia atrás. Motor brushless de corriente continua, de alto rendimiento y bajo consumo, alimentación 230V±15% 50/60Hz, IP44, clase B, rodamientos a bolas, protector térmico. Interruptor ON/OFF y electrónica para funcionamiento presión constante COP, caudal constante CAV, volumen de aire variable VAV y MIN/MAX. Capacitados para trabajar de -20ºC a +40ºC. Pueden ser instaladas en cualquier posición.
Incluida protección para instalación en exterior.
Incluye la fijación del equipo, anclajes y antivibratorios. i/ p.p. conexiones de conductos, eléctricas y de control. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| 5113866500 | ud | Caja ventilación CAB-125 Ecowatt Plus (material; 09/11/2023) | 1 | 1247.16 | 1247.16 |
| %3 | % | Medios auxiliares/ peq. material | 3 % | 1254.16 | 37.62 |
|  |  | Total |  |  | 1291.78 |

| Medición | Uds. | Parcial |
|---|---|---|
| REHABILITACIÓN DE EDIFICIO |  |  |
| ORIGINAL |  |  |
| Rehabilitación común | 1 | 1.000 |
| Total |  | 1 |

**I08.05** ud CONSOLA PROGRAMACIÓN ECOWATT PLUS S&P (27/01/2023)
1 ud × 254.91 = 254.91
Suministro e instalación de consola de programación específica para series ECOWATT PLUS de la marca Soler&Palau. Permite la selección y ajuste de los modos de funcionamiento presión constante (COP), caudal constante (CAV), caudal de aire variable (VAV) y Minimo-Máximo. Totalmente montada y funcionando, incluso conexión con ventiador. i/ suministro a obra. i/ ayudas de albañilería. i/ todo tipo de perforaciones necesarias en elementos de hormigón y/o fábrica. i/ carga y transporte a vertedero de residuos. i/ totalmente instalado (con todos los medios, accesorios, materiales y operaciones necesarias) y funcionando perfectamente. i/ pruebas de funcionamiento. i/ todo aquello que figura en planos. i/ medios aux. y costes indirectos.

| Código | Ud | Descripción | Rendimiento | Precio | Importe |
|---|---|---|---|---|---|
| O0200115 | h | Oficial 1ª instalador | 0.2 | 17.99 | 3.60 |
| O0200130 | h | Oficial 3ª instalador | 0.2 | 17 | 3.40 |
| 5401624700 | ud | Prosys Ecowatt S&P (material; 16/04/2025) | 1 | 240.49 | 240.49 |
| %3 | % | Medios auxiliares/ peq. material | 3 % | 247.49 | 7.42 |
|  |  | Total |  |  | 254.91 |

| Medición | Uds. | Parcial |
|---|---|---|
| REHABILITACIÓN DE EDIFICIO |  |  |
| ORIGINAL |  |  |
| Rehabilitación común | 1 | 1.000 |
| Total |  | 1 |

**I08.06** ud REJILLA EXTERIOR DXT 300x200 MADEL
1 ud × 58.36 = 58.36
Suministro y colocación de rejilla para toma de aire exterior modelo Madel DXT 300x200 de paso 50 o equivalente, con malla galvanizada y aletas paralelas a la cota mayor. Construida en aluminio y acabado a elegir por D.F., totalmente montada incluso plenum de panel de fibra para conexión a conducto de derivación. Color a elegir por la Dirección Facultativa. Incluido medios auxiliares. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| DXT-300X200 | ud | Rejilla Madel 300x200 DXT (material) | 1 | 40.48 | 40.48 |
| CLIMANETO | m2 | Panel l.v.a.d. Climaver Neto | 0.5 | 26.35 | 13.18 |
| P21CF050 | ud | Cinta de aluminio Climaver | 0.2 | 5.98 | 1.20 |
| %3 | % | Medios auxiliares/ peq. material | 3 % | 56.66 | 1.70 |
|  |  | Total |  |  | 58.36 |

| Medición | Uds. | Parcial |
|---|---|---|
| OBRA NUEVA (PABELLÓN) |  |  |
| Obra nueva común | 1 | 1.000 |
| Total |  | 1 |

### I09 INSTALACIÓN DE CONTRAINCENDIOS (12/12/2025)
Importe: 805.92

**I09.01** ud EXTINTOR POLVO ABC 6 kg (23/07/2015)
8 ud × 27.99 = 223.92
Extintor de polvo químico ABC polivalente antibrasa, de eficacia 21A/133B, de 6 kg. de agente extintor, con manómetro comprobable y manguera con difusor, según Norma UNE, certificado AENOR. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P23FJ030 | ud | Extintor polvo ABC 6 kg. pr.inc. (material; 23/07/2015) | 1 | 23.67 | 23.67 |
| %3 | % | Medios auxiliares/ peq. material | 3 % | 27.17 | 0.82 |
|  |  | Total |  |  | 27.99 |

| Medición | Uds. | Parcial |
|---|---|---|
| REHABILITACIÓN DE EDIFICIO |  |  |
| ORIGINAL |  |  |
| Rehabilitación PB | 2 | 2.000 |
| Rehabilitación P1 | 2 | 2.000 |
| Rehabilitación P2 | 2 | 2.000 |
| OBRA NUEVA (PABELLÓN) |  |  |
| Obra nueva PB | 1 | 1.000 |
| Obra nueva P1 | 1 | 1.000 |
| Total |  | 8 |

**I09.02** ud EXTINTOR CO2 5 kg
1 ud × 97.7 = 97.70
Extintor de nieve carbónica CO2, de eficacia 89B, de 5 kg. de agente extintor, construido en acero, con soporte y manguera con difusor, según Norma UNE. Equipo con certificación AENOR. i/ suministro a obra. i/ ayudas de albañilería. i/ todo tipo de perforaciones necesarias en elementos de hormigón y/o fábrica. i/ carga y transporte a vertedero de residuos. i/ totalmente instalado (con todos los medios, accesorios, materiales y operaciones necesarias) y funcionando perfectamente. i/ pruebas de funcionamiento. i/ todo aquello que figura en planos. i/ medios aux. y costes indirectos.

| Código | Ud | Descripción | Rendimiento | Precio | Importe |
|---|---|---|---|---|---|
| O0200115 | h | Oficial 1ª instalador | 0.1 | 17.99 | 1.80 |
| O0200130 | h | Oficial 3ª instalador | 0.1 | 17 | 1.70 |
| P23FJ260 | ud | Extintor CO2 5 kg. de acero (material) | 1 | 91.35 | 91.35 |
| %3 | % | Medios auxiliares/ peq. material | 3 % | 94.85 | 2.85 |
|  |  | Total |  |  | 97.7 |

| Medición | Uds. | Parcial |
|---|---|---|
| REHABILITACIÓN DE EDIFICIO |  |  |
| ORIGINAL |  |  |
| Rehabilitación PB cuadros | 1 | 1.000 |
| Total |  | 1 |

**I09.03** ud CARTEL SEÑALIZACIÓN AUTOFOSFORESCENTE SEÑALIZACIÓN INCENDIOS (27/01/2023)
58 ud × 8.35 = 484.30
Cartel señalizador de instalación contra incendios, autofosforescente, conforme normas UNE 23033-1, UNE 23035-1:2003, UNE 23035-2:2003, UNE 23035-4:2003 y CTE - Documento Básico de Seguridad en caso de Incendio, dimensiones conformes a la norma UNE 81501, completamente instalado.

| Código | Ud | Descripción | Rendimiento | Precio | Importe |
|---|---|---|---|---|---|
| O0200115 | h | Oficial 1ª instalador | 0.01 | 17.99 | 0.18 |
| PCARTELINCEND | ud | Cartel señaliz. autofosforesecente instalaciones incendios (material; 25/06/2025) | 1 | 7.93 | 7.93 |
| %3 | % | Medios auxiliares/ peq. material | 3 % | 8.11 | 0.24 |
|  |  | Total |  |  | 8.35 |

| Medición | Uds. | Parcial |
|---|---|---|
| REHABILITACIÓN DE EDIFICIO (ORIGINAL) |  |  |
| OBRA NUEVA (PABELLÓN) |  |  |
| Extintores |  |  |
| Rehabilitación PB | 3 | 3.000 |
| Rehabilitación P1 | 2 | 2.000 |
| Rehabilitación P2 | 2 | 2.000 |
| Obra nueva PB | 1 | 1.000 |
| Obra nueva P1 | 1 | 1.000 |
| Salidas / no salidas |  |  |
| Rehabilitación PB | 19 | 19.000 |
| Rehabilitación P1 | 16 | 16.000 |
| Rehabilitación P2 | 12 | 12.000 |
| Obra nueva PB | 1 | 1.000 |
| Obra nueva P1 | 1 | 1.000 |
| Total |  | 58 |

### I10 INSTALACIÓN DE SEGURIDAD Y CCTV (31/03/2009)
Importe: 7878.03

**I10.01** ud DETECTOR DOBLE TECNOLOGÍA HONEYWELL (23/03/2020)
11 ud × 46.81 = 514.91
Suministro y colocación de sensor doble tecnología modelo DT8016F4 de Honeywell o equivalente. Con alcance 16x22m. Detector DUALTEC Doble tecnología IR+MW, con múltiples características y versatilidad, cuyas principales características son:
• Óptica fressnel de sensibilidad uniforme y cobertura ángulo 0 y procesamiento DualCore™.
• Inmunidad a la luz blanca, con doble compensación de temperatura
• Rango de cobertura 12 x 17m.
• Fácil instalación y configuración, gracias a: Resistencias EOL integradas, test de andado inteligente y sistema de montaje Plug-In.
• Bajo consumo 9mA.
• Certificado EN50131-2-4 Grado 2 Clase II
Totalmente instalado con accesorios y ayudas necesarias.Montado, conexionado y probado. i/ suministro a obra. i/ ayudas de albañilería i/ todo tipo de perforaciones necesarias en elementos de hormigón. i/ carga y transporte a vertedero de residuos. i/ totalmente instalado (con todos los medios, accesorios, materiales y operaciones necesarias) y funcionando perfectamente. i/ pruebas de funcionamiento. i/ todo aquello que figura en planos. i/ medios aux. y costes indirectos.

| Código | Ud | Descripción | Rendimiento | Precio | Importe |
|---|---|---|---|---|---|
| O0200115 | h | Oficial 1ª instalador | 0.5 | 17.99 | 9.00 |
| DT8016F4 | ud | Detector DualTec Doble Tecnología IR+MW (material; 23/03/2020) | 1 | 36.45 | 36.45 |
| %3 | % | Medios auxiliares/ peq. material | 3 % | 45.45 | 1.36 |
|  |  | Total |  |  | 46.81 |

| Medición | Uds. | Parcial |
|---|---|---|
| REHABILITACIÓN DE EDIFICIO |  |  |
| ORIGINAL |  |  |
| Rehabilitación PB | 4 | 4.000 |
| Rehabilitación P1 | 4 | 4.000 |
| Rehabilitación P2 | 1 | 1.000 |
| OBRA NUEVA (PABELLÓN) |  |  |
| Obra nueva PB | 1 | 1.000 |
| Obra nueva P1 | 1 | 1.000 |
| Total |  | 11 |

**I10.02** ud CENTRAL ALARMA GALAXY FLEX+ DE HONEYWELL (23/03/2020)
1 ud × 696.43 = 696.43
Suministro e instalación de panel de control Galaxy Flex+ V3 50 zonas de Honeywell o equivalente. Con nivel de seguridad seleccionable entre gardo 2 y grado 3 en la misma plataforma, con comunicaciones IP encriptadas con múltiples rutas (GSM/GPRS y Ethernet) y supervisión continua del estado de la conexión con la central receptora de alarmas (CRA). En caja fabricada con un polímero resistente a impactos con monitor de bartería y tamper de apertura y pared. Kit compuesto de :Panel de control Flex V3 50 zonas 10Ah Box Europe + Teclado Mk7. Además de los siguientes módulos:
- Comunicador IP bidireccional para paneles Galaxy Flex v3 (Intellibus). Protocolo de comunicación TCP/IP encriptado ATS 6 . NIC 10/100 Mbits, Compatible con Maxpro Cloud
Totalmete montado, conexionado y probado. Incluida puesta en marcha por Servicio técnico oficial
i/ suministro a obra. i/ ayudas de albañilería i/ todo tipo de perforaciones necesarias en elementos de hormigón. i/ carga y transporte a vertedero de residuos. i/ totalmente instalado (con todos los medios, accesorios, materiales y operaciones necesarias) y funcionando perfectamente. i/ pruebas de funcionamiento. i/ todo aquello que figura en planos. i/ medios aux. y costes indirectos.

| Código | Ud | Descripción | Rendimiento | Precio | Importe |
|---|---|---|---|---|---|
| O0200115 | h | Oficial 1ª instalador | 1 | 17.99 | 17.99 |
| O0200130 | h | Oficial 3ª instalador | 1 | 17 | 17.00 |
| C006E1K01 | ud | kit panel de control Flex V3+teclado K7 (material; 23/03/2020) | 1 | 427.45 | 427.45 |
| A0830010 | ud | Comunicador IP bidireccional para paneles Galaxy Flex v3 (material; 23/03/2020) | 1 | 213.71 | 213.71 |
| %3 | % | Medios auxiliares/ peq. material | 3 % | 676.15 | 20.28 |
|  |  | Total |  |  | 696.43 |

| Medición | Uds. | Parcial |
|---|---|---|
| REHABILITACIÓN DE EDIFICIO (ORIGINAL) |  |  |
| OBRA NUEVA (PABELLÓN) |  |  |
| Común | 1 | 1.000 |
| Total |  | 1 |

**I10.03** m CABLEADO 2x1mm APANTALLADO BUS SEGURIDAD (04/06/2013)
250 m × 3.56 = 890.00
Cableado sistema de seguridad en modo Bus con cable trenzado y apantallado 2x1 mm.Incluso p.p. de tubo libre de halogenos diametro 25mm para su instalación.

| Código | Ud | Descripción | Rendimiento | Precio | Importe |
|---|---|---|---|---|---|
| O0200115 | h | Oficial 1ª instalador | 0.05 | 17.99 | 0.90 |
| O0200130 | h | Oficial 3ª instalador | 0.05 | 17 | 0.85 |
| PICTAP210 | ud | Cable trenzado apantallado 2x1mm2 | 1 | 0.64 | 0.64 |
| TUBFLEXEH25 | m | Tubo flexible exento halógenos 25 mm | 1 | 1.07 | 1.07 |
| %3 | % | Medios auxiliares/ peq. material | 3 % | 3.46 | 0.10 |
|  |  | Total |  |  | 3.56 |

| Medición | Uds. | Largo | Parcial |
|---|---|---|---|
| REHABILITACIÓN DE EDIFICIO (ORIGINAL) |  |  |  |
| OBRA NUEVA (PABELLÓN) |  |  |  |
| Común | 1 | 250 | 250.000 |
| Total |  |  | 250 |

**I10.04** ud INGENIERIA SISTEMA SEGURIDAD (04/06/2013)
1 ud × 292.28 = 292.28
Ingeniería de la instalación de detección y alarma de intrusión, i/ instalación de software, programación, documentación de la instalación e ingeniería de detalle.

| Código | Ud | Descripción | Rendimiento | Precio | Importe |
|---|---|---|---|---|---|
| O0200115 | h | Oficial 1ª instalador | 8 | 17.99 | 143.92 |
| SOFTWHO | ud | software seguridad Honeywell (material; 04/06/2013) | 1 | 139.85 | 139.85 |
| %3 | % | Medios auxiliares/ peq. material | 3 % | 283.77 | 8.51 |
|  |  | Total |  |  | 292.28 |

| Medición | Uds. | Parcial |
|---|---|---|
| REHABILITACIÓN DE EDIFICIO (ORIGINAL) |  |  |
| OBRA NUEVA (PABELLÓN) |  |  |
| Común | 1 | 1.000 |
| Total |  | 1 |

**I10.05** ud CAMARA DOMO IP WD CON IR HIKVISION (22/07/2022)
7 ud × 124.63 = 872.41
Suministro e instalación de cámara domo modelo HIKVISION HWI-T140H 4.0 MP CMOS Network Turrent Camera o equivalente. Hikvision - Cámara IP - 1/3" Progressive Scan CMOS - 4 Megapixel (2560x1440) - Lente 2.8 mm - 0 Lux - IR Alcance 30 m - H.265+/H.265/H.264+/H.264 - Dual Stream - RJ-45 10/100 BaseT - PoE IEEE802.3af - Impermeable IP67 - IR CUT - Interfaz WEB, CMS, Smartphone y NVR - Compatible con ONVIF. IK10.
Totalmente montada, conexionada y probada. i/ suministro a obra. i/ ayudas de albañilería i/ todo tipo de perforaciones necesarias en elementos de hormigón. i/ carga y transporte a vertedero de residuos. i/ totalmente instalado (con todos los medios, accesorios, materiales y operaciones necesarias) y funcionando perfectamente. i/ pruebas de funcionamiento. i/ todo aquello que figura en planos. i/ medios aux. y costes indirectos.

| Código | Ud | Descripción | Rendimiento | Precio | Importe |
|---|---|---|---|---|---|
| O0200115 | h | Oficial 1ª instalador | 0.2 | 17.99 | 3.60 |
| O0200130 | h | Oficial 3ª instalador | 0.2 | 17 | 3.40 |
| 7432610265 | ud | Cámara HWI-D140H Hikvision (material; 22/07/2022) | 1 | 114 | 114.00 |
| %3 | % | Medios auxiliares/ peq. material | 3 % | 121.00 | 3.63 |
|  |  | Total |  |  | 124.63 |

| Medición | Uds. | Parcial |
|---|---|---|
| REHABILITACIÓN DE EDIFICIO |  |  |
| ORIGINAL |  |  |
| Rehabilitación PB | 2 | 2.000 |
| Rehabilitación P1 | 2 | 2.000 |
| Rehabilitación P2 | 1 | 1.000 |
| OBRA NUEVA (PABELLÓN) |  |  |
| Obra nueva PB | 1 | 1.000 |
| Obra nueva P1 | 1 | 1.000 |
| Total |  | 7 |

**I10.06** ud GRABADOR VIDEO NRV DE 32 CANALES IP HIKVISION (23/03/2020)
1 ud × 1293.17 = 1293.17
Suministro e instalación de grabador DS-7732NI-I4/2P series NVR de la marca Hikvision o equivalente.
Características principales:
- Soporta compresion H.265+ / H.265 / H.264+ / H.264.
- Permite grabar hasta 12 Megapixel por canal.
- 24 Puertos PoE+ ( 210 watts de potencia total).
- Los puertos PoE soportan estandar IEEE 802.3 af / at (cada puerto puede suministrar hasta 30 watts).
- Soporta 4 HDD`s internos de hasta 8 TB (32 TB en total).
- Soporta DDNS (hik-Connect / DynDNS / No-IP).
- Soporta Hik-Connect P2P.
- Acceso via remota (app): Android / iOS / iPAD.
- Compatible con navegadores IE / Safari / Chrome (ietab).
- Compatible con el software iVMS-4200 (gratuito).
- Compatible con multiples marcas: AXIS / ONVIF / PANASONIC / PSIA / SAMSUNG / ACTi / SANYO / ZAVIO / VIVOTEK.
- Compatible con gabinete metálico GAB-VID2-R2.
Resolución de Grabación por Canal (recomendado con H.265):
- 1 Megapixel: 32 Canales@30IPS.
- 2 Megapixel: 32 Canales@30IPS.
- 5 Megapixel: 32 Canales@15IPS.
- 8 Megapixel (4K): 30 Canales@10IPS.
- Reproducción síncrona en canales: 16 Canales.
Características Físicas y Eléctricas:
- Dimensiones: 445 × 400 × 71 mm.
- Alimentación: 100 a 240 vca / 20 W.
- Temperatura de operación: -10°C a 55°C.
- Peso: 5 Kg sin HDD.
- Garantía: 2 años.
Capacidad de Procesamiento y Funciones de Red:
- Procesamiento de entrada (Throughput): 320 Mbps.
- Procesamiento de salida (Throughput): 256 Mbps.
- Permite grabar 12 MP / 8 MP / 6 MP / 5 MP / 4 MP / 3 MP / 1080p / 720p.
- Soporta modo extendido para distancias de hasta 300 metros por puerto (compatible con ciertos modelos camaras fijas, no soporta PTZ).
- 1 puerto LAN Gigabit para administracion.
Interfaces Entradas / Salidas:
- Salida HDMI: 4K (3840 × 2160)/60Hz, 4K (3840 × 2160)/30Hz, 1920 × 1080p/60Hz, 1600 × 1200/60Hz, 1280 × 1024/60Hz, 1280 × 720/60Hz, 1024 × 768/60Hz.
- Salida VGA: 1920 × 1080p/60Hz, 1280 × 1024/60Hz, 1280 × 720/60Hz, 1024 × 768/60Hz.
- Salida independiente HDMI y VGA.
- Entrada de Audio: 1 Canal.
- Salida de Audio: 1 Canal.
- Entrada de Alarma: 16.
- Salida de Alarma: 4.
- Soporta audio bidireccional (audio de dos vías).
- Grabación externa: iSCSI y NFS (SYNOLOGY) / hasta 64 TB.
- Soporte para e-SATA: N/A.
- Arreglo de discos: N/A.
Funciones de Grabación y Visualización:
- Detección de movimiento multizona.
- Zoom digital en visualización y grabación.
- Dual stream (main stream y sub stream).
- Soporta avance rápido, lento, cuadro a cuadro, etc.
- Soporta tecnología de discos duros S.M.A.R.T.
- Soporta múltiples tipos de grabación, incluyendo tiempo real, grabación manual,videosensor, videosensor y alarma, videosensor o alarma.
- Soporta grabación cíclica (sobreescritura) y no cíclica.
Totalmente montado, conexionado y probado. Incluso conexión con monitor. i/ suministro a obra. i/ ayudas de albañilería i/ todo tipo de perforaciones necesarias en elementos de hormigón. i/ carga y transporte a vertedero de residuos. i/ totalmente instalado (con todos los medios, accesorios, materiales y operaciones necesarias) y funcionando perfectamente. i/ pruebas de funcionamiento. i/ todo aquello que figura en planos. i/ medios aux. y costes indirectos.

| Código | Ud | Descripción | Rendimiento | Precio | Importe |
|---|---|---|---|---|---|
| O0200115 | h | Oficial 1ª instalador | 0.1 | 17.99 | 1.80 |
| O0200130 | h | Oficial 3ª instalador | 0.1 | 17 | 1.70 |
| HEN16144 | ud | Grabador NRV de 32 canales (material; 23/03/2020) | 1 | 1252 | 1252.00 |
| %3 | % | Medios auxiliares/ peq. material | 3 % | 1255.50 | 37.67 |
|  |  | Total |  |  | 1293.17 |

| Medición | Uds. | Parcial |
|---|---|---|
| REHABILITACIÓN DE EDIFICIO (ORIGINAL) |  |  |
| OBRA NUEVA (PABELLÓN) |  |  |
| Común | 1 | 1.000 |
| Total |  | 1 |

**I10.07** ud DISCO DURO HD WD CAVIAR PURPLE 4TB SATA (27/01/2023)
1 ud × 198.28 = 198.28
Disco Duro HD 1 WD caviar purple 4TB SATA (Mod. By 42387) o equivalente.

| Código | Ud | Descripción | Rendimiento | Precio | Importe |
|---|---|---|---|---|---|
| O0200115 | h | Oficial 1ª instalador | 0.1 | 17.99 | 1.80 |
| O0200130 | h | Oficial 3ª instalador | 0.1 | 17 | 1.70 |
| 42387 | ud | Disco duro HD WD Caviar Purple 4TB SATA (material; 29/01/2025) | 1 | 189 | 189.00 |
| %3 | % | Medios auxiliares/ peq. material | 3 % | 192.50 | 5.78 |
|  |  | Total |  |  | 198.28 |

| Medición | Uds. | Parcial |
|---|---|---|
| REHABILITACIÓN DE EDIFICIO (ORIGINAL) |  |  |
| OBRA NUEVA (PABELLÓN) |  |  |
| Común | 1 | 1.000 |
| Total |  | 1 |

**I10.08** ud ARMARIO VDA 24U 19" 1200x600x600 mm (27/01/2023)
1 ud × 1020.59 = 1020.59
Suministro e instalación de armario metálico de pie Actassi VDA de la marca Scheider o equivalente. Diseñado para aplicaciones de IT y vídeo. Con capacidad para 24U. Dimensiones 1200x600x600 mm (altura x anchura x profundidad). Con bastidores inferior y superior ensamblados mecánicamente mediante tornillos Torx a los montantes de estructura verticales, lo que garantiza la rigidez de la estructura. Base sin obturador de puerta. Techo troquelado, cerrado con un obturador desmontable. Puerta delantera reversible con cristal Securit® de 4 mm, abertura de 180°, cierre de 1 punto con llave n.° 333. Bisagras a la derecha de serie. Puerta parcial trasera ciega, abertura de 180°, cierre de 1 punto con llave n.° 333. Bisagra a la derecha de serie. Pasacables laterales en la parte superior e inferior, en la superficie de la estructura. Zonas laterales superior e inferior semitroqueladas para la entrada de cables, 800 mm de anchura. Amplia abertura en la parte inferior y amplia zona semitroquelada en la parte trasera para la entrada de cables. Pies niveladores montados. 2 montantes de 19", de acero tratado, instalados a 100 mm con respecto al panel frontal; su profundidad puede ajustarse en pasos de 25 mm. Incluidos paneles laterales, montantes de 19", zócalo de 100 mm y embellecedores para pasacables. Incluida regleta para conexión a tierra.
i/ suministro a obra. i/ ayudas de albañilería. i/ todo tipo de perforaciones necesarias en elementos de hormigón y/o fábrica. i/ carga y transporte a vertedero de residuos. i/ totalmente instalado (con todos los medios, accesorios, materiales y operaciones necesarias) y funcionando perfectamente. i/ pruebas de funcionamiento. i/ todo aquello que figura en planos. i/ medios aux. y costes indirectos.

| Código | Ud | Descripción | Rendimiento | Precio | Importe |
|---|---|---|---|---|---|
| O0200115 | h | Oficial 1ª instalador | 1 | 17.99 | 17.99 |
| O0200130 | h | Oficial 3ª instalador | 1 | 17 | 17.00 |
| NSYVDA24U66E | ud | Rack VDA 33U 19" 1200x600x600 mm (material; 27/01/2023) | 1 | 834.97 | 834.97 |
| NSYZUN66VDA | ud | Zócalo 100x600x600 VDA-VDS R7011 (material; 27/01/2023) | 1 | 120.9 | 120.90 |
| %3 | % | Medios auxiliares/ peq. material | 3 % | 990.86 | 29.73 |
|  |  | Total |  |  | 1020.59 |

| Medición | Uds. | Parcial |
|---|---|---|
| REHABILITACIÓN DE EDIFICIO (ORIGINAL) |  |  |
| OBRA NUEVA (PABELLÓN) |  |  |
| Común | 1 | 1.000 |
| Total |  | 1 |

**I10.09** ud TAPA CON 3 VENTILADORES (27/01/2023)
1 ud × 179.53 = 179.53
Suministro e instalación de tapa con 3 ventiladores para fijación en rack, en la superficie interna de la base o el techo, o en un panel semitroquelado 6U de la puerta trasera reducida. Equipada con 2 ventiladores, caudal de 170 m3/h cada uno, 220 V-50/60 Hz, se instalan cableadas con bornero. Se suministra un cable de alimentación de 3 m instalado. Puede combinarse con tapas. Chapa de acero tratado. Se suministra con los accesorios de fijación necesarios para la instalación. Nivel de ruido: 34 dB (A). Panel frontal 1U con termostato.
i/ totalmente instalado (con todos los medios, accesorios, materiales y operaciones necesarias) y funcionando perfectamente. i/ pruebas de funcionamiento. i/ todo aquello que figura en planos. i/ medios aux. y costes indirectos.

| Código | Ud | Descripción | Rendimiento | Precio | Importe |
|---|---|---|---|---|---|
| O0200115 | h | Oficial 1ª instalador | 0.15 | 17.99 | 2.70 |
| O0200130 | h | Oficial 3ª instalador | 0.15 | 17 | 2.55 |
| NSYECVT3440 | ud | Tapa con 3 ventiladores | 1 | 169.05 | 169.05 |
| %3 | % | Medios auxiliares/ peq. material | 3 % | 174.30 | 5.23 |
|  |  | Total |  |  | 179.53 |

| Medición | Uds. | Parcial |
|---|---|---|
| REHABILITACIÓN DE EDIFICIO (ORIGINAL) |  |  |
| OBRA NUEVA (PABELLÓN) |  |  |
| Común | 1 | 1.000 |
| Total |  | 1 |

**I10.10** ud ZÓCALO 6 TOMAS CON MAGNETOTERMICO (22/07/2022)
1 ud × 106.86 = 106.86
Instalación y conexionado de base de distribución con 6 tomas de corriente tipo schucko o equivalente y con interruptor automático magnetotérmico, de 1 unidad de altura, de posición horizontal, tensión nominal 250 V, cable de alimentación con clavija schucko 2P+T 10/16 A 250 V, incluyendo soportes montaje planos con tornillería en rack principal. Totalmente instalado incluso p.p. de conexiones eléctricas.

| Código | Ud | Descripción | Rendimiento | Precio | Importe |
|---|---|---|---|---|---|
| O0200115 | h | Oficial 1ª instalador | 0.15 | 17.99 | 2.70 |
| O0200130 | h | Oficial 3ª instalador | 0.15 | 17 | 2.55 |
| ZDBE6P | ud | Zocalo con 6 tomas + magnetotermico | 1 | 98.5 | 98.50 |
| %3 | % | Medios auxiliares/ peq. material | 3 % | 103.75 | 3.11 |
|  |  | Total |  |  | 106.86 |

| Medición | Uds. | Parcial |
|---|---|---|
| REHABILITACIÓN DE EDIFICIO (ORIGINAL) |  |  |
| OBRA NUEVA (PABELLÓN) |  |  |
| Común | 1 | 1.000 |
| Total |  | 1 |

**I10.11** ud BANDEJA SOPORTE 19" 2U (27/01/2023)
2 ud × 47.48 = 94.96
Suministro e instlación de bandeja de fijación 19" en armario rack. Fijación a los montantes de la parte frontal o posterior del rack de 19". Talón de 5 mm. Fabricada en chapa de acero. Número de U: 2U. Profundidad: 380mm. Carga admisible 20kg. i/ totalmente instalado (con todos los medios, accesorios, materiales y operaciones necesarias) y funcionando perfectamente. i/ pruebas de funcionamiento. i/ todo aquello que figura en planos. i/ medios aux. y costes indirectos.

| Código | Ud | Descripción | Rendimiento | Precio | Importe |
|---|---|---|---|---|---|
| O0200115 | h | Oficial 1ª instalador | 0.15 | 17.99 | 2.70 |
| O0200130 | h | Oficial 3ª instalador | 0.15 | 17 | 2.55 |
| NSYBF2U40P | ud | Bandeja fija 19" 2U | 1 | 40.85 | 40.85 |
| %3 | % | Medios auxiliares/ peq. material | 3 % | 46.10 | 1.38 |
|  |  | Total |  |  | 47.48 |

| Medición | Uds. | Parcial |
|---|---|---|
| REHABILITACIÓN DE EDIFICIO (ORIGINAL) |  |  |
| OBRA NUEVA (PABELLÓN) |  |  |
| Común | 2 | 2.000 |
| Total |  | 2 |

**I10.12** ud PANEL 24P INTEGRADO Cat. 6 A (02/10/2017)
1 ud × 170.11 = 170.11
Instalación sobre rack de 19" de panel de voz/datos con capacidad de 24 tomas de categoría 6 A y tipo F/UTP, con la conexión de 24 cables e incluso fijación en el armario rack, peinado y conexionado de 24 cables según la norma ISO/IEC 11801, totalmente instalado, comprobado y en correcto estado de funcionamiento, según la especificación de clase D de las normas ISO/IEC 11801 y la categoría de la norma EIA/TIA 568B, según la normativa vigente.(Marca Himel Infra+ o equivalente). i/ totalmente instalado (con todos los medios, accesorios, materiales y operaciones necesarias) y funcionando perfectamente. i/ pruebas de funcionamiento. i/ todo aquello que figura en planos. i/ medios aux. y costes indirectos.

| Código | Ud | Descripción | Rendimiento | Precio | Importe |
|---|---|---|---|---|---|
| O0200115 | h | Oficial 1ª instalador | 0.15 | 17.99 | 2.70 |
| O0200130 | h | Oficial 3ª instalador | 0.15 | 17 | 2.55 |
| 669103G | ud | Panel 24P, Cat.6. | 1 | 159.91 | 159.91 |
| %3 | % | Medios auxiliares/ peq. material | 3 % | 165.16 | 4.95 |
|  |  | Total |  |  | 170.11 |

| Medición | Uds. | Parcial |
|---|---|---|
| REHABILITACIÓN DE EDIFICIO (ORIGINAL) |  |  |
| OBRA NUEVA (PABELLÓN) |  |  |
| Común | 1 | 1.000 |
| Total |  | 1 |

**I10.13** ud SWITCH HP 24 PUERTOS (31/03/2009)
1 ud × 612.73 = 612.73
Suministro e instalación de Switch HP o equivalente para 24 puertos, incluso p.p. de conexiones a red de voz y datos y fibra óptica. Totalmente instalado en Rack. Incluso p.p. de conexiones eléctricas y de tomas. i/ totalmente instalado (con todos los medios, accesorios, materiales y operaciones necesarias) y funcionando perfectamente. i/ pruebas de funcionamiento. i/ todo aquello que figura en planos. i/ medios aux. y costes indirectos.

| Código | Ud | Descripción | Rendimiento | Precio | Importe |
|---|---|---|---|---|---|
| O0200115 | h | Oficial 1ª instalador | 0.15 | 17.99 | 2.70 |
| O0200130 | h | Oficial 3ª instalador | 0.15 | 17 | 2.55 |
| RVYD-10 | ud | Entrada de cables para armarios VDCC-VDAC asociados, de 1000 mm | 1 | 65.63 | 65.63 |
| SWITCHENT | ud | Switch Enterasys 24 puertos | 1 | 524 | 524.00 |
| %3 | % | Medios auxiliares/ peq. material | 3 % | 594.88 | 17.85 |
|  |  | Total |  |  | 612.73 |

| Medición | Uds. | Parcial |
|---|---|---|
| REHABILITACIÓN DE EDIFICIO (ORIGINAL) |  |  |
| OBRA NUEVA (PABELLÓN) |  |  |
| Común | 1 | 1.000 |
| Total |  | 1 |

**I10.14** ud LATIGUILLO U/FTP Cat.6 A 3m. (25/03/2020)
7 ud × 8.55 = 59.85
Suministro de latiguillo U/FTP de 3m formado por conductor multifilar de cobre con galga 26 AWG montado en un conector macho Cat.6 A ,apantallado de 50 micras de oro, incluyen un manguito con protector de pinza de fácil manipulación. La pantalla tanto del cable como del conector ofrece aislamiento de las posibles interferencias eléctricas. Testeados uno a uno bajo las normas: ANSI/TIA/EIA-568B.2 y ISO/IEC 11801 2ª. Color del cable y del manguito gris. i/ totalmente instalado (con todos los medios, accesorios, materiales y operaciones necesarias) y funcionando perfectamente. i/ pruebas de funcionamiento. i/ todo aquello que figura en planos. i/ medios aux. y costes indirectos.

| Código | Ud | Descripción | Rendimiento | Precio | Importe |
|---|---|---|---|---|---|
| O0200115 | h | Oficial 1ª instalador | 0.15 | 17.99 | 2.70 |
| O0200130 | h | Oficial 3ª instalador | 0.15 | 17 | 2.55 |
| 42ISPCSIXHF03 | ud | Latiguillo U/FTP Cat.6 de 3 m. | 1 | 3.05 | 3.05 |
| %3 | % | Medios auxiliares/ peq. material | 3 % | 8.30 | 0.25 |
|  |  | Total |  |  | 8.55 |

| Medición | Uds. | Parcial |
|---|---|---|
| REHABILITACIÓN DE EDIFICIO |  |  |
| ORIGINAL |  |  |
| Rehabilitación PB | 2 | 2.000 |
| Rehabilitación P1 | 2 | 2.000 |
| Rehabilitación P2 | 1 | 1.000 |
| OBRA NUEVA (PABELLÓN) |  |  |
| Obra nueva PB | 1 | 1.000 |
| Obra nueva P1 | 1 | 1.000 |
| Total |  | 7 |

**I10.15** ud CONECTOR Cat. 6A U/FTP (25/03/2020)
7 ud × 3.35 = 23.45
Instalación conector Conector RJ45 Macho CAT 6A- U/FTP - Guía Externa
Categoría : 6A U/FTP.
Admite hilo rígido ó flexible AWG 24-26.
Para cable flexible (multifilar)o rígido (unifilar).
Contactos con chapa de oro de 50 µ.
Para aplicaciones en par trenzado blindado
Guía Externa.
Diseño estándar 8P/8C, compatible con todas las conexiones RJ45.
i/ totalmente instalado (con todos los medios, accesorios, materiales y operaciones necesarias) y funcionando perfectamente. i/ pruebas de funcionamiento. i/ todo aquello que figura en planos. i/ medios aux. y costes indirectos.

| Código | Ud | Descripción | Rendimiento | Precio | Importe |
|---|---|---|---|---|---|
| O0200115 | h | Oficial 1ª instalador | 0.05 | 17.99 | 0.90 |
| O0200130 | h | Oficial 3ª instalador | 0.05 | 17 | 0.85 |
| 7700gu | ud | Conector genérico Cat, 6 U/FTP | 1 | 1.5 | 1.50 |
| %3 | % | Medios auxiliares/ peq. material | 3 % | 3.25 | 0.10 |
|  |  | Total |  |  | 3.35 |

| Medición | Uds. | Parcial |
|---|---|---|
| REHABILITACIÓN DE EDIFICIO |  |  |
| ORIGINAL |  |  |
| Rehabilitación PB | 2 | 2.000 |
| Rehabilitación P1 | 2 | 2.000 |
| Rehabilitación P2 | 1 | 1.000 |
| OBRA NUEVA (PABELLÓN) |  |  |
| Obra nueva PB | 1 | 1.000 |
| Obra nueva P1 | 1 | 1.000 |
| Total |  | 7 |

**I10.16** ud CERTIFICACION U/FTP Cat 6A (27/01/2023)
7 ud × 3.61 = 25.27
Certificación Cableado horizontal U/FTP RIGIDO LSZH AWG23 CPR. B2ca. Cable en bobina RJ45 U/FTP Cat. 6A a Tomas RJ45 Cat 6A, desde panel del Rack a la Toma (mesa, pared o techo). En caso de Toma de mesa con punto de consolidación incluido en la medida.

| Código | Ud | Descripción | Rendimiento | Precio | Importe |
|---|---|---|---|---|---|
| O0200115 | h | Oficial 1ª instalador | 0.1 | 17.99 | 1.80 |
| O0200130 | h | Oficial 3ª instalador | 0.1 | 17 | 1.70 |
| %3 | % | Medios auxiliares/ peq. material | 3 % | 3.50 | 0.11 |
|  |  | Total |  |  | 3.61 |

| Medición | Uds. | Parcial |
|---|---|---|
| REHABILITACIÓN DE EDIFICIO |  |  |
| ORIGINAL |  |  |
| Rehabilitación PB | 2 | 2.000 |
| Rehabilitación P1 | 2 | 2.000 |
| Rehabilitación P2 | 1 | 1.000 |
| OBRA NUEVA (PABELLÓN) |  |  |
| Obra nueva PB | 1 | 1.000 |
| Obra nueva P1 | 1 | 1.000 |
| Total |  | 7 |

**I10.17** m CABLEADO U/FTP cat 6A LSZH (25/03/2020)
220 m × 3.76 = 827.20
Suministro e instalacón de cable U/FTP RIGIDO LSZH AWG23 CPR. B2ca. Cable en bobina RJ45 U/FTP Cat. 6A a Tomas RJ45 Cat 6A, desde panel del Rack a la Toma hasta el punto de consolidación. Incluso p.p. de tubo libre de halogenos diametro 25mm para su instalación.

| Código | Ud | Descripción | Rendimiento | Precio | Importe |
|---|---|---|---|---|---|
| O0200115 | h | Oficial 1ª instalador | 0.05 | 17.99 | 0.90 |
| O0200130 | h | Oficial 3ª instalador | 0.05 | 17 | 0.85 |
| P100622G | ud | LANmark-6A U/FTP CAT6A 0,5MM LSZH | 1 | 0.48 | 0.48 |
| TUBFLEXEH25 | m | Tubo flexible exento halógenos 25 mm | 1 | 1.07 | 1.07 |
| P01DW090 | ud | Pequeño material | 1 | 0.35 | 0.35 |
| %3 | % | Medios auxiliares/ peq. material | 3 % | 3.65 | 0.11 |
|  |  | Total |  |  | 3.76 |

Claves: cable, cableado, canal, conexion, montaje, par, red, trenzado

| Medición | Uds. | Largo | Parcial |
|---|---|---|---|
| REHABILITACIÓN DE EDIFICIO |  |  |  |
| ORIGINAL |  |  |  |
| Rehabilitación PB | 2 | 20 | 40.000 |
| Rehabilitación P1 | 2 | 25 | 50.000 |
| Rehabilitación P2 | 1 | 30 | 30.000 |
| OBRA NUEVA (PABELLÓN) |  |  |  |
| Obra nueva PB | 1 | 50 | 50.000 |
| Obra nueva P1 | 1 | 50 | 50.000 |
| Total |  |  | 220 |

### I11 INSTALACIONES. OBRA CIVIL (27/01/2023)
Importe: 1740.31

**I11.01** ud SELLADO IGNÍFUGO PASO INSTALACIONES (27/01/2023)
25 ud × 23.18 = 579.50
Sellado ignífugo mediante masilla intumescente para paso de instalaciones (cables, tuberías, bandejas, conductos, etc) que atraviesan distintos sectores de incendios. Se utilizarán productos homologados s/Normativa. Se exigirá el cumplimiento del DB-SI-1.3 garantizando la sectorización de todos los pasos de instalaciones cuando atraviesen sectores de incendio diferentes, la resistencia al fuego requerida a los elementos de compartimentación de incendios será la misma que los sectores que atraviesen, según planos y documentación de proyecto.
Se ejecutará comprendiendo todos los trabajos, materiales y medios auxiliares necesarios para dejar la unidad completa, totalmente instalada, según indicaciones de la D.F. y normativa vigente.

| Código | Ud | Descripción | Rendimiento | Precio | Importe |
|---|---|---|---|---|---|
| O0200115 | h | Oficial 1ª instalador | 0.2 | 17.99 | 3.60 |
| O0200130 | h | Oficial 3ª instalador | 0.2 | 17 | 3.40 |
| SELIGN | ud | Sellado ingnífugo paso instalaciones (material; 14/11/2023) | 1 | 15.5 | 15.50 |
| %3 | % | Medios auxiliares/ peq. material | 3 % | 22.50 | 0.68 |
|  |  | Total |  |  | 23.18 |

| Medición | Uds. | Parcial |
|---|---|---|
| REHABILITACIÓN DE EDIFICIO |  |  |
| ORIGINAL |  |  |
| Rehabilitación PB | 15 | 15.000 |
| Rehabilitación P1 | 5 | 5.000 |
| Rehabilitación P2 | 5 | 5.000 |
| Total |  | 25 |

**I11.02** m2 PERFORACION FORJADO O PARED (27/01/2023)
49 m2 × 23.69 = 1160.81
Partida de perforación en forjado o muro existente para paso conducto de climatización o ventilación. Performación con dimensiones necesarias según necesidad. Perfomación mediante medios adecuados según tipología de cerramiento y dimensiones de la perforamción. i/ ayudas de albañilería i/ todo tipo de perforaciones necesarias en elementos de hormigón, sillería, ladrillo, etc. i/ carga y transporte a vertedero de residuos.i/ medios aux. y costes indirectos.

| Código | Ud | Descripción | Rendimiento | Precio | Importe |
|---|---|---|---|---|---|
| O0200115 | h | Oficial 1ª instalador | 0.2 | 17.99 | 3.60 |
| O0200130 | h | Oficial 3ª instalador | 0.2 | 17 | 3.40 |
| PERFORAC | m2 | Perforación (material; 17/11/2025) | 1 | 16 | 16.00 |
| %3 | % | Medios auxiliares/ peq. material | 3 % | 23.00 | 0.69 |
|  |  | Total |  |  | 23.69 |

| Medición | Uds. | Parcial |
|---|---|---|
| REHABILITACIÓN DE EDIFICIO |  |  |
| ORIGINAL |  |  |
| Rehabilitación PB | 9 | 9.000 |
| Rehabiltiación P1 | 12 | 12.000 |
| Rehabilitación P2 | 15 | 15.000 |
| OBRA NUEVA (PABELLÓN) |  |  |
| Obra nueva PB | 11 | 11.000 |
| Obra nueva P1 | 2 | 2.000 |
| Total |  | 49 |

### I12 INSTALACIÓN DE ELEVACIÓN (12/02/2026)
Importe: 28662

**I12.01** Ud ASCENSOR ESTÁNDAR 3 PARADAS 8 PERSONAS 630 kg SIN CUARTO DE MÁQU (12/02/2026)
1 Ud × 27162 = 27162.00
ASCENSOR ESTÁNDAR 3 PARADAS 8 PERSONAS 630 kg SIN CUARTO DE MÁQU.
instalación completa de ascensor eléctrico sin cuarto de máquinas, 3 paradas, 7 personas, 630 kg, velocidad de 1 m/s, con cabina de altura mínima de 2200 mm, suelo de piedra (natural o artificial), decoración a elegir entre las estándar del fábricante, con espejo en la pared del fondo, pasamanos de acero inoxidable, y botonera de acero inoxidable. Sistema de tracción por cables de acero o cintas planas, sistema de regeneración de energía, frecuencia variable de lazo cerrado y 150 arranques por hora, indicador led y puertas centrales o telescópicas acabadas en acero inoxidable blanco o en color, totalmente instalado, legalizado y funcionando según norma en 81-20 y en 81-50.
Suministro y montaje ascensor en bloque de viviendas de las siguientes características:
Instalación completa de ascensor eléctrico sin cuarto de máquinas. Velocidad de 1m/s con frecuencia variable. Capacidad para 8 personas, 630 kg, 5 paradas (s1, pb a 3º) en el mismo frente (un embarque), célula fotoeléctrica.
Puertas de piso telescópicas de dos hojas y paso de 900 mm por 2000 mm de alto acabadas en acero inoxidable en planta baja y en el resto de chapa imprimada y pintada.
Maniobra colectiva en bajada simplex. Instalado con pruebas y ajustes según EN81-1 incluyendo:
-Puertas de pisos: E30 según DB-SI, automáticas 2 hojas acabado inox, blanco, color,...
-Piso de cabina: Paredes de acero inoxidable , pared de fondo completa de espejo, placa botonera en acero inoxidable, piso realizado en piedra natural acabado portal con rodapié y pasamanos de acero, puertas automáticas en acero inoxidable en cabina
-Detector electrónico de seguridad en puertas de cabina. Célula fotoeléctrica.
-Maquinaria formada por un grupo tractor sin reductora mecánica, aislada mediante elementos elastoméricos, con un nivel de ruido medio de 50dba.
-Chasis de cabina en dispositivo paracaídas de acción progresiva accionado mediante limitador de velocidad situado en el interior del hueco; Chasis de contrapeso y pesas; Guías de cabina, contrapeso y fijaguías; Amortiguadores de cabina y contrapeso en foso; Cables de tracción.
- Incluye p.p. de pilares y vigas UPN, IPN, HEB en laterales y zonas intermedias, así como soportes superiores según especificaciones del fabricante.
-Equipo de alarma e iluminación de emergencia.
-Iluminación de hueco (rosario de luces).
-Pates o escala de acceso al foso.
-Interruptor de parada en foso de ascensor.
-Línea electrónica con roseta junto al armario de maniobra.
-Instalación y contratación de línea de socorro.
-P.p. de andamiaje para instalación de guías y zarpas.
-Protección magneto-térmica y diferencial en armario de control.
-Guías de camarín perfil t ancladas a cantos de forjados y a perfilería auxiliar metálica si es necesaria.
-Perfilería auxiliar metálica.
Construido según reglamento de aparatos elevadores (rd 1314/97) e instrucciones complementarias de la consejería de industria; Capaz de cumplir con el real decreto 556/89 sobre accesibilidad a los edificios. Resto de características según ficha técnica, incluso p.p. de recibido de cercos de puertas, conexionado de telefonía y línea telefónica hasta cuarto de máquinas, y tramitaciones necesarias en colegio de ingenieros y delegación de industria. Totalmente instalado y funcionando.
Los cuadros eléctricos y de contadores se desolidarizarán elásticamente respecto del muro donde vayan a ser anclados mediante elementos amortiguadores de caucho (incluidos), para que los ruidos generados por los impactos de los contadores no se transmitan a la vivienda. Se seguirán las indicaciones del fabricante, la DF y el proyecto.
Estará dotado de todos los accesorios, materiales y elementos necesarios para garantizar la no transmisión de ruidos y vibraciones a las viviendas por encima de los exigidos por la legislación que les sea de aplicación.
*La recepción de la unidad incluirá la entrega de la documentación de los equipos y garantías a la firma entre instalador y comunidad de propietarios. Totalmente terminada y funcionando.
Criterio de medición: unidades según documentación gráfica de proyecto.

| Código | Ud | Descripción | Rendimiento | Precio |
|---|---|---|---|---|
| mt39aec015n | Ud | Cabina con acabados de calidad media, de 1100 mm de anchura, 1400 mm de profundidad y 2200 mm de altura, con alumbrado eléctrico permanente de 50 lux como mínimo, para ascensor eléctrico de pasajeros de 630 kg de carga nominal, con capacidad para 8 personas y 1 m/s de velocidad, incluso puerta de cabina corredera automática de acero inoxidable. (material) | 1 | 4857 |
| mt39aea010h | Ud | Amortiguadores de foso y contrapesos para ascensor eléctrico de pasajeros de 630 kg de carga nominal, con capacidad para 8 personas y 1 m/s de velocidad. (material) | 1 | 850 |
| mt39aab010e | Ud | Botonera de piso con acabados de calidad media, para ascensor de pasajeros con maniobra colectiva de bajada. (material) | 3 | 54.5 |
| mt39aab020e | Ud | Botonera de cabina para ascensor de pasajeros con acabados de calidad media y maniobra colectiva de bajada. (material) | 1 | 180 |
| mt39aeg110e | Ud | Grupo tractor para ascensor eléctrico de pasajeros, sin cuarto de máquinas (frecuencia variable), de 630 kg de carga nominal, con capacidad para 8 personas y 1 m/s de velocidad. (material) | 1 | 6500 |
| mt39ael010h | Ud | Limitador de velocidad y paracaídas para ascensor eléctrico de pasajeros de 630 kg de carga nominal, con capacidad para 8 personas y 1 m/s de velocidad. (material) | 1 | 2500 |
| mt39aem110e | Ud | Cuadro de maniobra, interruptor y diferenciales de acometida eléctrica, formando un único conjunto (pack), para ascensor eléctrico de pasajeros, sin cuarto de máquinas (frecuencia variable), de 630 kg de carga nominal, con capacidad para 8 personas y 1 m/s de velocidad. (material) | 1 | 3500 |
| mt39aap015b | Ud | Puerta de ascensor de pasajeros de acceso a piso, con apertura automática, de acero inoxidable, de 800x2000 mm. Acristalamiento homologado como "Parallamas" 30 minutos (E 30). (material) | 3 | 650 |
| mt39aer110c | Ud | Recorrido de guías y cables de tracción para ascensor eléctrico de pasajeros sin cuarto de máquinas (frecuencia variable), de 630 kg de carga nominal, con capacidad para 8 personas y 1 m/s de velocidad. (material) | 1 | 3808 |
| mt39aes010b | Ud | Selector de paradas para ascensor eléctrico de pasajeros, 1 m/s de velocidad. (material) | 3 | 63.61 |
| mt39www010 | Ud | Lámpara de 40 W, incluso mecanismos de fijación y portalámparas. (material) | 3 | 4.16 |
| mt39www011 | Ud | Gancho adosado al techo, capaz de soportar suspendido el mecanismo tractor. (material) | 1 | 41.14 |
| mt39www030 | Ud | Instalación de línea telefónica en cabina de ascensor. (material) | 1 | 124.05 |
| mo016 | h | Oficial 1ª instalador de aparatos elevadores. (mano de obra) | 75 | 23.74 |
| mo085 | h | Ayudante instalador de aparatos elevadores. (mano de obra) | 75 | 21.9 |
| %0200 | % | Medios auxiliares | 2 % |  |

| Medición | Uds. | Parcial |
|---|---|---|
| REHABILITACIÓN DE EDIFICIO ORIGINAL |  |  |
|  | 1 | 1.000 |
| Total |  | 1 |

**I12.02** Ud SERVICIO DE MANTENIMIENTO DE ASCENSOR CONVENCIONAL (12/02/2026)
1 Ud × 1500 = 1500.00
Servicio de mantenimiento preventivo y correctivo de ascensor para personas durante 36 meses tras la recepción del edificio , incluyendo la revisión de elementos de seguridad (freno, limitador de velocidad, paracaídas), limpieza de componentes, lubricación, ajuste de puertas y atención de avisos y reparaciones (según tipo de contrato).

## N AISLAMIENTOS E IMPERMEABILIZACIONES
Importe: 50622.53

### NI Impermeabilizaciones
Importe: 14325.28

**NIH050b** m² Impermeabilización de muros de fachada con mortero impermeabiliz (19/11/2025)
59.304 m² × 19.73 = 1170.07
Impermeabilización de muros de fachada con mortero impermeabilizante, en paramentos verticales y horizontales de locales húmedos, con mortero cementoso impermeabilizante flexible bicomponente Maxseal Flex "DRIZORO", color gris, textura lisa, a base de resinas sintéticas, cemento especial y áridos seleccionados, resistencia a presión hidrostática positiva de 9 bar y a presión hidrostática negativa de 3 bar, con resistencia a la penetración de raíces, con certificado de potabilidad, de 2 mm de espesor medio.
Criterio de valoración económica: El precio no incluye el revestimiento.
Incluye: Amasado. Extendido de una primera capa, apretando el producto sobre el soporte humedecido. Secado. Extendido de una segunda capa con la misma consistencia que la primera. Repasos y limpieza final.
Criterio de medición de proyecto: Superficie medida según documentación gráfica de Proyecto.
Criterio de medición de obra: Se medirá la superficie realmente ejecutada según especificaciones de Proyecto.

| Código | Ud | Descripción | Rendimiento | Precio | Importe |
|---|---|---|---|---|---|
| mt09lid020i | kg | Mortero cementoso impermeabilizante flexible bicomponente Maxsea (material) | 3 | 5.19 | 15.57 |
| mo032 | h | Oficial 1ª aplicador de productos impermeabilizantes. (mano de obra) | 0.113 | 22.45 | 2.54 |
| mo070 | h | Ayudante aplicador de productos impermeabilizantes. (mano de obra) | 0.057 | 21.56 | 1.23 |
| %0200 | % | Medios auxiliares | 2 % | 19.34 | 0.39 |
|  |  | Total |  |  | 19.73 |

| Medición | Uds. | Largo | Alto | Parcial |
|---|---|---|---|---|
| REHABILITACIÓN DE EDIFICIO ORIGINAL |  |  |  |  |
| PLANTA BAJA |  |  |  |  |
| Aseos | 1 | 0.94 | 3.46 | 3.252 |
|  | 1 | 3.1 | 3.46 | 10.726 |
|  | 1 | 0.7 | 3.46 | 2.422 |
| Instalaciones-archivo | 1 | 6.5 | 3.46 | 22.490 |
|  | 2 | 0.7 | 3.46 | 4.844 |
| Soportal | 1 | 3.1 | 3.46 | 10.726 |
|  | 2 | 0.7 | 3.46 | 4.844 |
| Total |  |  |  | 59.304 |

**NIM021** m² Impermeabilización de muro de fábrica en contacto con el terreno
59.4 m² × 19.3 = 1146.42
Impermeabilización de muro de fábrica de bloques de hormigón en contacto con el terreno, por su cara interior, con mortero cementoso impermeabilizante flexible bicomponente Maxseal Flex "DRIZORO", color gris, textura lisa, a base de resinas sintéticas, cemento especial y áridos seleccionados, resistencia a presión hidrostática positiva de 9 bar y a presión hidrostática negativa de 3 bar, con resistencia a la penetración de raíces, con certificado de potabilidad, aplicado en capas sucesivas, de 2 mm de espesor total.
Incluye: Amasado con batidor eléctrico. Extendido de una primera capa sobre el soporte humedecido. Secado. Extendido de una segunda capa con la misma consistencia que la primera. Curado del mortero. Repasos y limpieza final.
Criterio de medición de proyecto: Superficie medida según documentación gráfica de Proyecto.
Criterio de medición de obra: Se medirá la superficie realmente ejecutada según especificaciones de Proyecto.

| Código | Ud | Descripción | Rendimiento | Precio | Importe |
|---|---|---|---|---|---|
| mt09lid020i | kg | Mortero cementoso impermeabilizante flexible bicomponente Maxsea | 3 | 5.19 | 15.57 |
| mo032 | h | Oficial 1ª aplicador de productos impermeabilizantes. | 0.101 | 22.45 | 2.27 |
| mo070 | h | Ayudante aplicador de productos impermeabilizantes. | 0.05 | 21.56 | 1.08 |
| %0200 | % | Medios auxiliares | 2 % | 18.92 | 0.38 |
| op00tal020 |  | Taladro con batidora. | 0 | 0 | 0.00 |
|  |  | Total |  |  | 19.3 |

| Medición | Uds. | Largo | Alto | Parcial |
|---|---|---|---|---|
| REHABILITACIÓN DE EDIFICIO ORIGINAL |  |  |  |  |
| PLANTA BAJA |  |  |  |  |
|  | 2 | 12 | 1 | 24.000 |
|  | 1 | 15.2 | 1 | 15.200 |
| OBRA NUEVA (PABELLÓN) |  |  |  |  |
| PLANTA BAJA |  |  |  |  |
|  | 1 | 7.7 | 1 | 7.700 |
|  | 1 | 6 | 1 | 6.000 |
|  | 1 | 6.5 | 1 | 6.500 |
| Total |  |  |  | 59.4 |

**NIM011** m² Impermeabilización de muro de hormigón en contacto con el terren
59.4 m² × 17.16 = 1019.30
Impermeabilización de muro de hormigón en contacto con el terreno, por su cara exterior, con lámina de betún modificado con elastómero SBS, LBM(SBS)-40-FP, Morterplas SBS FP 4 KG "SOPREMA", con armadura de fieltro de poliéster reforzado y estabilizado de 160 g/m², de superficie no protegida, previa imprimación con emulsión asfáltica aniónica sin cargas tipo EA Emufal Mur, "SOPREMA" (rendimiento: 0,5 kg/m²), totalmente adherida al soporte con soplete, colocada con solapes.
Criterio de valoración económica: El precio no incluye la capa antipunzonante.
Incluye: Realización de trabajos auxiliares en la superficie soporte (conformado de ángulos, paso de tubos, etc.). Limpieza y preparación de la superficie. Aplicación de la capa de imprimación. Ejecución de la impermeabilización. Resolución de puntos singulares.
Criterio de medición de proyecto: Superficie medida según documentación gráfica de Proyecto.
Criterio de medición de obra: Se medirá la superficie realmente ejecutada según especificaciones de Proyecto, incluyendo las entregas y los solapes.

| Código | Ud | Descripción | Rendimiento | Precio | Importe |
|---|---|---|---|---|---|
| mt14ies010h | kg | Emulsión asfáltica aniónica sin cargas tipo EA Emufal Mur, "SOPR (material) | 0.5 | 3.58 | 1.79 |
| mt14lds010bm | m² | Lámina de betún modificado con elastómero SBS, LBM(SBS)-40-FP, M (material) | 1.1 | 7.23 | 7.95 |
| mo029 | h | Oficial 1ª aplicador de láminas impermeabilizantes. (mano de obra) | 0.161 | 22.45 | 3.61 |
| mo067 | h | Ayudante aplicador de láminas impermeabilizantes. (mano de obra) | 0.161 | 21.56 | 3.47 |
| %0200 | % | Medios auxiliares | 2 % | 16.82 | 0.34 |
| op00sop010 |  | Soplete para soldadura de láminas asfálticas. | 0 | 0 | 0.00 |
|  |  | Total |  |  | 17.16 |

| Medición | Uds. | Largo | Alto | Parcial |
|---|---|---|---|---|
| REHABILITACIÓN DE EDIFICIO ORIGINAL |  |  |  |  |
| PLANTA BAJA |  |  |  |  |
|  | 2 | 12 | 1 | 24.000 |
|  | 1 | 15.2 | 1 | 15.200 |
| OBRA NUEVA (PABELLÓN) |  |  |  |  |
| PLANTA BAJA |  |  |  |  |
|  | 1 | 7.7 | 1 | 7.700 |
|  | 1 | 6 | 1 | 6.000 |
|  | 1 | 6.5 | 1 | 6.500 |
| Total |  |  |  | 59.4 |

**NDM110** m Canaleta realizada "in situ" con mortero, en el fondo de cámara
76 m × 20.06 = 1524.56
Canaleta a pie de muro, de 100 mm de anchura y 100 mm de altura, en el fondo de cámara bufa, realizada "in situ" mediante un recrecido en el plano de apoyo de la cámara, de mortero de cemento, industrial, con aditivo hidrófugo, M-15, acabado bruñido, con una pendiente mínima del 8%, una pendiente máxima del 14% y un sumidero de 110 mm de diámetro mínimo cada 20 m² de muro, para la recogida del agua filtrada en los muros parcialmente estancos, con grado mínimo de impermeabilidad 3, según DB HS 1 Protección frente a la humedad (CTE) y posterior evacuación hasta la red de saneamiento del edificio. Incluso revestimiento elástico, para impermeabilización de la canaleta.
Criterio de valoración económica: El precio no incluye el sumidero ni la red de evacuación.
Incluye: Limpieza del soporte. Formación de canaleta con mortero. Aplicación del impermeabilizante.
Criterio de medición de proyecto: Longitud medida según documentación gráfica de Proyecto.
Criterio de medición de obra: Se medirá la longitud realmente ejecutada según especificaciones de Proyecto.

| Código | Ud | Descripción | Rendimiento | Precio | Importe |
|---|---|---|---|---|---|
| mt08aaa010a | m³ | Agua. | 0.006 | 1.53 | 0.01 |
| mt09mif010la | t | Mortero industrial para albañilería, de cemento, color gris, con (material) | 0.028 | 75.55 | 2.12 |
| mt28rco010d | kg | Revestimiento elástico, color rojo teja, a base de copolímeros a (material) | 1 | 4.41 | 4.41 |
| mo020 | h | Oficial 1ª construcción. | 0.302 | 22.45 | 6.78 |
| mo113 | h | Peón ordinario construcción. | 0.302 | 21.03 | 6.35 |
| %0200 | % | Medios auxiliares | 2 % | 19.67 | 0.39 |
|  |  | Total |  |  | 20.06 |

| Medición | Uds. | Largo | Parcial |
|---|---|---|---|
| REHABILITACIÓN DE EDIFICIO ORIGINAL |  |  |  |
| PLANTA BAJA |  |  |  |
| Nucleo comunicaciones | 1 | 3.1 | 3.100 |
|  | 1 | 8.4 | 8.400 |
| Aseos | 1 | 2.35 | 2.350 |
|  | 1 | 3.1 | 3.100 |
| Instalaciones-archivo | 1 | 6.5 | 6.500 |
| Zona de trabajo | 1 | 6.5 | 6.500 |
| OBRA NUEVA (PABELLÓN) |  |  |  |
| PLANTA BAJA |  |  |  |
| Sala polivalente | 1 | 8.65 | 8.650 |
|  | 1 | 7.4 | 7.400 |
|  | 2 | 6.65 | 13.300 |
| Distribuidor | 1 | 2.45 | 2.450 |
| Almacén | 1 | 3.05 | 3.050 |
|  | 2 | 4.55 | 9.100 |
| Aseo | 1 | 2.1 | 2.100 |
| Total |  |  | 76 |

**NDM020** m² Drenaje de muro de hormigón en contacto con el terreno, por su c
59.4 m² × 14.83 = 880.90
Drenaje de muro de hormigón en contacto con el terreno, por su cara exterior, con lámina drenante y filtrante de estructura nodular de polietileno de alta densidad (PEAD/HDPE), Danodren H25 Plus "DANOSA", con nódulos de 7,5 mm de altura, con geotextil de polipropileno incorporado. Colocación en obra: con solapes, con los nódulos contra el muro previamente impermeabilizado, con roseta, Danodren "DANOSA" (2 ud/m²). Incluso perfil metálico para remate superior y.
Incluye: Realización de trabajos auxiliares en la superficie soporte (conformado de ángulos, paso de tubos, etc.). Limpieza y preparación de la superficie. Colocación de la lámina drenante y filtrante. Resolución de puntos singulares.
Criterio de medición de proyecto: Superficie medida según documentación gráfica de Proyecto.
Criterio de medición de obra: Se medirá la superficie realmente ejecutada según especificaciones de Proyecto, incluyendo las entregas y los solapes.

| Código | Ud | Descripción | Rendimiento | Precio | Importe |
|---|---|---|---|---|---|
| mt14gdd010bs | m² | Lámina drenante y filtrante de estructura nodular de polietileno (material) | 1.12 | 5.58 | 6.25 |
| mt15pad010e | Ud | Roseta, Danodren "DANOSA", para fijación de lámina drenante. (material) | 2 | 0.13 | 0.26 |
| mt15pad020b | m | Perfil de remate "DANOSA". (material) | 0.3 | 1.68 | 0.50 |
| mo029 | h | Oficial 1ª aplicador de láminas impermeabilizantes. | 0.171 | 22.45 | 3.84 |
| mo067 | h | Ayudante aplicador de láminas impermeabilizantes. | 0.171 | 21.56 | 3.69 |
| %0200 | % | Medios auxiliares | 2 % | 14.54 | 0.29 |
| op00tal010 |  | Taladro. | 0 | 0 | 0.00 |
| op00ato010 |  | Atornillador. | 0 | 0 | 0.00 |
|  |  | Total |  |  | 14.83 |

| Medición | Uds. | Largo | Alto | Parcial |
|---|---|---|---|---|
| REHABILITACIÓN DE EDIFICIO ORIGINAL |  |  |  |  |
| PLANTA BAJA |  |  |  |  |
|  | 2 | 12 | 1 | 24.000 |
|  | 1 | 15.2 | 1 | 15.200 |
| OBRA NUEVA (PABELLÓN) |  |  |  |  |
| PLANTA BAJA |  |  |  |  |
|  | 1 | 7.7 | 1 | 7.700 |
|  | 1 | 6 | 1 | 6.000 |
|  | 1 | 6.5 | 1 | 6.500 |
| Total |  |  |  | 59.4 |

**AUZ015b** m Zanja drenante en perímetro de muro en contacto con el terreno. (material)
59.4 m × 37.72 = 2240.57
Zanja drenante en perímetro de muro en contacto con el terreno, de 41 cm de altura y 66 cm de anchura, con una pendiente mínima del 0,50%, para captación de las aguas que se filtran a través de la superficie del terreno, en cuyo fondo se dispone un tubo ranurado de PVC de doble pared, la exterior corrugada y la interior lisa, color teja RAL 8023, con ranurado a lo largo de un arco de 220° en el valle del corrugado, para drenaje, rigidez anular nominal 4 kN/m², de 160 mm de diámetro nominal, 146 mm de diámetro interior, según UNE-EN 13476-1, longitud nominal 6 m, unión por copa con junta elástica de EPDM, colocado sobre solera de hormigón en masa HM-20/B/20/X0, de 10 cm de espesor, en forma de cuna para recibir el tubo y formar las pendientes, con relleno de 25 cm a cada lado del tubo y relleno superior de 25 cm por encima de la generatriz superior del tubo con grava filtrante sin clasificar, todo ello envuelto en un geotextil no tejido compuesto por fibras de poliéster unidas por agujeteado, con una resistencia a la tracción longitudinal de 1,63 kN/m, una resistencia a la tracción transversal de 2,08 kN/m, una apertura de cono al ensayo de perforación dinámica según UNE-EN ISO 13433 inferior a 27 mm, resistencia CBR a punzonamiento 0,4 kN y una masa superficial de 200 g/m². Incluso lubricante para montaje.
Criterio de valoración económica: El precio no incluye la excavación ni el relleno principal.
Incluye: Replanteo y trazado del conducto en planta y pendientes. Formación de la solera de hormigón. Colocación del geotextil. Descenso y colocación de los tubos en el fondo de la zanja. Montaje, conexionado y comprobación de su correcto funcionamiento. Ejecución del relleno envolvente. Cierre de doble solapa del paquete filtrante realizado con el propio geotextil. Realización de pruebas de servicio.
Criterio de medición de proyecto: Longitud medida en proyección horizontal, según documentación gráfica de Proyecto.
Criterio de medición de obra: Se medirá, en proyección horizontal, la longitud realmente ejecutada según especificaciones de Proyecto.

| Código | Ud | Descripción | Rendimiento | Precio | Importe |
|---|---|---|---|---|---|
| mt10hmf010tLb | m³ | Hormigón HM-20/B/20/X0, fabricado en central. | 0.062 | 87.2 | 5.41 |
| mt11tdv015d | m | Tubo ranurado de PVC de doble pared, la exterior corrugada y la | 1.02 | 11.03 | 11.25 |
| mt11ade100a | kg | Lubricante para unión mediante junta elástica de tubos y accesor | 0.004 | 21.99 | 0.09 |
| mt01ard030b | t | Grava filtrante sin clasificar. | 0.376 | 19.4 | 7.29 |
| mt14gsa020ce | m² | Geotextil no tejido compuesto por fibras de poliéster unidas por | 2.354 | 0.95 | 2.24 |
| mq04dua020b | h | Dumper de descarga frontal de 2 t de carga útil. | 0.03 | 10.5 | 0.32 |
| mq02rop020 | h | Pisón vibrante de guiado manual, de 80 kg, con placa de 30x30 cm | 0.05 | 3.96 | 0.20 |
| mo020 | h | Oficial 1ª construcción. | 0.14 | 22.45 | 3.14 |
| mo112 | h | Peón especializado construcción. | 0.33 | 21.32 | 7.04 |
| %0200 | % | Medios auxiliares | 2 % | 36.98 | 0.74 |
|  |  | Total |  |  | 37.72 |

*SC00001*
Zanja drenante en perímetro de muro en contacto con el terreno, de 41 cm de altura y 66 cm de anchura, con una pendiente mínima del 0,50%, para captación de las aguas que se filtran a través de la superficie del terreno, en cuyo fondo se dispone un tubo ranurado de PVC de doble pared, la exterior corrugada y la interior lisa, color teja RAL 8023, con ranurado a lo largo de un arco de 220° en el valle del corrugado, para drenaje, rigidez anular nominal 4 kN/m², de 160 mm de diámetro nominal, 146 mm de diámetro interior, según UNE-EN 13476-1, longitud nominal 6 m, unión por copa con junta elástica de EPDM, colocado sobre solera de hormigón en masa HM-20/B/20/X0, de 10 cm de espesor, en forma de cuna para recibir el tubo y formar las pendientes, con relleno de 25 cm a cada lado del tubo y relleno superior de 25 cm por encima de la generatriz superior del tubo con grava filtrante sin clasificar, todo ello envuelto en un geotextil no tejido compuesto por fibras de poliéster unidas por agujeteado, con una resistencia a la tracción longitudinal de 1,63 kN/m, una resistencia a la tracción transversal de 2,08 kN/m, una apertura de cono al ensayo de perforación dinámica según UNE-EN ISO 13433 inferior a 27 mm, resistencia CBR a punzonamiento 0,4 kN y una masa superficial de 200 g/m². Incluso lubricante para montaje.

*SC00002*
Elaboración, transporte y puesta en obra del hormigón:
- Código Estructural.
Ejecución:
- CTE. DB-SE-C Seguridad estructural: Cimientos
- CTE. DB-HS Salubridad.

*SC00003*
Longitud medida en proyección horizontal, según documentación gráfica de Proyecto.

*SC00004*
Se comprobará que el trazado de las zanjas corresponde con el de Proyecto. Se comprobará que el terreno coincide con el previsto en el Proyecto.

*SC00007*
Replanteo y trazado del conducto en planta y pendientes. Formación de la solera de hormigón. Colocación del geotextil. Descenso y colocación de los tubos en el fondo de la zanja. Montaje, conexionado y comprobación de su correcto funcionamiento. Ejecución del relleno envolvente. Cierre de doble solapa del paquete filtrante realizado con el propio geotextil. Realización de pruebas de servicio.

*SC00008*
Se acabará el relleno en las condiciones adecuadas que garanticen el drenaje del terreno y la circulación de la red.

*SC00009*
Circulación de la red.
Circulación de la red.

*SC00011*
Se protegerá para evitar su contaminación.

*SC00012*
Se medirá, en proyección horizontal, la longitud realmente ejecutada según especificaciones de Proyecto.

*SC00013*
El precio no incluye la excavación ni el relleno principal.

| Medición | Uds. | Largo | Parcial |
|---|---|---|---|
| REHABILITACIÓN DE EDIFICIO ORIGINAL |  |  |  |
| PLANTA BAJA |  |  |  |
|  | 2 | 12 | 24.000 |
|  | 1 | 15.2 | 15.200 |
| OBRA NUEVA (PABELLÓN) |  |  |  |
| PLANTA BAJA |  |  |  |
|  | 1 | 7.7 | 7.700 |
|  | 1 | 6 | 6.000 |
|  | 1 | 6.5 | 6.500 |
| Total |  |  | 59.4 |

**NOV005** m² Barrera de protección frente al radón sobre solera ventilada, co
350.274 m² × 18.11 = 6343.46
Barrera de protección frente al radón sobre solera ventilada, en terreno con nivel de referencia de exposición al radón 400 Bq/m³, con lámina de betún modificado con elastómero SBS, LBM(SBS)-40-FP, Morterplas SBS FP 4 KG "SOPREMA", con armadura de fieltro de poliéster reforzado y estabilizado de 160 g/m², de superficie no protegida, y coeficiente de difusión frente al gas radón 1x10-13 m²/s, con función impermeabilizante, totalmente adherida al soporte con soplete. Colocación en obra: con solapes, en la cara superior de la solera ventilada, previa imprimación con emulsión asfáltica aniónica sin cargas tipo EA Emufal Primer, "SOPREMA", y protección con una capa antipunzonante de geotextil de polipropileno-polietileno, (125 g/m²). Exhalación de radón prevista a través de la barrera de protección: 0,000377 Bq/m²·h. Incluso banda de refuerzo de lámina de betún modificado con elastómero SBS, LBM(SBS)-30-FP, Morterplas SBS FP 3 KG Band 33 "SOPREMA", para la resolución del perímetro.
Incluye: Limpieza y preparación de la superficie. Aplicación de la capa de imprimación. Colocación de la banda de refuerzo. Colocación de la lámina asfáltica. Colocación del geotextil. Resolución de puntos singulares.
Criterio de medición de proyecto: Superficie medida según documentación gráfica de Proyecto.
Criterio de medición de obra: Se medirá la superficie realmente ejecutada según especificaciones de Proyecto, incluyendo las entregas y los solapes.

| Código | Ud | Descripción | Rendimiento | Precio | Importe |
|---|---|---|---|---|---|
| mt14ies010g | kg | Emulsión asfáltica aniónica sin cargas tipo EA Emufal Primer, "S (material) | 0.5 | 2.33 | 1.17 |
| mt14lds010bw | m² | Lámina de betún modificado con elastómero SBS, LBM(SBS)-40-FP, M (material) | 1.08 | 7.4 | 7.99 |
| mt14lds100d | m | Banda de refuerzo de lámina de betún modificado con elastómero S (material) | 0.5 | 2.99 | 1.50 |
| mt14gsa010ce | m² | Geotextil no tejido sintético, termosoldado, de polipropileno-po (material) | 1.1 | 1.56 | 1.72 |
| mo029 | h | Oficial 1ª aplicador de láminas impermeabilizantes. | 0.122 | 22.45 | 2.74 |
| mo067 | h | Ayudante aplicador de láminas impermeabilizantes. | 0.122 | 21.56 | 2.63 |
| %0200 | % | Medios auxiliares | 2 % | 17.75 | 0.36 |
| op00sop010 |  | Soplete para soldadura de láminas asfálticas. | 0 | 0 | 0.00 |
|  |  | Total |  |  | 18.11 |

| Medición | Uds. | Largo | Ancho | Parcial |
|---|---|---|---|---|
| REHABILITACIÓN DE EDIFICIO ORIGINAL |  |  |  |  |
| Horizontal |  |  |  |  |
| PLANTA BAJA |  |  |  |  |
| Nucleo de comunicaciones | 1 | 3.1 | 10.75 | 33.325 |
| Foso ascensor | 2 | 1.65 | 1.1 | 3.630 |
|  | 2 | 1.6 | 1.1 | 3.520 |
| Zona de trabajo | 1 | 6.45 | 7.25 | 46.763 |
| Instalaciones_archivo | 1 | 6.5 | 2.8 | 18.200 |
| Soportal | 1 | 3.1 | 10.7 | 33.170 |
| Huecos interiores de puertas | 6 | 1 | 0.65 | 3.900 |
|  | 2 | 1.47 | 0.65 | 1.911 |
| Huecos exteriores de puertas | 2 | 2.1 | 0.65 | 2.730 |
|  | 4 | 1 | 0.65 | 2.600 |
|  | 1 | 1.2 | 0.65 | 0.780 |
| Vertical |  |  |  |  |
| PLANTA BAJA |  |  |  |  |
| Aseos | 1 | 3.3 | 3.35 | 11.055 |
| Instalaciones-archivo | 1 | 6.9 | 3.35 | 23.115 |
| OBRA NUEVA (PABELLÓN) |  |  |  |  |
| Horizontal |  |  |  |  |
| PLANTA BAJA |  |  |  |  |
| Sala polivalente | 1 | 7 | 9.05 | 63.350 |
| Almacén_aseo | 1 | 3.05 | 6.5 | 19.825 |
| Vertical |  |  |  |  |
| PLANTA BAJA |  |  |  |  |
| Sala polivalente | 1 | 9.1 | 3.2 | 29.120 |
|  | 1 | 6.6 | 3.2 | 21.120 |
| Distribuidor | 1 | 2.6 | 3.2 | 8.320 |
|  | 1 | 4.4 | 3.2 | 14.080 |
|  | 1 | 3.05 | 3.2 | 9.760 |
| Total |  |  |  | 350.274 |

### NA Aislamientos térmicos
Importe: 32089.91

**NAL050** m² Aislamiento térmico de suelos flotantes, con poliestireno extrui
233.704 m² × 22.65 = 5293.40
Aislamiento térmico de suelos flotantes, formado por panel rígido de poliestireno extruido, Sopra XPS SL "SOPREMA", según UNE-EN 13164, de superficie lisa y mecanizado lateral a media madera, de 100 mm de espesor, resistencia a compresión >= 300 kPa, resistencia térmica 3,1 m²K/W, conductividad térmica 0,032 W/(mK), colocado a tope, simplemente apoyado, cubierto con film de polietileno de 0,2 mm de espesor y desolidarización perimetral realizada con el mismo material aislante, preparado para recibir una base de pavimento de mortero u hormigón. Incluso cinta autoadhesiva para sellado de juntas.
Incluye: Limpieza y preparación de la superficie soporte. Replanteo y corte del aislamiento. Colocación del aislamiento. Colocación del film de polietileno. Sellado de juntas del film de polietileno.
Criterio de medición de proyecto: Superficie medida según documentación gráfica de Proyecto.
Criterio de medición de obra: Se medirá la superficie realmente ejecutada según especificaciones de Proyecto.

| Código | Ud | Descripción | Rendimiento | Precio | Importe |
|---|---|---|---|---|---|
| mt16pxs010mfc | m² | Panel rígido de poliestireno extruido, Sopra XPS SL "SOPREMA", según UNE-EN 13164, de superficie lisa y mecanizado lateral a media madera, de 100 mm de espesor, resistencia a compresión >= 300 kPa, resistencia térmica 3,1 m²K/W, conductividad térmica 0,032 W/(mK), Euroclase E de reacción al fuego según UNE-EN 13501-1, con código de designación XPS-EN 13164-T1-CS(10/Y)300-DLT(2)5-DS(70,90)-WL(T)0,7-WD(V)3-CC(2/1,5/50)130-FTCD1. (material) | 1.05 | 17.24 | 18.10 |
| mt16png010d | m² | Film de polietileno de 0,2 mm de espesor y 184 g/m² de masa superficial. (material) | 1.05 | 0.41 | 0.43 |
| mt16aaa030 | m | Cinta autoadhesiva para sellado de juntas. (material) | 0.4 | 0.3 | 0.12 |
| mo054 | h | Oficial 1ª montador de aislamientos. (mano de obra) | 0.08 | 23.06 | 1.84 |
| mo101 | h | Ayudante montador de aislamientos. (mano de obra) | 0.08 | 21.56 | 1.72 |
| %0200 | % | Medios auxiliares | 2 % | 22.21 | 0.44 |
|  |  | Total |  |  | 22.65 |

| Medición | Uds. | Largo | Ancho | Parcial |
|---|---|---|---|---|
| REHABILITACIÓN DE EDIFICIO ORIGINAL |  |  |  |  |
| PLANTA BAJA |  |  |  |  |
| Nucleo de comunicaciones | 1 | 3.1 | 10.75 | 33.325 |
| Foso ascensor | 2 | 1.65 | 1.1 | 3.630 |
|  | 2 | 1.6 | 1.1 | 3.520 |
| Zona de trabajo | 1 | 6.45 | 7.25 | 46.763 |
| Instalaciones_archivo | 1 | 6.5 | 2.8 | 18.200 |
| Soportal | 1 | 3.1 | 10.7 | 33.170 |
| Huecos interiores de puertas | 6 | 1 | 0.65 | 3.900 |
|  | 2 | 1.47 | 0.65 | 1.911 |
| Huecos exteriores de puertas | 2 | 2.1 | 0.65 | 2.730 |
|  | 4 | 1 | 0.65 | 2.600 |
|  | 1 | 1.2 | 0.65 | 0.780 |
| OBRA NUEVA (PABELLÓN) |  |  |  |  |
| PLANTA BAJA |  |  |  |  |
| Sala polivalente | 1 | 7 | 9.05 | 63.350 |
| Almacén_aseo | 1 | 3.05 | 6.5 | 19.825 |
| Total |  |  |  | 233.704 |

**NAO030** m² Aislamiento térmico entre montantes en trasdosado autoportante d
649.834 m² × 12.72 = 8265.89
Aislamiento térmico entre los montantes de la estructura portante del trasdosado autoportante de placas, formado por panel compacto de lana mineral Arena de alta densidad, Arena Apta "ISOVER", según UNE-EN 13162, de 90 mm de espesor, no revestido, resistencia térmica 2,6 m²K/W, conductividad térmica 0,034 W/(mK), colocado entre los montantes de la estructura portante.
Incluye: Corte del aislamiento. Colocación del aislamiento entre los montantes.
Criterio de medición de proyecto: Superficie medida según documentación gráfica de Proyecto.
Criterio de medición de obra: Se medirá la superficie realmente ejecutada según especificaciones de Proyecto.

| Código | Ud | Descripción | Rendimiento | Precio | Importe |
|---|---|---|---|---|---|
| mt16lvi030adq | m² | Panel compacto de lana mineral Arena de alta densidad, Arena Apta "ISOVER", según UNE-EN 13162, de 90 mm de espesor, no revestido, resistencia térmica 2,6 m²K/W, conductividad térmica 0,034 W/(mK), Euroclase A1 de reacción al fuego según UNE-EN 13501-1, capacidad de absorción de agua a corto plazo <=1 kg/m² y factor de resistencia a la difusión del vapor de agua 1. (material) | 1.05 | 8.65 | 9.08 |
| mo054 | h | Oficial 1ª montador de aislamientos. | 0.1 | 23.06 | 2.31 |
| mo101 | h | Ayudante montador de aislamientos. | 0.05 | 21.56 | 1.08 |
| %0200 | % | Medios auxiliares | 2 % | 12.47 | 0.25 |
|  |  | Total |  |  | 12.72 |

| Medición | Uds. | Largo | Alto | Parcial |
|---|---|---|---|---|
| Tr01.01 |  |  |  |  |
| REHABILITACIÓN DE EDIFICIO ORIGINAL |  |  |  |  |
| PLANTA PRIMERA |  |  |  |  |
| Sala de trabajo | 1 | 6.75 | 4.6 | 31.050 |
| Recepción | 1 | 6.75 | 4.6 | 31.050 |
| Despacho 1 | 1 | 3.55 | 4.6 | 16.330 |
|  | 2 | 3.28 | 4.6 | 30.176 |
| Despacho 2 | 1 | 3.6 | 4.6 | 16.560 |
|  | 1 | 4.45 | 4.6 | 20.470 |
| Despacho 3 | 1 | 3.6 | 4.6 | 16.560 |
|  | 1 | 4.15 | 4.6 | 19.090 |
|  | 1 | 4.55 | 4.6 | 20.930 |
| PLANTA SEGUNDA |  |  |  |  |
| Zona de trabajo | 1 | 7.3 | 4 | 29.200 |
|  | 1 | 0.4 | 4 | 1.600 |
|  | 1 | 0.35 | 4 | 1.400 |
|  | 1 | 0.6 | 4 | 2.400 |
|  | 1 | 0.3 | 4 | 1.200 |
|  | 1 | 1.85 | 4 | 7.400 |
|  | 1 | 0.3 | 4 | 1.200 |
|  | 1 | 0.55 | 4 | 2.200 |
|  | 1 | 2.25 | 4 | 9.000 |
| Sala de reuniones | 1 | 3.6 | 4 | 14.400 |
|  | 1 | 5.35 | 4 | 21.400 |
| Despacho | 1 | 3.55 | 4 | 14.200 |
|  | 1 | 3.1 | 4 | 12.400 |
| Office | 1 | 6.9 | 4 | 27.600 |
| Despacho | 1 | 3.6 | 4 | 14.400 |
|  | 1 | 3.2 | 4 | 12.800 |
| CUBIERTA |  |  |  |  |
|  | 1 | 3.35 | 0.4 | 1.340 |
| Tr01.02 |  |  |  |  |
| REHABILITACIÓN DE EDIFICIO ORIGINAL |  |  |  |  |
| PLANTA PRIMERA |  |  |  |  |
| Aseo | 1 | 2.3 | 4.6 | 10.580 |
| PLANTA SEGUNDA |  |  |  |  |
| Aseo | 1 | 2.35 | 4 | 9.400 |
| Tr02.01 |  |  |  |  |
| REHABILITACIÓN DE EDIFICIO ORIGINAL |  |  |  |  |
| PLANTA BAJA |  |  |  |  |
| Instalaciones | 2 | 3.65 | 3.3 | 24.090 |
|  | 1 | 2.75 | 3.3 | 9.075 |
| Archivo | 2 | 2.85 | 3.3 | 18.810 |
|  | 1 | 2.75 | 3.3 | 9.075 |
| Zona de trabajo | 1 | 6.75 | 3.3 | 22.275 |
|  | 1 | 7.25 | 3.3 | 23.925 |
| OBRA NUEVA (PABELLÓN) |  |  |  |  |
| PLANTA BAJA |  |  |  |  |
| Sala Polivalente | 1 | 8.6 | 3.1 | 26.660 |
|  | 1 | 6.55 | 3.1 | 20.305 |
| Distribuidor | 1 | 2.6 | 2.75 | 7.150 |
| Almacén | 1 | 4.4 | 2.75 | 12.100 |
|  | 1 | 4.4 | 2.05 | 9.020 |
|  | 1 | 1.65 | 2.75 | 4.538 |
|  | 1 | 1.35 | 2.4 | 3.240 |
| PLANTA PRIMERA |  |  |  |  |
| Punto de información | 1 | 4.2 | 3.4 | 14.280 |
|  | 1 | 4.45 | 3.1 | 13.795 |
|  | 1 | 4.2 | 3.1 | 13.020 |
| Tr02.02 |  |  |  |  |
| REHABILITACIÓN DE EDIFICIO ORIGINAL |  |  |  |  |
| PLANTA BAJA |  |  |  |  |
| Aseos | 1 | 3.1 | 3.3 | 10.230 |
|  | 1 | 2.3 | 3.3 | 7.590 |
| OBRA NUEVA (PABELLÓN) |  |  |  |  |
| PLANTA BAJA |  |  |  |  |
| Aseo | 1 | 1.8 | 2.4 | 4.320 |
| Total |  |  |  | 649.834 |

**NAO030b** m² Aislamiento térmico entre montantes en trasdosado autoportante d
450.296 m² × 8.12 = 3656.40
Aislamiento térmico entre los montantes de la estructura portante del trasdosado autoportante de placas, formado por panel compacto de lana mineral Arena de alta densidad, Arena Apta "ISOVER", según UNE-EN 13162, de 48 mm de espesor, no revestido, resistencia térmica 1,4 m²K/W, conductividad térmica 0,034 W/(mK), colocado entre los montantes de la estructura portante.
Incluye: Corte del aislamiento. Colocación del aislamiento entre los montantes.
Criterio de medición de proyecto: Superficie medida según documentación gráfica de Proyecto.
Criterio de medición de obra: Se medirá la superficie realmente ejecutada según especificaciones de Proyecto.

| Código | Ud | Descripción | Rendimiento | Precio | Importe |
|---|---|---|---|---|---|
| mt16lvi030adg | m² | Panel compacto de lana mineral Arena de alta densidad, Arena Apta "ISOVER", según UNE-EN 13162, de 48 mm de espesor, no revestido, resistencia térmica 1,4 m²K/W, conductividad térmica 0,034 W/(mK), Euroclase A1 de reacción al fuego según UNE-EN 13501-1, capacidad de absorción de agua a corto plazo <=1 kg/m² y factor de resistencia a la difusión del vapor de agua 1. (material) | 1.05 | 4.35 | 4.57 |
| mo054 | h | Oficial 1ª montador de aislamientos. | 0.1 | 23.06 | 2.31 |
| mo101 | h | Ayudante montador de aislamientos. | 0.05 | 21.56 | 1.08 |
| %0200 | % | Medios auxiliares | 2 % | 7.96 | 0.16 |
|  |  | Total |  |  | 8.12 |

| Medición | Uds. | Largo | Ancho | Alto | Parcial |
|---|---|---|---|---|---|
| Tr03.01 |  |  |  |  |  |
| REHABILITACIÓN DE EDIFICIO ORIGINAL |  |  |  |  |  |
| PLANTA BAJA |  |  |  |  |  |
| Nucleo comunicaciones | 1 | 0.85 |  | 3.3 | 2.805 |
| Zona de trabajo | 1 | 6.45 |  | 3.3 | 21.285 |
|  | 4 | 0.6 |  | 2.25 | 5.400 |
|  | 1 | 0.95 |  | 2.25 | 2.138 |
|  | 1 | 1.05 |  | 2.25 | 2.363 |
|  | 1 | 0.6 | 0.95 |  | 0.570 |
|  | 1 | 0.6 | 1.05 |  | 0.630 |
|  | 1 | 7.25 |  | 3.3 | 23.925 |
| PLANTA PRIMERA |  |  |  |  |  |
| Despacho 1 | 1 | 3.55 |  | 4.6 | 16.330 |
| Sala de trabajo-recepción | 2 | 7.75 |  | 4.6 | 71.300 |
| Despacho 2 | 1 | 4.6 |  | 4.6 | 21.160 |
| Hall | 1 | 2.5 |  | 4.6 | 11.500 |
| PLANTA SEGUNDA |  |  |  |  |  |
| Despacho | 1 | 3.55 |  | 4 | 14.200 |
|  | 1 | 1 |  | 2.25 | 2.250 |
|  | 2 | 0.4 |  | 2.25 | 1.800 |
|  | 1 | 1 | 0.4 |  | 0.400 |
|  | 1 | 3.1 |  | 4 | 12.400 |
| Office | 1 | 6.9 |  | 4 | 27.600 |
|  | 2 | 3.2 |  | 4 | 25.600 |
|  | 4 | 0.4 |  | 2.25 | 3.600 |
|  | 2 | 1.4 | 0.4 |  | 1.120 |
|  | 4 | 0.45 |  | 2.25 | 4.050 |
|  | 2 | 1 | 0.45 |  | 0.900 |
| Despacho 2 | 1 | 3.6 |  | 4 | 14.400 |
|  | 1 | 3.2 |  | 4 | 12.800 |
| Zona de trabajo | 1 | 6.8 |  | 4 | 27.200 |
|  | 1 | 8.15 |  | 4 | 32.600 |
|  | 1 | 7.7 |  | 4 | 30.800 |
|  | 4 | 0.45 |  | 2.25 | 4.050 |
|  | 2 | 1 | 0.45 |  | 0.900 |
| Sala reuniones | 1 | 5.45 |  | 4 | 21.800 |
| Tr03.02 |  |  |  |  |  |
| REHABILITACIÓN DE EDIFICIO ORIGINAL |  |  |  |  |  |
| PLANTA BAJA |  |  |  |  |  |
| Aseos | 1 | 1.6 |  | 3.3 | 5.280 |
| PLANTA SEGUNDA |  |  |  |  |  |
| Aseo | 1 | 2.3 |  | 4.6 | 10.580 |
|  | 1 | 3.6 |  | 4.6 | 16.560 |
| Total |  |  |  |  | 450.296 |

**NAP010** m² Aislamiento térmico intermedio en particiones interiores de hoja
12.71 m² × 18.78 = 238.69
Aislamiento térmico intermedio en particiones interiores de hoja de fábrica, con panel de lana mineral, Ursa Terra Plus 32 T0003 "URSA IBÉRICA AISLANTES", no revestido, suministrado en rollos de 8,1 m de longitud, de 60 mm de espesor, resistencia térmica 1,85 m²K/W, conductividad térmica 0,032 W/(mK). Colocación en obra: a tope, con fijaciones mecánicas. Incluso cinta autoadhesiva para sellado de juntas.
Incluye: Colocación del aislamiento. Replanteo y corte del aislamiento. Colocación del aislamiento. Fijación del aislamiento. Resolución de puntos singulares. Sellado de juntas y uniones.
Criterio de medición de proyecto: Superficie medida según documentación gráfica de Proyecto.
Criterio de medición de obra: Se medirá la superficie realmente ejecutada según especificaciones de Proyecto.

| Código | Ud | Descripción | Rendimiento | Precio | Importe |
|---|---|---|---|---|---|
| mt16lvp050deh | m² | Panel de lana mineral, Ursa Terra Plus 32 T0003 "URSA IBÉRICA AISLANTES", no revestido, suministrado en rollos de 8,1 m de longitud, de 60 mm de espesor, resistencia térmica 1,85 m²K/W, conductividad térmica 0,032 W/(mK), según UNE-EN 13162, Euroclase A1 de reacción al fuego según UNE-EN 13501-1 y factor de resistencia a la difusión del vapor de agua 1, con código de designación MW-EN 13162-T3-MU1-WS-AFr10-AW1,0. (material) | 1.05 | 12.65 | 13.28 |
| mt16aaa020cc | Ud | Fijación mecánica para paneles aislantes de lana de vidrio, colocados directamente sobre la superficie soporte. (material) | 3 | 0.13 | 0.39 |
| mt16aaa030 | m | Cinta autoadhesiva para sellado de juntas. | 0.44 | 0.3 | 0.13 |
| mo054 | h | Oficial 1ª montador de aislamientos. | 0.136 | 23.06 | 3.14 |
| mo101 | h | Ayudante montador de aislamientos. | 0.068 | 21.56 | 1.47 |
| %0200 | % | Medios auxiliares | 2 % | 18.41 | 0.37 |
|  |  | Total |  |  | 18.78 |

*SC00001*
Aislamiento térmico intermedio en particiones interiores de hoja de fábrica, con panel de lana mineral, Ursa Terra Plus 32 T0003 "URSA IBÉRICA AISLANTES", no revestido, suministrado en rollos de 8,1 m de longitud, de 60 mm de espesor, resistencia térmica 1,85 m²K/W, conductividad térmica 0,032 W/(mK). Colocación en obra: a tope, con fijaciones mecánicas. Incluso cinta autoadhesiva para sellado de juntas.

*SC00002*
Ejecución: CTE. DB-HE Ahorro de energía.

*SC00003*
Superficie medida según documentación gráfica de Proyecto.

*SC00004*
Se comprobará que la superficie soporte está terminada con el grado de humedad adecuado y de acuerdo con las exigencias de la técnica a emplear para su colocación.

*SC00007*
Colocación del aislamiento. Replanteo y corte del aislamiento. Colocación del aislamiento. Fijación del aislamiento. Resolución de puntos singulares. Sellado de juntas y uniones.

*SC00008*
El aislamiento de la totalidad de la superficie será homogéneo.

*SC00011*
El aislamiento se protegerá, después de su colocación, de los impactos, presiones u otras acciones que lo pudieran alterar, hasta la terminación de la partición interior.

*SC00012*
Se medirá la superficie realmente ejecutada según especificaciones de Proyecto.

| Medición | Uds. | Largo | Alto | Parcial |
|---|---|---|---|---|
| OBRA NUEVA (PABELLÓN) |  |  |  |  |
| PRIMERA |  |  |  |  |
| División entre punto de información y sala polivalente | 1 | 4.1 | 3.1 | 12.710 |
| Total |  |  |  | 12.71 |

**NBT010** m² Aislamiento acústico a ruido aéreo sobre falso techo, con panele
518.708 m² × 11.73 = 6084.44
Aislamiento acústico a ruido aéreo sobre falso techo, con panel de lana mineral, Ursa Terra P4252 VN "URSA IBÉRICA AISLANTES", recubierto con un velo de vidrio negro, suministrado en rollos, de 25 mm de espesor, resistencia térmica 0,7 m²K/W, conductividad térmica 0,034 W/(mK).
Criterio de valoración económica: El precio no incluye el falso techo.
Incluye: Corte y ajuste del aislamiento. Colocación del aislamiento.
Criterio de medición de proyecto: Superficie medida según documentación gráfica de Proyecto.
Criterio de medición de obra: Se medirá la superficie realmente ejecutada según especificaciones de Proyecto.

| Código | Ud | Descripción | Rendimiento | Precio | Importe |
|---|---|---|---|---|---|
| mt16lvp020ai1 | m² | Panel de lana mineral, Ursa Terra P4252 VN "URSA IBÉRICA AISLANTES", de 25 mm de espesor, recubierto con un velo de vidrio negro, suministrado en rollos, resistencia térmica 0,7 m²K/W, conductividad térmica 0,034 W/(mK), según UNE-EN 13162, Euroclase A1 de reacción al fuego según UNE-EN 13501-1, capacidad de absorción de agua a corto plazo <=1 kg/m², factor de resistencia a la difusión del vapor de agua 1, con código de designación MW-EN 13162-T3-MU1-WS-AFr5. (material) | 1.05 | 7.68 | 8.06 |
| mo054 | h | Oficial 1ª montador de aislamientos. | 0.077 | 23.06 | 1.78 |
| mo101 | h | Ayudante montador de aislamientos. | 0.077 | 21.56 | 1.66 |
| %0200 | % | Medios auxiliares | 2 % | 11.50 | 0.23 |
|  |  | Total |  |  | 11.73 |

| Medición | Uds. | Largo | Ancho | Parcial |
|---|---|---|---|---|
| FT01_FT Suspendido |  |  |  |  |
| REHABILITACIÓN DE EDIFICIO ORIGINAL |  |  |  |  |
| PLANTA BAJA |  |  |  |  |
| Archivo | 1 | 2.65 | 2.5 | 6.625 |
| PLANTA PRIMERA |  |  |  |  |
| Hall | 1 | 1.2 | 2.5 | 3.000 |
| OBRA NUEVA (PABELLÓN) |  |  |  |  |
| PLANTA BAJA |  |  |  |  |
| Distribuidor | 1 | 1.25 | 2.4 | 3.000 |
| Almacén | 1 | 1.5 | 4.3 | 6.450 |
|  | 1 | 1.45 | 4.3 | 6.235 |
| FT02_FT Suspendido acústico |  |  |  |  |
| REHABILITACIÓN DE EDIFICIO ORIGINAL |  |  |  |  |
| PLANTA BAJA |  |  |  |  |
| Zona de trabajo | 1 | 6.2 | 7.05 | 43.710 |
| PLANTA PRIMERA |  |  |  |  |
| Sala de trabajo - recepción | 1 | 6.6 | 7.5 | 49.500 |
| Despacho 1 | 1 | 3.3 | 3.1 | 10.230 |
| Despacho 2 | 1 | 3.4 | 4.3 | 14.620 |
| Despacho 3 | 1 | 3.3 | 3.9 | 12.870 |
| PLANTA SEGUNDA |  |  |  |  |
| Zona de trabajo | 1 | 6.65 | 8.1 | 53.865 |
|  | 1 | 7.4 | 1.9 | 14.060 |
| Despacho 1 | 1 | 3.35 | 2.9 | 9.715 |
| Office | 1 | 6.7 | 3.05 | 20.435 |
| Despacho 2 | 1 | 3.4 | 3.05 | 10.370 |
| Sala de reuniones | 1 | 3.4 | 5.2 | 17.680 |
| FT03_FT Semidirecto |  |  |  |  |
| REHABILITACIÓN DE EDIFICIO ORIGINAL |  |  |  |  |
| PLANTA BAJA |  |  |  |  |
| Zona de trabajo | 2 | 1.42 | 0.75 | 2.130 |
|  | 1 | 0.5 | 0.8 | 0.400 |
|  | 1 | 0.75 | 0.95 | 0.713 |
|  | 1 | 0.5 | 0.9 | 0.450 |
| FT04_FT Suspendido EI90 |  |  |  |  |
| REHABILITACIÓN DE EDIFICIO ORIGINAL |  |  |  |  |
| PLANTA BAJA |  |  |  |  |
| Instalaciones | 1 | 3.45 | 2.5 | 8.625 |
| PLANTA SEGUNDA |  |  |  |  |
| Nucleo comunicaciones | 1 | 3.5 | 5.1 | 17.850 |
|  | 1 | 1.65 | 1.8 | 2.970 |
|  | 1 | 2.15 | 0.8 | 1.720 |
| FT05_FT Suspendido hidrofugo |  |  |  |  |
| REHABILITACIÓN DE EDIFICIO ORIGINAL |  |  |  |  |
| PLANTA BAJA |  |  |  |  |
| Aseos | 1 | 1.4 | 2.2 | 3.080 |
|  | 1 | 1.6 | 3.15 | 5.040 |
| PLANTA PRIMERA |  |  |  |  |
| Aseo | 1 | 2.05 | 2.5 | 5.125 |
| PLANTA SEGUNDA |  |  |  |  |
| Aseo | 1 | 3.4 | 2.2 | 7.480 |
| OBRA NUEVA (PABELLÓN) |  |  |  |  |
| PLANTA BAJA |  |  |  |  |
| Aseo | 1 | 1.6 | 1.9 | 3.040 |
| FT07_FT EI 60 |  |  |  |  |
| REHABILITACIÓN DE EDIFICIO ORIGINAL |  |  |  |  |
| PLANTA SEGUNDA |  |  |  |  |
| Nucleo de comunicaciones | 1 | 3.5 | 7.7 | 26.950 |
| Zona de trabajo | 1 | 6.7 | 8.1 | 54.270 |
| Sala reuniones | 1 | 3.4 | 5.25 | 17.850 |
| Aseo | 1 | 3.4 | 2.25 | 7.650 |
| FT08_FT Suspendido HERAKLITH |  |  |  |  |
| OBRA NUEVA (PABELLÓN) |  |  |  |  |
| PLANTA BAJA |  |  |  |  |
| Sala polivalente | 1 | 4.15 | 2.4 | 9.960 |
|  | 1 | 4.35 | 6.4 | 27.840 |
|  | 1 | 4.15 | 4 | 16.600 |
| PLANTA PRIMERA |  |  |  |  |
| Punto de información | 1 | 4.15 | 4 | 16.600 |
| Total |  |  |  | 518.708 |

**NAD010** m² Aislamiento térmico bajo forjado, con lanas minerales.
193.779 m² × 29.15 = 5648.66
Aislamiento térmico bajo forjado, con panel de lana mineral, Ursa Terra Plus 32 T0003 "URSA IBÉRICA AISLANTES", no revestido, suministrado en rollos de 5,4 m de longitud, de 100 mm de espesor, resistencia térmica 3,75 m²K/W, conductividad térmica 0,032 W/(mK). Colocación en obra: a tope, con fijaciones mecánicas.
Incluye: Limpieza y preparación de la superficie soporte. Replanteo y corte del aislamiento. Colocación del aislamiento. Fijación del aislamiento.
Criterio de medición de proyecto: Superficie medida según documentación gráfica de Proyecto.
Criterio de medición de obra: Se medirá la superficie realmente ejecutada según especificaciones de Proyecto.

| Código | Ud | Descripción | Rendimiento | Precio | Importe |
|---|---|---|---|---|---|
| mt16lvp050dja | m² | Panel de lana mineral, Ursa Terra Plus 32 T0003 "URSA IBÉRICA AI (material) | 1.05 | 21.81 | 22.90 |
| mt16aaa021a | Ud | Taco de expansión y clavo de polipropileno, con aro de estanquei (material) | 3 | 0.08 | 0.24 |
| mo054 | h | Oficial 1ª montador de aislamientos. | 0.122 | 23.06 | 2.81 |
| mo101 | h | Ayudante montador de aislamientos. | 0.122 | 21.56 | 2.63 |
| %0200 | % | Medios auxiliares | 2 % | 28.58 | 0.57 |
|  |  | Total |  |  | 29.15 |

| Medición | Uds. | Largo | Ancho | Alto | Parcial |
|---|---|---|---|---|---|
| REHABILITACIÓN DE EDIFICIO ORIGINAL |  |  |  |  |  |
| PLANTA BAJA |  |  |  |  |  |
| Soportal | 1 | 3.1 | 10.71 |  | 33.201 |
|  | 2 | 3.1 |  | 0.5 | 3.100 |
|  | 2 | 10.71 |  | 0.5 | 10.710 |
| Instalaciones-archivo | 1 | 6.5 | 2.8 |  | 18.200 |
|  | 2 | 6.5 |  | 0.5 | 6.500 |
|  | 2 | 2.8 |  | 0.5 | 2.800 |
| Zona de trabajo | 2 | 6.5 | 1.2 |  | 15.600 |
|  | 2 | 7.25 | 1.2 |  | 17.400 |
|  | 2 | 6.5 |  | 0.5 | 6.500 |
|  | 2 | 7.25 |  | 0.5 | 7.250 |
| PLANTA PRIMERA |  |  |  |  |  |
| Porche 1 | 1 | 6.75 | 3.05 |  | 20.588 |
|  | 1 | 6.75 |  | 0.5 | 3.375 |
|  | 1 | 3.05 |  | 0.5 | 1.525 |
| Porche 2 | 1 | 7.7 | 2.15 |  | 16.555 |
|  | 1 | 7.7 |  | 0.5 | 3.850 |
|  | 1 | 2.15 |  | 0.5 | 1.075 |
| Sala de trabajo-recepción | 2 | 6.8 |  | 0.5 | 6.800 |
|  | 1 | 7.75 |  |  | 7.750 |
| Despacho 2 | 1 | 3.6 |  | 0.5 | 1.800 |
|  | 1 | 4.55 |  | 0.5 | 2.275 |
| Aseo | 1 | 2.2 |  | 0.5 | 1.100 |
| Despacho 3 | 1 | 3.6 |  | 0.5 | 1.800 |
|  | 1 | 4.5 |  | 0.5 | 2.250 |
|  | 1 | 3.55 |  | 0.5 | 1.775 |
| Total |  |  |  |  | 193.779 |

**NAF020b** m² Aislamiento térmico por el interior del cerramiento de fachada d (21/11/2025)
140.69 m² × 20.63 = 2902.43
Aislamiento térmico por el interior del cerramiento de fachada de la edificación existente, con panel de lana mineral, Ursa Terra T18P "URSA IBÉRICA AISLANTES", no revestido, de 100 mm de espesor, resistencia térmica 2,85 m²K/W, conductividad térmica 0,035 W/(mK). Colocación en obra: a tope, con fijaciones mecánicas. Incluso cinta autoadhesiva para sellado de juntas.
Incluye: Limpieza y preparación de la superficie del soporte. Replanteo y corte del aislamiento. Colocación del aislamiento. Fijación del aislamiento. Resolución de puntos singulares. Sellado de juntas y uniones.
Criterio de medición de proyecto: Superficie medida según documentación gráfica de Proyecto.
Criterio de medición de obra: Se medirá la superficie realmente ejecutada según especificaciones de Proyecto.

| Código | Ud | Descripción | Rendimiento | Precio | Importe |
|---|---|---|---|---|---|
| mt16aaa020ca | Ud | Fijación mecánica para paneles aislantes de lana de vidrio, colocados directamente sobre la superficie soporte. (material) | 3 | 0.14 | 0.42 |
| mt16lvp050bjg | m² | Panel de lana mineral, Ursa Terra T18P "URSA IBÉRICA AISLANTES", no revestido, de 100 mm de espesor, resistencia térmica 2,85 m²K/W, conductividad térmica 0,035 W/(mK), según UNE-EN 13162, Euroclase A1 de reacción al fuego según UNE-EN 13501-1 y factor de resistencia a la difusión del vapor de agua 1, con código de designación MW-EN 13162-T3-MU1-WS-AFr5-AW1,0. (material) | 1.05 | 12.96 | 13.61 |
| mt16aaa030 | m | Cinta autoadhesiva para sellado de juntas. | 0.44 | 0.3 | 0.13 |
| mo054 | h | Oficial 1ª montador de aislamientos. | 0.136 | 23.06 | 3.14 |
| mo101 | h | Ayudante montador de aislamientos. | 0.136 | 21.56 | 2.93 |
| %0200 | % | Medios auxiliares | 2 % | 20.23 | 0.40 |
|  |  | Total |  |  | 20.63 |

*SC00001*
Aislamiento térmico por el interior de la hoja exterior, en fachada de doble hoja de fábrica para revestir, con panel de lana mineral, Ursa Terra T18P "URSA IBÉRICA AISLANTES", no revestido, de 100 mm de espesor, resistencia térmica 2,85 m²K/W, conductividad térmica 0,035 W/(mK). Colocación en obra: a tope, con fijaciones mecánicas. Incluso cinta autoadhesiva para sellado de juntas.

*SC00002*
Ejecución: CTE. DB-HE Ahorro de energía.

*SC00003*
Superficie medida según documentación gráfica de Proyecto.

*SC00004*
Se comprobará que la superficie soporte está terminada con el grado de humedad adecuado y de acuerdo con las exigencias de la técnica a emplear para su colocación.

*SC00007*
Limpieza y preparación de la superficie del soporte. Replanteo y corte del aislamiento. Colocación del aislamiento. Fijación del aislamiento. Resolución de puntos singulares. Sellado de juntas y uniones.

*SC00008*
El aislamiento de la totalidad de la superficie será homogéneo. No existirán puentes térmicos.

*SC00011*
El aislamiento se protegerá, después de su colocación, de la lluvia y de los impactos, presiones u otras acciones que lo pudieran alterar, hasta que se realice la hoja interior del cerramiento.

*SC00012*
Se medirá la superficie realmente ejecutada según especificaciones de Proyecto.

| Medición | Uds. | Largo | Alto | Parcial |
|---|---|---|---|---|
| REHABILITACIÓN DE EDIFICIO ORIGINAL |  |  |  |  |
| Aislamiento de cerramiento de fachada sobre techo de planta segu |  |  |  |  |
| PLANTA SEGUNDA |  |  |  |  |
| Nucleo de comunicaciones | 2 | 3.5 | 1.1 | 7.700 |
|  | 2 | 7.7 | 1.1 | 16.940 |
| Despacho | 2 | 3.55 | 1.1 | 7.810 |
|  | 2 | 3.1 | 1.1 | 6.820 |
| Zona de trabajo | 2 | 7.7 | 1.1 | 16.940 |
|  | 2 | 10.1 | 1.1 | 22.220 |
| Ofice | 2 | 6.9 | 1.1 | 15.180 |
|  | 2 | 3.2 | 1.1 | 7.040 |
| Sala reuniones-aseo | 2 | 3.6 | 1.1 | 7.920 |
|  | 2 | 7.8 | 1.1 | 17.160 |
| Despacho | 2 | 3.6 | 1.1 | 7.920 |
|  | 2 | 3.2 | 1.1 | 7.040 |
| Total |  |  |  | 140.69 |

### NE Estanqueidad
Importe: 4207.34

**NEU055** m² Barrera de vapor, por el interior de cubierta plana.
72.325 m² × 5.97 = 431.78
Barrera de vapor con estanqueidad al aire, de polietileno, Barrier 150 "ROTHOBLAAS", de 0,20 mm de espesor y 188 g/m², de 145 m de espesor de aire equivalente frente a la difusión de vapor de agua, según UNE-EN 1931, permeabilidad al aire 0,03 m³/h·m² a 50 Pa, Euroclase E de reacción al fuego según UNE-EN 13501-1. Colocación en obra: con solapes, por el interior de la cubierta plana. Incluso grapas L "ROTHOBLAAS" y cinta autoadhesiva Flexi Band "ROTHOBLAAS" para sellado de juntas.
Incluye: Limpieza y preparación de la superficie. Corte y preparación. Fijación. Corte de la cinta de sellado. Colocación de la cinta de sellado.
Criterio de medición de proyecto: Superficie medida según documentación gráfica de Proyecto.
Criterio de medición de obra: Se medirá la superficie realmente ejecutada según especificaciones de Proyecto.

| Código | Ud | Descripción | Rendimiento | Precio | Importe |
|---|---|---|---|---|---|
| mt15pdr200g | m² | Barrera de vapor con estanqueidad al aire, de polietileno, Barrier 150 "ROTHOBLAAS", de 0,2 mm de espesor y 188 g/m², de 145 m de espesor de aire equivalente frente a la difusión de vapor de agua, según UNE-EN 1931, permeabilidad al aire 0,03 m³/h·m² a 50 Pa, Euroclase E de reacción al fuego según UNE-EN 13501-1, rango de temperatura de trabajo de -40 a 80°C, suministrada en rollos de 1,50x25 m, según UNE-EN 13984. (material) | 1.2 | 2.09 | 2.51 |
| mt15pdr300ta | Ud | Grapa L "ROTHOBLAAS", de acero galvanizado, de 8 mm de altura; para la fijación de láminas para el control del vapor. (material) | 5 | 0.02 | 0.10 |
| mt15pdr050e | m | Cinta autoadhesiva Flexi Band "ROTHOBLAAS", de polietileno, con adhesivo acrílico sin disolventes, armadura de polietileno y película de separación de papel siliconado, de 0,34 mm de espesor y 60 mm de anchura, rango de temperatura de trabajo de -40 a 80°C, para el sellado en los encuentros de los paneles y para la fijación y el sellado de láminas impermeabilizantes y para el control del vapor, suministrada en rollos de 25 m de longitud. (material) | 1.02 | 1.58 | 1.61 |
| mo054 | h | Oficial 1ª montador de aislamientos. | 0.048 | 23.06 | 1.11 |
| mo101 | h | Ayudante montador de aislamientos. | 0.024 | 21.56 | 0.52 |
| %0200 | % | Medios auxiliares | 2 % | 5.85 | 0.12 |
|  |  | Total |  |  | 5.97 |

*SC00001*
Barrera de vapor con estanqueidad al aire, de polietileno, Barrier 150 "ROTHOBLAAS", de 0,20 mm de espesor y 188 g/m², de 145 m de espesor de aire equivalente frente a la difusión de vapor de agua, según UNE-EN 1931, permeabilidad al aire 0,03 m³/h·m² a 50 Pa, Euroclase E de reacción al fuego según UNE-EN 13501-1. Colocación en obra: con solapes, por el interior de la cubierta plana. Incluso grapas L "ROTHOBLAAS" y cinta autoadhesiva Flexi Band "ROTHOBLAAS" para sellado de juntas.

*SC00003*
Superficie medida según documentación gráfica de Proyecto.

*SC00007*
Limpieza y preparación de la superficie. Corte y preparación. Fijación. Corte de la cinta de sellado. Colocación de la cinta de sellado.

*SC00008*
El conjunto será estanco.

*SC00012*
Se medirá la superficie realmente ejecutada según especificaciones de Proyecto.

| Medición | Uds. | Largo | Ancho | Parcial |
|---|---|---|---|---|
| OBRA NUEVA (PABELLÓN) |  |  |  |  |
| PLANTA BAJA |  |  |  |  |
| Distribuidor | 1 | 1.25 | 2.4 | 3.000 |
| Almacén | 1 | 1.5 | 4.3 | 6.450 |
|  | 1 | 1.45 | 4.3 | 6.235 |
| Aseo | 1 | 1.6 | 1.9 | 3.040 |
| Sala polivalente | 1 | 8.5 | 2.4 | 20.400 |
|  | 1 | 4.15 | 4 | 16.600 |
| PLANTA PRIMERA |  |  |  |  |
| Punto de información | 1 | 4.15 | 4 | 16.600 |
| Total |  |  |  | 72.325 |

**NEF055** m² Barrera de vapor, por el interior de fachada.
655.479 m² × 5.76 = 3775.56
Barrera de vapor con estanqueidad al aire, de polietileno, Barrier 150 "ROTHOBLAAS", de 0,20 mm de espesor y 188 g/m², de 145 m de espesor de aire equivalente frente a la difusión de vapor de agua, según UNE-EN 1931, permeabilidad al aire 0,03 m³/h·m² a 50 Pa, Euroclase E de reacción al fuego según UNE-EN 13501-1. Colocación en obra: con solapes, por el interior del cerramiento vertical. Incluso grapas L "ROTHOBLAAS" y cinta autoadhesiva Flexi Band "ROTHOBLAAS" para sellado de juntas.
Incluye: Limpieza y preparación de la superficie. Corte y preparación. Fijación. Corte de la cinta de sellado. Colocación de la cinta de sellado.
Criterio de medición de proyecto: Superficie medida según documentación gráfica de Proyecto.
Criterio de medición de obra: Se medirá la superficie realmente ejecutada según especificaciones de Proyecto.

| Código | Ud | Descripción | Rendimiento | Precio | Importe |
|---|---|---|---|---|---|
| mt15pdr200g | m² | Barrera de vapor con estanqueidad al aire, de polietileno, Barri | 1.15 | 2.09 | 2.40 |
| mt15pdr300ta | Ud | Grapa L "ROTHOBLAAS", de acero galvanizado, de 8 mm de altura; p | 5 | 0.02 | 0.10 |
| mt15pdr050e | m | Cinta autoadhesiva Flexi Band "ROTHOBLAAS", de polietileno, con | 1.02 | 1.58 | 1.61 |
| mo054 | h | Oficial 1ª montador de aislamientos. | 0.045 | 23.06 | 1.04 |
| mo101 | h | Ayudante montador de aislamientos. | 0.023 | 21.56 | 0.50 |
| %0200 | % | Medios auxiliares | 2 % | 5.65 | 0.11 |
| op00gra020 |  | Grapadora de martillo. | 0 | 0 | 0.00 |
|  |  | Total |  |  | 5.76 |

| Medición | Uds. | Largo | Alto | Parcial |
|---|---|---|---|---|
| Tr01.01 |  |  |  |  |
| REHABILITACIÓN DE EDIFICIO ORIGINAL |  |  |  |  |
| PLANTA PRIMERA |  |  |  |  |
| Sala de trabajo | 1 | 6.75 | 4.6 | 31.050 |
| Recepción | 1 | 6.75 | 4.6 | 31.050 |
| Despacho 1 | 1 | 3.55 | 4.6 | 16.330 |
|  | 2 | 3.28 | 4.6 | 30.176 |
| Despacho 2 | 1 | 3.6 | 4.6 | 16.560 |
|  | 1 | 4.45 | 4.6 | 20.470 |
| Despacho 3 | 1 | 3.6 | 4.6 | 16.560 |
|  | 1 | 4.15 | 4.6 | 19.090 |
|  | 1 | 4.55 | 4.6 | 20.930 |
| PLANTA SEGUNDA |  |  |  |  |
| Zona de trabajo | 1 | 7.3 | 4 | 29.200 |
|  | 1 | 0.4 | 4 | 1.600 |
|  | 1 | 0.35 | 4 | 1.400 |
|  | 1 | 0.6 | 4 | 2.400 |
|  | 1 | 0.3 | 4 | 1.200 |
|  | 1 | 1.85 | 4 | 7.400 |
|  | 1 | 0.3 | 4 | 1.200 |
|  | 1 | 0.55 | 4 | 2.200 |
|  | 1 | 2.25 | 4 | 9.000 |
| Sala de reuniones | 1 | 3.6 | 4 | 14.400 |
|  | 1 | 5.35 | 4 | 21.400 |
| Despacho | 1 | 3.55 | 4 | 14.200 |
|  | 1 | 3.1 | 4 | 12.400 |
| Office | 1 | 6.9 | 4 | 27.600 |
| Despacho | 1 | 3.6 | 4 | 14.400 |
|  | 1 | 3.2 | 4 | 12.800 |
| CUBIERTA |  |  |  |  |
|  | 2 | 3.35 | 0.4 | 2.680 |
| Tr01.02 |  |  |  |  |
| REHABILITACIÓN DE EDIFICIO ORIGINAL |  |  |  |  |
| PLANTA PRIMERA |  |  |  |  |
| Aseo | 1 | 2.3 | 4.6 | 10.580 |
| PLANTA SEGUNDA |  |  |  |  |
| Aseo | 1 | 2.35 | 4 | 9.400 |
| Tr02.01 |  |  |  |  |
| REHABILITACIÓN DE EDIFICIO ORIGINAL |  |  |  |  |
| PLANTA BAJA |  |  |  |  |
| Instalaciones | 2 | 3.65 | 3.3 | 24.090 |
|  | 1 | 2.75 | 3.3 | 9.075 |
| Archivo | 2 | 2.85 | 3.3 | 18.810 |
|  | 1 | 2.75 | 3.3 | 9.075 |
| Zona de trabajo | 1 | 6.75 | 3.3 | 22.275 |
|  | 1 | 7.25 | 3.3 | 23.925 |
| OBRA NUEVA (PABELLÓN) |  |  |  |  |
| PLANTA BAJA |  |  |  |  |
| Sala Polivalente | 1 | 8.6 | 3.1 | 26.660 |
|  | 1 | 6.55 | 3.1 | 20.305 |
| Distribuidor | 1 | 2.6 | 2.75 | 7.150 |
| Almacén | 1 | 4.4 | 2.75 | 12.100 |
|  | 1 | 4.4 | 2.05 | 9.020 |
|  | 1 | 1.65 | 2.75 | 4.538 |
|  | 1 | 1.35 | 2.4 | 3.240 |
| PLANTA PRIMERA |  |  |  |  |
| Punto de información | 1 | 4.45 | 3.1 | 13.795 |
|  | 1 | 4.2 | 3.1 | 13.020 |
| Tr02.02 |  |  |  |  |
| REHABILITACIÓN DE EDIFICIO ORIGINAL |  |  |  |  |
| PLANTA BAJA |  |  |  |  |
| Aseos | 1 | 3.1 | 3.3 | 10.230 |
|  | 1 | 2.3 | 3.3 | 7.590 |
| OBRA NUEVA (PABELLÓN) |  |  |  |  |
| PLANTA BAJA |  |  |  |  |
| Aseo | 1 | 1.8 | 2.4 | 4.320 |
|  | 1 | 2.1 | 2.05 | 4.305 |
| Heraklith |  |  |  |  |
| OBRA NUEVA (PABELLÓN) |  |  |  |  |
| PLANTA PRIMERA |  |  |  |  |
| Sala Polivalente | 1 | 4.2 | 3.4 | 14.280 |
| Total |  |  |  | 655.479 |

## Q CUBIERTAS
Importe: 60822.33

**QTX140** m² Sistema Onduline BT DRS "ONDULINE" de impermeabilización de cubi
195.756 m² × 80.02 = 15664.40
Sistema Onduline BT DRS "ONDULINE" de impermeabilización de cubierta inclinada, sobre soporte continuo de madera, compuesto por: IMPERMEABILIZACIÓN: placa bajo teja, asfáltica DRS, BT-50 "ONDULINE", fijada al soporte con tornillos autorroscantes, Universal "ONDULINE"; COBERTURA: tejas cerámicas planas, acabado con engobe color rojo, 43x25,7 cm, fijadas con masilla de poliuretano, Onduflex 300 "ONDULINE".
Criterio de valoración económica: El precio no incluye la superficie soporte ni los puntos singulares y las piezas especiales de la cobertura.
Incluye: Limpieza de la superficie soporte. Colocación y fijación de la placa bajo teja. Sellado de juntas. Fijación de las tejas con masilla.
Criterio de medición de proyecto: Superficie del faldón medida en verdadera magnitud, según documentación gráfica de Proyecto.
Criterio de medición de obra: Se medirá, en verdadera magnitud, la superficie realmente ejecutada según especificaciones de Proyecto.

| Código | Ud | Descripción | Rendimiento | Precio | Importe |
|---|---|---|---|---|---|
| mt13bto010mc | m² | Placa bajo teja, asfáltica DRS (doble capa protectora de resina (material) | 1.25 | 8.94 | 11.18 |
| mt13lpo036a | Ud | Tornillo autorroscante, Universal "ONDULINE", de acero al carbon (material) | 3 | 0.11 | 0.33 |
| mt13bto030d | m | Rastrel de PVC, BT "ONDULINE", de 22x30 mm y 0,6 mm de espesor. (material) | 3 | 1.23 | 3.69 |
| mt13blw131 | Ud | Tornillo para sujeción de elementos de madera. (material) | 6 | 0.11 | 0.66 |
| mt13tap050a | Ud | Teja cerámica plana, acabado con engobe color rojo, 43x25,7 cm, (material; 18/11/2025) | 12.3 | 2.4 | 29.52 |
| mt13bto025b | Ud | Masilla de poliuretano, Onduflex 300 (300 cm³) "ONDULINE", para (material) | 0.11 | 6.87 | 0.76 |
| mo011 | h | Oficial 1ª montador. | 0.724 | 23.06 | 16.70 |
| mo080 | h | Ayudante montador. | 0.724 | 21.56 | 15.61 |
| %0200 | % | Medios auxiliares | 2 % | 78.45 | 1.57 |
|  |  | Total |  |  | 80.02 |

| Medición | Uds. | Largo | Ancho | Parcial |
|---|---|---|---|---|
| REHABILITACIÓN DE EDIFICIO ORIGINAL |  |  |  |  |
| Cubierta central |  |  |  |  |
|  | 2 | 7.13 | 4.85 | 69.161 |
|  | 2 | 3.75 | 4.85 | 36.375 |
|  | 2 | 4 | 4.85 | 38.800 |
| Cubierta lateral oeste | 1 | 7.8 | 2.75 | 21.450 |
| Cubiertas laterales este | 2 | 4.05 | 3.7 | 29.970 |
| Total |  |  |  | 195.756 |

**QUN040b** m² Tablero de panel sándwich, para formación de faldón en cubierta
195.756 m² × 89.82 = 17582.80
Tablero de panel sándwich machihembrado en las cuatro caras, Thermochip, TDMH 10 - 100 - 19 "THERMOCHIP", compuesto de: cara exterior de tablero de aglomerado hidrófugo de 19 mm de espesor, núcleo aislante de espuma de poliestireno extruido, de 100 mm de espesor y cara interior de tablero de DM, de 10 mm de espesor, de 2440x600 mm, transmitancia térmica 0,327 W/(m²K), Euroclase F de reacción al fuego, según UNE-EN 13501-1, fijado mecánicamente sobre soporte discontinuo de madera; para formación de faldón en cubierta inclinada. Incluso tornillos autorroscantes, para fijación a soporte de madera; sellador adhesivo, para el sellado de juntas entre paneles y cinta autoadhesiva para sellado de juntas.
Incluye: Replanteo. Corte de las piezas. Colocación de los paneles que forman el tablero. Fijación mecánica de las piezas al soporte. Sellado de juntas y uniones.
Criterio de medición de proyecto: Superficie del faldón medida en verdadera magnitud, según documentación gráfica de Proyecto.
Criterio de medición de obra: Se medirá, en verdadera magnitud, la superficie realmente ejecutada según especificaciones de Proyecto.

| Código | Ud | Descripción | Rendimiento | Precio | Importe |
|---|---|---|---|---|---|
| mt13pst010edd | m² | Panel sándwich machihembrado en las cuatro caras, Thermochip, TDMH 10 - 100 - 19 "THERMOCHIP", compuesto de: cara exterior de tablero de aglomerado hidrófugo de 19 mm de espesor, núcleo aislante de espuma de poliestireno extruido, de 100 mm de espesor y cara interior de tablero de DM, de 10 mm de espesor, de 2440x600 mm, transmitancia térmica 0,327 W/(m²K), Euroclase F de reacción al fuego, según UNE-EN 13501-1. (material) | 1.05 | 66.89 | 70.23 |
| mt13pst100n | Ud | Tornillo autorroscante de cabeza avellanada, de acero galvanizado, de 6 mm de diámetro y 180 mm de longitud. (material) | 7 | 0.89 | 6.23 |
| mt15pdr050c | m | Cinta autoadhesiva, de polietileno, con adhesivo acrílico sin di (material) | 1 | 1.56 | 1.56 |
| mt13pst050a | Ud | Cartucho de 310 ml de sellador adhesivo, a base de polímeros acr (material) | 0.24 | 8.32 | 2.00 |
| mo017 | h | Oficial 1ª carpintero. | 0.181 | 22.77 | 4.12 |
| mo058 | h | Ayudante carpintero. | 0.181 | 21.68 | 3.92 |
| %0200 | % | Medios auxiliares | 2 % | 88.06 | 1.76 |
|  |  | Total |  |  | 89.82 |

*SC00001*
Tablero de panel sándwich machihembrado en las cuatro caras, Thermochip, TDMH 10 - 100 - 19 "THERMOCHIP", compuesto de: cara exterior de tablero de aglomerado hidrófugo de 19 mm de espesor, núcleo aislante de espuma de poliestireno extruido, de 100 mm de espesor y cara interior de tablero de DM, de 10 mm de espesor, de 2440x600 mm, transmitancia térmica 0,327 W/(m²K), Euroclase F de reacción al fuego, según UNE-EN 13501-1, fijado mecánicamente sobre soporte discontinuo de madera; para formación de faldón en cubierta inclinada. Incluso tornillos autorroscantes, para fijación a soporte de madera; sellador adhesivo, para el sellado de juntas entre paneles y cinta autoadhesiva para sellado de juntas.

*SC00002*
Ejecución: NTE-QTT. Cubiertas: Tejados de tejas.

*SC00003*
Superficie del faldón medida en verdadera magnitud, según documentación gráfica de Proyecto.

*SC00005*
Se suspenderán los trabajos cuando la temperatura ambiente sea inferior a 5°C o superior a 40°C, llueva, nieve o la velocidad del viento sea superior a 50 km/h.

*SC00007*
Replanteo. Corte de las piezas. Colocación de los paneles que forman el tablero. Fijación mecánica de las piezas al soporte. Sellado de juntas y uniones.

*SC00008*
Serán básicas las condiciones de resistencia y planeidad.

*SC00012*
Se medirá, en verdadera magnitud, la superficie realmente ejecutada según especificaciones de Proyecto.

| Medición | Uds. | Largo | Ancho | Parcial |
|---|---|---|---|---|
| REHABILITACIÓN DE EDIFICIO ORIGINAL |  |  |  |  |
| Cubierta central |  |  |  |  |
|  | 2 | 7.13 | 4.85 | 69.161 |
|  | 2 | 3.75 | 4.85 | 36.375 |
|  | 2 | 4 | 4.85 | 38.800 |
| Cubierta lateral oeste | 1 | 7.8 | 2.75 | 21.450 |
| Cubiertas laterales este | 2 | 4.05 | 3.7 | 29.970 |
| Total |  |  |  | 195.756 |

**QUT031d** m Punto singular para cubierta inclinada de tejas cerámicas. Cumbr
7.15 m × 69.63 = 497.85
Cumbrera para cubierta inclinada, con caballetes cerámicos, acabado con engobe color rojo, 42x30,5x9,7 cm, para tejas planas, impermeabilizada con banda autoadhesiva de aluminio, con la superficie en relieve y revestida por una de sus caras con una capa adhesiva de butilo de 0,15 mm de espesor, de 30 cm de anchura, y fijados con tornillos rosca-madera sobre rastrel de cumbrera de madera.
Incluye: Colocación del rastrel de cumbrera. Colocación de la banda autoadhesiva. Colocación y atornillado de las tejas.
Criterio de medición de proyecto: Longitud medida en verdadera magnitud, según documentación gráfica de Proyecto.
Criterio de medición de obra: Se medirá, en verdadera magnitud, la longitud realmente ejecutada según especificaciones de Proyecto.

| Código | Ud | Descripción | Rendimiento | Precio | Importe |
|---|---|---|---|---|---|
| mt13tap051a | Ud | Caballete cerámico, acabado con engobe color rojo, 42x30,5x9,7 c (material) | 3 | 12.69 | 38.07 |
| mt13blw103 | Ud | Tornillo rosca-madera para sujeción de tejas a rastrel. (material) | 2.98 | 0.06 | 0.18 |
| mt13blw015b | m | Rastrel de cumbrera de 42x27 mm de sección, de madera de pino pinaster (Pinus pinaster), tratada en autoclave, con clase de uso 2, según UNE-EN 335, acabado cepillado, con humedad inferior al 20%. Incluso elementos de fijación sobre entramado estructural. (material) | 1.1 | 0.51 | 0.56 |
| mt13aev010da | m | Banda autoadhesiva de aluminio, con la superficie en relieve y revestida por una de sus caras con una capa adhesiva de butilo de 0,15 mm de espesor, de 30 cm de anchura; para la impermeabilización de cumbreras. (material) | 1.1 | 10.43 | 11.47 |
| mo011 | h | Oficial 1ª montador. | 0.403 | 23.06 | 9.29 |
| mo080 | h | Ayudante montador. | 0.403 | 21.56 | 8.69 |
| %0200 | % | Medios auxiliares | 2 % | 68.26 | 1.37 |
|  |  | Total |  |  | 69.63 |

| Medición | Uds. | Largo | Parcial |
|---|---|---|---|
| REHABILITACIÓN DE EDIFICIO ORIGINAL |  |  |  |
| Cubierta central | 1 | 7.15 | 7.150 |
| Total |  |  | 7.15 |

**QUT031b** m Punto singular para cubierta inclinada de tejas cerámicas. Limat
24.4 m × 71.68 = 1748.99
Limatesa para cubierta inclinada, con caballetes cerámicos, acabado con engobe color rojo, 42x30,5x9,7 cm, para tejas planas, impermeabilizada con banda autoadhesiva de aluminio, con la superficie en relieve y revestida por una de sus caras con una capa adhesiva de butilo de 0,15 mm de espesor, de 30 cm de anchura, y fijados con tornillos rosca-madera sobre rastrel de cumbrera metálico.
Incluye: Colocación del rastrel de cumbrera. Colocación de la banda autoadhesiva. Colocación y atornillado de las tejas.
Criterio de medición de proyecto: Longitud medida en verdadera magnitud, según documentación gráfica de Proyecto.
Criterio de medición de obra: Se medirá, en verdadera magnitud, la longitud realmente ejecutada según especificaciones de Proyecto.

| Código | Ud | Descripción | Rendimiento | Precio | Importe |
|---|---|---|---|---|---|
| mt13tap051a | Ud | Caballete cerámico, acabado con engobe color rojo, 42x30,5x9,7 c | 3 | 12.69 | 38.07 |
| mt13blw101 | Ud | Tornillo rosca-chapa para sujeción de tejas a rastrel. (material) | 2.98 | 0.06 | 0.18 |
| mt13blw145 | m | Rastrel de cumbrera, de chapa galvanizada, para sujeción de teja (material) | 1.1 | 1.55 | 1.71 |
| mt13aev010ga | m | Banda autoadhesiva de aluminio, con la superficie en relieve y r (material) | 1.1 | 10.64 | 11.70 |
| mo011 | h | Oficial 1ª montador. | 0.417 | 23.06 | 9.62 |
| mo080 | h | Ayudante montador. | 0.417 | 21.56 | 8.99 |
| %0200 | % | Medios auxiliares | 2 % | 70.27 | 1.41 |
|  |  | Total |  |  | 71.68 |

| Medición | Uds. | Largo | Parcial |
|---|---|---|---|
| REHABILITACIÓN DE EDIFICIO ORIGINAL |  |  |  |
| Cubierta central | 4 | 6.1 | 24.400 |
| Total |  |  | 24.4 |

**ISC020b** m Canalón oculto en zona intermedia del faldón. (11/11/2025)
46 m × 89.68 = 4125.28
Formación de canalón oculto situado en la zona intermedia del faldón para recogida de aguas de cubierta, mediante piezas preformadas de plancha de zinc de 1,60 mm de espesor y 1250 mm de desarrollo y babero de plomo, con uniones soldadas, fijado con clavos sobre cajeado de ladrillo cerámico hueco doble, de 11,5 cm de espesor, recibido con mortero de cemento, industrial, M-5 y revestido en su superficie con una capa de emulsión asfáltica. Incluso piezas especiales.
Incluye: Limpieza y preparación de la superficie. Formación de cajeado de fábrica de ladrillo. Aplicación de una capa de emulsión asfáltica. Montaje. Ejecución de las uniones por soldadura. Conexionado y comprobación de su correcto funcionamiento.
Criterio de medición de proyecto: Longitud medida según documentación gráfica de Proyecto.
Criterio de medición de obra: Se medirá la longitud realmente ejecutada según especificaciones de Proyecto.

| Código | Ud | Descripción | Rendimiento | Precio | Importe |
|---|---|---|---|---|---|
| mt04lac010c | Ud | Ladrillo cerámico hueco (cubo), para revestir, 24x11,5x8 cm, par (material; 18/11/2025) | 33 | 0.27 | 8.91 |
| mt08aaa010a | m³ | Agua. | 0.016 | 1.53 | 0.02 |
| mt09mif010ca | t | Mortero industrial para albañilería, de cemento, color gris, cat | 0.09 | 54.93 | 4.94 |
| mt13vaz020a | m | Piezas preformadas de plancha de zinc de 1,6 mm de espesor y 125 (material) | 1.1 | 20.33 | 22.36 |
| mt13vap021a | Ud | Clavos de acero galvanizado de 3 mm de diámetro y 50 mm de longi (material) | 4 | 0.09 | 0.36 |
| mt13vap010c | m² | Plancha de plomo laminado de 2 mm de espesor. (material) | 0.7 | 35.84 | 25.09 |
| mt14pap100b | kg | Emulsión asfáltica de base acuosa, tipo EA según UNE 104231. (material) | 0.2 | 2.88 | 0.58 |
| mq08sol020 | h | Equipo y elementos auxiliares para soldadura eléctrica. | 0.103 | 3.46 | 0.36 |
| mo020 | h | Oficial 1ª construcción. | 0.294 | 22.45 | 6.60 |
| mo077 | h | Ayudante construcción. | 0.294 | 21.56 | 6.34 |
| mo113 | h | Peón ordinario construcción. | 0.383 | 21.03 | 8.05 |
| mo032 | h | Oficial 1ª aplicador de productos impermeabilizantes. | 0.098 | 22.45 | 2.20 |
| mo070 | h | Ayudante aplicador de productos impermeabilizantes. | 0.098 | 21.56 | 2.11 |
| %0200 | % | Medios auxiliares | 2 % | 87.92 | 1.76 |
|  |  | Total |  |  | 89.68 |

| Medición | Uds. | Largo | Parcial |
|---|---|---|---|
| REHABILITACIÓN DE EDIFICIO ORIGINAL |  |  |  |
| Cubierta | 2 | 14.8 | 29.600 |
|  | 2 | 8.2 | 16.400 |
| Total |  |  | 46 |

**HRL030b** Ud Sumidero horizontal de tubo de zinc. (11/11/2025)
6 Ud × 54.77 = 328.62
Sumidero horizontal de tubo de zinc de 100 mm de diámetro y 300 mm de longitud, soldado al canalón de la cubierta.
Incluye: Limpieza y preparación de la superficie, Formación de cajeado, Replanteo de la pieza. Colocación, aplomado, nivelación y recibido en la fábrica de ladrillo. Ejecución de las uniones por soldadura. Conexionado y comprobación de su correcto funcionamiento.
Criterio de medición de proyecto: Unidad medida según documentación gráfica de Proyecto.
Criterio de medición de obra: Se medirá la unidad realmente ejecutada según especificaciones de Proyecto.

| Código | Ud | Descripción | Rendimiento | Precio | Importe |
|---|---|---|---|---|---|
| mt20gal010eb | Ud | Sumidero horizontal de tubo de zinc de 100 mm de diámetro y 300 mm de longitud (material; 11/11/2025) | 1 | 25 | 25.00 |
| mt20wwa035 | Ud | Cartucho de 250 cm³ de imprimación para masillas. (material) | 0.016 | 5.35 | 0.09 |
| mt15sja100 | Ud | Cartucho de masilla de silicona neutra. (material) | 0.1 | 3.13 | 0.31 |
| mt20wwa030 | Ud | Cartucho de 310 cm³ de masilla de poliuretano impermeable. (material) | 0.032 | 7.32 | 0.23 |
| mq08sol020 | h | Equipo y elementos auxiliares para soldadura eléctrica. | 0.5 | 3.46 | 1.73 |
| mo020 | h | Oficial 1ª construcción. | 0.5 | 22.45 | 11.23 |
| mo113 | h | Peón ordinario construcción. | 0.3 | 21.03 | 6.31 |
| mo032 | h | Oficial 1ª aplicador de productos impermeabilizantes. | 0.2 | 22.45 | 4.49 |
| mo070 | h | Ayudante aplicador de productos impermeabilizantes. | 0.2 | 21.56 | 4.31 |
| %0200 | % | Medios auxiliares | 2 % | 53.70 | 1.07 |
|  |  | Total |  |  | 54.77 |

| Medición | Uds. | Parcial |
|---|---|---|
| REHABILITACIÓN DE EDIFICIO ORIGINAL |  |  |
| Cubierta | 6 | 6.000 |
| Total |  | 6 |

**QRE010** Ud Encuentro de faldón con chimeneas o conductos de ventilación.
2 Ud × 196.93 = 393.86
Encuentro de faldón de tejado con chimeneas o conductos de ventilación, de dimensiones 60x60 cm, en cubierta inclinada, impermeabilización con banda autoadhesiva de plomo, de 33 cm de anchura protegida con perfil de chapa de acero galvanizado, recibido en roza del paramento con mortero de cemento.
Incluye: Apertura de roza perimetral en el paramento vertical. Colocación de la banda autoadhesiva. Fijación del perfil metálico. Relleno con mortero. Sellado de juntas.
Criterio de medición de proyecto: Número de unidades previstas, según documentación gráfica de Proyecto.
Criterio de medición de obra: Se medirá el número de unidades realmente ejecutadas según especificaciones de Proyecto.

| Código | Ud | Descripción | Rendimiento | Precio | Importe |
|---|---|---|---|---|---|
| mt13eur130a | m | Banda autoadhesiva de plomo, de 33 cm de anchura; para la imperm (material) | 3.2 | 52.4 | 167.68 |
| mt15acc020ac | m | Perfil de chapa de acero galvanizado, espesor 0,8 mm, desarrollo (material) | 2.4 | 2.08 | 4.99 |
| mt09mor010e | m³ | Mortero de cemento CEM II/B-P 32,5 N tipo M-10, confeccionado en (material) | 0.024 | 136.93 | 3.29 |
| mt15sja020a | Ud | Cartucho de masilla de poliuretano, de 310 cm³. (material) | 0.408 | 7.15 | 2.92 |
| mo011 | h | Oficial 1ª montador. | 0.318 | 23.06 | 7.33 |
| mo080 | h | Ayudante montador. | 0.318 | 21.56 | 6.86 |
| %0200 | % | Medios auxiliares | 2 % | 193.07 | 3.86 |
|  |  | Total |  |  | 196.93 |

| Medición | Uds. | Parcial |
|---|---|---|
| REHABILITACIÓN DE EDIFICIO ORIGINAL |  |  |
| CUBIERTA | 2 | 2.000 |
| Total |  | 2 |

**QRE020** m Encuentro de faldón con paramento vertical. Lateral
12.9 m × 77.74 = 1002.85
Encuentro lateral de faldón con paramento vertical en cubierta inclinada, impermeabilización con banda autoadhesiva de plomo, de 33 cm de anchura protegida con perfil de chapa de acero galvanizado, recibido en roza del paramento con mortero de cemento.
Incluye: Apertura de roza perimetral en el paramento vertical. Colocación de la banda autoadhesiva. Fijación del perfil metálico. Sellado de juntas.
Criterio de medición de proyecto: Longitud medida en verdadera magnitud, según documentación gráfica de Proyecto.
Criterio de medición de obra: Se medirá, en verdadera magnitud, la longitud realmente ejecutada según especificaciones de Proyecto.

| Código | Ud | Descripción | Rendimiento | Precio | Importe |
|---|---|---|---|---|---|
| mt13eur130a | m | Banda autoadhesiva de plomo, de 33 cm de anchura; para la imperm | 1.1 | 52.4 | 57.64 |
| mt15acc020ac | m | Perfil de chapa de acero galvanizado, espesor 0,8 mm, desarrollo | 1.1 | 2.08 | 2.29 |
| mt09mor010e | m³ | Mortero de cemento CEM II/B-P 32,5 N tipo M-10, confeccionado en | 0.01 | 136.93 | 1.37 |
| mt15sja020a | Ud | Cartucho de masilla de poliuretano, de 310 cm³. | 0.17 | 7.15 | 1.22 |
| mo011 | h | Oficial 1ª montador. | 0.307 | 23.06 | 7.08 |
| mo080 | h | Ayudante montador. | 0.307 | 21.56 | 6.62 |
| %0200 | % | Medios auxiliares | 2 % | 76.22 | 1.52 |
|  |  | Total |  |  | 77.74 |

| Medición | Uds. | Largo | Parcial |
|---|---|---|---|
| REHABILITACIÓN DE EDIFICIO ORIGINAL |  |  |  |
| Cubierta lateral este | 2 | 2.75 | 5.500 |
| Cubierta lateral oeste | 2 | 3.7 | 7.400 |
| Total |  |  | 12.9 |

**QRE020b** m Encuentro de faldón con paramento vertical. Frontal
15.9 m × 77.74 = 1236.07
Encuentro frontal de faldón con paramento vertical en cubierta inclinada, impermeabilización con banda autoadhesiva de plomo, de 33 cm de anchura protegida con perfil de chapa de acero galvanizado, recibido en roza del paramento con mortero de cemento.
Incluye: Apertura de roza perimetral en el paramento vertical. Colocación de la banda autoadhesiva. Fijación del perfil metálico. Sellado de juntas.
Criterio de medición de proyecto: Longitud medida en verdadera magnitud, según documentación gráfica de Proyecto.
Criterio de medición de obra: Se medirá, en verdadera magnitud, la longitud realmente ejecutada según especificaciones de Proyecto.

| Código | Ud | Descripción | Rendimiento | Precio | Importe |
|---|---|---|---|---|---|
| mt13eur130a | m | Banda autoadhesiva de plomo, de 33 cm de anchura; para la imperm | 1.1 | 52.4 | 57.64 |
| mt15acc020ac | m | Perfil de chapa de acero galvanizado, espesor 0,8 mm, desarrollo | 1.1 | 2.08 | 2.29 |
| mt09mor010e | m³ | Mortero de cemento CEM II/B-P 32,5 N tipo M-10, confeccionado en | 0.01 | 136.93 | 1.37 |
| mt15sja020a | Ud | Cartucho de masilla de poliuretano, de 310 cm³. | 0.17 | 7.15 | 1.22 |
| mo011 | h | Oficial 1ª montador. | 0.307 | 23.06 | 7.08 |
| mo080 | h | Ayudante montador. | 0.307 | 21.56 | 6.62 |
| %0200 | % | Medios auxiliares | 2 % | 76.22 | 1.52 |
|  |  | Total |  |  | 77.74 |

| Medición | Uds. | Largo | Parcial |
|---|---|---|---|
| REHABILITACIÓN DE EDIFICIO ORIGINAL |  |  |  |
| Cubierta lateral este | 1 | 7.8 | 7.800 |
| Cubierta lateral oeste | 2 | 4.05 | 8.100 |
| Total |  |  | 15.9 |

**QDA012b** m² Cubierta plana no transitable, no ventilada, autoprotegida, tipo (14/11/2025)
22.613 m² × 133.46 = 3017.93
Cubierta plana no transitable, no ventilada, tipo convencional, pendiente del 1% al 15%. FORMACIÓN DE PENDIENTES: mediante encintado de limatesas, limahoyas y juntas con maestras de ladrillo cerámico hueco doble y capa de hormigón celular a base de cemento y aditivo plastificante-aireante, de resistencia a compresión 0,2 MPa y 350 kg/m³ de densidad, confeccionado en obra con cemento gris y aditivo plastificante-aireante, con espesor medio de 10 cm; con capa de regularización de mortero de cemento, industrial, M-5 de 2 cm de espesor, acabado fratasado; BARRERA DE VAPOR: lámina SELF-DAN BTM; AISLAMIENTO TÉRMICO: Panel de espuma rígida de poliisocianurato (PIR) acabado en velo de vidrio y velo de vidrio bituminado, DANOPIR BVde 120 mm de espesor; IMPERMEABILIZACIÓN: tipo tricapa, adherida, compuesta por una lámina de betún modificado con elastómero SBS, LBM(SBS)-30-FV, Glasdan 30 P Elast "DANOSA", una lámina de betún modificado con elastómero SBS, LBM(SBS)-40/FP, Esterdan 40 Elast "DANOSA", totalmente adheridas con soplete, sin coincidir sus juntas y una lámina de betún modificado con elastómero SBS, LBM(SBS)-50/G-FP R, Polydan 180-50/GP ELAST "DANOSA", totalmente adheridas con soplete, sin coincidir sus juntas.
Criterio de valoración económica: El precio incluye la ejecución y el sellado de las juntas,la ejecución de remates en los encuentros con paramentos y desagües y la resolución de los encuentros de la impermeabilización con los paramentos verticales.
Incluye: Replanteo de los puntos singulares. Replanteo de las pendientes y trazado de limatesas, limahoyas y juntas. Formación de pendientes mediante encintado de limatesas, limahoyas y juntas. Relleno de juntas con poliestireno expandido. Vertido y regleado del hormigón celular hasta alcanzar el nivel de coronación de las maestras. Vertido, extendido y regleado de la capa de mortero de regularización. Colocación de la barrera de vapor. Revisión de la superficie base en la que se realiza la fijación del aislamiento de acuerdo con las exigencias de la técnica a emplear. Corte, ajuste y colocación del aislamiento. Limpieza y preparación de la superficie. Colocación de la impermeabilización, teniendo en cuenta la resolución del encuentro con paramentos verticales.
Criterio de medición de proyecto: Superficie medida en proyección horizontal, según documentación gráfica de Proyecto, desde las caras interiores de los antepechos o petos perimetrales que la limitan.
Criterio de medición de obra: Se medirá, en proyección horizontal, la superficie realmente ejecutada según especificaciones de Proyecto, desde las caras interiores de los antepechos o petos perimetrales que la limitan.

| Código | Ud | Descripción | Rendimiento | Precio |
|---|---|---|---|---|
| mt04lvc010c | Ud | Ladrillo cerámico hueco doble, para revestir, 24x11,5x9 cm, para uso en fábrica protegida (pieza P), densidad 780 kg/m³, según UNE-EN 771-1. (material) | 3 | 0.29 |
| mt08cem011a | kg | Cemento Portland CEM II/B-L 32,5 R, color gris, en sacos, según UNE-EN 197-1. (material) | 30 | 0.1 |
| mt08adb010a | kg | Aditivo plastificante-aireante para hormigones celulares. (material) | 0.3 | 4.25 |
| mt08aaa010a | m³ | Agua. | 0.047 | 1.53 |
| mt16pea020b | m² | Panel rígido de poliestireno expandido, según UNE-EN 13163, mecanizado lateral recto, de 20 mm de espesor, resistencia térmica 0,55 m²K/W, conductividad térmica 0,036 W/(mK), para junta de dilatación. (material) | 0.01 | 1.34 |
| mt09mif010ca | t | Mortero industrial para albañilería, de cemento, color gris, cat | 0.038 | 54.93 |
| mt14lad010i | m² | Lámina de betún aditivado con plastómero APP, LA-30-AL, de 2 mm de espesor, masa nominal 3 kg/m², con armadura de aluminio, de superficie no protegida. Según UNE-EN 13707. (material) | 1.05 | 7.48 |
| mt14iea020c | kg | Emulsión asfáltica aniónica con cargas tipo EB, según UNE 104231 (material) | 0.3 | 3.3 |
| mt16lrc010fhb | m² | Panel de espuma rígida de poliisocianurato (PIR) revestida por una de las dos caras con un velo de vidrio bituminado y por la otra con un velo de vidrio, DANOPIR BV (material; 14/11/2025) | 1.05 | 47.65 |
| mt14ldn010bbb | m² | Lámina de betún modificado con elastómero SBS, LBM(SBS)-30-FV, Glasdan 30 P Elast "DANOSA", masa nominal 3 kg/m², con armadura de fieltro de fibra de vidrio de 60 g/m², de superficie no protegida. Según UNE-EN 13707. (material; 14/11/2025) | 1.05 | 8 |
| mt14ldg010bba | m² | Lámina bituminosa de superficie autoprotegida tipo LBM(SBS)-50/G-FP, Polydan 180-50/GP "DANOSA". Está compuesta por una armadura de fieltro de poliéster no tejido de gran gramaje, recubierta por ambas caras con un mástico de betún modificado con elastómeros (SBS), acabada en su cara externa en gránulos de pizarra, como material de protección. En su cara interna, como material antiadherente, incorpora un film plástico de terminación. (material; 14/11/2025) | 1.05 | 16.2 |
| mt14ldg010bba | m² | Lámina bituminosa de superficie autoprotegida tipo LBM(SBS)-50/G | 1.05 | 16.2 |
| mq06cel010 | h | Equipo para fabricación y bombeo de hormigón celular a base de cemento y aditivo plastificante-aireante, de 12 m³/h. (maquinaria) | 0.03 | 25.08 |
| mo020 | h | Oficial 1ª construcción. | 0.3 | 22.45 |
| mo113 | h | Peón ordinario construcción. | 0.4 | 21.03 |
| mo029 | h | Oficial 1ª aplicador de láminas impermeabilizantes. | 0.19 | 22.45 |
| mo067 | h | Ayudante aplicador de láminas impermeabilizantes. | 0.19 | 21.56 |
| mo054 | h | Oficial 1ª montador de aislamientos. | 0.05 | 23.06 |
| mo101 | h | Ayudante montador de aislamientos. | 0.05 | 21.56 |
| %0200 | % | Medios auxiliares | 2 % |  |

| Medición | Uds. | Largo | Ancho | Parcial |
|---|---|---|---|---|
| REHABILITACIÓN DE EDIFICIO ORIGINAL |  |  |  |  |
| Cubierta bajo equipos de climatización | 1 | 6.75 | 3.35 | 22.613 |
| Total |  |  |  | 22.613 |

**QDB020b** m² Cubierta plana no transitable, no ventilada, ajardinada extensiv (14/11/2025)
56.69 m² × 137.59 = 7799.98
Cubierta plana no transitable, no ventilada, ajardinada extensiva, tipo convencional, pendiente del 1% al 5%. FORMACIÓN DE PENDIENTES: mediante capa de hormigón celular a base de cemento y aditivo plastificante-aireante, de resistencia a compresión 0,2 MPa y 350 kg/m³ de densidad, confeccionado en obra con cemento gris y aditivo plastificante-aireante, con espesor medio de 7 cm; con capa de regularización de mortero de cemento, industrial, M-5 de 2 cm de espesor, acabado fratasado; IMPERMEABILIZACIÓN: tipo monocapa, adherida, formada por imprimación epoxi bicomponente, exenta de disolventes, adecuada para soportes porosos, DANOPRIMER EP "DANOSA" y membrana aromática, de poliurea 100% pura, de dos componentes, DANOCOAT 250 de "DANOSA", libre de disolventes y plastificantes, con 100% de contenido en sólidos, que cura en pocos segundos; para una impermeabilización con elevada elasticidad, capacidad de puenteo de fisuras, excelente resistencia química y a la abrasión.; CAPA SEPARADORA: geotextil no tejido compuesto por fibras de poliéster unidas por agujeteado, Danofelt PY 200 "DANOSA"; CAPA RETENEDORA: Lámina drenante y retenedora de agua de estructura nodular de polietileno de alta densidad (PEAD/HDPE), Danodren R-20 "DANOSA", con nódulos de 20 mm de altura, resistencia a la compresión 180 kN/m² según UNE-EN ISO 604.; CAPA SEPARADORA: geotextil no tejido compuesto por fibras de poliéster unidas por agujeteado, Danofelt PY 200 "DANOSA"; CAPA DE PROTECCIÓN: Sustrato orgánico, para cubiertas ajardinadas extensivas. DANOGREN TERRA y Manta prevegetada DANOGREEN Sedum de DANOSA.
Criterio de valoración económica: El precio incluye la ejecución y el sellado de las juntas y la ejecución de remates en los encuentros con paramentos y desagües, así como el encuentro de la impermeabilización con los paramentos verticales y chimeneas.
Incluye: Replanteo de los puntos singulares. Replanteo de las pendientes y trazado de limatesas, limahoyas y juntas. Formación de pendientes mediante encintado de limatesas, limahoyas. Relleno de juntas con poliestireno expandido. Vertido y regleado del hormigón celular hasta alcanzar el nivel de coronación de las maestras. Vertido, extendido y regleado de la capa de mortero de regularización. Limpieza y preparación de la superficie. Aplicación de la impermeabilización de poliurea con resolución de los encuentros con paramentos verticales y chimeneas. Colocación de la capa drenante y retenedora de agua. Colocación de la capa filtrante. Extendido del sustrato y lamanta prevegetada.
Criterio de medición de proyecto: Superficie medida en proyección horizontal, según documentación gráfica de Proyecto, desde las caras interiores de los antepechos o petos perimetrales que la limitan.
Criterio de medición de obra: Se medirá, en proyección horizontal, la superficie realmente ejecutada según especificaciones de Proyecto, desde las caras interiores de los antepechos o petos perimetrales que la limitan.

| Código | Ud | Descripción | Rendimiento | Precio | Importe |
|---|---|---|---|---|---|
| mt08cem011a | kg | Cemento Portland CEM II/B-L 32,5 R, color gris, en sacos, según | 30 | 0.1 | 3.00 |
| mt08adb010a | kg | Aditivo plastificante-aireante para hormigones celulares. | 0.3 | 4.25 | 1.28 |
| mt08aaa010a | m³ | Agua. | 0.047 | 1.53 | 0.07 |
| mt16pea020b | m² | Panel rígido de poliestireno expandido, según UNE-EN 13163, meca | 0.01 | 1.34 | 0.01 |
| mt09mif010ca | t | Mortero industrial para albañilería, de cemento, color gris, cat | 0.035 | 54.93 | 1.92 |
| mt14ied010db | kg | Imprimación epoxi bicomponente, exenta de disolventes, adecuada para soportes porosos, DANOPRIMER EP "DANOSA". (material; 14/11/2025) | 0.3 | 56 | 16.80 |
| mt14ldn010bhb | kg | Membrana aromática, de poliurea 100% pura, de dos componentes, DANOCOAT 250 de "DANOSA", libre de disolventes y plastificantes, con 100% de contenido en sólidos, que cura en pocos segundos; para una impermeabilización con elevada elasticidad, capacidad de puenteo de fisuras, excelente resistencia química y a la abrasión. (material; 14/11/2025) | 2 | 14 | 28.00 |
| mt14gsn020hfa | m² | Geotextil no tejido compuesto por fibras de poliéster unidas por agujeteado, Danofelt PY 200 "DANOSA", con una resistencia a la tracción longitudinal de 2,3 kN/m, una resistencia a la tracción transversal de 2,3 kN/m, una apertura de cono al ensayo de perforación dinámica según UNE-EN ISO 13433 inferior a 25 mm, resistencia CBR a punzonamiento 0,6 kN y una masa superficial de 200 g/m², según UNE-EN 13252. (material) | 2.1 | 1.3 | 2.73 |
| mt14gdd010bub | m² | Lámina drenante y retenedora de agua de estructura nodular de polietileno de alta densidad (PEAD/HDPE), Danodren R-20 "DANOSA", con nódulos de 20 mm de altura, resistencia a la compresión 180 kN/m² según UNE-EN ISO 604. (material; 14/11/2025) | 1.12 | 8.31 | 9.31 |
| mt48sad010b | l | Sustrato orgánico, para cubiertas ajardinadas extensivas. DANOGREN TERRA (material; 14/11/2025) | 60 | 0.25 | 15.00 |
| mt48sad020bb | m2 | Manta prevegetada DANOGREEN Sedum de DANOSA (material; 14/11/2025) | 1.1 | 25 | 27.50 |
| mq06cel010 | h | Equipo para fabricación y bombeo de hormigón celular a base de c | 0.03 | 25.08 | 0.75 |
| mo020 | h | Oficial 1ª construcción. | 0.375 | 22.45 | 8.42 |
| mo113 | h | Peón ordinario construcción. | 0.55 | 21.03 | 11.57 |
| mo029 | h | Oficial 1ª aplicador de láminas impermeabilizantes. | 0.14 | 22.45 | 3.14 |
| mo067 | h | Ayudante aplicador de láminas impermeabilizantes. | 0.14 | 21.56 | 3.02 |
| mo115 | h | Peón jardinero. (mano de obra) | 0.053 | 21.69 | 1.15 |
| mo040 | h | Oficial 1ª jardinero. (mano de obra) | 0.053 | 23.1 | 1.22 |
| %0200 | % | Medios auxiliares | 2 % | 134.89 | 2.70 |
|  |  | Total |  |  | 137.59 |

*SC00000*
Impermeabilización asfáltica: se evitará su contacto con aceites, grasas, petróleos y disolventes. Capa separadora: se utilizarán productos no permeables a la lechada de morteros y hormigones. Se prestará especial atención a las incompatibilidades de uso que se especifican en las fichas técnicas de los diferentes elementos que pudieran componer la cubierta (soporte resistente, formación de pendientes, barrera de vapor, aislamiento térmico, impermeabilización y capas separadoras).

*SC00001*
Cubierta plana no transitable, no ventilada, con grava, tipo invertida, pendiente del 1% al 5%. FORMACIÓN DE PENDIENTES: mediante encintado de limatesas, limahoyas y juntas con maestras de ladrillo cerámico hueco doble y capa de hormigón celular a base de cemento y aditivo plastificante-aireante, de resistencia a compresión 0,2 MPa y 350 kg/m³ de densidad, confeccionado en obra con cemento gris y aditivo plastificante-aireante, con espesor medio de 10 cm; con capa de regularización de mortero de cemento, industrial, M-5 de 2 cm de espesor, acabado fratasado; IMPERMEABILIZACIÓN: tipo monocapa, adherida, formada por lámina de betún modificado con elastómero SBS, LBM(SBS)-40-FP, Polydan 180-40 P Elast "DANOSA" previa imprimación con emulsión asfáltica aniónica con cargas tipo EB Maxdan Caucho, "DANOSA"; CAPA SEPARADORA BAJO AISLAMIENTO: geotextil no tejido compuesto por fibras de poliéster unidas por agujeteado, (150 g/m²); AISLAMIENTO TÉRMICO: panel rígido de poliestireno extruido, Sopra XPS SL "SOPREMA", según UNE-EN 13164, de superficie lisa y mecanizado lateral a media madera, de 80 mm de espesor, resistencia a compresión >= 300 kPa; CAPA SEPARADORA BAJO PROTECCIÓN: geotextil no tejido compuesto por fibras de poliéster unidas por agujeteado, (200 g/m²); CAPA DE PROTECCIÓN: Capa de cantos rodados lavados, con un espesor medio de 10 cm.

*SC00002*
Ejecución:
- CTE. DB-HS Salubridad
- CTE. DB-SI Seguridad en caso de incendio
- NTE-QAN. Cubiertas: Azoteas no transitables.

*SC00003*
Superficie medida en proyección horizontal, según documentación gráfica de Proyecto, desde las caras interiores de los antepechos o petos perimetrales que la limitan.

*SC00004*
Se comprobará que la superficie de la base resistente es uniforme y plana, está limpia y carece de restos de obra. Se comprobará que los paramentos verticales de casetones, petos perimetrales y otros elementos constructivos se encuentran terminados.

*SC00005*
Se suspenderán los trabajos cuando llueva, nieve o la velocidad del viento sea superior a 50 km/h, debiendo aplicarse en unas condiciones térmicas ambientales que se encuentren dentro de los márgenes prescritos en las correspondientes especificaciones de aplicación.

*SC00007*
Replanteo de los puntos singulares. Replanteo de las pendientes y trazado de limatesas, limahoyas y juntas. Formación de pendientes mediante encintado de limatesas, limahoyas y juntas con maestras de ladrillo. Relleno de juntas con poliestireno expandido. Vertido y regleado del hormigón celular hasta alcanzar el nivel de coronación de las maestras. Vertido, extendido y regleado de la capa de mortero de regularización. Limpieza y preparación de la superficie. Aplicación de la emulsión asfáltica. Colocación de la impermeabilización. Colocación de la capa separadora bajo aislamiento. Revisión de la superficie base en la que se realiza la fijación del aislamiento de acuerdo con las exigencias de la técnica a emplear. Corte, ajuste y colocación del aislamiento. Colocación de la capa separadora bajo protección. Vertido y extendido de la capa de protección de grava.

*SC00008*
Serán básicas las condiciones de estanqueidad y grosor de la capa de grava.

*SC00011*
Se evitará el vertido de residuos de obra sobre la capa de grava.

*SC00012*
Se medirá, en proyección horizontal, la superficie realmente ejecutada según especificaciones de Proyecto, desde las caras interiores de los antepechos o petos perimetrales que la limitan.

*SC00013*
El precio no incluye la ejecución y el sellado de las juntas ni la ejecución de remates en los encuentros con paramentos y desagües.

| Medición | Uds. | Largo | Ancho | Parcial |
|---|---|---|---|---|
| OBRA NUEVA (PABELLÓN) |  |  |  |  |
| PLANTA CUBIERTA |  |  |  |  |
|  | 1 | 8.5 | 4.1 | 34.850 |
|  | 1 | 6.7 | 2.6 | 17.420 |
|  | 1 | 1.7 | 2.6 | 4.420 |
| Total |  |  |  | 56.69 |

**HRP060b** Ud Gárgola de hormigón armado prefabricado. (14/11/2025)
1 Ud × 157.92 = 157.92
Gárgola de hormigón armado prefabricado, de dimensiones totales 500x700x400 mm y base rectangular, generando un canal para el paso del agua de 200x700x250 mm, colocación con adhesivo cementoso flexible y de gran adherencia, C2 S2.; y sellado e impermeabilización de la junta perimetral con masilla de poliuretano, previa aplicación de la imprimación.
Incluye: Replanteo de la pieza. Colocación, aplomado, nivelación y alineación. Sellado de juntas y limpieza.
Criterio de medición de proyecto: Número de unidades previstas, según documentación gráfica de Proyecto.
Criterio de medición de obra: Se medirá el número de unidades realmente ejecutadas según especificaciones de Proyecto.

| Código | Ud | Descripción | Rendimiento | Precio | Importe |
|---|---|---|---|---|---|
| mt20wwa040 | kg | Adhesivo cementoso flexible y de gran adherencia, C2 S2, según UNE-EN 12004. (material) | 0.3 | 0.5 | 0.15 |
| mt20ghp010dc | Ud | Gárgola de hormigón armado prefabricado, de dimensiones totales 500x700x400 mm y base rectangular, generando un canal para el paso del agua de 200x700x250 mm (material; 14/11/2025) | 1 | 150 | 150.00 |
| mt20wwa035 | Ud | Cartucho de 250 cm³ de imprimación para masillas. | 0.016 | 5.35 | 0.09 |
| mt20wwa030 | Ud | Cartucho de 310 cm³ de masilla de poliuretano impermeable. | 0.032 | 7.32 | 0.23 |
| mo020 | h | Oficial 1ª construcción. | 0.1 | 22.45 | 2.25 |
| mo113 | h | Peón ordinario construcción. | 0.1 | 21.03 | 2.10 |
| %0200 | % | Medios auxiliares | 2 % | 154.82 | 3.10 |
|  |  | Total |  |  | 157.92 |

| Medición | Uds. | Parcial |
|---|---|---|
| OBRA NUEVA (PABELLÓN) |  |  |
| PLANTA CUBIERTA | 1 | 1.000 |
| Total |  | 1 |

**QDF030b** Ud Encuentro de cubierta plana no transitable, no ventilada con sum (14/11/2025)
2 Ud × 61.23 = 122.46
Encuentro de cubierta plana no transitable, no ventilada, ajardinada, tipo convencional, con módulo drenante con sumidero de salida vertical, realizando un rebaje en el soporte alrededor del sumidero, en el que se recibirá la impermeabilización formada por: pieza de refuerzo de lámina de betún modificado con elastómero SBS, LBM(SBS)-40-FP, Polydan 180-40 P Elast "DANOSA", con armadura de fieltro de poliéster reforzado y estabilizado de 180 g/m², de superficie no protegida, totalmente adherida al soporte con soplete, previa imprimación con emulsión asfáltica aniónica con cargas tipo EB Maxdan Caucho, "DANOSA", y colocación de sumidero de caucho EPDM, de salida vertical, de 100 mm de diámetro, con paragravillas de polietileno, íntegramente adherido a la pieza de refuerzo anterior con soplete.
Incluye: Ejecución de rebaje del soporte alrededor del sumidero. Limpieza y preparación de la superficie. Aplicación de la emulsión asfáltica. Colocación de la pieza de refuerzo. Colocación del sumidero.
Criterio de medición de proyecto: Número de unidades previstas, según documentación gráfica de Proyecto.
Criterio de medición de obra: Se medirá el número de unidades realmente ejecutadas según especificaciones de Proyecto.

| Código | Ud | Descripción | Rendimiento | Precio | Importe |
|---|---|---|---|---|---|
| mt14ied010d | kg | Emulsión asfáltica aniónica con cargas tipo EB Maxdan Caucho, "D (material; 18/11/2025) | 0.3 | 3.56 | 1.07 |
| mt14ldn010bh | m² | Lámina de betún modificado con elastómero SBS, LBM(SBS)-40-FP, P (material; 18/11/2025) | 1.05 | 13.25 | 13.91 |
| mt15acc050ik | Ud | Sumidero de caucho EPDM, de salida vertical, de 100 mm de diámet (material; 18/11/2025) | 1 | 22.85 | 22.85 |
| mo029 | h | Oficial 1ª aplicador de láminas impermeabilizantes. | 0.331 | 22.45 | 7.43 |
| mo067 | h | Ayudante aplicador de láminas impermeabilizantes. | 0.331 | 21.56 | 7.14 |
| mo008 | h | Oficial 1ª fontanero. | 0.331 | 23.06 | 7.63 |
| %0200 | % | Medios auxiliares | 2 % | 60.03 | 1.20 |
| op00sop010 |  | Soplete para soldadura de láminas asfálticas. | 0 | 0 | 0.00 |
|  |  | Total |  |  | 61.23 |

| Medición | Uds. | Parcial |
|---|---|---|
| OBRA NUEVA (PABELLÓN) |  |  |
| PLANTA CUBIERTA | 2 | 2.000 |
| Total |  | 2 |

**QDB020bb** m² Cubierta plana_inclinada no transitable, no ventilada, tipo conv (14/11/2025)
77.775 m² × 80.94 = 6295.11
Cubierta plana_inclinada no transitable, no ventilada, tipo convencional, pendiente minima del 1% al 5%. FORMACIÓN DE PENDIENTES: mediante capa de hormigón celular a base de cemento y aditivo plastificante-aireante, de resistencia a compresión 0,2 MPa y 350 kg/m³ de densidad, confeccionado en obra con cemento gris y aditivo plastificante-aireante, con espesor medio de 7 cm; con capa de regularización de mortero de cemento, industrial, M-5 de 2 cm de espesor, acabado fratasado; IMPERMEABILIZACIÓN: tipo monocapa, adherida, formada por imprimación epoxi bicomponente, exenta de disolventes, adecuada para soportes porosos, DANOPRIMER EP "DANOSA" y membrana aromática, de poliurea 100% pura, de dos componentes, DANOCOAT 250 de "DANOSA", libre de disolventes y plastificantes, con 100% de contenido en sólidos, que cura en pocos segundos; para una impermeabilización con elevada elasticidad, capacidad de puenteo de fisuras, excelente resistencia química y a la abrasión; CAPA SEPARADORA: geotextil no tejido compuesto por fibras de poliéster unidas por agujeteado, Danofelt PY 200 "DANOSA".
Criterio de valoración económica: El precio incluye la ejecución y el sellado de las juntas y la ejecución de remates en los encuentros con paramentos y desagües, así como el encuentro de la impermeabilización con los paramentos verticales y chimeneas.
Incluye: Replanteo de los puntos singulares. Replanteo de las pendientes y trazado de limatesas, limahoyas y juntas. Formación de pendientes mediante encintado de limatesas, limahoyas. Relleno de juntas con poliestireno expandido. Vertido y regleado del hormigón celular hasta alcanzar el nivel de coronación de las maestras. Vertido, extendido y regleado de la capa de mortero de regularización. Limpieza y preparación de la superficie. Aplicación de la impermeabilización de poliurea con resolución de los encuentros con paramentos verticales y chimeneas. Colocación de la capa drenante y retenedora de agua. Colocación de la capa filtrante. Extendido del sustrato y lamanta prevegetada.
Criterio de medición de proyecto: Superficie medida en proyección horizontal, según documentación gráfica de Proyecto, desde las caras interiores de los antepechos o petos perimetrales que la limitan.
Criterio de medición de obra: Se medirá, en proyección horizontal, la superficie realmente ejecutada según especificaciones de Proyecto, desde las caras interiores de los antepechos o petos perimetrales que la limitan.

| Código | Ud | Descripción | Rendimiento | Precio | Importe |
|---|---|---|---|---|---|
| mt08cem011a | kg | Cemento Portland CEM II/B-L 32,5 R, color gris, en sacos, según | 30 | 0.1 | 3.00 |
| mt08adb010a | kg | Aditivo plastificante-aireante para hormigones celulares. | 0.3 | 4.25 | 1.28 |
| mt08aaa010a | m³ | Agua. | 0.047 | 1.53 | 0.07 |
| mt16pea020b | m² | Panel rígido de poliestireno expandido, según UNE-EN 13163, meca | 0.01 | 1.34 | 0.01 |
| mt09mif010ca | t | Mortero industrial para albañilería, de cemento, color gris, cat | 0.035 | 54.93 | 1.92 |
| mt14ied010db | kg | Imprimación epoxi bicomponente, exenta de disolventes, adecuada | 0.3 | 56 | 16.80 |
| mt14ldn010bhb | kg | Membrana aromática, de poliurea 100% pura, de dos componentes, D | 2 | 14 | 28.00 |
| mt14gsn020hfa | m² | Geotextil no tejido compuesto por fibras de poliéster unidas por | 1.05 | 1.3 | 1.37 |
| mq06cel010 | h | Equipo para fabricación y bombeo de hormigón celular a base de c | 0.03 | 25.08 | 0.75 |
| mo020 | h | Oficial 1ª construcción. | 0.375 | 22.45 | 8.42 |
| mo113 | h | Peón ordinario construcción. | 0.55 | 21.03 | 11.57 |
| mo029 | h | Oficial 1ª aplicador de láminas impermeabilizantes. | 0.14 | 22.45 | 3.14 |
| mo067 | h | Ayudante aplicador de láminas impermeabilizantes. | 0.14 | 21.56 | 3.02 |
| %0200 | % | Medios auxiliares | 2 % | 79.35 | 1.59 |
|  |  | Total |  |  | 80.94 |

*SC00000*
Impermeabilización asfáltica: se evitará su contacto con aceites, grasas, petróleos y disolventes. Capa separadora: se utilizarán productos no permeables a la lechada de morteros y hormigones. Se prestará especial atención a las incompatibilidades de uso que se especifican en las fichas técnicas de los diferentes elementos que pudieran componer la cubierta (soporte resistente, formación de pendientes, barrera de vapor, aislamiento térmico, impermeabilización y capas separadoras).

*SC00001*
Cubierta plana no transitable, no ventilada, con grava, tipo invertida, pendiente del 1% al 5%. FORMACIÓN DE PENDIENTES: mediante encintado de limatesas, limahoyas y juntas con maestras de ladrillo cerámico hueco doble y capa de hormigón celular a base de cemento y aditivo plastificante-aireante, de resistencia a compresión 0,2 MPa y 350 kg/m³ de densidad, confeccionado en obra con cemento gris y aditivo plastificante-aireante, con espesor medio de 10 cm; con capa de regularización de mortero de cemento, industrial, M-5 de 2 cm de espesor, acabado fratasado; IMPERMEABILIZACIÓN: tipo monocapa, adherida, formada por lámina de betún modificado con elastómero SBS, LBM(SBS)-40-FP, Polydan 180-40 P Elast "DANOSA" previa imprimación con emulsión asfáltica aniónica con cargas tipo EB Maxdan Caucho, "DANOSA"; CAPA SEPARADORA BAJO AISLAMIENTO: geotextil no tejido compuesto por fibras de poliéster unidas por agujeteado, (150 g/m²); AISLAMIENTO TÉRMICO: panel rígido de poliestireno extruido, Sopra XPS SL "SOPREMA", según UNE-EN 13164, de superficie lisa y mecanizado lateral a media madera, de 80 mm de espesor, resistencia a compresión >= 300 kPa; CAPA SEPARADORA BAJO PROTECCIÓN: geotextil no tejido compuesto por fibras de poliéster unidas por agujeteado, (200 g/m²); CAPA DE PROTECCIÓN: Capa de cantos rodados lavados, con un espesor medio de 10 cm.

*SC00002*
Ejecución:
- CTE. DB-HS Salubridad
- CTE. DB-SI Seguridad en caso de incendio
- NTE-QAN. Cubiertas: Azoteas no transitables.

*SC00003*
Superficie medida en proyección horizontal, según documentación gráfica de Proyecto, desde las caras interiores de los antepechos o petos perimetrales que la limitan.

*SC00004*
Se comprobará que la superficie de la base resistente es uniforme y plana, está limpia y carece de restos de obra. Se comprobará que los paramentos verticales de casetones, petos perimetrales y otros elementos constructivos se encuentran terminados.

*SC00005*
Se suspenderán los trabajos cuando llueva, nieve o la velocidad del viento sea superior a 50 km/h, debiendo aplicarse en unas condiciones térmicas ambientales que se encuentren dentro de los márgenes prescritos en las correspondientes especificaciones de aplicación.

*SC00007*
Replanteo de los puntos singulares. Replanteo de las pendientes y trazado de limatesas, limahoyas y juntas. Formación de pendientes mediante encintado de limatesas, limahoyas y juntas con maestras de ladrillo. Relleno de juntas con poliestireno expandido. Vertido y regleado del hormigón celular hasta alcanzar el nivel de coronación de las maestras. Vertido, extendido y regleado de la capa de mortero de regularización. Limpieza y preparación de la superficie. Aplicación de la emulsión asfáltica. Colocación de la impermeabilización. Colocación de la capa separadora bajo aislamiento. Revisión de la superficie base en la que se realiza la fijación del aislamiento de acuerdo con las exigencias de la técnica a emplear. Corte, ajuste y colocación del aislamiento. Colocación de la capa separadora bajo protección. Vertido y extendido de la capa de protección de grava.

*SC00008*
Serán básicas las condiciones de estanqueidad y grosor de la capa de grava.

*SC00011*
Se evitará el vertido de residuos de obra sobre la capa de grava.

*SC00012*
Se medirá, en proyección horizontal, la superficie realmente ejecutada según especificaciones de Proyecto, desde las caras interiores de los antepechos o petos perimetrales que la limitan.

*SC00013*
El precio no incluye la ejecución y el sellado de las juntas ni la ejecución de remates en los encuentros con paramentos y desagües.

| Medición | Uds. | Largo | Ancho | Parcial |
|---|---|---|---|---|
| REHABILITACIÓN DE EDIFICIO ORIGINAL |  |  |  |  |
| Cubierta marquesina de hormigón en alzado Oeste | 1 | 8.1 | 2.5 | 20.250 |
| OBRA NUEVA (PABELLÓN) |  |  |  |  |
| GRADERÍO | 1 | 6.5 | 0.3 | 1.950 |
|  | 1 | 6.5 | 3.2 | 20.800 |
|  | 1 | 6.5 | 0.6 | 3.900 |
|  | 1 | 6.5 | 2.75 | 17.875 |
|  | 1 | 6.5 | 2 | 13.000 |
| Total |  |  |  | 77.775 |

**ANS010d** m² Pavimento de hormigón sobre cubierta plana (material)
22.613 m² × 37.51 = 848.21
Pavimento de hormigón sobre cubierta plana ejecutada con malla electrosoldada de 15 cm de espesor, realizada con hormigón HM-25/B/20/X0 fabricado en central y vertido con bomba, con malla electrosoldada superior como armadura de reparto, ME 20x20 Ø 5-5 B 500 T 6x2,20 UNE-EN 10080, extendido y vibrado manual mediante regla vibrante, con acabado superficial mediante fratasadora mecánica y posterior aplicación de agente filmógeno, (0,15 l/m²); con juntas de retracción de 5 mm de espesor, mediante corte con disco de diamante. Incluso panel de poliestireno expandido de 3 cm de espesor, para la ejecución de juntas de dilatación.
Criterio de valoración económica: El precio no incluye la base de la solera.
Incluye: Preparación de la superficie de apoyo del hormigón. Replanteo de las juntas de construcción y de dilatación. Tendido de niveles mediante toques, maestras de hormigón o reglas. Riego de la superficie base. Formación de juntas de construcción y de juntas perimetrales de dilatación. Colocación de la malla electrosoldada con separadores homologados. Conexionado, anclaje y emboquillado de las redes de instalaciones proyectadas. Vertido, extendido y vibrado del hormigón. Conexión de los elementos exteriores. Aplicación del agente filmógeno. Fratasado mecánico de la superficie. Replanteo de las juntas de retracción. Corte del hormigón. Limpieza final de las juntas de retracción.
Criterio de medición de proyecto: Superficie medida según documentación gráfica de Proyecto.
Criterio de medición de obra: Se medirá la superficie realmente ejecutada según especificaciones de Proyecto, sin deducir la superficie ocupada por los pilares situados dentro de su perímetro.

| Código | Ud | Descripción | Rendimiento | Precio | Importe |
|---|---|---|---|---|---|
| mt07aco020n | Ud | Separador homologado para malla electrosoldada superior. | 2 | 1.06 | 2.12 |
| mt07ame010d | m² | Malla electrosoldada ME 20x20 Ø 5-5 B 500 T 6x2,20 UNE-EN 10080. | 1.2 | 2.52 | 3.02 |
| mt10hmf010tOb | m³ | Hormigón HM-25/B/20/X0, fabricado en central. | 0.158 | 88 | 13.90 |
| mt08cur020a | l | Agente filmógeno, para el curado de hormigones y morteros. | 0.15 | 1.59 | 0.24 |
| mt16pea020c | m² | Panel rígido de poliestireno expandido, según UNE-EN 13163, meca | 0.05 | 2.08 | 0.10 |
| mq06vib020 | h | Regla vibrante de 3 m. | 0.086 | 5.28 | 0.45 |
| mq06fra010 | h | Fratasadora mecánica de hormigón. | 0.55 | 5.68 | 3.12 |
| mq06cor020 | h | Equipo para corte de juntas en soleras de hormigón. | 0.19 | 10.74 | 2.04 |
| mq06bhe010 | h | Camión bomba estacionado en obra, para bombeo de hormigón. | 0.006 | 192.23 | 1.15 |
| mo112 | h | Peón especializado construcción. | 0.102 | 21.32 | 2.17 |
| mo020 | h | Oficial 1ª construcción. | 0.156 | 22.45 | 3.50 |
| mo113 | h | Peón ordinario construcción. | 0.156 | 21.03 | 3.28 |
| mo077 | h | Ayudante construcción. | 0.078 | 21.56 | 1.68 |
| %0200 | % | Medios auxiliares | 2 % | 36.77 | 0.74 |
|  |  | Total |  |  | 37.51 |

*SC00001*
Solera de hormigón con malla electrosoldada de 15 cm de espesor, realizada con hormigón HM-25/B/20/X0 fabricado en central y vertido con bomba, con malla electrosoldada superior como armadura de reparto, ME 20x20 Ø 5-5 B 500 T 6x2,20 UNE-EN 10080, extendido y vibrado manual mediante regla vibrante, con acabado superficial mediante fratasadora mecánica y posterior aplicación de agente filmógeno, (0,15 l/m²); con juntas de retracción de 5 mm de espesor, mediante corte con disco de diamante. Incluso panel de poliestireno expandido de 3 cm de espesor, para la ejecución de juntas de dilatación.

*SC00002*
Elaboración, transporte y puesta en obra del hormigón: Código Estructural.
Ejecución: NTE-RSS. Revestimientos de suelos: Soleras.

*SC00003*
Superficie medida según documentación gráfica de Proyecto.

*SC00004*
Se comprobará que la superficie base presenta una planeidad adecuada, cumple los valores resistentes tenidos en cuenta en la hipótesis de cálculo, y no tiene blandones, bultos ni materiales sensibles a las heladas. El nivel freático no originará sobreempujes.

*SC00005*
Se suspenderán los trabajos de hormigonado cuando llueva con intensidad, nieve, exista viento excesivo, una temperatura ambiente superior a 40°C o se prevea que dentro de las 48 horas siguientes pueda descender la temperatura ambiente por debajo de los 0°C.

*SC00006*
Dispondrá en obra de una serie de medios, en previsión de que se produzcan cambios bruscos de las condiciones ambientales durante el hormigonado o posterior periodo de fraguado, no pudiendo comenzarse el hormigonado de los diferentes elementos sin la autorización por escrito del director de la ejecución de la obra.

*SC00007*
Preparación de la superficie de apoyo del hormigón. Replanteo de las juntas de construcción y de dilatación. Tendido de niveles mediante toques, maestras de hormigón o reglas. Riego de la superficie base. Formación de juntas de construcción y de juntas perimetrales de dilatación. Colocación de la malla electrosoldada con separadores homologados. Conexionado, anclaje y emboquillado de las redes de instalaciones proyectadas. Vertido, extendido y vibrado del hormigón. Conexión de los elementos exteriores. Aplicación del agente filmógeno. Fratasado mecánico de la superficie. Replanteo de las juntas de retracción. Corte del hormigón. Limpieza final de las juntas de retracción.

*SC00008*
La superficie de la solera cumplirá las exigencias de planeidad, acabado superficial y resistencia.

*SC00011*
Se protegerá el hormigón fresco frente a lluvias, heladas y temperaturas elevadas. Se protegerá el firme frente al tránsito pesado hasta que transcurra el tiempo previsto.

*SC00012*
Se medirá la superficie realmente ejecutada según especificaciones de Proyecto, sin deducir la superficie ocupada por los pilares situados dentro de su perímetro.

*SC00013*
El precio no incluye la base de la solera.

| Medición | Uds. | Largo | Ancho | Parcial |
|---|---|---|---|---|
| REHABILITACIÓN DE EDIFICIO ORIGINAL |  |  |  |  |
| Cubierta bajo equipos de climatización | 1 | 6.75 | 3.35 | 22.613 |
| Total |  |  |  | 22.613 |

## R REVESTIMIENTOS Y TRASDOSADOS
Importe: 194492.3

### RP Conglomerados tradicionales
Importe: 15470.6

**RPE010** m² Enfoscado de cemento sobre paramento exterior.
203.32 m² × 32.65 = 6638.40
Formación de revestimiento continuo de mortero de cemento, tipo GP CSIV W2, maestreado, de 15 mm de espesor, aplicado sobre un paramento vertical exterior, acabado superficial fratasado. Incluso preparación de la superficie soporte, mediante la aplicación de una primera capa de mortero de cemento, industrial, con aditivo hidrófugo, M-15, de 5 mm de espesor, que sirve de agarre al paramento, colocación de malla de fibra de vidrio antiálcalis para refuerzo de encuentros entre materiales diferentes y en los frentes de forjado, en un 20% de la superficie del paramento, formación de juntas, rincones, maestras con separación entre ellas no superior a un metro, aristas, mochetas, jambas, dinteles, remates en los encuentros con paramentos, revestimientos u otros elementos recibidos en su superficie.
Incluye: Preparación de la superficie soporte. Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. | 0.011 | 1.53 | 0.02 |
| mt09mif010la | t | Mortero industrial para albañilería, de cemento, color gris, con | 0.009 | 75.55 | 0.68 |
| mt28mif010i | t | Mortero industrial para revoco y enlucido de uso corriente, de c (material) | 0.028 | 146.73 | 4.11 |
| mt09var030a | m² | Malla de fibra de vidrio tejida, con impregnación de PVC, de 10x (material) | 0.21 | 1.59 | 0.33 |
| mo020 | h | Oficial 1ª construcción. | 0.712 | 22.45 | 15.98 |
| mo113 | h | Peón ordinario construcción. | 0.518 | 21.03 | 10.89 |
| %0200 | % | Medios auxiliares | 2 % | 32.01 | 0.64 |
| op00tal020 |  | Taladro con batidora. | 0 | 0 | 0.00 |
|  |  | Total |  |  | 32.65 |

| Medición | Uds. | Largo | Alto | Parcial |
|---|---|---|---|---|
| REHABILITACIÓN DE EDIFICIO ORIGINAL |  |  |  |  |
| PLANTA BAJA |  |  |  |  |
| Soportal |  |  |  |  |
|  | 2 | 3.1 | 2.7 | 16.740 |
|  | 2 | 10.7 | 2.7 | 57.780 |
| PLANTA PRIMERA |  |  |  |  |
| Porche 1 |  |  |  |  |
|  | 2 | 6.75 | 4 | 54.000 |
|  | 2 | 3.05 | 4 | 24.400 |
| Porche 2 |  |  |  |  |
|  | 1 | 7.7 | 4.2 | 32.340 |
|  | 2 | 2.15 | 4.2 | 18.060 |
| Total |  |  |  | 203.32 |

**RPE005** m² Enfoscado de cemento sobre paramento interior.
305.401 m² × 28.92 = 8832.20
Formación de revestimiento continuo de mortero de cemento, tipo GP CSIII W0, maestreado, de 15 mm de espesor, aplicado sobre un paramento vertical interior hasta 3 m de altura, acabado superficial bruñido. Incluso preparación de la superficie soporte, mediante la aplicación de una primera capa de mortero de cemento, industrial, con aditivo hidrófugo, M-15, de 5 mm de espesor, que sirve de agarre al paramento, colocación de malla de fibra de vidrio antiálcalis para refuerzo de encuentros entre materiales diferentes y en los frentes de forjado, en un 20% de la superficie del paramento, formación de juntas, rincones, maestras con separación entre ellas no superior a un metro, aristas, mochetas, jambas, dinteles, remates en los encuentros con paramentos, revestimientos u otros elementos recibidos en su superficie.
Incluye: Preparación de la superficie soporte. Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. | 0.011 | 1.53 | 0.02 |
| mt09mif010la | t | Mortero industrial para albañilería, de cemento, color gris, con | 0.009 | 75.55 | 0.68 |
| mt28mif010d | t | Mortero industrial para revoco y enlucido de uso corriente, de c (material) | 0.028 | 47.99 | 1.34 |
| mt09var030a | m² | Malla de fibra de vidrio tejida, con impregnación de PVC, de 10x | 0.21 | 1.59 | 0.33 |
| mo020 | h | Oficial 1ª construcción. | 0.685 | 22.45 | 15.38 |
| mo113 | h | Peón ordinario construcción. | 0.504 | 21.03 | 10.60 |
| %0200 | % | Medios auxiliares | 2 % | 28.35 | 0.57 |
| op00tal020 |  | Taladro con batidora. | 0 | 0 | 0.00 |
|  |  | Total |  |  | 28.92 |

| Medición | Uds. | Largo | Alto | Parcial |
|---|---|---|---|---|
| REHABILITACIÓN DE EDIFICIO ORIGINAL |  |  |  |  |
| PARAMENTOS |  |  |  |  |
| PLANTA BAJA |  |  |  |  |
| Nucleo de comunicaciones |  |  |  |  |
| Horizontales | 1 | 3.1 | 3.35 | 10.385 |
| Verticales | 2 | 3.7 | 3.35 | 24.790 |
|  | 1 | 4.7 | 3.15 | 14.805 |
|  | 1 | 1.5 | 3.15 | 4.725 |
| Hueco ascensor |  |  |  |  |
| Horizontales | 1 | 1.55 | 4.4 | 6.820 |
| Verticales | 1 | 1.6 | 4.4 | 7.040 |
| Aseo |  |  |  |  |
| Vertical | 1 | 3.25 | 3.15 | 10.238 |
| Conformación de huecos de puertas y ventanas |  |  |  |  |
| VE05.1 y VE05.2 | 4 | 0.5 | 1.75 | 3.500 |
|  | 4 | 1.2 | 0.5 | 2.400 |
| PE01 | 2 | 0.5 | 2.25 | 2.250 |
|  | 1 | 1 | 0.5 | 0.500 |
| VE06 | 2 | 0.5 | 1.75 | 1.750 |
|  | 2 | 0.5 | 1.2 | 1.200 |
| PLANTA PRIMERA |  |  |  |  |
| Nucleo de comunicaciones |  |  |  |  |
| Horizontales | 1 | 3.55 | 4.7 | 16.685 |
|  | 1 | 3.55 | 4.5 | 15.975 |
| Verticales | 2 | 4 | 4.7 | 37.600 |
|  | 1 | 7.3 | 4.5 | 32.850 |
|  | 1 | 3.45 | 4.5 | 15.525 |
|  | 1 | 1.5 | 4.5 | 6.750 |
| Hueco ascensor |  |  |  |  |
| Horizontales | 1 | 1.9 | 4.5 | 8.550 |
| Verticales | 1 | 1.7 | 4.5 | 7.650 |
| Conformación de huecos de puertas y ventanas |  |  |  |  |
| PI04 | 2 | 0.3 | 2.7 | 1.620 |
|  | 1 | 0.3 | 0.95 | 0.285 |
| PLANTA SEGUNDA |  |  |  |  |
| Nucleo de comunicaciones |  |  |  |  |
| Horizontales | 1 | 3.5 | 3.3 | 11.550 |
|  | 1 | 1.7 | 3 | 5.100 |
| Verticales | 2 | 4 | 3.3 | 26.400 |
|  | 1 | 3.75 | 3 | 11.250 |
|  | 1 | 1.5 | 3 | 4.500 |
| Hueco ascensor |  |  |  |  |
| Horizontales | 1 | 1.9 | 3 | 5.700 |
| Verticales | 1 | 1.7 | 3 | 5.100 |
| Conformación de huecos de puertas y ventanas |  |  |  |  |
| PI03 | 2 | 0.35 | 2.25 | 1.575 |
|  | 1 | 0.35 | 0.95 | 0.333 |
| Total |  |  |  | 305.401 |

### RF Pinturas en paramentos exteriores
Importe: 16373.72

**RFP001a** m² Lavado y rascado de pinturas viejas (01/01/2010)
767.7 m² × 5.94 = 4560.14
Lavado y rascado de pinturas viejas sobre paramentos verticales y horizontales.
Incluye: Protección de los elementos del entorno que puedan verse afectados durante los trabajos. Ejecución de las operaciones de limpieza. Recogida y eliminación del agua de limpieza. Retirada y acopio de los restos generados. Carga de los restos generados sobre camión o contenedor.
Criterio de medición de proyecto: Superficie medida según documentación gráfica de Proyecto.
Criterio de medición de obra: Se medirá la superficie realmente ejecutada según especificaciones de Proyecto.

| Código | Ud | Descripción | Rendimiento | Precio | Importe |
|---|---|---|---|---|---|
| O01OB230 | h | Oficial 1ª pintura (mano de obra; 01/01/2010) | 0.165 | 18.79 | 3.10 |
| O01OB240 | h | Ayudante pintura (mano de obra; 01/01/2010) | 0.165 | 17.22 | 2.84 |
|  |  | Total |  |  | 5.94 |

Claves: construccion, horizontal, pintura, vertical, lavadero, paramento, temple

| Medición | Uds. | Largo | Alto | Parcial |
|---|---|---|---|---|
| REHABILITACIÓN DE EDIFICIO ORIGINAL |  |  |  |  |
| EXTERIOR EDIFICACIÓN |  |  |  |  |
| Fachada Norte | 1 | 11.9 | 3.1 | 36.890 |
|  | 1 | 14.5 | 9.8 | 142.100 |
| Fachada Sur | 1 | 11.9 | 3.1 | 36.890 |
|  | 1 | 10.05 | 4.9 | 49.245 |
|  | 1 | 14.3 | 4.8 | 68.640 |
| Fachada Este | 1 | 15.2 | 5.7 | 86.640 |
| Fachada Oeste | 1 | 15.75 | 12.6 | 198.450 |
| Techo marquesina exterior | 1 | 8.1 | 2.45 | 19.845 |
| INTERIOR EDIFICACIÓN |  |  |  |  |
| PLANTA PRIMERA |  |  |  |  |
| Porche 1 | 2 | 6.75 | 4 | 54.000 |
|  | 2 | 3.05 | 4 | 24.400 |
| Porche 2 | 1 | 7.7 | 4 | 30.800 |
|  | 1 | 2.55 | 4 | 10.200 |
|  | 1 | 2.4 | 4 | 9.600 |
| Total |  |  |  | 767.7 |

**RFP010** m² Pintura plástica sobre paramento exterior. Fachada
842.22 m² × 11.38 = 9584.46
Aplicación manual de dos manos de pintura plástica, color a elegir, acabado mate, textura lisa, la primera mano diluida con un 15 a 20% de agua y la siguiente diluida con un 5 a 10% de agua o sin diluir, (rendimiento: 0,1 l/m² cada mano); previa aplicación de una mano de imprimación acrílica, reguladora de la absorción, sobre paramento exterior de mortero de cemento. Incluso solución de ácido clorhídrico al 10% para eliminar las eflorescencias salinas (salitre) presentes en el 20% de la superficie soporte.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfj120 | l | Solución de ácido clorhídrico diluido en diez partes de agua. (material) | 0.06 | 5.27 | 0.32 |
| mt27pfs100db | l | Imprimación acrílica, reguladora de la absorción a base de copol (material) | 0.096 | 8.87 | 0.85 |
| mt27pii020lk | l | Pintura para exterior, a base de polímeros acrílicos en emulsión (material) | 0.2 | 13.22 | 2.64 |
| mo038 | h | Oficial 1ª pintor. | 0.162 | 22.45 | 3.64 |
| mo076 | h | Ayudante pintor. | 0.172 | 21.56 | 3.71 |
| %0200 | % | Medios auxiliares | 2 % | 11.16 | 0.22 |
| op00tal020 |  | Taladro con batidora. | 0 | 0 | 0.00 |
|  |  | Total |  |  | 11.38 |

| Medición | Uds. | Largo | Alto | Parcial |
|---|---|---|---|---|
| REHABILITACIÓN DE EDIFICIO ORIGINAL |  |  |  |  |
| EXTERIOR EDIFICACIÓN |  |  |  |  |
| Fachada Norte | 1 | 11.9 | 3.1 | 36.890 |
|  | 1 | 14.5 | 9.8 | 142.100 |
| Fachada Sur | 1 | 11.9 | 3.1 | 36.890 |
|  | 1 | 10.05 | 4.9 | 49.245 |
|  | 1 | 14.3 | 4.8 | 68.640 |
| Fachada Este | 1 | 15.2 | 5.7 | 86.640 |
| Fachada Oeste | 1 | 15.75 | 12.6 | 198.450 |
| Techo marquesina exterior | 1 | 8.1 | 2.45 | 19.845 |
| INTERIOR EDIFICACIÓN |  |  |  |  |
| PLANTA BAJA |  |  |  |  |
| Soportal | 2 | 3.1 | 2.7 | 16.740 |
|  | 2 | 10.7 | 2.7 | 57.780 |
| PLANTA PRIMERA |  |  |  |  |
| Porche 1 | 2 | 6.75 | 4 | 54.000 |
|  | 2 | 3.05 | 4 | 24.400 |
| Porche 2 | 1 | 7.7 | 4 | 30.800 |
|  | 1 | 2.55 | 4 | 10.200 |
|  | 1 | 2.4 | 4 | 9.600 |
| Total |  |  |  | 842.22 |

**RFP010c** m² Pintura plástica sobre paramento exterior. Soportales y porches
214.133 m² × 10.41 = 2229.12
Aplicación manual de dos manos de pintura plástica, color blanco, acabado mate, textura lisa, la primera mano diluida con un 15 a 20% de agua y la siguiente diluida con un 5 a 10% de agua o sin diluir, (rendimiento: 0,1 l/m² cada mano); previa aplicación de una mano de imprimación acrílica, reguladora de la absorción, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100cf | l | Imprimación acrílica, reguladora de la absorción a base de copol (material) | 0.096 | 8.95 | 0.86 |
| mt27pii020kI | l | Pintura para exterior, a base de polímeros acrílicos en emulsión acuosa, color blanco, acabado mate, textura lisa, impermeabilizante y transpirable, con un contenido de sustancias orgánicas volátiles (VOC) < 5 g/l, con Etiqueta Ecológica Europea (EEE); para aplicar con brocha, rodillo o pistola, según UNE-EN 1504-2. (material) | 0.2 | 12.66 | 2.53 |
| mo038 | h | Oficial 1ª pintor. | 0.155 | 22.45 | 3.48 |
| mo076 | h | Ayudante pintor. | 0.155 | 21.56 | 3.34 |
| %0200 | % | Medios auxiliares | 2 % | 10.21 | 0.20 |
|  |  | Total |  |  | 10.41 |

| Medición | Uds. | Largo | Ancho | Alto | Parcial |
|---|---|---|---|---|---|
| REHABILITACIÓN DE EDIFICIO ORIGINAL |  |  |  |  |  |
| PLANTA BAJA |  |  |  |  |  |
| Soportal |  |  |  |  |  |
| Paramentos | 2 | 3.1 |  | 2.7 | 16.740 |
|  | 2 | 3.7 |  | 2.7 | 19.980 |
| Techo | 1 | 3.1 |  | 3.7 | 11.470 |
| PLANTA PRIMERA |  |  |  |  |  |
| Porche 1 |  |  |  |  |  |
| Paramentos | 2 | 6.75 |  | 4 | 54.000 |
|  | 2 | 3.05 |  | 4 | 24.400 |
| Techo | 1 | 6.75 | 3.05 |  | 20.588 |
| Porche 2 |  |  |  |  |  |
| Paramentos | 1 | 7.7 |  | 4.2 | 32.340 |
|  | 2 | 2.15 |  | 4.2 | 18.060 |
| Techo | 1 | 7.7 | 2.15 |  | 16.555 |
| Total |  |  |  |  | 214.133 |

### RI Pinturas en paramentos interiores
Importe: 13454.14

**RIP035** m² Pintura plástica sobre paramento interior de yeso proyectado o p
1116.173 m² × 8.05 = 8985.19
Aplicación manual de dos manos de pintura plástica, acabado mate, textura lisa, diluidas con un 15% de agua o sin diluir, (rendimiento: 0,08 l/m² cada mano); previa aplicación de una mano de imprimación acrílica, reguladora de la absorción, sobre paramento interior de yeso proyectado o placas de yeso laminado, vertical, de más de 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs100cf | l | Imprimación acrílica, reguladora de la absorción a base de copol | 0.096 | 8.95 | 0.86 |
| mt27pii090b | l | Pintura plástica para interior, color blanco, acabado mate, text (material) | 0.16 | 8.45 | 1.35 |
| mo038 | h | Oficial 1ª pintor. | 0.115 | 22.45 | 2.58 |
| mo076 | h | Ayudante pintor. | 0.144 | 21.56 | 3.10 |
| %0200 | % | Medios auxiliares | 2 % | 7.89 | 0.16 |
| op00tal020 |  | Taladro con batidora. | 0 | 0 | 0.00 |
|  |  | Total |  |  | 8.05 |

| Medición | Uds. | Largo | Alto | Parcial |
|---|---|---|---|---|
| REHABILITACIÓN DE EDIFICIO ORIGINAL |  |  |  |  |
| PLANTA BAJA |  |  |  |  |
| PRIMER TRAMO ESCALERA |  |  |  |  |
|  | 2 | 2.1 | 0.7 | 2.940 |
|  | 2 | 1.2 | 1.4 | 3.360 |
| NUCLEO DE COMUNICACIONES |  |  |  |  |
| Horizontales | 1 | 3.1 | 3.35 | 10.385 |
| Verticales | 2 | 3.3 | 3.35 | 22.110 |
|  | 1 | 5.1 | 3.1 | 15.810 |
|  | 1 | 1.6 | 3.1 | 4.960 |
| HUECO ASCENSOR |  |  |  |  |
| Horizontales | 1 | 1.55 | 4.4 | 6.820 |
| Verticales | 1 | 1.6 | 4.4 | 7.040 |
| Conformación de huecos de puertas y ventanas |  |  |  |  |
| VE05 | 4 | 0.5 | 1.75 | 3.500 |
|  | 4 | 1.2 | 0.5 | 2.400 |
| PE01 | 2 | 0.5 | 2.25 | 2.250 |
|  | 1 | 1 | 0.5 | 0.500 |
| VE06 | 2 | 0.5 | 1.75 | 1.750 |
|  | 2 | 0.5 | 1.2 | 1.200 |
| ASEOS |  |  |  |  |
| horizontales | 1 | 3 | 2.7 | 8.100 |
|  | 1 | 1.6 | 2.7 | 4.320 |
| Verticales | 1 | 3.15 | 2.7 | 8.505 |
| INSTALACIONES |  |  |  |  |
| Horizontales | 2 | 3.45 | 2.7 | 18.630 |
| Verticales | 2 | 2.5 | 2.7 | 13.500 |
| ARCHIVO |  |  |  |  |
| Horizontales | 2 | 2.65 | 2.7 | 14.310 |
| Verticales | 2 | 2.5 | 2.7 | 13.500 |
| ZONA DE TRABAJO |  |  |  |  |
| Horizontales | 2 | 6.2 | 1.3 | 16.120 |
| Verticales | 2 | 7 | 1.3 | 18.200 |
| PLANTA PRIMERA |  |  |  |  |
| NUCLEO DE COMUNICACIONES |  |  |  |  |
| Horizontales | 1 | 3.55 | 4.7 | 16.685 |
| Verticales | 2 | 3.6 | 4.7 | 33.840 |
|  | 1 | 4.3 | 4.5 | 19.350 |
|  | 1 | 1.6 | 4.5 | 7.200 |
|  | 1 | 1.1 | 4.5 | 4.950 |
| HUECO ASCENSOR |  |  |  |  |
| Horizontales | 1 | 1.4 | 4.5 | 6.300 |
| Verticales | 1 | 1.7 | 4.5 | 7.650 |
| Conformación de huecos de puertas y ventanas |  |  |  |  |
| PI04 | 2 | 0.3 | 2.7 | 1.620 |
|  | 1 | 0.3 | 0.95 | 0.285 |
| DESPACHO 1 |  |  |  |  |
| Horizontales | 2 | 3.3 | 3.75 | 24.750 |
| Verticales | 2 | 3.1 | 3.75 | 23.250 |
| SALA DE TRABAJO - RECEPCIÓN |  |  |  |  |
| Horizontales | 2 | 6.6 | 4 | 52.800 |
| Verticales | 2 | 7.5 | 4 | 60.000 |
| DESPACHO 2 |  |  |  |  |
| Horizontales | 2 | 3.4 | 4 | 27.200 |
| Verticales | 2 | 4.3 | 4 | 34.400 |
| HALL |  |  |  |  |
| Horizontales | 2 | 1.2 | 4 | 9.600 |
| Verticales | 2 | 2.5 | 4 | 20.000 |
| ASEO |  |  |  |  |
| Horizontales | 2 | 2.05 | 0.7 | 2.870 |
| Verticales | 2 | 2.5 | 0.7 | 3.500 |
| DESPACHO 3 |  |  |  |  |
| Horizontales | 2 | 3.3 | 3.75 | 24.750 |
| Verticales | 2 | 3.9 | 3.75 | 29.250 |
| PLANTA SEGUNDA |  |  |  |  |
| NUCLEO DE COMUNICACIONES |  |  |  |  |
| Horizontales | 1 | 3.5 | 2.9 | 10.150 |
|  | 1 | 2.15 | 2.9 | 6.235 |
| Verticales | 1 | 7.7 | 2.9 | 22.330 |
|  | 1 | 0.9 | 2.9 | 2.610 |
|  | 1 | 5.1 | 2.9 | 14.790 |
| HUECO ASCENSOR |  |  |  |  |
| Horizontales | 1 | 1.3 | 2.9 | 3.770 |
| Verticales | 1 | 1.7 | 2.9 | 4.930 |
| Conformación de huecos de puertas y ventanas |  |  |  |  |
| PI03 | 2 | 0.35 | 2.25 | 1.575 |
|  | 1 | 0.35 | 0.95 | 0.333 |
| DESPACHO |  |  |  |  |
| Horizontales | 2 | 3.35 | 2.9 | 19.430 |
| Verticales | 2 | 2.9 | 2.9 | 16.820 |
| OFFICE |  |  |  |  |
| Horizontales | 2 | 6.7 | 2.9 | 38.860 |
| Verticales | 2 | 3.05 | 2.9 | 17.690 |
| DESPACHO |  |  |  |  |
| Horizontal | 2 | 3.4 | 2.9 | 19.720 |
| Vertical | 2 | 3.05 | 2.9 | 17.690 |
| ZONA DE TRABAJO |  |  |  |  |
| Horizontal | 2 | 7.4 | 2.9 | 42.920 |
| Vertical | 2 | 10.1 | 2.9 | 58.580 |
| SALA REUNIONES |  |  |  |  |
| Horizontal | 2 | 3.4 | 2.9 | 19.720 |
| Vertical | 2 | 5.2 | 2.9 | 30.160 |
| ASEO |  |  |  |  |
| Horizontal | 2 | 3.4 | 2.9 | 19.720 |
| Vertical | 4 | 2.2 | 2.9 | 25.520 |
| OBRA NUEVA (PABELLÓN) |  |  |  |  |
| PLANTA BAJA |  |  |  |  |
| SALA POLIVALENTE |  |  |  |  |
| Horizontales | 1 | 8.4 | 2.9 | 24.360 |
| Verticales | 1 | 6.4 | 2.9 | 18.560 |
| DISTRIBUIDOR |  |  |  |  |
| Horizontales | 2 | 1.22 | 2.6 | 6.344 |
| Verticales | 2 | 2.38 | 2.6 | 12.376 |
| ASEO |  |  |  |  |
| Horizontales | 2 | 1.5 | 2.6 | 7.800 |
| Verticales | 1 | 1.9 | 2.6 | 4.940 |
|  | 1 | 1.9 | 1.9 | 3.610 |
| ALMACEN |  |  |  |  |
| Horizontales | 2 | 2.85 | 2.6 | 14.820 |
| Verticales | 1 | 4.3 | 2.6 | 11.180 |
|  | 1 | 4.3 | 1.9 | 8.170 |
| Total |  |  |  | 1116.173 |

**RIP035b** m² Pintura plástica sobre paramento interior de yeso proyectado o p
433.458 m² × 10.31 = 4468.95
Aplicación manual de dos manos de pintura plástica, acabado mate, textura lisa, diluidas con un 15% de agua o sin diluir, (rendimiento: 0,08 l/m² cada mano); previa aplicación de una mano de imprimación acrílica, reguladora de la absorción, sobre paramento interior de yeso proyectado o placas de yeso laminado, horizontal, a más de 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs100cf | l | Imprimación acrílica, reguladora de la absorción a base de copol | 0.096 | 8.95 | 0.86 |
| mt27pii090b | l | Pintura plástica para interior, color blanco, acabado mate, text | 0.16 | 8.45 | 1.35 |
| mo038 | h | Oficial 1ª pintor. | 0.16 | 22.45 | 3.59 |
| mo076 | h | Ayudante pintor. | 0.2 | 21.56 | 4.31 |
| %0200 | % | Medios auxiliares | 2 % | 10.11 | 0.20 |
| op00tal020 |  | Taladro con batidora. | 0 | 0 | 0.00 |
|  |  | Total |  |  | 10.31 |

| Medición | Uds. | Largo | Alto | Parcial |
|---|---|---|---|---|
| FT01_FT SUSPENDIDO | 1 | 25.31 |  | 25.310 |
| FT02_FT SUSPENDIDO ACUSTICO | 1 | 257.055 |  | 257.055 |
| FT03_FT SEMIDIRECTO | 1 | 3.693 |  | 3.693 |
| FT04_FT SUSPENDIDO EI90 | 1 | 31.165 |  | 31.165 |
| FT05_FT SUSPENDIDO HIDROFUGO | 1 | 23.765 |  | 23.765 |
| FT08_FT SUSPENDIDO HERAKLITH. | 1 | 71 |  | 71.000 |
| SOBRE ENFOSCADOS |  |  |  |  |
| REHABILITACIÓN DE EDIFICIO ORIGINAL |  |  |  |  |
| PLANTA BAJA |  |  |  |  |
| Nucleo de comunicaciones | 1 | 3.1 | 1.5 | 4.650 |
|  | 1 | 1.5 | 3.6 | 5.400 |
| PLANTA PRIMERA |  |  |  |  |
| Nucleo de comunicaciones | 1 | 3.6 | 1.5 | 5.400 |
|  | 1 | 2.15 | 2.8 | 6.020 |
| Total |  |  |  | 433.458 |

### RH Falsos techos en exteriores
Importe: 3804.05

**RTC076** m² Falso techo continuo de placas de yeso laminado de alta resisten
72.238 m² × 52.66 = 3804.05
Falso techo continuo suspendido en exteriores, liso, situado a una altura menor de 4 m, con nivel de calidad del acabado Q2. Sistema T-45 WAB/500 / 1x12,5 WAB "PLADUR" (12,5+18,3), constituido por: ESTRUCTURA: estructura metálica de acero galvanizado de perfiles primarios T-45 Z5, de 45 mm de anchura y 0,62 mm de espesor con una modulación de 500 mm y suspendidos del forjado o elemento soporte de hormigón con horquillas de cuelgue T-45 y varillas cada 1100 mm; PLACAS: una capa de placas de yeso laminado reforzadas con tejido de fibra GM-FH1I / UNE-EN 15283-1 - 1200 / 2600 / 12,5 / con los bordes longitudinales afinados, con resistencia al fuego, con baja absorción superficial de agua y de alta resistencia al impacto WAB "PLADUR", Euroclase A2-s1, d0 de reacción al fuego, según UNE-EN 13501-1. Incluso banda estanca autoadhesiva "PLADUR", canales 48/47 XL Z5 "PLADUR", fijaciones para el anclaje de los perfiles, tornillería para la fijación de las placas, pasta de secado Pregywab PE Lista al uso "PLADUR", cinta microperforada de papel 150 SINIAT "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp014a | m | Canal C 48/47 XL Z5 "PLADUR", de 48 mm de anchura, de acero galvanizado DX51D, según UNE-EN 14195. (material) | 0.7 | 2.31 | 1.62 |
| mt12psg220 | Ud | Fijación compuesta por taco y tornillo 5x27. (material) | 2 | 0.06 | 0.12 |
| mt12prp024b | Ud | Horquilla de cuelgue T-45 Z5 "PLADUR". (material) | 1.75 | 1.01 | 1.77 |
| mt12prp030a | Ud | Varilla de cuelgue "PLADUR". (material) | 1.75 | 0.92 | 1.61 |
| mt12pfp034a | m | Perfil en U 45/18,3/3000 mm, T-45 Z5 "PLADUR", de 0,62 mm de espesor, de acero galvanizado DX51D, según UNE-EN 14195. (material) | 2.1 | 1.36 | 2.86 |
| mt12prp014a | Ud | Pieza de empalme T-45 Z5 "PLADUR". (material) | 0.7 | 1.08 | 0.76 |
| mt12psp014a | m² | Placa de yeso laminado reforzada con tejido de fibra GM-FH1I / UNE-EN 15283-1 - 1200 / 2600 / 12,5 / con los bordes longitudinales afinados, con resistencia al fuego, con baja absorción superficial de agua y de alta resistencia al impacto WAB "PLADUR", Euroclase A2-s1, d0 de reacción al fuego, según UNE-EN 13501-1. (material) | 1.05 | 28.58 | 30.01 |
| mt12ptp014b | Ud | Tornillo autoperforante de acero galvanizado, PM Z5 3,5x25 "PLADUR", con cabeza de trompeta y punta afilada, con tratamiento anticorrosión; para la fijación de placas de yeso laminado a perfiles metálicos de hasta 0,75 mm de espesor. (material) | 15 | 0.04 | 0.60 |
| mt12pip020b | m | Banda estanca autoadhesiva de espuma de poliuretano de celdas ce | 0.7 | 0.34 | 0.24 |
| mt12pep014a | kg | Pasta de secado Pregywab PE Lista al uso "PLADUR", 3A, color blanco, con aditivo hidrófugo, Euroclase A2-s1, d0 de reacción al fuego, según UNE-EN 13501-1, rango de temperatura de trabajo de 5 a 35°C, para aplicación manual con cinta de juntas, según UNE-EN 13963. (material) | 0.42 | 3.02 | 1.27 |
| mt12pip014a | m | Cinta microperforada de papel 150 SINIAT "PLADUR", de 51 mm de anchura, según UNE-EN 13963. (material) | 1.89 | 0.06 | 0.11 |
| mo015 | h | Oficial 1ª montador de falsos techos. (mano de obra) | 0.239 | 23.06 | 5.51 |
| mo082 | h | Ayudante montador de falsos techos. (mano de obra) | 0.239 | 21.56 | 5.15 |
| %0200 | % | Medios auxiliares | 2 % | 51.63 | 1.03 |
|  |  | Total |  |  | 52.66 |

| Medición | Uds. | Largo | Ancho | Parcial |
|---|---|---|---|---|
| FT06_Suspendido exterior |  |  |  |  |
| REHABILITACIÓN DE EDIFICIO ORIGINAL |  |  |  |  |
| PLANTA BAJA |  |  |  |  |
| Soportal | 1 | 3.1 | 10.7 | 33.170 |
| PLANTA PRIMERA |  |  |  |  |
| Porche 1 | 1 | 6.75 | 3.05 | 20.588 |
| Porche 2 | 1 | 7.7 | 2.4 | 18.480 |
| Total |  |  |  | 72.238 |

### RT Falsos techos en interiores
Importe: 26690.85

**RTC070b** m² Falso techo continuo de placas de yeso laminado. Sistema "PLADUR
25.31 m² × 31.69 = 802.07
Falso techo continuo suspendido, liso, situado a una altura menor de 4 m, con nivel de calidad del acabado Q2. Sistema T-60 (D)/400 / 1x15 N "PLADUR" (15+27,4+27,4), constituido por: ESTRUCTURA: estructura metálica de acero galvanizado de perfiles primarios T-60, de 60 mm de anchura y 0,6 mm de espesor con una modulación de 1400 mm y suspendidos del forjado o elemento soporte de hormigón con horquillas de cuelgue T-60 y varillas cada 1000 mm, y perfiles secundarios T-60, de 60 mm de anchura y 0,6 mm de espesor fijados perpendicularmente a los perfiles primarios con conectores tipo caballete con una modulación de 400 mm; PLACAS: una capa de placas de yeso laminado A / UNE-EN 520 - 1200 / 3000 / 15 / con los bordes longitudinales afinados, estándar N "PLADUR", Euroclase A2-s1, d0 de reacción al fuego, según UNE-EN 13501-1. Incluso banda estanca autoadhesiva "PLADUR", perfiles angulares L 30 "PLADUR", fijaciones para el anclaje de los perfiles, tornillería para la fijación de las placas, pasta de secado en polvo JN "PLADUR", cinta microperforada de papel "PLADUR" y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12pfp060d | m | Perfil angular L 30 "PLADUR", de 30x30 mm, de acero galvanizado (material) | 0.7 | 0.86 | 0.60 |
| mt12psg220 | Ud | Fijación compuesta por taco y tornillo 5x27. | 1.3 | 0.06 | 0.08 |
| mt12prp020h | Ud | Horquilla de cuelgue T-60 "PLADUR". (material) | 0.75 | 0.69 | 0.52 |
| mt12prp030a | Ud | Varilla de cuelgue "PLADUR". | 0.75 | 0.92 | 0.69 |
| mt12pfp030d | m | Perfil en U 60/27,4/3000 mm, T-60 "PLADUR", de 0,6 mm de espesor (material) | 3.38 | 1.7 | 5.75 |
| mt12prp010b | Ud | Pieza de empalme T-60 "PLADUR". (material) | 1.13 | 0.85 | 0.96 |
| mt12prp011a | Ud | Conector tipo caballete T-60 "PLADUR". (material) | 1.88 | 0.76 | 1.43 |
| mt12psp010aeb | m² | Placa de yeso laminado A / UNE-EN 520 - 1200 / 3000 / 15 / con l (material) | 1.05 | 6.65 | 6.98 |
| mt12ptp010ag | Ud | Tornillo autorroscante de acero revestido con fosfatos, PM 3,5x2 | 14 | 0.01 | 0.14 |
| mt12pip020b | m | Banda estanca autoadhesiva de espuma de poliuretano de celdas ce | 0.7 | 0.34 | 0.24 |
| mt12pep010pa | kg | Pasta de secado en polvo JN "PLADUR", 3A, color blanco, Euroclas | 0.42 | 1.4 | 0.59 |
| mt12pip010aa | m | Cinta microperforada de papel "PLADUR", de 51 mm de anchura y 0, | 1.89 | 0.06 | 0.11 |
| mo015 | h | Oficial 1ª montador de falsos techos. | 0.291 | 23.06 | 6.71 |
| mo082 | h | Ayudante montador de falsos techos. | 0.291 | 21.56 | 6.27 |
| %0200 | % | Medios auxiliares | 2 % | 31.07 | 0.62 |
|  |  | Total |  |  | 31.69 |

| Medición | Uds. | Largo | Ancho | Parcial |
|---|---|---|---|---|
| FT01_FT Suspendido |  |  |  |  |
| REHABILITACIÓN DE EDIFICIO ORIGINAL |  |  |  |  |
| PLANTA BAJA |  |  |  |  |
| Archivo | 1 | 2.65 | 2.5 | 6.625 |
| PLANTA PRIMERA |  |  |  |  |
| Hall | 1 | 1.2 | 2.5 | 3.000 |
| OBRA NUEVA (PABELLÓN) |  |  |  |  |
| PLANTA BAJA |  |  |  |  |
| Distribuidor | 1 | 1.25 | 2.4 | 3.000 |
| Almacén | 1 | 1.5 | 4.3 | 6.450 |
|  | 1 | 1.45 | 4.3 | 6.235 |
| Total |  |  |  | 25.31 |

**RTC070f** m² Falso techo continuo de placas de yeso laminado. Sistema "PLADUR
246.825 m² × 54.22 = 13382.85
Falso techo continuo suspendido, con tecnología Pladur Air, acústico, situado a una altura menor de 4 m. Sistema T-60 (D)/300 / 1x13 FON+ C 12/25 BA "PLADUR" (13+27,4+27,4), constituido por: ESTRUCTURA: estructura metálica de acero galvanizado de perfiles primarios T-60, de 60 mm de anchura y 0,6 mm de espesor con una modulación de 1200 mm y suspendidos del forjado o elemento soporte de hormigón con horquillas de cuelgue T-60 y varillas cada 1200 mm, y perfiles secundarios de 0 mm de anchura y 0 mm de espesor fijados perpendicularmente a los perfiles primarios con una modulación de 300 mm; PLACAS: una capa de placas de yeso laminado FON+ Cuadrada Nº2, con perforaciones cuadradas y con los bordes afinados, C 12/25 BA, con tecnología Pladur Air, "PLADUR" 13x1200x2400 mm. Incluso banda estanca autoadhesiva "PLADUR", perfiles angulares L 30 "PLADUR", fijaciones para el anclaje de los perfiles, tornillería para la fijación de las placas, pasta de secado en polvo JN "PLADUR", cinta microperforada de papel "PLADUR" y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12pfp060d | m | Perfil angular L 30 "PLADUR", de 30x30 mm, de acero galvanizado | 0.7 | 0.86 | 0.60 |
| mt12psg220 | Ud | Fijación compuesta por taco y tornillo 5x27. | 1.3 | 0.06 | 0.08 |
| mt12prp020h | Ud | Horquilla de cuelgue T-60 "PLADUR". | 1.09 | 0.69 | 0.75 |
| mt12prp030a | Ud | Varilla de cuelgue "PLADUR". | 1.09 | 0.92 | 1.00 |
| mt12pfp030d | m | Perfil en U 60/27,4/3000 mm, T-60 "PLADUR", de 0,6 mm de espesor | 4.37 | 1.7 | 7.43 |
| mt12prp010b | Ud | Pieza de empalme T-60 "PLADUR". | 0.98 | 0.85 | 0.83 |
| mt12pop010bcb | m² | Placa de yeso laminado FON+ Cuadrada Nº2, con perforaciones cuad (material) | 1.05 | 25.97 | 27.27 |
| mt12ptp010ag | Ud | Tornillo autorroscante de acero revestido con fosfatos, PM 3,5x2 | 21 | 0.01 | 0.21 |
| mt12pip020b | m | Banda estanca autoadhesiva de espuma de poliuretano de celdas ce | 0.7 | 0.34 | 0.24 |
| mt12pep010pa | kg | Pasta de secado en polvo JN "PLADUR", 3A, color blanco, Euroclas | 0.42 | 1.4 | 0.59 |
| mt12pip010aa | m | Cinta microperforada de papel "PLADUR", de 51 mm de anchura y 0, | 1.89 | 0.06 | 0.11 |
| mo015 | h | Oficial 1ª montador de falsos techos. | 0.315 | 23.06 | 7.26 |
| mo082 | h | Ayudante montador de falsos techos. | 0.315 | 21.56 | 6.79 |
| %0200 | % | Medios auxiliares | 2 % | 53.16 | 1.06 |
|  |  | Total |  |  | 54.22 |

| Medición | Uds. | Largo | Ancho | Parcial |
|---|---|---|---|---|
| FT02_FT Suspendido acústico |  |  |  |  |
| REHABILITACIÓN DE EDIFICIO ORIGINAL |  |  |  |  |
| PLANTA BAJA |  |  |  |  |
| Zona de trabajo | 1 | 6.2 | 7.05 | 43.710 |
| PLANTA PRIMERA |  |  |  |  |
| Sala de trabajo - recepción | 1 | 6.6 | 7.5 | 49.500 |
| Despacho 2 | 1 | 3.4 | 4.3 | 14.620 |
| Despacho 3 | 1 | 3.3 | 3.9 | 12.870 |
| PLANTA SEGUNDA |  |  |  |  |
| Zona de trabajo | 1 | 6.65 | 8.1 | 53.865 |
|  | 1 | 7.4 | 1.9 | 14.060 |
| Despacho 1 | 1 | 3.35 | 2.9 | 9.715 |
| Office | 1 | 6.7 | 3.05 | 20.435 |
| Despacho 2 | 1 | 3.4 | 3.05 | 10.370 |
| Sala de reuniones | 1 | 3.4 | 5.2 | 17.680 |
| Total |  |  |  | 246.825 |

**UPLA411112200** m² Falso techo continuo semidirecto PLADUR® M-82x16/500 1x15 N. FT0 (26/09/2025)
6.433 m² × 19.61 = 126.15
Techo semidirecto formado por una estructura de perfiles de chapa de acero galvanizado a base de maestras Pladur® de 82 mm de ancho y 16 mm de alto, separadas entre ejes 500 mm, ancladas directamente al soporte, cada 800 mm, a cuyo lado externo se atornilla una placa Pladur® N de 15 mm de espesor. Parte proporcional de materiales Pladur®: tornillería, pastas, cintas de juntas, juntas estancas, etc. Totalmente terminado con Nivel 2 (Q2), Nivel 3 (Q3), Nivel 4 (Q4), según superficie de acabado (a definir en proyecto). Montaje según recomendaciones técnicas Pladur®, norma UNE 102043 y requisitos del CTE.
Aislamiento Acústico ( con forjado base de 350 kg/m2):
- Ruido aéreo: RA = 52 dBA e Incremento techo (delta)RA = -1 dBA.
- Ruido impacto: Ln,w = 76 dB y Reducción ruido techo (delta)Lw = 2 dB.

| Código | Ud | Descripción | Rendimiento | Precio | Importe |
|---|---|---|---|---|---|
| PPLA161303 | m² | Placa Pladur® N 15x1200x2500 BA (material; 26/09/2025) | 1.05 | 6.65 | 6.98 |
| PPLA161346 | m | Maestra Pladur® MT 82x16 x3000 (material; 26/09/2025) | 2.8 | 1.22 | 3.42 |
| PPLA161691 | kg | Pasta juntas Pladur® JN x18kg (material; 26/09/2025) | 0.42 | 1.43 | 0.60 |
| PPLA4070684 | u | Tornillo Pladur® PM 3.5x25 (material; 26/09/2025) | 15 | 0.01 | 0.15 |
| PPLA4070640 | m | Cinta de juntas x150m (material; 26/09/2025) | 1.89 | 0.05 | 0.09 |
| OGEN038 | h | Oficial 1ª montador de aislamiento (mano de obra; 26/09/2025) | 0.2 | 22.34 | 4.47 |
| OGEN039 | h | Ayudante montador especializado (mano de obra; 26/09/2025) | 0.2 | 19.48 | 3.90 |
|  |  | Total |  |  | 19.61 |

| Medición | Uds. | Largo | Ancho | Parcial |
|---|---|---|---|---|
| FT03_FT Semidirecto |  |  |  |  |
| REHABILITACIÓN DE EDIFICIO ORIGINAL |  |  |  |  |
| PLANTA BAJA |  |  |  |  |
| Zona de trabajo | 2 | 1.42 | 0.75 | 2.130 |
|  | 1 | 0.5 | 0.8 | 0.400 |
|  | 1 | 0.75 | 0.95 | 0.713 |
|  | 1 | 0.5 | 0.9 | 0.450 |
| PLANTA PRIMERA |  |  |  |  |
| Hall-Recepción | 1 | 0.45 | 0.9 | 0.405 |
| PLANTA SEGUNDA |  |  |  |  |
| Despacho | 1 | 0.9 | 0.35 | 0.315 |
| Office | 2 | 1 | 0.45 | 0.900 |
|  | 2 | 0.4 | 1.4 | 1.120 |
| Total |  |  |  | 6.433 |

**RTC070e** m² Falso techo continuo de placas de yeso laminado. Sistema "PLADUR
31.816 m² × 50.96 = 1621.34
Falso techo continuo suspendido, liso, situado a una altura menor de 4 m, resistencia al fuego EI 90, con nivel de calidad del acabado Q2. Sistema T-45/500 / 3x15 F "PLADUR" (15+15+15+18,3), constituido por: ESTRUCTURA: estructura metálica de acero galvanizado de perfiles primarios T-45, de 45 mm de anchura y 0,6 mm de espesor con una modulación de mm y suspendidos del forjado o elemento soporte de hormigón con horquillas de cuelgue T-45 y varillas cada 800 mm; PLACAS: tres capas de placas de yeso laminado F / UNE-EN 520 - 1200 / 3000 / 15 / con los bordes longitudinales afinados, con resistencia al fuego F "PLADUR", Euroclase A2-s1, d0 de reacción al fuego, según UNE-EN 13501-1. Incluso banda estanca autoadhesiva "PLADUR", canales C 48/30 "PLADUR", fijaciones para el anclaje de los perfiles, tornillería para la fijación de las placas, pasta de secado en polvo JN "PLADUR", cinta microperforada de papel "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp010ab | m | Canal C 48/30 "PLADUR", de 48 mm de anchura, de acero galvanizad (material) | 0.7 | 1.24 | 0.87 |
| mt12psg220 | Ud | Fijación compuesta por taco y tornillo 5x27. | 2.3 | 0.06 | 0.14 |
| mt12prp020b | Ud | Horquilla de cuelgue T-45 "PLADUR". (material) | 2.63 | 0.31 | 0.82 |
| mt12prp030a | Ud | Varilla de cuelgue "PLADUR". | 2.63 | 0.92 | 2.42 |
| mt12pfp030a | m | Perfil en U 45/18,3/3000 mm, T-45 "PLADUR", de 0,6 mm de espesor (material) | 2.1 | 0.98 | 2.06 |
| mt12prp010a | Ud | Pieza de empalme T-45 "PLADUR". (material) | 0.7 | 0.33 | 0.23 |
| mt12psp010cwd | m² | Placa de yeso laminado F / UNE-EN 520 - 1200 / 3000 / 15 / con l (material) | 3.15 | 11.37 | 35.82 |
| mt12ptp010ag | Ud | Tornillo autorroscante de acero revestido con fosfatos, PM 3,5x2 | 17 | 0.01 | 0.17 |
| mt12ptp010af | Ud | Tornillo autorroscante de acero revestido con fosfatos, PM 3,5x3 | 15 | 0.02 | 0.30 |
| mt12ptp010ab | Ud | Tornillo autorroscante de acero revestido con fosfatos, PM 3,9x5 (material) | 17 | 0.03 | 0.51 |
| mt12pip020b | m | Banda estanca autoadhesiva de espuma de poliuretano de celdas ce | 0.7 | 0.34 | 0.24 |
| mt12pep010pa | kg | Pasta de secado en polvo JN "PLADUR", 3A, color blanco, Euroclas | 1.26 | 1.4 | 1.76 |
| mt12pip010aa | m | Cinta microperforada de papel "PLADUR", de 51 mm de anchura y 0, | 5.67 | 0.06 | 0.34 |
| mo015 | h | Oficial 1ª montador de falsos techos. | 0.096 | 23.06 | 2.21 |
| mo082 | h | Ayudante montador de falsos techos. | 0.096 | 21.56 | 2.07 |
| %0200 | % | Medios auxiliares | 2 % | 49.96 | 1.00 |
|  |  | Total |  |  | 50.96 |

| Medición | Uds. | Largo | Ancho | Parcial |
|---|---|---|---|---|
| FT04_FT Suspendido EI90 |  |  |  |  |
| REHABILITACIÓN DE EDIFICIO ORIGINAL |  |  |  |  |
| PLANTA BAJA |  |  |  |  |
| Instalaciones | 1 | 3.45 | 2.5 | 8.625 |
| PLANTA SEGUNDA |  |  |  |  |
| Nucleo comunicaciones | 1 | 3.55 | 5.51 | 19.561 |
|  | 1 | 1.65 | 2.2 | 3.630 |
| Total |  |  |  | 31.816 |

**RTC070c** m² Falso techo continuo de placas de yeso laminado. Sistema "PLADUR
23.765 m² × 37.21 = 884.30
Falso techo continuo suspendido, liso, situado a una altura menor de 4 m, con nivel de calidad del acabado Q2. Sistema T-60 (D)/400 / 1x15 H1 "PLADUR" (15+27,4+27,4), constituido por: ESTRUCTURA: estructura metálica de acero galvanizado de perfiles primarios T-60, de 60 mm de anchura y 0,6 mm de espesor con una modulación de 1400 mm y suspendidos del forjado o elemento soporte de hormigón con horquillas de cuelgue T-60 y varillas cada 1000 mm, y perfiles secundarios T-60, de 60 mm de anchura y 0,6 mm de espesor fijados perpendicularmente a los perfiles primarios con conectores tipo caballete con una modulación de 400 mm; PLACAS: una capa de placas de yeso laminado H1 / UNE-EN 520 - 1200 / 3000 / 15 / con los bordes longitudinales afinados, con baja absorción superficial de agua H1 "PLADUR", Euroclase A2-s1, d0 de reacción al fuego, según UNE-EN 13501-1. Incluso banda estanca autoadhesiva "PLADUR", perfiles angulares L 30 "PLADUR", fijaciones para el anclaje de los perfiles, tornillería para la fijación de las placas, pasta de secado en polvo JN "PLADUR", cinta microperforada de papel "PLADUR" y accesorios de montaje.
Incluye: Replanteo de los ejes de la estructura metálica. Colocación de la banda acústica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12pfp060d | m | Perfil angular L 30 "PLADUR", de 30x30 mm, de acero galvanizado | 0.7 | 0.86 | 0.60 |
| mt12psg220 | Ud | Fijación compuesta por taco y tornillo 5x27. | 1.3 | 0.06 | 0.08 |
| mt12prp020h | Ud | Horquilla de cuelgue T-60 "PLADUR". | 0.75 | 0.69 | 0.52 |
| mt12prp030a | Ud | Varilla de cuelgue "PLADUR". | 0.75 | 0.92 | 0.69 |
| mt12pfp030d | m | Perfil en U 60/27,4/3000 mm, T-60 "PLADUR", de 0,6 mm de espesor | 3.38 | 1.7 | 5.75 |
| mt12prp010b | Ud | Pieza de empalme T-60 "PLADUR". | 1.13 | 0.85 | 0.96 |
| mt12prp011a | Ud | Conector tipo caballete T-60 "PLADUR". | 1.88 | 0.76 | 1.43 |
| mt12psp010bnc | m² | Placa de yeso laminado H1 / UNE-EN 520 - 1200 / 3000 / 15 / con (material) | 1.05 | 11.8 | 12.39 |
| mt12ptp010ag | Ud | Tornillo autorroscante de acero revestido con fosfatos, PM 3,5x2 | 14 | 0.01 | 0.14 |
| mt12pip020b | m | Banda estanca autoadhesiva de espuma de poliuretano de celdas ce | 0.7 | 0.34 | 0.24 |
| mt12pep010pa | kg | Pasta de secado en polvo JN "PLADUR", 3A, color blanco, Euroclas | 0.42 | 1.4 | 0.59 |
| mt12pip010aa | m | Cinta microperforada de papel "PLADUR", de 51 mm de anchura y 0, | 1.89 | 0.06 | 0.11 |
| mo015 | h | Oficial 1ª montador de falsos techos. | 0.291 | 23.06 | 6.71 |
| mo082 | h | Ayudante montador de falsos techos. | 0.291 | 21.56 | 6.27 |
| %0200 | % | Medios auxiliares | 2 % | 36.48 | 0.73 |
|  |  | Total |  |  | 37.21 |

| Medición | Uds. | Largo | Ancho | Parcial |
|---|---|---|---|---|
| FT05_FT Suspendido hidrofugo |  |  |  |  |
| REHABILITACIÓN DE EDIFICIO ORIGINAL |  |  |  |  |
| PLANTA BAJA |  |  |  |  |
| Aseos | 1 | 1.4 | 2.2 | 3.080 |
|  | 1 | 1.6 | 3.15 | 5.040 |
| PLANTA PRIMERA |  |  |  |  |
| Aseo | 1 | 2.05 | 2.5 | 5.125 |
| PLANTA SEGUNDA |  |  |  |  |
| Aseo | 1 | 3.4 | 2.2 | 7.480 |
| OBRA NUEVA (PABELLÓN) |  |  |  |  |
| PLANTA BAJA |  |  |  |  |
| Aseo | 1 | 1.6 | 1.9 | 3.040 |
| Total |  |  |  | 23.765 |

**RTC070** m² Falso techo continuo de placas de yeso laminado. Sistema "PLADUR
106.72 m² × 50.81 = 5422.44
Falso techo continuo suspendido, liso, situado a una altura menor de 4 m, resistencia al fuego EI 60, con nivel de calidad del acabado Q2. Sistema T-45/400 / 2x15 F "PLADUR" (15+15+18,3), constituido por: ESTRUCTURA: estructura metálica de acero galvanizado de perfiles primarios T-45, de 45 mm de anchura y 0,6 mm de espesor con una modulación de 400 mm y suspendidos del forjado o elemento soporte de hormigón con horquillas de cuelgue T-45 y varillas cada 800 mm; PLACAS: dos capas de placas de yeso laminado F / UNE-EN 520 - 1200 / 3000 / 15 / con los bordes longitudinales afinados, con resistencia al fuego F "PLADUR", Euroclase A2-s1, d0 de reacción al fuego, según UNE-EN 13501-1. Incluso banda estanca autoadhesiva "PLADUR", canales C 48/30 "PLADUR", fijaciones para el anclaje de los perfiles, tornillería para la fijación de las placas, pasta de secado en polvo JN "PLADUR", cinta microperforada de papel "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp010ab | m | Canal C 48/30 "PLADUR", de 48 mm de anchura, de acero galvanizad | 0.7 | 1.24 | 0.87 |
| mt12psg220 | Ud | Fijación compuesta por taco y tornillo 5x27. | 2.3 | 0.06 | 0.14 |
| mt12prp020b | Ud | Horquilla de cuelgue T-45 "PLADUR". | 4.38 | 0.31 | 1.36 |
| mt12prp030a | Ud | Varilla de cuelgue "PLADUR". | 4.38 | 0.92 | 4.03 |
| mt12pfp030a | m | Perfil en U 45/18,3/3000 mm, T-45 "PLADUR", de 0,6 mm de espesor | 2.63 | 0.98 | 2.58 |
| mt12prp010a | Ud | Pieza de empalme T-45 "PLADUR". | 0.88 | 0.33 | 0.29 |
| mt12psp010cwd | m² | Placa de yeso laminado F / UNE-EN 520 - 1200 / 3000 / 15 / con l | 2.1 | 11.37 | 23.88 |
| mt12ptp010ag | Ud | Tornillo autorroscante de acero revestido con fosfatos, PM 3,5x2 | 17 | 0.01 | 0.17 |
| mt12ptp010af | Ud | Tornillo autorroscante de acero revestido con fosfatos, PM 3,5x3 | 17 | 0.02 | 0.34 |
| mt12pip020b | m | Banda estanca autoadhesiva de espuma de poliuretano de celdas ce | 0.7 | 0.34 | 0.24 |
| mt12pep010pa | kg | Pasta de secado en polvo JN "PLADUR", 3A, color blanco, Euroclas | 0.84 | 1.4 | 1.18 |
| mt12pip010aa | m | Cinta microperforada de papel "PLADUR", de 51 mm de anchura y 0, | 3.78 | 0.06 | 0.23 |
| mo015 | h | Oficial 1ª montador de falsos techos. | 0.325 | 23.06 | 7.49 |
| mo082 | h | Ayudante montador de falsos techos. | 0.325 | 21.56 | 7.01 |
| %0200 | % | Medios auxiliares | 2 % | 49.81 | 1.00 |
| op00fre010 |  | Fresadora. | 0 | 0 | 0.00 |
| op00ato010 |  | Atornillador. | 0 | 0 | 0.00 |
|  |  | Total |  |  | 50.81 |

| Medición | Uds. | Largo | Ancho | Parcial |
|---|---|---|---|---|
| FT07_FT EI 60 |  |  |  |  |
| REHABILITACIÓN DE EDIFICIO ORIGINAL |  |  |  |  |
| PLANTA SEGUNDA |  |  |  |  |
| Nucleo de comunicaciones | 1 | 3.5 | 7.7 | 26.950 |
| Zona de trabajo | 1 | 6.7 | 8.1 | 54.270 |
| Sala reuniones | 1 | 3.4 | 5.25 | 17.850 |
| Aseo | 1 | 3.4 | 2.25 | 7.650 |
| Total |  |  |  | 106.72 |

**RTT016b** m² Falso techo registrable de paneles de lana de madera. Sistema "H (17/11/2025)
71 m² × 62.7 = 4451.70
Falso techo registrable suspendido, situado a una altura entre 3,00 m y 6,50 m. Sistema "HERAKLITH", constituido por: ESTRUCTURA: perfilería oculta, de acero galvanizado, color blanco, con suela de 24 mm de anchura, comprendiendo perfiles primarios y secundarios; PANELES: paneles ligeros de lana de madera, gama A2 Decorative panel, modelo Heraklith A2-M "HERAKLITH", de 600x1200 mm y 25 mm de espesor, acabado Graphite, resistencia térmica 0,438 m²K/W, conductividad térmica 0,08 W/(mK). Incluso perfiles angulares, fijaciones para el anclaje de los perfiles, tornillería para la fijación de los paneles y accesorios de montaje.
Incluye: Trazado en los muros del nivel del falso techo. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt16vkk010Jb | m² | Panel ligero de lana de madera, gama A2 Decorative panel, model (material; 17/11/2025) | 1.05 | 40.86 | 42.90 |
| mt12pfk060ca | m | Perfil primario EASY T - 24/38/3700 mm "KNAUF", color blanco, de acero galvanizado, según UNE-EN 13964. (material) | 0.9 | 1.95 | 1.76 |
| mt12pfk060ja | m | Perfil secundario EASY TG - 24/32/600 mm "KNAUF", color blanco, de acero galvanizado, según UNE-EN 13964. (material) | 1.75 | 1.95 | 3.41 |
| mt12pfk060ka | m | Perfil secundario EASY TG - 24/32/1200 mm "KNAUF", color blanco, de acero galvanizado, según UNE-EN 13964. (material) | 0.9 | 1.95 | 1.76 |
| mt12pfk050f | m | Perfil angular EASY L - 25/25/3050 mm "KNAUF", color blanco, de acero galvanizado, según UNE-EN 13964. (material) | 0.8 | 1.8 | 1.44 |
| mt12pek050a | Ud | Cuelgue Nonius "KNAUF", para falsos techos suspendidos. (material) | 0.75 | 0.35 | 0.26 |
| mt12pek050b | Ud | Seguro Nonius "KNAUF", para falsos techos suspendidos. (material) | 0.75 | 0.05 | 0.04 |
| mt12pek050c | Ud | Parte superior Nonius "KNAUF", 530/630, para falsos techos suspendidos. (material) | 0.75 | 0.61 | 0.46 |
| mt12pek030 | Ud | Varilla de cuelgue "KNAUF" de 100 cm. (material) | 0.75 | 0.39 | 0.29 |
| mt12psg220 | Ud | Fijación compuesta por taco y tornillo 5x27. | 0.75 | 0.06 | 0.05 |
| mo015 | h | Oficial 1ª montador de falsos techos. | 0.204 | 23.06 | 4.70 |
| mo082 | h | Ayudante montador de falsos techos. | 0.204 | 21.56 | 4.40 |
| %0200 | % | Medios auxiliares | 2 % | 61.47 | 1.23 |
|  |  | Total |  |  | 62.7 |

*SC00001*
Falso techo registrable suspendido, situado a una altura menor de 4 m. Sistema Fibralith "KNAUF", constituido por: ESTRUCTURA: perfilería oculta, de acero galvanizado, color blanco, con suela de 24 mm de anchura, comprendiendo perfiles primarios y secundarios; PANELES: paneles ligeros de lana de madera, gama Organic, modelo Organic D "KNAUF", de 600x1200 mm y 35 mm de espesor, acabado Graphite, resistencia térmica 0,438 m²K/W, conductividad térmica 0,08 W/(mK). Incluso perfiles angulares, fijaciones para el anclaje de los perfiles, tornillería para la fijación de los paneles y accesorios de montaje.

*SC00003*
Superficie medida entre paramentos, según documentación gráfica de Proyecto, sin descontar huecos para instalaciones.

*SC00007*
Trazado en los muros del nivel del falso techo. Nivelación y fijación de los perfiles perimetrales. Replanteo de los perfiles primarios de la trama. Señalización de los puntos de anclaje al forjado o elemento soporte. Nivelación y suspensión de los perfiles primarios y secundarios de la trama. Corte de los paneles. Colocación de los paneles. Resolución de encuentros y puntos singulares.

*SC00008*
El conjunto tendrá estabilidad y será indeformable. Cumplirá las exigencias de planeidad y nivelación. Presentará un aspecto uniforme, limpio y sin defectos.

*SC00011*
Se protegerá hasta la finalización de la obra frente a impactos, rozaduras y/o manchas ocasionadas por otros trabajos.

*SC00012*
Se medirá la superficie realmente ejecutada según especificaciones de Proyecto, sin descontar huecos para instalaciones.

| Medición | Uds. | Largo | Ancho | Parcial |
|---|---|---|---|---|
| FT08_FT Suspendido HERAKLITH |  |  |  |  |
| OBRA NUEVA (PABELLÓN) |  |  |  |  |
| PLANTA BAJA |  |  |  |  |
| Sala polivalente | 1 | 4.15 | 2.4 | 9.960 |
|  | 1 | 4.35 | 6.4 | 27.840 |
|  | 1 | 4.15 | 4 | 16.600 |
| PLANTA PRIMERA |  |  |  |  |
| Punto de información | 1 | 4.15 | 4 | 16.600 |
| Total |  |  |  | 71 |

### RR Trasdosados
Importe: 40089.75

**RRY105c** m² Trasdosado autoportante de placas de yeso laminado. Sistema "PLA
331.19 m² × 39.55 = 13098.56
Trasdosado autoportante, sistema 115 (90-45H) MW "PLADUR", de 125 mm de espesor, con nivel de calidad del acabado Q2, formado por placa de yeso laminado tipo estándar de 12,5 mm de espesor, formando sándwich con una placa tipo estándar de 12,5 mm de espesor, atornilladas directamente a una estructura autoportante de acero galvanizado formada por canales horizontales, sólidamente fijados al suelo y al techo y montantes verticales de 90 mm y 0,6 mm de espesor con una modulación de 600 mm y con disposición reforzada "H", montados sobre canales junto al paramento vertical creando una cámara de aire de 10 mm de espesor mínimo. Incluso banda estanca autoadhesiva "PLADUR"; fijaciones para el anclaje de canales y montantes metálicos; tornillería para la fijación de las placas; cinta microperforada de papel con refuerzo metálico "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, a cinta corrida en compensación de conformación de huecos de puertas y ventanas.
Criterio de medición de obra: Se medirá la superficie realmente ejecutada según especificaciones de Proyecto, sin duplicar esquinas ni encuentros, a cinta corrida en compensación de conformación de huecos de puertas y ventanas.

| Código | Ud | Descripción | Rendimiento | Precio | Importe |
|---|---|---|---|---|---|
| mt12pfp010ff | m | Canal C 90/47 XL "PLADUR", de 90 mm de anchura, de acero galvani | 0.95 | 2.2 | 2.09 |
| mt12pfp020ee | m | Montante M 90/45 XL "PLADUR", de 90 mm de anchura, de acero galv | 4.66 | 2.13 | 9.93 |
| mt12pip020b | m | Banda estanca autoadhesiva de espuma de poliuretano de celdas ce | 3.44 | 0.34 | 1.17 |
| mt12psp010aaa | m² | Placa de yeso laminado A / UNE-EN 520 - 1200 / 3200 / 12,5 / con | 2.1 | 5.76 | 12.10 |
| mt12ptp010ch | Ud | Tornillo autoperforante de acero cincado, MM 3,5x9,5 "PLADUR", d | 18 | 0.02 | 0.36 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ea | m | Cinta microperforada de papel con refuerzo metálico "PLADUR", de | 0.15 | 0.57 | 0.09 |
| mo053 | h | Oficial 1ª montador de prefabricados interiores. | 0.255 | 23.06 | 5.88 |
| mo100 | h | Ayudante montador de prefabricados interiores. | 0.255 | 21.56 | 5.50 |
| %0200 | % | Medios auxiliares | 2 % | 38.77 | 0.78 |
|  |  | Total |  |  | 39.55 |

| Medición | Uds. | Largo | Alto | Parcial |
|---|---|---|---|---|
| Tr01.01 |  |  |  |  |
| REHABILITACIÓN DE EDIFICIO ORIGINAL |  |  |  |  |
| PLANTA PRIMERA |  |  |  |  |
| Sala de trabajo | 1 | 6.75 | 4.6 | 31.050 |
| Recepción | 1 | 6.75 | 4.6 | 31.050 |
| Despacho 2 | 1 | 3.6 | 4.6 | 16.560 |
|  | 1 | 4.45 | 4.6 | 20.470 |
| Despacho 3 | 1 | 3.6 | 4.6 | 16.560 |
|  | 1 | 4.15 | 4.6 | 19.090 |
|  | 1 | 4.55 | 4.6 | 20.930 |
| PLANTA SEGUNDA |  |  |  |  |
| Zona de trabajo | 1 | 7.3 | 4 | 29.200 |
|  | 1 | 0.4 | 4 | 1.600 |
|  | 1 | 0.35 | 4 | 1.400 |
|  | 1 | 0.6 | 4 | 2.400 |
|  | 1 | 0.3 | 4 | 1.200 |
|  | 1 | 1.85 | 4 | 7.400 |
|  | 1 | 0.3 | 4 | 1.200 |
|  | 1 | 0.55 | 4 | 2.200 |
|  | 1 | 2.25 | 4 | 9.000 |
| Sala de reuniones | 1 | 3.6 | 4 | 14.400 |
|  | 1 | 5.35 | 4 | 21.400 |
| Despacho | 1 | 3.55 | 4 | 14.200 |
|  | 1 | 3.1 | 4 | 12.400 |
| Office | 1 | 6.9 | 4 | 27.600 |
| Despacho | 1 | 3.6 | 4 | 14.400 |
|  | 1 | 3.2 | 4 | 12.800 |
| CUBIERTA |  |  |  |  |
|  | 2 | 3.35 | 0.4 | 2.680 |
| Total |  |  |  | 331.19 |

**RRY105e** m² Trasdosado autoportante de placas de yeso laminado. Sistema "PLA
19.98 m² × 37.68 = 752.85
Trasdosado autoportante, sistema 105 (90-45H) MW "PLADUR", de 125 mm de espesor, con nivel de calidad del acabado Q2, formado por placa de yeso laminado tipo con baja absorción superficial de agua de 12,5 mm de espesor, atornillada directamente a una estructura autoportante de acero galvanizado formada por canales horizontales, sólidamente fijados al suelo y al techo y montantes verticales de 90 mm y 0,6 mm de espesor con una modulación de 600 mm y con disposición reforzada "H", montados sobre canales junto al paramento vertical creando una cámara de aire de 10 mm de espesor mínimo. Incluso banda estanca autoadhesiva "PLADUR"; fijaciones para el anclaje de canales y montantes metálicos; tornillería para la fijación de las placas; cinta microperforada de papel con refuerzo de PVC "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, a cinta corrida en compensación de conformación de huecos de puertas y ventanas.
Criterio de medición de obra: Se medirá la superficie realmente ejecutada según especificaciones de Proyecto, sin duplicar esquinas ni encuentros, a cinta corrida en compensación de conformación de huecos de puertas y ventanas.

| Código | Ud | Descripción | Rendimiento | Precio | Importe |
|---|---|---|---|---|---|
| mt12pfp010ff | m | Canal C 90/47 XL "PLADUR", de 90 mm de anchura, de acero galvani | 0.95 | 2.2 | 2.09 |
| mt12pfp020ee | m | Montante M 90/45 XL "PLADUR", de 90 mm de anchura, de acero galv | 4.66 | 2.13 | 9.93 |
| mt12pip020b | m | Banda estanca autoadhesiva de espuma de poliuretano de celdas ce | 3.44 | 0.34 | 1.17 |
| mt12psp010bjc | m² | Placa de yeso laminado H1 / UNE-EN 520 - 1200 / 3000 / 12,5 / co | 1.05 | 9.84 | 10.33 |
| mt12ptp010ch | Ud | Tornillo autoperforante de acero cincado, MM 3,5x9,5 "PLADUR", d | 18 | 0.02 | 0.36 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ka | m | Cinta microperforada de papel con refuerzo de PVC "PLADUR", de 50 mm de anchura y 0,215 mm de espesor, según UNE-EN 14353. (material) | 0.15 | 0.18 | 0.03 |
| mo053 | h | Oficial 1ª montador de prefabricados interiores. | 0.255 | 23.06 | 5.88 |
| mo100 | h | Ayudante montador de prefabricados interiores. | 0.255 | 21.56 | 5.50 |
| %0200 | % | Medios auxiliares | 2 % | 36.94 | 0.74 |
|  |  | Total |  |  | 37.68 |

| Medición | Uds. | Largo | Alto | Parcial |
|---|---|---|---|---|
| Tr01.02 |  |  |  |  |
| REHABILITACIÓN DE EDIFICIO ORIGINAL |  |  |  |  |
| PLANTA PRIMERA |  |  |  |  |
| Aseo | 1 | 2.3 | 4.6 | 10.580 |
| PLANTA SEGUNDA |  |  |  |  |
| Aseo | 1 | 2.35 | 4 | 9.400 |
| Total |  |  |  | 19.98 |

**RRY105** m² Trasdosado autoportante de placas de yeso laminado. Sistema "PLA
217.078 m² × 34.11 = 7404.53
Trasdosado autoportante, sistema 115 (90-45) MW "PLADUR", de 125 mm de espesor, con nivel de calidad del acabado Q2, formado por placa de yeso laminado tipo estándar de 12,5 mm de espesor, formando sándwich con una placa tipo estándar de 12,5 mm de espesor, atornilladas directamente a una estructura autoportante de acero galvanizado formada por canales horizontales, sólidamente fijados al suelo y al techo y montantes verticales de 90 mm y 0,6 mm de espesor con una modulación de 600 mm y con disposición normal "N", montados sobre canales junto al paramento vertical creando una cámara de aire de 10 mm de espesor mínimo. Incluso banda estanca autoadhesiva "PLADUR"; fijaciones para el anclaje de canales y montantes metálicos; tornillería para la fijación de las placas; cinta microperforada de papel con refuerzo de PVC "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, a cinta corrida en compensación de conformación de huecos de puertas y ventanas.
Criterio de medición de obra: Se medirá la superficie realmente ejecutada según especificaciones de Proyecto, sin duplicar esquinas ni encuentros, a cinta corrida en compensación de conformación de huecos de puertas y ventanas.

| Código | Ud | Descripción | Rendimiento | Precio | Importe |
|---|---|---|---|---|---|
| mt12pfp010ff | m | Canal C 90/47 XL "PLADUR", de 90 mm de anchura, de acero galvani | 0.95 | 2.2 | 2.09 |
| mt12pfp020ee | m | Montante M 90/45 XL "PLADUR", de 90 mm de anchura, de acero galv | 2.33 | 2.13 | 4.96 |
| mt12pip020b | m | Banda estanca autoadhesiva de espuma de poliuretano de celdas ce | 3.44 | 0.34 | 1.17 |
| mt12psp010aaa | m² | Placa de yeso laminado A / UNE-EN 520 - 1200 / 3200 / 12,5 / con | 2.1 | 5.76 | 12.10 |
| mt12ptp010ch | Ud | Tornillo autoperforante de acero cincado, MM 3,5x9,5 "PLADUR", d | 3 | 0.02 | 0.06 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ka | m | Cinta microperforada de papel con refuerzo de PVC "PLADUR", de 5 | 0.15 | 0.18 | 0.03 |
| mo053 | h | Oficial 1ª montador de prefabricados interiores. | 0.255 | 23.06 | 5.88 |
| mo100 | h | Ayudante montador de prefabricados interiores. | 0.255 | 21.56 | 5.50 |
| %0200 | % | Medios auxiliares | 2 % | 33.44 | 0.67 |
|  |  | Total |  |  | 34.11 |

| Medición | Uds. | Largo | Alto | Parcial |
|---|---|---|---|---|
| Tr02.01 |  |  |  |  |
| REHABILITACIÓN DE EDIFICIO ORIGINAL |  |  |  |  |
| PLANTA BAJA |  |  |  |  |
| Instalaciones | 2 | 3.65 | 3.3 | 24.090 |
|  | 1 | 2.75 | 3.3 | 9.075 |
| Archivo | 2 | 2.85 | 3.3 | 18.810 |
|  | 1 | 2.75 | 3.3 | 9.075 |
| Zona de trabajo | 1 | 6.75 | 3.3 | 22.275 |
|  | 1 | 7.25 | 3.3 | 23.925 |
| OBRA NUEVA (PABELLÓN) |  |  |  |  |
| PLANTA BAJA |  |  |  |  |
| Sala Polivalente | 1 | 8.6 | 3.1 | 26.660 |
|  | 1 | 6.55 | 3.1 | 20.305 |
| Distribuidor | 1 | 2.6 | 2.75 | 7.150 |
| Almacén | 1 | 4.4 | 2.75 | 12.100 |
|  | 1 | 4.4 | 2.05 | 9.020 |
|  | 1 | 1.65 | 2.75 | 4.538 |
|  | 1 | 1.35 | 2.4 | 3.240 |
| PLANTA PRIMERA |  |  |  |  |
| Punto de información | 1 | 4.45 | 3.1 | 13.795 |
|  | 1 | 4.2 | 3.1 | 13.020 |
| Total |  |  |  | 217.078 |

**RRY105b** m² Trasdosado autoportante de placas de yeso laminado. Sistema "PLA
26.445 m² × 44.85 = 1186.06
Trasdosado autoportante, sistema 115 (90-45) MW "PLADUR", de 125 mm de espesor, con nivel de calidad del acabado Q2, formado por placa de yeso laminado tipo con baja absorción superficial de agua de 12,5 mm de espesor, formando sándwich con una placa tipo con baja absorción superficial de agua de 12,5 mm de espesor, atornilladas directamente a una estructura autoportante de acero galvanizado formada por canales horizontales, sólidamente fijados al suelo y al techo y montantes verticales de 90 mm y 0,6 mm de espesor con una modulación de 600 mm y con disposición normal "N", montados sobre canales junto al paramento vertical creando una cámara de aire de 10 mm de espesor mínimo. Incluso banda estanca autoadhesiva "PLADUR"; fijaciones para el anclaje de canales y montantes metálicos; tornillería para la fijación de las placas; cinta microperforada de papel con refuerzo de PVC "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfp010df | m | Canal C 90/47 XL "PLADUR", de 90 mm de anchura, de acero galvani (material; 18/11/2025) | 0.95 | 2.71 | 2.57 |
| mt12pfp020ce | m | Montante M 90/45 XL "PLADUR", de 90 mm de anchura, de acero galv (material; 18/11/2025) | 2.33 | 2.62 | 6.10 |
| mt12pip020b | m | Banda estanca autoadhesiva de espuma de poliuretano de celdas ce | 3.44 | 0.34 | 1.17 |
| mt12psp010bjc | m² | Placa de yeso laminado H1 / UNE-EN 520 - 1200 / 3000 / 12,5 / co | 2.1 | 9.84 | 20.66 |
| mt12ptp010ch | Ud | Tornillo autoperforante de acero cincado, MM 3,5x9,5 "PLADUR", d | 3 | 0.02 | 0.06 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ka | m | Cinta microperforada de papel con refuerzo de PVC "PLADUR", de 5 | 0.15 | 0.18 | 0.03 |
| mo053 | h | Oficial 1ª montador de prefabricados interiores. | 0.263 | 23.06 | 6.06 |
| mo100 | h | Ayudante montador de prefabricados interiores. | 0.263 | 21.56 | 5.67 |
| %0200 | % | Medios auxiliares | 2 % | 43.97 | 0.88 |
| op00fre010 |  | Fresadora. | 0 | 0 | 0.00 |
| op00sie010 |  | Sierra de calar. | 0 | 0 | 0.00 |
| op00tal010 |  | Taladro. | 0 | 0 | 0.00 |
| op00ato010 |  | Atornillador. | 0 | 0 | 0.00 |
|  |  | Total |  |  | 44.85 |

| Medición | Uds. | Largo | Alto | Parcial |
|---|---|---|---|---|
| Tr02.02 |  |  |  |  |
| REHABILITACIÓN DE EDIFICIO ORIGINAL |  |  |  |  |
| PLANTA BAJA |  |  |  |  |
| Aseos | 1 | 3.1 | 3.3 | 10.230 |
|  | 1 | 2.3 | 3.3 | 7.590 |
| OBRA NUEVA (PABELLÓN) |  |  |  |  |
| PLANTA BAJA |  |  |  |  |
| Aseo | 1 | 1.8 | 2.4 | 4.320 |
|  | 1 | 2.1 | 2.05 | 4.305 |
| Total |  |  |  | 26.445 |

**RRY105f** m² Trasdosado autoportante de placas de yeso laminado. Sistema "PLA
417.876 m² × 31.96 = 13355.32
Trasdosado autoportante, sistema 73 (48-45) MW "PLADUR", de 83 mm de espesor, con nivel de calidad del acabado Q2, formado por placa de yeso laminado tipo estándar de 12,5 mm de espesor, formando sándwich con una placa tipo estándar de 12,5 mm de espesor, atornilladas directamente a una estructura autoportante de acero galvanizado formada por canales horizontales, sólidamente fijados al suelo y al techo y montantes verticales de 48 mm y 0,6 mm de espesor con una modulación de 600 mm y con disposición normal "N", montados sobre canales junto al paramento vertical creando una cámara de aire de 10 mm de espesor mínimo. Incluso banda estanca autoadhesiva "PLADUR"; fijaciones para el anclaje de canales y montantes metálicos; tornillería para la fijación de las placas; cinta microperforada de papel con refuerzo de PVC "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, a cinta corrida en compensación de conformación de huecos de puertas y ventanas.
Criterio de medición de obra: Se medirá la superficie realmente ejecutada según especificaciones de Proyecto, sin duplicar esquinas ni encuentros, a cinta corrida en compensación de conformación de huecos de puertas y ventanas.

| Código | Ud | Descripción | Rendimiento | Precio | Importe |
|---|---|---|---|---|---|
| mt12pfp010fb | m | Canal C 48/47 XL "PLADUR", de 48 mm de anchura, de acero galvanizado Z2 (Z275), según UNE-EN 14195. (material) | 0.95 | 1.82 | 1.73 |
| mt12pfp020eb | m | Montante M 48/45 XL "PLADUR", de 48 mm de anchura, de acero galvanizado Z1 (Z140), según UNE-EN 14195. (material) | 2.33 | 1.63 | 3.80 |
| mt12pip020b | m | Banda estanca autoadhesiva de espuma de poliuretano de celdas ce | 1.72 | 0.34 | 0.58 |
| mt12psp010aaa | m² | Placa de yeso laminado A / UNE-EN 520 - 1200 / 3200 / 12,5 / con | 2.1 | 5.76 | 12.10 |
| mt12ptp010ch | Ud | Tornillo autoperforante de acero cincado, MM 3,5x9,5 "PLADUR", d | 3 | 0.02 | 0.06 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ka | m | Cinta microperforada de papel con refuerzo de PVC "PLADUR", de 5 | 0.15 | 0.18 | 0.03 |
| mo053 | h | Oficial 1ª montador de prefabricados interiores. | 0.255 | 23.06 | 5.88 |
| mo100 | h | Ayudante montador de prefabricados interiores. | 0.255 | 21.56 | 5.50 |
| %0200 | % | Medios auxiliares | 2 % | 31.33 | 0.63 |
|  |  | Total |  |  | 31.96 |

| Medición | Uds. | Largo | Ancho | Alto | Parcial |
|---|---|---|---|---|---|
| Tr03.01 |  |  |  |  |  |
| REHABILITACIÓN DE EDIFICIO ORIGINAL |  |  |  |  |  |
| PLANTA BAJA |  |  |  |  |  |
| Nucleo comunicaciones | 1 | 0.85 |  | 3.3 | 2.805 |
| Zona de trabajo | 1 | 6.45 |  | 3.3 | 21.285 |
|  | 4 | 0.6 |  | 2.25 | 5.400 |
|  | 1 | 0.95 |  | 2.25 | 2.138 |
|  | 1 | 1.05 |  | 2.25 | 2.363 |
|  | 1 | 0.6 | 0.95 |  | 0.570 |
|  | 1 | 0.6 | 1.05 |  | 0.630 |
|  | 1 | 7.25 |  | 3.3 | 23.925 |
| PLANTA PRIMERA |  |  |  |  |  |
| Despacho 1 | 1 | 3.55 |  | 4.6 | 16.330 |
| Sala de trabajo-recepción | 2 | 7.75 |  | 4.6 | 71.300 |
| Despacho 2 | 1 | 4.6 |  | 4.6 | 21.160 |
| Hall | 1 | 2.5 |  | 4.6 | 11.500 |
| PLANTA SEGUNDA |  |  |  |  |  |
| Despacho | 1 | 3.55 |  | 4 | 14.200 |
|  | 1 | 1 |  | 2.25 | 2.250 |
|  | 2 | 0.4 |  | 2.25 | 1.800 |
|  | 1 | 1 | 0.4 |  | 0.400 |
|  | 1 | 3.1 |  | 4 | 12.400 |
| Office | 1 | 6.9 |  | 4 | 27.600 |
|  | 2 | 3.2 |  | 4 | 25.600 |
|  | 4 | 0.4 |  | 2.25 | 3.600 |
|  | 2 | 1.4 | 0.4 |  | 1.120 |
|  | 4 | 0.45 |  | 2.25 | 4.050 |
|  | 2 | 1 | 0.45 |  | 0.900 |
| Despacho 2 | 1 | 3.6 |  | 4 | 14.400 |
|  | 1 | 3.2 |  | 4 | 12.800 |
| Zona de trabajo | 1 | 6.8 |  | 4 | 27.200 |
|  | 1 | 8.15 |  | 4 | 32.600 |
|  | 1 | 7.7 |  | 4 | 30.800 |
|  | 4 | 0.45 |  | 2.25 | 4.050 |
|  | 2 | 1 | 0.45 |  | 0.900 |
| Sala reuniones | 1 | 5.45 |  | 4 | 21.800 |
| Total |  |  |  |  | 417.876 |

**RRY105g** m² Trasdosado autoportante de placas de yeso laminado. Sistema "PLA
32.42 m² × 42.35 = 1372.99
Trasdosado autoportante, sistema 73 (48-45) MW "PLADUR", de 83 mm de espesor, con nivel de calidad del acabado Q2, formado por placa de yeso laminado tipo con baja absorción superficial de agua de 12,5 mm de espesor, formando sándwich con una placa tipo con baja absorción superficial de agua de 12,5 mm de espesor, atornilladas directamente a una estructura autoportante de acero galvanizado formada por canales horizontales, sólidamente fijados al suelo y al techo y montantes verticales de 48 mm y 0,6 mm de espesor con una modulación de 600 mm y con disposición normal "N", montados sobre canales junto al paramento vertical creando una cámara de aire de 10 mm de espesor mínimo. Incluso banda estanca autoadhesiva "PLADUR"; fijaciones para el anclaje de canales y montantes metálicos; tornillería para la fijación de las placas; cinta microperforada de papel con refuerzo de PVC "PLADUR" y pasta de secado en polvo JN "PLADUR", cinta microperforada de papel "PLADUR".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfp010db | m | Canal C 48/47 XL "PLADUR", de 48 mm de anchura, de acero galvani (material; 18/11/2025) | 0.95 | 2.24 | 2.13 |
| mt12pfp020cb | m | Montante M 48/45 XL "PLADUR", de 48 mm de anchura, de acero galv (material; 18/11/2025) | 2.33 | 2.01 | 4.68 |
| mt12pip020b | m | Banda estanca autoadhesiva de espuma de poliuretano de celdas ce | 1.72 | 0.34 | 0.58 |
| mt12psp010bjc | m² | Placa de yeso laminado H1 / UNE-EN 520 - 1200 / 3000 / 12,5 / co | 2.1 | 9.84 | 20.66 |
| mt12ptp010ch | Ud | Tornillo autoperforante de acero cincado, MM 3,5x9,5 "PLADUR", d | 3 | 0.02 | 0.06 |
| mt12ptp010ag | Ud | Tornillo autorroscante de acero revestido con fosfatos, PM 3,5x2 | 8 | 0.01 | 0.08 |
| mt12ptp010af | Ud | Tornillo autorroscante de acero revestido con fosfatos, PM 3,5x3 | 15 | 0.02 | 0.30 |
| mt12pep010pa | kg | Pasta de secado en polvo JN "PLADUR", 3A, color blanco, Euroclas | 0.792 | 1.4 | 1.11 |
| mt12pip010aa | m | Cinta microperforada de papel "PLADUR", de 51 mm de anchura y 0, | 2.6 | 0.06 | 0.16 |
| mt12pip010ka | m | Cinta microperforada de papel con refuerzo de PVC "PLADUR", de 5 | 0.15 | 0.18 | 0.03 |
| mo053 | h | Oficial 1ª montador de prefabricados interiores. | 0.263 | 23.06 | 6.06 |
| mo100 | h | Ayudante montador de prefabricados interiores. | 0.263 | 21.56 | 5.67 |
| %0200 | % | Medios auxiliares | 2 % | 41.52 | 0.83 |
| op00fre010 |  | Fresadora. | 0 | 0 | 0.00 |
| op00sie010 |  | Sierra de calar. | 0 | 0 | 0.00 |
| op00tal010 |  | Taladro. | 0 | 0 | 0.00 |
| op00ato010 |  | Atornillador. | 0 | 0 | 0.00 |
|  |  | Total |  |  | 42.35 |

| Medición | Uds. | Largo | Alto | Parcial |
|---|---|---|---|---|
| Tr03.02 |  |  |  |  |
| REHABILITACIÓN DE EDIFICIO ORIGINAL |  |  |  |  |
| PLANTA BAJA |  |  |  |  |
| Aseos | 1 | 1.6 | 3.3 | 5.280 |
| PLANTA SEGUNDA |  |  |  |  |
| Aseo | 1 | 2.3 | 4.6 | 10.580 |
|  | 1 | 3.6 | 4.6 | 16.560 |
| Total |  |  |  | 32.42 |

**RRR020b** m² Trasdosado directo de placas laminadas compactas de alta presión (12/11/2025)
25.567 m² × 78.33 = 2002.66
Trasdosado directo, realizado con placas laminadas compactas de alta presión (HPL), Max Compact FH F-Quality "FUNDERMAX", de 4100x1854 mm y 10 mm de espesor, acabado Colour, color a elegir, textura estándar: FH, con junta abierta con el sistema Pegado Elástico de fijación oculta con adhesivo sobre placa de yeso laminado. Incluso kit de complementos para la instalación de las placas.
Criterio de valoración económica: El precio incluye la resolución de encuentros y puntos singulares.
Incluye: Replanteo y marcado. Nivelación y limpieza de la base. Colocación del adhesivo estructural sobre las placas. Corte de las placas. Montaje de las placas sobre el paramento, previo replanteo de los huecos de paso, mecanismos y paso de instalaciones.
Criterio de medición de proyecto: Superficie medida según documentación gráfica de Proyecto, sin duplicar esquinas ni encuentros, deduciendo los huecos de superficie mayor de 1 m².
Criterio de medición de obra: Se medirá la superficie realmente ejecutada según especificaciones de Proyecto, sin duplicar esquinas ni encuentros, deduciendo los huecos de superficie mayor de 1 m².

| Código | Ud | Descripción | Rendimiento | Precio | Importe |
|---|---|---|---|---|---|
| mt12fmx110caa | m² | Placa laminada compacta de alta presión (HPL) Max Compact FH F-Quality "FUNDERMAX", de 4100x1854 mm y 10 mm de espesor, acabado Colour, color a elegir, textura estándar: FH, Euroclase B-s1, d0 de reacción al fuego, según UNE-EN 13501-1, a base de resinas termoendurecibles de acrilo-poliuretano, reforzada de forma homogénea con fibras de madera certificada FSC o PEFC, con superficie decorativa no melamínica, tipo EDF según UNE-EN 438-2, para colocar mediante el sistema Pegado Elástico de fijación oculta con adhesivo. (material) | 1.05 | 51.44 | 54.01 |
| mt12fmx121b | Ud | Kit de complementos para la instalación del sistema de tabiquería interior Pegado Elástico "FUNDERMAX". (material) | 1 | 18.31 | 18.31 |
| mo053 | h | Oficial 1ª montador de prefabricados interiores. | 0.1 | 23.06 | 2.31 |
| mo100 | h | Ayudante montador de prefabricados interiores. | 0.1 | 21.56 | 2.16 |
| %0200 | % | Medios auxiliares | 2 % | 76.79 | 1.54 |
|  |  | Total |  |  | 78.33 |

| Medición | Uds. | Largo | Alto | Parcial |
|---|---|---|---|---|
| REHABILITACIÓN DE EDIFICIO ORIGINAL |  |  |  |  |
| PLANTA PRIMERA |  |  |  |  |
| Aseo | 2 | 2.05 | 3.3 | 13.530 |
|  | 2 | 2.5 | 3.3 | 16.500 |
| A deducir | -1 | 0.8 | 2.2 | -1.760 |
|  | -1 | 1.15 | 2.35 | -2.703 |
| Total |  |  |  | 25.567 |

**RRY105d** m² Trasdosado autoportante de placa HERAKLITH. Sistema 115 (90-45) (17/11/2025)
14.28 m² × 64.2 = 916.78
Trasdosado autoportante, sistema 115 (90-45) "HERAKLITH", de 25 mm de espesor, formado por placa de HERAKLITH de 25 mm de espesor, atornilladas directamente a una estructura autoportante de acero galvanizado formada por canales horizontales, sólidamente fijados al suelo y al techo y montantes verticales de 90 mm y 0,6 mm de espesor con una modulación de 600 mm y con disposición normal "N", montados sobre canales junto al paramento vertical creando una cámara de aire de 10 mm de espesor mínimo. Incluso banda estanca autoadhesiva "PLADUR"; fijaciones para el anclaje de canales y montantes metálicos; tornillería para la fijación de las placas.
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas.
Criterio de medición de proyecto: Superficie medida según documentación gráfica de Proyecto, sin duplicar esquinas ni encuentros, a cinta corrida en compensación de conformación de huecos de puertas y ventanas.
Criterio de medición de obra: Se medirá la superficie realmente ejecutada según especificaciones de Proyecto, sin duplicar esquinas ni encuentros, a cinta corrida en compensación de conformación de huecos de puertas y ventanas.

| Código | Ud | Descripción | Rendimiento | Precio | Importe |
|---|---|---|---|---|---|
| mt12pfp010ff | m | Canal C 90/47 XL "PLADUR", de 90 mm de anchura, de acero galvani | 0.95 | 2.2 | 2.09 |
| mt12pfp020ee | m | Montante M 90/45 XL "PLADUR", de 90 mm de anchura, de acero galv | 2.33 | 2.13 | 4.96 |
| mt12pip020b | m | Banda estanca autoadhesiva de espuma de poliuretano de celdas ce | 3.44 | 0.34 | 1.17 |
| mt16vkk010Jb | m² | Panel ligero de lana de madera, gama A2 Decorative panel, model | 1.05 | 40.86 | 42.90 |
| mt12ptp010ch | Ud | Tornillo autoperforante de acero cincado, MM 3,5x9,5 "PLADUR", d | 3 | 0.02 | 0.06 |
| mt12ptp010ag | Ud | Tornillo autorroscante de acero revestido con fosfatos, PM 3,5x2 | 8 | 0.01 | 0.08 |
| mt12ptp010af | Ud | Tornillo autorroscante de acero revestido con fosfatos, PM 3,5x3 | 15 | 0.02 | 0.30 |
| mo053 | h | Oficial 1ª montador de prefabricados interiores. | 0.255 | 23.06 | 5.88 |
| mo100 | h | Ayudante montador de prefabricados interiores. | 0.255 | 21.56 | 5.50 |
| %0200 | % | Medios auxiliares | 2 % | 62.94 | 1.26 |
|  |  | Total |  |  | 64.2 |

| Medición | Uds. | Largo | Alto | Parcial |
|---|---|---|---|---|
| Heraklith |  |  |  |  |
| OBRA NUEVA (PABELLÓN) |  |  |  |  |
| PLANTA PRIMERA |  |  |  |  |
| Sala Polivalente | 1 | 4.2 | 3.4 | 14.280 |
| Total |  |  |  | 14.28 |

### RL Tratamientos superficiales de protección
Importe: 856.7

**RLH010** m² Hidrófugo transparente para fachadas.
112.724 m² × 7.6 = 856.70
Aplicación de tratamiento superficial de protección hidrófuga para fachadas de piedra natural, mediante impregnación hidrófuga incolora en base acuosa, Weberneto S-400 "WEBER", anticarbonatación, aplicada en dos manos (rendimiento: 0,1 l/m²). Incluso limpieza de la superficie soporte.
Incluye: Limpieza general del paramento soporte. Aplicación del hidrofugante.
Criterio de medición de proyecto: Superficie medida según documentación gráfica de Proyecto, con el mismo criterio que el soporte base.
Criterio de medición de obra: Se medirá la superficie realmente ejecutada según especificaciones de Proyecto, con el mismo criterio que el soporte base.

| Código | Ud | Descripción | Rendimiento | Precio | Importe |
|---|---|---|---|---|---|
| mt27tsw020a | l | Impregnación hidrófuga incolora en base acuosa, Weberneto S-400 "WEBER", anticarbonatación. (material) | 0.1 | 28.7 | 2.87 |
| mo038 | h | Oficial 1ª pintor. | 0.204 | 22.45 | 4.58 |
| %0200 | % | Medios auxiliares | 2 % | 7.45 | 0.15 |
|  |  | Total |  |  | 7.6 |

*SC00001*
Aplicación de tratamiento superficial de protección hidrófuga para fachadas de piedra natural, mediante impregnación hidrófuga incolora en base acuosa, Weberneto S-400 "WEBER", anticarbonatación, aplicada en dos manos (rendimiento: 0,1 l/m²). Incluso limpieza de la superficie soporte.

*SC00003*
Superficie medida según documentación gráfica de Proyecto, con el mismo criterio que el soporte base.

*SC00004*
Se comprobará que la superficie soporte está libre de polvo, suciedad, aceites, eflorescencias o pinturas, seco y sin manchas de humedad. Se comprobará que las fisuras mayores de 200 micras están reparadas previamente a la aplicación del producto.

*SC00005*
Se suspenderán los trabajos cuando la temperatura ambiente sea inferior a 7°C o superior a 30°C, llueva, nieve, la velocidad del viento sea superior a 50 km/h o la humedad ambiental sea superior al 80%.

*SC00007*
Limpieza general del paramento soporte. Aplicación del hidrofugante.

*SC00008*
Las capas aplicadas serán uniformes y tendrán adherencia entre ellas y con el soporte.

*SC00011*
Se protegerá de la lluvia al menos durante las 3 horas siguientes a su aplicación.

*SC00012*
Se medirá la superficie realmente ejecutada según especificaciones de Proyecto, con el mismo criterio que el soporte base.

| Medición | Uds. | Largo | Alto | Parcial |
|---|---|---|---|---|
| REHABILITACIÓN DE EDIFICIO ORIGINAL |  |  |  |  |
| FACHADA DE SILLERIA |  |  |  |  |
| PLANTA PRIMERA |  |  |  |  |
| Fachada Norte | 1 | 4.3 | 4.5 | 19.350 |
| Fachada Sur | 1 | 4.3 | 4.5 | 19.350 |
| Fachada Este | 1 | 15.2 | 4.87 | 74.024 |
| Total |  |  |  | 112.724 |

### RE Peldaños
Importe: 4440.36

**SET010bcb** Ud Revestimiento de peldaños de escalera metálica interior entre pl (17/11/2025)
1 Ud × 1943.45 = 1943.45
Revestimiento de peldaños de escalera metálica interior entre planta baja y planta primera, formada por tres tramos de 1,20 m de ancho. Está constituida por 19 peldaños con huella de 28 cm y tabica de 17,5 cm y dos mesetas intermedias de 1,20x1,20 m. Ejecutada segun la documentación gráfica de proyecto.
La estructura metálica se reviste con:
Huellas y contrahuellas de madera de ROBLE de 15 mm de espesor, barnizadas con barniz al agua de dos componentes a poro cerrado, acabado satinado, incoloro, apoyadas sobre lámina de neopreno continuo, fijadas con adhesivo a la chapa metálica, con aristas ingleteadas y rematadas.
Incluye: revestimiento de peldaños con madera de roble, segun la documentación gráfica de proyecto.
Criterio de medición proyecto: Número de unidades previstas, según documentación gráfica de Proyecto..
Criterio de medición obra: Se medirá el numero de unidades realmente ejecutadas según especificaciones de proyecto.

| Código | Ud | Descripción | Rendimiento | Precio |
|---|---|---|---|---|
| mt26eme020abb | ud | Sistema de barnizado sobre madera de roble (imprimación + esmalt | 0.2 | 15 |
| mt26eme020abb | ud | Sistema de barnizado sobre madera de roble (imprimación + esmalt | 11.62 | 15 |
| mt26eme020abb | ud | Sistema de barnizado sobre madera de roble (imprimación + esmalt | 2 | 15 |
| mt26eme020abb | ud | Sistema de barnizado sobre madera de roble (imprimación + esmalt | 19 | 15 |
| mq07ple010bgb | Ud | Medios auxiliares (andamio, EPIs, etc) | 1 | 200 |
| mo017 | h | Oficial 1ª carpintero. | 12 | 22.77 |
| mo058 | h | Ayudante carpintero. | 12 | 21.68 |
| mo038 | h | Oficial 1ª pintor. | 8 | 22.45 |
| mo076 | h | Ayudante pintor. | 8 | 21.56 |
| %0200 | % | Medios auxiliares | 2 % |  |

| Medición | Uds. | Parcial |
|---|---|---|
| REHABILITACIÓN DE EDIFICIO ORIGINAL |  |  |
| PLANTA BAJA - PLANTA PRIMERA | 1 | 1.000 |
| Total |  | 1 |

**SET010bcbb** Ud Revestimiento de peldaños de escalera metálica interior entre pl (17/11/2025)
1 Ud × 2496.91 = 2496.91
Revestimiento de peldaños de escalera metálica interior entre planta primera y planta segunda, formada por tres tramos de 1,20 m de ancho. Está constituida por 27 peldaños con huella de 28 cm y tabica de 17,5 cm y dos mesetas intermedias de 1,20x1,20 m. Ejecutada segun la documentación gráfica de proyecto.
La estructura metálica se reviste con:
Huellas y contrahuellas de madera de ROBLE de 15 mm de espesor, barnizadas con barniz al agua de dos componentes a poro cerrado, acabado satinado, incoloro, apoyadas sobre lámina de neopreno continuo, fijadas con adhesivo a la chapa metálica, con aristas ingleteadas y rematadas.
Incluye: revestimiento de peldaños con madera de roble, segun la documentación gráfica de proyecto.
Criterio de medición proyecto: Número de unidades previstas, según documentación gráfica de Proyecto..
Criterio de medición obra: Se medirá el numero de unidades realmente ejecutadas según especificaciones de proyecto.

| Código | Ud | Descripción | Rendimiento | Precio |
|---|---|---|---|---|
| mt26eme020abb | ud | Sistema de barnizado sobre madera de roble (imprimación + esmalt | 0.264 | 15 |
| mt26eme020abb | ud | Sistema de barnizado sobre madera de roble (imprimación + esmalt | 15.3 | 15 |
| mt26eme020abb | ud | Sistema de barnizado sobre madera de roble (imprimación + esmalt | 2.5 | 15 |
| mt26eme020abb | ud | Sistema de barnizado sobre madera de roble (imprimación + esmalt | 27 | 15 |
| mq07ple010bgb | Ud | Medios auxiliares (andamio, EPIs, etc) | 1.2 | 200 |
| mo017 | h | Oficial 1ª carpintero. | 15 | 22.77 |
| mo058 | h | Ayudante carpintero. | 15 | 21.68 |
| mo038 | h | Oficial 1ª pintor. | 10 | 22.45 |
| mo076 | h | Ayudante pintor. | 10 | 21.56 |
| %0200 | % | Medios auxiliares | 2 % |  |

| Medición | Uds. | Parcial |
|---|---|---|
| REHABILITACIÓN DE EDIFICIO ORIGINAL |  |  |
| PLANTA PRIMERA - PLANTA SEGUNDA | 1 | 1.000 |
| Total |  | 1 |

### RS Pavimentos
Importe: 55369.2

**RSD015b** m Rodapié de aluminio FTP-110558-Rodapié Falkit® Pladeyeso liso 12 (11/11/2025)
258.87 m × 23.73 = 6142.99
Rodapié de aluminio FTP-110558-Rodapié Falkit® Pladeyeso liso 12x120, de 120 mm de altura, color plata. COLOCACIÓN: con adhesivo ADHESIVO FTP-110ADHS.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. (material; 18/11/2025) | 0.1 | 4.78 | 0.48 |
| mt18rpp010ec | m | Rodapié de aluminio FTP-110558-Rodapié Falkit® Pladeyeso liso 12 (material; 18/11/2025) | 1.05 | 19 | 19.95 |
| mo023 | h | Oficial 1ª solador. (mano de obra) | 0.126 | 22.45 | 2.83 |
| %0200 | % | Medios auxiliares | 2 % | 23.26 | 0.47 |
|  |  | Total |  |  | 23.73 |

| Medición | Uds. | Largo | Parcial |
|---|---|---|---|
| REHABILITACIÓN DE EDIFICIO ORIGINAL |  |  |  |
| PLANTA BAJA |  |  |  |
| Aseos | 1 | 3 | 3.000 |
|  | 1 | 2.2 | 2.200 |
|  | 1 | 1.6 | 1.600 |
| Nucleo comunicaciones | 1 | 0.85 | 0.850 |
| Instalaciones | 2 | 3.5 | 7.000 |
|  | 2 | 2.55 | 5.100 |
| A deducir | -1 | 1.4 | -1.400 |
| Archivo | 2 | 2.7 | 5.400 |
|  | 2 | 2.55 | 5.100 |
| A deducir | -1 | 1.4 | -1.400 |
| Zona de trabajo | 2 | 6.25 | 12.500 |
|  | 2 | 7.05 | 14.100 |
|  | 4 | 0.5 | 2.000 |
|  | 4 | 0.75 | 3.000 |
| A deducir | -2 | 0.9 | -1.800 |
|  | -1 | 0.75 | -0.750 |
|  | -2 | 1.4 | -2.800 |
|  | -3 | 1 | -3.000 |
|  | -2 | 2.1 | -4.200 |
| PLANTA PRIMERA |  |  |  |
| Despacho 1 | 2 | 3.3 | 6.600 |
|  | 2 | 3.1 | 6.200 |
| A deducir | -1 | 0.95 | -0.950 |
| Sala de trabajo - recepción | 2 | 6.7 | 13.400 |
|  | 2 | 7.55 | 15.100 |
|  | 2 | 0.45 | 0.900 |
| A deducir | -1 | 1.75 | -1.750 |
|  | -1 | 0.95 | -0.950 |
|  | -1 | 0.9 | -0.900 |
|  | -2 | 1.55 | -3.100 |
| Despacho 2 | 2 | 3.45 | 6.900 |
|  | 2 | 4.35 | 8.700 |
| A deducir | -1 | 0.95 | -0.950 |
| Hall | 2 | 2.55 | 5.100 |
|  | 2 | 1.65 | 3.300 |
| A deducir | -2 | 0.95 | -1.900 |
|  | -2 | 0.9 | -1.800 |
| Despacho 3 | 2 | 3.4 | 6.800 |
|  | 2 | 3.95 | 7.900 |
| A deducir | -1 | 0.95 | -0.950 |
| PLANTA SEGUNDA |  |  |  |
| Despacho | 2 | 3.4 | 6.800 |
|  | 2 | 3.3 | 6.600 |
| A deducir | -1 | 1.38 | -1.380 |
| Office | 2 | 6.8 | 13.600 |
|  | 2 | 3.1 | 6.200 |
|  | 4 | 0.4 | 1.600 |
| . | 4 | 0.45 | 1.800 |
| A deducir | -2 | 1.1 | -2.200 |
|  | -2 | 1.35 | -2.700 |
| Despacho | 2 | 3.45 | 6.900 |
|  | 2 | 3.05 | 6.100 |
| A deducir | -1 | 1.35 | -1.350 |
| Zona de trabajo | 2 | 7.45 | 14.900 |
|  | 2 | 10.1 | 20.200 |
|  | 4 | 0.45 | 1.800 |
|  | 2 | 0.25 | 0.500 |
|  | 4 | 0.25 | 1.000 |
| A deducir | -3 | 0.95 | -2.850 |
| Sala reuniones | 2 | 3.45 | 6.900 |
|  | 2 | 5.3 | 10.600 |
| A deducir | -1 | 0.95 | -0.950 |
| Aseo | 2 | 3.45 | 6.900 |
|  | 2 | 2.2 | 4.400 |
|  | 2 | 1.25 | 2.500 |
| A deducir | -1 | 0.95 | -0.950 |
| OBRA NUEVA (PABELLÓN) |  |  |  |
| PLANTA BAJA |  |  |  |
| Sala polivalente | 1 | 8.45 | 8.450 |
|  | 1 | 6.4 | 6.400 |
| Distribuidor | 2 | 2.4 | 4.800 |
|  | 2 | 1.25 | 2.500 |
| A deducir | -2 | 0.85 | -1.700 |
|  | -1 | 1 | -1.000 |
| Almacén | 2 | 4.3 | 8.600 |
|  | 2 | 2.8 | 5.600 |
| A deducir | -2 | 0.85 | -1.700 |
| Aseo | 2 | 1.45 | 2.900 |
|  | 2 | 1.9 | 3.800 |
| A deducir | -1 | 0.85 | -0.850 |
| Total |  |  | 258.87 |

**RSD015bb** m Rodapié de aluminio Falkit® 120x10. (11/11/2025)
84.19 m × 23.73 = 1997.83
Rodapié de aluminio anodizado, de 100 mm de altura, color plata. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. | 0.1 | 4.78 | 0.48 |
| mt18rpp010e | m | Rodapié de aluminio Falkit® 120x10 , de 120 mm de altura, color (material; 18/11/2025) | 1.05 | 19 | 19.95 |
| mo023 | h | Oficial 1ª solador. | 0.126 | 22.45 | 2.83 |
| %0200 | % | Medios auxiliares | 2 % | 23.26 | 0.47 |
|  |  | Total |  |  | 23.73 |

| Medición | Uds. | Largo | Parcial |
|---|---|---|---|
| REHABILITACIÓN DE EDIFICIO ORIGINAL |  |  |  |
| PLANTA BAJA |  |  |  |
| Nucleo de comunicaciones | 1 | 2.1 | 2.100 |
|  | 2 | 0.4 | 0.800 |
|  | 1 | 5.1 | 5.100 |
|  | 1 | 1.8 | 1.800 |
|  | 2 | 0.65 | 1.300 |
|  | 1 | 0.55 | 0.550 |
|  | 1 | 0.85 | 0.850 |
| Aseo | 1 | 3.15 | 3.150 |
| Soportal | 2 | 10.7 | 21.400 |
|  | 2 | 3.1 | 6.200 |
|  | 6 | 0.65 | 3.900 |
|  | 10 | 0.55 | 5.500 |
|  | -3 | 0.95 | -2.850 |
|  | -3 | 1 | -3.000 |
|  | -1 | 1.3 | -1.300 |
|  | -1 | 1.15 | -1.150 |
| PLANTA PRIMERA. |  |  |  |
| Nucleo de comunicaciones | 1 | 1.4 | 1.400 |
|  | 1 | 1.1 | 1.100 |
|  | 1 | 0.14 | 0.140 |
|  | 1 | 0.55 | 0.550 |
|  | 2 | 0.4 | 0.800 |
|  | 1 | 1 | 1.000 |
|  | 1 | 1.1 | 1.100 |
|  | 1 | 0.15 | 0.150 |
| Porche 1 | 2 | 6.75 | 13.500 |
|  | 2 | 3.05 | 6.100 |
|  | 4 | 0.35 | 1.400 |
|  | -2 | 1.45 | -2.900 |
|  | -2 | 2.45 | -4.900 |
| Porche 2 | 1 | 7.7 | 7.700 |
|  | 2 | 2.15 | 4.300 |
| PLANTA SEGUNDA |  |  |  |
| Nucleo de comunicaciones | 1 | 2.2 | 2.200 |
|  | 1 | 4.1 | 4.100 |
|  | 2 | 0.4 | 0.800 |
|  | 1 | 0.5 | 0.500 |
|  | 1 | 0.8 | 0.800 |
| Total |  |  | 84.19 |

**RSC100b** m² Pavimento continuo interior de terrazo pulido de la marca ARDEX, (16/11/2025)
295.393 m² × 108.04 = 31914.26
Pavimento continuo interior de terrazo pulido de la marca ARDEX, sistema PANDOMO Terrazzo, con capa de acabado de espesor aproximado 20 mm, ejecutado sobre capa base de mortero PANDOMO ATS formado por:
Capa base/recrecido de mortero PANDOMO ATS, de espesor medio 3–4 cm, aplicada como recrecido rápido, extendida, compactada y fratasada, apta como soporte para sistemas PANDOMO Terrazzo.
Capa de acabado de terrazo continuo PANDOMO Terrazzo, de espesor aproximado 20 mm, compuesta por mortero base ARDEX PANDOMO K1/K2 con incorporación de áridos decorativos seleccionados, vertido, extendido y nivelado manual.
Imprimación previa del soporte con ARDEX P51 o equivalente, según prescripciones del fabricante.
Proceso completo de acabado, consistente en:
Curado inicial del sistema.
Lijado progresivo mediante pulidora de alta velocidad con muelas diamantadas.
Densificación superficial mediante endurecedor PANDOMO.
Sellado final con aceites o barnices específicos PANDOMO, obteniendo acabado mate o satinado, según proyecto.
Sistema continuo, sin juntas (salvo juntas estructurales o constructivas existentes), de alta resistencia mecánica, color estable y apto para tránsito medio-alto, conforme a las especificaciones técnicas del fabricante ARDEX.
Criterio de valoración económica: El precio no incluye el soporte estructural.
Incluye: Replanteo y marcado de niveles. Aplicación de la capa de mortero base PANDOMO ATS, aplicación de imprimación. Preparación del mortero. Vertido y extendido de la capa de mortero. Desbastado o rebaje. Planificado o pulido basto. Afinado. Lavado del pavimento. Aplicación de la capa de sellado. Limpieza final de la superficie acabada. Realización de pruebas de servicio.
Criterio de medición de proyecto: Superficie medida en proyección horizontal, según documentación gráfica de Proyecto.
Criterio de medición de obra: Se medirá, en proyección horizontal, la superficie realmente ejecutada según especificaciones de Proyecto.

| Código | Ud | Descripción | Rendimiento | Precio | Importe |
|---|---|---|---|---|---|
| mt28mcg010abb | kg | Mortero base ARDEX ATS (material; 16/11/2025) | 50 | 0.3 | 15.00 |
| mt28mcg010ab | kg | Mortero base ARDEX PANDOMO K1/K2 (material; 16/11/2025) | 20 | 1.9 | 38.00 |
| mt28mcg050fbb | kg | Arido decorativo Terrazzo (material; 16/11/2025) | 18 | 0.95 | 17.10 |
| mt28mcg070bbb | l | Densificador Pandomo (material; 16/11/2025) | 0.15 | 19 | 2.85 |
| mt28mcg060abb | l | Sellador final (material; 16/11/2025) | 0.12 | 14 | 1.68 |
| mt28mcg060ab | l | Imprimación, ARDEX P51. (material; 16/11/2025) | 0.1 | 8.5 | 0.85 |
| mq04dua020bbb | h | Aspirador industrial (maquinaria; 16/11/2025) | 0.05 | 10.59 | 0.53 |
| mq08war151 | h | Pulidora de alta velocidad para pavimentos de terrazo "in situ", compuesta por platos giratorios a los que se acoplan una serie de muelas abrasivas diamantadas. (maquinaria) | 0.6 | 4.15 | 2.49 |
| mo020 | h | Oficial 1ª construcción. | 0.8 | 22.45 | 17.96 |
| mo113 | h | Peón ordinario construcción. | 0.45 | 21.03 | 9.46 |
| %0200 | % | Medios auxiliares | 2 % | 105.92 | 2.12 |
|  |  | Total |  |  | 108.04 |

| Medición | Uds. | Largo | Ancho | Parcial |
|---|---|---|---|---|
| REHABILITACIÓN DE EDIFICIO ORIGINAL |  |  |  |  |
| PLANTA PRIMERA |  |  |  |  |
| Porche 1 | 2 | 2.5 | 0.5 | 2.500 |
|  | 1 | 6.75 | 3.05 | 20.588 |
|  | 2 | 0.45 | 1.2 | 1.080 |
|  | 2 | 1.5 | 0.5 | 1.500 |
| Sala de trabajo - Recepción | 1 | 6.8 | 7.7 | 52.360 |
|  | 1 | 1.75 | 0.45 | 0.788 |
| Despacho 2 | 1 | 3.6 | 4.45 | 16.020 |
| Hall | 1 | 1.3 | 2.5 | 3.250 |
|  | 1 | 0.45 | 0.9 | 0.405 |
| Aseo | 1 | 2.2 | 2.5 | 5.500 |
| Despacho 3 | 1 | 3.6 | 4.05 | 14.580 |
| Nucleo comunicaciones | 1 | 3.55 | 3.45 | 12.248 |
|  | 1 | 1.65 | 2.35 | 3.878 |
|  | 1 | 3.55 | 1.5 | 5.325 |
|  | 1 | 0.4 | 0.95 | 0.380 |
| PLANTA SEGUNDA |  |  |  |  |
| Nucleo comunicaciones | 1 | 3.46 | 1.5 | 5.190 |
|  | 1 | 1.65 | 2.2 | 3.630 |
|  | 1 | 0.4 | 0.95 | 0.380 |
| Zona de trabajo | 1 | 7.7 | 2.15 | 16.555 |
|  | 1 | 6.8 | 8 | 54.400 |
|  | 2 | 0.5 | 0.95 | 0.950 |
| Sala reuniones | 1 | 3.55 | 5.35 | 18.993 |
| Aseo | 1 | 3.55 | 2.25 | 7.988 |
| Despacho | 1 | 3.55 | 3.1 | 11.005 |
|  | 1 | 1 | 0.35 | 0.350 |
| Office | 1 | 6.85 | 3.2 | 21.920 |
|  | 2 | 0.4 | 1.4 | 1.120 |
|  | 2 | 1.1 | 0.45 | 0.990 |
| Despacho | 1 | 3.6 | 3.2 | 11.520 |
| Total |  |  |  | 295.393 |

**RSI007b** m² Pavimento industrial de hormigón tratado superficialmente con re
230.731 m² × 56.48 = 13031.69
Pavimento industrial, constituido por: solera de hormigón con malla electrosoldada de 10 cm de espesor, realizada con hormigón HM-25/B/12/X0 fabricado en central y vertido con bomba, con malla electrosoldada superior como armadura de reparto, ME 15x30 Ø 6-6 B 500 T 6x2,20 UNE-EN 10080, extendido y vibrado manual mediante regla vibrante, con malla electrosoldada superior como armadura de reparto, ME 15x30 Ø 6-6 B 500 T 6x2,20 UNE-EN 10080; aplicación sobre el hormigón fresco de capa de rodadura de mortero endurecedor CT - C60 - F10 - A6, según UNE-EN 13813, color gris (5 kg/m²); con acabado superficial mediante fratasado y pulido mecánicos, y posterior aplicación de agente filmógeno, (0,15 l/m²) y tratamiento antipolvo mediante sikafloor curehard LI.
Criterio de valoración económica: El precio no incluye la base de la solera ni la ejecución y el sellado de las juntas.
Incluye: Preparación de la superficie de apoyo del hormigón. Replanteo de las juntas de construcción y de dilatación. Tendido de niveles mediante toques, maestras de hormigón o reglas. Riego de la superficie base. Colocación de la malla electrosoldada con separadores homologados. Vertido, extendido y vibrado del hormigón. Resolución de encuentros y puntos singulares. Espolvoreo manual sobre el hormigón fresco. Fratasado mecánico de la superficie. Pulido mecánico. Aplicación del agente filmógeno. Tratamiento antipolvo mediante sikafloor curehard LI.Limpieza final del pavimento.
Criterio de medición de proyecto: Superficie medida en proyección horizontal, según documentación gráfica de Proyecto.
Criterio de medición de obra: Se medirá, en proyección horizontal, la superficie realmente ejecutada según especificaciones de Proyecto.

| Código | Ud | Descripción | Rendimiento | Precio | Importe |
|---|---|---|---|---|---|
| mt07aco020n | Ud | Separador homologado para malla electrosoldada superior. | 2 | 1.06 | 2.12 |
| mt07ame010h | m² | Malla electrosoldada ME 15x30 Ø 6-6 B 500 T 6x2,20 UNE-EN 10080. (material) | 1.2 | 3.53 | 4.24 |
| mt10hmf010tNb | m³ | Hormigón HM-25/B/12/X0, fabricado en central. | 0.105 | 91.47 | 9.60 |
| mt09bnc010a | kg | Mortero endurecedor, CT - C60 - F10 - A6, según UNE-EN 13813, color gris, compuesto de cemento, áridos seleccionados de cuarzo, pigmentos orgánicos y aditivos, de baja porosidad, con una densidad aparente de 1330 kg/m³, con resistencia a los aceites y a la gasolina, una resistencia a la compresión de 75000 kN/m² y una resistencia a la abrasión según el método Böhme UNE-EN 13892-3 de 6 cm³ / 50 cm². (material) | 5 | 0.61 | 3.05 |
| mt08cur020a | l | Agente filmógeno, para el curado de hormigones y morteros. | 0.15 | 1.59 | 0.24 |
| P25PB110b | l | Impermeab. superf. incoloroSikafloor® CureHard LI (material; 11/11/2025) | 0.1 | 12.75 | 1.28 |
| mq04dua020b | h | Dumper de descarga frontal de 2 t de carga útil. | 0.019 | 10.5 | 0.20 |
| mq06vib020 | h | Regla vibrante de 3 m. | 0.016 | 5.28 | 0.08 |
| mq06fra010 | h | Fratasadora mecánica de hormigón. | 0.555 | 5.68 | 3.15 |
| mq06bhe010 | h | Camión bomba estacionado en obra, para bombeo de hormigón. | 0.004 | 192.23 | 0.77 |
| mq06aca030 | h | Pulidora para pavimentos de hormigón, compuesta por platos giratorios a los que se acoplan una serie de muelas abrasivas diamantadas, refrigeradas con agua, con sistema de aspiración. (maquinaria) | 0.2 | 14.18 | 2.84 |
| mo121 | h | Oficial 1ª aplicador de pavimentos industriales. (mano de obra) | 0.553 | 23.1 | 12.77 |
| mo122 | h | Ayudante aplicador de pavimentos industriales. (mano de obra) | 0.685 | 21.94 | 15.03 |
| %0200 | % | Medios auxiliares | 2 % | 55.37 | 1.11 |
|  |  | Total |  |  | 56.48 |

| Medición | Uds. | Largo | Ancho | Parcial |
|---|---|---|---|---|
| REHABILITACIÓN DE EDIFICIO ORIGINAL |  |  |  |  |
| PLANTA BAJA |  |  |  |  |
| Nucleo de comunicaciones | 1 | 3.1 | 3.3 | 10.230 |
|  | 1 | 1.5 | 2.65 | 3.975 |
|  | 1 | 3.1 | 1.5 | 4.650 |
|  | 1 | 1.8 | 3.3 | 5.940 |
|  | 1 | 0.6 | 1 | 0.600 |
|  | 1 | 0.5 | 1.2 | 0.600 |
| Zona de trabajo | 1 | 6.45 | 7.25 | 46.763 |
|  | 1 | 0.5 | 1.05 | 0.525 |
|  | 1 | 0.5 | 0.95 | 0.475 |
|  | 2 | 1.5 | 0.65 | 1.950 |
|  | 2 | 2.15 | 0.65 | 2.795 |
| Instalaciones-archivo | 1 | 6.5 | 2.8 | 18.200 |
| Soportal | 1 | 3.1 | 10.7 | 33.170 |
|  | 3 | 0.65 | 1 | 1.950 |
|  | 3 | 0.6 | 1 | 1.800 |
|  | 1 | 0.6 | 1.3 | 0.780 |
| OBRA NUEVA (PABELLÓN) |  |  |  |  |
| PLANTA BAJA |  |  |  |  |
| Sala Polivalente | 1 | 8.65 | 6.6 | 57.090 |
| Distribuidor-aseo-almacén | 1 | 3.05 | 6.5 | 19.825 |
|  | 1 | 1.25 | 0.4 | 0.500 |
| PLANTA PRIMERA |  |  |  |  |
| Punto de información | 1 | 4.45 | 4.25 | 18.913 |
| Total |  |  |  | 230.731 |

**RSR030c** m² Pavimento continuo de microcemento, sistema Paviland ARQ "GRUPO
18.48 m² × 103.83 = 1918.78
Pavimento continuo de microcemento, de 6 mm de espesor, realizado sobre superficie no absorbente, apto para superficies decorativas en locales públicos. IMPRIMACIÓN: Paviland ARQ Primer "GRUPO PUMA", sin diluir. CAPA BASE: mortero polimérico bicomponente Paviland ARQ Base "GRUPO PUMA", de 2 mm de espesor, (4 kg/m²) y malla de fibra de vidrio antiálcalis Paviland ARQ Malla "GRUPO PUMA", de 65 g/m² de masa superficial. CAPA DECORATIVA: microcemento bicomponente Paviland ARQ Acabado "GRUPO PUMA" con pigmento Paviland ARQ Color "GRUPO PUMA", color Gris Hormigón, de 2 mm de espesor, (3,7 kg/m²). CAPA DE SELLADO: imprimación, Paviland ARQ Resina "GRUPO PUMA" y dos manos de sellador de poliuretano alifático de dos componentes Paviland ARQ Barniz "GRUPO PUMA", sin disolventes, acabado mate.
Criterio de valoración económica: El precio no incluye la superficie soporte.
Incluye: Limpieza de la superficie soporte. Replanteo de las juntas de dilatación y paños de trabajo. Aplicación de la capa de imprimación. Aplicación de la capa base. Colocación de la malla embebida en la capa base. Aplicación de la capa decorativa. Aplicación de la capa de sellado. Limpieza final del pavimento.
Criterio de medición de proyecto: Superficie medida en proyección horizontal, según documentación gráfica de Proyecto.
Criterio de medición de obra: Se medirá, en proyección horizontal, la superficie realmente ejecutada según especificaciones de Proyecto.

| Código | Ud | Descripción | Rendimiento | Precio | Importe |
|---|---|---|---|---|---|
| mt28mcg010a | kg | Imprimación monocomponente Paviland ARQ Primer "GRUPO PUMA", a base de resinas acrílicas y cargas minerales, para aplicar con brocha o rodillo, para regularizar la porosidad y mejorar la adherencia de los soportes absorbentes y no absorbentes. (material) | 0.138 | 5.01 | 0.69 |
| mt28mcg030a | m² | Malla de fibra de vidrio antiálcalis Paviland ARQ Malla "GRUPO PUMA", de 65 g/m² de masa superficial, para armar morteros. (material) | 1.05 | 1.53 | 1.61 |
| mt28mcg020a | kg | Mortero polimérico bicomponente Paviland ARQ Base "GRUPO PUMA", a base de ligantes hidráulicos, resinas sintéticas, áridos y aditivos, como capa base, para aplicar con espátula o llana. (material) | 4 | 2.18 | 8.72 |
| mt28mcg040a | kg | Microcemento bicomponente Paviland ARQ Acabado "GRUPO PUMA", a base de ligantes hidráulicos, resinas sintéticas y aditivos, como capa decorativa, para aplicar con llana. (material) | 3.7 | 4.84 | 17.91 |
| mt28mcg050d | kg | Pigmento Paviland ARQ Color "GRUPO PUMA", color Gris Hormigón, para la coloración en masa de color Gris Hormigón de microcemento. (material) | 1 | 19 | 19.00 |
| mt08aaa010a | m³ | Agua. | 0.004 | 1.53 | 0.01 |
| mt28mcg060a | l | Imprimación, Paviland ARQ Resina "GRUPO PUMA", para aplicar con brocha, especialmente indicada para la posterior aplicación de Paviland ARQ Barniz "GRUPO PUMA". (material) | 0.075 | 26.05 | 1.95 |
| mt28mcg070b | l | Sellador de poliuretano alifático de dos componentes Paviland ARQ Barniz "GRUPO PUMA", sin disolventes, acabado mate, para aplicar con brocha. (material) | 0.17 | 25.75 | 4.38 |
| mo020 | h | Oficial 1ª construcción. | 0.792 | 22.45 | 17.78 |
| mo113 | h | Peón ordinario construcción. | 1.414 | 21.03 | 29.74 |
| %0200 | % | Medios auxiliares | 2 % | 101.79 | 2.04 |
|  |  | Total |  |  | 103.83 |

*SC00001*
Pavimento continuo de microcemento, de 6 mm de espesor, realizado sobre superficie no absorbente, apto para superficies decorativas en locales públicos. IMPRIMACIÓN: Paviland ARQ Primer "GRUPO PUMA", sin diluir. CAPA BASE: mortero polimérico bicomponente Paviland ARQ Base "GRUPO PUMA", de 2 mm de espesor, (4 kg/m²) y malla de fibra de vidrio antiálcalis Paviland ARQ Malla "GRUPO PUMA", de 65 g/m² de masa superficial. CAPA DECORATIVA: microcemento bicomponente Paviland ARQ Acabado "GRUPO PUMA" con pigmento Paviland ARQ Color "GRUPO PUMA", color Gris Hormigón, de 2 mm de espesor, (3,7 kg/m²). CAPA DE SELLADO: imprimación, Paviland ARQ Resina "GRUPO PUMA" y dos manos de sellador de poliuretano alifático de dos componentes Paviland ARQ Barniz "GRUPO PUMA", sin disolventes, acabado mate.

*SC00002*
Ejecución:
- CTE. DB-SUA Seguridad de utilización y accesibilidad
- NTE-RSC. Revestimientos de suelos: Continuos.

*SC00003*
Superficie medida en proyección horizontal, según documentación gráfica de Proyecto.

*SC00004*
Se comprobará que la superficie soporte presenta una resistencia a tracción mínima de 1,5 N/mm² y que está seca, saneada, limpia, libre de aceites, grasas, pinturas o cualquier resto de suciedad que pudiera perjudicar a la adherencia del producto y sin grietas. No presentará humedades debidas a aguas freáticas o por capilaridad.

*SC00005*
Se suspenderán los trabajos cuando la temperatura ambiente sea inferior a 10°C o superior a 30°C, llueva, el sol incida directamente sobre la superficie o exista viento excesivo.

*SC00006*
Garantizará que este tipo de trabajos sea realizado por personal cualificado y bajo el control de empresas especializadas.

*SC00007*
Limpieza de la superficie soporte. Replanteo de las juntas de dilatación y paños de trabajo. Aplicación de la capa de imprimación. Aplicación de la capa base. Colocación de la malla embebida en la capa base. Aplicación de la capa decorativa. Aplicación de la capa de sellado. Limpieza final del pavimento.

*SC00008*
La superficie de acabado tendrá un color, un brillo y una textura uniformes. No presentará formas, bolsas ni otros defectos y cumplirá las condiciones de planeidad exigidas.

*SC00011*
Se evitará la permanencia sobre el pavimento de agentes químicos admisibles para el mismo y la caída accidental de agentes químicos no admisibles.

*SC00012*
Se medirá, en proyección horizontal, la superficie realmente ejecutada según especificaciones de Proyecto.

*SC00013*
El precio no incluye la superficie soporte.

| Medición | Uds. | Largo | Ancho | Parcial |
|---|---|---|---|---|
| REHABILITACIÓN DE EDIFICIO ORIGINAL |  |  |  |  |
| PLANTA PRIMERA |  |  |  |  |
| Porche 2 | 1 | 7.7 | 2.4 | 18.480 |
| Total |  |  |  | 18.48 |

**REP020b** m Revestimiento de peldaño de umbral exterior, con piezas de piedr (19/12/2025)
5 m × 72.73 = 363.65
Revestimiento de peldaño de umbral exterior, de 100 cm de anchura, con piezas de piedra natural, con forma recta, formado por huella recto de granito, procedente de España, Silvestre, longitud hasta 100 cm y 3 cm de espesor, cara y cantos pulidos y tabica de granito, procedente de España, Silvestre, hasta 100 cm de largo por 16 cm de ancho y 2 cm de espesor, pulida. COLOCACIÓN: en capa gruesa con mortero de cemento M-5. REJUNTADO: con mortero de juntas cementoso, CG1, para junta mínima (entre 1,5 y 3 mm), con la misma tonalidad de las piezas.
Incluye: Replanteo y trazado de huellas y tabicas. Corte de las piezas y formación de encajes en esquinas y rincones. Humectación del peldañeado. Colocación con mortero de la tabica y huella del primer peldaño. Tendido de cordeles. Colocación de tabicas y huellas. Relleno de juntas. Limpieza del tramo.
Criterio de medición de proyecto: Longitud de la arista formada por la huella y la tabica, medida según documentación gráfica de Proyecto.
Criterio de medición de obra: Se medirá, en la arista de intersección entre huella y tabica, la longitud realmente ejecutada según especificaciones de Proyecto.

| Código | Ud | Descripción | Rendimiento | Precio | Importe |
|---|---|---|---|---|---|
| mt18pgn110va | Ud | Huella para peldaño recto de granito, procedente de España, Silvestre, longitud hasta 100 cm y 3 cm de espesor, cara y cantos pulidos, densidad 2640 kg/m³, según UNE-EN 1936, resistencia a compresión 110 MPa, según UNE-EN 1926, resistencia a flexión 8 MPa, según UNE-EN 12372, absorción de agua por capilaridad menor de 5 kg/m² min½, según UNE-EN 1925, coeficiente de absorción de agua <= 0,4%, según UNE-EN 13755, Euroclase A1 de reacción al fuego, según Comisión 96/603/EC, resistencia a la abrasión 18 mm, según UNE-EN 14157; según UNE-EN 12058. (material) | 1 | 15.15 | 15.15 |
| mt18pgn111va | Ud | Tabica para peldaño de granito, procedente de España, Silvestre, hasta 100 cm de largo por 16 cm de ancho y 2 cm de espesor, pulida, densidad 2640 kg/m³, según UNE-EN 1936, resistencia a compresión 110 MPa, según UNE-EN 1926, resistencia a flexión 8 MPa, según UNE-EN 12372, absorción de agua por capilaridad menor de 5 kg/m² min½, según UNE-EN 1925, coeficiente de absorción de agua <= 0,4%, según UNE-EN 13755, Euroclase A1 de reacción al fuego, según Comisión 96/603/EC, resistencia a la abrasión 18 mm, según UNE-EN 14157; según UNE-EN 12058. (material) | 1 | 11.66 | 11.66 |
| mt09mor010c | m³ | Mortero de cemento CEM II/B-P 32,5 N tipo M-5, confeccionado en obra con 250 kg/m³ de cemento y una proporción en volumen 1/6. (material) | 0.02 | 115.3 | 2.31 |
| mt09mcr060c | kg | Mortero de juntas cementoso, CG1, para junta mínima entre 1,5 y 3 mm, según UNE-EN 13888. (material) | 0.15 | 0.7 | 0.11 |
| mo023 | h | Oficial 1ª solador. | 0.634 | 22.45 | 14.23 |
| mo061 | h | Ayudante solador. (mano de obra) | 0.634 | 22.88 | 14.51 |
| mo113 | h | Peón ordinario construcción. | 0.634 | 21.03 | 13.33 |
| %0200 | % | Medios auxiliares | 2 % | 71.30 | 1.43 |
|  |  | Total |  |  | 72.73 |

*SC00001*
Revestimiento de peldaño de escalera interior, de 100 cm de anchura, con piezas de piedra natural, con forma recta, formado por huella recto de granito, procedente de España, Silvestre, longitud hasta 100 cm y 3 cm de espesor, cara y cantos pulidos y tabica de granito, procedente de España, Silvestre, hasta 100 cm de largo por 16 cm de ancho y 2 cm de espesor, pulida. COLOCACIÓN: en capa gruesa con mortero de cemento M-5. REJUNTADO: con mortero de juntas cementoso, CG1, para junta mínima (entre 1,5 y 3 mm), con la misma tonalidad de las piezas.

*SC00002*
Ejecución: NTE-RSR. Revestimientos de suelos: Piezas rígidas.

*SC00003*
Longitud de la arista formada por la huella y la tabica, medida según documentación gráfica de Proyecto.

*SC00004*
Se comprobará que la formación del peldañeado previo está terminada.

*SC00007*
Replanteo y trazado de huellas y tabicas. Corte de las piezas y formación de encajes en esquinas y rincones. Humectación del peldañeado. Colocación con mortero de la tabica y huella del primer peldaño. Tendido de cordeles. Colocación de tabicas y huellas. Relleno de juntas. Limpieza del tramo.

*SC00008*
El revestimiento quedará plano. La fijación al soporte será adecuada.

*SC00011*
Se protegerá frente a golpes y rozaduras.

*SC00012*
Se medirá, en la arista de intersección entre huella y tabica, la longitud realmente ejecutada según especificaciones de Proyecto.

| Medición | Uds. | Largo | Parcial |
|---|---|---|---|
| REHABILITACIÓN DE EDIFICIO ORIGINAL |  |  |  |
| PLANTA PRIMERA |  |  |  |
| Acceso a porche 1 | 2 | 2.5 | 5.000 |
| Total |  |  | 5 |

### RV Vidrios
Importe: 463.78

**RVE010b** Ud Espejo de 3130x1000 mm y 5 mm de espesor. (18/11/2025)
1 Ud × 166.42 = 166.42
Espejo incoloro, de 3130x1000 mm y 5 mm de espesor, con canteado perimetral y protegido con pintura de color plata en su cara posterior, fijado con masilla al paramento.
Incluye: Limpieza y preparación del soporte. Colocación del espejo. Limpieza final.
Criterio de medición de proyecto: Superficie medida según documentación gráfica de Proyecto.
Criterio de medición de obra: Se medirá la superficie realmente ejecutada según especificaciones de Proyecto.

| Código | Ud | Descripción | Rendimiento | Precio | Importe |
|---|---|---|---|---|---|
| mt21vsj020b | m² | Espejo incoloro, de 5 mm de espesor, protegido con pintura de color plata en su cara posterior. (material) | 3.14 | 33.95 | 106.60 |
| mt21vva030 | m | Canteado de espejo. (material) | 8.06 | 2.3 | 18.54 |
| mt21vva012 | l | Masilla de aplicación con pistola, de base neutra monocomponente (material) | 0.296 | 14.65 | 4.34 |
| mo055 | h | Oficial 1ª cristalero. | 1.409 | 23.9 | 33.68 |
| %0200 | % | Medios auxiliares | 2 % | 163.16 | 3.26 |
|  |  | Total |  |  | 166.42 |

| Medición | Uds. | Parcial |
|---|---|---|
| REHABILITACIÓN DE EDIFICIO ORIGINAL |  |  |
| PLANTA BAJA |  |  |
| Aseo accesible. B01 | 1 | 1.000 |
| Total |  | 1 |

**RVE010** Ud Espejo de 1310x770 mm y 5 mm de espesor.
1 Ud × 58.75 = 58.75
Espejo incoloro, de 1310x770 mm y 5 mm de espesor, con canteado perimetral y protegido con pintura de color plata en su cara posterior, fijado con masilla al paramento.
Incluye: Limpieza y preparación del soporte. Colocación del espejo. Limpieza final.
Criterio de medición de proyecto: Superficie medida según documentación gráfica de Proyecto.
Criterio de medición de obra: Se medirá la superficie realmente ejecutada según especificaciones de Proyecto.

| Código | Ud | Descripción | Rendimiento | Precio | Importe |
|---|---|---|---|---|---|
| mt21vsj020b | m² | Espejo incoloro, de 5 mm de espesor, protegido con pintura de co | 1.014 | 33.95 | 34.43 |
| mt21vva030 | m | Canteado de espejo. | 4.16 | 2.3 | 9.57 |
| mt21vva012 | l | Masilla de aplicación con pistola, de base neutra monocomponente | 0.106 | 14.65 | 1.55 |
| mo055 | h | Oficial 1ª cristalero. | 0.504 | 23.9 | 12.05 |
| %0200 | % | Medios auxiliares | 2 % | 57.60 | 1.15 |
|  |  | Total |  |  | 58.75 |

| Medición | Uds. | Parcial |
|---|---|---|
| REHABILITACIÓN DE EDIFICIO ORIGINAL |  |  |
| PLANTA BAJA |  |  |
| Aseo. B01 | 1 | 1.000 |
| Total |  | 1 |

**RVE010c** Ud Espejo de 1450x750 mm y 5 mm de espesor.
1 Ud × 63.14 = 63.14
Espejo incoloro, de 1450x750 mm y 5 mm de espesor, con canteado perimetral y protegido con pintura de color plata en su cara posterior, fijado con masilla al paramento.
Incluye: Limpieza y preparación del soporte. Colocación del espejo. Limpieza final.
Criterio de medición de proyecto: Superficie medida según documentación gráfica de Proyecto.
Criterio de medición de obra: Se medirá la superficie realmente ejecutada según especificaciones de Proyecto.

| Código | Ud | Descripción | Rendimiento | Precio | Importe |
|---|---|---|---|---|---|
| mt21vsj020b | m² | Espejo incoloro, de 5 mm de espesor, protegido con pintura de co | 1.093 | 33.95 | 37.11 |
| mt21vva030 | m | Canteado de espejo. | 4.4 | 2.3 | 10.12 |
| mt21vva012 | l | Masilla de aplicación con pistola, de base neutra monocomponente | 0.114 | 14.65 | 1.67 |
| mo055 | h | Oficial 1ª cristalero. | 0.544 | 23.9 | 13.00 |
| %0200 | % | Medios auxiliares | 2 % | 61.90 | 1.24 |
|  |  | Total |  |  | 63.14 |

| Medición | Uds. | Parcial |
|---|---|---|
| OBRA NUEVA (PABELLÓN) |  |  |
| PLANTA BAJA |  |  |
| Aseo. B02 | 1 | 1.000 |
| Total |  | 1 |

**RVE010db** Ud Espejo de 1440x1060 mm y 5 mm de espesor. (18/11/2025)
1 Ud × 81.78 = 81.78
Espejo incoloro, de 1440x1060 mm y 5 mm de espesor, con canteado perimetral y protegido con pintura de color plata en su cara posterior, fijado con masilla al paramento.
Incluye: Limpieza y preparación del soporte. Colocación del espejo. Limpieza final.
Criterio de medición de proyecto: Superficie medida según documentación gráfica de Proyecto.
Criterio de medición de obra: Se medirá la superficie realmente ejecutada según especificaciones de Proyecto.

| Código | Ud | Descripción | Rendimiento | Precio | Importe |
|---|---|---|---|---|---|
| mt21vsj020b | m² | Espejo incoloro, de 5 mm de espesor, protegido con pintura de co | 1.53 | 33.95 | 51.94 |
| mt21vva030 | m | Canteado de espejo. | 4.68 | 2.3 | 10.76 |
| mt21vva012 | l | Masilla de aplicación con pistola, de base neutra monocomponente | 0.136 | 14.65 | 1.99 |
| mo055 | h | Oficial 1ª cristalero. | 0.648 | 23.9 | 15.49 |
| %0200 | % | Medios auxiliares | 2 % | 80.18 | 1.60 |
|  |  | Total |  |  | 81.78 |

| Medición | Uds. | Parcial |
|---|---|---|
| REHABILITACIÓN DE EDIFICIO ORIGINAL |  |  |
| PLANTA PRIMERA |  |  |
| Aseo accesible. B03 | 1 | 1.000 |
| Total |  | 1 |

**RVE010dc** Ud Espejo de 1670x1050 mm y 5 mm de espesor. (18/11/2025)
1 Ud × 93.69 = 93.69
Espejo incoloro, de 1670x1050 mm y 5 mm de espesor, con canteado perimetral y protegido con pintura de color plata en su cara posterior, fijado con masilla al paramento.
Incluye: Limpieza y preparación del soporte. Colocación del espejo. Limpieza final.
Criterio de medición de proyecto: Superficie medida según documentación gráfica de Proyecto.
Criterio de medición de obra: Se medirá la superficie realmente ejecutada según especificaciones de Proyecto.

| Código | Ud | Descripción | Rendimiento | Precio | Importe |
|---|---|---|---|---|---|
| mt21vsj020b | m² | Espejo incoloro, de 5 mm de espesor, protegido con pintura de co | 1.76 | 33.95 | 59.75 |
| mt21vva030 | m | Canteado de espejo. | 5.14 | 2.3 | 11.82 |
| mt21vva012 | l | Masilla de aplicación con pistola, de base neutra monocomponente | 0.158 | 14.65 | 2.31 |
| mo055 | h | Oficial 1ª cristalero. | 0.752 | 23.9 | 17.97 |
| %0200 | % | Medios auxiliares | 2 % | 91.85 | 1.84 |
|  |  | Total |  |  | 93.69 |

| Medición | Uds. | Parcial |
|---|---|---|
| REHABILITACIÓN DE EDIFICIO ORIGINAL |  |  |
| PLANTA SEGUNDA |  |  |
| Aseo. B04 | 1 | 1.000 |
| Total |  | 1 |

### RD Decorativos
Importe: 17479.15

**EAE140b** m² Cerramiento metálico de hueco de ascensor con chapa lacada blanc (18/11/2025)
43.968 m² × 160.28 = 7047.19
Cerramiento metálico de hueco de ascensor con chapa lacada blanca, montado sobre estructura tubular de acero SHS. Revestimiento exterior de cerramiento mediante chapa de acero laminada S235JR de 5 mm de espesor, cortada según despiece de Proyecto, colocada sobre subestructura metálica existente (SHS 100×5 / SHS 50×3), fijada mediante soldadura continua o intermitente o mediante tornillería avellanada según detalle.
Preparación superficial mediante limpieza, desengrase y lijado o granallado hasta alcanzar grado Sa 2½. Aplicación de sistema de pintura epoxi anticorrosiva como imprimación y acabado con esmalte de poliuretano bicomponente color blanco, en dos manos, con espesor mínimo de película seca de 80 µm.
Formación de encuentros entre chapas, remates, testas y juntas a testa o solapadas según detalle del proyecto, garantizando continuidad superficial y estanqueidad. Incluye manipulación, izado y anclaje temporal durante la colocación.
Criterio de valoración económica: El precio incluye: Suministro de chapas de acero 5 mm. Corte, preparación de cantos y mecanizados. Fijaciones (soldadura o tornillería). Preparación superficial Sa 2½. Sistema de pintura epoxi + poliuretano en color blanco. Mano de obra de montaje sobre subestructura existente.
Incluye: Replanteo en obra. Ajuste, cortes y perforaciones localizadas. Fijación a subestructura prevista en Proyecto. Tratamiento y protección anticorrosiva completa. Remates y sellado interior. Limpieza final del paramento.
Criterio de medición de proyecto: Se medirá en m² de superficie de chapa según documentación gráfica de proyecto, sin descontar huecos menores de 0,50 m².
Criterio de medición de obra: Se medirá el número de m² efectivamente colocados en obra, incluyendo remates y piezas especiales requeridas por la geometría real, según especificaciones de Proyecto.

| Código | Ud | Descripción | Rendimiento | Precio |
|---|---|---|---|---|
| mt26aha030ab | kg | Chapa S235JR 5 mm (˜ 39 kg/m²) (material; 18/11/2025) | 39 | 2 |
| mt26aha030abb | m2 | Imprimación epoxi + acabado poliuretano blanco | 1 | 18 |
| mt26aha030abb | m2 | Imprimación epoxi + acabado poliuretano blanco | 1 | 18 |
| mq08sol020 | h | Equipo y elementos auxiliares para soldadura eléctrica. | 0.3 | 3.46 |
| mo047 | h | Oficial 1ª montador de estructura metálica. | 1.2 | 23.39 |
| mo094 | h | Ayudante montador de estructura metálica. | 0.5 | 22.46 |
| mo038 | h | Oficial 1ª pintor. | 0.2 | 22.45 |
| mo076 | h | Ayudante pintor. | 0.2 | 21.56 |
| %0200 | % | Medios auxiliares | 2 % |  |

| Medición | Uds. | Largo | Alto | Parcial |
|---|---|---|---|---|
| REHABILITACIÓN DE EDIFICIO ORIGINAL |  |  |  |  |
| PLANTA BAJA |  |  |  |  |
| Nucleo de comunicaciones | 3 | 0.59 | 2.1 | 3.717 |
|  | 3 | 0.59 | 1.06 | 1.876 |
|  | 1 | 0.1 | 2.1 | 0.210 |
|  | 1 | 0.1 | 1.06 | 0.106 |
|  | 3 | 0.63 | 1.06 | 2.003 |
|  | 1 | 0.44 | 2.1 | 0.924 |
|  | 1 | 0.44 | 1.06 | 0.466 |
|  | 1 | 0.15 | 2.1 | 0.315 |
|  | 1 | 0.15 | 1.06 | 0.159 |
| PLANTA PRIMERA |  |  |  |  |
| Nucleo comunicaciones | 3 | 0.64 | 2.1 | 4.032 |
|  | 3 | 0.64 | 2.42 | 4.646 |
|  | 1 | 0.1 | 2.1 | 0.210 |
|  | 1 | 0.1 | 2.42 | 0.242 |
|  | 1 | 0.63 | 2.1 | 1.323 |
|  | 3 | 0.63 | 2.42 | 4.574 |
|  | 1 | 0.32 | 2.1 | 0.672 |
|  | 1 | 0.32 | 2.42 | 0.774 |
|  | 3 | 0.64 | 2.1 | 4.032 |
|  | 3 | 0.64 | 2.42 | 4.646 |
| PLANTA SEGUNDA |  |  |  |  |
| Nucleo comunicaciones | 3 | 0.61 | 2.1 | 3.843 |
|  | 3 | 0.61 | 0.8 | 1.464 |
|  | 1 | 0.1 | 2.1 | 0.210 |
|  | 1 | 0.1 | 0.8 | 0.080 |
|  | 1 | 0.63 | 2.1 | 1.323 |
|  | 3 | 0.63 | 0.8 | 1.512 |
|  | 1 | 0.21 | 2.1 | 0.441 |
|  | 1 | 0.21 | 0.8 | 0.168 |
| Total |  |  |  | 43.968 |

**E08PMT020b** m2 Zócalo de madera de pino lacada en blanco (07/11/2025)
31.57 m2 × 81.65 = 2577.69
Zócalo interior formado por entablado vertical de madera lacada, montado sobre subestructura oculta de rastreles, según detalle gráfico del proyecto. El conjunto está compuesto por:
Subestructura de madera de pino con rastreles 30×40 mm, tratados para uso interior, colocados cada 40–50 cm, fijados mecánicamente al paramento (taco + tirafondo).
Montante horizontal superior de madera de pino 30×60 mm, mecanizado y colocado en la coronación del zócalo, con acabado lacado blanco.
Entablado vertical de madera maciza, de 10 cm de ancho útil y 15–18 mm de espesor, montado en piezas independientes machihembradas o a testa según diseño, con acabado superficial lacado blanco (sistema poliuretano o acrílico según especificación).
Remate inferior apoyado sobre el suelo existente y sellado perimetral donde proceda.
Lijado, masillado de juntas visibles, imprimación para madera y dos manos de esmalte lacado blanco, acabado liso.
Fijación oculta o a la vista mediante clavos sin cabeza / tirafondos embutidos.
El zócalo final tendrá una altura total de 1,40 m, acabado completamente liso y continuo.
Criterio de valoración económica: El precio incluye el suministro y colocación de subestructura, entablado y montante superior. Lacado completo en taller o en obra según planificación. Fijaciones, consumibles y mecanizados. Instalación completa, ajustes y repasos.
Incluye: Replanteo y trazado en obra. Suministro de todas las piezas de madera.Subestructura de fijación. Entablado vertical y remates. Masillado, lijado y pintura lacada blanca. Fijaciones mecánicas y sellados puntuales. Limpieza final y retirada de residuos.
Criterio de medición de proyecto: Superficie medida según documentación gráfica de Proyecto, deduciendo los huecos de superficie mayor de 2 m².
Criterio de medición de obra: Se medirá la superficie realmente ejecutada según especificaciones de Proyecto, deduciendo los huecos de superficie mayor de 2 m².

| Código | Ud | Descripción | Rendimiento | Precio | Importe |
|---|---|---|---|---|---|
| P04MM020b | m2 | Entablado madera maciza de pino 15–18 mm, 10 cm ancho (material; 07/11/2025) | 1 | 32 | 32.00 |
| P04MM020bb | m | Montante superior pino 30x60 mm (material; 07/11/2025) | 1 | 6 | 6.00 |
| P08MA090b | m | Subestructura pino 30×40 mm (0,6 m/m²) (material; 01/01/2010) | 0.6 | 3.5 | 2.10 |
| P08MA090bb | m2 | Tornillería, clavos, anclajes, tacos, adhesivos (material; 01/01/2010) | 1 | 3.5 | 3.50 |
| P08MA090bbb | m2 | Imprimación + esmalte lacado blanco (material; 01/01/2010) | 1 | 9 | 9.00 |
| O01OB150 | h | Oficial 1ª carpintero | 0.45 | 23 | 10.35 |
| O01OA030 | h | Oficial primera montador (mano de obra; 01/01/2010) | 0.4 | 23 | 9.20 |
| mo038 | h | Oficial 1ª pintor. | 0.16 | 22.45 | 3.59 |
| mo076 | h | Ayudante pintor. | 0.2 | 21.56 | 4.31 |
| %0200 | % | Medios auxiliares | 2 % | 80.05 | 1.60 |
|  |  | Total |  |  | 81.65 |

| Medición | Uds. | Largo | Alto | Parcial |
|---|---|---|---|---|
| REHABILITACIÓN DE EDIFICIO ORIGINAL |  |  |  |  |
| PLANTA PRIMERA |  |  |  |  |
| Sala de trabajo-recepción |  |  |  |  |
| Horizontales | 2 | 2.5 | 1.4 | 7.000 |
|  | 2 | 1.1 | 1.4 | 3.080 |
|  | 1 | 1.4 | 1.4 | 1.960 |
| Verticales | 1 | 2.6 | 1.4 | 3.640 |
|  | 1 | 4 | 1.4 | 5.600 |
|  | 2 | 0.35 | 1.4 | 0.980 |
|  | 1 | 0.6 | 1.4 | 0.840 |
|  | 1 | 6.05 | 1.4 | 8.470 |
| Total |  |  |  | 31.57 |

**RDM030b** m² División interior de entramado ligero de madera revestido con en (19/11/2025)
26.325 m² × 137.06 = 3608.10
División interior con revestimiento mural de entablado vertical de madera de cedro, formada por entramado ligero de madera con revestimiento, ejecutada según detalle TAB01 del proyecto, compuesta por:
Subestructura portante (entramado de madera de pino), Montantes de madera de pino sección 50×70 mm, colocados a 40–60 cm de separación según cálculo y geometría del hueco. Doble rastrel horizontal en cabeza y arranque, de igual sección, según detalle. Tornillería estructural para madera, anclajes al forjado superior e inferior y arriostramiento local en zonas de encuentros con huecos o marcos de carpintería. Tratamiento protector para uso interior clase de servicio 1–2 según EN-335. Revestimiento exterior con entablado vertical de madera de cedro machihembrada o a testa, ancho útil 100 mm y espesor 15–18 mm, colocado desde cota de suelo hasta sobrepasar el nivel del falso techo, según planos.
Unión en encuentros mediante listones de remate o medias cañas según proyecto. Acabado superficial (ambas caras) Lijado general, masillado puntual de imperfecciones, imprimación para madera y dos manos de barnizado con poliuretano al agua satinado, acabado liso. Inclusión de mecanizado de huecos y encuentros con carpinterías interiores.
Criterio de valoración económica: Suministro de madera de pino para entramado estructural. Suministro de madera de cedro (entablado) para ambas caras. Mano de obra de replanteo, entramado, montaje del entablado y lacado. Mecanizados y cortes en huecos. Tornillería, consumibles, anclajes y remates. Remates de encuentros verticales y horizontales. Configuración de hueco acristalado fijo de 400x2760 mm. Lijado, imprimación y lacado final. Limpieza final y retirada de residuos.
Incluye: Limpieza y preparación de la superficie soporte. Replanteo de los rastreles sobre el paramento. Fijación de los rastreles sobre el paramento. Montaje completo de subestructura de pino. Corte y preparación del revestimiento. Colocación y fijación del revestimiento. Resolución de encuentros y puntos singulares.
Criterio de medición de proyecto: Superficie medida según documentación gráfica de Proyecto, deduciendo los huecos de superficie mayor de 2 m².
Criterio de medición de obra: Se medirá la superficie realmente ejecutada según especificaciones de Proyecto, deduciendo los huecos de superficie mayor de 2 m².

| Código | Ud | Descripción | Rendimiento | Precio |
|---|---|---|---|---|
| mt22bar070ab | m² | Entablado de madera de cedro 15–18 mm, con los bordes machihembrados. (material; 19/11/2025) | 1 | 75 |
| mt07mee203ffb | m | Rastrel de 50x90 mm de sección, de madera de pino pinaster (Pinu | 1.2 | 6 |
| mt29tma120b | m² | Anclajes, tornillería y fijaciones (material; 19/11/2025) | 1 | 4.5 |
| mt22bar070abb | m | Remates y listones auxiliares | 0.3 | 4 |
| mt22bar070abb | m | Remates y listones auxiliares | 1 | 4 |
| mo017 | h | Oficial 1ª carpintero. | 0.6 | 22.77 |
| mo058 | h | Ayudante carpintero. | 0.6 | 21.68 |
| mo038 | h | Oficial 1ª pintor. | 0.2 | 22.45 |
| mo076 | h | Ayudante pintor. | 0.2 | 21.56 |
| %0200 | % | Medios auxiliares | 2 % |  |

| Medición | Uds. | Largo | Alto | Parcial |
|---|---|---|---|---|
| OBRA NUEVA (PABELLÓN) |  |  |  |  |
| PRIMERA |  |  |  |  |
| División entre sala polivalente y punto de información (TAB01) | 1 | 4.05 | 3.4 | 13.770 |
|  | 1 | 4.05 | 3.1 | 12.555 |
| Total |  |  |  | 26.325 |

**RDM030bb** m² Panelado interior realizado con tablero DM, acabado en madera de (19/11/2025)
16 m² × 123.08 = 1969.28
Panelado interior realizado con tablero de fibras de madera y resinas sintéticas de densidad media (MDF), hidrófugo, recubierto por ambas caras con una chapa fina de madera de cedro, de 19 mm de espesor, constituido por rastreles de madera de pino de sección 60×60 mm, colocados a 40–60 cm de separación, rastrel horizontal en cabeza y arranque, de igual sección, según detalle. Tratamiento protector para uso interior clase de servicio 1–2 según EN-335. Revestimiento mural con tablero de fibras de madera y resinas sintéticas de densidad media (MDF), hidrófugo, recubierto por ambas caras con una chapa fina de madera de cedro, de 19 mm de espesor. Acabado superficial mediante lijado general, imprimación para madera acabado con barniz de poliuretano al agua satinado, aplicado en tres capas, con imprimación preventiva contra xilófagos y hongos, acabado liso. Inclusión de mecanizado de huecos y encuentros con carpinterías interiores.
Criterio de valoración económica: Suministro de madera de pino para rastrelado. Suministro de tablero de DM acabado en madera de cedro. Mano de obra de replanteo, entramado, montaje del panelado y tratamiento superficial mediante imprimación y acabado con barniz de poliuretano acabado al agua. Mecanizados y cortes en huecos. Tornillería, consumibles, anclajes y remates. Remates de encuentros verticales y horizontales. Limpieza final y retirada de residuos.
Incluye: Limpieza y preparación de la superficie soporte. Replanteo de los rastreles sobre el paramento. Fijación de los rastreles sobre el paramento. Montaje completo de subestructura de pino. Corte y preparación del revestimiento. Colocación y fijación del revestimiento. Tratamiento del panelado mediante barniz de poliuretano. Resolución de encuentros y puntos singulares.
Criterio de medición de proyecto: Superficie medida según documentación gráfica de Proyecto, deduciendo los huecos de superficie mayor de 2 m².
Criterio de medición de obra: Se medirá la superficie realmente ejecutada según especificaciones de Proyecto, deduciendo los huecos de superficie mayor de 2 m².

| Código | Ud | Descripción | Rendimiento | Precio |
|---|---|---|---|---|
| mt29tmf025agd | m² | Tablero de fibras de madera y resinas sintéticas de densidad media (MDF), hidrófugo, recubierto por ambas caras con una chapa fina de madera de cedro, de 19 mm de espesor. (material) | 1.05 | 73.93 |
| mt07mee203ffb | m | Rastrel de 50x90 mm de sección, de madera de pino pinaster (Pinu | 1.2 | 6 |
| mt29tma140 | kg | Adhesivo de caucho sintético, de aplicación a dos caras, para revestimientos decorativos de madera. (material) | 0.1 | 4.1 |
| mt29tma120b | m² | Anclajes, tornillería y fijaciones | 1 | 4.5 |
| mt22bar070abb | m | Remates y listones auxiliares | 1 | 4 |
| mo017 | h | Oficial 1ª carpintero. | 0.3 | 22.77 |
| mo058 | h | Ayudante carpintero. | 0.3 | 21.68 |
| mo038 | h | Oficial 1ª pintor. | 0.15 | 22.45 |
| mo076 | h | Ayudante pintor. | 0.15 | 21.56 |
| %0200 | % | Medios auxiliares | 2 % |  |

| Medición | Uds. | Largo | Parcial |
|---|---|---|---|
| OBRA NUEVA (PABELLÓN) |  |  |  |
| PLANTA BAJA |  |  |  |
| MEC2 (Interior) | 1 | 16 | 16.000 |
| Total |  |  | 16 |

**RDM030bbb** m² Forrado inferior de zanca de escalera con tablero contralaminado (19/11/2025)
22.08 m² × 103.12 = 2276.89
Forrado inferior de zanca/tramo de escalera, formado por bastidor de rastreles de madera de pino 30×40 mm (rastreles perimetrales y de reparto), fijados a la estructura metálica mediante tornillería, y revestimiento mediante tablero contralaminado e=12 mm, fijado mecánicamente al bastidor; incluso replanteo, cortes, encuentros, remates de canto vistos, sellados puntuales, tornillería, medios auxiliares y acabado lacado blanco (preparación, imprimación y manos de terminación) con lijados intermedios y limpieza final.
Criterio de valoración económica: Suministro de madera de pino para rastrelado. Suministro de tablero contralaminado. Mano de obra de replanteo, entramado, montaje del panelado y tratamiento superficial mediante imprimación y acabado con lacado blanco. Mecanizados y cortes en huecos. Tornillería, consumibles, anclajes y remates. Remates de encuentros verticales y horizontales. Limpieza final y retirada de residuos.
Incluye: Limpieza y preparación de la superficie soporte. Replanteo de los rastreles sobre la zanca de la escalera. Fijación de los rastreles sobre la zanca de la escalera. Montaje completo de subestructura de pino. Corte y preparación del revestimiento. Colocación y fijación del revestimiento. Tratamiento del panelado mediante lacado en color blanco. Resolución de encuentros y puntos singulares.
Criterio de medición de proyecto: Superficie medida según documentación gráfica de Proyecto.
Criterio de medición de obra: Se medirá la superficie realmente ejecutada según especificaciones de Proyecto.

| Código | Ud | Descripción | Rendimiento | Precio |
|---|---|---|---|---|
| mt22dbe010aeb | ml | Pasamanos macizo mecanizado en madera de pino | 1.05 | 18 |
| mt22dbe010aeb | ml | Pasamanos macizo mecanizado en madera de pino | 3.5 | 18 |
| mt26aaa033ab | Ud | Tornillería de fijación a estructura de chapa de acero | 18 | 0.1 |
| mt26aaa033abb | Ud | Adhesivo/sellado | 0.2 | 6 |
| mt26aac010bkb | m2 | Sistema de lacado en color blanco | 1.15 | 4 |
| mq08sol020b | Ud | Herramientas, consumibles, taladros, utillaje | 1 | 2.75 |
| mo017 | h | Oficial 1ª carpintero. | 0.75 | 22.77 |
| mo058 | h | Ayudante carpintero. | 0.45 | 21.68 |
| mo038 | h | Oficial 1ª pintor. | 0.1 | 22.45 |
| mo076 | h | Ayudante pintor. | 0.1 | 21.56 |
| %0200 | % | Medios auxiliares | 2 % |  |

| Medición | Uds. | Largo | Ancho | Parcial |
|---|---|---|---|---|
| REHABILITACIÓN DE EDIFICIO ORIGINAL |  |  |  |  |
| TRAMO PLANTA BAJA - PLANTA PRIMERA | 1 | 1.6 | 1.2 | 1.920 |
|  | 1 | 0.9 | 1.2 | 1.080 |
|  | 1 | 1.1 | 1.2 | 1.320 |
|  | 1 | 0.9 | 1.2 | 1.080 |
|  | 1 | 3.3 | 1.2 | 3.960 |
| TRAMO PLANTA PRIMERA - PLANTA SEGUNDA | 1 | 3.6 | 1.2 | 4.320 |
|  | 1 | 0.9 | 1.2 | 1.080 |
|  | 1 | 1.65 | 1.2 | 1.980 |
|  | 1 | 0.85 | 1.2 | 1.020 |
|  | 1 | 3.6 | 1.2 | 4.320 |
| Total |  |  |  | 22.08 |

## S SEÑALIZACIÓN Y EQUIPAMIENTO
Importe: 11731.46

### SA Aparatos sanitarios
Importe: 6777.3

**EINODOROCOMPA** ud Inodoro ROCA MERIDIAN COMPACTO SUSPENDIDO (03/07/2012)
3 ud × 368.05 = 1104.15
Inodoro de porcelana vitrificada, modelo ROCA MERIDIAN COMPACTO SUSPENDIDO o equivalente, en blanco, salida horizontal, Bastidor autoportante con fluxor empotrado. Fluxor temporizado de doble descarga 3-6 litros y desagüe de diámetro 110mm. Incluso elementos de fijación y demás piezas especiales para montaje y sujeción, asiento y tapa lacada con bisagras en acero inoxidable de caída amortiguada, manguito de acoplamiento de desagüe; desagüe inodoro salida a red saneamiento, tubería PVC sanitaria UNE EN 1329 serie B DN 110, conexionada con adhesivo, diluyente y limpiador, pp. de accesorios y apertura de rozas, Incluyendo conexión a las redes de agua fría y caliente existentes, fijación del aparato y sellado, montaje del asiento y tapa, así como pequeño material necesario para su correcta instalación. Incluso ayudas de cualquier trabajo de albañilería necesarias para la correcta ejecución de la instalación y material auxiliar para realizar de los trabajos. Totalmente instalada, conexionada y probada según normativa vigente.

| Código | Ud | Descripción | Rendimiento | Precio |
|---|---|---|---|---|
| MOOI.1a | h | Oficial 1ª instalaciones (mano de obra; 03/07/2012) | 1 | 17.99 |
| MOOI.1d | h | Peón especializado instalaciones (mano de obra; 26/07/2012) | 1 | 17 |
| PISE.4bbaHHHH | ud | Pack bastidor+placa de accionamiento ROCA MERIDIAN COMPACTO ADOS (material; 05/02/2015) | 1 | 120 |
| PISE.4bbaHHHH | ud | Pack bastidor+placa de accionamiento ROCA MERIDIAN COMPACTO ADOS | 1 | 120 |
| P500 | ud | Asiento-tapa bisagras ac inox caida amortiguada (material; 05/02/2015) | 1 | 44.78 |
| P000139 | ud | Latiguillo y llave corte aparato (material; 09/05/2017) | 1 | 0.66 |
| P02CVC400 | ud | Codo 87,5º PVC san.110 mm. (material; 09/05/2017) | 1 | 2.79 |
| PISS.1ae | ml | Tubo san PVC 1329/B DN 110 (material; 09/05/2017) | 1.5 | 4.96 |
| PISS.5a | ud | Adhesivo/limpiador PVC 500 cc (material; 09/05/2017) | 0.1 | 1.65 |
| %0200 | % | Medios auxiliares | 2 % |  |

| Medición | Uds. | Parcial |
|---|---|---|
| REHABILITACIÓN DE EDIFICIO ORIGINAL |  |  |
| PLANTA BAJA | 1 | 1.000 |
| PLANTA SEGUNDA | 1 | 1.000 |
| OBRA NUEVA (PABELLÓN) |  |  |
| PLANTA BAJA | 1 | 1.000 |
| Total |  | 3 |

**EINODOROSUELO** ud Inodoro ROCA MERIDIAN COMPACTO ADOSADO A PARED (03/07/2012)
2 ud × 439.45 = 878.90
Inodoro de porcelana vitrificada, modelo ROCA MERIDIAN COMPACTO ADOSADO A PARED o equivalente, en blanco, salida horizontal, , Bastidor autoportante con fluxor empotrado. Fluxor temporizado de doble descarga 3-6 litros y desagüe de diámetro 110mm. Incluso elementos de fijación y demás piezas especiales para montaje y sujeción, asiento y tapa lacada con bisagras en acero inoxidable de caída amortiguada, manguito de acoplamiento de desagüe; desagüe inodoro salida a red saneamiento, tubería PVC sanitaria UNE EN 1329 serie B DN 110, conexionada con adhesivo, diluyente y limpiador, pp. de accesorios y apertura de rozas, Incluyendo conexión a las redes de agua fría y caliente existentes, fijación del aparato y sellado, montaje del asiento y tapa, así como pequeño material necesario para su correcta instalación. Incluso ayudas de cualquier trabajo de albañilería necesarias para la correcta ejecución de la instalación y material auxiliar para realizar de los trabajos. Totalmente instalada, conexionada y probada según normativa vigente.

| Código | Ud | Descripción | Rendimiento | Precio |
|---|---|---|---|---|
| MOOI.1a | h | Oficial 1ª instalaciones | 1 | 17.99 |
| MOOI.1d | h | Peón especializado instalaciones | 1 | 17 |
| PISE.4bbaHHHH | ud | Pack bastidor+placa de accionamiento ROCA MERIDIAN COMPACTO ADOS | 1 | 120 |
| PISE.4bbaHHHH | ud | Pack bastidor+placa de accionamiento ROCA MERIDIAN COMPACTO ADOS | 1 | 120 |
| P500 | ud | Asiento-tapa bisagras ac inox caida amortiguada | 1 | 44.78 |
| P000139 | ud | Latiguillo y llave corte aparato | 1 | 0.66 |
| P02CVC400 | ud | Codo 87,5º PVC san.110 mm. | 1 | 2.79 |
| PISS.1ae | ml | Tubo san PVC 1329/B DN 110 | 1.5 | 4.96 |
| PISS.5a | ud | Adhesivo/limpiador PVC 500 cc | 0.1 | 1.65 |
| %0200 | % | Medios auxiliares | 2 % |  |

| Medición | Uds. | Parcial |
|---|---|---|
| REHABILITACIÓN DE EDIFICIO ORIGINAL |  |  |
| PLANTA BAJA | 1 | 1.000 |
| PLANTA PRIMERA | 1 | 1.000 |
| Total |  | 2 |

**EFLUXORINOD** ud Fluxor GROHE ref. 37153000 inodoro (03/07/2012)
5 ud × 150.5 = 752.50
Fluxor para inodoro modelo GROHE ref. 37153000 o equivalente, presión de trabajo 1.2 - 5.0 bar, clase acústica I, i/ placa y mecanismo pulsador Ref. 37547000 o equivalente, conexión hidráulica, completamente instalado y funcionando.

| Código | Ud | Descripción | Rendimiento | Precio | Importe |
|---|---|---|---|---|---|
| MOOI.1a | h | Oficial 1ª instalaciones | 0.3 | 17.99 | 5.40 |
| MOOI.1d | h | Peón especializado instalaciones | 0.3 | 17 | 5.10 |
| PFLUXORINOD | ud | Fluxor GROHE ref. 37153000 (material; 05/02/2015) | 1 | 111.24 | 111.24 |
| PFLUXORPLACA | ud | Placa fluxor GROHE 37547000 (material; 05/02/2015) | 1 | 25.81 | 25.81 |
| %0200 | % | Medios auxiliares | 2 % | 147.55 | 2.95 |
|  |  | Total |  |  | 150.5 |

| Medición | Uds. | Parcial |
|---|---|---|
| REHABILITACIÓN DE EDIFICIO ORIGINAL |  |  |
| PLANTA BAJA | 2 | 2.000 |
| PLANTA PRIMERA | 1 | 1.000 |
| PLANTA SEGUNDA | 1 | 1.000 |
| OBRA NUEVA (PABELLÓN) |  |  |
| PLANTA BAJA | 1 | 1.000 |
| Total |  | 5 |

**ELAVGERON** ud Lavabo y grifería gerontológica. Aseo adapatado. (21/05/2012)
2 ud × 283.42 = 566.84
Lavabo gerontológico para aseo de minusválidos modelo AQUACON ref. 287902004 o equivalente, de porcelana vitrificada, en color blanco, con frente cóncavo con repisa y apoyo para codos, i/ soporte inclinable para lavabo con sistema hidráulico ref. AQUACON 287902003; juego de conexiones flexibles de alimentación y desagüe de lavabo compuesto por sifón extensible en PVC blanco y 2 latiguillos ref. AQUACON R0004; llave de escuadra con regulación de caudal modelo AQUACONTROL SHELL ref. 250521206 o equivalente, entrada 1/2" y salida 3/8"; grifería monomando gerontológica modelo PRESTO 515 o equivalente, acabado cromado, especial para minusválidos (brazo largo), con rompechorros; instalación conexionada a acometida según NTE/IFF-30 y 38, llaves de corte de aparato; desagüe con tubería de PVC sanitaria UNE EN 1329 serie B, conexionada con adhesivo, diluyente y limpiador, según NTE/ISS-22, pp. de accesorios y apertura de rozas, completamente instalado.

| Código | Ud | Descripción | Rendimiento | Precio | Importe |
|---|---|---|---|---|---|
| MOOI.1a | h | Oficial 1ª instalaciones | 2.5 | 17.99 | 44.98 |
| MOOI.1d | h | Peón especializado instalaciones | 2.5 | 17 | 42.50 |
| PLAVGERON | ud | Lavabo gerontológico minusválido AQUACONTROL (material; 30/07/2012) | 1 | 56.46 | 56.46 |
| PLAVGERONSOP | ud | Soporte hidráulico regulable lavabo gerontológico (material; 21/05/2012) | 1 | 64.69 | 64.69 |
| PLAVGERONACC | ud | Juego conexiones lavabo gerontológico (material; 21/05/2012) | 1 | 6.3 | 6.30 |
| P125091 | ud | Monomando lavabo minusválido PRESTO 515 (material; 30/07/2012) | 1 | 57.52 | 57.52 |
| PISS.8b | ud | Sifón botella D 40/1 cromado (material; 30/07/2012) | 1 | 1.73 | 1.73 |
| PAQUACONLLAVE | ud | Llave de escuadra AQUACON 1/2" - 3/8", ref. 250521206 (material; 21/05/2012) | 1 | 1.77 | 1.77 |
| PPVC40 | ml | Tubo san PVC 1329/B DN 40 (material; 30/07/2012) | 1 | 1.61 | 1.61 |
| PPVC40ACC | ud | PP accesorio PVC san DN 40 (material; 30/07/2012) | 1 | 0.16 | 0.16 |
| PADHESPVC500 | ud | Adhesivo/limpiador PVC 500 cc (material; 30/07/2012) | 0.1 | 1.39 | 0.14 |
| %0200 | % | Medios auxiliares | 2 % | 277.86 | 5.56 |
|  |  | Total |  |  | 283.42 |

| Medición | Uds. | Parcial |
|---|---|---|
| REHABILITACIÓN DE EDIFICIO ORIGINAL |  |  |
| PLANTA BAJA | 1 | 1.000 |
| PLANTA PRIMERA | 1 | 1.000 |
| Total |  | 2 |

**LAV_1** Ud LAVABO SENCILLO / marca DURAVIT / DURASQUARE 450*350 (21/11/2025)
2 Ud × 209.66 = 419.32
LAVABO SENCILLO / marca DURAVIT / DURASQUARE 450*350 , blanco brillante, sin orificio para grifería
Incluye: Replanteo. Colocación y fijación del aparato. Montaje del desagüe. Conexión a la red de evacuación. Comprobación de su correcto funcionamiento. Sellado de juntas.
Criterio de medición de proyecto: Número de unidades previstas, según documentación gráfica de Proyecto.
Criterio de medición de obra: Se medirá el número de unidades realmente colocadas según especificaciones de Proyecto.

| Código | Ud | Descripción | Rendimiento | Precio | Importe |
|---|---|---|---|---|---|
| mt30lps040abb | Ud | LAVABO SENCILLO / marca DURAVIT / DURASQUARE 450*350 (material; 21/11/2025) | 1 | 180 | 180.00 |
| mt30www005 | Ud | Cartucho de 300 ml de silicona ácida monocomponente, fungicida, (material; 21/11/2025) | 0.012 | 7.91 | 0.09 |
| mo008 | h | Oficial 1ª fontanero. | 1.104 | 23.06 | 25.46 |
| %0200 | % | Medios auxiliares | 2 % | 205.55 | 4.11 |
|  |  | Total |  |  | 209.66 |

| Medición | Uds. | Parcial |
|---|---|---|
| REHABILITACIÓN DE EDIFICIO ORIGINAL |  |  |
| PLANTA BAJA | 1 | 1.000 |
| OBRA NUEVA (PABELLÓN) |  |  |
| PLANTA BAJA | 1 | 1.000 |
| Total |  | 2 |

**LAV_2** Ud LAVABO DOBLE / marca DURAVIT / DURASQUARE 470*1200 , blanco bril (21/11/2025)
1 Ud × 383.06 = 383.06
LAVABO SENCILLO / marca DURAVIT / DURASQUARE 470*1200 , blanco brillante, sin orificio para grifería
Incluye: Replanteo. Colocación y fijación del aparato. Montaje del desagüe. Conexión a la red de evacuación. Comprobación de su correcto funcionamiento. Sellado de juntas.
Criterio de medición de proyecto: Número de unidades previstas, según documentación gráfica de Proyecto.
Criterio de medición de obra: Se medirá el número de unidades realmente colocadas según especificaciones de Proyecto.

| Código | Ud | Descripción | Rendimiento | Precio | Importe |
|---|---|---|---|---|---|
| mt30lps040abc | Ud | LAVABO SENCILLO / marca DURAVIT / DURASQUARE 470*1200 , blanco b (material; 21/11/2025) | 1 | 350 | 350.00 |
| mt30www005 | Ud | Cartucho de 300 ml de silicona ácida monocomponente, fungicida, | 0.012 | 7.91 | 0.09 |
| mo008 | h | Oficial 1ª fontanero. | 1.104 | 23.06 | 25.46 |
| %0200 | % | Medios auxiliares | 2 % | 375.55 | 7.51 |
|  |  | Total |  |  | 383.06 |

| Medición | Uds. | Parcial |
|---|---|---|
| REHABILITACIÓN DE EDIFICIO ORIGINAL |  |  |
| PLANTA SEGUNDA | 1 | 1.000 |
| Total |  | 1 |

**SGL010bb** Ud SIFON / marca DURAVIT / Universal sifon de diseño acabado cromad (21/11/2025)
4 Ud × 108.74 = 434.96
SIFON / marca DURAVIT / Universal sifon de diseño acabado cromad para lavabo / cromado. Incluso elementos de conexión.
Incluye: Replanteo. Colocación. Conexionado. Comprobación de su correcto funcionamiento.
Criterio de medición de proyecto: Número de unidades previstas, según documentación gráfica de Proyecto.
Criterio de medición de obra: Se medirá el número de unidades realmente colocadas según especificaciones de Proyecto.

| Código | Ud | Descripción | Rendimiento | Precio |
|---|---|---|---|---|
| mt31gmp030cff | Ud | GRIFERIA EMPOTRADA EN PARED / marca ROCA / ONA, grifería empotra (material; 21/11/2025) | 1 | 84 |
| mt37www010 | Ud | Material auxiliar para instalaciones de fontanería. (material) | 1 | 1.4 |
| mo008 | h | Oficial 1ª fontanero. | 0.226 | 23.06 |
| %0200 | % | Medios auxiliares | 2 % |  |

| Medición | Uds. | Parcial |
|---|---|---|
| REHABILITACIÓN DE EDIFICIO ORIGINAL |  |  |
| PLANTA BAJA | 1 | 1.000 |
| PLANTA SEGUNDA | 2 | 2.000 |
| OBRA NUEVA (PABELLÓN) |  |  |
| PLANTA BAJA | 1 | 1.000 |
| Total |  | 4 |

**SGL010b** Ud GRIFERIA EMPOTRADA EN PARED / marca ROCA / ONA, grifería empotra (21/11/2025)
4 Ud × 92.42 = 369.68
GRIFERIA EMPOTRADA EN PARED / marca ROCA / ONA, grifería empotrable para lavabo / cromado. Incluso elementos de conexión.
Incluye: Replanteo. Colocación. Conexionado. Comprobación de su correcto funcionamiento.
Criterio de medición de proyecto: Número de unidades previstas, según documentación gráfica de Proyecto.
Criterio de medición de obra: Se medirá el número de unidades realmente colocadas según especificaciones de Proyecto.

| Código | Ud | Descripción | Rendimiento | Precio | Importe |
|---|---|---|---|---|---|
| mt31gmp030cff | Ud | GRIFERIA EMPOTRADA EN PARED / marca ROCA / ONA, grifería empotra | 1 | 84 | 84.00 |
| mt37www010 | Ud | Material auxiliar para instalaciones de fontanería. | 1 | 1.4 | 1.40 |
| mo008 | h | Oficial 1ª fontanero. | 0.226 | 23.06 | 5.21 |
| %0200 | % | Medios auxiliares | 2 % | 90.61 | 1.81 |
|  |  | Total |  |  | 92.42 |

| Medición | Uds. | Parcial |
|---|---|---|
| REHABILITACIÓN DE EDIFICIO ORIGINAL |  |  |
| PLANTA BAJA | 1 | 1.000 |
| PLANTA SEGUNDA | 2 | 2.000 |
| OBRA NUEVA (PABELLÓN) |  |  |
| PLANTA BAJA | 1 | 1.000 |
| Total |  | 4 |

**EPAPELHIGIENT** ud Dispensador toallitas higiénicas para inodoro, acero inox satina (02/09/2008)
5 ud × 39.03 = 195.15
Dispensador de toallitas higiénicas para inodoro, modelo a aprobar por DO, en acero inoxidable AISI 304 satinado, visor de llenado, capacidad entre 600-1000 toallas, con freno dosificador que asegura la dispensación unitaria de las toallas, completamente instalado.

| Código | Ud | Descripción | Rendimiento | Precio | Importe |
|---|---|---|---|---|---|
| MOOI.1d | h | Peón especializado instalaciones | 0.1 | 17 | 1.70 |
| PPAPELHIGIENT | ud | Dispensador toallitas higiénicas para inodoro, acero inox satina (material; 02/09/2008) | 1 | 36.56 | 36.56 |
| %0200 | % | Medios auxiliares | 2 % | 38.26 | 0.77 |
|  |  | Total |  |  | 39.03 |

| Medición | Uds. | Parcial |
|---|---|---|
| REHABILITACIÓN DE EDIFICIO ORIGINAL |  |  |
| PLANTA BAJA | 2 | 2.000 |
| PLANTA PRIMERA | 1 | 1.000 |
| PLANTA SEGUNDA | 1 | 1.000 |
| OBRA NUEVA (PABELLÓN) |  |  |
| PLANTA BAJA | 1 | 1.000 |
| Total |  | 5 |

**ETOALLITAS** ud Dispensador toallitas MEDICLINICS DT0106CS acero inox satinado (02/09/2008)
5 ud × 33.26 = 166.30
Dispensador de toallitas de papel modelo MEDICLINICS DT0106CS o equivalente, acabado en acero inoxidable AISI 304 satinado, apertura con mecanismo de seguridad, capacidad 400 servicios, completamente instalado.

| Código | Ud | Descripción | Rendimiento | Precio | Importe |
|---|---|---|---|---|---|
| MOOI.1d | h | Peón especializado instalaciones | 0.1 | 17 | 1.70 |
| PTOALLITAS | ud | Dispen. toa. MEDICLINICS DT0106CS (material; 02/09/2008) | 1 | 30.91 | 30.91 |
| %0200 | % | Medios auxiliares | 2 % | 32.61 | 0.65 |
|  |  | Total |  |  | 33.26 |

| Medición | Uds. | Parcial |
|---|---|---|
| REHABILITACIÓN DE EDIFICIO ORIGINAL |  |  |
| PLANTA BAJA | 2 | 2.000 |
| PLANTA PRIMERA | 1 | 1.000 |
| PLANTA SEGUNDA | 1 | 1.000 |
| OBRA NUEVA (PABELLÓN) |  |  |
| PLANTA BAJA | 1 | 1.000 |
| Total |  | 5 |

**EDOSIFJABONA** ud Dosificador jabón MEDICLINICS DJ0030CS 1.1 l acero inox satinado (05/04/2012)
5 ud × 36.76 = 183.80
Dosificador adosado a muro para jabón líquido modelo MEDICLINICS DJ0030CS o equivalente, capacidad 1.1 l, en acero inox AISI 304 satinado, apto para cualquier tipo de jabón (incluso quirúrjicos o soluciones asépticas), depósito interior construido en material termoplástico, completamente instalado.

| Código | Ud | Descripción | Rendimiento | Precio | Importe |
|---|---|---|---|---|---|
| MOOI.1d | h | Peón especializado instalaciones | 0.1 | 17 | 1.70 |
| PDOSIFJABONA | ud | Dosificador jabón MEDICLINICS DJ0030CS 1.1 l acero inox satinado (material; 05/04/2012) | 1 | 34.34 | 34.34 |
| %0200 | % | Medios auxiliares | 2 % | 36.04 | 0.72 |
|  |  | Total |  |  | 36.76 |

| Medición | Uds. | Parcial |
|---|---|---|
| REHABILITACIÓN DE EDIFICIO ORIGINAL |  |  |
| PLANTA BAJA | 2 | 2.000 |
| PLANTA PRIMERA | 1 | 1.000 |
| PLANTA SEGUNDA | 1 | 1.000 |
| OBRA NUEVA (PABELLÓN) |  |  |
| PLANTA BAJA | 1 | 1.000 |
| Total |  | 5 |

**E000131** ud Recipiente MEDICLINICS B-270 5 l, acero inox satinado (25/11/2007)
4 ud × 70.81 = 283.24
Recipiente para desechar compresas modelo MEDICLINICS B-270 o equivalente, en acero inoxidable AISI 304 satinado, antivandálico, capacidad 5 litros, completamente instalado.

| Código | Ud | Descripción | Rendimiento | Precio | Importe |
|---|---|---|---|---|---|
| MOOI.1d | h | Peón especializado instalaciones | 0.05 | 17 | 0.85 |
| P000131 | ud | Recipiente MEDICLINICS B-270 (material; 25/11/2007) | 1 | 68.57 | 68.57 |
| %0200 | % | Medios auxiliares | 2 % | 69.42 | 1.39 |
|  |  | Total |  |  | 70.81 |

| Medición | Uds. | Parcial |
|---|---|---|
| REHABILITACIÓN DE EDIFICIO ORIGINAL |  |  |
| PLANTA BAJA | 1 | 1.000 |
| PLANTA PRIMERA | 1 | 1.000 |
| PLANTA SEGUNDA | 1 | 1.000 |
| OBRA NUEVA (PABELLÓN) |  |  |
| PLANTA BAJA | 1 | 1.000 |
| Total |  | 4 |

**E21MAA100** u ESCOBILLERO MURAL ACERO INOXIDABLE (05/11/2025)
5 u × 81.96 = 409.80
Escobillero de instalación mural, de dimensiones 83x109x407 mm, soporte fabricado en acero inoxidable y recipiente de cristal, con sistema de fijación oculto. Totalmente instalado sobre paramento mediante tornillería; i/p.p. de fijaciones y medios auxiliares.

| Código | Ud | Descripción | Rendimiento | Precio | Importe |
|---|---|---|---|---|---|
| O01OB170 | h | Oficial 1ª fontanero calefactor (mano de obra; 05/11/2025) | 0.08 | 23 | 1.84 |
| M12T050 | h | Taladro percutor eléctrico pequeño (maquinaria; 05/11/2025) | 0.08 | 1.21 | 0.10 |
| P18CAA080 | u | Escobillero mural acero inox. (material; 05/11/2025) | 1 | 79.21 | 79.21 |
| %PM0100 | % | Pequeño Material (05/11/2025) | 1 % | 81.15 | 0.81 |
|  |  | Total |  |  | 81.96 |

| Medición | Uds. | Parcial |
|---|---|---|
| REHABILITACIÓN DE EDIFICIO ORIGINAL |  |  |
| PLANTA BAJA | 2 | 2.000 |
| PLANTA PRIMERA | 1 | 1.000 |
| PLANTA SEGUNDA | 1 | 1.000 |
| OBRA NUEVA (PABELLÓN) |  |  |
| PLANTA BAJA | 1 | 1.000 |
| Total |  | 5 |

**SPA020** Ud Barra de sujeción para personas con discapacidad, rehabilitación
4 Ud × 157.4 = 629.60
Barra de sujeción para personas con discapacidad, rehabilitación y tercera edad, para inodoro, colocada en pared, abatible, con forma de U, de acero inoxidable AISI 304 acabado mate, de dimensiones totales 790x130 mm con tubo de 33 mm de diámetro exterior y 1,5 mm de espesor, con portarrollos de papel higiénico. Incluso elementos de fijación.
Incluye: Replanteo y trazado en el paramento de la situación de la barra. Colocación, nivelación y fijación de los elementos de soporte. Limpieza del elemento.
Criterio de medición de proyecto: Número de unidades previstas, según documentación gráfica de Proyecto.
Criterio de medición de obra: Se medirá el número de unidades realmente colocadas según especificaciones de Proyecto.

| Código | Ud | Descripción | Rendimiento | Precio | Importe |
|---|---|---|---|---|---|
| mt31abp135bc | Ud | Barra de sujeción para personas con discapacidad, rehabilitación y tercera edad, para inodoro, colocada en pared, abatible, con forma de U, de acero inoxidable AISI 304 acabado mate, de dimensiones totales 790x130 mm con tubo de 33 mm de diámetro exterior y 1,5 mm de espesor, con portarrollos de papel higiénico, incluso fijaciones de acero inoxidable. (material) | 1 | 134.83 | 134.83 |
| mo107 | h | Ayudante fontanero. (mano de obra) | 0.905 | 21.52 | 19.48 |
| %0200 | % | Medios auxiliares | 2 % | 154.31 | 3.09 |
|  |  | Total |  |  | 157.4 |

*SC00001*
Barra de sujeción para personas con discapacidad, rehabilitación y tercera edad, para inodoro, colocada en pared, abatible, con forma de U, de acero inoxidable AISI 304 acabado mate, de dimensiones totales 790x130 mm con tubo de 33 mm de diámetro exterior y 1,5 mm de espesor, con portarrollos de papel higiénico. Incluso elementos de fijación.

*SC00003*
Número de unidades previstas, según documentación gráfica de Proyecto.

*SC00004*
Se comprobará que se ha finalizado el revestimiento de la superficie soporte y que ésta posee la resistencia adecuada.

*SC00007*
Replanteo y trazado en el paramento de la situación de la barra. Colocación, nivelación y fijación de los elementos de soporte. Limpieza del elemento.

*SC00008*
La fijación será adecuada.

*SC00011*
Se protegerá frente a golpes y rozaduras.

*SC00012*
Se medirá el número de unidades realmente colocadas según especificaciones de Proyecto.

| Medición | Uds. | Parcial |
|---|---|---|
| REHABILITACIÓN DE EDIFICIO ORIGINAL |  |  |
| PLANTA BAJA | 2 | 2.000 |
| PLANTA PRIMERA | 2 | 2.000 |
| Total |  | 4 |

### SI Indicadores, marcados, rotulaciones, ...
Importe: 3055

**S06E** UD ROTULOS EXTERIORES
2 UD × 550 = 1100.00
Ud. Suministro y colocación de Rótulo de letras corpóreas elaboradas en chapa de acero inoxidable, H= 100 mm y 10 mm de espesor. Colocación sobre fachada. Se Incluirán varillas a pared y plantilla de colocación en obra.(El texto será segun diseño aun por confirmar). Incluso materiales, mano de obra y medios auxiliares totalmente instalado.

| Medición | Uds. | Parcial |
|---|---|---|
| REHABILITACIÓN DE EDIFICIO ORIGINAL | 1 | 1.000 |
| OBRA NUEVA (PABELLÓN) | 1 | 1.000 |
| Total |  | 2 |

**S06D** UD CARTELES SEÑALÉTICA ASEOS
5 UD × 72 = 360.00
Ud. Suministro y colocación de cartel de señalética aseos en placa de acero imantado de dimensiones 150x150 mms., y 2,5 mms. de espesor, separado 1 cm. del paramento, con base de metacrilato opal blanco. Incluso materiales, mano de obra y medios auxiliares totalmente instalado.

| Medición | Uds. | Parcial |
|---|---|---|
| REHABILITACIÓN DE EDIFICIO ORIGINAL |  |  |
| PLANTA BAJA | 2 | 2.000 |
| PLANTA PRIMERA | 1 | 1.000 |
| PLANTA SEGUNDA | 1 | 1.000 |
| OBRA NUEVA (PABELLÓN) |  |  |
| PLANTA BAJA | 1 | 1.000 |
| Total |  | 5 |

**S06B** UD CARTELES SEÑALÉTICA GENERALES
16 UD × 83 = 1328.00
Ud. Suministro y colocación de cartel de señalética generales en placa de acero de dimensiones 250x150 mms., y 2,5 mms. de espesor, separado 1 cm. del paramento, con base de metacrilato opal blanco. Incluso materiales, mano de obra y medios auxiliares totalmente instalado.

| Medición | Uds. | Parcial |
|---|---|---|
| REHABILITACIÓN DE EDIFICIO ORIGINAL |  |  |
| PLANTA BAJA | 1 | 1.000 |
| INSTALACIONES | 1 | 1.000 |
| ARCHIVO | 1 | 1.000 |
| ZONA DE TRABAJO | 1 | 1.000 |
| PLANTA PRIMERA | 1 | 1.000 |
| DESPACHO 1 | 1 | 1.000 |
| DESPACHO 2 | 1 | 1.000 |
| DESPACHO 3 | 1 | 1.000 |
| PLANTA SEGUNDA | 1 | 1.000 |
| DESPACHO | 1 | 1.000 |
| DESPACHO | 1 | 1.000 |
| SALA REUNIONES | 1 | 1.000 |
| OFFICE | 1 | 1.000 |
| OBRA NUEVA (PABELLÓN) |  |  |
| PLANTA BAJA | 1 | 1.000 |
| ALMACEN | 1 | 1.000 |
| PLANTA PRIMERA | 1 | 1.000 |
| Total |  | 16 |

**SI.07** UD PLACAS SEÑAL.VIR-S
3 UD × 89 = 267.00
Suministro y colocación de placas de señalética DB.SI para señalización de recorrido de evacuación, placa rectangular modelo VIR-S de Daisalux de dimensiones 195x320 mm. fabricada en metacrilato, que incluye un rótulo fresado adherido al dorso y un fino perfil decorativo de alumninio en la zona superior para una perfecta integración con el entorno. Sistema de ajuste suspendido desde el techo. Incluso materiales, mano de obra y medios auxiliares necesarios para su correcto montaje.

| Medición | Uds. | Parcial |
|---|---|---|
| REHABILITACIÓN DE EDIFICIO ORIGINAL |  |  |
| PLANTA BAJA | 1 | 1.000 |
| PLANTA PRIMERA | 1 | 1.000 |
| PLANTA SEGUNDA | 1 | 1.000 |
| Total |  | 3 |

### SM Baños
Importe: 1899.16

**SMS010bb** Ud Puerta corredera en cabina sanitaria de tablero fenólico HPL "fu (12/11/2025)
1 Ud × 888.65 = 888.65
Puerta corredera en cabina sanitaria, de 1000x2700 mm y fijo lateral de 150mm de ancho y 2700 mm altura, de tablero fenólico HPL "fundemax", de 13 mm de espesor, color a elegir; compuesta de: puerta corredera de 1000x2700 mm y 1 lateral de 150 mm de ancho x 2700 mm de altura; estructura soporte de acero inoxidable, rosetas, pinzas de sujeción de los tableros y perfiles en U de 20x15 mm para fijación a la pared y herrajes de acero inoxidable AISI 316L, formados por guia-kit de puerta corredera, tirador con condena e indicador exterior de libre y ocupado.
Incluye: Replanteo. Colocación de herraje de colgar (kit de puerta corredera). Colocación de la hoja. Colocación de los herrajes de cierre y accesorios. Nivelación y ajuste final.
Criterio de medición de proyecto: Número de unidades previstas, según documentación gráfica de Proyecto.
Criterio de medición de obra: Se medirá el número de unidades realmente colocadas según especificaciones de Proyecto.

| Código | Ud | Descripción | Rendimiento | Precio | Importe |
|---|---|---|---|---|---|
| mt45cvg010hbb | Ud | Puerta corredera en cabina sanitaria, de 1000x2700 mm y fijo lateral de 150mm de ancho y 2700 mm altura, de tablero fenólico HPL "fundemax", de 13 mm de espesor, color a elegir; compuesta de: puerta corredera de 1000x2700 mm y 1 lateral de 150 mm de ancho x 2700 mm de altura; estructura soporte de acero inoxidable, rosetas, pinzas de sujeción de los tableros y perfiles en U de 20x15 mm para fijación a la pared y herrajes de acero inoxidable AISI 316L, formados por guia-kit de puerta corredera, tirador con condena e indicador exterior de libre y ocupado. (material; 12/11/2025) | 1 | 850 | 850.00 |
| mo011 | h | Oficial 1ª montador. | 0.5 | 23.06 | 11.53 |
| mo080 | h | Ayudante montador. | 0.45 | 21.56 | 9.70 |
| %0200 | % | Medios auxiliares | 2 % | 871.23 | 17.42 |
|  |  | Total |  |  | 888.65 |

| Medición | Uds. | Parcial |
|---|---|---|
| REHABILITACIÓN DE EDIFICIO ORIGINAL |  |  |
| PLANTA BAJA |  |  |
| Aseos (MAf01) | 1 | 1.000 |
| Total |  | 1 |

**SMS010b** Ud Cabina sanitaria, de 1500x2190 mm y 2700 mm de altura, de tabler (17/11/2025)
1 Ud × 1010.51 = 1010.51
Cabina sanitaria, de 1500x2190 mm y 2700 mm de altura, de tablero fenólico HPL "fundermax", de 13 mm de espesor, color a elegir; compuesta de: puerta de 850x2700 mm y 1 lateral de 600 mm por 2700 mm de altura; estructura soporte de acero inoxidable, formada por perfiles en U de 20x15 mm para fijación a la pared y herrajes de acero inoxidable AISI 316L, formados por bisagras con muelle, tirador con condena e indicador exterior de libre y ocupado.
Incluye: Replanteo. Colocación de los herrajes de colgar. Colocación de la hoja. Colocación de los herrajes de cierre y accesorios. Nivelación y ajuste final.
Criterio de medición de proyecto: Número de unidades previstas, según documentación gráfica de Proyecto.
Criterio de medición de obra: Se medirá el número de unidades realmente colocadas según especificaciones de Proyecto.

| Código | Ud | Descripción | Rendimiento | Precio | Importe |
|---|---|---|---|---|---|
| mt45cvg010hb | Ud | Cabina sanitaria, de 1500x2170 mm y 2000 mm de altura, de tabler (material; 17/11/2025) | 1 | 955 | 955.00 |
| mo011 | h | Oficial 1ª montador. | 0.8 | 23.06 | 18.45 |
| mo080 | h | Ayudante montador. | 0.8 | 21.56 | 17.25 |
| %0200 | % | Medios auxiliares | 2 % | 990.70 | 19.81 |
|  |  | Total |  |  | 1010.51 |

*SC00001*
Cabina sanitaria, de 900x1400 mm y 2000 mm de altura, de tablero fenólico HPL, de 13 mm de espesor, color a elegir; compuesta de: puerta de 600x2000 mm y 1 lateral de 2000 mm de altura; estructura soporte de acero inoxidable, formada por perfil guía horizontal de sección circular de 25 mm de diámetro, rosetas, pinzas de sujeción de los tableros y perfiles en U de 20x15 mm para fijación a la pared y herrajes de acero inoxidable AISI 316L, formados por bisagras con muelle, tirador con condena e indicador exterior de libre y ocupado, y pies regulables en altura hasta 150 mm.

*SC00003*
Número de unidades previstas, según documentación gráfica de Proyecto.

*SC00007*
Replanteo. Colocación de los herrajes de colgar. Colocación de la hoja. Colocación de los herrajes de cierre y accesorios. Nivelación y ajuste final.

*SC00008*
La fijación será adecuada.

*SC00012*
Se medirá el número de unidades realmente colocadas según especificaciones de Proyecto.

| Medición | Uds. | Parcial |
|---|---|---|
| REHABILITACIÓN DE EDIFICIO ORIGINAL |  |  |
| PLANTA BAJA |  |  |
| Aseos | 1 | 1.000 |
| Total |  | 1 |

## U URBANIZACIÓN INTERIOR DE LA PARCELA
Importe: 21802.45

**ADR030** m³ Relleno para base de pavimento. (material)
46.175 m³ × 21.12 = 975.22
Base de pavimento realizada mediante relleno a cielo abierto, con arena de 0 a 5 mm de diámetro, y compactación en tongadas sucesivas de 30 cm de espesor máximo con bandeja vibrante de guiado manual, hasta alcanzar una densidad seca no inferior al 95% de la máxima obtenida en el ensayo Proctor Modificado, realizado según UNE 103501.
Criterio de valoración económica: El precio no incluye la realización del ensayo Proctor Modificado.
Incluye: Transporte y descarga del material de relleno a pie de tajo. Extendido del material de relleno en tongadas de espesor uniforme. Humectación o desecación de cada tongada. Compactación.
Criterio de medición de proyecto: Volumen medido sobre los planos de perfiles transversales del Proyecto, que definen el movimiento de tierras a realizar en obra.
Criterio de medición de obra: Se medirá, en perfil compactado, el volumen realmente ejecutado según especificaciones de Proyecto, sin incluir los incrementos por excesos de excavación no autorizados.

| Código | Ud | Descripción | Rendimiento | Precio | Importe |
|---|---|---|---|---|---|
| mt01ara030 | t | Arena de 0 a 5 mm de diámetro, limpia. (material) | 1.8 | 8.95 | 16.11 |
| mq04dua020b | h | Dumper de descarga frontal de 2 t de carga útil. | 0.1 | 10.5 | 1.05 |
| mq02rod010d | h | Bandeja vibrante de guiado manual, de 300 kg, anchura de trabajo | 0.15 | 7.16 | 1.07 |
| mq02cia020j | h | Camión cisterna, de 8 m³ de capacidad. | 0.01 | 120.04 | 1.20 |
| mo113 | h | Peón ordinario construcción. | 0.061 | 21.03 | 1.28 |
| %0200 | % | Medios auxiliares | 2 % | 20.71 | 0.41 |
|  |  | Total |  |  | 21.12 |

| Medición | Uds. | Largo | Ancho | Parcial |
|---|---|---|---|---|
| URBANIZACIÓN |  |  |  |  |
| PLANTA BAJA |  |  |  |  |
|  | 1 | 15.2 | 1.75 | 26.600 |
|  | 1 | 1.45 | 13.5 | 19.575 |
| Total |  |  |  | 46.175 |

**UXR230** m² Pavimento drenante, con piezas prefabricadas de hormigón y céspe
46.175 m² × 41.76 = 1928.27
Pavimento drenante, para tráfico peatonal, con una resistencia a flexotracción de 3,5 N/mm², una capacidad drenante de 144 l/(m²·min) y con resistencia al deslizamiento Rd>45 según UNE-EN 16165 y resbaladicidad clase 3 según CTE, formado por capa de nivelación compactada de arena con granulometría de 0 a 5 mm de diámetro, limpia, de 5 cm de espesor, piezas drenantes prefabricadas de hormigón de 60x40x9,5 cm, color gris, con huecos rellenos con gravilla de 5 a 10 mm de diámetro y capa de relleno de tierra vegetal cribada y mezcla de semilla para césped cubriendo la rejilla alveolar.
Criterio de valoración económica: El precio no incluye la base soporte.
Incluye: Transporte y descarga del material a pie de tajo. Extendido y compactación de la capa de nivelación. Disposición de las rejillas alveolares. Abonado de fondo y extendido de la capa de relleno. Distribución de semillas. Tapado con mantillo. Primer riego.
Criterio de medición de proyecto: Superficie medida según documentación gráfica de Proyecto.
Criterio de medición de obra: Se medirá la superficie realmente ejecutada según especificaciones de Proyecto.

| Código | Ud | Descripción | Rendimiento | Precio | Importe |
|---|---|---|---|---|---|
| mt01ara010a | m³ | Arena con granulometría de 0 a 5 mm de diámetro, limpia. (material) | 0.048 | 14.65 | 0.70 |
| mt18bre020a | m² | Piezas drenantes prefabricadas de hormigón de 60x40x9,5 cm, color gris, clase resistente a flexión 1, clase resistente según la carga de rotura 45, coeficiente de absorción de agua <= 6%, clase de desgaste por abrasión 3, según UNE-EN 1339. (material) | 1.05 | 14.04 | 14.74 |
| mt48tif020a | kg | Abono para presiembra de césped. (material) | 0.1 | 1.44 | 0.14 |
| mt48tie030a | m³ | Tierra vegetal cribada, suministrada a granel. (material) | 0.04 | 23.7 | 0.95 |
| mt48tis010a | kg | Mezcla de semilla para césped. (material) | 0.035 | 6.27 | 0.22 |
| mt48tie040 | kg | Mantillo limpio cribado. (material) | 5 | 0.03 | 0.15 |
| mt08aaa010a | m³ | Agua. | 0.05 | 1.53 | 0.08 |
| mq01pan070b | h | Mini pala cargadora sobre neumáticos, de 52 kW/1 m³ kW. (maquinaria) | 0.024 | 36.8 | 0.88 |
| mq02rod010d | h | Bandeja vibrante de guiado manual, de 300 kg, anchura de trabajo | 0.025 | 7.16 | 0.18 |
| mo041 | h | Oficial 1ª construcción de obra civil. (mano de obra) | 0.115 | 23.1 | 2.66 |
| mo087 | h | Ayudante construcción de obra civil. (mano de obra) | 0.229 | 21.94 | 5.02 |
| mo040 | h | Oficial 1ª jardinero. | 0.229 | 23.1 | 5.29 |
| mo115 | h | Peón jardinero. | 0.458 | 21.69 | 9.93 |
| %0200 | % | Medios auxiliares | 2 % | 40.94 | 0.82 |
|  |  | Total |  |  | 41.76 |

| Medición | Uds. | Largo | Ancho | Parcial |
|---|---|---|---|---|
| URBANIZACIÓN |  |  |  |  |
| PLANTA BAJA |  |  |  |  |
|  | 1 | 15.2 | 1.75 | 26.600 |
|  | 1 | 1.45 | 13.5 | 19.575 |
| Total |  |  |  | 46.175 |

**MBG020** m³ Subbase granular. (maquinaria)
16.824 m³ × 38.64 = 650.08
Subbase granular con zahorra natural granítica, y compactación al 99% del Proctor Modificado con medios mecánicos, en tongadas de 30 cm de espesor, hasta alcanzar una densidad seca no inferior al al 99% del Proctor Modificado de la máxima obtenida en el ensayo Proctor Modificado, realizado según UNE 103501, para mejora de las propiedades resistentes del terreno.
Criterio de valoración económica: El precio no incluye la realización del ensayo Proctor Modificado.
Incluye: Transporte y descarga del material a pie de tajo. Extendido del material en tongadas de espesor uniforme. Humectación o desecación de cada tongada. Compactación.
Criterio de medición de proyecto: Volumen medido sobre los planos de perfiles transversales del Proyecto, que definen el movimiento de tierras a realizar en obra.
Criterio de medición de obra: Se medirá, en perfil compactado, el volumen realmente ejecutado según especificaciones de Proyecto, sin incluir los incrementos por excesos de excavación no autorizados.

| Código | Ud | Descripción | Rendimiento | Precio | Importe |
|---|---|---|---|---|---|
| mt01zah010b | t | Zahorra natural granítica. (material) | 2.2 | 11.54 | 25.39 |
| mq02rot030b | h | Compactador tándem autopropulsado, de 63 kW, de 9,65 t, anchura de trabajo 168 cm. (maquinaria) | 0.11 | 46.83 | 5.15 |
| mq04dua020b | h | Dumper de descarga frontal de 2 t de carga útil. | 0.11 | 10.5 | 1.16 |
| mq02cia020j | h | Camión cisterna, de 8 m³ de capacidad. | 0.011 | 120.04 | 1.32 |
| mo113 | h | Peón ordinario construcción. | 0.231 | 21.03 | 4.86 |
| %0200 | % | Medios auxiliares | 2 % | 37.88 | 0.76 |
|  |  | Total |  |  | 38.64 |

| Medición | Uds. | Largo | Ancho | Alto | Parcial |
|---|---|---|---|---|---|
| URBANIZACIÓN |  |  |  |  |  |
| PLANTA BAJA |  |  |  |  |  |
| Plaza | 1 | 3.55 | 13.6 | 0.3 | 14.484 |
|  | 1 | 1.2 | 6.5 | 0.3 | 2.340 |
| Total |  |  |  |  | 16.824 |

**UXC020b** m² Pavimento continuo de hormigón tratado superficialmente con endu (14/11/2025)
56.08 m² × 47.29 = 2652.02
Pavimento exterior de hormigón ejecutado mediante piezas independientes encofradas, de dimensiones variables según planos (la pieza mayor: aprox. 1,70 × 3,80 m), con un espesor total de 15 cm, formado por hormigón HM-25/B/20/X0 fabricado en central y vertido con bomba, con adición de fibras de polipropileno sin función estructural (0,6 kg/m³).
Ejecución mediante encofrado perimetral individual de cada una de las piezas, extendido y vibrado con regla vibrante; colocación previa de lámina de polietileno como capa separadora bajo el pavimento.
Tratamiento superficial mediante aplicación de capa de rodadura decorativa para pavimentos de hormigón, color gris, a base de cemento, áridos silíceos y de corindón, aditivos y pigmentos, con un rendimiento aproximado de 3 kg/m², espolvoreado manual sobre el hormigón fresco y fratasado mecánico hasta su completa integración con la masa del hormigón. Curado posterior según recomendaciones del fabricante.
Cada pieza quedará totalmente delimitada por su propio encofrado, actuando éste como junta perimetral de retracción y evitando la continuidad del hormigón entre piezas.
Criterio de valoración económica: El precio no incluye la base de la solera ni la ejecución y el sellado de las juntas.
Incluye: Preparación y limpieza de la superficie soporte. Colocación de la capa separadora de polietileno. Replanteo y ejecución del encofrado perimetral de cada pieza según dimensiones de proyecto. Tendido de niveles mediante toques, maestras o reglas. Riego de la base. Conexionado, anclaje y emboquillado de instalaciones. Suministro, mezcla y vertido del hormigón. Extendido, vibrado y nivelado. Aplicación del mortero de rodadura con el rendimiento especificado. Fratasado mecánico de la pieza. Curado del hormigón. Retirada de encofrados pieza a pieza.
Criterio de medición de proyecto: Se medirá la superficie en proyección horizontal definida para el conjunto de piezas, conforme a documentación gráfica del Proyecto.
Criterio de medición de obra: Se medirá la superficie realmente ejecutada, en proyección horizontal, del conjunto de piezas hormigonadas de acuerdo con las dimensiones y especificaciones del Proyecto.

| Código | Ud | Descripción | Rendimiento | Precio | Importe |
|---|---|---|---|---|---|
| CHE010 | m² | Sistema de encofrado para elemento de cimentación. | 0.5 | 21.2 | 10.60 |
| mt47adh024a | m² | Lámina de polietileno, de 120 g/m². (material) | 1.05 | 0.52 | 0.55 |
| mt10hmf010tOb | m³ | Hormigón HM-25/B/20/X0, fabricado en central. | 0.158 | 88 | 13.90 |
| mt09wnc011db | kg | Mortero decorativo de rodadura para pavimento de hormigón, color (material) | 3 | 1.33 | 3.99 |
| mq06vib020 | h | Regla vibrante de 3 m. | 0.024 | 5.28 | 0.13 |
| mq06fra010 | h | Fratasadora mecánica de hormigón. | 0.55 | 5.68 | 3.12 |
| mq06bhe010 | h | Camión bomba estacionado en obra, para bombeo de hormigón. | 0.006 | 192.23 | 1.15 |
| mo041 | h | Oficial 1ª construcción de obra civil. | 0.238 | 23.1 | 5.50 |
| mo087 | h | Ayudante construcción de obra civil. | 0.338 | 21.94 | 7.42 |
| %0200 | % | Medios auxiliares | 2 % | 46.36 | 0.93 |
|  |  | Total |  |  | 47.29 |

*SC00001*
Pavimento continuo exterior de hormigón con adición de fibras, con juntas, de 15 cm de espesor, realizado con hormigón HM-25/B/20/X0 fabricado en central y vertido con bomba con un contenido de fibras sin función estructural, fibras de polipropileno de 0,6 kg/m³, extendido y vibrado manual mediante regla vibrante; con lámina de polietileno como capa separadora bajo el pavimento; tratado superficialmente con capa de rodadura de mortero decorativo de rodadura para pavimento de hormigón, color gris, compuesto de cemento, áridos silíceos y de corindón, aditivos orgánicos y pigmentos, con un rendimiento aproximado de 3 kg/m², espolvoreado manualmente sobre el hormigón aún fresco y posterior fratasado mecánico de toda la superficie hasta conseguir que el mortero quede totalmente integrado en el hormigón.

*SC00002*
Elaboración, transporte y puesta en obra del hormigón: Código Estructural.
Ejecución: NTE-RSC. Revestimientos de suelos: Continuos.

*SC00003*
Superficie medida en proyección horizontal, según documentación gráfica de Proyecto.

*SC00004*
Se comprobará que la superficie soporte reúne las condiciones de calidad y forma previstas.

*SC00005*
Se suspenderán los trabajos de hormigonado cuando llueva con intensidad, nieve, exista viento excesivo, una temperatura ambiente superior a 40°C o se prevea que dentro de las 48 horas siguientes pueda descender la temperatura ambiente por debajo de los 0°C.

*SC00006*
Dispondrá en obra de una serie de medios, en previsión de que se produzcan cambios bruscos de las condiciones ambientales durante el hormigonado o posterior periodo de fraguado, no pudiendo comenzarse el hormigonado de los diferentes elementos sin la autorización por escrito del director de la ejecución de la obra. Garantizará que este tipo de trabajos sea realizado por personal cualificado y bajo el control de empresas especializadas.

*SC00007*
Preparación y limpieza de la superficie soporte. Colocación de la capa separadora. Replanteo de las juntas de construcción, de dilatación y de retracción. Colocación de encofrados. Tendido de niveles mediante toques, maestras de hormigón o reglas. Riego de la superficie base. Conexionado, anclaje y emboquillado de las redes de instalaciones proyectadas. Mezclado en camión hormigonera. Vertido, extendido y vibrado del hormigón. Curado del hormigón. Aplicación manual del mortero, asegurándose de la total cubrición del hormigón fresco. Retirada de encofrados. Fratasado mecánico de la superficie.

*SC00008*
La superficie del pavimento presentará una textura uniforme y no tendrá segregaciones.

*SC00011*
Quedará prohibido todo tipo de circulación sobre el pavimento durante las 72 horas siguientes al hormigonado, excepto la necesaria para realizar los trabajos de ejecución de juntas y control de obra.

*SC00012*
Se medirá, en proyección horizontal, la superficie realmente ejecutada según especificaciones de Proyecto.

*SC00013*
El precio no incluye la base de la solera ni la ejecución y el sellado de las juntas.

| Medición | Uds. | Largo | Ancho | Parcial |
|---|---|---|---|---|
| URBANIZACIÓN |  |  |  |  |
| PLANTA BAJA |  |  |  |  |
| Plaza | 1 | 3.55 | 13.6 | 48.280 |
|  | 1 | 1.2 | 6.5 | 7.800 |
| Total |  |  |  | 56.08 |

**ASI050b** m Canaleta de drenaje. (material)
14 m × 54 = 756.00
Canaleta prefabricada de hormigón polímero, de 1000 mm de longitud, 130 mm de ancho exterior, 100 mm de ancho interior y 115 mm de altura, con rejilla entramada de acero galvanizado, clase B-125 según UNE-EN 124, provista de hendiduras direccionadoras del agua hacia el interior del canal a 60°, con cancela de seguridad, colocada sobre solera de hormigón en masa HM-20/B/20/X0 de 10 cm de espesor. Incluso accesorios de montaje, piezas especiales y elementos de sujeción.
Criterio de valoración económica: El precio no incluye la excavación.
Incluye: Replanteo del recorrido de la canaleta de drenaje. Vertido y compactación del hormigón en formación de solera. Montaje, conexionado y comprobación de su correcto funcionamiento. Colocación de la rejilla.
Criterio de medición de proyecto: Longitud medida en proyección horizontal, según documentación gráfica de Proyecto.
Criterio de medición de obra: Se medirá, en proyección horizontal, la longitud realmente ejecutada según especificaciones de Proyecto.

| Código | Ud | Descripción | Rendimiento | Precio | Importe |
|---|---|---|---|---|---|
| mt10hmf010tLb | m³ | Hormigón HM-20/B/20/X0, fabricado en central. | 0.039 | 87.2 | 3.40 |
| mt11can020f | Ud | Canaleta prefabricada de hormigón polímero, de 1000 mm de longitud, 130 mm de ancho exterior, 100 mm de ancho interior y 115 mm de altura, con rejilla entramada de acero galvanizado, clase B-125 según UNE-EN 124, provista de hendiduras direccionadoras del agua hacia el interior del canal a 60°, con cancela de seguridad, incluso piezas especiales y elementos de sujeción. (material) | 1 | 29.44 | 29.44 |
| mt11var020 | Ud | Kit de accesorios de montaje, piezas especiales y elementos de sujeción, para saneamiento. (material) | 3 | 0.75 | 2.25 |
| mo020 | h | Oficial 1ª construcción. | 0.4 | 22.45 | 8.98 |
| mo113 | h | Peón ordinario construcción. | 0.422 | 21.03 | 8.87 |
| %0200 | % | Medios auxiliares | 2 % | 52.94 | 1.06 |
|  |  | Total |  |  | 54 |

| Medición | Uds. | Largo | Parcial |
|---|---|---|---|
| URBANIZACIÓN |  |  |  |
| PLANTA BAJA | 1 | 14 | 14.000 |
| Total |  |  | 14 |

**REC030b** Ud Revestimiento de graderío mediante elemento prefabricado estruct (17/11/2025)
8 Ud × 739.66 = 5917.28
Revestimiento de graderío mediante elemento prefabricado estructural de hormigón armado en forma de L de dimensiones totales (0,70x0.33x6,50 m y espesor 0,10 m), fabricado en taller industrial, con hormigón HA-45/B/12/IIa, vertido en molde metálico vibrado, con curado acelerado, acabado superior antideslizante y caras laterales con desmolde liso industrial.
Armadura interna formada por mallas y barras longitudinales B500S, con zuncho perimetral de borde.
Cada pieza incorpora casquillos o anclajes roscados para izado según UNE-EN 13155.
Los apoyos se disponen sobre calzos de neopreno 100×100×10 mm y la fijación lateral y antideslizamiento se resuelve mediante pletinas de acero inoxidable AISI 304 espesor 5 mm, ancladas a la estructura mediante tacos químicos inox M12/M16.
Transporte con camión-plataforma, izado con autogrúa, y asiento final con nivelación milimétrica sobre neoprenos.
Incluye: fabricación en taller, control de producción y marcado CE, transporte a obra, autogrúa + eslingado + montaje, pletinas inox + fijaciones inox, calzos de neopreno, sellado perimetral con mastic elástico.
Criterio de medición de proyecto: Número de unidades previstas, según documentación gráfica de Proyecto.
Criterio de medición de obra: Se medirá el número de unidades realmente ejecutadas según especificaciones de Proyecto.

| Código | Ud | Descripción | Rendimiento | Precio |
|---|---|---|---|---|
| mt18ppt010egb | Ud | Revestimiento de graderío mediante elemento prefabricado estruct (material; 17/11/2025) | 1 | 115.85 |
| mt09mor010eb | Ud | Conjunto de pletinas de acero inoxidable AISI 304 de 5 mm de esp (material; 17/11/2025) | 5 | 12 |
| mt18zpt010kb | Ud | Calzo de neopreno de 100x100x10 mm (material; 17/11/2025) | 10 | 6 |
| M02GAH050 | h | Grúa telescópica autopropulsada 50 t (maquinaria; 17/11/2025) | 1.2 | 126.09 |
| O01OA030 | h | Oficial primera montador | 2 | 23 |
| O01OA060 | h | Peón especializado montador | 2.5 | 21.14 |
| %0200 | % | Medios auxiliares | 2 % |  |

*SC00001*
Revestimiento de peldaño recto de escalera de 100 cm de anchura, mediante forrado con peldaño prefabricado de terrazo, en "L", para interiores, uso intensivo, micrograno (menor o igual a 6 mm), color gris, longitud hasta 110 cm, con profundidad de huella de 23-32 cm y altura de contrahuella de 13-20 cm, pulido en fábrica, según UNE-EN 13748-1, cara y cantos pulidos, zanquín de terrazo micrograno (menor o igual a 6 mm), color gris, de una pieza a montacaballo, recibido todo ello con mortero de cemento M-10, con arena de miga, sobre un peldañeado previo (no incluido en este precio). Incluso rejuntado con la misma tonalidad de las piezas.

*SC00002*
Ejecución: NTE-RSR. Revestimientos de suelos: Piezas rígidas.

*SC00003*
Número de unidades previstas, según documentación gráfica de Proyecto.

*SC00004*
Se comprobará que la formación del peldañeado previo está terminada.

*SC00007*
Replanteo y corte de las piezas. Formación de encajes en esquinas y rincones. Humectación del peldañeado. Colocación con mortero de cemento. Tendido de cordeles. Colocación de las piezas. Colocación del zanquín. Relleno de juntas. Limpieza del tramo.

*SC00008*
El revestimiento quedará plano. La fijación al soporte será adecuada.

*SC00011*
Se protegerá frente a golpes y rozaduras.

*SC00012*
Se medirá el número de unidades realmente ejecutadas según especificaciones de Proyecto.

| Medición | Uds. | Parcial |
|---|---|---|
| URBANIZACIÓN |  |  |
| PLANTA BAJA | 8 | 8.000 |
| Total |  | 8 |

**REC030bb** Ud Revestimiento de graderío mediante elemento prefabricado estruct (17/11/2025)
1 Ud × 953.29 = 953.29
Revestimiento de graderío mediante elemento prefabricado estructural de hormigón armado en forma de L de dimensiones totales (1,30x0.33x6,50 m y espesor 0,10 m), fabricado en taller industrial, con hormigón HA-45/B/12/IIa, vertido en molde metálico vibrado, con curado acelerado, acabado superior antideslizante y caras laterales con desmolde liso industrial.
Armadura interna formada por mallas y barras longitudinales B500S, con zuncho perimetral de borde.
Cada pieza incorpora casquillos o anclajes roscados para izado según UNE-EN 13155.
Los apoyos se disponen sobre calzos de neopreno 100×100×10 mm y la fijación lateral y antideslizamiento se resuelve mediante pletinas de acero inoxidable AISI 304 espesor 5 mm, ancladas a la estructura mediante tacos químicos inox M12/M16.
Transporte con camión-plataforma, izado con autogrúa, y asiento final con nivelación milimétrica sobre neoprenos.
Incluye:fabricación en taller, control de producción y marcado CE, transporte a obra, autogrúa + eslingado + montaje, pletinas inox + fijaciones inox, calzos de neopreno, sellado perimetral con mastic elástico.
Criterio de medición de proyecto: Número de unidades previstas, según documentación gráfica de Proyecto.
Criterio de medición de obra: Se medirá el número de unidades realmente ejecutadas según especificaciones de Proyecto.

| Código | Ud | Descripción | Rendimiento | Precio |
|---|---|---|---|---|
| mt18ppt010egb | Ud | Revestimiento de graderío mediante elemento prefabricado estruct | 1 | 115.85 |
| mt09mor010eb | Ud | Conjunto de pletinas de acero inoxidable AISI 304 de 5 mm de esp | 7 | 12 |
| mt18zpt010kb | Ud | Calzo de neopreno de 100x100x10 mm | 14 | 6 |
| M02GAH050 | h | Grúa telescópica autopropulsada 50 t | 1.3 | 126.09 |
| O01OA030 | h | Oficial primera montador | 2.2 | 23 |
| O01OA060 | h | Peón especializado montador | 2.7 | 21.14 |
| %0200 | % | Medios auxiliares | 2 % |  |

*SC00001*
Revestimiento de peldaño recto de escalera de 100 cm de anchura, mediante forrado con peldaño prefabricado de terrazo, en "L", para interiores, uso intensivo, micrograno (menor o igual a 6 mm), color gris, longitud hasta 110 cm, con profundidad de huella de 23-32 cm y altura de contrahuella de 13-20 cm, pulido en fábrica, según UNE-EN 13748-1, cara y cantos pulidos, zanquín de terrazo micrograno (menor o igual a 6 mm), color gris, de una pieza a montacaballo, recibido todo ello con mortero de cemento M-10, con arena de miga, sobre un peldañeado previo (no incluido en este precio). Incluso rejuntado con la misma tonalidad de las piezas.

*SC00002*
Ejecución: NTE-RSR. Revestimientos de suelos: Piezas rígidas.

*SC00003*
Número de unidades previstas, según documentación gráfica de Proyecto.

*SC00004*
Se comprobará que la formación del peldañeado previo está terminada.

*SC00007*
Replanteo y corte de las piezas. Formación de encajes en esquinas y rincones. Humectación del peldañeado. Colocación con mortero de cemento. Tendido de cordeles. Colocación de las piezas. Colocación del zanquín. Relleno de juntas. Limpieza del tramo.

*SC00008*
El revestimiento quedará plano. La fijación al soporte será adecuada.

*SC00011*
Se protegerá frente a golpes y rozaduras.

*SC00012*
Se medirá el número de unidades realmente ejecutadas según especificaciones de Proyecto.

| Medición | Uds. | Parcial |
|---|---|---|
| URBANIZACIÓN |  |  |
| PLANTA BAJA | 1 | 1.000 |
| Total |  | 1 |

**REC030bbb** Ud Revestimiento de graderío mediante elemento prefabricado estruct (17/11/2025)
1 Ud × 520.4 = 520.40
Revestimiento de graderío mediante elemento prefabricado estructural de hormigón armado conformando una meseta maciza, de dimensiones totales (2,10x1.90 y espesor 0,10 m), fabricado en taller industrial, con hormigón HA-45/B/12/IIa, vertido en molde metálico vibrado, con curado acelerado, acabado superior antideslizante y caras laterales con desmolde liso industrial.
Armadura interna formada por mallas y barras longitudinales B500S, con zuncho perimetral de borde.
Cada pieza incorpora casquillos o anclajes roscados para izado según UNE-EN 13155.
Los apoyos se disponen sobre calzos de neopreno 100×100×10 mm y la fijación lateral y antideslizamiento se resuelve mediante pletinas de acero inoxidable AISI 304 espesor 5 mm, ancladas a la estructura mediante tacos químicos inox M12/M16.
Transporte con camión-plataforma, izado con autogrúa, y asiento final con nivelación milimétrica sobre neoprenos.
Incluye:fabricación en taller, control de producción y marcado CE, transporte a obra, autogrúa + eslingado + montaje, pletinas inox + fijaciones inox, calzos de neopreno, sellado perimetral con mastic elástico.
Criterio de medición de proyecto: Número de unidades previstas, según documentación gráfica de Proyecto.
Criterio de medición de obra: Se medirá el número de unidades realmente ejecutadas según especificaciones de Proyecto.

| Código | Ud | Descripción | Rendimiento | Precio |
|---|---|---|---|---|
| mt18ppt010egb | Ud | Revestimiento de graderío mediante elemento prefabricado estruct | 1 | 115.85 |
| mt09mor010eb | Ud | Conjunto de pletinas de acero inoxidable AISI 304 de 5 mm de esp | 4 | 12 |
| mt18zpt010kb | Ud | Calzo de neopreno de 100x100x10 mm | 8 | 6 |
| M02GAH050 | h | Grúa telescópica autopropulsada 50 t | 0.6 | 126.09 |
| O01OA030 | h | Oficial primera montador | 1.5 | 23 |
| O01OA060 | h | Peón especializado montador | 1.8 | 21.14 |
| %0200 | % | Medios auxiliares | 2 % |  |

*SC00001*
Revestimiento de peldaño recto de escalera de 100 cm de anchura, mediante forrado con peldaño prefabricado de terrazo, en "L", para interiores, uso intensivo, micrograno (menor o igual a 6 mm), color gris, longitud hasta 110 cm, con profundidad de huella de 23-32 cm y altura de contrahuella de 13-20 cm, pulido en fábrica, según UNE-EN 13748-1, cara y cantos pulidos, zanquín de terrazo micrograno (menor o igual a 6 mm), color gris, de una pieza a montacaballo, recibido todo ello con mortero de cemento M-10, con arena de miga, sobre un peldañeado previo (no incluido en este precio). Incluso rejuntado con la misma tonalidad de las piezas.

*SC00002*
Ejecución: NTE-RSR. Revestimientos de suelos: Piezas rígidas.

*SC00003*
Número de unidades previstas, según documentación gráfica de Proyecto.

*SC00004*
Se comprobará que la formación del peldañeado previo está terminada.

*SC00007*
Replanteo y corte de las piezas. Formación de encajes en esquinas y rincones. Humectación del peldañeado. Colocación con mortero de cemento. Tendido de cordeles. Colocación de las piezas. Colocación del zanquín. Relleno de juntas. Limpieza del tramo.

*SC00008*
El revestimiento quedará plano. La fijación al soporte será adecuada.

*SC00011*
Se protegerá frente a golpes y rozaduras.

*SC00012*
Se medirá el número de unidades realmente ejecutadas según especificaciones de Proyecto.

| Medición | Uds. | Parcial |
|---|---|---|
| URBANIZACIÓN |  |  |
| PLANTA BAJA | 1 | 1.000 |
| Total |  | 1 |

**REC030bbbb** Ud Revestimiento de graderío mediante elemento prefabricado estruct (17/11/2025)
1 Ud × 1764.59 = 1764.59
Revestimiento de graderío mediante elemento prefabricado estructural de hormigón armado conformando una meseta maciza, en la que se incorpora una rampa accesible, de dimensiones totales (2,10x4,60 y espesor variable 0,10-0,43 m). Dimension en planta de la rampa 1,50x3,00 m, fabricado en taller industrial, con hormigón HA-45/B/12/IIa, vertido en molde metálico vibrado, con curado acelerado, acabado superior antideslizante y caras laterales con desmolde liso industrial.
Armadura interna formada por mallas y barras longitudinales B500S, con zuncho perimetral de borde.
Cada pieza incorpora casquillos o anclajes roscados para izado según UNE-EN 13155.
Los apoyos se disponen sobre calzos de neopreno 100×100×10 mm y la fijación lateral y antideslizamiento se resuelve mediante pletinas de acero inoxidable AISI 304 espesor 5 mm, ancladas a la estructura mediante tacos químicos inox M12/M16.
Transporte con camión-plataforma, izado con autogrúa, y asiento final con nivelación milimétrica sobre neoprenos.
Incluye:fabricación en taller, control de producción y marcado CE, transporte a obra, autogrúa + eslingado + montaje, pletinas inox + fijaciones inox, calzos de neopreno, sellado perimetral con mastic elástico.
Criterio de medición de proyecto: Número de unidades previstas, según documentación gráfica de Proyecto.
Criterio de medición de obra: Se medirá el número de unidades realmente ejecutadas según especificaciones de Proyecto.

| Código | Ud | Descripción | Rendimiento | Precio |
|---|---|---|---|---|
| mt18ppt010egb | Ud | Revestimiento de graderío mediante elemento prefabricado estruct | 1 | 115.85 |
| mt09mor010eb | Ud | Conjunto de pletinas de acero inoxidable AISI 304 de 5 mm de esp | 8 | 12 |
| mt18zpt010kb | Ud | Calzo de neopreno de 100x100x10 mm | 16 | 6 |
| M02GAH050 | h | Grúa telescópica autopropulsada 50 t | 1.5 | 126.09 |
| O01OA030 | h | Oficial primera montador | 2 | 23 |
| O01OA060 | h | Peón especializado montador | 2.5 | 21.14 |
| %0200 | % | Medios auxiliares | 2 % |  |

*SC00001*
Revestimiento de peldaño recto de escalera de 100 cm de anchura, mediante forrado con peldaño prefabricado de terrazo, en "L", para interiores, uso intensivo, micrograno (menor o igual a 6 mm), color gris, longitud hasta 110 cm, con profundidad de huella de 23-32 cm y altura de contrahuella de 13-20 cm, pulido en fábrica, según UNE-EN 13748-1, cara y cantos pulidos, zanquín de terrazo micrograno (menor o igual a 6 mm), color gris, de una pieza a montacaballo, recibido todo ello con mortero de cemento M-10, con arena de miga, sobre un peldañeado previo (no incluido en este precio). Incluso rejuntado con la misma tonalidad de las piezas.

*SC00002*
Ejecución: NTE-RSR. Revestimientos de suelos: Piezas rígidas.

*SC00003*
Número de unidades previstas, según documentación gráfica de Proyecto.

*SC00004*
Se comprobará que la formación del peldañeado previo está terminada.

*SC00007*
Replanteo y corte de las piezas. Formación de encajes en esquinas y rincones. Humectación del peldañeado. Colocación con mortero de cemento. Tendido de cordeles. Colocación de las piezas. Colocación del zanquín. Relleno de juntas. Limpieza del tramo.

*SC00008*
El revestimiento quedará plano. La fijación al soporte será adecuada.

*SC00011*
Se protegerá frente a golpes y rozaduras.

*SC00012*
Se medirá el número de unidades realmente ejecutadas según especificaciones de Proyecto.

| Medición | Uds. | Parcial |
|---|---|---|
| URBANIZACIÓN |  |  |
| PLANTA BAJA | 1 | 1.000 |
| Total |  | 1 |

**REC030bbbbb** Ud Revestimiento de graderío mediante elemento prefabricado estruct (17/11/2025)
9 Ud × 214.26 = 1928.34
Revestimiento de graderío mediante elemento prefabricado estructural de hormigón armado conformando un peldaño macizo, de dimensiones totales (0,30x1,90x0,165 m), fabricado en taller industrial, con hormigón HA-45/B/12/IIa, vertido en molde metálico vibrado, con curado acelerado, acabado superior antideslizante y caras laterales con desmolde liso industrial.
Armadura interna formada por mallas y barras longitudinales B500S, con zuncho perimetral de borde.
Cada pieza incorpora casquillos o anclajes roscados para izado según UNE-EN 13155.
Los apoyos se disponen sobre calzos de neopreno 100×100×10 mm.
Transporte con camión-plataforma, izado con autogrúa, y asiento final con nivelación milimétrica sobre neoprenos.
Incluye:fabricación en taller, control de producción y marcado CE, transporte a obra, autogrúa + eslingado + montaje, pletinas inox + fijaciones inox, calzos de neopreno, sellado perimetral con mastic elástico.
Criterio de medición de proyecto: Número de unidades previstas, según documentación gráfica de Proyecto.
Criterio de medición de obra: Se medirá el número de unidades realmente ejecutadas según especificaciones de Proyecto.

| Código | Ud | Descripción | Rendimiento | Precio | Importe |
|---|---|---|---|---|---|
| mt18ppt010egb | Ud | Revestimiento de graderío mediante elemento prefabricado estruct | 1 | 115.85 | 115.85 |
| mt18zpt010kb | Ud | Calzo de neopreno de 100x100x10 mm | 4 | 6 | 24.00 |
| M02GAH050 | h | Grúa telescópica autopropulsada 50 t | 0.4 | 126.09 | 50.44 |
| O01OA030 | h | Oficial primera montador | 0.4 | 23 | 9.20 |
| O01OA060 | h | Peón especializado montador | 0.5 | 21.14 | 10.57 |
| %0200 | % | Medios auxiliares | 2 % | 210.06 | 4.20 |
|  |  | Total |  |  | 214.26 |

*SC00001*
Revestimiento de peldaño recto de escalera de 100 cm de anchura, mediante forrado con peldaño prefabricado de terrazo, en "L", para interiores, uso intensivo, micrograno (menor o igual a 6 mm), color gris, longitud hasta 110 cm, con profundidad de huella de 23-32 cm y altura de contrahuella de 13-20 cm, pulido en fábrica, según UNE-EN 13748-1, cara y cantos pulidos, zanquín de terrazo micrograno (menor o igual a 6 mm), color gris, de una pieza a montacaballo, recibido todo ello con mortero de cemento M-10, con arena de miga, sobre un peldañeado previo (no incluido en este precio). Incluso rejuntado con la misma tonalidad de las piezas.

*SC00002*
Ejecución: NTE-RSR. Revestimientos de suelos: Piezas rígidas.

*SC00003*
Número de unidades previstas, según documentación gráfica de Proyecto.

*SC00004*
Se comprobará que la formación del peldañeado previo está terminada.

*SC00007*
Replanteo y corte de las piezas. Formación de encajes en esquinas y rincones. Humectación del peldañeado. Colocación con mortero de cemento. Tendido de cordeles. Colocación de las piezas. Colocación del zanquín. Relleno de juntas. Limpieza del tramo.

*SC00008*
El revestimiento quedará plano. La fijación al soporte será adecuada.

*SC00011*
Se protegerá frente a golpes y rozaduras.

*SC00012*
Se medirá el número de unidades realmente ejecutadas según especificaciones de Proyecto.

| Medición | Uds. | Parcial |
|---|---|---|
| URBANIZACIÓN |  |  |
| PLANTA BAJA | 9 | 9.000 |
| Total |  | 9 |

**UXP010b** m² Reposición de pavimento de baldosas de piedra natural recibidas (23/11/2025)
57.6 m² × 52.15 = 3003.84
Colocación de pavimento para uso exterior en áreas peatonales y calles residenciales, de baldosas desmontadas previamente, recibidas sobre capa de 2 cm de mortero de cemento M-10; disponiendo de juntas con ancho igual o superior a 1 mm, para su posterior rejuntado con lechada de cemento 1/2 CEM II/B-P 32,5 R, coloreada con la misma tonalidad de las piezas. Incluso juntas de dilatación y juntas estructurales, cortes a realizar para ajustarlas a los bordes del confinamiento o a las intrusiones existentes en el pavimento, limpieza del pavimento y las juntas.
Incluye: Replanteo de maestras y niveles. Vertido y compactación de la solera de hormigón. Extendido de la capa de mortero. Humectación de las piezas a colocar. Colocación individual, a pique de maceta, de las piezas. Formación de juntas y encuentros. Limpieza del pavimento y las juntas. Preparación y extendido de la lechada líquida para relleno de juntas. Limpieza final con agua, sin eliminar el material de rejuntado.
Criterio de medición de proyecto: Superficie medida en proyección horizontal, según documentación gráfica de Proyecto. No se han tenido en cuenta los retaceos como factor de influencia para incrementar la medición, toda vez que en la descomposición se ha considerado el tanto por cien de roturas general.
Criterio de medición de obra: Se medirá, en proyección horizontal, la superficie realmente ejecutada según especificaciones de Proyecto.

| Código | Ud | Descripción | Rendimiento | Precio | Importe |
|---|---|---|---|---|---|
| mt10hmf011Bc | m³ | Hormigón en masa HM-20/P/20/X0, fabricado en central. (material) | 0.15 | 77.4 | 11.61 |
| mt09mor010e | m³ | Mortero de cemento CEM II/B-P 32,5 N tipo M-10, confeccionado en | 0.02 | 136.93 | 2.74 |
| mt18bpn015caa | m² | Baldosa de granito Gris Mondariz, de 60x40x4 cm, acabado flameado de la superficie vista, cantos aserrados, según UNE-EN 1341. (material) | 0.1 | 46.44 | 4.64 |
| mt09lec020a | m³ | Lechada de cemento CEM II/B-P 32,5 N 1/2. (material) | 0.001 | 130.7 | 0.13 |
| mq06vib020 | h | Regla vibrante de 3 m. | 0.078 | 5.28 | 0.41 |
| mo041 | h | Oficial 1ª construcción de obra civil. | 0.555 | 23.1 | 12.82 |
| mo087 | h | Ayudante construcción de obra civil. | 0.856 | 21.94 | 18.78 |
| %0200 | % | Medios auxiliares | 2 % | 51.13 | 1.02 |
|  |  | Total |  |  | 52.15 |

| Medición | Uds. | Largo | Ancho | Parcial |
|---|---|---|---|---|
| REHABILITACIÓN DE EDIFICIO ORIGINAL |  |  |  |  |
| Acera existente |  |  |  |  |
| Estimación de superficie a levantar | 2 | 16.5 | 1.2 | 39.600 |
|  | 1 | 15 | 1.2 | 18.000 |
| Total |  |  |  | 57.6 |

**UXB010b** m Reposición de bordillo de granito (23/11/2025)
48 m × 15.69 = 753.12
Colocación de piezas de bordillo de piedra natural, 40x20x15 cm, desmontados previamente. Todo ello realizado sobre firme compuesto por base de hormigón en masa HM-20/P/20/X0, de 10 cm de espesor, ejecutada según pendientes del proyecto y colocada sobre explanada, no incluida en este precio. Incluso excavación, rejuntado con mortero de cemento, industrial, M-5 y limpieza.
Incluye: Replanteo de alineaciones y niveles. Vertido y extendido del hormigón. Colocación de las piezas. Relleno de juntas con mortero. Asentado y nivelación.
Criterio de medición de proyecto: Longitud medida según documentación gráfica de Proyecto.
Criterio de medición de obra: Se medirá la longitud realmente ejecutada según especificaciones de Proyecto.

| Código | Ud | Descripción | Rendimiento | Precio | Importe |
|---|---|---|---|---|---|
| mt10hmf011Bc | m³ | Hormigón en masa HM-20/P/20/X0, fabricado en central. | 0.042 | 77.4 | 3.25 |
| mt18jbp010b | Ud | Bordillo de piedra natural, 40x20x15 cm, para jardín, con cara superior redondeada o achaflanada, según UNE-EN 1343. (material) | 0.1 | 6.8 | 0.68 |
| mt08aaa010a | m³ | Agua. | 0.006 | 1.53 | 0.01 |
| mt09mif010ca | t | Mortero industrial para albañilería, de cemento, color gris, cat | 0.009 | 54.93 | 0.49 |
| mo041 | h | Oficial 1ª construcción de obra civil. | 0.229 | 23.1 | 5.29 |
| mo087 | h | Ayudante construcción de obra civil. | 0.258 | 21.94 | 5.66 |
| %0200 | % | Medios auxiliares | 2 % | 15.38 | 0.31 |
|  |  | Total |  |  | 15.69 |

| Medición | Uds. | Largo | Parcial |
|---|---|---|---|
| REHABILITACIÓN DE EDIFICIO ORIGINAL |  |  |  |
| Acera existente |  |  |  |
| Estimación de longitud de bordillo a levantar | 2 | 16.5 | 33.000 |
|  | 1 | 15 | 15.000 |
| Total |  |  | 48 |

## G GESTIÓN DE RESIDUOS
Importe: 9687.06

**GRTT.2aa** t Carga mec RCDs material de excavación 17 05 04
700.78 t × 0.46 = 322.36
Carga de RCDs compuestos por tierras y piedras (LER 17 05 04) de una densidad aproximada de 1.8 t/m3 realizada mediante medios mecánicos.

| Código | Ud | Descripción | Rendimiento | Precio | Importe |
|---|---|---|---|---|---|
| GRTT.1aa | m3 | Carga mec RCDs material de excavación 17 05 04 | 0.556 | 0.83 | 0.46 |
|  |  | Total |  |  | 0.46 |

**GRNO.2b** t Clasificación mecánica RCDs en obra
26.13 t × 8.11 = 211.91
Recogida y clasificación selectiva por fracciones de residuos no peligrosos en la zona de almacenamiento de residuos de la obra (excepto tierras y piedras de excavación) realizados mediante medios mecánicos, sin incluir la carga en contenedor o camión.

| Código | Ud | Descripción | Rendimiento | Precio | Importe |
|---|---|---|---|---|---|
| MOOA12a | h | Peón ordinario construcción (mano de obra) | 0.2 | 18.69 | 3.74 |
| MMMT15af | h | Dumper hidr crg frtl 3000kg (maquinaria) | 0.2 | 12.32 | 2.46 |
| MMME.4abb | h | Retro de neum s/palafrtl 0,4m3 (maquinaria) | 0.033 | 53.06 | 1.75 |
| %0200 | % | Medios auxiliares | 2 % | 7.95 | 0.16 |
|  |  | Total |  |  | 8.11 |

**GRNT.2aa** t Carga mec RCDs hormigón 17 01 01
37.33 t × 0.55 = 20.53
Carga de RCDs compuestos por hormigón (LER 17 01 01) de una densidad aproximada de 1.5 t/m3 en camión o contenedor realizada mediante medios mecánicos.

| Código | Ud | Descripción | Rendimiento | Precio | Importe |
|---|---|---|---|---|---|
| GRNT.1aa | m3 | Carga mec RCDs hormigón 17 01 01 | 0.667 | 0.83 | 0.55 |
|  |  | Total |  |  | 0.55 |

**GRNT.2ba** t Carga mec RCDs tejas y materiales cerámicos 17 01 03
44.65 t × 0.92 = 41.08
Carga de RCDs compuestos por tejas y materiales cerámicos (LER 17 01 03) de una densidad aproximada de 0.9 t/m3 en camión o contenedor realizada mediante medios mecánicos.

| Código | Ud | Descripción | Rendimiento | Precio | Importe |
|---|---|---|---|---|---|
| GRNT.1ba | m3 | Carga mec RCDs tejas y materiales cerámicos 17 01 03 | 1.111 | 0.83 | 0.92 |
|  |  | Total |  |  | 0.92 |

**GRNT.2ca** t Carga mec RCDs metales mezclados 17 04 07
27.38 t × 0.42 = 11.50
Carga de RCDs compuestos por metales mezclados (LER 17 04 07) de una densidad aproximada de 2 t/m3 en camión o contenedor realizada mediante medios mecánicos.

| Código | Ud | Descripción | Rendimiento | Precio | Importe |
|---|---|---|---|---|---|
| GRNT.1ca | m3 | Carga mec RCDs metales mezclados 17 04 07 | 0.5 | 0.83 | 0.42 |
|  |  | Total |  |  | 0.42 |

**GRNT.2da** t Carga mec RCDs madera 17 02 01
37.98 t × 1.66 = 63.05
Carga de RCDs compuestos por madera (LER 17 02 01) de una densidad aproximada de 0.5 t/m3 en camión o contenedor realizada mediante medios mecánicos.

| Código | Ud | Descripción | Rendimiento | Precio | Importe |
|---|---|---|---|---|---|
| GRNT.1da | m3 | Carga mec RCDs madera 17 02 01 | 2 | 0.83 | 1.66 |
|  |  | Total |  |  | 1.66 |

**GRNT.2eb** t Carga man RCDs vidrio 17 02 02
3.13 t × 26.69 = 83.54
Carga de RCDs compuestos por vidrio (LER 17 02 02) de una densidad aproximada de 1 t/m3 en contenedor realizada mediante medios manuales.

| Código | Ud | Descripción | Rendimiento | Precio | Importe |
|---|---|---|---|---|---|
| GRNT.1eb | m3 | Carga man RCDs vidrio 17 02 02 | 1 | 26.69 | 26.69 |
|  |  | Total |  |  | 26.69 |

**GRNT.2fb** t Carga man RCDs plástico 17 02 03
23.85 t × 26.68 = 636.32
Carga de RCDs compuestos por plástico (LER 17 02 03) de una densidad aproximada de 0.5 t/m3 en contenedor realizada mediante medios manuales.

| Código | Ud | Descripción | Rendimiento | Precio | Importe |
|---|---|---|---|---|---|
| GRNT.1fb | m3 | Carga man RCDs plástico 17 02 03 | 2 | 13.34 | 26.68 |
|  |  | Total |  |  | 26.68 |

**GRNT.2gb** t Carga man RCDs papel y cartón 20 01 01
12 t × 26.7 = 320.40
Carga de RCDs compuestos por papel y cartón (LER 20 01 01) de una densidad aproximada de 0.3 t/m3 en contenedor realizada mediante medios manuales.

| Código | Ud | Descripción | Rendimiento | Precio | Importe |
|---|---|---|---|---|---|
| GRNT.1gb | m3 | Carga man RCDs papel y cartón 20 01 01 | 3.333 | 8.01 | 26.70 |
|  |  | Total |  |  | 26.7 |

**GRNT.2ha** t Carga mec RCDs mezclas bituminosas 17 03 02
12.59 t × 1.04 = 13.09
Carga de RCDs compuestos por mezclas bituminosas (LER 17 03 02) de una densidad aproximada de 0.8 t/m3 en camión o contenedor realizada mediante medios mecánicos.

| Código | Ud | Descripción | Rendimiento | Precio | Importe |
|---|---|---|---|---|---|
| GRNT.1ha | m3 | Carga mec RCDs mezclas bituminosas 17 03 02 | 1.25 | 0.83 | 1.04 |
|  |  | Total |  |  | 1.04 |

**GRNT.2ia** t Carga mec RCDs materiales a base de yeso 17 08 02
62.33 t × 1.19 = 74.17
Carga de RCDs compuestos por materiales a base de yeso (LER 17 08 02) de una densidad aproximada de 0.7 t/m3 en camión o contenedor realizada mediante medios mecánicos.

| Código | Ud | Descripción | Rendimiento | Precio | Importe |
|---|---|---|---|---|---|
| GRNT.1ia | m3 | Carga mec RCDs materiales a base de yeso 17 08 02 | 1.429 | 0.83 | 1.19 |
|  |  | Total |  |  | 1.19 |

**GRNT.2ja** t Carga mec RCDs residuos mezclados 17 09 04
16.3 t × 0.83 = 13.53
Carga de RCDs compuestos por residuos mezclados (LER 17 09 04) de una densidad aproximada de 1 t/m3 en camión o contenedor realizada mediante medios mecánicos.

| Código | Ud | Descripción | Rendimiento | Precio | Importe |
|---|---|---|---|---|---|
| GRNT.1ja | m3 | Carga mec RCDs residuos mezclados 17 09 04 | 1 | 0.83 | 0.83 |
|  |  | Total |  |  | 0.83 |

**GRPO.3ca** u Suministro y llenado bidón RP 200 l
5 u × 75.77 = 378.85
Suministro, etiquetado y llenado de bidón de 200 litros de capacidad con residuos peligrosos de construcción y demolición.

| Código | Ud | Descripción | Rendimiento | Precio | Importe |
|---|---|---|---|---|---|
| MOOA11a | h | Peón especializado construcción (mano de obra) | 0.8 | 19.47 | 15.58 |
| MMRB.1c | u | Bidón residuos peligros 200 l (maquinaria) | 1 | 58.7 | 58.70 |
| %0200 | % | Medios auxiliares | 2 % | 74.28 | 1.49 |
|  |  | Total |  |  | 75.77 |

**MMRB.2bb** t Contenedor residuos peligros 1000 l (maquinaria; 21/11/2025)
1 t × 247.02 = 247.02
Contenedor de 1000 litros de capacidad para almacenar residuos peligros de construcción y demolición en obra.

**GRNT.3b** t Transporte RCDs camión 15 t 30 km.
49.92 t × 5.25 = 262.08
Transporte de residuos de construcción y demolición no peligrosos en camión de 15 t realizado por transportista autorizado a instalación de valorización y/o eliminación considerando una distancia de 30 km y los tiempos de carga y espera.

| Código | Ud | Descripción | Rendimiento | Precio | Importe |
|---|---|---|---|---|---|
| MMMT14cca | h | Cmn de transp 15T 12m3 2ejes (maquinaria) | 0.064 | 80.43 | 5.15 |
| %0200 | % | Medios auxiliares | 2 % | 5.15 | 0.10 |
|  |  | Total |  |  | 5.25 |

| Medición | Uds. | Parcial |
|---|---|---|
| Residuos de hormigón | 37.33 | 37.330 |
| Residuos de mezclas bituminosas | 12.59 | 12.590 |
| Total |  | 49.92 |

**GRNT.5ac** t Transporte contenedor RCDs 4 m3 30 km. (21/11/2025)
66 t × 63.5 = 4191.00
Entregaen obra, recogida y transporte de contenedor de RCDs de 4 m3 de capacidad a instalación de valorización y/o eliminación considerando una distancia de transporte de 30 km, realizado por transportista autorizado.

| Medición | Uds. | Parcial |
|---|---|---|
| Residuos mezclados | 4 | 4.000 |
| Residuos de tejas y materiales cerámicos | 10 | 10.000 |
| Residuos de metales mezclados | 5 | 5.000 |
| Residuos de madera | 12 | 12.000 |
| Residuos de vidrio | 2 | 2.000 |
| Residuos de plástico | 10 | 10.000 |
| Residuos de papel y cartón | 5 | 5.000 |
| Residuos de materiales a base de yeso | 18 | 18.000 |
| Total |  | 66 |

**GRPT.1ab** u Transporte RP camión 8 bidones/ó 2 cont 1m3 30km
2 u × 59.89 = 119.78
Carga y transporte de hasta 8 bidones de 200 litros paletizados -ó 2 contenedores de 1 m3- con residuos de construcción y demolición peligrosos en camión grúa de 3.5 t realizado por transportista autorizado a instalación de valorización y/o eliminación considerando una distancia de 30 km, los tiempos de carga y espera y los trámites documentales, todo ello según la normativa vigente.

| Código | Ud | Descripción | Rendimiento | Precio | Importe |
|---|---|---|---|---|---|
| MMMT18a | h | Camión grúa 3.5 t (maquinaria) | 1.2 | 48.93 | 58.72 |
| %0200 | % | Medios auxiliares | 2 % | 58.72 | 1.17 |
|  |  | Total |  |  | 59.89 |

| Medición | Uds. | Parcial |
|---|---|---|
| Bidones 200 l de residuos peligrosos | 1 | 1.000 |
| Contenedores de 1m3 de residuos peligrosos | 1 | 1.000 |
| Total |  | 2 |

**GRND.5a** t Depósito de vidrio (21/11/2025)
3.13 t × 30 = 93.90
Depósito de residuos compuestos por vidrio con una densidad aproximada de 1 t/m3, en instalación autorizada para la valorización y/o eliminación de RCDs con código 17 02 02 de la Lista Europea de Residuos (LER) vigente.

**GRND.6a** t Depósito de plástico (21/11/2025)
23.85 t × 30 = 715.50
Depósito de residuos compuestos por plástico con una densidad aproximada de 0.5 t/m3, en instalación autorizada para la valorización y/o eliminación de RCDs con código 17 02 03 de la Lista Europea de Residuos (LER) vigente.

**GRND.7a** t Depósito de RCDs papel y cartón (21/11/2025)
12 t × 17 = 204.00
Depósito de residuos compuestos por papel y cartón con una densidad aproximada de 0.1 t/m3, en instalación autorizada para la valorización y/o eliminación de RCDs con código 20 01 01 de la Lista Europea de Residuos (LER) vigente.

**GRND.8a** t Depósito de mezclas bituminosas (21/11/2025)
12.59 t × 10 = 125.90
Depósito de residuos compuestos por mezclas bituminosas (distintas de las especificadas en el código 17 03 01*), con una densidad aproximada de 0.8 t/m3, en instalación autorizada para la valorización y/o eliminación de RCDs con código 17 03 02 de la Lista Europea de Residuos (LER) vigente.

**GRND.9a** t Depósito de RCDs materiales a base de yeso (21/11/2025)
62.33 t × 15 = 934.95
Depósito de residuos compuestos por materiales de construcción a base de yeso (distintos de los especificados en el código 17 08 01*), con una densidad aproximada de 0.7 t/m3, en instalación autorizada para la valorización y/o eliminación de RCDs con código 17 08 02 de la Lista Europea de Residuos (LER) vigente.

**GRND.10b** t Depósito RCDs mezclados LER 17 09 04 (21/11/2025)
16.3 t × 22 = 358.60
Depósito de residuos mezclados de construcción y demolición (distintos de los especificados en los códigos 17 09 01, 17 09 02 y 17 09 03) con entre el 50% y 70% de material no reciclable con una densidad de entre 0.50 y 0.8 t/m3, en instalación autorizada para la valorización y/o eliminación de RCDs con código 17 09 04 de la Lista Europea de Residuos (LER) vigente.

**GRND.1ic** t Depósito RP LER 15 01 10* bidón 200 l (21/11/2025)
5 t × 47 = 235.00
Depósito de bidón de 200 litros de residuos peligrosos con código 15 01 10* de la Lista Europea de Residuos (LER) según Decisión 2014/955/UE compuestos por envases vacíos de plástico o metal contaminados, en instalación autorizada para la valorización y/o eliminación de residuos peligrosos de construcción y demolición, según la normativa vigente.

**GRND.11a** t Depósito de mezcla residuos municipales (21/11/2025)
1 t × 9 = 9.00
Depósito de mezcla de residuos municipales (basura), con una densidad aproximada de 0.8 t/m3, en instalación autorizada para la valorización y/o eliminación de residuos con código 20 03 01 de la Lista Europea de Residuos (LER) vigente.

## X CONTROL DE CALIDAD Y ENSAYOS
Importe: 1477.05

**XEB010** Ud Ensayo de barras corrugadas de acero de un mismo lote.
1 Ud × 136.81 = 136.81
Ensayo a realizar en laboratorio acreditado en el área técnica correspondiente, sobre una muestra de dos barras corrugadas de acero de un mismo lote, tomada en obra, para la determinación de las siguientes características: tracción con envejecimiento artificial de las probetas según UNE-EN ISO 15630-1, sección media equivalente según UNE-EN ISO 15630-1, masa por metro según UNE-EN ISO 15630-1, características geométricas del corrugado según UNE-EN 10080, doblado/desdoblado según UNE-EN ISO 15630-1.
Incluye: Desplazamiento a obra. Toma de muestras. Realización de ensayos. Redacción de informe de los resultados de los ensayos realizados.
Criterio de medición de proyecto: Ensayo a realizar, según documentación del Plan de control de calidad.

| Código | Ud | Descripción | Rendimiento | Precio | Importe |
|---|---|---|---|---|---|
| mt49arb060 | Ud | Ensayo de tracción, con envejecimiento artificial de las probetas, para determinar las siguientes características mecánicas: la carga de rotura (Rm), la carga al límite elástico convencional al 0,2% (Rp0,2), la relación entre la carga de rotura y la carga al límite elástico convencional al 0,2% (Rm/Rp0,2), la relación entre la carga al límite elástico convencional al 0,2% real y nominal (Rp0,2 real/Rp0,2 nominal), el alargamiento bajo carga máxima (Agt) sobre una muestra de una barra de acero corrugado de cada diámetro diferente según UNE-EN ISO 15630-1, incluso desplazamiento a obra, toma de muestra e informe de resultados. (material) | 1 | 33.97 | 33.97 |
| mt49arb040 | Ud | Ensayo para determinar la sección media equivalente sobre una muestra de dos barras corrugadas de acero del mismo lote, según UNE-EN ISO 15630-1, incluso desplazamiento a obra, toma de muestra e informe de resultados. (material) | 1 | 26.59 | 26.59 |
| mt49arb080 | Ud | Ensayo para determinar la masa por metro sobre una muestra de una barra de acero corrugado de cada diámetro diferente según UNE-EN ISO 15630-1, incluso desplazamiento a obra, toma de muestra e informe de resultados. (material) | 1 | 17.42 | 17.42 |
| mt49arb010 | Ud | Ensayo para determinar las características geométricas del corrugado sobre una muestra de dos barras corrugadas de acero del mismo lote, según UNE-EN 10080, incluso desplazamiento a obra, toma de muestra e informe de resultados. (material) | 1 | 39.28 | 39.28 |
| mt49arb020 | Ud | Ensayo para determinar la presencia o ausencia de grietas mediante doblado/desdoblado sobre una muestra de dos barras corrugadas de acero del mismo lote, según UNE-EN ISO 15630-1, incluso desplazamiento a obra, toma de muestra e informe de resultados. (material) | 1 | 16.87 | 16.87 |
| %0200 | % | Medios auxiliares | 2 % | 134.13 | 2.68 |
|  |  | Total |  |  | 136.81 |

*SC00001*
Ensayo a realizar en laboratorio acreditado en el área técnica correspondiente, sobre una muestra de dos barras corrugadas de acero de un mismo lote, tomada en obra, para la determinación de las siguientes características: tracción con envejecimiento artificial de las probetas según UNE-EN ISO 15630-1, sección media equivalente según UNE-EN ISO 15630-1, masa por metro según UNE-EN ISO 15630-1, características geométricas del corrugado según UNE-EN 10080, doblado/desdoblado según UNE-EN ISO 15630-1.

*SC00002*
Control del acero: Código Estructural.

*SC00003*
Ensayo a realizar, según documentación del Plan de control de calidad.

*SC00007*
Desplazamiento a obra. Toma de muestras. Realización de ensayos. Redacción de informe de los resultados de los ensayos realizados.

**XEH016** Ud Ensayo de consistencia y resistencia del hormigón.
4 Ud × 98.21 = 392.84
Ensayo a realizar en laboratorio acreditado en el área técnica correspondiente, sobre una muestra de hormigón fresco, tomada en obra según UNE-EN 12350-1, para la determinación de las siguientes características: consistencia del hormigón fresco mediante el método de asentamiento del cono de Abrams según UNE-EN 12350-2 y resistencia característica a compresión del hormigón endurecido con fabricación y curado de cinco probetas probetas cilíndricas de 15x30 cm según UNE-EN 12390-2, refrentado y rotura a compresión de las mismas según UNE-EN 12390-3.
Incluye: Desplazamiento a obra. Toma de muestras. Realización de ensayos. Redacción de informe de los resultados de los ensayos realizados.
Criterio de medición de proyecto: Ensayo a realizar, según documentación del Plan de control de calidad.

| Código | Ud | Descripción | Rendimiento | Precio | Importe |
|---|---|---|---|---|---|
| mt49hob025d | Ud | Ensayo para determinar la consistencia del hormigón fresco mediante el método de asentamiento del cono de Abrams según UNE-EN 12350-2 y la resistencia característica a compresión del hormigón endurecido con fabricación y curado de cinco probetas cilíndricas de 15x30 cm según UNE-EN 12390-2, con refrentado y rotura a compresión según UNE-EN 12390-3, incluso desplazamiento a obra, toma de muestra de hormigón fresco según UNE-EN 12350-1 e informe de resultados. (material) | 1 | 96.28 | 96.28 |
| %0200 | % | Medios auxiliares | 2 % | 96.28 | 1.93 |
|  |  | Total |  |  | 98.21 |

*SC00001*
Ensayo a realizar en laboratorio acreditado en el área técnica correspondiente, sobre una muestra de hormigón fresco, tomada en obra según UNE-EN 12350-1, para la determinación de las siguientes características: consistencia del hormigón fresco mediante el método de asentamiento del cono de Abrams según UNE-EN 12350-2 y resistencia característica a compresión del hormigón endurecido con fabricación y curado de cinco probetas probetas cilíndricas de 15x30 cm según UNE-EN 12390-2, refrentado y rotura a compresión de las mismas según UNE-EN 12390-3.

*SC00002*
Control del hormigón: Código Estructural.

*SC00003*
Ensayo a realizar, según documentación del Plan de control de calidad.

*SC00007*
Desplazamiento a obra. Toma de muestras. Realización de ensayos. Redacción de informe de los resultados de los ensayos realizados.

**XRF020** Ud Prueba de servicio de carpintería exterior.
3 Ud × 178.1 = 534.30
Prueba de servicio a realizar por laboratorio acreditado en el área técnica correspondiente, para comprobar la estanqueidad de una carpintería exterior instalada en obra, realizada una vez ejecutado el cerramiento de fachada y antes de colocar la pintura o el acabado interior del cerramiento, mediante simulación de lluvia sobre la carpintería y una parte del cerramiento perimetral a la misma.
Incluye: Desplazamiento a obra. Realización de la prueba. Redacción de informe del resultado de la prueba realizada.
Criterio de medición de proyecto: Prueba a realizar, según documentación del Plan de control de calidad.
Criterio de medición de obra: Se medirá el número de pruebas realizadas por laboratorio acreditado según especificaciones de Proyecto.

| Código | Ud | Descripción | Rendimiento | Precio | Importe |
|---|---|---|---|---|---|
| mt49prs030 | Ud | Prueba de servicio para comprobar la estanqueidad de una carpintería exterior instalada en obra, mediante simulación de lluvia, incluso desplazamiento a obra e informe de resultados. (material) | 1 | 174.61 | 174.61 |
| %0200 | % | Medios auxiliares | 2 % | 174.61 | 3.49 |
|  |  | Total |  |  | 178.1 |

*SC00001*
Prueba de servicio a realizar por laboratorio acreditado en el área técnica correspondiente, para comprobar la estanqueidad de una carpintería exterior instalada en obra, realizada una vez ejecutado el cerramiento de fachada y antes de colocar la pintura o el acabado interior del cerramiento, mediante simulación de lluvia sobre la carpintería y una parte del cerramiento perimetral a la misma.

*SC00002*
Ejecución: UNE 85247. Ventanas. Estanquidad al agua. Ensayo "in situ".

*SC00003*
Prueba a realizar, según documentación del Plan de control de calidad.

*SC00004*
Se comprobará que la carpintería está totalmente terminada.

*SC00005*
Se suspenderán las pruebas cuando la intensidad del viento impida la idónea proyección del agua prevista sobre la carpintería.

*SC00007*
Desplazamiento a obra. Realización de la prueba. Redacción de informe del resultado de la prueba realizada.

*SC00012*
Se medirá el número de pruebas realizadas por laboratorio acreditado según especificaciones de Proyecto.

**XRI010b** Ud Conjunto de pruebas de servicio de las instalaciones (23/11/2025)
1 Ud × 413.1 = 413.10
Conjunto de pruebas de servicio a realizar por laboratorio acreditado en el área técnica correspondiente, para comprobar el correcto funcionamiento de las siguientes instalaciones: electricidad, TV/FM, portero automático, fontanería, saneamiento, calefacción y climatización.
Incluye: Realización de las pruebas. Redacción de informe de los resultados de las pruebas realizadas.
Criterio de medición de proyecto: Prueba a realizar, según documentación del Plan de control de calidad.
Criterio de medición de obra: Se medirá el número de pruebas realizadas por laboratorio acreditado según especificaciones de Proyecto.

| Código | Ud | Descripción | Rendimiento | Precio | Importe |
|---|---|---|---|---|---|
| mt49prs110a | Ud | Prueba de servicio para comprobar el correcto funcionamiento de la instalación eléctrica en vivienda, incluso informe de resultados. (material) | 1 | 105 | 105.00 |
| mt49prs120a | Ud | Prueba de servicio para comprobar el correcto funcionamiento de la instalación de TV/FM en vivienda, incluso informe de resultados. (material) | 1 | 25 | 25.00 |
| mt49prs140 | Ud | Prueba de servicio para comprobar el correcto funcionamiento de las instalaciones de fontanería y saneamiento en vivienda, incluso informe de resultados. (material) | 1 | 55 | 55.00 |
| mt49prs150b | Ud | Prueba de servicio para comprobar el correcto funcionamiento de la instalación de calefacción sin depósito en vivienda, incluso informe de resultados. (material) | 1 | 95 | 95.00 |
| mt49prs155b | Ud | Prueba de servicio para comprobar el correcto funcionamiento de la instalación de climatización (frío y calor) en vivienda, incluso informe de resultados. (material) | 1 | 125 | 125.00 |
| %0200 | % | Medios auxiliares | 2 % | 405.00 | 8.10 |
|  |  | Total |  |  | 413.1 |

*SC00001*
Conjunto de pruebas de servicio a realizar por laboratorio acreditado en el área técnica correspondiente, para comprobar el correcto funcionamiento de las siguientes instalaciones: electricidad, TV/FM, portero automático, fontanería, saneamiento, calefacción y climatización.

*SC00002*
Ejecución:
- GUÍA-BT-ANEXO 4. Verificación de las instalaciones eléctricas
- Reglamento regulador de las infraestructuras comunes de telecomunicaciones para el acceso a los servicios de telecomunicación en el interior de las edificaciones
- CTE. DB-HS Salubridad
- Reglamento de instalaciones térmicas en los edificios (RITE) y sus Instrucciones técnicas (IT).

*SC00003*
Prueba a realizar, según documentación del Plan de control de calidad.

*SC00004*
Se comprobará que cada una de las instalaciones ha sido probada por el instalador correspondiente. Se comprobará que el suministro eléctrico es el necesario para realizar las pruebas y, a ser posible, que es el suministro definitivo de la compañía.

*SC00007*
Realización de las pruebas. Redacción de informe de los resultados de las pruebas realizadas.

*SC00012*
Se medirá el número de pruebas realizadas por laboratorio acreditado según especificaciones de Proyecto.

## Y SEGURIDAD Y SALUD
Importe: 27868.05

### 01 INSTALACIONES DE BIENESTAR (21/11/2025)
Importe: 11842.01

**01.01** UD ALQUILER CASETA ASEOS (21/11/2025)
20 UD × 125.56 = 2511.20
UD.Mes de alquiler de caseta prefabricada para aseos en obra, de dimensiones 4,10x1,90x2,30 m (7,80 m²), compuesta por: estructura metálica, cerramiento de chapa con terminación de pintura prelacada, cubierta de chapa, aislamiento interior, instalaciones de fontanería, saneamiento y electricidad, tubos fluorescentes y punto de luz exterior, termo eléctrico, ventanas de aluminio con luna y rejas, puerta de entrada de chapa, suelo contrachapado hidrófugo con capa antideslizante, revestimiento de tablero en paredes, dos inodoros, dos platos de ducha y lavabo de tres grifos y puerta de madera en inodoro y cortina en ducha. Incluye: Montaje, instalación y comprobación. Criterio de valoración económica: El precio incluye la limpieza y el mantenimiento de la caseta durante el periodo de alquiler.

**01.02** UD ALQUILER CASETA VESTUARIO (21/11/2025)
20 UD × 202.24 = 4044.80
UD.Mes de alquiler de caseta prefabricada para vestuarios en obra, de dimensiones 7,87x2,33x2,30 m (18,40 m²), compuesta por: estructura metálica, cerramiento de chapa con terminación de pintura prelacada, cubierta de chapa, aislamiento interior, instalación de electricidad, tubos fluorescentes y punto de luz exterior, ventanas de aluminio con luna y rejas, puerta de entrada de chapa, suelo de aglomerado revestido con PVC continuo y poliestireno con apoyo en base de chapa y revestimiento de tablero en paredes. Incluye: Montaje, instalación y comprobación.Criterio de valoración económica: El precio incluye la limpieza y el mantenimiento de la caseta durante el periodo de alquiler.

**01.03** UD ALQUILER CASETA COMEDOR (21/11/2025)
20 UD × 209.56 = 4191.20
UD.Mes de alquiler de caseta prefabricada para comedor en obra, de dimensiones 7,87x2,33x2,30 m (18,40 m²), compuesta por: estructura metálica, cerramiento de chapa con terminación de pintura prelacada, cubierta de chapa, aislamiento interior, instalación de electricidad, tubos fluorescentes y punto de luz exterior, ventanas de aluminio con luna y rejas, puerta de entrada de chapa, suelo de aglomerado revestido con PVC continuo y poliestireno con apoyo en base de chapa y revestimiento de tablero en paredes. Incluye: Montaje, instalación y comprobación. Criterio de valoración económica: El precio incluye la limpieza y el mantenimiento de la caseta durante el periodo de alquiler.

**01.04** UD MESA DE MADERA (21/11/2025)
2 UD × 110.45 = 220.90
UD.Mesa de madera con capacidad para 10 personas, amortizable en cuatro usos totalmente colocada.

**01.05** UD BANCO DE MADERA (21/11/2025)
4 UD × 76.56 = 306.24
UD.Banco de madera con capacidad para 5 personas, amortizable en dos usos totalmente colocada.

**01.06** UD MICROONDAS (21/11/2025)
1 UD × 58.67 = 58.67
UD.Horno microondas para calentar comidas de 18 L plato giratorio y reloj programador amortizable en cinco usos.

**01.07** UD TAQUILLA (21/11/2025)
20 UD × 25.45 = 509.00
UD.Taquilla metálica individual con llave para ropa y calzado, amortizable en tres usos totalmente colocada.

### 02 SEÑALIZACION (20/11/2025)
Importe: 1153.11

**02.01** UD CARTEL GENERAL (20/11/2025)
1 UD × 12.08 = 12.08
UD.Cartel general indicativo de riesgos, de PVC serigrafiado, de 990x670 mm, amortizable en 3 usos, fijado con tornillos. Incluye: Colocación. Desmontaje posterior. Transporte hasta el lugar de almacenaje o retirada a contenedor.

**02.02** UD SEÑAL DE ADVERTENCIA (20/11/2025)
10 UD × 10.23 = 102.30
UD.Señal de advertencia, de PVC serigrafiado, de 297x210 mm, con pictograma negro de forma triangular sobre fondo amarillo, amortizable en 3 usos, fijada con bridas. Incluye: Colocación. Desmontaje posterior. Transporte hasta el lugar de almacenaje o retirada a contenedor.

**02.03** UD SEÑAL DE PROHIBIDO (20/11/2025)
10 UD × 10.45 = 104.50
UD.Señal de prohibición, de PVC serigrafiado, de 297x210 mm, con pictograma negro de forma circular sobre fondo blanco, amortizable en 3 usos, fijada con bridas. Incluye: Colocación. Desmontaje posterior. Transporte hasta el lugar de almacenaje o retirada a contenedor.

**02.04** UD SEÑAL DE OBLIGACION (20/11/2025)
10 UD × 12.21 = 122.10
UD.Señal de obligación, de PVC serigrafiado, de 297x210 mm, con pictograma blanco de forma circular sobre fondo azul, amortizable en 3 usos, fijada con bridas. Incluye: Colocación. Desmontaje posterior. Transporte hasta el lugar de almacenaje o retirada a contenedor.

**02.05.1** UD SEÑAL DE EXTINCIÓN (20/11/2025)
10 UD × 4.56 = 45.60
UD.Señal de extinción, de PVC serigrafiado, de 297x210 mm, con pictograma blanco de forma rectangular sobre fondo rojo, amortizable en 3 usos, fijada con bridas. Incluye: Colocación. Desmontaje posterior. Transporte hasta el lugar de almacenaje o retirada a contenedor.

**02.06.1** UD SEÑAL DE EXTINCIÓN (20/11/2025)
10 UD × 4.56 = 45.60
UD.Señal de extinción, de PVC serigrafiado, de 297x210 mm, con pictograma blanco de forma rectangular sobre fondo rojo, amortizable en 3 usos, fijada con bridas. Incluye: Colocación. Desmontaje posterior. Transporte hasta el lugar de almacenaje o retirada a contenedor.

**02.07** UD SEÑAL DE EVACUACION (20/11/2025)
2 UD × 12.32 = 24.64
UD.Señal de evacuación, salvamento y socorro, de PVC serigrafiado, de 297x210 mm, con pictograma blanco de forma rectangular sobre fondo verde, amortizable en 3 usos, fijada con bridas. Incluye: Colocación. Desmontaje posterior. Transporte hasta el lugar de almacenaje o retirada a contenedor.

**02.08** ML CINTA REFLECTANTE (20/11/2025)
250 ML × 1.53 = 382.50
ML.Cinta reflectante para balizamiento, de material plástico, de 10 cm de anchura, impresa por ambas caras en franjas de color rojo y blanco. Incluye: Colocación. Desmontaje posterior. Retirada a contenedor.

**02.09** ML MALLA DE SEÑALIZACION (20/11/2025)
100 ML × 2.18 = 218.00
ML.Malla de señalización de polietileno de alta densidad (200 g/m²), color naranja, de 1,20 m de altura, sujeta mediante bridas de nylon, utilizada como señalización y delimitación de los bordes de la excavación. Amortizable la malla en 1 uso, los soportes en 3 usos y los tapones protectores en 3 usos. Incluye: Hincado de barras en el terreno. Sujeción de la malla de señalización a las barras. Colocación de tapones protectores. Desmontaje del conjunto. Transporte hasta el lugar de almacenaje o retirada a contenedor.

**02.10** UD PALETA MANUAL (20/11/2025)
2 UD × 6.27 = 12.54
UD.Paleta manual reflectante de paso alternativo, de polipropileno, con señal de detención obligatoria por una cara y de paso por la otra, con mango de aluminio, amortizable en 5 usos.

**02.11** UD CONO BALIZAMIENTO (20/11/2025)
5 UD × 16.65 = 83.25
UD.Cono de balizamiento reflectante de 75 cm de altura, de 2 piezas, con cuerpo de polietileno y base de caucho, con 1 banda reflectante de 300 mm de anchura y retrorreflectancia nivel 1 (E.G.), amortizable en 10 usos. Incluye: Colocación y comprobación. Desmontaje posterior. Transporte hasta el lugar de almacenaje o retirada a contenedor.

### 03 PROTECCIONES COLECTIVAS (20/11/2025)
Importe: 12057.81

**03.01** ML VALLADO PERIMETRAL EXCAVACION (20/11/2025)
45 ML × 3.15 = 141.75
ML.Delimitación de la zona de excavaciones abiertas mediante vallado perimetral formado por vallas peatonales de hierro, de 1,10x2,50 m, color amarillo, con barrotes verticales montados sobre bastidor de tubo, con dos pies metálicos, amortizables en 20 usos. Incluye: Montaje del elemento. Desmontaje del elemento. Transporte hasta el lugar de almacenaje o retirada a contenedor.

**03.02** ML BARANDILLA HUECO ESC (20/11/2025)
7.2 ML × 8.32 = 59.90
ML.Sistema provisional de protección de hueco de escalera en construcción de 1 m de altura, formado por: barandilla principal de tubo de acero de 25 mm de diámetro y 2500 mm de longitud, amortizable en 150 usos; barandilla intermedia de tubo de acero de 25 mm de diámetro y 2500 mm de longitud, amortizable en 150 usos; rodapié de tabloncillo de madera de pino de 15x5,2 cm, amortizable en 4 usos y guardacuerpos telescópicos de seguridad fabricados en acero de primera calidad pintado al horno en epoxi-poliéster, de 35x35 mm y 1500 mm de longitud, separados entre sí una distancia máxima de 2 m y fijados al forjado por apriete. Incluye: Colocación de los guardacuerpos. Colocación de la barandilla principal. Colocación de la barandilla intermedia. Colocación del rodapié. Desmontaje del conjunto. Transporte hasta el lugar de almacenaje o retirada a contenedor.

| Medición | Uds. | Largo | Parcial |
|---|---|---|---|
|  | 2 | 3.6 | 7.200 |
| Total |  |  | 7.2 |

**03.03** M2 PROTECC HUECO HORZ FORJADO <1M2 (20/11/2025)
4 M2 × 10.79 = 43.16
M2.Protección de hueco horizontal de forjado de superficie inferior o igual a 1 m² mediante tablero de madera de pino de 22 mm de espesor, colocado de manera que cubra la totalidad del hueco, reforzado en su parte inferior por tabloncillos, quedando el conjunto con la suficiente resistencia para soportar los esfuerzos a los que se le va a someter y sujeto al forjado con puntas planas de acero de modo que se impida su movimiento horizontal. Amortizable en 4 usos.Incluye: Colocación del elemento. Sujeción del entablado al soporte. Transporte hasta el lugar de almacenaje o retirada a contenedor.

**03.04** ML PROTECC BORDE FORJADO (20/11/2025)
25 ML × 6.3 = 157.50
ML.Sistema provisional de protección de borde de forjado, clase A y B, de 1 m de altura, formado por: barandilla principal de tubo de acero de 25 mm de diámetro y 2500 mm de longitud, amortizable en 150 usos; barandilla intermedia de tubo de acero de 25 mm de diámetro y 2500 mm de longitud, dispuesta de manera que una esfera de 470 mm no pase a través de cualquier apertura, amortizable en 150 usos; rodapié metálico de 3 m de longitud, que tenga el borde superior al menos 15 cm por encima de la superficie de trabajo, amortizable en 150 usos y guardacuerpos telescópicos de seguridad fabricados en acero de primera calidad pintado al horno en epoxi-poliéster, de 35x35 mm y 1500 mm de longitud, separados entre sí una distancia máxima de 2,5 m y fijados al forjado por apriete, amortizables en 20 usos.Incluye: Colocación de los guardacuerpos. Colocación de la barandilla principal. Colocación de la barandilla intermedia. Colocación del rodapié. Desmontaje del conjunto. Transporte hasta el lugar de almacenaje o retirada a contenedor.

**03.05** M2 PROTECC HUECO HORZ FORJADO ENTRE 1-2 M2 (20/11/2025)
9 M2 × 52.28 = 470.52
M2.Protección de hueco horizontal de forjado de superficie comprendida entre 1 y 2 m² mediante malla electrosoldada ME 10x10 Ø 5-5 B 500 T 6x2,20 UNE-EN 10080, embebida en el hormigón, colocada antes del hormigonado del forjado, centrada sobre el hueco y empotrada como mínimo 1,0 m por cada lado en los laterales del lado mayor del panel, protegida adicionalmente con tablero de madera de pino de 22 mm de espesor, colocado de manera que cubra la totalidad del hueco y sujeto al forjado con puntas planas de acero de modo que se impida su movimiento horizontal, amortizable en 4 usos. Incluso alambre galvanizado para atar la malla electrosoldada a la armadura del forjado. Incluye: Colocación de la malla electrosoldada. Atado de la malla electrosoldada a la armadura del forjado. Colocación del tablero sobre el hueco. Sujeción del tablero al soporte. Retirada del tablero. Corte de la malla electrosoldada. Retirada de la malla electrosoldada a contenedor.

| Medición | Uds. | Largo | Parcial |
|---|---|---|---|
| ascensor | 2 | 3 | 6.000 |
| patinillo | 2 | 1.5 | 3.000 |
| Total |  |  | 9 |

**03.06** UD PROTECC EXTREMO ARM (20/11/2025)
500 UD × 0.22 = 110.00
UD.Protección de extremo de armadura de 12 a 32 mm de diámetro, mediante colocación de tapón protector de PVC, tipo seta, de color rojo, amortizable en 10 usos. Incluye: Colocación del elemento. Transporte hasta el lugar de almacenaje o retirada a contenedor.

**03.07** M2 ANDAMIO DE PROTECCION (20/11/2025)
240 M2 × 20 = 4800.00
M2.Andamio de protección. Andamio europeo, compuesto de plataformas metálicas cada 3 metros, barandilla exterior con dos barras y rodapié, barandilla interior, accesos de plataformas con trampilla y escaleras abatibles en su interior, entablado, red de protección para caída de materiales, etc. Preparación de la base con placas de apoyo al suelo sobre tacos de madera o durmientes, de acuerdo con la capacidad de carga de la solera. Separación al paramento de 20-25cm aproximadamente, amarres a fachada. Incluyendo en los gastos el suministro, portes de ida y vuelta, acarreo de material, tasas de ocupación de la vía pública, montaje, alquiler el tiempo necesario para llevar a cabo los trabajos y desmontaje del andamio europeo. Todo ello según la normativa de obligado cumplimiento sobre andamiajes y certificado de instalación.

| Medición | Uds. | Largo | Parcial |
|---|---|---|---|
|  | 3 | 80 | 240.000 |
| Total |  |  | 240 |

**03.08** M2 RED DE SEGURIDAD (20/11/2025)
106.71 M2 × 14.19 = 1514.21
M2.Red de seguridad UNE-EN 1263-1 S A2 M100 Q M, de poliamida de alta tenacidad, anudada, de color blanco, bajo forjado unidireccional o reticular con sistema de encofrado continuo, para una altura máxima de caída de 1 m, amortizable en 10 puestas, sujeta a los puntales que soportan el encofrado mediante ganchos tipo S de acero galvanizado, amortizables en 8 usos. Incluso cuerda de unión de polipropileno, para unir las redes. Incluye: Colocación de los ganchos de sujeción en los puntales. Fijación de la red a los ganchos. Desmontaje del conjunto. Transporte hasta el lugar de almacenaje o retirada a contenedor.

| Medición | Uds. | Largo | Ancho | Parcial |
|---|---|---|---|---|
|  | 1 | 3.5 | 3.1 | 10.850 |
|  | 1 | 6.9 | 3.2 | 22.080 |
|  | 1 | 3.6 | 3.2 | 11.520 |
|  | 1 | 3.5 | 7.7 | 26.950 |
|  | 1 | 6.9 | 1.1 | 7.590 |
|  | 1 | 3.6 | 7.7 | 27.720 |
| Total |  |  |  | 106.71 |

**03.09** UD DISPOSITIVO DE ANCLAJE EJECUCION FORJ (20/11/2025)
3 UD × 4.85 = 14.55
UD.Dispositivo de anclaje para su uso durante la ejecución de forjados, formado por poste de perfil hueco de acero cincado de sección rectangular, de 2 m de longitud, con un sistema en su extremo superior, que permite la recepción de dos mosquetones para la fijación de una línea de anclaje a cada uno de ellos, amortizable en 50 usos, fijado a un pilar de hormigón con base plástica embebida en el hormigón, perdida, para elevar las líneas de anclaje 1,8 m sobre la plataforma de trabajo, para asegurar a un operario. Incluye: Replanteo. Colocación y fijación del dispositivo de anclaje. Desmontaje y retirada del dispositivo.

**03.10** UD LINEA DE ANCLAJE (20/11/2025)
3 UD × 135.45 = 406.35
UD.Suministro, colocación y desmontaje de línea de anclaje horizontal temporal, de cinta de poliéster, de 20 m de longitud, para asegurar a un operario, clase C, compuesta por 2 dispositivos de anclaje capaces de soportar una carga de 25 kN, formado cada uno de ellos por cinta de poliéster de 35 mm de anchura, tensor con mecanismo de bloqueo antirretorno y argolla, amortizables en 3 usos, para fijación a soporte de hormigón o metálico de 0,8 a 3,6 m de perímetro y 1 cinta de poliéster de 35 mm de anchura y 20 m de longitud, con tensor con mecanismo de bloqueo antirretorno y mosquetón en ambos extremos, amortizable en 3 usos. Incluye: Replanteo de los soportes. Colocación y fijación de los dispositivos de anclaje. Tendido de la cinta. Desmontaje del conjunto.

**03.11** UD DISPOSITIVO ANCLAJE FIJ HORMIGON (20/11/2025)
1 UD × 10.18 = 10.18
UD.Dispositivo de anclaje para fijación mecánica a paramento de hormigón, de 700 mm de longitud, formado por cinta de poliéster; 1 cáncamo en un extremo, con conexión roscada y 1 argolla en el otro extremo, amortizable en 1 uso y taco de expansión metálico, arandela y tuerca, para asegurar a un operario. Incluye: Replanteo. Colocación y fijación del dispositivo de anclaje. Desmontaje y retirada del dispositivo.

**03.12** UD DISPOSITIVO ANCLAJE MEC TORNILLO (20/11/2025)
1 UD × 4.17 = 4.17
UD.Dispositivo de anclaje, formado por anclaje mecánico con tornillo autotaladrante de cabeza hexagonal con arandela, de acero con tratamiento Ruspert, color plata, de 12 mm de diámetro y chapa metálica con orificio, para colocar sobre el tornillo, amortizable en 1 uso, fijado mecánicamente a paramento de hormigón proyectado, para asegurar a un operario. Incluye: Replanteo. Colocación y fijación del dispositivo de anclaje. Desmontaje y retirada del dispositivo.

**03.13** ML VALLADO PROVISIONAL DE SOLAR (20/11/2025)
97 ML × 41.6 = 4035.20
ML.Vallado provisional de solar, de 2 m de altura, compuesto por paneles opacos de chapa perfilada de acero galvanizado, de 1 mm de espesor, con nervios de entre 20 y 25 mm de altura de cresta, a una separación de entre 280 y 290 mm, amortizables en 10 usos y perfiles huecos de sección cuadrada de acero UNE-EN 10210-1 S275JR, de 60x60x1,5 mm, de 2,8 m de longitud, anclados al terreno mediante dados de hormigón HM-20/P/20/X0 de 60x60x1,5 cm, cada 2,0 m, amortizables en 2 usos. Incluso anclajes mecánicos para la fijación de las chapas a los perfiles. Incluye: Portales de acceso. Excavación. Ejecución de los dados de hormigón. Aplomado y alineado de los soportes. Anclaje de los soportes en los dados. Colocación y fijación de los paneles. Desmontaje del conjunto. Transporte hasta el lugar de almacenaje o retirada a contenedor.

**03.14** UD PLATAFORMA METALICA (20/11/2025)
2 UD × 42.96 = 85.92
UD.Plataformas metálicas con barandilla incluida y todo ello soportado por puntales metálicos de suelo a techo, empleadas para la entrada y salida de materiales en las plantas, amortizable en 10 usos.

**03.15** ML PROTECTOR DE CABLES (20/11/2025)
20 ML × 10.22 = 204.40
ML.Protector de cables, de caucho, en zona de paso de vehículos, de 100x30 mm, color negro, con elementos de fijación al pavimento, amortizable en 3 usos. Incluye: Montaje del elemento. Desmontaje del elemento. Transporte hasta el lugar de almacenaje o retirada a contenedor.

### 04 EQUIPOS DE PROTECCION INDIVIDUAL (20/11/2025)
Importe: 1171.2

**04.01** UD SISTEMA ANTICAIDAS (20/11/2025)
5 UD × 97.72 = 488.60
UD. Sistema anticaídas compuesto por conector de terminación (clase T) que permite ensamblar el sistema con un dispositivo de anclaje, amortizable en 4 usos; dispositivo anticaídas retráctil con función de bloqueo automático y un mecanismo automático de tensión y retroceso del elemento de amarre, amortizable en 4 usos; cuerda de fibra de longitud fija como elemento de amarre, amortizable en 4 usos; absorbedor de energía encargado de disipar la energía cinética desarrollada durante una caída desde una altura determinada, amortizable en 4 usos y arnés anticaídas con dos puntos de amarre constituido por bandas, elementos de ajuste y hebillas, dispuestos y ajustados de forma adecuada sobre el cuerpo de una persona para sujetarla durante una caída y después de la parada de ésta, amortizable en 4 usos. Criterio de valoración económica: El precio no incluye el dispositivo de anclaje para ensamblar el sistema anticaídas.

**04.02** UD GAFAS DE PROTECCION / BASICO (20/11/2025)
10 UD × 5.5 = 55.00
UD.Gafas de protección con montura universal, de uso básico, con dos oculares integrados en una montura de gafa convencional con protección lateral, amortizable en 5 usos

**04.03** UD GAFAS DE PROTECCION / REFORZADA (20/11/2025)
10 UD × 7.47 = 74.70
UD.Gafas de protección con montura integral, con resistencia a impactos de partículas a gran velocidad y baja energía, con ocular único sobre una montura flexible y cinta elástica, amortizable en 5 usos.

**04.04** UD PANTALLA DE PROTECCION (20/11/2025)
5 UD × 26.58 = 132.90
UD. Pantalla de protección facial, para soldadores, con armazón opaco y mirilla fija, de sujeción manual y con filtros de Soldadura, amortizable en 5 usos.

**04.05** UD GUANTES (20/11/2025)
25 UD × 5.51 = 137.75
UD.Par de guantes contra riesgos mecánicos, de algodón con refuerzo de serraje vacuno en la palma, resistente a la abrasión, al corte por cuchilla, al rasgado y a la perforación, amortizable en 4 usos.

**04.06** UD OREJERAS (20/11/2025)
10 UD × 13.53 = 135.30
UD.Juego de orejeras, estándar, compuesto por un casquete diseñado para producir presión sobre la cabeza mediante un arnés y ajuste con almohadillado central, con atenuación acústica de 15 dB, amortizable en 10 usos.

**04.07** UD TAPONES (20/11/2025)
50 UD × 0.61 = 30.50
UD.Juego de tapones desechables, moldeables, de espuma de poliuretano antialérgica, con atenuación acústica de 31 dB, amortizable en 1 uso.

**04.08** UD MASCARILLA (20/11/2025)
10 UD × 2.41 = 24.10
UD.Mascarilla autofiltrante contra partículas, fabricada totalmente de material filtrante, que cubre la nariz, boca y barbilla, garantizando un ajuste hermético a la cara del trabajador frente a la atmósfera ambiente, FFP2, amortizable en 1 uso.

**04.09** UD MANDIL (20/11/2025)
5 UD × 18.47 = 92.35
UD.Mandil de cuero para trabajos de soldadura, amortizable en tres usos.

### 05 FORMACION SOBRE SEGURIDAD (21/11/2025)
Importe: 400

**05.01** H CHARLA DE SEGURIDAD (21/11/2025)
20 H × 20 = 400.00
H. Charla de Seguridad y Salud en el trabajo.

### 06 MEDICINA PREVENTIVA (21/11/2025)
Importe: 150.52

**06.01** UD REPOSICION BOTIQUIN (21/11/2025)
2 UD × 75.26 = 150.52
UD.Reposición material sanitario durante el trascurso de la obra.

### 07 EXTINCION DE INCENDIOS (21/11/2025)
Importe: 1093.4

**07.01** UD EXTINTOR ABC (21/11/2025)
10 UD × 87.55 = 875.50
UD.Extintor portátil de polvo químico ABC polivalente antibrasa, con presión incorporada, de eficacia 21A-144B-C, con 6 kg de agente extintor, con manómetro y manguera con boquilla difusora, amortizable en 3 usos. Incluye: Marcado de la situación de los extintores en los paramentos. Colocación y fijación de soportes. Cuelgue de los extintores. Señalización. Transporte hasta el lugar de almacenaje o retirada a contenedor.

**07.02** UD EXTINTOR CO2 (21/11/2025)
5 UD × 43.58 = 217.90
UD.Extintor portátil de nieve carbónica CO2, de eficacia 89B, con 5 kg de agente extintor, con manguera y trompa difusora, amortizable en 3 usos. Incluye: Marcado de la situación de los extintores en los paramentos. Colocación y fijación de soportes. Cuelgue de los extintores. Señalización. Transporte hasta el lugar de almacenaje o retirada a contenedor.

| Código | Ud | Descripción | Precio |
|---|---|---|---|
| % | % | Costes directos complementarios | 0 |

## Precios auxiliares

**ANS010e** m² Solera de hormigón. (material)
Precio: 29.46
Solera de hormigón con malla electrosoldada de 15 cm de espesor, realizada con hormigón HM-25/B/20/X0 fabricado en central y vertido desde camión, con malla electrosoldada superior como armadura de reparto, ME 20x20 Ø 5-5 B 500 T 6x2,20 UNE-EN 10080, extendido y vibrado manual mediante regla vibrante, sin tratamiento de su superficie; con juntas de retracción de 5 mm de espesor, mediante corte con disco de diamante. Incluso panel de poliestireno expandido de 3 cm de espesor, para la ejecución de juntas de dilatación.
Criterio de valoración económica: El precio no incluye la base de la solera.
Incluye: Preparación de la superficie de apoyo del hormigón. Replanteo de las juntas de construcción y de dilatación. Tendido de niveles mediante toques, maestras de hormigón o reglas. Riego de la superficie base. Formación de juntas de construcción y de juntas perimetrales de dilatación. Colocación de la malla electrosoldada con separadores homologados. Conexionado, anclaje y emboquillado de las redes de instalaciones proyectadas. Vertido, extendido y vibrado del hormigón. Curado del hormigón. Replanteo de las juntas de retracción. Corte del hormigón. Limpieza final de las juntas de retracción.
Criterio de medición de proyecto: Superficie medida según documentación gráfica de Proyecto.
Criterio de medición de obra: Se medirá la superficie realmente ejecutada según especificaciones de Proyecto, sin deducir la superficie ocupada por los pilares situados dentro de su perímetro.

| Código | Ud | Descripción | Rendimiento | Precio | Importe |
|---|---|---|---|---|---|
| mt07aco020n | Ud | Separador homologado para malla electrosoldada superior. | 2 | 1.06 | 2.12 |
| mt07ame010d | m² | Malla electrosoldada ME 20x20 Ø 5-5 B 500 T 6x2,20 UNE-EN 10080. | 1.2 | 2.52 | 3.02 |
| mt10hmf010tOb | m³ | Hormigón HM-25/B/20/X0, fabricado en central. | 0.158 | 88 | 13.90 |
| mt16pea020c | m² | Panel rígido de poliestireno expandido, según UNE-EN 13163, meca | 0.05 | 2.08 | 0.10 |
| mq06vib020 | h | Regla vibrante de 3 m. | 0.086 | 5.28 | 0.45 |
| mq06cor020 | h | Equipo para corte de juntas en soleras de hormigón. | 0.09 | 10.74 | 0.97 |
| mo112 | h | Peón especializado construcción. | 0.09 | 21.32 | 1.92 |
| mo020 | h | Oficial 1ª construcción. | 0.118 | 22.45 | 2.65 |
| mo113 | h | Peón ordinario construcción. | 0.118 | 21.03 | 2.48 |
| mo077 | h | Ayudante construcción. | 0.059 | 21.56 | 1.27 |
| %0200 | % | Medios auxiliares | 2 % | 28.88 | 0.58 |
|  |  | Total |  |  | 29.46 |

**FEF010bb** m² Muro de carga de fábrica de ladrillo cerámico. (21/11/2025)
Precio: 40.18
Muro de carga de 11,5 cm de espesor de fábrica de ladrillo cerámico perforado (panal), para revestir, 24x11,5x9 cm, resistencia a compresión 5 N/mm², con juntas horizontales y verticales de 10 mm de espesor, recibida con mortero de cemento industrial, color gris, M-7,5, suministrado en sacos.
Criterio de valoración económica: El precio no incluye los zunchos horizontales ni la formación de los dinteles de los huecos del paramento.
Incluye: Limpieza y preparación de la superficie soporte. Replanteo, planta a planta. Colocación y aplomado de miras de referencia. Tendido de hilos entre miras. Colocación de plomos fijos en las aristas. Colocación de las piezas por hiladas a nivel.
Criterio de medición de proyecto: Superficie medida según documentación gráfica de Proyecto, sin duplicar esquinas ni encuentros, deduciendo los huecos de superficie mayor de 2 m².
Criterio de medición de obra: Se medirá la superficie realmente ejecutada según especificaciones de Proyecto, sin duplicar esquinas ni encuentros, deduciendo los huecos de superficie mayor de 2 m².

| Código | Ud | Descripción | Rendimiento | Precio | Importe |
|---|---|---|---|---|---|
| mt04lpv010b | Ud | Ladrillo cerámico perforado (panal), para revestir, 24x11,5x9 cm | 42 | 0.37 | 15.54 |
| mt08aaa010a | m³ | Agua. | 0.006 | 1.53 | 0.01 |
| mt09mif010da | t | Mortero industrial para albañilería, de cemento, color gris, cat | 0.034 | 56.97 | 1.94 |
| mo021 | h | Oficial 1ª construcción en trabajos de albañilería. | 0.46 | 22.45 | 10.33 |
| mo114 | h | Peón ordinario construcción en trabajos de albañilería. | 0.55 | 21.03 | 11.57 |
| %0200 | % | Medios auxiliares | 2 % | 39.39 | 0.79 |
|  |  | Total |  |  | 40.18 |

**RPE010bb** m² Enfoscado de cemento sobre paramento exterior. (21/11/2025)
Precio: 24.55
Formación de revestimiento continuo de mortero de cemento, tipo GP CSIII W1, maestreado, de 15 mm de espesor, aplicado sobre un paramento vertical exterior, acabado superficial rugoso, para servir de base a un posterior revestimiento. Incluso, colocación de malla de fibra de vidrio antiálcalis para refuerzo de encuentros entre materiales diferentes y en los frentes de forjado, en un 20% de la superficie del paramento, formación de juntas, rincones, maestras con separación entre ellas no superior a un metro, aristas, mochetas, jambas, dinteles, remates en los encuentros con paramentos, revestimientos u otros elementos recibidos en su superficie.
Incluye: Colocación de la malla entre distintos materiales y en los frentes de forjado. Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. | 0.005 | 1.53 | 0.01 |
| mt28mif010e | t | Mortero industrial para revoco y enlucido de uso corriente, de cemento, tipo GP CSIII W1, suministrado en sacos, según UNE-EN 998-1. (material) | 0.028 | 47.47 | 1.33 |
| mt09var030a | m² | Malla de fibra de vidrio tejida, con impregnación de PVC, de 10x | 0.21 | 1.59 | 0.33 |
| mo020 | h | Oficial 1ª construcción. | 0.619 | 22.45 | 13.90 |
| mo113 | h | Peón ordinario construcción. | 0.404 | 21.03 | 8.50 |
| %0200 | % | Medios auxiliares | 2 % | 24.07 | 0.48 |
|  |  | Total |  |  | 24.55 |

**RFP010b** m² Pintura plástica sobre paramento exterior.
Precio: 11.64
Aplicación manual de dos manos de pintura plástica Impermisal Liso Mate "PINTURAS ISAVAL", color blanco, acabado mate, textura lisa, la primera mano diluida con un 15 a 20% de agua y la siguiente diluida con un 5 a 10% de agua o sin diluir, (rendimiento: 0,1 l/m² cada mano); previa aplicación de una mano de imprimación acrílica, reguladora de la absorción Fixenol Pigmentado "PINTURAS ISAVAL", sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100ef | l | Imprimación acrílica, reguladora de la absorción a base de copolímeros acrílicos Fixenol Pigmentado "PINTURAS ISAVAL", color blanco, con un contenido de sustancias orgánicas volátiles (VOC) < 5 g/l, para aplicar con brocha, rodillo o pistola. (material) | 0.096 | 8.75 | 0.84 |
| mt27pii020CI | l | Pintura para exterior, Impermisal Liso Mate "PINTURAS ISAVAL", a base de polímeros acrílicos en emulsión acuosa, color blanco, acabado mate, textura lisa, impermeabilizante y transpirable, con un contenido de sustancias orgánicas volátiles (VOC) < 5 g/l, con Etiqueta Ecológica Europea (EEE); para aplicar con brocha, rodillo o pistola, según UNE-EN 1504-2. (material) | 0.2 | 13.06 | 2.61 |
| mo038 | h | Oficial 1ª pintor. | 0.181 | 22.45 | 4.06 |
| mo076 | h | Ayudante pintor. | 0.181 | 21.56 | 3.90 |
| %0200 | % | Medios auxiliares | 2 % | 11.41 | 0.23 |
|  |  | Total |  |  | 11.64 |

**EHL010b** m² Losa maciza.
Precio: 105.46
Losa maciza de hormigón armado, horizontal, con altura libre de planta de hasta 3 m, canto 24 cm, realizada con hormigón HA-25/F/20/XC2 fabricado en central, y vertido con cubilote, y acero UNE-EN 10080 B 500 S, con una cuantía aproximada de 21 kg/m²; montaje y desmontaje de sistema de encofrado continuo, con acabado tipo industrial para revestir, formado por: superficie encofrante de tableros de madera tratada, reforzados con varillas y perfiles, amortizables en 25 usos; estructura soporte horizontal de sopandas metálicas y accesorios de montaje, amortizables en 150 usos y estructura soporte vertical de puntales metálicos, amortizables en 150 usos. Incluso nervios y zunchos perimetrales de planta y huecos, alambre de atar, separadores, aplicación de líquido desencofrante y agente filmógeno, para el curado de hormigones y morteros.
Criterio de valoración económica: El precio incluye la elaboración de la ferralla (corte, doblado y conformado de elementos) en taller industrial y el montaje en el lugar definitivo de su colocación en obra, pero no incluye los pilares.
Incluye: Replanteo del sistema de encofrado. Montaje del sistema de encofrado. Replanteo de la geometría de la planta sobre el encofrado. Colocación de armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con va | 0.044 | 46.43 | 2.04 |
| mt08eva030 | m² | Estructura soporte para encofrado recuperable, compuesta de: sop | 0.007 | 104.08 | 0.73 |
| mt50spa081a | Ud | Puntal metálico telescópico, de hasta 3 m de altura. | 0.027 | 19.77 | 0.53 |
| mt08cim030b | m³ | Madera de pino. | 0.003 | 362.75 | 1.09 |
| mt08var060 | kg | Puntas de acero de 20x100 mm. | 0.04 | 8.93 | 0.36 |
| mt08dba010b | l | Agente desmoldeante, a base de aceites especiales, emulsionable | 0.03 | 1.84 | 0.06 |
| mt07aco020h | Ud | Separador homologado para losas macizas. | 3 | 0.09 | 0.27 |
| mt07aco010c | kg | Ferralla elaborada en taller industrial con acero en barras corr | 21 | 1.64 | 34.44 |
| mt08var050 | kg | Alambre galvanizado para atar, de 1,30 mm de diámetro. | 0.252 | 1.53 | 0.39 |
| mt10haf010ctm | m³ | Hormigón HA-25/F/20/XC2, fabricado en central. | 0.252 | 93.7 | 23.61 |
| mt08cur020a | l | Agente filmógeno, para el curado de hormigones y morteros. | 0.15 | 1.59 | 0.24 |
| mo044 | h | Oficial 1ª encofrador. | 0.5 | 23.39 | 11.70 |
| mo091 | h | Ayudante encofrador. | 0.5 | 22.46 | 11.23 |
| mo043 | h | Oficial 1ª ferrallista. | 0.252 | 23.39 | 5.89 |
| mo090 | h | Ayudante ferrallista. | 0.21 | 22.46 | 4.72 |
| mo045 | h | Oficial 1ª estructurista, en trabajos de puesta en obra del horm | 0.053 | 23.39 | 1.24 |
| mo092 | h | Ayudante estructurista, en trabajos de puesta en obra del hormig | 0.216 | 22.46 | 4.85 |
| %0200 | % | Medios auxiliares | 2 % | 103.39 | 2.07 |
|  |  | Total |  |  | 105.46 |

**E15I060b** u PUERTA DE REGISTRO CHAPA ACERO GALVANIZADO 100x127 cm (18/11/2025)
Precio: 758.91
Suministro y colocación de puerta para registro de instalaciones, realizada en bastidor de tubo de acero y chapa de acero galvanizado de 2 mm de espesor, con cerradura, incluso herrajes de colgar y patillas para recibido a paramentos (no incluido). Dimensiones 100x127 cm. Ejecutado según NTE-FCA con materiales con marcado CE y DdP (Declaración de prestaciones) según Reglamento (UE) 305/2011.

| Código | Ud | Descripción | Rendimiento | Precio | Importe |
|---|---|---|---|---|---|
| O01OB130 | h | Oficial 1º cerrajero | 0.2 | 23 | 4.60 |
| O01OB140 | h | Ayudante cerrajero | 0.2 | 21.56 | 4.31 |
| P13I060c | u | Puerta registro instalaciones galvanizada lacada 100x127 cm (material; 18/11/2025) | 1 | 750 | 750.00 |
|  |  | Total |  |  | 758.91 |

**E15I060c** u PUERTA DE REGISTRO CHAPA ACERO GALVANIZADO 50x127 cm (18/11/2025)
Precio: 559.53
Suministro y colocación de puerta rejilla para registro de canalizaciones, realizada en bastidor de tubo de acero y chapa de acero galvanizado de 2 mm de espesor, con cerradura, incluso herrajes de colgar y patillas para recibido a paramentos (no incluido). Dimensiones 50x127 cm. Ejecutado según NTE-FCA con materiales con marcado CE y DdP (Declaración de prestaciones) según Reglamento (UE) 305/2011.

| Código | Ud | Descripción | Rendimiento | Precio | Importe |
|---|---|---|---|---|---|
| O01OB130 | h | Oficial 1º cerrajero | 0.2 | 23 | 4.60 |
| O01OB140 | h | Ayudante cerrajero | 0.2 | 21.56 | 4.31 |
| P13I060d | u | Puerta registro instalaciones galvanizada lacada 50x127 cm (material; 18/11/2025) | 1 | 550.62 | 550.62 |
|  |  | Total |  |  | 559.53 |

**RPE010b** m² Enfoscado de cemento sobre paramento exterior.
Precio: 31.76
Formación de revestimiento continuo de mortero de cemento, tipo GP CSIV W2, maestreado, de 20 mm de espesor, realizado en dos capas sucesivas, aplicado sobre un paramento vertical exterior, acabado superficial fratasado. Incluso, colocación de malla de fibra de vidrio antiálcalis para refuerzo de encuentros entre materiales diferentes y en los frentes de forjado, en un 20% de la superficie del paramento, formación de juntas, rincones, maestras con separación entre ellas no superior a un metro, aristas, mochetas, jambas, dinteles, remates en los encuentros con paramentos, revestimientos u otros elementos recibidos en su superficie.
Incluye: Colocación de la malla entre distintos materiales y en los frentes de forjado. Despiece de paños de trabajo. Colocación de reglones y tendido de lienzas. Colocación de tientos. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. | 0.007 | 1.53 | 0.01 |
| mt28mif010i | t | Mortero industrial para revoco y enlucido de uso corriente, de c | 0.038 | 146.73 | 5.58 |
| mt09var030a | m² | Malla de fibra de vidrio tejida, con impregnación de PVC, de 10x | 0.21 | 1.59 | 0.33 |
| mo020 | h | Oficial 1ª construcción. | 0.686 | 22.45 | 15.40 |
| mo113 | h | Peón ordinario construcción. | 0.467 | 21.03 | 9.82 |
| %0200 | % | Medios auxiliares | 2 % | 31.14 | 0.62 |
|  |  | Total |  |  | 31.76 |

**NMC010** m Sistema de triple barrera para sellado perimetral de la junta en
Precio: 10.01
Sistema de triple barrera para sellado perimetral de la junta entre la carpintería exterior y el paramento, con funciones de estanqueidad, permeabilidad al vapor de agua y aislamiento termoacústico, formado por los siguientes elementos: SELLADO EXTERIOR: cinta precomprimida autoexpansiva, autoadhesiva, de espuma de poliuretano, con adhesivo acrílico, color negro, de 10 mm de anchura y entre 1 y 4 mm de espesor después de la descompresión; SELLADO INTERMEDIO: espuma adhesiva autoexpansiva, elástica, de poliuretano monocomponente, de 25 kg/m³ de densidad, conductividad térmica 0,0345 W/(mK), 135% de expansión, elongación hasta rotura 45% y 7 N/cm² de resistencia a tracción, estable de -40°C a 90°C; SELLADO INTERIOR: membrana de estanqueidad, autoadhesiva, de polipropileno, de 70 mm de anchura, color rosa, espesor de aire equivalente frente a la difusión de vapor de agua menor de 0,05 m, según UNE-EN 1931.Incluso guarnición interior perimetral para el remate con trasdosado de yeso laminado.
Incluye: Limpieza y preparación de la superficie en la que se va a aplicar la espuma de poliuretano. Aplicación de la espuma de poliuretano. Eliminación de la espuma de poliuretano sobrante, una vez solidificada. Corte y colocación de la cinta precomprimida autoexpansiva exterior. Corte y colocación de la membrana de estanqueidad interior.
Criterio de medición de proyecto: Longitud medida según documentación gráfica de Proyecto.
Criterio de medición de obra: Se medirá la longitud realmente ejecutada según especificaciones de Proyecto.

| Código | Ud | Descripción | Rendimiento | Precio | Importe |
|---|---|---|---|---|---|
| mt15sja040a | m | Cinta precomprimida autoexpansiva, autoadhesiva, de espuma de poliuretano, con adhesivo acrílico, color negro, de 10 mm de anchura y entre 1 y 4 mm de espesor después de la descompresión, suministrada en rollos, Euroclase E de reacción al fuego según UNE-EN 13501-1, rango de temperatura de trabajo de -40 a 100°C, para el sellado perimetral exterior de la junta entre la carpintería exterior y el paramento. (material) | 1 | 0.29 | 0.29 |
| mt22www040 | Ud | Aerosol de 750 ml de espuma adhesiva autoexpansiva, elástica, de poliuretano monocomponente, de 25 kg/m³ de densidad, conductividad térmica 0,0345 W/(mK), 135% de expansión, elongación hasta rotura 45% y 7 N/cm² de resistencia a tracción, estable de -40°C a 90°C; para aplicar con pistola; según UNE-EN 13165. (material) | 0.13 | 8 | 1.04 |
| mt15qui010b | m | Membrana de estanqueidad, autoadhesiva, de polipropileno, de 70 mm de anchura, color rosa, espesor de aire equivalente frente a la difusión de vapor de agua menor de 0,05 m, según UNE-EN 1931, con adhesivo acrílico sin disolventes y película de separación de papel siliconado, suministrada en rollos de 30 m de longitud, apta para revestimiento posterior, Euroclase E de reacción al fuego según UNE-EN 13501-1, rango de temperatura de trabajo de -40 a 100°C, para el sellado perimetral interior de la junta entre la carpintería exterior y el paramento. (material) | 1 | 3.08 | 3.08 |
| mo020 | h | Oficial 1ª construcción. | 0.1 | 22.45 | 2.25 |
| mo113 | h | Peón ordinario construcción. | 0.15 | 21.03 | 3.15 |
| %0200 | % | Medios auxiliares | 2 % | 9.81 | 0.20 |
|  |  | Total |  |  | 10.01 |

**02.05** m2 COMPACTADO DE TIERRA SIN APORTE c/mecánicos (10/11/2000)
Precio: 3.08
Compactación de terrenos en espacios confinados, por medios mecánicos, sin aporte de tierras, incluso regado de los mismos, sin definir grado de compactación mínimo. i/medios auxiliares y pequeño material, con p.p. de limpieza de áreas de trabajo, así como carga, transporte y descarga de residuos a vertedero.

| Código | Ud | Descripción | Rendimiento | Precio | Importe |
|---|---|---|---|---|---|
| O0200050 | h | Peón ordinario (mano de obra; 04/07/2023) | 0.02 | 16.6 | 0.33 |
| M07AA020 | h | Dumper autocargable 2.000 kg. (maquinaria; 10/11/2000) | 0.1 | 7.15 | 0.72 |
| M08RT020 | h | Rodillo vibrante autoprop. tándem 2,5 t. (maquinaria; 26/09/2024) | 0.02 | 72.23 | 1.44 |
| M08CA110 | h | Cisterna agua s/camión 10.000 l. (maquinaria; 03/02/2025) | 0.015 | 33.15 | 0.50 |
| %3 | % | Medios auxiliares/ peq. material | 3 % | 2.99 | 0.09 |
|  |  | Total |  |  | 3.08 |

**02.06** m3 RELLENO DE TIERRAS CON MATERIAL EXCAVACIÓN c/mecánicos (10/11/2000)
Precio: 8.17
Relleno y extendido y apisonado con productos procedentes de la excavación, por medios mecánicos, en tongadas de 30 cm. de espesor, hasta conseguir un grado de compactación del 95% del proctor normal. Incluso regado de los rellenos y refino de taludes i/medios auxiliares y pequeño material, con p.p. de limpieza de áreas de trabajo, así como carga, transporte y descarga de residuos a vertedero.

| Código | Ud | Descripción | Rendimiento | Precio | Importe |
|---|---|---|---|---|---|
| O0200050 | h | Peón ordinario | 0.1 | 16.6 | 1.66 |
| M08NM020 | h | Motoniveladora de 200 CV (maquinaria; 29/09/2024) | 0.015 | 74.07 | 1.11 |
| M08RN020 | h | Rodillo vibrante autopropuls.mixto 7 t. (maquinaria; 10/11/2000) | 0.095 | 47.4 | 4.50 |
| M08CA110 | h | Cisterna agua s/camión 10.000 l. | 0.02 | 33.15 | 0.66 |
| %3 | % | Medios auxiliares/ peq. material | 3 % | 7.93 | 0.24 |
|  |  | Total |  |  | 8.17 |

**E02ES020** m3 EXC.ZANJA SANEAM. T.DURO A MANO (31/01/2003)
Precio: 60.42
Excavación en zanjas de saneamiento, en terrenos de consistencia dura, por medios manuales, con extracción de tierras a los bordes, y con posterior relleno y apisonado de las tierras procedentes de la excavación y con p.p. de medios auxiliares.

| Código | Ud | Descripción | Rendimiento | Precio | Importe |
|---|---|---|---|---|---|
| O0200130 | h | Oficial 3ª instalador | 3.4 | 17 | 57.80 |
| M08RI010 | h | Pisón vibrante 70 kg. (maquinaria; 31/01/2003) | 0.8 | 3.28 | 2.62 |
|  |  | Total |  |  | 60.42 |

**A02A050** m3 Mortero cemento 1/3 M-160 (material; 31/01/2000)
Precio: 91.62
Mortero de cemento CEM II/B-P 32,5 N y arena de río de tipo M-15 para uso corriente (G), con resistencia a compresión a 28 días de 20 N/mm2, confeccionado con hormigonera de 200 l., s/RC-08 y UNE-EN-998-1:2004.

| Código | Ud | Descripción | Rendimiento | Precio | Importe |
|---|---|---|---|---|---|
| O0200050 | h | Peón ordinario | 1.7 | 16.6 | 28.22 |
| P01CC020 | t. | Cemento CEM II/B-P 32,5 N sacos (material; 31/01/2000) | 0.44 | 94.39 | 41.53 |
| P01AA020 | m3 | Arena de río 0/6 mm. | 0.975 | 21.02 | 20.49 |
| P01DW050 | m3 | Agua (material; 31/01/2000) | 0.26 | 0.76 | 0.20 |
| M03HH020 | h | Hormigonera 200 l. gasolina (maquinaria; 31/01/2003) | 0.4 | 2.96 | 1.18 |
|  |  | Total |  |  | 91.62 |

Claves: areno, cemento, compresion, confeccionar, hormigon, mortero, resistencia, rio

**E02EM030** m3 EXC.ZANJA A MÁQUINA T. COMPACTO (27/01/2023)
Precio: 32.3
Excavación en zanjas, en terrenos compactos, por medios mecánicos, con extracción de tierras a los bordes, sin carga ni transporte al vertedero y con p.p. de medios auxiliares. Se incluye el tapado posterior de la zanja con los materiales propios de la eexcavación.

| Código | Ud | Descripción | Rendimiento | Precio | Importe |
|---|---|---|---|---|---|
| O0200050 | h | Peón ordinario | 1 | 16.6 | 16.60 |
| M05EN030 | h | Excav.hidráulica neumáticos 100 CV (maquinaria; 27/01/2023) | 0.25 | 62.8 | 15.70 |
|  |  | Total |  |  | 32.3 |

**E20WBV020** m TUBERÍA PVC SERIE B 40 mm. (31/01/2000)
Precio: 3.5
Tubería de PVC de evacuación serie B, de 40 mm. de diámetro, colocada en instalaciones interiores de desagüe, para baños y cocinas, con p.p. de piezas especiales de PVC y con unión pegada, instalada y funcionando.

| Código | Ud | Descripción | Rendimiento | Precio | Importe |
|---|---|---|---|---|---|
| O0200115 | h | Oficial 1ª instalador | 0.1 | 17.99 | 1.80 |
| PVC40 | m | Tubo PVC evac.serie B j.peg.40mm | 1 | 1.34 | 1.34 |
| P17VP020 | ud | Codo M-H PVC evacuación j.peg. 40 mm. (material; 31/01/2000) | 0.3 | 0.94 | 0.28 |
| P17VP180 | ud | Manguito M-H PVC evac. j.peg. 40 mm. (material; 31/01/2000) | 0.1 | 0.84 | 0.08 |
|  |  | Total |  |  | 3.5 |

**E20WJF020** m TUBERÍA PVC SERIE B J.PEG. 110 mm. (31/01/2000)
Precio: 8.86
Bajante de PVC serie B junta pegada, de 110 mm. de diámetro, con sistema de unión por enchufe con junta pegada (EN1453), colocada con abrazaderas metálicas, instalada, incluso con p.p. de piezas especiales de PVC, funcionando.

| Código | Ud | Descripción | Rendimiento | Precio | Importe |
|---|---|---|---|---|---|
| O0200115 | h | Oficial 1ª instalador | 0.15 | 17.99 | 2.70 |
| PVC110 | m | Tubo PVC evac. serie B j.peg. 110mm (material; 09/01/2024) | 1 | 3.99 | 3.99 |
| P17VP060 | ud | Codo M-H PVC evacuación j.peg. 110mm. (material; 31/01/2000) | 0.3 | 2.65 | 0.80 |
| P17JP070 | ud | Collarín bajante PVC D=110mm. (material; 31/01/2000) | 1 | 1.37 | 1.37 |
|  |  | Total |  |  | 8.86 |

**PPR40** m TUBERÍA PP-r 40 mm (material; 24/06/2019)
Precio: 7.25

| Código | Ud | Descripción | Rendimiento | Precio | Importe |
|---|---|---|---|---|---|
| O0200115 | h | Oficial 1ª instalador | 0.05 | 17.99 | 0.90 |
| D7EP040100000 | m | Tubería ABN / EVAC ENERGY PLUS 40 | 1 | 4.13 | 4.13 |
| D8C0400450000 | ud | Codo ABN / EVAC ENERGY PLUS 40-45º | 0.3 | 2.19 | 0.66 |
| D8D0400450000 | ud | Derivación ABN/ EVAC ENERGY PLUS 40-40 | 0.3 | 5.21 | 1.56 |
|  |  | Total |  |  | 7.25 |

**PPR110** m TUBERÍA PP-r 110 mm (material; 24/06/2019)
Precio: 21.85

| Código | Ud | Descripción | Rendimiento | Precio | Importe |
|---|---|---|---|---|---|
| O0200115 | h | Oficial 1ª instalador | 0.05 | 17.99 | 0.90 |
| D7EP011010000 | m | Tubería ABN / EVAC ENERGY PLUS 110 (material; 24/06/2019) | 1 | 14.54 | 14.54 |
| D8C0110450000 | ud | Codo ABN / EVAC ENERGY PLUS 110-45º (material; 24/06/2019) | 0.3 | 6.15 | 1.85 |
| D8D0110450000 | ud | Derivación ABN/ EVAC ENERGY PLUS 110-100 (material; 24/06/2019) | 0.3 | 15.2 | 4.56 |
|  |  | Total |  |  | 21.85 |

**E02SZ070** m3 Rell/comp c/rana s/apor (31/01/2000)
Precio: 3.32
Relleno, extendido y compactado de tierras propias en zanjas, por medios manuales, con pisón compactador manual tipo rana, en tongadas de 30 cm. de espesor, sin aporte de tierras, incluso regado de las mismas, y con p.p. de medios auxiliares.

| Código | Ud | Descripción | Rendimiento | Precio | Importe |
|---|---|---|---|---|---|
| M08RI010 | h | Pisón vibrante 70 kg. | 0.75 | 3.28 | 2.46 |
| P01DW050 | m3 | Agua | 1 | 0.76 | 0.76 |
| %3 | % | Medios auxiliares/ peq. material | 3 % | 3.22 | 0.10 |
|  |  | Total |  |  | 3.32 |

Claves: aportacion, auxiliar, compacto, manual, medio, pison, relleno, riego, tierra, zanja

**TRANS** m3 TRANSP.VERTED.<10km.CARGA MEC. (15/07/2008)
Precio: 20.22
Transporte de tierras al vertedero, a una distancia menor de 10 km., considerando ida y vuelta, con camión basculante cargado a máquina, canon de vertedero y considerando también la carga.

| Código | Ud | Descripción | Rendimiento | Precio | Importe |
|---|---|---|---|---|---|
| O01OA070 | h. | Peón ordinario | 1 | 15.35 | 15.35 |
| M05PN010 | h. | Pala cargadora neumáticos 85 CV/1,2m3 (maquinaria; 15/07/2008) | 0.016 | 45.98 | 0.74 |
| M07CB020 | h | Camión basculante 4x4 14 t. (maquinaria; 29/09/2024) | 0.09 | 35.85 | 3.23 |
| M07N080 | m3 | Canon de tierra a vertedero (maquinaria; 15/07/2008) | 1 | 0.31 | 0.31 |
| %3 | % | Medios auxiliares/ peq. material | 3 % | 19.63 | 0.59 |
|  |  | Total |  |  | 20.22 |

**RELL** m3 RELLENO ZANJAS/MATERIAL EXCAVACION (15/07/2008)
Precio: 4.3
Relleno localizado en zanjas con productos procedentes de la excavación, extendido, humectación y compactación en capas de 20 cm. de espesor, con un grado de compactación del 95% del proctor modificado.

| Código | Ud | Descripción | Rendimiento | Precio | Importe |
|---|---|---|---|---|---|
| O01OA070 | h. | Peón ordinario | 0.15 | 15.35 | 2.30 |
| M08CA110 | h | Cisterna agua s/camión 10.000 l. | 0.015 | 33.15 | 0.50 |
| M05RN010 | h. | Retrocargadora neumáticos 50 CV (maquinaria; 15/07/2008) | 0.015 | 32.64 | 0.49 |
| M08RL010 | h. | Rodillo vibrante manual tándem 800 kg. (maquinaria; 15/07/2008) | 0.15 | 5.84 | 0.88 |
| %3 | % | Medios auxiliares/ peq. material | 3 % | 4.17 | 0.13 |
|  |  | Total |  |  | 4.3 |

**D020116** m3 EXCAVACION EN TERRENO BLANDO (18/10/2006)
Precio: 6.46
Excavación de tierras en terreno blando realizada por medios mecánicos, explanación del fondo, medido sobre perfil y completamente terminado. El material excedente no retirado será extendido en la propia parcela para nivelación y formación de bancales.

| Código | Ud | Descripción | Rendimiento | Precio | Importe |
|---|---|---|---|---|---|
| O01OA070 | h. | Peón ordinario | 0.1 | 15.35 | 1.54 |
| MQ23020 | H. | Pala retroexcavadora. (maquinaria; 18/10/2006) | 0.1 | 47.27 | 4.73 |
| %3 | % | Medios auxiliares/ peq. material | 3 % | 6.27 | 0.19 |
|  |  | Total |  |  | 6.46 |

**E02EM020** m3 EXCAVACIÓN ZANJA TERRENOS FLOJOS c/mecánicos (25/06/2008)
Precio: 9.51
Excavación en zanjas, en terrenos flojos, por medios mecánicos, con refinado de taludes y fondos. i/ carga y transporte de los productos de la excavación (tierras, tuberías, etc) a vertedero o lugar de empleo (sin incluir canon de vertido). i/ medios auxiliares y pequeño material.

| Código | Ud | Descripción | Rendimiento | Precio | Importe |
|---|---|---|---|---|---|
| O0200050 | h | Peón ordinario | 0.1 | 16.6 | 1.66 |
| M05RN020 | h | Retrocargadora neumáticos 75 CV (maquinaria; 25/06/2008) | 0.15 | 38.55 | 5.78 |
| M07CB020 | h | Camión basculante 4x4 14 t. | 0.05 | 35.85 | 1.79 |
| %3 | % | Medios auxiliares/ peq. material | 3 % | 9.23 | 0.28 |
|  |  | Total |  |  | 9.51 |

Claves: auxiliar, carga, excavacion, extraccion, flojo, maquina, mecanico, medio, terreno, tierra, transporte, vertedero, zanja

**E02TT030** m3 TRANSP.VERTED.<10km.CARGA MEC. (10/11/2000)
Precio: 7.18
Transporte de tierras al vertedero, a una distancia menor de 10 km., considerando ida y vuelta, con camión basculante cargado a máquina, canon de vertedero, y con p.p. de medios auxiliares, considerando también la carga.

| Código | Ud | Descripción | Rendimiento | Precio | Importe |
|---|---|---|---|---|---|
| M05PN020 | h | Pala cargadora neumáticos 155 CV/2,5m3 (maquinaria; 10/11/2000) | 0.02 | 47.18 | 0.94 |
| M07CB010 | h | Camión basculante 4x2 10 t. (maquinaria; 03/02/2025) | 0.1 | 32.09 | 3.21 |
| M07N060 | m3 | Canon de tierra a vertedero (maquinaria; 02/06/2009) | 1 | 2.82 | 2.82 |
| %3 | % | Medios auxiliares/ peq. material | 3 % | 6.97 | 0.21 |
|  |  | Total |  |  | 7.18 |

**E02CM020** m3 EXC.VAC.A MÁQUINA TERR.FLOJOS (25/06/2008)
Precio: 1.88
Excavación a cielo abierto, en terrenos flojos, por medios mecánicos, con extracción de tierras fuera de la excavación, en vaciados, sin carga ni transporte al vertedero y con p.p. de medios auxiliares.

| Código | Ud | Descripción | Rendimiento | Precio | Importe |
|---|---|---|---|---|---|
| O0200130 | h | Oficial 3ª instalador | 0.02 | 17 | 0.34 |
| M05RN020 | h | Retrocargadora neumáticos 75 CV | 0.04 | 38.55 | 1.54 |
|  |  | Total |  |  | 1.88 |

**E02SZ060** m3 RELL.TIERR.ZANJA MANO S/APORT. (04/07/2023)
Precio: 8.5
Relleno y extendido de tierras propias en zanjas, por medios manuales, sin aporte de tierras, y con p.p. de medios auxiliares.

| Código | Ud | Descripción | Rendimiento | Precio | Importe |
|---|---|---|---|---|---|
| O0200130 | h | Oficial 3ª instalador | 0.5 | 17 | 8.50 |
|  |  | Total |  |  | 8.5 |

**E04CM040** m3 HORM.LIMPIEZA HM-20/P/20/I CEN.V.BOMBA (21/02/2007)
Precio: 124.47
Hormigón en masa HM-20 N/mm2, consistencia plástica, Tmáx.20 mm., para ambiente normal, elaborado en central para limpieza y nivelado de fondos de cimentación, incluso vertido por medio de camión-bomba, medios manuales y colocación. Según NTE-CSZ,EHE y CTE-SE-C.

| Código | Ud | Descripción | Rendimiento | Precio | Importe |
|---|---|---|---|---|---|
| O01OA070 | h. | Peón ordinario | 0.6 | 15.35 | 9.21 |
| P01HM010 | m3 | Hormigón HM-20/P/20/I central | 1.15 | 83.11 | 95.58 |
| P01HB021 | m3 | Bomb.hgón. 56a75 m3, pluma 36m (maquinaria; 21/02/2007) | 1 | 14.86 | 14.86 |
| P01HB090 | h. | Desplazamiento bomba (maquinaria; 21/02/2007) | 0.01 | 119.24 | 1.19 |
| %3 | % | Medios auxiliares/ peq. material | 3 % | 120.84 | 3.63 |
|  |  | Total |  |  | 124.47 |

Claves: ambiente, central, cimiento, colocacion, consistencia, elaboracion, hormigon, limpieza, manual, masa, medio, nivel, plastico, vertedero

**E27HA030** m2 Imprimación y acabado esmalte (31/01/2000)
Precio: 5.27
Imprimación wash primer para galvanizados y metales no férreos, previa limpieza de la superficie, y pintura al esmalte satinado, dos manosaplicado con brocha o pistola, según NTE-RPP-1.

| Código | Ud | Descripción | Rendimiento | Precio | Importe |
|---|---|---|---|---|---|
| O0200115 | h | Oficial 1ª instalador | 0.1 | 17.99 | 1.80 |
| O0200130 | h | Oficial 3ª instalador | 0.1 | 17 | 1.70 |
| P25OU070 | l | Imp.met.no ferreos Washprimer+cat (material; 31/01/2000) | 0.1 | 4.14 | 0.41 |
| P25JA100 | l | E.laca poliuretano satin.color Luxatin (material; 31/01/2000) | 0.2 | 6.54 | 1.31 |
| P25WW220 | ud | Pequeño material (material; 31/01/2000) | 0.1 | 0.52 | 0.05 |
|  |  | Total |  |  | 5.27 |

**CHE010** m² Sistema de encofrado para elemento de cimentación.
Precio: 21.2
Montaje de sistema de encofrado recuperable metálico, para losa de cimentación, formado por paneles metálicos, amortizables en 200 usos, y posterior desmontaje del sistema de encofrado. Incluso elementos de sustentación, fijación y acodalamientos necesarios para su estabilidad y líquido desencofrante, para evitar la adherencia del hormigón al encofrado.
Incluye: Limpieza y preparación del plano de apoyo. Replanteo. Aplicación del líquido desencofrante. Montaje del sistema de encofrado. Colocación de elementos de sustentación, fijación y acodalamiento. Aplomado y nivelación del encofrado. Desmontaje del sistema de encofrado. Limpieza y almacenamiento del encofrado.
Criterio de medición de proyecto: Superficie de encofrado en contacto con el hormigón, medida según documentación gráfica de Proyecto.
Criterio de medición de obra: Se medirá la superficie de encofrado en contacto con el hormigón realmente ejecutada según especificaciones de Proyecto.

| Código | Ud | Descripción | Rendimiento | Precio | Importe |
|---|---|---|---|---|---|
| mt08eme040 | m² | Paneles metálicos de varias dimensiones, para encofrar elementos | 0.005 | 53.06 | 0.27 |
| mt50spa052b | m | Tablón de madera de pino, de 20x7,2 cm. | 0.02 | 6.49 | 0.13 |
| mt50spa081a | Ud | Puntal metálico telescópico, de hasta 3 m de altura. | 0.013 | 19.77 | 0.26 |
| mt08eme051a | m | Fleje de acero galvanizado, para encofrado metálico. | 0.5 | 0.3 | 0.15 |
| mt08var050 | kg | Alambre galvanizado para atar, de 1,30 mm de diámetro. | 0.05 | 1.53 | 0.08 |
| mt08var060 | kg | Puntas de acero de 20x100 mm. | 0.04 | 8.93 | 0.36 |
| mt08dba010b | l | Agente desmoldeante, a base de aceites especiales, emulsionable | 0.03 | 1.84 | 0.06 |
| mo044 | h | Oficial 1ª encofrador. | 0.4 | 23.39 | 9.36 |
| mo091 | h | Ayudante encofrador. | 0.45 | 22.46 | 10.11 |
| %0200 | % | Medios auxiliares | 2 % | 20.78 | 0.42 |
|  |  | Total |  |  | 21.2 |

**GRTT.1aa** m3 Carga mec RCDs material de excavación 17 05 04
Precio: 0.83
Carga de RCDs compuestos por tierras y piedras (LER 17 05 04) de una densidad aproximada de 1.8 t/m3 realizada mediante medios mecánicos.

| Código | Ud | Descripción | Rendimiento | Precio | Importe |
|---|---|---|---|---|---|
| MMMR.1bb | h | Pala crgra de neum 102cv 1,5m3 (maquinaria) | 0.01 | 80.59 | 0.81 |
| %0200 | % | Medios auxiliares | 2 % | 0.81 | 0.02 |
|  |  | Total |  |  | 0.83 |

**GRNT.1aa** m3 Carga mec RCDs hormigón 17 01 01
Precio: 0.83
Carga de RCDs compuestos por hormigón (LER 17 01 01) de una densidad aproximada de 1.5 t/m3 en camión o contenedor realizada mediante medios mecánicos.

| Código | Ud | Descripción | Rendimiento | Precio | Importe |
|---|---|---|---|---|---|
| MMMR.1bb | h | Pala crgra de neum 102cv 1,5m3 | 0.01 | 80.59 | 0.81 |
| %0200 | % | Medios auxiliares | 2 % | 0.81 | 0.02 |
|  |  | Total |  |  | 0.83 |

**GRNT.1ba** m3 Carga mec RCDs tejas y materiales cerámicos 17 01 03
Precio: 0.83
Carga de RCDs compuestos por tejas y materiales cerámicos (LER 17 01 03) de una densidad aproximada de 0.9 t/m3 en camión o contenedor realizada mediante medios mecánicos.

| Código | Ud | Descripción | Rendimiento | Precio | Importe |
|---|---|---|---|---|---|
| MMMR.1bb | h | Pala crgra de neum 102cv 1,5m3 | 0.01 | 80.59 | 0.81 |
| %0200 | % | Medios auxiliares | 2 % | 0.81 | 0.02 |
|  |  | Total |  |  | 0.83 |

**GRNT.1ca** m3 Carga mec RCDs metales mezclados 17 04 07
Precio: 0.83
Carga de RCDs compuestos por metales mezclados (LER 17 04 07) de una densidad aproximada de 2 t/m3 en camión o contenedor realizada mediante medios mecánicos.

| Código | Ud | Descripción | Rendimiento | Precio | Importe |
|---|---|---|---|---|---|
| MMMR.1bb | h | Pala crgra de neum 102cv 1,5m3 | 0.01 | 80.59 | 0.81 |
| %0200 | % | Medios auxiliares | 2 % | 0.81 | 0.02 |
|  |  | Total |  |  | 0.83 |

**GRNT.1da** m3 Carga mec RCDs madera 17 02 01
Precio: 0.83
Carga de RCDs compuestos por madera (LER 17 02 01) de una densidad aproximada de 0.5 t/m3 en camión o contenedor realizada mediante medios mecánicos.

| Código | Ud | Descripción | Rendimiento | Precio | Importe |
|---|---|---|---|---|---|
| MMMR.1bb | h | Pala crgra de neum 102cv 1,5m3 | 0.01 | 80.59 | 0.81 |
| %0200 | % | Medios auxiliares | 2 % | 0.81 | 0.02 |
|  |  | Total |  |  | 0.83 |

**GRNT.1eb** m3 Carga man RCDs vidrio 17 02 02
Precio: 26.69
Carga de RCDs compuestos por vidrio (LER 17 02 02) de una densidad aproximada de 1 t/m3 en contenedor realizada mediante medios manuales.

| Código | Ud | Descripción | Rendimiento | Precio | Importe |
|---|---|---|---|---|---|
| MOOA12a | h | Peón ordinario construcción | 1.4 | 18.69 | 26.17 |
| %0200 | % | Medios auxiliares | 2 % | 26.17 | 0.52 |
|  |  | Total |  |  | 26.69 |

**GRNT.1fb** m3 Carga man RCDs plástico 17 02 03
Precio: 13.34
Carga de RCDs compuestos por plástico (LER 17 02 03) de una densidad aproximada de 0.5 t/m3 en contenedor realizada mediante medios manuales.

| Código | Ud | Descripción | Rendimiento | Precio | Importe |
|---|---|---|---|---|---|
| MOOA12a | h | Peón ordinario construcción | 0.7 | 18.69 | 13.08 |
| %0200 | % | Medios auxiliares | 2 % | 13.08 | 0.26 |
|  |  | Total |  |  | 13.34 |

**GRNT.1gb** m3 Carga man RCDs papel y cartón 20 01 01
Precio: 8.01
Carga de RCDs compuestos por papel y cartón (LER 20 01 01) de una densidad aproximada de 0.3 t/m3 en contenedor realizada mediante medios manuales.

| Código | Ud | Descripción | Rendimiento | Precio | Importe |
|---|---|---|---|---|---|
| MOOA12a | h | Peón ordinario construcción | 0.42 | 18.69 | 7.85 |
| %0200 | % | Medios auxiliares | 2 % | 7.85 | 0.16 |
|  |  | Total |  |  | 8.01 |

**GRNT.1ha** m3 Carga mec RCDs mezclas bituminosas 17 03 02
Precio: 0.83
Carga de RCDs compuestos por mezclas bituminosas (LER 17 03 02) de una densidad aproximada de 0.8 t/m3 en camión o contenedor realizada mediante medios mecánicos.

| Código | Ud | Descripción | Rendimiento | Precio | Importe |
|---|---|---|---|---|---|
| MMMR.1bb | h | Pala crgra de neum 102cv 1,5m3 | 0.01 | 80.59 | 0.81 |
| %0200 | % | Medios auxiliares | 2 % | 0.81 | 0.02 |
|  |  | Total |  |  | 0.83 |

**GRNT.1ia** m3 Carga mec RCDs materiales a base de yeso 17 08 02
Precio: 0.83
Carga de RCDs compuestos por materiales a base de yeso (LER 17 08 02) de una densidad aproximada de 0.7 t/m3 en camión o contenedor realizada mediante medios mecánicos.

| Código | Ud | Descripción | Rendimiento | Precio | Importe |
|---|---|---|---|---|---|
| MMMR.1bb | h | Pala crgra de neum 102cv 1,5m3 | 0.01 | 80.59 | 0.81 |
| %0200 | % | Medios auxiliares | 2 % | 0.81 | 0.02 |
|  |  | Total |  |  | 0.83 |

**GRNT.1ja** m3 Carga mec RCDs residuos mezclados 17 09 04
Precio: 0.83
Carga de RCDs compuestos por residuos mezclados (LER 17 09 04) de una densidad aproximada de 1 t/m3 en camión o contenedor realizada mediante medios mecánicos.

| Código | Ud | Descripción | Rendimiento | Precio | Importe |
|---|---|---|---|---|---|
| MMMR.1bb | h | Pala crgra de neum 102cv 1,5m3 | 0.01 | 80.59 | 0.81 |
| %0200 | % | Medios auxiliares | 2 % | 0.81 | 0.02 |
|  |  | Total |  |  | 0.83 |

## Recursos

**mt10haf010dtn** m³ Hormigón HA-30/F/12/XS1, fabricado en central
Hormigón HA-30/F/12/XC3, fabricado en central.

**mt07ala230bbd** kg Perfil UPN120 S275JR corte 460 mm, con protección anticorrosiva
Perfil UPN120 S275JR corte 480 mm, con protección anticorrosiva.

**mt10haf010ctn** m³ Hormigón HA-30/B/12/XS1, fabricado en central
Hormigón HA-30/B/12/XC2, fabricado en central.

**mt26aac010bkb** m2 Sistema de lacado en color blanco
Sistema de pintado exterior (imprimación + esmalte)

**mt07pha010aaa** Ud Pilar prefabricado de hormigón armado de sección 20x40 cm, de 3,
Pilar prefabricado de hormigón armado de sección 20x40 cm, de 3,7
0 m de altura libre máxima, para acabado visto del hormigón, con armadura de 650 a 900 kN/m de capacidad mecánica, sin ménsulas, para atornillar en la base.

**mt23rmh010b** Ud Cerradura, cilindro, manillas, fallebas, bisagras, topes, tornil
Cerradura y bisagras para reja metálica practicable.

**mt22gen030jhd** Ud Puerta de madera de cedro, una hoja oscilobatiente, dimensiones
Puerta de madera de cedro, una hoja oscilobatiente, dimensiones 1200x3300 mm, acabado mediante sistema de lacado en blanco, compuesta de hoja de 90x78 mm y marco de 90x78 mm, moldura recta, junquillos, tapajuntas de madera maciza de 70x15 mm y vierteaguas en el perfil inferior, con soporte de aluminio anodizado y revestimiento exterior de madera, doble junta perimetral de estanqueidad de goma de caucho termoplástica, con capacidad para recibir un acristalamiento con un espesor mínimo de 43 mm y máximo de 54 mm; coeficiente de transmisión térmica del marco de la sección tipo Uh,m = 1,46 W/(m²K), con clasificación a la permeabilidad al aire clase 4, según UNE-EN 12207, clasificación a la estanqueidad al agua clase 9A, según UNE-EN 12208 y clasificación a la resistencia a la carga del viento clase 5, según UNE-EN 12210; herraje perimetral de cierre y seguridad con nivel de seguridad WK1, según UNE-EN 1627, apertura mediante falleba de palanca, manilla en colores estándar y apertura de microventilación, Según UNE-EN 14351-1.

**mt22gen095jbi** Ud Carpintería exterior de madera de cedro, para fijo de dimensione
Carpintería exterior de madera de cedro, para fijo de dimensiones totales 2100x2900 mm, formada por un cuerpo rectangular inferior y un arco de medio punto superior con radio 1,05 m, ejecutado mediante piezas macizas segmentadas y ensambladas, marco de 90x78 mm de sección, moldura recta, junquillos y tapajuntas de madera maciza de 70x15 mm, con capacidad para recibir un acristalamiento con un espesor mínimo de 43 mm y máximo de 54 mm; coeficiente de transmisión térmica del marco de la sección tipo Uh,m = 1,74 W/(m²K), con clasificación a la permeabilidad al aire clase 4, según UNE-EN 12207, clasificación a la estanqueidad al agua clase E1200, según UNE-EN 12208 y clasificación a la resistencia a la carga del viento clase 5, según UNE-EN 12210; acabado mediante sistema de barnizado opaco, compuesto de una primera mano de impregnación para la protección preventiva de la madera contra hongos y ataques de insectos xilófagos y posterior aplicación de una capa de terminación de 220 micras, acabado mate satinado, de alta resistencia frente a la acción de los rayos UV y de la intemperie

**mt22gen020jbd** Ud Carpintería exterior de madera de cedro, para ventana abisagrada
Carpintería exterior de madera de cedro, para ventana abisagrada, formada por una hoja oscilobatiente y una hoja practicable, de apertura hacia el interior de 1100x1890 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie;

**mt22gen028jhp** Ud Carpintería exterior de madera de cedro, para ventana abisagrada
Carpintería exterior de madera de cedro, para ventana abisagrada, formada por una hoja oscilobatiente, una hoja practicable y fijo superior con geometria superior en arco, de apertura hacia el interior de dimensiones totales 1010x2380 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos y posterior aplicación de una capa de terminación de 220 micras, acabado mate satinado, de alta resistencia frente a la acción de los rayos UV y de la intemperie;

**mt22gen095jba** Ud Carpintería exterior de madera de cedro, para fijo de 490x1460 m
Carpintería exterior de madera de cedro, para fijo de 490x1460 mm, marco de 90x78 mm de sección, moldura recta, junquillos y tapajuntas de madera maciza de 70x15 mm, con capacidad para recibir un acristalamiento con un espesor mínimo de 43 mm y máximo de 54 mm; coeficiente de transmisión térmica del marco de la sección tipo Uh,m = 1,74 W/(m²K), con clasificación a la permeabilidad al aire clase 4, según UNE-EN 12207, clasificación a la estanqueidad al agua clase E1200, según UNE-EN 12208 y clasificación a la resistencia a la carga del viento clase 5, según UNE-EN 12210; acabado mediante sistema de lacado en color blanco, compuesto de una primera mano de impregnación para la protección preventiva de la madera contra hongos y ataques de insectos xilófagos y posterior aplicación de una capa de terminación de 220 micras, acabado mate satinado, de alta resistencia frente a la acción de los rayos UV y de la intemperie;

**mt22gen010jhs** Ud Carpintería exterior de madera de cedro, para ventana abisagrada
Carpintería exterior de madera de cedro, para ventana abisagrada, formada por una hoja oscilobatiente, de apertura hacia el interior de 630x1390 mm, hoja de 90x78 mm de sección y marco de 90x78 mm, moldura recta, junquillos, tapajuntas de madera maciza de 70x15 mm y vierteaguas en el perfil inferior, con soporte de aluminio anodizado y revestimiento exterior de madera; con capacidad para recibir un acristalamiento con un espesor mínimo de 43 mm y máximo de 54 mm; coeficiente de transmisión térmica del marco de la sección tipo Uh,m = 1,46 W/(m²K), con clasificación a la permeabilidad al aire clase 4, según UNE-EN 12207, clasificación a la estanqueidad al agua clase E1200, según UNE-EN 12208 y clasificación a la resistencia a la carga del viento clase 5, según UNE-EN 12210; acabado mediante sistema de lacado en color blanco, compuesto de una primera mano de impregnación para la protección preventiva de la madera contra hongos y ataques de insectos xilófagos, y posterior aplicación de una capa de terminación de 220 micras, acabado mate satinado, de alta resistencia frente a la acción de los rayos UV y de la intemperie;

**mt22gen020jbg** Ud Carpintería exterior de madera de cedro, para ventana abisagrada
Carpintería exterior de madera de cedro, para ventana abisagrada, formada por una hoja oscilobatiente y una hoja practicable, de apertura hacia el interior de 1710x1870 mm, hoja de 90x78 mm de sección y marco de 90x78 mm, moldura recta, junquillos, tapajuntas de madera maciza de 70x15 mm y vierteaguas en el perfil inferior, con soporte de aluminio anodizado y revestimiento exterior de madera; con capacidad para recibir un acristalamiento con un espesor mínimo de 43 mm y máximo de 54 mm; coeficiente de transmisión térmica del marco de la sección tipo Uh,m = 1,46 W/(m²K), con clasificación a la permeabilidad al aire clase 4, según UNE-EN 12207, clasificación a la estanqueidad al agua clase 9A, según UNE-EN 12208 y clasificación a la resistencia a la carga del viento clase 5, según UNE-EN 12210; acabado mediante sistema de lacado en color blanco, compuesto de una primera mano de impregnación para la protección preventiva de la madera contra hongos y ataques de insectos xilófagos, y posterior aplicación de una capa de terminación de 220 micras, acabado mate satinado, de alta resistencia frente a la acción de los rayos UV y de la intemperie;

**mt26pca020cgb** Ud Puerta cortafuegos pivotante homologada, EI2 60-C5, según UNE-EN
Puerta cortafuegos pivotante homologada, EI2 60-C5, según UNE-EN 1634-1, de una hoja de 63 mm de espesor, 1000x2000 mm de luz y altura de paso, para un hueco de obra de 1100x2050 mm, acabado galvanizado con tratamiento antihuellas formada por 2 chapas de acero galvanizado de 0,8 mm de espesor, plegadas, ensambladas y montadas, con cámara intermedia de lana de roca de alta densidad y placas de cartón yeso, sobre cerco de acero galvanizado de 1,5 mm de espesor con junta intumescente y garras de anclaje a obra, incluso tres bisagras de doble pala regulables en altura, soldadas al marco y atornilladas a la hoja, según UNE-EN 1935, cerradura embutida de cierre a un punto, escudos, cilindro, llaves y manivelas antienganche RF de nylon color negro.

**mt22aga010bbg** Ud Marco de pino macizo lacado para puerta de dos hojas
Marco de pino macizo lacado

**mt22pxg020abb** Ud Puerta interior ciega en madera maciza de pino (0,43×2,20 m), la
Puerta interior ciega en madera maciza de pino (0,85×2,20 m)

**mt44stm011aca** Ud Estor enrollable, de 600 mm de anchura y 1400 mm de altura, con
Estor enrollable, de 1000 mm de anchura y 1400 mm de altura, con tejido ignífugo perforado tipo Polyscreen, de hilos de fibra de vidrio recubiertos de PVC, con la cara exterior de color gris y la cara interior de color blanco, incluso anclajes mecánicos para fijación al soporte.

**mt44stm011aea** Ud Estor enrollable, de 600 mm de anchura y 1800 mm de altura, con
Estor enrollable, de 1000 mm de anchura y 1800 mm de altura, con tejido ignífugo perforado tipo Polyscreen, de hilos de fibra de vidrio recubiertos de PVC, con la cara exterior de color gris y la cara interior de color blanco, incluso anclajes mecánicos para fijación al soporte.

**mt20vme020sb** m Vierteaguas de chapa plegada de acero galvanizado lacado, espeso
Vierteaguas de chapa plegada de acero galvanizado, espesor 1,2 mm, desarrollo 400 mm y 5 pliegues, con goterón.

**M07CG010** h Camión con grúa 6 t
Claves: camion, grua

**P01HA020** m3 Hormigón HA-25/P/40/I central
Claves: central, hormigon

**P03AM070** m2 Malla 15x30x5 1,564 kg/m2
Claves: malla

**P26PPL060** ud Collarín PP para PE-PVC Ø50mm.-1/2"
Claves: collarin

**P26RB015** ud Boca riego Barcelona fundición equipada
Claves: boca, equipo, fundicion, riego

**EVALB-20** ud Válvula bola roscada 3/4"
Válvula de bola, roscada, de 3/4" de diámetro, PN-16, valvula de interrupcion en bronce, i/ accesorios, instalada.

**P27TT070** ud Soporte separador 160 mm. 4 aloj
Claves: separador, soporte

**P27TT200** kg Limpiador unión PVC
Claves: limpieza, pvc, union

**P27TT210** kg Adhesivo unión PVC
Claves: adhesivo, pvc, union

**P27TT170** m Cuerda plástico N-5 guía cable
Claves: cable, cuerda, guia, plastico

**P27TA080** ud Arqueta pref. 80x80x120
Claves: arqueta

**ZDBE6P** ud Zocalo con 6 tomas + magnetotermico
Base de distribución con 6 tomas de corriente del tipo schucko y con interruptor automático magnetotérmico, de 1 unidad de altura, de posición horizontal, tensión nominal 250 V, cable de alimentación 3G1,5 mm2 de 2 metros de longitud con clavija schucko 2P+T 10/16 A 250 V, incluye 2 soportes montaje planos con tornillería, ref. ZDBE6P de la serie Bases de distribución bipolar de HIMEL

**669103G** ud Panel 24P, Cat.6
Panel integral de 19" y 1U de altura para 24 conectores RJ45 que se montan directamente sobre el panel sin necesidad de soporte, incluye organizador de cable, fabricado en chapa de acero de 1,5 mm de espesor pintada de color negro satinado. Incluye carril de puesta a tierra automática de los conectores tipo ftp/stp y los conectores Cat. 6 FTP genérico.(Marca Infra+ o equivalente)

**42ISPCSIXHF03** ud Latiguillo U/FTP Cat.6 de 3 m
Latiguillo de 3m Fabricado con cobre rígido de 24 AWG y frecuencias de 200 a 500 Mhz. Construcción apantallado (FTP). Cubiertas en PVC y Libre de halogenos. testeados según estandares : ANSI/TIA/EIA-568B y ISO/IEC 11801. Disponen de protector de pinza integrado de fácil manipulación.

**7700gu** ud Conector genérico Cat, 6 U/FTP
Conector genérico cat. 6 UTP slim de 8 pins. Con contactos cad y simultánea de los 8 conectores para mayor seguridad en el proceso de instalación. (Marca Infra+ o equivalente)

**O01OB230** h Oficial 1ª pintura
Claves: pintura

**O01OB240** h Ayudante pintura
Claves: pintura, ayudante

**PPLA161303** m² Placa Pladur® N 15x1200x2500 BA
Placa de yeso laminado formada por un alma de yeso 100% natural íntimamente ligada a dos láminas de celulosa. Esta placa, por sus características, está catalogada como tipo A según la norma EN-520:2004 +A1 2009, es decir, es una placa de yeso laminado en una de cuyas caras se puede aplicar un enlucido a base de yeso apropiado o un acabado decorativo. Se identifica por su color frontal gris claro. Se caracteriza por tener un espesor nominal de 15 mm, por poseer un ancho nominal de 1200 mm y una longitud nominal de 2500 mm. Esta placa tiene sus bordes longitudinales recubiertos de cartón y configurados como Bordes Afinados (BA).

**PPLA161346** m Maestra Pladur® MT 82x16 x3000
Elementos de acero laminados en frío destinados a ser utilizados en trabajos de construcción, junto con las placas y transformados de yeso laminado, en las que el conjunto no es portante. Perfil en forma de omega utilizado en sistemas de techos y trasdosados semidirectos. La cara en contacto con la placa presenta un moleteado con el fin de facilitar el atornillado. Se caracteriza por tener un ancho nominal de 82 mm, por poseer unas alas de 16 mm y una longitud nominal de 3000 mm. Están fabricados con chapa de acero de espesor 0.55 mm y galvanizado Z140.

**PPLA161691** kg Pasta juntas Pladur® JN x18kg
Pasta para placa de yeso laminado. Material en polvo, en base cargas inorgánicas, cuya aditivación especial permite mezclarlo con agua para obtener pasta para juntas de aplicación en sistemas de placas de yeso laminado. La pasta resultante endurece mediante secado por contacto con el aire. El tiempo de secado varía en función de las condiciones climatológicas en las que se aplique, pudiendo oscilar entre 12 y 48 horas (a mayor temperatura y menor humedad, los tiempos de secado resultantes serán más cortos). Se presenta en saco de 18 kg.

**PPLA4070684** u Tornillo Pladur® PM 3.5x25
Tornillos autoperforantes con punta de clavo y cabeza de trompeta para la fijación de placas a los perfiles metálicos (Hasta 0,75 mm de espesor) en acero de cementación, fosfatado e aceitado. Dimensiones 3.5 x 25 mm.

**PPLA4070640** m Cinta de juntas x150m
Cinta de papel de celulosa rugosa con microperforaciones eléctricas, compatible químicamente con la gama de pastas para juntas Pladur, para su uso en los sistemas de placa de yeso laminado Pladur. Rollo de 150 m.

**mt16vkk010Jb** m² Panel ligero de lana de madera, gama A2 Decorative panel, model
Panel ligero de lana de madera, gama Organic, modelo Organic D "KNAUF", de 600x1200 mm y 35 mm de espesor, acabado Graphite, según UNE-EN 13168, formado por virutas de madera de 1,0 mm de diámetro aglomeradas con cemento, resistencia térmica 0,438 m²K/W, conductividad térmica 0,08 W/(mK), densidad 400 kg/m³, factor de resistencia a la difusión del vapor de agua 0,4 y Euroclase B-s1, d0 de reacción al fuego según UNE-EN 13501-1, para aislamiento térmico y acústico y protección frente a incendios, en edificación.

**mt28mcg010abb** kg Mortero base ARDEX ATS
Imprimación monocomponente Paviland ARQ Primer "GRUPO PUMA", a base de resinas acrílicas y cargas minerales, para aplicar con brocha o rodillo, para regularizar la porosidad y mejorar la adherencia de los soportes absorbentes y no absorbentes.

**mt28mcg010ab** kg Mortero base ARDEX PANDOMO K1/K2
Imprimación monocomponente Paviland ARQ Primer "GRUPO PUMA", a base de resinas acrílicas y cargas minerales, para aplicar con brocha o rodillo, para regularizar la porosidad y mejorar la adherencia de los soportes absorbentes y no absorbentes.

**mt28mcg050fbb** kg Arido decorativo Terrazzo
Pigmento Paviland ARQ Color "GRUPO PUMA", color Gris Cemento, para la coloración en masa de color Gris Cemento de microcemento.

**mt28mcg070bbb** l Densificador Pandomo
Sellador de poliuretano alifático de dos componentes Paviland ARQ Barniz "GRUPO PUMA", sin disolventes, acabado mate, para aplicar con brocha.

**mt28mcg060abb** l Sellador final
Imprimación, Paviland ARQ Resina "GRUPO PUMA", para aplicar con brocha, especialmente indicada para la posterior aplicación de Paviland ARQ Barniz "GRUPO PUMA".

**mt28mcg060ab** l Imprimación, ARDEX P51
Imprimación, Paviland ARQ Resina "GRUPO PUMA", para aplicar con brocha, especialmente indicada para la posterior aplicación de Paviland ARQ Barniz "GRUPO PUMA".

**P08MA090b** m Subestructura pino 30×40 mm (0,6 m/m²)
Claves: rastrel, pino

**P08MA090bb** m2 Tornillería, clavos, anclajes, tacos, adhesivos
Claves: rastrel, pino

**P08MA090bbb** m2 Imprimación + esmalte lacado blanco
Claves: rastrel, pino

**mt45cvg010hb** Ud Cabina sanitaria, de 1500x2170 mm y 2000 mm de altura, de tabler
Cabina sanitaria, de 1500x2170 mm y 2000 mm de altura, de tablero fenólico HPL "fundermax", de 13 mm de espesor, color a elegir; compuesta de: puerta de 850x2000 mm y 1 lateral de 600 mm por 2000 mm de altura; estructura soporte de acero inoxidable, formada por perfil guía horizontal de sección circular de 25 mm de diámetro, rosetas, pinzas de sujeción de los tableros y perfiles en U de 20x15 mm para fijación a la pared y herrajes de acero inoxidable AISI 316L, formados por bisagras con muelle, tirador con condena e indicador exterior de libre y ocupado, y pies regulables en altura hasta 150 mm.
Incluye: Replanteo. Colocación de los herrajes de colgar. Colocación de la hoja. Colocación de los herrajes de cierre y accesorios. Nivelación y ajuste final.

**mt18ppt010egb** Ud Revestimiento de graderío mediante elemento prefabricado estruct
Revestimiento de graderío mediante elemento prefabricado estructural de hormigón armado conformando un peldaño macizo, de dimensiones totales (0,30x1,90x0,165 m), fabricado en taller industrial, con hormigón HA-45/B/12/IIa, vertido en molde metálico vibrado, con curado acelerado, acabado superior antideslizante y caras laterales con desmolde liso industrial.
Armadura interna formada por mallas y barras longitudinales B500S, con zuncho perimetral de borde.
Cada pieza incorpora casquillos o anclajes roscados para izado según UNE-EN 13155.

**mt18zpt010kb** Ud Calzo de neopreno de 100x100x10 mm
Zanquín de terrazo micrograno (menor o igual a 6 mm), para interiores, color gris, de una pieza a montacaballo, para peldaño en "L".

**MOOA12a** h Peón ordinario construcción
Claves: construccion, de, mano, obra, ordinario, peon, recurso

**MMMT15af** h Dumper hidr crg frtl 3000kg
Dumper hidráulico carga frontal, con descarga de la tolva controlada mediante mecanismo hidráulico de 3000 kilogramos de capacidad, incluso seguro.

**MMME.4abb** h Retro de neum s/palafrtl 0,4m3
Retroexcavadora de neumaticos de potencia 67 caballos de vapor, sin pala frontal y capacidad de la cuchara retroexcavadora de 0,4m3.

**MOOA11a** h Peón especializado construcción
Claves: construccion, de, especializado, mano, obra, peon, recurso

**MMRB.1c** u Bidón residuos peligros 200 l
Bidón de 200 litros de capacidad para almacenar residuos peligros de construcción y demolición en obra.

**MMMT14cca** h Cmn de transp 15T 12m3 2ejes
Camion de transporte de 15 toneladas con una capacidad de 12 metros cúbicos y 2 ejes.

**MMMT18a** h Camión grúa 3.5 t
Camión con grúa telescópica hidráulica con una carga máxima de3.5 t.

**M05PN020** h Pala cargadora neumáticos 155 CV/2,5m3
Claves: cargador, neumatico, pala

**M07CB010** h Camión basculante 4x2 10 t
Claves: basculante, camion

**M07CB020** h Camión basculante 4x4 14 t
Claves: basculante, camion

**M08CA110** h Cisterna agua s/camión 10.000 l
Claves: agua, cisterna

**M08NM020** h Motoniveladora de 200 CV
Claves: nivel

**M08RN020** h Rodillo vibrante autopropuls.mixto 7 t
Claves: mixto, rodillo, vibracion

**M08RT020** h Rodillo vibrante autoprop. tándem 2,5 t
Claves: rodillo, vibracion

**MMMR.1bb** h Pala crgra de neum 102cv 1,5m3
Pala cargadora de neumaticos de potencia 102 caballos de vapor con una capacidad de carga en pala de 1,5m3.
Claves: carga, cargador, maquinaria, neumatico, pala, vapor
